# Vowo Adlerblock
Angebotsaufforderung (GAEB DA XML 3.3, DA83)
Projekt: 1044
Währung: EUR
Erstellt mit: GXML Toolbox V3.3 R20220330, ORCA AVA 27 27.00.00, 03.02.2026

## ATV - ALLGEMEINE TECHNISCHE VERTRAGSBEDINGUNGEN
ATV - ALLGEMEINE TECHNISCHE VERTRAGSBEDINGUNGEN

1.Im nachfolgenden Leistungsverzeichnis geht es um den Fernwärmeanschluss und die Umrüstung der Heizzentrale bestehend aus Gasbrennwertkessel mit zentralem Warmwasserspeicher auf eine Fernwärmeübergabestation mit Pufferspeicher und zentraler Warmwasserbereitung mit Frischwasserstation. Weiterhin werden, um den Hydraulischen Abgleich sicher herstellen zu können, sämtlich Heizkörperventile und Rücklaufverschraubungen getauscht.

Geplante Sanierungsmassnahmen:
- Anschluss an die Fernwärmeversorgung Karlsruhe,
- Einbau einer Fernwärmeübergabestation in der Adlerstr. 33
- Erneuerung der Heizungszentralen in allen Eingängen
- Erneuerung/Ertüchtigung der zentralen Warmwasserbereitung
- Vollständiger Rückbau Gas
- Erneuerung Heizkörper und/oder Ventile wo notwendig
- Einbau neuer Strangregulierventile
- Hydraulischer Abgleich

Die Elektroarbeiten welche notwendig werden sind in einem separaten Leistungsverzeichnissen ausgeschrieben.

1. Das Grundstück ist über die Ludwig-Erhard-Allee/Kriegsstraße anfahrbar. Dort befinden sich auch öffentliche Stellplätze. Im EG der Adlerstraße 43 kann die ehemalige Gewerbeeinheit als Lager genutzt werden. Hier wird auch ein Baustellen-WC errichtet. Bei der restlichen  Baustelleneinrichtung, der Anlieferung und Versorgung der Baustelle sind die örtlichen Begebenheiten entsprechend zu berücksichtigen.
Es wird hierzu keinen Baustelleneinrichtungsplan geben.

2. Die Wohnanlage ist während der Bauzeit bewohnt. Der Auftragnehmer ist angewiesen, auf die Mieter in der dem Leistungsumfang angemessenen Weise Rücksicht zu nehmen und die Durchführung der Arbeiten zügig und mit möglichst wenig Beeinträchtigung der Mieter auszuführen. Massnahmen, die die Mieter betreffen, sind rechtzeitig in Zusammenarbeit und mit Rücksprache des Auftragnehmers anzukündigen.

Alle Vorbereitungen und Nebenarbeiten, Zusatzleistungen, Aufmasse, Transporte, Vorhaltung aller notwendigen Geräte sowie Gerüste, die zur fertigen Arbeit erforderlich sind, sind, sofern sie nicht explizit ausgeschrieben sind, in die Einheitspreise einzukalkulieren.

4. Die in der Anlage dargestellten Pläne dienen nur der Gesamtübersicht und sind nicht Vetragsbestandteil.

5. Für die Nutzung des Gehweges und der Parkplätze im Baustellenbereich ist die Zustimmung der zuständigen Behörden wie z.B. dem Tiefbauamt Karlsruhe und der Polizeibehörde einzuholen.
Lagerflächen auf dem Grundstück sind mit dem Auftragnehmer abzustimmen.

6. Bei der Entsorgung der Abbruchmaterialien sind die "Hinweise zur Verwertung und Entsorgung von Bauabfällen" der Stadt Karlsruhe zu beachten.

7. Die Baustelle ist wöchentlich zu fegen und aufzuräumen. Kommt der Auftragnehmer seiner Reinigungspflicht nicht nach, wird auf seine Kosten eine Fremdfirma beauftragt. Insbesondere nach Fertigstellung von Abbruch- und Reinigungsarbeiten ist sauber abzuräumen und das Gelände entsprechend herzurichten.

8. Die gesamte Baumassnahme, insbesondere die Arbeiten in den Wohnungen ist/wird in feste dem Mieter angekündigte Bauphasen/ Strangsanierungstermine eingeteilt die zwingend eingehalten werden müssen.
9.Der AN ist für die Einhaltung der Richtlinie 92/57 EWG vom 24.06.1992 und der Verordnung zur Umsetzung von EG-Einzelrichtlinien zur EG-Rahmenrichtlinie Arbeitsschutz vom 04.12.1996 über die Durchsetzung der Mindestanforderungen für Sicherheit und Gesundheitsschutz seiner Beschäftigten  auf der Baustelle verantwortlich.

10. Die Teilnahme an den vom Bauherren festgelegten Bauberatungen ist Grundvoraussetzung für die Koordinierung des Ablaufes und daher zwingend erforderlich. Abstimmungsmängel, die durch die Nichtteilnahme entstehen, gehen zu Lasten des AN. Der AN kann sich von der Teilnahme entschuldigen, wenn sein Gewerk vom Bauablauf her außerhalb des aktuellen Zeitrahmens liegt.

11.Rechnungen werden erst nach der Prüfung und Bestätigung der Aufmasse durch den AG zur Bearbeitung angenommen. Jeder Rechnung ist eine aktuelle gültige Freistellungsbescheinigung (§ 48 EStG) beizulegen.

12.Der AN verpflichtet sich, jede vom zuständigen Finanzamt vorgenommene Veränderung in Bezug auf die vorgelegte Freistellungsbescheinigung (§48EstG) dem AG unverzüglich schriftlich anzuzeigen.

## Technische Erläuterung
Technische Erläuterung

Gebäude

Die Gebäude der Volkswohnung Karlsruhe befinden sich in der Innenstadt in 76133 Karlsruhe.

Bei den Gebäude handelt es sich um sechs Wohnanlagen mit jeweils einem Eingang
Steinstraße 15 (S15) besteht aus 5 Geschossen
mit 12 Wohneinheiten
Adlerstraße 31 (A31) besteht aus 3 Geschossen
mit 2 Gewerbe- und 2 Wohneinheiten
Adlerstraße 33 (A33) besteht aus 5 Geschossen
mit 1 Gewerbe- und 4 Wohneinheiten
Adlerstraße 35 (A35) besteht aus 6 Geschossen
mit 13 Wohneinheiten
Adlerstraße 39 (A39) besteht aus 6 Geschossen
mit 1 Gewerbe- und 14 Wohneinheiten
Adlerstraße 41 (A41) besteht aus 5 Geschossen
mit 1 Gewerbe- und 4 Wohneinheiten

Alle Eingänge verfügen derzeit über zentrale Gasheizungsanlagen in den einzelnen Technikräumen. Teilweise erfolgt die Warmwasserbereitung über dezentrale Gasthermen oder elektrische Durchlauferhitzer. In S15, A33 und A41 gibt es eine zentrale WWB.

Fernwärmestation und Nahwärmenetz

Die Fernwärmestation ist auf der Sekundärseite mit zwei Pumpen ausgestattet, welche redundant ausgelegt sind. Beide dieser Pumpen erhalten eine Absperrklappe mit Motor, welche schließt wenn nur eine Pumpe läuft um einen Kurzschluss zu verhindern.

Die Fernwärmestation ist auf 3 Ausbaustufen ausgelegt.
Ausbaustufe 1 versorgt: 6 Gebäude
Steinstraße 15
Adlerstraße 31
Adlerstraße 33
Adlerstraße 35
Adlerstraße 39
Adlerstraße 41

Ausbaustufe 2 versrogt: 7 Gebäude
Adlerstraße 43

Ausbaustufe 3 versorgt: 10 Gebäude
Adlerstraße 45
Kriegsstraße 76
Steinstraße 13

In diesem LV wird die Ausbaustufe 1 ausgeführt. In der letzten Ausbaustufe wird lediglich ein neuer Volumenstromregler und Wärmemengenzähler benötigt.

Es werden nur die Leitungen für die Ausbaustufe 1 verlegt und mit Absperrklappen und Blindflanschen abgesperrt. An den entferntesten Stellen S15 und A43 gibt es jeweils eine Schlechtpunktregelung, welche auf den Schaltschrank der FW-Anlage aufgeschalten werden.
Die Adlerstraße 43 wird bereits kellerseitig mit dem Nahwärmenetz erschlossen. Der Anschluss erfolgt im Rahmen einer nachgelagerten Vollmodernisierung.

Sanierungsmaßnahmen:

Allgemein:

Im Rahmen der Sanierung wird in der Adlerstraße 33 eine Fernwärmeübergabestation eingebaut und ein Nahwärmenetz in alle Eingänge verlegt. Das Nahwärmenetz wird so dimensioniert, dass langfristig weitere Eingänge angeschlossen werden können. Die Fernwärmeübergabestation ist für 2 Ausbaustufen konfiguriert und kann bei Bedarf entsprechend erweitert werden.
Im Anschluss an das Nahwärmenetz werden in den Eingängen abschnittsweise neue Übergabestationen parallel zum laufenden Heizungsbetrieb eingebaut. Sobald die Anlagen fertiggestellt sind, erfolgt der Umschluss. Anschließend werden die alten Kessel zurückgebaut.
Weiterhin soll die gesamte Gasversorgung aller Eingänge zurückgebaut werden. Hierfür müssen teilweise bestehende Gasthermen für die Warmwasserbereitung gegen Elektro-Durchlauferhitzer getauscht werden.
Aufgrund der Anpassung der Heizungssystemtemperatur, müssen teilweise Heizkörper in den Wohnungen und Gewerbeeinheiten getauscht werden. Teilweise werden Heizkörperventile (Vor- und Rücklauf) sowie Thermostatköpfe getauscht. Die einzelnen Steigleitungen erhalten wo notwendig neue Strangregulierventile. Dadurch kann der notwendige hydraulische Abgleich in allen Eingängen realisiert werden.

Die Heizungsanlage wird zum Zweck der Sanierungsarbeiten beim Umschluss von den bestehenden Gaskesseln auf die NW-Stationen komplett entleert. Die vorhandenen Versorgungsstränge bleiben bestehen. Alle Steigstränge erhalten im Untergeschoss Strangregulierventile.

Am Schluss wird die gesamte Heizungsanlage mit aufbereitetem Wasser neu gefüllt, entlüftet und einreguliert. Ein detailierter hydraulischer Abgleich ist zu erbringen.

Brandschottungen

Abschottungen nach LAR
Werden Kabel oder Rohre durch brandbeständige Wände
und Decken geführt, so müssen diese mit bauaufsichtlich
zugelassenen oder geprüften Brandschutzsystemen verschlossen
werden. Einzelkabel, nichtbrennbare Rohre bis
160 mm und brennbare Rohre bis Ø 32 mm dürfen nach den
Vereinfachungen der Leitungsanlagen-Richtlinie (LAR) abgeschottet
werden.
Steigepunkte werden in jedem Stockwerk geschottet.
Kabeltrassen die durch fremde Brandabschnitte gehen werden geschottet.

Brandschutzabschottungen sind mit einem Ausführungsschild
zu kennzeichnen. Darauf ist die ausführende Firma und das
Herstellungsdatum einzutragen.

Steinstraße 15

Bei dem Gebäuden handelt es sich um ein Mehrfamilienhaus mit 4 bewohnten Etagen (1.OG, 2.OG, 3.OG, DG). Im EG befinden sich Garagen.

Im Keller / UG befindet sich die Kellerverschläge der Wohnungen.sowie die Technikzentrale für Kaltwasser. Die Technikzentrale für die Heizung und Warmwasserbereitung befindet sich im EG. Das UG ist über das Haupttreppenhaus zu erreichen.

Die Wohnungen sind über einzelne Heizungssträne erschlossen. Das Heizungssystem ist als Zweirohrheizung aufgebaut.
Die Warmwasserbereitung erfolgt zentral über einen Warmwasserspeicher im EG, die Wohnungen sind über einzelne Stränge versorgt.

Anzahl Gewerbeinheiten:  keine
Anzahl Wohnungen:  12
Anzahl Stränge:  6
Anzahl zu tauschende Heizkörper: 20
Anzahl zu tauschende Ventile: 32

Sanierungsmaßnahmen:

Angaben zur Bauausführung

Anschlüsse für Baustrom und -wasser werden bauseits zur Verfügung gestellt.

Aufenthalts- und Lagerräume innerhalb des Gebäudes können nicht zur Verfügung gestellt werden.

Der Arbeitsablauf sieht vor, das zuerst die Nahwärmeübergabestation und die zentrale Warmwasserbereitung eingebaut oder erneuert werden. Parallel werden in den Wohnungen, wenn notwendig, Heizkörper inkl. Ventil getauscht oder bestehende Heizkörper mit neuen Ventilen und Thermostatköpfen ausgestattet. Der Umschluss Warmwasserbereitung erfolgt dann innerhalb eines Tages. Nachdem die Warmwasserbereitung wieder in Betrieb ist, werden die Heizungsventile getauscht und danach die Heizung wieder in Betrieb genommen.

Die bestehenden Kesselanlagen und Warmwasserebreitungen können weiterbetrieben werden, bis die Nahwärmeübergabestation und die neue Warmwasserbereitung in Betrieb sind. Sobald der Umbau erfolgt ist, werden die Bestandsanlagen demontiert.

Im Zuge der Maßnahme wird die alte Warmwasserbereitung erneuert. Hierzu müssen die Anschlüsse für TWK, TWW und TWZ zwischen der neuen Frischwasseranlage und den vorhandenen Versorgungsleitungen hergestellt werden. Eine Biocat-Anlage ist bereits im Untergeschoss eingebaut.

In die Zirkulationsleitung wird ein Filter eingebaut um die neue Anlage vor Schmutz aus der Bestandsverrohrung zu schützen.

Der ordnungsgemäße Einbau von Schall und Brandschutzelementen und der Verguss der Decken und Wandöffnung falls notwendig, ist Aufgabe des Installateurs. Die Bohrungen, die Montage der Rohrleitungen/Rohrdämmung sowie die Wandanschlüsse zum Bestand sind mit Brandschutzmasse so abzudichten, dass der Brandschutzmörtel von oben eingefüllt werden kann ohne darunter die Rohrleitungen und Dämmungen in den Schachtregistern zu verschmutzen.

Adlerstraße 31

Bei dem Gebäuden handelt es sich um ein Mehrfamilienhaus mit einer bewohnten Etagen (DG) und Gewerbeeinheiten (EG, 1.OG).

Im Keller / UG befindet sich die Kellerverschläge der Wohnungen sowie die Technikzentrale.
Das UG ist über das Haupttreppenhaus zu erreichen.

Die Wohnungen sind über einzelne Heizungssträne erschlossen. Das Heizungssystem ist als Zweirohrheizung aufgebaut.
Die Warmwasserbereitung erfolgt dezentral Elektroboiler und Elektrodurchlauferhitzer. Nach Umstellung auf Fernwärme wird die Gasversorgung komplett zurückgebaut.

Anzahl Gewerbeinheiten:  2
Anzahl Wohnungen:  2
Anzahl Stränge:  11
Anzahl zu tauschende Heizkörper: 29
Anzahl zu tauschende Ventile: 36

Sanierungsmaßnahmen:

Angaben zur Bauausführung

Anschlüsse für Baustrom und -wasser werden bauseits zur Verfügung gestellt.

Aufenthalts- und Lagerräume innerhalb des Gebäudes können nicht zur Verfügung gestellt werden.

Der Arbeitsablauf sieht vor, das zuerst die Nahwärmeübergabestation eingebaut wird. Parallel werden in den Wohnungen, wenn notwendig, Heizkörper inkl. Ventil getauscht oder bestehende Heizkörper mit neuen Ventilen und Thermostatköpfen ausgestattet. Um den hydraulischen Abgleich der Heizungsanlage durchzuführen, müssen im Untergeschoss Strangreguliertventile nachgerüstet werden, anschließend kann die Heizung wieder in Betrieb genommen werden.

Die bestehende Kesselanlage kann weiterbetrieben werden, bis die Nahwärmeübergabestation in Betrieb ist. Sobald der Umbau erfolgt ist, werden die Bestandsanlagen demontiert.

Der ordnungsgemäße Einbau von Schall und Brandschutzelementen und der Verguss der Decken und Wandöffnung falls notwendig, ist Aufgabe des Installateurs. Die Bohrungen, die Montage der Rohrleitungen/Rohrdämmung sowie die Wandanschlüsse zum Bestand sind mit Brandschutzmasse so abzudichten, dass der Brandschutzmörtel von oben eingefüllt werden kann ohne darunter die Rohrleitungen und Dämmungen in den Schachtregistern zu verschmutzen.

Adlerstraße 33

Bei dem Gebäuden handelt es sich um ein Mehrfamilienhaus mit 4 bewohnten Etagen (1.OG, 2.OG, 3.OG, DG) und einer Gewerbeeinheit im EG

Im Keller / UG befindet sich die Kellerverschläge der Wohnungen sowie die Technikzentrale.
Das UG ist über das Haupttreppenhaus zu erreichen.

Die Wohnungen sind über einzelne Heizungssträne erschlossen. Das Heizungssystem ist als Zweirohrheizung aufgebaut.
Die Warmwasserbereitung erfolgt zentral über einen Warmwasserspeicher im UG, die Wohnungen sind über einzelne Stränge versorgt.

Anzahl Gewerbeinheiten:  1
Anzahl Wohnungen:  4
Anzahl Stränge:  4
Anzahl zu tauschende Heizkörper: 5
Anzahl zu tauschende Ventile: 46

Sanierungsmaßnahmen:

Angaben zur Bauausführung

Anschlüsse für Baustrom und -wasser werden bauseits zur Verfügung gestellt.

Aufenthalts- und Lagerräume innerhalb des Gebäudes können nicht zur Verfügung gestellt werden.

Die NW-Station befindet sich im selben Raum wie die FW-Station. Von hier aus werden Heizungsleitungenin den Heizraum geführt und auf den Bestand angeschlossen. Die bestehende Regelung bleibt ebenfalls erhalten.

Auf die neuen Volumenströme müssen die Pumpen und Mischer beider Heizungsgruppen, Regelventile der Gruppe OG-DG, sowie die Strangregulierventile der Gruppe EG eingestellt werden

Die Warmwasserbereitung wurde im Zuge einer vorherigen Strangsanierung bereits vollumfänglich erneuert und bleibt bestehen. Zur Trinkwasseraufbereitung wird eine Biocat-Anlage eingebaut.

Der ordnungsgemäße Einbau von Schall und Brandschutzelementen und der Verguss der Decken und Wandöffnung falls notwendig, ist Aufgabe des Installateurs. Die Bohrungen, die Montage der Rohrleitungen/Rohrdämmung sowie die Wandanschlüsse zum Bestand sind mit Brandschutzmasse so abzudichten, dass der Brandschutzmörtel von oben eingefüllt werden kann ohne darunter die Rohrleitungen und Dämmungen in den Schachtregistern zu verschmutzen.

Adlerstraße 35

Bei dem Gebäuden handelt es sich um ein Mehrfamilienhaus mit 6 bewohnten Etagen (EG, 1.OG, 2.OG, 3.OG, 4.OG, DG).

Im Keller / UG befindet sich die Kellerverschläge der Wohnungen sowie die Technikzentrale.
Das UG ist über das Haupttreppenhaus zu erreichen.

Die Wohnungen sind über einzelne Heizungssträne erschlossen. Das Heizungssystem ist als Zweirohrheizung aufgebaut.
Die Warmwasserbereitung erfolgt dezentral über Gasthermen (EG-DG) und Elektroboiler (DG).

Anzahl Gewerbeinheiten:  keine
Anzahl Wohnungen:  13
Anzahl Elektro-Warmwasserboiler: 10
Anzahl Stränge:  8
Anzahl zu tauschende Heizkörper: 55
Anzahl zu tauschende Ventile: 64

Sanierungsmaßnahmen:

Angaben zur Bauausführung

Anschlüsse für Baustrom und -wasser werden bauseits zur Verfügung gestellt.

Aufenthalts- und Lagerräume innerhalb des Gebäudes können nicht zur Verfügung gestellt werden.

Der Arbeitsablauf sieht vor, das zuerst die Nahwärmeübergabestation eingebaut wird. Parallel werden in den Wohnungen, wenn notwendig, Heizkörper inkl. Ventil getauscht oder bestehende Heizkörper mit neuen Ventilen und Thermostatköpfen ausgestattet. Um den hydraulischen Abgleich der Heizungsanlage durchzuführen, müssen im Untergeschoss Strangreguliertventile nachgerüstet werden, anschließend kann die Heizung wieder in Betrieb genommen werden.

Die bestehende Kesselanlage kann weiterbetrieben werden, bis die Nahwärmeübergabestation in Betrieb ist. Sobald der Umbau erfolgt ist, werden die Bestandsanlagen demontiert.

Im Zuge der Maßnahme werden die Gasthermen gegen elektrische Durchlauferhitzer zur Warmwasserbereitung getauscht und eine Biocat-Anlage zur Trinkwasseraufbereitung eingebaut. Hierzu müssen die Anschlüsse für TWK und TWW zwischen den Durchlauferhitzern und den vorhandenen Versorgungsleitungen hergestellt werden. Der zusätzlich notwendige eletkrische Anschluss für die Durchlauferhitzer wird in den Wohnungen entsprechend hergestellt.

Der ordnungsgemäße Einbau von Schall und Brandschutzelementen und der Verguss der Decken und Wandöffnung falls notwendig, ist Aufgabe des Installateurs. Die Bohrungen, die Montage der Rohrleitungen/Rohrdämmung sowie die Wandanschlüsse zum Bestand sind mit Brandschutzmasse so abzudichten, dass der Brandschutzmörtel von oben eingefüllt werden kann ohne darunter die Rohrleitungen und Dämmungen in den Schachtregistern zu verschmutzen.

Adlerstraße 39

Bei dem Gebäuden handelt es sich um ein Mehrfamilienhaus mit 5 bewohnten Etagen (1.OG, 2.OG, 3.OG, 4.OG, DG) und einer Gewerbeeinheit im EG

Im Keller / UG befindet sich die Kellerverschläge der Wohnungen sowie die Technikzentrale.
Das UG ist über das Haupttreppenhaus zu erreichen.

Die Wohnungen sind über einzelne Heizungssträne erschlossen. Das Heizungssystem ist als Zweirohrheizung aufgebaut.
Die Warmwasserbereitung erfolgt dezentral über Gasthermen (EG-4.OG) und Elektroboiler (DG).

Anzahl Gewerbeinheiten:  1
Anzahl Wohnungen:  14
Anzahl Elektro-Warmwasserboiler: 11
Anzahl Stränge:  7
Anzahl zu tauschende Heizkörper: 57
Anzahl zu tauschende Ventile: 60

Sanierungsmaßnahmen:

Angaben zur Bauausführung

Anschlüsse für Baustrom und -wasser werden bauseits zur Verfügung gestellt.

Aufenthalts- und Lagerräume innerhalb des Gebäudes können nicht zur Verfügung gestellt werden.

Der Arbeitsablauf sieht vor, das zuerst die Nahwärmeübergabestation eingebaut wird. Parallel werden in den Wohnungen, wenn notwendig, Heizkörper inkl. Ventil getauscht oder bestehende Heizkörper mit neuen Ventilen und Thermostatköpfen ausgestattet. Um den hydraulischen Abgleich der Heizungsanlage durchzuführen, müssen im Untergeschoss Strangreguliertventile nachgerüstet werden, anschließend kann die Heizung wieder in Betrieb genommen werden.

Die bestehende Kesselanlage kann weiterbetrieben werden, bis die Nahwärmeübergabestation in Betrieb ist. Sobald der Umbau erfolgt ist, werden die Bestandsanlagen demontiert.

Im Zuge der Maßnahme werden die Gasthermen gegen elektrische Durchlauferhitzer zur Warmwasserbereitung getauscht und eine Biocat-Anlage zur Trinkwasseraufbereitung eingebaut. Hierzu müssen die Anschlüsse für TWK und TWW zwischen den Durchlauferhitzern und den vorhandenen Versorgungsleitungen hergestellt werden. Der zusätzlich notwendige eletkrische Anschluss für die Durchlauferhitzer wird in den Wohnungen entsprechend hergestellt.

Der ordnungsgemäße Einbau von Schall und Brandschutzelementen und der Verguss der Decken und Wandöffnung falls notwendig, ist Aufgabe des Installateurs. Die Bohrungen, die Montage der Rohrleitungen/Rohrdämmung sowie die Wandanschlüsse zum Bestand sind mit Brandschutzmasse so abzudichten, dass der Brandschutzmörtel von oben eingefüllt werden kann ohne darunter die Rohrleitungen und Dämmungen in den Schachtregistern zu verschmutzen.

Adlerstraße 41

Bei dem Gebäuden handelt es sich um ein Mehrfamilienhaus mit 4 bewohnten Etagen (1.OG, 2.OG, 3.OG, DG) und einer Gewerbeeinheit im EG

Im Keller / UG befindet sich die Kellerverschläge der Wohnungen sowie die Technikzentrale.
Das UG ist über das Haupttreppenhaus zu erreichen.

Die Wohnungen sind über einzelne Heizungssträne erschlossen. Das Heizungssystem ist als Zweirohrheizung aufgebaut.
Die Warmwasserbereitung erfolgt zentral über einen Warmwasserspeicher im UG, die Wohnungen sind über einzelne Stränge versorgt.
Nach Umstellung auf Fernwärme wird die Gasversorgung komplett zurückgebaut.

Anzahl Gewerbeinheiten:  1
Anzahl Wohnungen:  4
Anzahl Stränge:  2
Anzahl zu tauschende Heizkörper: 17
Anzahl zu tauschende Ventile: 44

Sanierungsmaßnahmen:

Angaben zur Bauausführung

Anschlüsse für Baustrom und -wasser werden bauseits zur Verfügung gestellt.

Aufenthalts- und Lagerräume innerhalb des Gebäudes können nicht zur Verfügung gestellt werden.

Der Arbeitsablauf sieht vor, das zuerst die Nahwärmeübergabestation und die zentrale Warmwasserbereitung eingebaut oder erneuert werden. Parallel werden in den Wohnungen, wenn notwendig, Heizkörper inkl. Ventil getauscht oder bestehende Heizkörper mit neuen Ventilen und Thermostatköpfen ausgestattet. Der Umschluss Warmwasserbereitung erfolgt dann innerhalb eines Tages. Nachdem die Warmwasserbereitung wieder in Betrieb ist, werden die Heizungsventile getauscht und danach die Heizung wieder in Betrieb genommen.

Die bestehenden Kesselanlagen und Warmwasserebreitungen können weiterbetrieben werden, bis die Nahwärmeübergabestation und die neue Warmwasserbereitung in Betrieb sind. Sobald der Umbau erfolgt ist, werden die Bestandsanlagen demontiert.

Im Zuge der Maßnahme wird die alte Warmwasserbereitung erneuert und eine Biocat-Anlage zur Trinkwasseraufbereitung eingebaut.
Hierzu müssen die Anschlüsse für TWK, TWW und TWZ zwischen der neuen Frischwasseranlage und den vorhandenen Versorgungsleitungen hergestellt werden.

In die Zirkulationsleitung wird ein Filter eingebaut um die neue Anlage vor Schmutz aus der Bestandsverrohrung zu schützen.

Der ordnungsgemäße Einbau von Schall und Brandschutzelementen und der Verguss der Decken und Wandöffnung falls notwendig, ist Aufgabe des Installateurs. Die Bohrungen, die Montage der Rohrleitungen/Rohrdämmung sowie die Wandanschlüsse zum Bestand sind mit Brandschutzmasse so abzudichten, dass der Brandschutzmörtel von oben eingefüllt werden kann ohne darunter die Rohrleitungen und Dämmungen in den Schachtregistern zu verschmutzen.

Baustrom

In jedem Eingang wird jeweils ein Elektro Baustromverteiler gesetzt.

Allgemein für alle Eingänge und Gewerke gültig:

Das Haus ist während der gesamten Bauzeit bewohnt. Es ist darauf zu achten, das der Zugang zu den Wohnungen, das Treppenhaus und die Etagenflure zu jeder Zeit frei bleiben, keine Hindernisse, Stolperfallen durch gespannte Verlängerungskabel etc. erzeugt werden. Weiterhin ist darauf zu achten, dass die Wohnungen in denen gearbeitet wurde in einem sauberen Zustand verlassen werden.
Das Material kann über eine außenliegende Treppe welche direkt in den Heizraum geht eingebracht werden.

Anhang an dieses LV:

Grundriß Untergeschoss M1:50
Schalt- und Strangschema der Heizungsanlagen
Bauzeitenplan

## Angaben zur Baudurchführung
Angaben zur Baudurchführung

Diese gesamten Maßnahmen beginnen am 20. April 2026 mit der Installation des Nahwärmenetzes.
Die hausinternen Maßnahmen in den jeweiligen Eingängen entnehmen Sie dem beigefügten Bauablaufplan.

Die vom Bauherrn bereitstellbaren Flächen für mögliche Baustellen- einrichtungen (BE) beschränken sich - unter Berücksichtigung der BE parallel tätiger Werke - auf die unmittelbar angrenzenden Wege. Parallel wird eine Baustelleneinrichtung im EG der Adlerstraße 43 geprüft.

Der Auftragnehmer hat zur ordnungsgemäßen Abwicklung dieser Bauleistungen ständig einen sachverständigen, verantwortlichen Bauleiter zu stellen.

Die Installationen sind mit allen am Bau beteiligten Firmen abzustimmen.

Mit den Einheitspreisen ist jegliche Mehrbelastung, Behinderung, der Schutz des Mietereigentums, Säuberungsarbeiten während der Ausführung und nach beendeter Arbeit abgegolten.

Transporte in den Gebäuden sind, wenn in Ausnahmefällen unbedingt erforderlich, unter Berücksichtigung der Nutzungsbedingungen nur über die Treppenhäuser möglich. Bei der Nutzung der Treppenhäuser ist mit größter Sorgfalt vorzugehen. Jegliche Form von Beschädigungen (Wände, Fußbodenbelag, Geländer, Türen u.dgl.) gehen zu Lasten des Auftragnehmers.
Kellerräume und deren Inhalte sind zu schützen. Freizuräumende Flächen sind mit dem Bauherren und den Mietparteien entsprechend abzustimmen. Innerhalb der Wohnungen sind Flächen während dem Heizkörpertausch entsprechend zu schützen.

Fluchtwege im Bereich der Baumaßnahmen sind grundsätzlich freizuhalten, das Verstellen der Fluchtwege über die Treppenhäuser ist unzulässig.

Der Bieter soll sich vor Angebotsabgabe über Art und Ausmaß der ausgeschriebenen Leistungen informieren.

Die technische und technologische Verknüpfung der genannten Leistungen, sowie anstehende Bedingungen sind von jedem Bieter/Auftragnehmer zu beachten und zu berücksichtigen. Jeder Unternehmer hat sich zu informieren, ob es bei der Durchführung der Arbeiten zur gegenseitigen Gefährdung kommen kann. Die zu treffenden Sicherheitsmaßnahmen sind mit den Beteiligten zu koordinieren.

Die Zufahrten für die Feuerwehr sind ständig zu gewährleisten.

Grundsätzlich untersagt sind:
- Das Abspielen von Musikgeräten, Radios, etc.
- Das Rauchen innerhalb der Gebäude, Wohnungen
- Das Benutzen von Steckdosen, deren Abrechnung zu Lasten  des Mieters geht, es darf nur der Strom aus der vorhandenen
  Baustromverteilung verwendet werden.
- Das Benutzen von sanitären Anlagen in den Wohnungen

## Besondere Hinweise Baustelleneinrichtung
Besondere Hinweise Baustelleneinrichtung

Vor Beginn der Baumaßnahmen muss durch den AN eine Begehung, gemeinsam mit dem Bauherrn und den zuständigen Ämtern erfolgen zur Feststellung des Istzustandes der zu nutzenden Flächen, sowie zur Abstimmung und Vereinbarung von zusätzlichen Flächen.
Darüber ist ein Protokoll anzufertigen und der Bauakte beizufügen.
Des weiteren ist der Zustand der an das Baugrundstück grenzenden Gehweg- und Fahrbahnbefestigungen, sowie der angrenzenden Grundstücksflächen festzustellen und zu protokollieren.

Der Schutz der Pflanzanlagen wird gewährleistet durch Vorgabe der zu begehenden Bereiche.

Der Bestand vor und nach der Durchführung der Baumaßnahmen ist zu protokollieren. Nach Abschluss der Bauarbeiten erfolgt eine förmliche Flächenübergabe genutzter Flächen.

Folgende Grundsätze zum Schutz der Außenanlagen sind zu berücksichtigen:
- Keine Lagerbildung auf den Wegflächen
- Verkehrswege sind grundsätzlich freizuhalten
- Erforderliche Abstellflächen sind zu minimieren Die Bestimmungen der Baumschutzverordnungen sind  einzuhalten.
Beondere Beachtung gilt der Tatsache, dass bei der Gerüststellung bzw. der Kranstellung der Schutz der Bäume gemäß Baumschutzverordnung und DIN 18920 zu gewährleisten ist. Es dürfen keinerlei Schäden an den Bäumen verursacht werden.
Ein Ablagern von Baumaterialien im Wurzelbereich von Bäumen ist untersagt. Äste die den Bauzustand und -ablauf verhindern, werden zurückgebunden, ggf. zurückgeschnitten. Erschwernisse, die aus dieser Tatsache resultieren, sind einzukalkulieren.

Alle Zerstörungen und Verunreinigungen außerhalb des Bereiches der Baufreiheit in den Außenanlagen sind kostenpflichtig nach dem Verursacherprinzip zu beseitigen.

Der Auftraggeber lässt die Hauptanschlüsse für Bauwasser und für Baustrom durch den AN Sanitär, bzw. AN Elektro herstellen und stellt diese allen AN zur Verfügung. Die Firmen (AN) sind für ihre eigenen Unterverteilungen verantwortlich. Die Kosten für Baustrom und Bauwasser, gegebenfalls Baubewachung, sowie Gebühren von öffentlichemStraßenland werden auf die Auftragnehmer umgelegt.

Materiallieferungen haben werktäglich im jeweils benötigtem Umfang zu erfolgen.Materialtransporte auf den Fußwegen haben ohne motorgetriebene Fahrzeuge zu erfolgen. Beim ausnahmsweisen Einsatz von motorisierten Fahrzeugen sind vor Beginn Pflasterprotokolle zu fertigen.
Für das Anfertigen notwendiger Pflasterprotokolle sind die Bauleitungen verantwortlich. Wege und Straßen im unmittelbaren Baustellenbereich, sowie öffentliche Wege und Straßen, die während der Bauarbeiten benutzt werden, sind täglich zu säubern und bei Beschädigung zu reparieren.

Die Säuberung des Arbeitsbereiches, sowie der Transport- und Lagerflächen zum Ende jeden Arbeitstages, sowie die wöchentliche Grundreinigung des gesamten Baustellenbereiches ist Bestandteil der Einheitspreise. Bei den Reinigungsarbeiten sind die Umweltschutz- bzw. Entsorgungsbestimmungen unbedingt zu beachten. Etwaige Folgeschäden gehen zu Lasten des AN.

Alle Sicherungsmaßnahmen am Baugrundstück sind entsprechend den behördlichen Vorschriften vorzusehen, alle von den Behörden geforderten Hinweis-, Warn- und Verbotsschilder sind einzukalkulieren. Für eine ausreichende Wege- und Arbeitsplatzbeleuchtung ist zu sorgen.
Wege oder Straßen, bzw. Abschnitte davon, die im Zuge der Baumaßnahmen als Stellfläche, Lagerfläche u.dgl.Verwendung finden, sind einzuzäunen und ausreichend zu beschildern. Bei diesen ist auf die Gefahren während der Baudurchführung hinzuweisen bzw. unbefugtes Benutzen zu untersagen.

Der sichere und ungehinderte Zutritt zum Wohngebäude ist während der gesamten Bauzeit zu gewährleisten. Die Verantwortung gegenüber der Bauleitung, sowie gegenüber der zuständigen Behörden der Straße und des Verkehrs trägt der Auftragnehmer.

Sicherheitsrelevante Bereiche sind durch einen Bauzaun zu sichern.

Alle am Bauvorhaben beteiligten Firmen haben eine Rufnummer für Notfälle zu benennen und empfangsbereit zu halten.

Die Schuttabfuhr ist Bestandteil aller Einheitspreise, auch wenn dies nicht ausdrücklich beschrieben sein sollte.
Eigenes Restmaterial, Verschnitt, Bruch, Verpackungsmaterial u.dgl. ist vom Auftragnehmer kostenlos zu beseitigen.
Für die Entsorgung von Bauschutt, Metallabfällen, sowie sonstigen Abfällen sind getrennte, verschließbare Container oder andere geeignete Transportmöglichkeiten bereitzustellen, für die Dauer der gesamten Bauzeit vorzuhalten, einschl. Kipp- und Deponiegebühr.
Verunreinigungen, einschl. Schuttabfuhr müssen regelmäßig abgeführt werden, oder in verschließbaren Containern bis zur Abfuhr gelagert werden. Bei Nichteinhaltung ist die Bauleitung berechtigt, den Schutt auf Kosten des Auftragnehmers abfahren zu lassen und die entstandenen Kosten dem AG von seiner Rechnung abzuziehen.
Außerhalb der Arbeitszeiten sind die Container verschlossen zu halten.
Die Entsorgung von Schutt und Unrat in Mülltonnen ist nicht gestattet, ebenso nicht das Verstreuen im Gelände.
Die einschlägigen Vorschriften über Entsorgung von Sondermüll sowie örtlich festgelegte Maßnahmen für Recycling sind streng einzuhalten.
Der Nachweis der umweltgerechten Entsorgung von Baumaterialien und Bauabfällen ist jederzeit lückenlos darzustellen. Mit Abgabe der Schlussrechnung sind Kopien der Deponieabnahmen vorzulegen.
Bestandteil der Baustelleneinrichtung ist das Herrichten von Lagerflächen, das Sichern und Absperren des Arbeits-, Transport- und Materiallagerbereiches, das Stellen von Absperrvorrichtungen/Bauzäunen zum Schutz und Sicherung der BE.

Das Aufstellen von Bau- oder Bürocontainern hat bei Bedarf entsprechend der örtlichen Gegebenheiten in Abstimmung mit der örtlichen Bauleitung zu erfolgen.

Es ist täglich ein Bautagebuch zu führen und wöchentlich in der Bauleiterbesprechung zur Bestätigung vorzulegen.

Für die Sicherheit und Kontrolle der Baustelle ist es erforderlich, alle gewerblich tätigen Arbeitskräfte durch entsprechende Arbeitskleidung, bzw. Logos der ausführenden Firma, incl. Namensschilder zuordnen zu können. Eine entsprechende Beschilderung der Arbeitskleidung der AK ist vorzusehen und Bestandteil der täglichen Kontrolle der Bauleitung auf der Baustelle. Bei Nichteinhaltung kann der Arbeitskraft der Baustellenzugang verweigert werden.

Es liegt im Ermessen des Bauherrn, Festlegungen zur Ablösung einzelner Mitarbeiter des AN nach Fehlverhalten (wie unqualifizierte Leistung, schlechtes Benehmen Mietern und anderen am Bau beteiligten Personen gegenüber u.ä.) zu treffen. Daraus entstehende Schäden/Verzögerungen gehen zu Lasten des AN.

Der AN verpflichtet sich, im Fall der Auftragserteilung die im Unternehmen beschäftigten tarifgebundenen Arbeitnehmer nicht unter den für das Unternehmen geltenden Lohntarifen, bzw. die im Unternehmen beschäftigten nicht tarifgebundenen Arbeitnehmer nicht unter den Mindestentgelt- Regelungen des Arbeitnehmer Entsendegesetzes zu entlohnen. Gleiches gilt für Verpflichtungen aus Sozialkassentarif- verträgen, die auf das Unternehmen anzuwenden sind.

Der AN verpflichtet sich, die öffentlich-rechtliche Bestimmungen gegen Schwarzarbeit, illegale Arbeitnehmerüberlassung und gegen Leistungsmissbrauch, sowie die staatlichen Sicherheitsvorschriften einzuhalten.

Der AN verpflichtet sich, Nachunternehmer nur unter der Voraussetzung zu beauftragen, dass der Nachunternehmer eine gleichlautende Erklärung dem AG gegenüber abgibt.

Der AG verpflichtet den AN ausdrücklich, auch bezüglich seiner Nachauftragnehmer bei der Beschäftigung von in- und ausländischen Arbeitskräften alle gesetzlichen Bestimmungen, insbesondere des Ausländerrechts, strikt einzuhalten. Bei der Beschäftigung ausländischer Arbeitskräfte ist sicherzustellen, dass sie alle Anweisungen, insbesondere die zum Arbeits- und Gesundheitsschutz in für sie verständlicher Sprache vermittelt bekommen.

Es gilt deutsches Recht.

Diese Vorbemerkungen gelten für alle Lose und für alle darin enthaltenen Gewerke.

## Zusätzl. Vorschriften
Technische Vorschriften bzw. Ausführungsbedingungen

Rohrleitungen Sanitär (siehe hierzu auch die Bemerkungen in den einzelnen Titeln)
Die Leitungen sind nach den Zeichnungen des Planungsbüros zu verlegen. In gefliesten Räumen hat die Rohrmontage auf Fugenkreuz bzw. auf Fuge zu erfolgen. Die Rohrleitungen sind so zu verlegen, dass sie fachgerecht isoliert werden können, und dass eine ungehinderte Ausdehnung gewährleistet ist. Zwischen Rohr und Rohrschellen ist ein mind. 3 mm starker Gummi- oder Kunststoffstreifen einzukleben, gemäß DIN 4109 (Geräuschdämmung). Die Befestigung für waagerechte Rohrleitungen bestehend aus: Schelle mit Schalldämmeinlage und Gewindestabbefestigung  an der Decke mit Metallschlagdübeln oder an Metallschienen.  Für die Rohrleitungen sind alle erforderlichen Durchbrüche und Schlitze vom Auftragnehmer zustemmen bzw. zu bohren. (siehe Titel Kernbohrungen).

Druckprobe und Spülung der Leitungen erfolgt gemäß den Merkblättern des Zentralverbands Sanitär-Heizung-Klima

"Dichtheitsprüfungen von Trinkwasser-Installationen mit Druckluft, Inertgas oder Wasser"

"Spülen, Desinfizieren und Inbetriebnahme von Trinkwasser-Installationen"

Da in diesem Fall die Trinkwasserleitungen nach der Dichtheitsprüfung unmittelbar in Betrieb gehen, kann die Druckprobe mit Trinkwasser erfolgen. Unabhängig von der sofortigen Inbetriebnahme sind die leitungen mit Luft-Wasser-gemsich zu spülen.

Der Termin der Druckprobe ist dem Ingenieurbüro rechtzeitig zu melden. Das Protokoll ist 3-fach zu erstellen.

Rohrleitungen Heizung (siehe hierzu auch die Bemerkungen in den einzelnen Titeln)
- Die Rohrverlegung hat so zu erfolgen, dass die
 Materialausdehnung entsprechend einer Temperatur von 95
  Grad C ungehindert geschehen kann.
- Die Rohrführung hat in engster Zusammenarbeit mit den
  Gwerken Sanitär, Lüftung und Elektro zu erfolgen.
- Änderungen, die auf Grund mangelnder Zusammenarbeit
  notwendig werden, trägt allein der Bieter.
- Bei allen Wand- und Deckendurchführungen wird, wenn nichts  anderes vereinbart wird, durchisoliert.
- Die Rohre sind ausreichend zu befestigen.
- Die Befestigungen sind mit Metalldübeln zu befestigen.
- Zwischen Rohr und Rohrschellen ist eine mind. 3 mm starke
  schalldämmende Einlage vorzusehen (DIN 4109 Schallschutz
  im Hochbau).
- Sämtliche Befestigungen und Aufhängungen sind durch
  Bohren und Verdübeln auszuführen, die Verwendung von
  Schussapparaten ist untersagt. Es dürfen nur allgemein
  bauaufsichtlich und baurechtlich zugelassene Dübel verwendet  werden, Zulassungsbescheide sind vorzulegen.

Druckprobe und Abnahme
- Die Druckprobe auf Dichtigkeit erfolgt mittels Preßpumpe
  mit Wasser.
- Der Probedruck muss mind. das 1,2-fache des späteren
  Betriebsdruckes, jedoch mind  4  bar, betragen und
  muss mind. 1 Stunde lang unvermindert gehalten werden.
- Der Termin der Druckprobe sowie auch der der
  Probeheizung ist dem Ingenieurbüro rechtzeitig zu
  melden.

Wärmedämmung (Rohrisolierung) ist nicht Bestandteil dieser Ausschreibung. Bei der Rohrverlegung ist zu beachten, dass jedes Rohr einzeln isoliert wird. Decken- und Wanddurchführungen werden grundsätzlich durchisoliert, d.h. keine Rohrhülsen. Abweichungen hiervon werden besonders gekennzeichnet.

Ausführungsarten der Rohrisolierungen:
a) Leitungen in Schächten und abgehängten Decken:
 Schalenisolierung mit Alukaschierung
b) Anbindeleitungen zu den Objekten (in Schlitzen od. Rohrverkleidung):
 Schalenisolierung mit Alukaschierung bzw. aus Platzgründen
 z.T.Isolierung mit Armaflexschläuchen und Misselbinden c)
  Leitungen im Sichtbereich vorwiegend im UG,
  Schalenisolierung mit Alukaschierung in Ausnahmefällen
 kommt darüber eine Blechmantelisolierung.

Insgemeinkosten:
Transport der Materialien und Werkzeuge frei Baustelle, Vorhalten und Rücktransport der letzteren, Fahrgelder und Zulagen, Verpackungs- und Frachtvorlagen, Baubeaufsichtigung und Überwachung der Montage, Absperr- und Sicherungseinrichtung sowie notwendige Abdeckung der Rohrgräben, Baustellenüberwachung etc Druckproben, probeweise Inbetriebnahme der Anlage in Zusammenarbeit mit den anderen am Bau befindlichen Firmen, ordnungsgemäßes Einweisen des Bedienungspersonals nach vollständiger Inbetriebnahme, sind in die Einheitspreise mit einzukalkulieren.

Der Auftragnehmer hat sich mit seinen Leistungen dem übrigen Bauablauf anzupassen. Einzelunterbrechungen bzw. Wechsel des Montageortes, insbesondere bei Montagen in Installationsschächten, sind vom AN in Kauf zu nehmen und werden nicht besonders vergütet.

Notwendige Anträge, Anmeldungen und Abnahmen bei Behörden sowie bei Ver- bzw. Entsorgungsunternehmen müssen rechtzeitig und ohne besondere Vergütung vom Auftragnehmer gestellt werden. Die Fachbauleitung und die Fachbetreuung des Bauherrn sind durch Kopie gleichzeitig zu unterrichten.

Bei Arbeiten in öffentlichen Verkehrsbereich sind diese mit den zuständigen Polizei- bzw. Verkehrsbehörden abzusprechen.

Bau-WC Vor Beginn der Baumaßnahme wird in der Adlerstraße 43 in der ehemaligen Gewerbeeinheit im Erdgeschoss ein Baustellen-WC errichtet.

Die vorstehenden Insgemeinkosten werden nicht separat vergütet und müssen in die Einheitspreise einkalkuliert werden!

Gerüste Gerüststellung ist Sache des Bieters und wird nicht gesondert vergütet. Etagenhöhe bis 3,00 m.

Arbeitsschutz Der Bieter hat auf seine Kosten Sorge zu tragen, dass bei den Arbeiten alle Schutz- und Sicherungsmaßnahmen nach den Unfallverhütungsvorschriften getroffen werden.

Sauberhaltung Die Baustelle ist stets sauber zu halten. Anfallende Abfälle und Schutt etc. sind umgehend zu entfernen, besenrein bzw. Staubsaugerrein, spätestens jeden Tag bei Arbeitsende. Geschieht dies nicht, so behält sich der Bauherr vor, das Gebäude auf Kosten des Bieters reinigen zu lassen. Der Auftraggeber kann auf Kosten des Auftragnehmers eine Schuttmulde aufstellen lassen bzw. gemeinsame Schuttmulden mehrerer Auftragnehmerfirmen.

Baustelleneinrichtung Die Baustelleneinrichtung ist als Nebenleistung vom Auftragnehmer zu erbringen und in die Einheitspreise einzukalkulieren.

Wichtig für die Kalkulation Alle Preise sind Festpreise für die gesamte Bauzeit
Alle Materialien und Geräte sind, soweit nichts anderes gesagt ist, betriebsfertig zu liefern und zu montieren. Alle Leistungen umfassen auch die Lieferung der dazugehörenden Stoffe u. Bauteile einschl. Transport, Abladen und Lagern auf der Baustelle. Das Fabrikat ist stets anzugeben, falls dies nicht vorgeschrieben ist. Massen sind gleich:  Stück; lfdm; m²; m³ oder kg

Planung und Ausführungsüberwachung Änderungen an der dieser Ausschreibung zugrunde liegenden Planung sowie deren Ausführung sind nur mit schriftlicher Zustimmung der Fachbauleitung zulässig. Sämtliche Ausführungs-Planunterlagen sind rechtzeitig vor der Ausführung, der Fachbauleitung vorzulegen und von dieser mit schriftlichem Vermerk genehmigen zu lassen.

Auskünfte  sowie Einsicht der Pläne beim planenden Ingenieurbüro

KW2- Beratende Ingenieure PartGmbB
Rappenstr.13
76227 Karlsruhe
Tel 0721 / 59 79 16 -0

## 01 Technische Gebäudeausrüstung TGA Heizung-Lüftung-Sanitär

### Titel 01 Fernwärmestation + Nahwärmenetz

#### Bereich 01.01 Sanitäre Anlagen nach DIN 18381

##### Abschnitt 01.01.01 Sanitäre Objekte und Zubehör

*Hinweis: Baustelleneinrichtung Adlerstraße 43*

*Hinweis: Waschtischanlagen und Zubehör*

*Hinweis: Waschtische Renova*
Waschtische
aus Sanitärporzellan weiß für Wandanbau, nach DIN 1386, DIN-EN 32.einschl.Stockschraubenbefestigung oder Gewindenippeln zur Montage an ein Unterputzelement.

Fabrikat:  Geberit
Serie/Type:  Renova
Farbe:  weiß-alpin
Modelle:  gemäß den nachfolgenden Positionen

**01.01.01.1 Waschtisch Geberit/Renova 60x48 cm/223 061o.Hl,o.Ül**
Waschtisch wie vor beschrieben in folgender
Ausführung : ohne Überlauf ohne Hahnloch,
Größe : 60 x 48 cm
Modell-Nr. : 223 061
Menge: 1,000 St

**01.01.01.2 Kaltwasser-Standventil Grohe/Costa/20393000**
Kaltwasser-Standventil DN 15, chrom,
Metallgriff, Longlife-Oberteil wärmeisoliert, verschraubbar, schwenkbarer Rohrauslauf mit Mousseur,
Anschlussmutter 1/2" mit 10,5 mm Bohrung.
Einschließlich Tombakrohr mit Bördelrand M10 x 300mm.
Fabrikat/Typ/Art.-Nr.:  Grohe/Costa/20393000
Menge: 1,000 St

*Hinweis: WC-Anlagen und Zubehör*

**01.01.01.3 Tiefspül-WC Geberit/Renova 203040**
Tiefspülklosett wandhängend
aus Sanitärporzellan, nach CE, EN 997 6 A/C, EN 38,
mit glasiertem Spülrand und Kunststoffverteiler. Einschließlich Befestigungsmaterial.

Fabrikat/Typ:  Geberit / Renova
Farbe:  weiß-alpin
Modelle:  203040
Menge: 1,000 St

**01.01.01.4 Flachspül-WC Geberit/Renova 203140**
Flachspülklosett wandhängend
aus Sanitärporzellan, nach CE, EN 997 6 A/C, EN 38,
mit glasiertem Spülrand und Kunststoffverteiler. Einschließlich Befestigungsmaterial.

Fabrikat/Typ:  Geberit / Renova
Farbe:  weiß-alpin
Modelle:  203140
Menge: 1,000 St

**01.01.01.5 Geberit Duofix Element für WT, 112 cm,, Einlocharmatur Artikel-Nr.: 111.430.00.1**
Duofix Element für Waschtisch, 112 cm, Standarmatur
Verwendungszwecke
- Für Trockenbau
- Für Standarmaturen
Eigenschaften
- Befestigungsabstand Waschtisch 5-38 cm
- Befestigung für Anschlussbogen höhenverstellbar
und schallgedämmt
- Traverse Armatur höhen- und tiefenverstellbar
Technische Eigenschaften
- Werkstoff: Stahl
- Nettogewicht: 9,850 kg
- Breite: 50 cm
- Höhe: 112 cm
- Tiefe: 7,5 cm
zusätzlicher Lieferumfang
- 2 Anschlusswinkel Rp 1/2" / R 1/2", MF-fähig
- 2 Schalldämmunterlagen
- 2 Dämmhülsen
- Anschlussbogen aus PE-HD, D 50 mm
- Dichtung D 44 / 32 mm
- 2 Gewindestangen M10
- Befestigungsmaterial

Fabrikat: Geberit
Typ: Duofix
Artikel-Nr.: 111.430.00.1
Menge: 1,000 St
Produkt:
  Artikel:
    Artikelnummer: 111.430.00.1
    Artikelkurztext: Geberit Duofix Element für WT, 112 cm,, Einlocharmatur  Artikel-Nr.: 111.430.00.1

**01.01.01.6 Duofix Element für WWC, 112 cm, mit Sigma UP-SPK 12cm, mit 2 Klappgriffbefestigungen 111.904.00.5**
Duofix Element für WWC, 112 cm, mit Sigma UP-SPK 12cm, BF, mit Befestigungsbrettern für Stütz/Haltegriffe
Verwendungszwecke
- Für Trockenbau
- Für barrierefreies Bauen geeignet
- Für Wand-WCs mit Anschlussmaßen n. DINEN 33:2011-11
- Für Wand-WCs mit verlängerter Ausladung bis 70 cm
- Zum Befestigen von Stütz- und Haltegriffen
- Für 1-Mengen-, 2-Mengen- oder Spül-Stopp-Spülung

Eigenschaften
- WC-Keramik im fertigen Bad nachträglich höhenverstellbar, 41-49 cm ab Fertigfußboden
- Montage- und Instandhaltungsarbeiten am UP-Spülkasten werkzeuglos
- Ausgerüstet mit Leerrohr fürWasserzuleitung zum Anschluss von Geberit AquaClean Dusch-WCs
- 25 Jahre Ersatzteilsicherheit

Lieferumfang
- Wasseranschluss R 1/2", MF-fähig, mit
integriertem Eckventil und Handrad
- Bauschutz für Serviceöffnung
- 4 Wandanker
- Anschlussset für WC, D 90 mm
- Anschlussbogen 90G aus PE-HD, D 90 mm
- Übergangsmuffe aus PE-HD, D 90 / 110 mm
- 2 Gewindestangen M12
- Bauschutz für Verstellbereich von
Spülbogen und Anschlussbogen
- UP-Dose für Bohrloch D 68 mm, für Elektroanschluss
- Befestigungsmaterial

Fabrikat: Geberit
Typ: Duofix
Artikel-Nr.: 111.904.00.5
Menge: 1,000 St

**01.01.01.7 Beplankung der beiden Duofix-Elemente, so dass die Objekte**
Beplankung der Fronten der beiden Duofix-Elemente, so dass die Objekte darauf montiert werden können.
Menge: 2,000 St

**01.01.01.8 WC-Papierhalter für eine Rolle WC-Papier**
Menge: 1,000 St

**01.01.01.9 WC-Büstengarnitur bodenstehend besorgen und aufstellen.**
Menge: 1,000 St

**01.01.01.10 Zulage für Bereitstellung von Flüssigseife während der Bauzeit.**
Zulage für Bereitstellung von Flüssigseife während der gesamten Bauzeit.
Menge: 1,000 Psch

**01.01.01.11 Zulage für die Bereitstellung von Faltpapier zum Händetrocknen**
Zulage für die Bereitstellung von Faltpapier zum Händetrocknen während der gesamten Bauzeit.
Menge: 1,000 Psch

**01.01.01.12 Zulage für das wöchentliche Reinigen der WC Anlage**
Zulage für das wöchentliche Reinigen der WC-und Waschbeckenanlage während der gesamten Bauzeit.
Menge: 1,000 Psch

**01.01.01.13 Rückbau der gesamten WC-und Waschtischanlage nach**
Rückbau der gesamten WC-und Waschtischanlage nach Beendigung der Baumaßnahme einschließlich Entsorgung.
Menge: 1,000 Psch

##### Abschnitt 01.01.02 Trinkwasserleitungen und Zubehör

*Hinweis: Trinkwasser-Versorgungssystem Systemrohr ML Geberit FlowFit*
Trinkwasser-Versorgungssystem Systemrohr ML
bestehend aus Metallverbundrohr in den
Abmessungen d16 - 75 mm, Stangenware
Verwendungszwecke
- Für Haustechnik, Industrie und Schiffbau
Eigenschaften
- Formstabil,- Diffusionsdicht,- Außen silbergrau
- Rohrende mit transparentem Schutzstopfen
Technische Eigenschaften
- Werkstoff: PE-RT II / Al / PE-RT II
- Oberflächenrauheit (Mikrometer): 7  Mikrometer
- Wärmeausdehnung (mm/(m·K)): 0,029 mm/(m·K)
- Wärmeleitfähigkeit Rohr (W/(m·K)): 0,41 W/(m·K)
- L / Länge (m): 5 m

Die Verarbeitung und Verlegung ist nach DIN EN 806, DIN
EN 1717 und nationalen Ergänzungsnormen der Normenreihe
DIN 1988, den herstellerspezifischen Vorschriften sowie
der Einhaltung einschlägiger Normen durchzuführen. Die
herstellerspezifischen Eigenschaften sind durch einen
Nachweis zu bestätigen.
Dichtheitsprüfung nach ZVSHK-Merkblatt,
Spülen nach DIN EN 806-4 bzw. ZVSHK-Merkblatt,

Über sämtliche Druckproben und Spülvorgänge sind
Protokolle  zu erstellen und unaufgefordert dem Auftraggeber zu übergeben.

Rohrbefestigungen für alle Nennweiten mit Konsolen oder Gewindestabaufhängungen aus verz. Material (System Müpro, Hilti oder gleichwertig, mit Schalldämmeinlage nach DIN 4109 Schallschutz im Hochbau sind mit einzukalkulieren, da dieselben nicht besonders vergütet werden.

Trinkwasser-Systemrohre als Stangenmaterial für Trinkwasserleitungen in Gebäuden wie beschrieben und nachfolgend aufgelistet komplett liefern und montieren.
Einschließlich Dichtbandage von Leitungen im Unterputz-Bereich und im Fußbodenaufbau verlegt
Verwendungszwecke
- Zum Schutz von Systemrohren und  Fittings gegen Korrosionseinflüsse von außen
- Zum Schutz der Rohrschnittflächen
  gegen Korrosionseinflüsse von außen
Technische Eigenschaften
- Werkstoff: IIR
- Nettogewicht: 0,726 kg
- Montagetemperatur (GradC): -10 +50 GradC
- Temperaturbeständigkeit (GradC): -60 +100 GradC

*Hinweis: Geberit FlowFit Systemrohr ML, Rollenware ohne Dämmung*
Trinkwasser-Systemrohr ML, Rollenware
Verwendungszwecke
- Für Haustechnik, Industrie und Schiffbau
Eigenschaften
- Von Hand biegbar
- Diffusionsdicht
- Rohrende mit transparentem Schutzstopfen
Technische Eigenschaften
- Werkstoff: PE-RT II / Al / PE-RT II
- Oberflächenrauheit (Mikrometer): 7 Mikrometer
- Wärmeausdehnung (mm/(m·K)): 0,029 mm/(m·K)
- Wärmeleitfähigkeit Rohr (W/(m·K)):0,41 W/(m·K)
Rohrbefestigungen für alle Nennweiten mit Konsolen oder Gewindestabaufhängungen aus verz. Material (System Müpro, Hilti oder gleichwertig, mit Schalldämmeinlage nach DIN 4109 Schallschutz im Hochbau sind mit einzukalkulieren, da dieselben nicht besonders vergütet werden.

Trinkwasser-Systemrohre als Rollenmaterial für Trinkwasserleitungen in Gebäuden wie beschrieben und nachfolgend aufgelistet komplett liefern und montieren.

Einschließlich Dichtbandage von Leitungen im Unterputz-Bereich und im Fußbodenaufbau verlegt
Verwendungszwecke
- Zum Schutz von Geberit Mapress Systemrohren und
  Fittings gegen Korrosionseinflüsse von außen
- Zum Schutz der Rohrschnittflächen von Geberit Mepla
  gegen Korrosionseinflüsse von außen
- Zum Schutz der Rohrschnittflächen von Geberit FlowFit
  gegen Korrosionseinflüsse von außen
Eigenschaften
- Schwarz
Technische Eigenschaften
- Werkstoff: IIR
- Nettogewicht: 0,726 kg
- Montagetemperatur (GradC): -10 +50 GradC
- Temperaturbeständigkeit (GradC): -60 +100 GradC
- B / Breite (cm): 5 cm
- L / Länge (m): 12,5 m
- s / Wanddicke (mm): 1 mm

**01.01.02.1 Geberit FlowFit Systemrohr ML, Rollenware d16, DN12**
Trinkwasser-Systemrohr ML, Rollenware
- da, D / Außendurchmesser (mm): 16 mm
- di, D / Innendurchmesser (mm): 12 mm
- DN / Nennweite: 12
Menge: 25,000 m
Produkt:
  Artikel:
    Artikelnummer: 619.050.00.1
    Artikelkurztext: Geberit FlowFit Systemrohr ML, Rollenware d16, DN12

*Hinweis: Formstücke*
Formstücke
Verwendungszwecke
- Für Haustechnik, Industrie und Schiffbau
Eigenschaften
- Unverpresst undicht
- Pressindikator
- Pressverbinder mit transparenter Schutzkappe
Technische Eigenschaften
- Werkstoff: PPSU

*Hinweis: Kupplungen*

**01.01.02.2 KEMPER WESER Freistrom-Absperrventil RG, DN 15, Art.-Nr: 1732G01500**
Freistrom-Absperrventil, mit Entleerstopfen, Außengewinde für flachdichtende Verschraubungen,
Nennweite: DN 15
Art.-Nr: 1732G01500
Menge: 2,000 St
Produkt:
  Artikel:
    Artikelnummer: 1732G01500
    Artikelkurztext: KEMPER WESER Freistrom-Absperrventil RG, DN 15, Art.-Nr: 1732G01500

**01.01.02.3 FlowFit Kupplung PPSU, d16, DN 12**
Kupplung PPSU, d16, DN 12
Menge: 2,000 St
Produkt:
  Artikel:
    Artikelnummer: 620.010.00.1
    Artikelkurztext: FlowFit Kupplung PPSU, d16, DN 12

*Hinweis: Bögen 45° und 90 °*

**01.01.02.4 FlowFit Bogen 90Gr, PPSU, d16, DN 12**
Bogen 90Gr, PPSU, d16, DN 12
Menge: 10,000 St
Produkt:
  Artikel:
    Artikelnummer: 620.070.00.1
    Artikelkurztext: FlowFit Bogen 90Gr, PPSU, d16, DN 12

*Hinweis: T-Stücke egal oder reduziert, es wird nur die größte Dimension des T-Stücks angegeben.*

**01.01.02.5 FlowFit T-Stück egal oder reduziert PPSU, d16, DN 12**
T-Stück egal oder reduziert PPSU, d16, DN 12
Menge: 1,000 St
Produkt:
  Artikel:
    Artikelnummer: 620.080.00.1
    Artikelkurztext: FlowFit T-Stück egal oder reduziert PPSU, d16, DN 12

*Hinweis: Übergang mit Außengewinde Material: bleifreie Siliziumbronze*

**01.01.02.6 FlowFit Übergang mit Aussengewinde SiBr d16-R1/2**
Übergang mit Aussengewinde SiBr d16-R1/2
Menge: 2,000 St
Produkt:
  Artikel:
    Artikelnummer: 620.310.00.1
    Artikelkurztext: FlowFit Übergang mit Aussengewinde SiBr d16-R1/2

*Hinweis: Übergangsbogen 90° mit Außen- oder Innengewinde Material: bleifreie Siliziumbronze*

**01.01.02.7 FlowFit Übergangsbogen 90Gr mit IG oder AG Rg+ 90Gr d16-R1/2**
Übergangsbogen 90Gr mit Innen- oder Außengewinde Rg+ 90Gr d16-R1/2
Menge: 1,000 St
Produkt:
  Artikel:
    Artikelnummer: 620.510.00.1
    Artikelkurztext: FlowFit Übergangsbogen 90Gr mit IG oder AG Rg+ 90Gr d16-R1/2

*Hinweis: --> Anschluß herstellen*
Anschluß herstellen
an vorhandene Wasserleitungen bzw. bauseitige
Betriebstechnische Einrichtungen, einschl. liefern
des erforderlichen Verbindungsmaterials, absperren,
entleeren und wiederbefüllen der jeweiligen Wasserleitung, Dichtheitsprüfung. Einbausituationen komplett wie nachfolgend aufgelistet.

**01.01.02.8 Anschluß herstellen DN 12 - 32**
Anschluß herstellen
an vorhandene Wasserleitungen mit offenem Ende in
Form eines Innen- oder Außengewindes, an ein Stumpfes
Rohrende Stahl/Edelstahl/Kunststoff/etc. oder an ein
vorhandenes Absperrventil einschl. liefern des
erforderlichen Verbindungsmaterials, komplett.

Anschluss herstellen DN 12 - DN 32
Menge: 1,000 St

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**01.01.02.9 Edelstahl-Rohrsystem DN 12 = 15 x 1,0 mm**
Edelstahl-Rohrsystem DN 12 = 15 x 1,0 mm

Fabrikat/Typ: Geberit/Mapress
Menge: 6,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**01.01.02.10 Muffe, DN 12, d=15mm**
Menge: 1,000 St

*Hinweis: Preßfitting-Bogen 90 Grad*
Preßfitting-Bogen 90 Grad, mit doppeltem und einseitigem Einsteckende, komplett wie nachfolgend aufgelistet liefern und montieren.

**01.01.02.11 Bogen 90°, DN 12, d=15 mm**
Menge: 6,000 St

*Hinweis: Preßfitting-Bogen 45 Grad*
Preßfitting-Bogen 45 Grad, mit doppeltem und einseitigem Einsteckende komplett wie nachfolgend aufgelistet liefern und montieren.

**01.01.02.12 Bogen 45° DN 12, d=15mm**
Menge: 2,000 St

*Hinweis: Preßfitting-T-Stück, mit dreiseitigen Ein-*
Preßfitting-T-Stück, mit dreiseitigen Einsteckende mit und ohne reduziertem Abgang, komplett wie nachfolgend aufgelistet liefern und montieren.

**01.01.02.13 T-Stück d=54mm**
Menge: 2,000 St

*Hinweis: Preßfitting-T-Stück, im Abgang IG oder AG*
Preßfitting-T-Stück, im Abgang Innen- oder Außengewinde komplett wie nachfolgend aufgelistet liefern und montieren.

**01.01.02.14 T-Stück mit IG und AG, DN 12, d=15mm**
Menge: 1,000 St

*Hinweis: Preßfitting-Übergangsstück mit IG oder AG*
Preßfitting-Übergangsstück mit Innen- oder Außengewinde, mit und ohne Einschubende, komplett wie nachfolgend aufgelistet liefern und montieren.

**01.01.02.15 Übergangsstück DN 12, d=15mm**
Menge: 2,000 St

*Hinweis: Preßfitting-Übergangsstück 90 Grad mit IG oder AG*
Preßfitting-Übergangsstück 90 Grad mit IG oder AG,
mit oder ohne Einschubende komplett wie nachfolgend aufgelistet liefern und montieren.

**01.01.02.16 Übergangsstück 90°, DN 12/15, d=15mm**
Menge: 1,000 St

*Hinweis: Preßfitting-Deckenwinkel 90 Grad mit Innengewinde*
Preßfitting-Deckenwinkel 90 Grad mit Innengewinde, komplett wie nachfolgend aufgelistet liefern und montieren.

**01.01.02.17 Deckenwinkel 90° mit IG, DN 12/15, d=15mm.**
Menge: 1,000 St

*Hinweis: Übergangs/ Anschluss-Verschraubung, mit Überwurfmutter aus Messing*
Übergangs/ Anschluss-Verschraubung, mit Überwurfmutter aus Messing, flachdichtend, einschließlich Dichtung für Trinkwasser, komplett wie nachfolgend aufgelistet liefern und montieren.

**01.01.02.18 Verschraubung, DN 12/15, d=15mm**
Menge: 2,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

*Hinweis: Dämmschale für KEMPER Freistrom-Absperrventil*
Dämmschale für Freistromventil, DIN 3502/3546,
Brandklasse B 1 nach DIN 4102 Teil 1, mit Prüfzeichen
PA-III 2.1566, temperaturbeständig bis 100 Grad
C,Wärmeleitfähigkeit 0,035 W/mK, einschließlich
den notwendigen Verschlußclipsen liefern und um
vorgenannte Kemper Schrägsitzventile montieren.

Nennweiten wie nachfolgend aufgelistet.

**01.01.02.19 Weser-Dämmschale für Freistromventil DN 15**
Dämmschale für Freistromventil
Fabrikat/Typ: Weser
Menge: 1,000 St

**01.01.02.20 Bezeichungsschilder Resopal 100 x 50 mm**
Bezeichungsschilder aus Resopal,
Schrift:  eingraviert
Größe:  100 x 50 mm
einschließlich Simplex-Schilderträger für senkrechte
und waagerechte Rohrleitungen bis 3", mit integriertem
Spannband für oben genanntes Schild.
Menge: 1,000 St

**01.01.02.21 Bezeichungsschilder mit zwei Bohr. 100 x 50 mm**
Bezeichungsschilder aus Resopal, mit zwei Bohrungen
d = 3-6 mm.
Schrift:  eingraviert
Größe:  100 x 50 mm
einschließlich Befestigungsmaterial zur Montage des
Schildes an einer Betonwand-/decke oder auf einem
Untergrund (z.B. Metall), einschl. Herstellen der
Befestigungslöcher.
Menge: 1,000 St

##### Abschnitt 01.01.03 Abwasserleitungen und Zubehör

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**01.01.03.1 Silent-PP Rohr mit Muffen, DN 40 d 40 mm**
Menge: 2,000 m

**01.01.03.2 Silent-PP Rohr mit Muffe, DN 50 d 50 mm**
Menge: 5,000 m

**01.01.03.3 Silent-PP Rohr mit Muffe, DN 75 d 75 mm**
Menge: 2,000 m

**01.01.03.4 Silent-PP Bogen mit Muffe DN 40**
Silent-PP Bogen mit Muffe 15 - 87,5 Grad DN 40 d 40 mm
Menge: 1,000 St

**01.01.03.5 Silent-PP Bogen mit Muffe DN 50**
Silent-PP Bogen mit Muffe 15 - 87,5 Grad DN 50 d 50 mm
Menge: 10,000 St

**01.01.03.6 Silent-PP Bogen mit Muffe DN 75**
Silent-PP Bogen mit Muffe 15 - 87,5 Grad DN 75 d 75 mm
Menge: 2,000 St

**01.01.03.7 Silent-PP Abzweig 45 oder 87 Grad DN 50 d 50 mm**
Silent-PP Abzweig 45 oder 87 Grad DN 50 d 50 mm
Abgang gleich oder reduziert
Menge: 1,000 St

**01.01.03.8 Silent-PP Abzweig 45 oder 87 Grad DN 75 d 75 mm**
Silent-PP Abzweig 45 oder 87 Grad DN 75 d 75 mm
Abgang gleich oder reduziert
Menge: 1,000 St

**01.01.03.9 Silent-PP Reduktion DN 75 / 50**
Silent-PP Reduktion exzentrisch mit Muffe
DN 75 / 50d 75 / 50
Menge: 1,000 St

**01.01.03.10 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**01.01.03.11 Einbau eines Abzweiges DN 100**
Einbau eines Abzweiges wie vor beschrieben:
Nennweite vorhandene Abwasserleitung: DN 100
Menge: 1,000 St.

*Hinweis: Zulage für SML-Abzweige in allen Handelsaus-*
Zulage für SML-Abzweige in allen Handelsausführungen, Abgänge 45°-88,5°, DN 50 - DN 200.
Komplett wie nachfolgend aufgelistet liefern und
montieren.

**01.01.03.12 SML-Abzweige DN 100.**
SML-Abzweige wie vor beschreiben,  DN 100.
Menge: 1,000 St.

*Hinweis: Zulage für SML-Enddeckel wie nachfolgend aufgelistet*
Zulage für SML-Enddeckel wie nachfolgend aufgelistet
komplett liefern und montieren.

**01.01.03.13 SML-Enddeckel DN 100.**
Menge: 1,000 St.

**01.01.03.14 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**01.01.03.15 Konfix-Verbindungen DN 50.**
Menge: 1,000 St

**01.01.03.16 Konfix-Verbindungen DN 70.**
Menge: 1,000 St

**01.01.03.17 PE-HD Trichter oval DN 40 ohne Rand+Ventilsieb**
PE-HD Trichter oval DN 40, ohne Rand und Ventilsieb.
Menge: 1,000 St

*Hinweis: Baustelleneinrichtung Adlerstraße 43*

*Hinweis: Kunststoff-Abwasserleitungen aus HT-Rohren*
Kunststoff-Abwasserleitungen aus HT-Rohren
Entwässerungsleitungen aus heißwasserbeständigen Kunststoff-Abflußrohren nach DIN 19560/19561(HT-ABS/ASA/PP)
Rohre u.Formstücke sind mittelgrau (RAL7031) eingefärbt
und entsprechend dem Brandverhalten mit dem Schriftzug
"normal entflammbar", mit Farbkennzeichnung, versehen.
Die Verbindung der Rohr- und Formstücke erfolgt mit
angeformten Muffen und Dichtungen, einschl. Befestigungen mit Konsolen oder Gewindestabaufhängungen verzinkt,
System ako-Tyrodur oder gleichwertig (z. B. SIKLA,
MÜPRO, HILTI) Die Rohrschellenn müssen mit 3 mm Gummi-Einlage
versehen sein.

Die Verlegevorschriften des Herstellers sind unter
zwingender Einhaltung der DIN 1986 sowie DIN 4109
(Schallschutz im Hochbau) einzuhalten.

HT-ROHRE komplett, mit Muffen und Dichtringen, Paßstükken und Befestigungen.

**01.01.03.18 HT-Rohr DN 40**
Menge: 2,000 m

**01.01.03.19 HT-Rohr DN 50**
Menge: 10,000 m

**01.01.03.20 HT-Rohr DN 100**
Menge: 5,000 m

*Hinweis: Formstücke aus HT-Rohren als Zulage einschl. Dicht-*
----------------------------------------------------
Formstücke aus HT-Rohren als Zulage einschl. Dichtelemente, wie nachfolgend aufgelistet. (Der Montageanteil ist bei den Rohrpositionen berücksichtigt).
komplett liefern und montieren.
----------------------------------------------------

Zulage für HT-Bogen
in allen Handelsausführungen

**01.01.03.21 HT-Bogen DN 40**
Menge: 3,000 St

**01.01.03.22 HT-Bogen DN 50**
Menge: 10,000 St

**01.01.03.23 HT-Bogen DN 100**
Menge: 6,000 St

*Hinweis: Zulage für HT-Abzweige*
Zulage für HT-Abzweige
in allen Handelsausführungen

**01.01.03.24 HT-Abzweig DN 50**
Menge: 1,000 St

**01.01.03.25 HT-Abzweig DN 100**
Menge: 1,000 St

*Hinweis: Zulage für HT-Übergangsrohr exzentrisch*
Zulage für HT-Übergangsrohr exzentrisch
in allen Handelsausführungen

**01.01.03.26 HT-Übergangsrohr DN 50**
Menge: 1,000 St

**01.01.03.27 HT-Übergangsrohr DN 100**
Menge: 1,000 St

**01.01.03.28 Gummimanschette für Siphonwinkel 40x30,40x40 mm**
Gummimanschette für Sifonwinkel oder Anschlußstück
an Metallrohr in den Abmessungen: 40x30 und 40x40
Menge: 1,000 St

**01.01.03.29 Gummimanschette für Siphonwinkel 50x50, 50x40 und 50x30 mm**
Gummimanschette für Sifonwinkel oder Anschlußstück
an Metallrohr in der Abmessung: 50x50, 50x40 und
50x30 mm
Menge: 1,000 St

**01.01.03.30 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: ako Konfix-Verbindungen, Prüfzeichen*
ako Konfix-Verbindungen, Prüfzeichen
PA-I 2444, aus EPDM einschl. Spannband,
zum Anschluß von Rohren aus anderen Werkstoffen an SML-Rohre.
Komplett wie nachfolgend aufgelistet liefern
und montieren.

**01.01.03.31 Konfix-Verbindungen DN 50.**
Menge: 1,000 St

**01.01.03.32 Konfix-Verbindungen DN 100.**
Menge: 1,000 St

#### Bereich 01.02 Heizungsanlagen nach DIN 18380

##### Abschnitt 01.02.01 Fernwärme-Übergabestation und Zubehör

**01.02.01.1 Fernwärme-Übergabestation Varia 425 kW**
F+G FERNWÄRME-ÜBERGABESTATION
Typ: Varia
Leistung: 425 kW
( Endausbau: 650 kW )

CE-Kennzeichnung und Konformitätsbewertung nach Maschinenrichtlinie

bestehend aus:
2 Stk.
Gestell aus grundiertem Vierkant-Stahl mit Fußkonsolen zur Bodenmontage, mit Dübeln und Schrauben

Hauptabsperrung primärseitig:
2 Stk.
Einschweißkugelhahn DN 65, PN 40 als einteilig, vollverschweißt, mit reduziertem Durchgang, wartungsfreie Spindelabdichtung mit O-Ringen aus FPM, beidseitig mit Druck
beaufschlagbar, Kugeldichtung PTFE mit Graphit mit zwei Dichtlippen, Kugel und Spindel aus rostfreiem Stahl, Gehäuse aus Stahl mit Anschweißenden gem. EN 12627

Vorlaufmeßtasche mit:
1 Stk.
Rohrfedermanometer nach DIN EN 837-1 NG 80,
Messbereich 0-16 bar, Klasse 1,0
Gehäuse und Übersteckring: Stahl schwarz
Sichtscheibe: Instrumentenflachglas
Anschluss: G 1/2" unten, Messing mit Manometerabsperrventil
PN400 Stahl, Zapfen/Spannmuffe G ½"nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25 mit Kennzeichnung nach TÜV-Richtlinien mittel schweres Model, vernickelt, voller
Durchgang Gewinde nach DIN ISO 228-1 -Langgewinde Flachdichtend

Im Vorlauf primär enthalten:
1 Stk.
Platzvorhaltung für den späteren Austausch
der Messstrecke bei Endausbau
bestehend aus:
4 Stk
Flansch DN 65, PN 16
1 Stk.
Zwischenrohr in WMZ-Nenngröße DN 25, 100 mm
1 Stk.
Muffe G ¼" zur Aufnahme des WMZ-Fühlers, abgestopft

Rücklaufmeßtasche mit:
1 Stk.
Rohrfedermanometer nach DIN EN 837-1 NG 80,
Messbereich 0-16 bar, Klasse 1,0
Gehäuse und Übersteckring: Stahl schwarz
Sichtscheibe: Instrumentenflachglas
Anschluss: G 1/2" unten, Messing mit Manometerabsperrventil
PN400 Stahl, Zapfen/Spannmuffe G ½"nach DIN16270 Form A

1 Stk.
Maschinen-Glasthermometer DIN 16185, gerades Modell, Gehäuse 150 x 35 mm, Kunststoff messingfarben,
Messbereich:  0 - 160°C in 2°C
Kapillarform:  weiß belegt prismatisch
Anzeigeflüssigkeit: blau,
Einschraubstutzen: G ½" ,
Form B Werkstoff: Stahl verzinkt,
Einbaulänge:  100 mm

1 Stk.
Kugelhahn für die Entleerung DN 15, PN 25 mit Kennzeichnung nach TÜV-Richtlinien mittel schweres Model, vernickelt, voller
Durchgang Gewinde nach DIN ISO 228-1 -Langgewinde Flachdichtend

Im Rücklauf primär enthalten:
1 Stk.
Platzvorhaltung für den späteren Austausch
der Messstrecke bei Endausbau
bestehend aus:
4 Stk
Flansch DN 50, PN 16
1 Stk.
Passstück für den Wärmemengenzähler
qp 10, DN 40, BL 300 mm,
1 Stk.
Muffe G ¼" zur Aufnahme des WMZ-Fühlers, abgestopft

1 Stk.
Volumenstromregler bestehend aus Stellventil mit Einstelldrossel und Anschluss für elektrischen Stellantrieb mit Notstellfunktion. Spannungsversorgung 230 V,
Ansteuerung 3 Pkt. und Thermostat
Anschluss Außengewinde DIN ISO 228/1
Einbau im Vor- oder Rücklauf
DN 40, KVs 16, PN 25 Δp max  16 bar
min./max. 3,0 - 9,1 m³/h
Wirkdruck 0,2 bar
Sollwertbereich Thermostat 40-100°C
Fabrikat: Samson
Typ:  2489 / 2430 / 5827-A11

1 Stk.
Muffe G ½" zur Fühleraufnahme (Rücklauftemperatur- begrenzung ) mit V2A Tauchhülse 100 mm Tauchtiefe, incl. Kabelverschraubung an der Tauchhülse als Zugentlastung
und zum Schutz gegen unbeabsichtigtes herausziehen des Fühlers

Wärmetauscher:
1 Stk.
Dichtungsloser Plattenwärmetauscher bestehend aus formgepressten Edelstahlplatten, die in einem Spezialverfahren unter Vakuum mit Kupfer hart verlötet werden.
Strömungsrichtung parallel im Gegenstrom.
Gefertigt nach dem Qualitätsmanagementsystem DIN ISO 9002. Die Berechnung und Werkstoffe entsprechen
dem Modul B+D, AFS 1999:4 der Europäischen
Druckgeräterichtlinie 2014/68/EU (CE).
Platten und Anschlüsse: ALLOY 316

Hinweis:
Die Leistungsunterschiede in Ausbaustufe 1 und
dem Endausbau führen bei Typ und Baugleichheit
des Wärmetauschers zu keiner einheitlich technisch
vertretbaren Lösung hinsichtlich der Plattenanzahl und des Kanaltyps.
Daher muss der Wärmetauscher im Endausbau ( wie die Messtrecken ) angepasst werden.
Der Wärmetauschertyp für die Ausbaustufe 1 ist so gewählt,
dass dieser im Endausbau durch einen Tauscher
mit größerer Plattenanzahl bei gleichen Anschluss-
und Achsmassen ersetzt werden kann.

Winterlastfall: AUSBAUSTUFE 1

  Heiß  Kalt

Medium:  Wasser Wasser

Leistung: kW 425

Massenstrom: kg/h 5.210  13.087
Eintrittstemp.: °C 120,0  47,0
Austrittstemp.:°C  50,0  75,0
Druckverlust: kPa  0,9  14,7

Sommerlastfall: AUSBAUSTUFE 1

  Heiß  Kalt

Medium:  Wasser Wasser

Leistung: kW 182

Massenstrom: kg/h 5229  5604
Eintrittstemp.: °C  80,0  47,0
Austrittstemp.:°C  50,0  75,0
Druckverlust: kPa  1,0  1,3

Druck -196°C: bar  37  37
Druck  225°C: bar  30  30
min./max. : °C  -196 / 225

einschließlich Isolierkappe aus Alu-Stukko-Blechmantel
( EN 10142 / 10143 ) mit Mineralwolleinlage

Im Vorlauf sekundär enthalten:
1 Stk.
Muffe G ½" zur Fühleraufnahme ( Vorlauftemperaturregelung )
incl. Sensor als Tauchsensor für die Temperaturerfassung
in Heizungs-, Lüftungs- und Klimaanlagen und V2A Tauchhülse
G ½" , 100 mm Tauchtiefe
Messwiderstand: Pt 1000
Kabel: 1,5 m Silikonkabel
Temperatureinsatzbereich:  -40° bis 180 °C

1 Stk.
Muffe R ¾" zur Aufnahme des Regelthermostats

1 Stk.
Temperaturregler/Sicherheitstemperaturwächter (TR/STW) als Aufbau-Doppel-Thermostat mit Mikroschalter und Einschraubtauchhülse am Gehäuse befestigt.
Temperaturregler wirkt auf den ZU - Befehl im Volumenstromregler, Sicherheitstemperaturwächter wirkt auf die Notstellfunktion im Volumenstromregler.
V2A Tauchhülse G ½" x 100 mm Tauchtiefe
Einstellbereich 0-150°C

1 Stk.
Kugelhahn DN 15 zum Füllen und Entleeren von Heizungssystemen, Heizkesseln, Radiatoren
und Rohrleitungen.
Einsatzgebiet für Wasser und nichtaggressive Medien
bis PN 16 und 120 C.
Gehäuse aus Messing mit selbstdichtendem Außengewinde,
Kontermutter und Griff mit Anschlag.
Ausführung vernickelt mit Schlauchverschraubung
(Weichdichtung) und Verschlußkappe

1 Stk.
Hocheffizienz-Inline Nassläuferpumpe mit EC-Motor und
elektronischer Leistungsanpassung.
Einsetzbar für Heizungswasser, Kaltwasser und
Wasser-Glykol-Gemische.
Energieeffizienzindex (EEI)
je nach Pumpentyp zwischen 0,17 und 0,19
Betriebsdaten
Fördermedium: Wasser 100 %
Medientemperatur: 75,00 °C
Angefragter Volumenstrom: 20,00 m³/h
Angefragte Förderhöhe: 12,00 m
Restförderhöhe: ca. 100 kPa
Medientemperatur: -10 .. 110 °C
Umgebungstemperatur: -10 .. 40 °C
Maximaler Betriebsdruck: 10 bar
Werkstoffe
Pumpengehäuse: 5.1301/EN-GJL-250
Laufrad: PPS-GF40
Welle: 1.4028, DLC-beschichtet
Lager: Kohle, antimonimprägniert
Einbaumaße
Saugseitiger Rohranschluss: DN 65, PN 6/10
Druckseitiger Rohranschluss: DN 65, PN 6/10
Baulänge: 340 mm
Fabrikat: Wilo
Stratos MAXO 65/0,5-16 PN6/10
Zubehör für o.g. Wilo-Pumpe:
1 Stk.
CIF-Modul: BACnet MS/TP
1 Stk.
Rückschlagventil für Flansche DN 65, PN 16.
Zwischenflanscharmatur in Kurzbaulänge nach EN 558-1,
Grundreihe 49.
Passend zwischen Rohrleitungsflanschen
2 Stk.
Bimetallthermometer Typ 1 mit seitlicher Feststellschraube
Durchmesser:  NG 80
Messbereich:  0...120°C
Klasse:  1,0
Tauchlänge:  63 mm
Anschluss:  G1/2 hinten
  Tauchhülse Messing

Im Rücklauf sekundär enthalten:
1 Stk.
Einschweißschmutzfänger F+G Schmutzfänger für Zentralheizungs- und Kühlanlagen mit geschlossenen Kreisläufen und Industrieanlagen,für den Betrieb mit
nicht aggressiven Flüssigkeiten (z. B. Wasser oder geeignete Wasser-Glykolgemische gemäß VDI 2035).
1 Stk.
Rohrfedermanometer NG 80,
Messbereich 0-6 bar, Klasse 1,0
Gehäuse und Übersteckring: Stahl schwarz
Sichtscheibe: Instrumentenflachglas
Anschluss: G 1/2" unten, Messing
1 Stk.
Bauteilgeprüftes Membran-Sicherheitsventil für geschlossene Heizungsanlagen nach DIN EN 12828, Glykolbeständigkeit
bis 50% Glykolanteil, Betriebstemperatur von -10 °C bis 110 °C, Kennbuchstabe H, R 1" , Abblasedruck 3 bar
1 Stk.
Muffe R 1" zum Anschluss des Ausdehnungsgefäßes
2 Stk.
Muffe R 1" zum Anschluss der Druckhaltung Entgasung, Achsabstand min.500mm
1 Stk.
Kugelhahn DN 15 zum Füllen und Entleeren von Heizungssystemen, Heizkesseln, Radiatoren und Rohrleitungen.
Einsatzgebiet für Wasser und nichtaggressive Medien bis PN 16 und 120 C. Gehäuse aus Messing mit selbstdichtendem Außengewinde, Kontermutter und Griff mit Anschlag. Ausführung vernickelt mit Schlauchverschraubung (Weichdichtung) und Verschlußkappe
2 Stk.
Gewindestutzen DN 25 zum Anschluss
der Druckhaltung / Entgasung
Achsabstand der Stutzen min. 500 mm
1 Stk.
Pneumatex Schmutz- und Schlammabscheider Zeparo Cyclone
mit Magnet und Wärmedämmung.
Ausführung Dirt, Bauart Cyclone, für Heiz-, Solar- und Kühlwassersysteme, Waagerechter oder senkrechter Einbau.
Flansche nach EN 1092-1: DN 100, PN 16
Gehäuse: PN 10, Stahl, Farbe Beryllium
Max. zul. Druck: 10 bar
Max. zul. Temperatur: 110 C
Min. zul. Temperatur: -10 C

Hauptabsperrung primärseitig:
2 Stk.
Wartungsfreie weichdichtende Gewinde-Flansch-Absperrklappe
mit angegossenen Gewindeaugen mit durchgehendem Gewinde,
Nenndruck: PN 10 / 16
Nennweite:  DN 100
Betätigung:  Rasthebel
Fabrikat: ARI
Typ: GESA

Regelung im Schaltschrank:
1 Stk.
Heizungs- und Fernheizungsregler zur Regelung von maximal drei Regelkreisen.
Mittels optionaler Erweiterungsmodule TROVIS I/O via Gerätebus sind bis zu 6 Regelkreise möglich.
Ethernet-Schnittstelle zur Modbus-TCP/IP- Kommunikation und Anbindung an SAM DISTRICT ENERGY via Internetrouter.
Die Kommunikation ist mit bis zu 3 M-Bus-Zählern möglich

Eingänge:
14x Sensoreingänge Pt 1000, PTC oder Ni 1000, alternativ
  für Binärmeldungen konfigurierbar,
3x  Eingänge für 0 bis 10 V.
  Eingang 17 für ein Impulssignal 3 bis 800 lmp/h eines
  Wärmemengenzählers zur Leistungsbegrenzung in RK1
  konfigurierbar

Ausgänge:
3x Dreipunkt-Signal: Belastbarkeit max. 250 V AC, 2 A,
  alternativ 3x Zweipunkt-Signal: Belastbarkeit max.
  250 V AC, 2 A
5x Pumpenausgang: Belastbarkeit max. 250 V AC, 2 A;
  alle Ausgänge Relaisausgänge mit Varistorentstörung
4x 0-bis-10-V- oder PWM-Signal, konfigurierbar, zur
  Stellsignalausgabe oder Drehzahlsteuerung von
  Pumpen. Bürde >5 kOhm.

Schnittstellen:
Galvanisch getrennte RS-485 Schnittstelle zur Modbus-RTU-/ Gerätebus-Kommunikation. Datenformat Modbus RTU8N1.
Ethernet-Schnittstelle zur Modbus-TCP/IP-Kommunikation und Alternative Zugangsmöglichkeiten über optionale externe Gateways. M-Bus Schnittstelle für bis zu drei M-Bus Geräte, Protokoll gem. EN 1434-3.
Versorgungsspannung: 165-250 V, 48 bis 62 Hz,max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm ) 400 x 400 x 200 mm nach VDE 0660 Teil 500, Niederspannungsrichtlinie 2006/95/EG,
EMV Richtlinie 2004/108/EG und EN61 010-1 Schutzklasse I, Schutzgrad IP 54 einschließlich Montagematerial, Klemmen etc. mit Einbau von Regelungen in der Schaltschranktür Inkl. Prüfprotokoll nach DIN VDE 0100-600 und Regelschema mit Klemmenbezeichnung.

Schaltschrank mit folgenden Baugruppen:
- Hauptschalter EIN/AUS
 auf Standrahmen befestigt und elektrisch angeschlossen, mit
 Ausnahme der Speicherfühler, des Außenfühlers und der
  Zuleitung. Im Falle einer mehrteiligen Ausführung der
  Fernwärmeübergabestation ist die interne elektrische
  Verdrahtung bauseits auf eigene Kosten auszuführen.

Einstellung der Regelung
Der angebotene Digitalregler kann ab Werk programmiert werden ( wenn die Parameter angegeben werden ), eine Überprüfung und Feineinstellung vor Ort sollte jedoch nach
Inbetriebnahme bauseits vorgenommen werden.
Die Regelung wird im Werk auf Funktion geprüft, d.h. Stellverhalten der Ventilmotoren, Pumpenlauf, Temperaturfühlercheck und Simulation verschiedener
Betriebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht
demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
Junghansring 20
72108 Rottenburg
Tel: 07457 / 71-100
Fax: 07457 / 71-130
F+G-Nr.: 25 / 11 / 20263
(Fernwärme, Haupt-Übergabe)
Menge: 1,000 St

*Hinweis: Druckhaltung*

**01.02.01.2 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**01.02.01.3 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.

Fabrikat: IMI Pneumatex
Typ: Pleno PIX Connect
Art.-Nr. 30106020001
oder gleichwertig

Angebotenes
Fabrikat: '..........'
Typ: '..........'
Menge: 1,000 St
Produkt:
  Artikel:
    Artikelnummer: 30106020001
    Artikelkurztext: Pneumatex Nachspeisung Pleno PIX Connect  Art.-Nr. 30106020001

**01.02.01.4 Refill Demin 18000 (Entsalzung); Standard; PN 6**
Vollentsalzung für Ergänzungswasser mit
25 Mikrometer Feinfilter.
Modul für zur Vollentsalzung  und Filterung des Ergänzungswassers zum Schutz vor Steinbildung in
Wärmeerzeugern und Warmwasserheizungsanlagen mit
Aluminiumkomponenten. Fix montierte Kombination von Enthärtungsarmatur, komplett mit einer tauschbaren
Harzflasche mit hochwertigem Mischbettharz, sowie einem 25 Mikrometer Feinfilter, bestehend aus Filtergehäuse
und tauschbarem Filtereinsatz.
Komplette Armatur bestehend aus einem Entsalzungsmodul und einem Feinfilter zur Montage in die  Füll- und
Ergänzungswasserleitung.
Kapazität der Kartusche: 18000 l x Grad dH
zul. Brauchwasserzulaufdruck: 8 bar
Betriebstemperatur: 4-45 Grad C
max. Volumenstrom : 1000 l/h
Anschluss :Eingang: G3/4 freilaufende Mutter, flachdichtend
Ausgang: G3/4 Außengewinde, flachdichtend
Länge/Tiefe/Höhe: 400/271/462 mm
Fabrikat: IMI Pneumatex
Typ: Pleno Refill Demin 18000 Filter
Art.-Nr. 8133270
oder gleichwertig

Angebotenes
Fabrikat: '..........'
Typ: '..........'
Menge: 1,000 St

**01.02.01.5 Pneumatex Präzisionsdruckhaltung Simply Compresso C 2.1-80 SWM, Art.-Nr. 30102141002**
Präzisionsdruckhaltung mit Kompressoren,
+/-0,1 bar, für Heiz-, Solar- und Kühlwassersysteme. 1 Kompressor, 1 Überströmventil, 1 Basisgefäß.
1 Wasserzähler und 1 Magnetventil für die Nachspeisung.
TecBox-Steuereinheit:
Für Anlagen nach EN 12828, SWKI 93-1,
Solarsysteme nach EN 12976, ENV 12977
mit bauseitigem Übertemperaturschutz bei Stromausfall. Stabiles, beleuchtetes 3,5" TFT Touchdisplay in Farbe.
Intuitive und anwendungsfreundliche Menüführung. Web-basierte Schnittstelle mit Fernsteuerung über das Internet. Das BrainCube Connect Bedienfeld ist in die TecBox integriert. Standardisierte Anschlüsse an Gebäudemanagementsysteme
und die Fernwartung (RS485, Ethernet, USB). Dadurch sind eine zeitsparende Inbetriebnahme und Wartung sowie
Kontrolle der Betriebsdaten möglich.
Druckhaltung mit ECO-night Modus reduziert die Kompressorlaufzeit auf ein absolutes Minimum. Schutzart IP 22
nach EN 60529. Schalldruckpegel 59 dB(A)/1 bar. Werkstoffe im Wesentlichen Stahl, Messing, Rotguss.
CE-geprüft nach den Anforderungen der europäischen Richtlinien 2004/108/EG, 2006/95/EG.
Spannungsversorgung:
1 x 230V (-6 % + 10 %), 50/60 Hz
Elektr. Anschlussleistung: 0,3 kW
Min. zul. Druck, PSmin: 0 bar
Max. zul. Druck PS: 3 bar
Max. zul. Temperatur 70 Grd C
Min. zul. Temperatur 5 Grd C
Max. zul. Umgebungstemperatur 40 Grd C
Min. zul. Umgebungstemperatur 5 Grd C
Ausdehnungsgefäß:
Das vormontierte Basisgefäss ist Teil der Steuereinheit TecBox.
Nennvolumen 80 l. Werkstoffe Stahl.
Farbe Beryllium. Airproof-Butylblase
nach EN 13831 und IMI Pneumatex-Werksnorm. CE-baumustergeprüft nach PED/DEP 2014/68/EU. 5 Jahre
Gewährleistung auf das Gefäß.
Nicht aggressive und nicht giftige Medien für den Einsatz im
Anwendungsbereich.
Frostschutzmittelzusatz bis 50 %.
Min. zul. Druck, PSmin: 0 bar
Max. zul. Druck PS: 9 bar
Fabrikat: IMI-Pneumatex
Typ: Simply Compresso C 2.1-80 SWM
Art.-Nr. 30102141002
Menge: 1,000 St
Produkt:
  Artikel:
    Artikelnummer: 30102141002
    Artikelkurztext: Pneumatex Präzisionsdruckhaltung Simply Compresso C 2.1-80 SWM, Art.-Nr. 30102141002

**01.02.01.6 Pneumatex Erweiterungsgefäß Compresso CD 80.9 E, Art.-Nr. 30102141003**
Erweiterungsgefäßinklusive Flexrohr für den
wasserseitigen Anschluss mit Simply Compresso TecBox. Montageset zur luftseitigen Verbindung mit Simply
Compresso TecBox. Werkstoff Stahl.
Farbe Beryllium. Airproof-Butylblase nach EN 13831 und IMI Pneumatex-Werksnorm. CE-baumustergeprüft nach
PED/DEP 2014/68/EU. 5 Jahre
Gewährleistung auf das Gefäß.
Nicht aggressive und nicht giftige Medien für den Einsatz im
Anwendungsbereich.
Frostschutzmittelzusatz bis 50 %.
Nennvolumen 80 l.
Min. zul. Druck, PSmin: 0 bar
Max. zul. Druck PS: 9 bar
Fabrikat: IMI-Pneumatex
Typ: Compresso CD 80.9 E
Art.-Nr. 30102141003
Menge: 1,000 St
Produkt:
  Artikel:
    Artikelnummer: 30102141003
    Artikelkurztext: Pneumatex Erweiterungsgefäß Compresso CD 80.9 E, Art.-Nr. 30102141003

**01.02.01.7 Pneumatex Entgasung Simply Vento V 2.1 S Art.-Nr. 30303010400**
Cyclon-Vakuumentgaser Simply Vento V 2.1 S.
Kompaktes Design für Boden- und Wandinstallation. Vakuum-Cyclone-Entgasungseinheit, 1 Pumpe, BrainCube
Connect Steuerung. 2 flexible Anschlussrohre mit Kugelhähnen.
Anschluss G 1/2. Für Heizungssysteme nach EN 12828, EN 12976, ENV 12977, EN 12952, EN 12953. Für Nicht aggressive
und nicht giftige Medien für den Einsatz im Anwendungsbereich.
Frostschutzmittelzusatz bis 50 %.
Plug & Play Installation und Inbetriebnahme. BrainCube-Steuerung, selbstoptimierend mit Memoryfunktion.
3,5 Zoll-TFT-Farb-Touchscreen mit Beleuchtung. Web-basierte Oberfläche mit Fernsteuerung und Live-Daten.
Regelmäßige automatische Selbsttests.
Täglicher Vakuumtest. Fernzugriff und Fernunterstützung bei Störungsbehebung.
Integrierte Schnittstellen für die Kommunikation mit dem IMI Webserver und der Gebäudeleittechnik.
3 potenzialfreie Ausgänge (NO) für externe Alarmanzeige (230 V, max. 2 A).
1 Ein-/Ausgang RS 485.
1 Ethernet-RJ45-Anschluss.
1 USB-Hub-Anschluss.
Hochwertige Metallverkleidung.
Metallbauteile mit Medienkontakt:
C-Stahl, Gusseisen, Edelstahl, AMETAL,
Messing, Rotguss.
Max. zul. Druck: 10 bar
Min. zul. Druck: -1 bar
Max. zul. Temp.: 90 Grad C
Min. zul. Temp.: 0 Grad C
Max. zul. Umgebungstemp. 40 Grad C
Elektr. Spannung: 230 V/50 Hz
Schutzgrad: IP 54
Elektr. Anschlussleistung 0,75 kW
Schalldruckpegel: 55 dB(A)
Arbeitsdruckbereich 0,5-2.5 bar
Max. Wasserinhalt: 10 m3
Anschluss Ein: G 1/2
Anschluss Aus: G 1/2
Breite: 520 mm
Höhe: 575 mm
Tiefe: 350 mm
Fabrikat: IMI-Pneumatex
Type: Simply Vento V 2.1 S
Art.-Nr. 30303010400
Menge: 1,000 St
Produkt:
  Artikel:
    Artikelnummer: 30303010400
    Artikelkurztext: Pneumatex Entgasung Simply Vento V 2.1 S  Art.-Nr. 30303010400

**01.02.01.8 Pneumatex Anschlussset DLV 20 A, Art.-Nr. 7462000**
Anschlussset DLV 20 A Messing, Wartung und Demontage von Ausdehnungsgefaessen, Betätigung mit beiliegendem Inbusschlüssel, daher gegen unbeabsichtigtes Schliessen
gesichert, mit Kugelhahn zur schnellen Entleerung von Ausdehnungsgefaessen mit Anschluss für Schlauch DN 20,
Heiz-, Solar- und Kühlwassersysteme, Frostschutzmittelzusatz bis 50%. beidseitig Innengewinde, mit 90 Grad
Bogen zur gewindedichtenden Verschraubung
mit Statico SU. Einsatz in Anlagen nach EN 12828, SWKI 93-1.
Max. zul. Druck 16 bar
Min. zul. Druck 0 bar
Max. zul. Temperatur 120 C
Min. zul. Temperatur -10 C
Anschluss Rp 3/4
Anschluss Gefaess Rp 3/4
Anschluss Entwässerung G 3/4
Laenge 128 mm

Fabrikat: IMI Pneumatex
Art.-Nr. 7462000
oder gleichwertig

Angebotenes
Fabrikat: '..........'
Typ: '..........'
Menge: 1,000 St
Produkt:
  Artikel:
    Artikelnummer: 7462000
    Artikelkurztext: Pneumatex Anschlussset DLV 20 A, Art.-Nr. 7462000

**01.02.01.9 Pneumatex Druckausdehnungsgefäß Statico SD12.3, Art.-Nr. 7101001**
Druckausdehnungsgefäss Statico SD 12.3, mit fester
Gasfüllung, Heiz-, Solar- und Kühlwassersysteme. Stahl,
geschweisst, Farbe Beryllium.
Diskusform, Aufhaengelasche zur einfachen Montage, Montage mit Anschluss unten, oben oder seitlich.
airproof-Butylblase, nach EN 13831 und Pneumatex-Werksnorm, dauerhaft stabiler Vordruck.
Frostschutzmittelzusatz bis 50%.
CE-baumustergeprueft nach PED2014/68/EU.
5 Jahre Gewährleistung auf das Gefäss.
Nennvolumen 12 Liter
Max. zul. Druck 3 bar
Max. zul. Druck Schweiz 3 bar
Min. zul. Druck 0 bar
Vordruck 1 bar
Max. zul. Temperatur 120 C
Min. zul. Temperatur -10 C
Max. zul. Blasentemperatur 70 C
Min. zul. Blasentemperatur 5 C
Anschluss R 1/2
Durchmesser 352 mm
Hoehe 199 mm
Gewicht leer 3.7 kg

Fabrikat: IMI Pneumatex
Typ : Statico SD 12.3
Art.-Nr. 7101001
Menge: 1,000 St
Produkt:
  Artikel:
    Artikelnummer: 7101001
    Artikelkurztext: Pneumatex Druckausdehnungsgefäß Statico SD12.3, Art.-Nr. 7101001

*Hinweis: Schlechtpunktregelung*
Schlechtpunktregelung
erforderliche Kabelverbindung zwischen DDG und Auswerter:
- Bis 25 m: 3 x 0,75 mm2, abgeschirmt.
- Bis 250 m: 3 x 1,5 mm2, abgeschirmt.
- Bei längeren Kabellängen ist zusätzlich ein
Messumformer DDG zu verwenden.

**01.02.01.10 Wilo Signalgeber mit Befestigungselementen Artikelnummer : 2136454**
Signalgeber mit Befestigungselementen zur
differenzdruckabhängigen stufenlosen Drehzahlregelung.
Mit 5 m Anschlusskabel zum Anschluss an das
Schaltgerät; größere Entfernungen sind bauseitig zu
verlängern:
- Bis 25 m: 3 x 0,75 mm2, abgeschirmt.
- Bis 250 m: 3 x 1,5 mm2, abgeschirmt.

Hinweis: nicht mit VR-HVAC anwendbar

Lieferumfang
- 1 x Differenzdrucksensor
- 2 x Schneidringverschraubungen DIN 3862 Od = 6 mm
- 2 x Winkelschneidringverschraubungen R 1/8 x Od =
6 mm
- 5 m Anschlusskabel zum Schaltgerät (3 x 0,34 mm2)
- 1x Halteblech für den Differenzdrucksensor
- 2  Schrauben zum Befestigen des Differenzdrucksensors
- Kupferwendel bauseits erforderlich

Technische Daten
Nennspannung: 24 V
Max. Betriebsspannung: 15 - 30 V DC
Schutzart: IP55
Messbereich min.: 0 bar
Messbereich max.: 1 bar
Ausgangssignal: 4-20mA
Kabellänge: 5 m
Kabelquerschnitt: 3x0!,34mm²
Min. Medientemperatur: -20 °C
Max. Medientemperatur: 80 °C
Min. Umgebungstemperatur: 0 °C
Max. Umgebungstemperatur: 70 °C
Länge: 225 mm
Breite: 185 mm
Höhe: 155 mm
Gewicht netto ca.: 0,79 kg
Fabrikat: Wilo
Art.-Nr.: 2136454
Menge: 1,000 St

**01.02.01.11 Wilo Netzgerät Artikelnummer : 501865293**
Netzgerät (für Wandaufbau) zur Spannungsversorgung
des Signalgebers DDG in Verbindung mit dem Auswerter
DDG.

 Lieferumfang
 - Netzgerät DDG
 - Befestigungselemente bauseits

Technische Daten
Netzanschluss: 1~230 V, 50 Hz
Schutzart: IP55
Min. Umgebungstemperatur: 0 °C
Max. Umgebungstemperatur: 40 °C
Ausgangssignal: 0-20mA
Ausgangsspannung: 24
Gewicht netto ca.: 0,12 kg
Fabrikat: Wilo
Art.-Nr.: 501865293
Menge: 1,000 St

**01.02.01.12 Wilo Zusatzmodul für die Ausrüstung Artikelnummer : 2533770**
Zusatzmodul für die Ausrüstung der Schaltgeräte-
Baureihe Wilo-CC/CCe/SC/SCe-HVAC-System sowie
CC/CCe/SC/SCe-Booster zur Signalselektion
(Minimalwert) von zwei bis acht Messstellen zur
Schlechtpunktauswertung.Der Auswerter DDG gibt aus
min. 2 bzw. max. 8 Eingangssignalen 0(4)-20 mA
dasjenige Signal mit dem kleinsten Wert (Minimalwert)
aus. Kommen bauseits mehrere Geber zum Einsatz, kann
mit Hilfe des Auswerters DDG der minimalste Wert
ermittelt werden.
 Ausführung
 Auswerter für Schaltschrankeinbau, Kanalauswahl
mittels von vorn zugänglicher DIP-Schalter, LEDs
Betrieb und Ausgangssignal, galvanische Trennung
zwischen Messsignal und Versorgungsspannung,
Befestigung auf 35 mm Tragschiene.Ein nachträglicher
Einbau des Auswerters DDG in das Schaltgerät ist
möglich. Der Einbau durch den Wilo-Kundendienst wird
empfohlen.

 Lieferumfang
 - Auswerter DDG
 - Anschlusskabel Spannungsversorgung
 - Anschlussklemme
 - Einbau- und Betriebsanleitung

Technische Daten
Genauigkeit: 0,2 %
Nennspannung: 24 V
Spannungstoleranz: +-10 %
Max. Leistungsaufnahme:
Schutzart: IP20
Max. Betriebsspannung: 800 Û
Eingangsfunktion: 4-20 mA
Ausgangsfunktion: 4 - 20 mA
Klemmenquerschnitt: 2,5 mm²
Min. Umgebungstemperatur: -10 °C
Max. Umgebungstemperatur: 50 °C
Länge: 94 mm
Breite: 48 mm
Höhe: 72 mm
Gewicht netto ca.: 0,13 kg
Fabrikat: Wilo
Art.-Nr.: 2533770
Menge: 1,000 St

**01.02.01.13 Wilo Messumformer Artikelnummer : 501771990**
Messumformer DDG. Verstärker (für Wandaufbau) zur
Signalverstärkung des Signalgebers DDG bei
Leitungslängen über 250 m, inkl. Netzgerät DDG
(24 V).Signalkabel:
 - Eingang: 2 x 1,5 mm2, 250 m max. Länge, abgeschirmt.
 - Ausgang: 2 x 1,5 mm2, 750 m max. Länge, abgeschirmt.

 Lieferumfang
 - Messumformer DDG
 - Netzgerät DDG
 - Befestigungsmaterial bauseits

Technische Daten
Netzanschluss: 1~230 V, 50 Hz
Max. Eingangswiderstand: 50 Û
Max. Leistungsaufnahme: 5 W
Max. Vorsicherung: 10 A
Schutzart: IP54
Max. Betriebsspannung: <600 Û
Min. Umgebungstemperatur: 0 °C
Max. Umgebungstemperatur: 40 °C
Ausgangssignal: 0-20mA
Länge: 120 mm
Breite: 120 mm
Höhe: 75 mm
Gewicht netto ca.: 0,12 kg
Fabrikat: Wilo
Art.-Nr.: 501771990
Menge: 1,000 St

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**01.02.01.14 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**01.02.01.15 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**01.02.01.16 Befüllung der Anlage mit aufbereitetem Wasser über die zuvor**
Befüllung der Anlagen mit aufbereitetem Wasser über die zuvor genannte Anlage. Abrechnung nach Liter.
Menge: 2000,000 l

**01.02.01.17 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**01.02.01.18 BI-Metall Zeigerthermometer, Länge 50 mm**
Bimetall-Zeigerthermometer Einbaulänge: 50 mm
Menge: 2,000 St

**01.02.01.19 BI-Metall Zeigerthermometer, Länge 70 mm**
Bimetall-Zeigerthermometer Einbaulänge: 70 mm
Menge: 2,000 St

**01.02.01.20 BI-Metall Zeigerthermometer, Länge 100 mm**
Bimetall-Zeigerthermometer Einbaulänge: 100 mm
Menge: 2,000 St.

*Hinweis: --> Schutzhülsen für vorg. Thermometer*
Schutzhülsen für vor genannte Thermometer, zum ein- schrauben mit seitlicher Feststellschraube, einschl. Dichtungsmaterial. Ausführungen und Größen wie nachfolgend aufgelistet komplett liefern und montieren.

**01.02.01.21 Thermometer-Schutzhülse, Länge 50 mm**
Thermometer-Schutzhülse
Material: Messing
Einbaulänge: 50 mm
Menge: 2,000 St

**01.02.01.22 Thermometer-Schutzhülse, Länge 70 mm**
Thermometer-Schutzhülse
Material: Messing
Einbaulänge: 70 mm
Menge: 2,000 St

**01.02.01.23 Thermometer-Schutzhülse, Länge 100 mm**
Thermometer-Schutzhülse
Material:  Messing
Einbaulänge: 100 mm
Menge: 2,000 St.

**01.02.01.24 Zeiger-Manometer 100 mm Gehäuse-D.**
Zeiger-Manometer
100 mm Gehäusedurchmesser Klasse 1,0, mit Rohrfeder
DIN 16064, Anschluß radial nach unten R 1/2", einschl.
U-Rohr, einschl. Manometerdreiweghahn aus Messing mit
Prüfflansch Anzeigenbereich: 0..6 bar
Menge: 2,000 St

*Hinweis: --> KFE-Kugelhahn Simplex DN15*
KFE-Kugelhahn DN 15,
selbstdichtend mit Gewindeschneiddichtung. Schwere
Bauform. Flügelgriff aus Metall, entsprechend dem
Einsatzzweck abnehmbar. Hartverchromte Kugel mit
vollem Durchgang in Teflon gelagert. Blindkappe mit
Edelstahl-Schwenkbügel auch zur Betätigung verwendbar. Fixierung der Einbaulage mittels Kontermutter
möglich. Betätigungsspindel mit doppelter O-Ring
Dichtung.
max. Druck: 16 bar
max. Temp.: 130 °C
Ausführung wie nachfolgend aufgelistet.
als Entleerungsventil gem. DVGW, mit Schlauchverschraubung, Verschlußkappe, Messing vernickelt.
Liefern und montieren

Fabrikat: Simplex

**01.02.01.25 Simplex KFE-Kugelhahn DN15 Normalform**
KFE-Kugelhahn DN 15 Normalmodell, Baulänge 57,5 mm.
Fabrikat: Simplex
Menge: 6,000 St.

**01.02.01.26 Bezeichungsschilder 100 x 50 mm**
Bezeichungsschilder aus Resopal,
Schrift: eingraviert
Größe:  100 x 50 mm
einschließlich Simplex-Schilderträger für senkrechte
und waagerechte Rohrleitungen bis 3", mit integriertem
Spannband für oben genanntes Schild.
Menge: 4,000 St

##### Abschnitt 01.02.02 Rohrleitungen und Zubehör

*Hinweis: Nahtloses Stahlrohr (primär Seite)*
Nahtloses Stahlrohr

Nahtloses Stahlrohr nach DIN EN 10220 und DIN EN 10216-1 mit Qualität P235TR1 oder P235TR2 und DIN EN 10216-2 mit Qualität P235GH mit Prüfbescheinigung nach
DIN EN 10204.
Form- und Verbindungsstücke müssen entsprechend der DIN Norm gefertigt sein und sind mittels Prüfbescheinigung nach DIN EN 10204 zu belegen.
Form- und Verbindungstücke müssen entsprechen der DIN Norm gefertigt sein und sind mittels Prüfbescheinigung nach DIN EN 10204 zu belegen.
- Bögen nach DIN 2605 (Ersatz durch DIN EN 10253)
- T-Stücke nach DIN 2615 (Ersatz durch DIN EN 10253)
- Reduzierstücke nach DIN 2616
- Flansche nach DIN EN 1092

Abweichend eingesetzt Werkstoffe bedürfen der vorherigen Abstimmung mit den Stadtwerken. Es ist in diesem Falle immer ein Nachweis durch Druck- und Temperaturdiragramm des Herstellers in Bezug auf die festigkeitsmässige Auslegung und ein Prüfzeugnis zu erbringen.

*Hinweis: Zuschlag für Rohrzubehör Fittings separat*
Zuschlag für Rohrzubehör
wie Schweiß- und Dichtungsmaterial,
Kleinmaterial sowie Verschnitt, einschl. Rohrbefestigungen, Halterungen etc. in verzinkter Ausführung mit
Schalldämm-Gummi-Einlage nach DIN 4109, beständig bis
130 Grad C; alle nicht verzinkten Teile sind mit dauerhaftem  Korrosionsschutzanstrich zu versehen, Befestigungen mit zugelassenen Metalldübeln. Das Schlagen von
kurzen Schlitzen und Durchbrüchen in Beton und Mauerwerk für die Anschlußleitungen ist, wenn erforderlich,
mit auszuführen und einzukalkulieren.

Form- und Verbindungsstücke wie  Bogen,  Verschraubungen,  Flanschen, Schrauben und Dichtungen, Rohrerweiterungen aller Art ist nachstehend aufgeführt und separat zu kalkulieren

**01.02.02.1 Nahtloses Stahlrohr DN 15 (21,3 x2,6)**
Menge: 2,000 m

**01.02.02.2 Nahtloses Stahlrohr DN 20 (26,9x2,6)**
Menge: 2,000 m

**01.02.02.3 Nahtloses Stahlrohr DN 65 (70/76)**
Menge: 8,000 m

**01.02.02.4 Rostschutzanstrich Rohr DN10-25**
Rostschutzanstrich von nicht isolierten schwarzen Leitungen.
Leitungen reinigen, Roststellen entrosten, grundieren
2x mit Rostschutzanstrich streichen. Es ist dafür Sorge zu tragen, dass der Boden und alle anderen Einbauteile abgedeckt bzw. so geschützt werden, dass sie nicht mit Farbe verunreinigt werden. Rohrschellen sind zu öffnen, das Rohr durchgehend zu streichen, Rohrschellen werden nicht mit überstrichen, falls doch sind sie auszutauschen.
Nennweite der Rohrleitungen DN 10-25
Menge: 4,000 m

**01.02.02.5 Rostschutzanstrich Rohr DN 65-125**
Rostschutzanstrich von nicht isolierten schwarzen Leitungen.
wie vor beschrieben, jedoch
Nennweite der Rohrleitungen DN 65-125
Menge: 8,000 m

*Hinweis: Zuschlag für Rohrzubehör*
Zuschlag für Rohrzubehör
Stahlfittings zum Einschweißen.
Form- und Verbindungsstücke wie  Bogen,  Verschraubungen,  Flanschen, Schrauben und Dichtungen, Rohrerweiterungen aller Art wie nachstehend aufgeführt liefern und montieren, einschließlich Schweiß- und Dichtungsmaterial.

*Hinweis: Schweißmuffe mit Gewinde zum Anschweißen,*
Schweißmuffe mit Gewinde zum Anschweißen,
angegeben ist immer die Nennweite der Anschweißseite.

**01.02.02.6 Schweißmuffe mit Gewinde Nennweite: 26,9 mm**
Menge: 4,000 St.

**01.02.02.7 Schweißmuffe mit Gewinde Nennweite: 33,7 mm**
Menge: 2,000 St

*Hinweis: Siederohrbogen zum Einschweißen,*
Siederohrbogen zum Einschweißen,
90 ° aus nahtlosen Siederohren nach DIN 2605

**01.02.02.8 Siederohrbogen zum Einschweißen, Nennweite: 26,9 mm**
Menge: 4,000 St.

**01.02.02.9 Siederohrbogen zum Einschweißen, Nennweite: 33,7 mm**
Menge: 4,000 St.

**01.02.02.10 Siederohrbogen zum Einschweißen, Nennweite: 76,1 mm**
Menge: 6,000 St.

*Hinweis: T-Stück zum Einschweißen,*
T-Stück zum Einschweißen,
angegeben ist immer die größere Nennweite, zu kalkulieren ist immer die Reduzierung auf die nächst kleinere Nennweite.

**01.02.02.11 T-Stück zum Einschweißen, Nennweite: 76,1 mm**
Menge: 2,000 St.

*Hinweis: Vorschweißflanschen PN 10/16*
Vorschweißflanschen PN 10/16
Vorschweiß-Flansche nach DIN EN 1092

**01.02.02.12 Vorschweißflanschen PN 10/16, Nennweite: 76,1 mm**
Menge: 4,000 St

*Hinweis: Flanschendichtungen PN 10/16*
Flanschendichtungen PN 10/16
einsetzbar für Wasser bis 16 bar bei 150 °C

**01.02.02.13 Flanschendichtungen PN 10/16, Nennweite: DN 65**
Menge: 4,000 St.

*Hinweis: Maschinenschrauben DIN 601*
Maschinenschrauben DIN 601
mit Sechskantmutter Güte 4.6

**01.02.02.14 Maschinenschrauben M16 x 55 bis 90 mm lang**
Menge: 30,000 St

*Hinweis: Kugelhahn mit Flanschanschluss Böhmer FSK-V*
Kugelhahn mit Flanschanschluss
Kurzbauweise, vollverschweißt, Volldurchgang, Baulänge nach DIN 3202 F4/5, DN 32-200, PN 10-40, mit DIN DVGW-Anerkennung für Gas, Normalausführung Typ 3,
Gehäuse aus Stahl, Kugel aus Edelstahl 1.4301, Dichtungen aus Teflon.
Nennweiten wie nachfolgend aufgelistet komplett liefern und montieren.
Typ: FSK-V PN 16
Fabrikat: Werner Böhmer GmbH
Maschinenfabrik
Gedulderweg 95
45549 Sprockhövel/Deutschland
Telefon +49 2324 7001-0
Fax +49 2324 7001-79
Internet http://www.boehmer.de
E-mail boehmer@boehmer.de

**01.02.02.15 Kugelhahn mit Flanschanschluss DN 65**
Kugelhahn mit Flanschanschluss DN 65
Böhmer-FSK-V-016.065
Menge: 2,000 St

*Hinweis: Kugelhahn mit Gewindeanschluss Böhmer KNG-V*
Niederdruck-Kugelhahn mit Gewindeanschluss
Volldurchgang, Baulänge nach DIN 3202 V1, M3, DN 4-25, PN 25, mit DIN DVGW-Anerkennung für Gas, Normalausführung Typ 2,
Gehäuse aus Stahl, Kugel aus Stahl hartverchromt, Dichtungen aus Teflon.
Nennweiten wie nachfolgend aufgelistet komplett liefern und montieren.
Typ: KNG-V PN 25
Fabrikat: Werner Böhmer GmbH
Maschinenfabrik
Gedulderweg 95
45549 Sprockhövel/Deutschland
Telefon +49 2324 7001-0
Fax +49 2324 7001-79
Internet http://www.boehmer.de
E-mail boehmer@boehmer.de

**01.02.02.16 Kugelhahn mit Gewindeschluss DN 20**
Niederdruck-Kugelhahn mit Gewindeanschluss DN 20
Böhmer-KNG-V-025.720
Menge: 4,000 St

*Hinweis: Luftgefäß*
Luftgefäß
aus nahtlosem Stahlrohr nach DIN 2448
mit beiderseits aufgeschweißten Klöpperböden mit
Anschluß an Rohrleitungen, Anschluß für
Schwimmerentlüfter und zusätzlichen Anschluß für
Handentlüftungsleitung DN 15, mit Rostschutzfarbe
gestrichen, einschl. Befestigungsmaterial.

**01.02.02.17 Luftgefäß Anschlussleitung DN 65/150**
Luftgefäß
Anschlussleitung  : DN 65
Gefäßdurchmesser : DN 150
Gefäßlänge min. : 450 mm
Entlüftungsanschluss : DN 15
Menge: 2,000 St

*Hinweis: Anschluß herstellen*
Anschluß herstellen
an vorhandenen Leitungen, vorhanden ist ein stumpfes
Rohrende, einschließlich abisolieren der Leitungsstelle an welcher der Neuanschluß angeschweißt werden
soll, einschließlich des eventuell erforderlichen
Herrichten des Rohrendes (begradigen, anschleifen
etc.), druckdichtes anschweissen der neuen Leitung.
(Druckprobe siehe sep. Position), einschließlich
Schuttbeseitigung.Nennweiten der Leitungen
an welche angeschlossen werden soll wie nachfolgend
aufgelistet. Die Dimension des anzuschweißenden
Rohres ist die gleiche bzw. eine Dimension größer
oder kleiner als die vorhandene.

**01.02.02.18 Anschluß herstellen an vorhandenen Fernwärme-Hausanschluss DN 65**
Anschluß herstellen an vorhandenen Fernwärme- Hausanschluss, vorhanden sind 2 Absperrschieber mit Blindflanschen, Blindflansche entfernen und Anschluss
in Form Gegenflanschen herstellen.
Nennweite DN 65
Menge: 2,000 St

**01.02.02.19 Anschluß herstellen an Fernwärme-Übergabestation DN65**
Anschluß herstellen an Fernwärme-Übergabestation, Anschluss in Form Gegenflanschen herstellen.
Nennweite DN 65
Menge: 2,000 St

**01.02.02.20 Klarspülung des Primäranschlusses an die**
*** Pauschalposition
Klarspülung des Primäranschlusses an die Übergabestation
Spülung des kompletten montierten Systems
.
Menge: 1,000 psch

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und
blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**01.02.02.21 Mapress Therm Systemrohr CrTi d15x1 = DN12**
Mapress Therm Systemrohr CrTi-Stahl 1.4520 (EN 10088)
DN / Nennweite: 12 = d15x1
Menge: 40,000 m
Produkt:
  Artikel:
    Artikelnummer: 49102
    Artikelkurztext: Mapress Therm Systemrohr CrTi d15x1 = DN12

**01.02.02.22 Mapress Therm Systemrohr CrTi d18x1 = DN15**
Mapress Therm Systemrohr CrTi-Stahl 1.4520 (EN 10088)
DN / Nennweite: 15 = d18x1
Menge: 4,000 m
Produkt:
  Artikel:
    Artikelnummer: 49102
    Artikelkurztext: Mapress Therm Systemrohr CrTi d18x1 = DN15

**01.02.02.23 Mapress Therm Systemrohr CrTi d22x1,2 = DN20**
Mapress Therm Systemrohr CrTi-Stahl 1.4520 (EN 10088)
DN / Nennweite: 20 = d22x1,2
Menge: 16,000 m
Produkt:
  Artikel:
    Artikelnummer: 49102
    Artikelkurztext: Mapress Therm Systemrohr CrTi d22x1,2 = DN20

**01.02.02.24 Mapress Therm Systemrohr CrTi d28x1,2 = DN25**
Mapress Therm Systemrohr CrTi-Stahl 1.4520 (EN 10088)
DN / Nennweite: 25 = d28x1,2
Menge: 8,000 m
Produkt:
  Artikel:
    Artikelnummer: 49102
    Artikelkurztext: Mapress Therm Systemrohr CrTi d28x1,2 = DN25

**01.02.02.25 Mapress Therm Systemrohr CrTi d35x1,5 = DN32**
Mapress Therm Systemrohr CrTi-Stahl 1.4520 (EN 10088)
DN / Nennweite: 32 = d35x1,5
Menge: 24,000 m
Produkt:
  Artikel:
    Artikelnummer: 49102
    Artikelkurztext: Mapress Therm Systemrohr CrTi d35x1,5 = DN32

**01.02.02.26 Mapress Therm Systemrohr CrTi d42x1,5 = DN40**
Mapress Therm Systemrohr CrTi-Stahl 1.4520 (EN 10088)
DN / Nennweite: 40 = d42x1,5
Menge: 112,000 m
Produkt:
  Artikel:
    Artikelnummer: 49102
    Artikelkurztext: Mapress Therm Systemrohr CrTi d42x1,5 = DN40

**01.02.02.27 Mapress Therm Systemrohr CrTi d54x1,5 = DN50**
Mapress Therm Systemrohr CrTi-Stahl 1.4520 (EN 10088)
DN / Nennweite: 50 = d54x1,5
Menge: 48,000 m
Produkt:
  Artikel:
    Artikelnummer: 49102
    Artikelkurztext: Mapress Therm Systemrohr CrTi d54x1,5 = DN50

**01.02.02.28 Mapress Therm Systemrohr CrTi d76,1x1,5 = DN65**
Mapress Therm Systemrohr CrTi-Stahl 1.4520 (EN 10088)
DN / Nennweite: 65 = d76,1x1,5
Menge: 126,000 m
Produkt:
  Artikel:
    Artikelnummer: 49102
    Artikelkurztext: Mapress Therm Systemrohr CrTi d76,1x1,5 = DN65

**01.02.02.29 Mapress Therm Systemrohr CrTi d88,9x1,5 = DN80**
Mapress Therm Systemrohr CrTi-Stahl 1.4520 (EN 10088)
DN / Nennweite: 80 = d88,9x1,5
Menge: 34,000 m
Produkt:
  Artikel:
    Artikelnummer: 49102
    Artikelkurztext: Mapress Therm Systemrohr CrTi d88,9x1,5 = DN80

**01.02.02.30 Mapress Therm Systemrohr CrTi d108x2 = DN100**
Mapress Therm Systemrohr CrTi-Stahl 1.4520 (EN 10088)
DN / Nennweite: 100 = d108x2
Menge: 36,000 m
Produkt:
  Artikel:
    Artikelnummer: 49102
    Artikelkurztext: Mapress Therm Systemrohr CrTi d108x2 = DN100

*Hinweis: Mapress C-Stahl Pressfitting d = 12 bis 54 mm*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**01.02.02.31 Muffe, DN 12, d=15mm**
Menge: 10,000 St.

**01.02.02.32 Muffe, DN 15, d=18mm**
Menge: 2,000 St.

**01.02.02.33 Muffe, DN 20, d=22mm.**
Menge: 2,000 St.

**01.02.02.34 Muffe, DN 25, d=28mm**
Menge: 2,000 St.

**01.02.02.35 Muffe, DN 32, d=35mm**
Menge: 4,000 St.

**01.02.02.36 Muffe DN 40, d=42mm**
Menge: 12,000 St.

**01.02.02.37 Muffe, DN 50, d=54mm.**
Menge: 4,000 St.

**01.02.02.38 Muffe, DN 65, d=76,1mm**
Menge: 12,000 St.

**01.02.02.39 Muffe, DN 80, d=88,9mm**
Menge: 4,000 St.

**01.02.02.40 Muffe DN 100, d=108mm**
Menge: 4,000 St.

*Hinweis: --> Preßfitting-Bogen 90 Grad, mit doppeltem*
Preßfitting-Bogen 90 Grad, mit doppeltem und einseitigem Einsteckende, komplett wie nachfolgend aufgelistet liefern und montieren.

**01.02.02.41 Bogen 90°, DN 12, d=15 mm**
Menge: 64,000 St.

**01.02.02.42 Bogen 90°, DN 15, d=18 mm**
Menge: 6,000 St.

**01.02.02.43 Bogen 90°, DN 20, d=22 mm**
Menge: 8,000 St.

**01.02.02.44 Bogen 90°, DN 25, d=28 mm**
Menge: 6,000 St.

**01.02.02.45 Bogen 90°, DN 32, d=35 mm**
Menge: 18,000 St.

**01.02.02.46 Bogen 90°, DN 40, d=42 mm**
Menge: 44,000 St.

**01.02.02.47 Bogen 90°, DN 50, d=54 mm**
Menge: 16,000 St.

**01.02.02.48 Bogen 90°, DN 65, d=76,1 mm**
Menge: 28,000 St.

**01.02.02.49 Bogen 90°, DN 80, d=88,9 mm**
Menge: 16,000 St.

**01.02.02.50 Bogen 90°, DN 100, d=100 mm**
Menge: 14,000 St.

*Hinweis: --> Preßfitting-Bogen 45 Grad, mit doppeltem*
Preßfitting-Bogen 45 Grad, mit doppeltem und einseitigem Einsteckende komplett wie nachfolgend aufgelistet liefern und montieren.

**01.02.02.51 Bogen 45° DN 12, d=15mm**
Menge: 15,000 St.

**01.02.02.52 Bogen 45° DN 15, d=18mm**
Menge: 2,000 St.

**01.02.02.53 Bogen 45° DN 20, d=22mm**
Menge: 2,000 St.

**01.02.02.54 Bogen 45° DN 25, d=28mm**
Menge: 4,000 St.

**01.02.02.55 Bogen 45° DN 32, d=35mm**
Menge: 10,000 St.

**01.02.02.56 Bogen 45° DN 40, d=42 mm**
Bogen 45° DN 40, d=42mm
Menge: 16,000 St.

**01.02.02.57 Bogen 45° DN 50, d=54mm**
Menge: 12,000 St.

**01.02.02.58 Bogen 45° DN 65, d=76,1mm**
Menge: 10,000 St.

**01.02.02.59 Bogen 45° DN 80, d=88,9mm**
Menge: 8,000 St.

**01.02.02.60 Bogen 45° DN 100, d=108 mm**
Menge: 4,000 St.

*Hinweis: --> Preßfitting-Paßbogen 90 Grad, komplett*
Preßfitting-Paßbogen 90 Grad, komplett wie nachfolgend aufgelistet liefern und montieren.

**01.02.02.61 Bogen 90°, DN 32, d=35mm**
Menge: 2,000 St.

**01.02.02.62 Bogen 90°, DN 40, d=42mm**
Menge: 2,000 St.

**01.02.02.63 Bogen 90°, DN 50, d=54mm**
Menge: 2,000 St.

**01.02.02.64 Bogen 90°, DN 64, d=76,1mm**
Menge: 2,000 St.

**01.02.02.65 Bogen 90°, DN 80, d=88,9mm**
Menge: 2,000 St.

**01.02.02.66 Bogen 90°, DN 100, d=108 mm**
Menge: 2,000 St.

*Hinweis: --> Preßfitting-Reduktionsstück, komplett*
Preßfitting-Reduktionsstück in allen Größen.
Es wird immer nur die größte Dimension genannt.
Komplett wie nachfolgend aufgelistet liefern und montieren.

**01.02.02.67 Reduktion DN 15 d=18mm**
Menge: 2,000 St

**01.02.02.68 Reduktion DN 20 d=22mm**
Menge: 2,000 St

**01.02.02.69 Reduktion DN 25 d=28mm**
Menge: 2,000 St

**01.02.02.70 Reduktion DN 32 d=35mm**
Menge: 2,000 St

**01.02.02.71 Reduktion DN 40 d=42mm**
Menge: 2,000 St

**01.02.02.72 Reduktion DN 50 d=54mm**
Menge: 2,000 St

**01.02.02.73 Reduktion DN 65 d=76,1mm**
Menge: 2,000 St

**01.02.02.74 Reduktion DN 80 d=88,9mm**
Menge: 2,000 St

**01.02.02.75 Reduktion DN 100, d=108mm**
Menge: 4,000 St.

*Hinweis: --> Preßfitting-T-Stück, mit dreiseitigen Ein-*
Preßfitting-T-Stück, mit dreiseitigen Einsteckende mit und ohne reduziertem Abgang, komplett wie nachfolgend aufgelistet liefern und montieren.

**01.02.02.76 T-Stück DN 12 d=15mm**
Menge: 1,000 St.

**01.02.02.77 T-Stück DN 15 d=18mm**
Menge: 1,000 St.

**01.02.02.78 T-Stück DN 20 d=22mm**
Menge: 1,000 St.

**01.02.02.79 T-Stück DN 25 d=28mm**
Menge: 1,000 St.

**01.02.02.80 T-Stück DN 32 d=35mm**
Menge: 2,000 St.

**01.02.02.81 T-Stück DN 40 d=42mm**
Menge: 2,000 St.

**01.02.02.82 T-Stück DN 50 d=54mm**
Menge: 2,000 St.

**01.02.02.83 T-Stück DN 65 d=76,1mm**
Menge: 6,000 St.

**01.02.02.84 T-Stück DN 80 d=88,9mm**
Menge: 2,000 St.

**01.02.02.85 T-Stück DN 100, d=108 mm**
Menge: 2,000 St.

*Hinweis: --> Preßfitting-T-Stück, im Abgang IG*
Preßfitting-T-Stück, im Abgang Innengewinde komplett wie nachfolgend aufgelistet liefern und montieren.

**01.02.02.86 T-Stück mit IG und AG, DN 12, d=15mm**
Menge: 2,000 St.

**01.02.02.87 T-Stück mit IG und AG, DN 15, d=18mm**
Menge: 2,000 St.

**01.02.02.88 T-Stück mit IG und AG, DN 20, d=22mm**
Menge: 2,000 St.

**01.02.02.89 T-Stück mit IG und AG, DN 25, d=28mm**
Menge: 2,000 St.

**01.02.02.90 T-Stück mit IG und AG,DN 32, d=35mm**
Menge: 6,000 St.

**01.02.02.91 T-Stück mit IG und AG, DN 40, d=42mm**
Menge: 6,000 St.

**01.02.02.92 T-Stück mit IG und AG, DN 50, d=54mm**
Menge: 2,000 St.

**01.02.02.93 T-Stück mit IG und AG, DN 65 d=76,1mm**
Menge: 2,000 St.

**01.02.02.94 T-Stück mit IG und AG, DN 80, d=88,9mm**
Menge: 2,000 St.

**01.02.02.95 T-Stück mit IG und AG, DN 100, d=108mm**
Menge: 2,000 St.

*Hinweis: --> Preßfitting-Übergangsstück mit IG oder AG*
Preßfitting-Übergangsstück mit Innen- oder Außengewinde, mit und ohne Einschubende, komplett wie nachfolgend aufgelistet liefern und montieren.

**01.02.02.96 Übergangsstück DN 12, d=15mm**
Menge: 16,000 St

**01.02.02.97 Übergangsstück DN 15, d=18mm**
Menge: 2,000 St

**01.02.02.98 Übergangsstück DN 20, d=22mm**
Menge: 2,000 St

**01.02.02.99 Übergangsstück DN 25, d=28mm**
Menge: 4,000 St

**01.02.02.100 Übergangsstück DN 32, d=35mm**
Menge: 6,000 St

**01.02.02.101 Übergangsstück DN 40, d=42mm**
Menge: 6,000 St

**01.02.02.102 Übergangsstück DN 50, d=54mm**
Menge: 2,000 St

**01.02.02.103 Übergangsstück DN 65, d=76,1mm**
Menge: 4,000 St.

**01.02.02.104 Übergangsstück DN 80, d=88,9mm**
Menge: 2,000 St.

*Hinweis: --> Preßfitting-Übergangsstück 90 Grad mit AG*
Preßfitting-Übergangsstück 90 Grad mit AG,
mit oder ohne Einschubende komplett wie nachfolgend aufgelistet liefern und montieren.

**01.02.02.105 Übergangsstück 90°, DN 12, d=15mm**
Menge: 10,000 St.

**01.02.02.106 Übergangsstück 90°, DN 15, d=18mm**
Menge: 2,000 St.

**01.02.02.107 Übergangsstück 90°, DN 20, d=22mm**
Menge: 2,000 St.

**01.02.02.108 Übergangsstück 90°, DN 25, d=28mm**
Menge: 2,000 St.

**01.02.02.109 Übergangsstück 90°, DN 32, d=35mm**
Menge: 6,000 St.

**01.02.02.110 Übergangsstück 90°, DN 40, d=42mm**
Menge: 6,000 St.

**01.02.02.111 Übergangsstück 90°, DN 50, d=54mm**
Menge: 2,000 St.

*Hinweis: Preßfitting-Übergangsflansch, mit Pressmuffe oder*
Preßfitting-Übergangsflansch, mit Pressmuffe oder Einschubende, nach DIN 2633, PN 16, einschließlich Flanschendichtung für Trinkwasser und Edelstahlschrauben, komplett wie nachfolgend aufgelistet liefern und montieren.

**01.02.02.112 Preßfitting-Übergangsflansch DN 25, d=28mm**
Menge: 4,000 St.

**01.02.02.113 Preßfitting-Übergangsflansch DN 32, d=35mm**
Menge: 12,000 St.

**01.02.02.114 Preßfitting-Übergangsflansch DN 40, d=40mm**
Menge: 12,000 St.

**01.02.02.115 Preßfitting-Übergangsflansch DN 50, d=50mm**
Menge: 4,000 St.

**01.02.02.116 Preßfitting-Übergangsflansch DN 65, d=76,1mm**
Menge: 4,000 St.

**01.02.02.117 Preßfitting-Übergangsflansch DN 80, d=88,9mm**
Menge: 4,000 St.

**01.02.02.118 Preßfitting-Übergangsflansch DN 100, d=108mm**
Menge: 4,000 St.

*Hinweis: Flanschendichtungen PN 10/16*
Flanschendichtungen PN 10/16
einsetzbar für Wasser bis 16 bar bei 150 °C

**01.02.02.119 Flanschendichtungen PN 10/16, Nennweite: DN 25**
Menge: 4,000 St.

**01.02.02.120 Flanschendichtungen PN 10/16, Nennweite: DN 32**
Menge: 12,000 St.

**01.02.02.121 Flanschendichtungen PN 10/16, Nennweite: DN 40**
Menge: 12,000 St.

**01.02.02.122 Flanschendichtungen PN 10/16, Nennweite: DN 50**
Menge: 4,000 St.

**01.02.02.123 Flanschendichtungen PN 10/16, Nennweite: DN 65**
Menge: 4,000 St.

**01.02.02.124 Flanschendichtungen PN 10/16, Nennweite: DN 80**
Menge: 4,000 St.

**01.02.02.125 Flanschendichtungen PN 10/16, Nennweite: DN 100**
Menge: 4,000 St.

*Hinweis: Maschinenschrauben DIN 601*
Maschinenschrauben DIN 601
mit Sechskantmutter Güte 4.6

**01.02.02.126 Maschinenschrauben M16x65**
Menge: 200,000 St.

*Hinweis: --> Lufttabscheider von DN 65 - DN 400*
Lufttabscheider von DN 65 - DN 400
Material: St 37-0.
Einsatzbereich: Betriebsüberdruck max. 6 bar
Mit 2 Anschweißenden und Muffe 1/2", wahlweise für senkrechten oder waagerechten Einbau.
Der Luftabscheider ist werkseitig druckgeprüft und grundiert. Nennweiten wie nachfolgend aufgelistet liefern und betriebsfertig einbauen.

**01.02.02.127 Luftabscheider waagerecht DN25/65 250mm**
Luftabscheider, Einbau waagerecht
Nennweite Anschluss:  DN 25
Nennweite Lufttopf: DN 65
Baulänge:  250 mm
Menge: 2,000 St

**01.02.02.128 Luftabscheider waagerecht DN32/80 250mm**
Luftabscheider, Einbau waagerecht
Nennweite Anschluss:  DN 32
Nennweite Lufttopf: DN 80
Baulänge:  250 mm
Menge: 6,000 St

**01.02.02.129 Luftabscheider waagerecht DN40/100 250mm**
Luftabscheider, Einbau waagerecht
Nennweite Anschluss:  DN 40
Nennweite Lufttopf: DN 100
Baulänge:  250 mm
Menge: 6,000 St

**01.02.02.130 Luftabscheider waagerecht DN50/125 300mm**
Luftabscheider, Einbau waagerecht
Nennweite Anschluss:  DN 50
Nennweite Lufttopf: DN 125
Baulänge:  300 mm
Menge: 2,000 St

**01.02.02.131 Luftabscheider waagerecht DN65/150 300mm**
Luftabscheider, Einbau waagerecht
Nennweite Anschluss:  DN 65
Nennweite Lufttopf: DN 150
Baulänge:  300 mm
Menge: 4,000 St

**01.02.02.132 Luftabscheider waagerecht DN80/250 400mm**
Luftabscheider, Einbau waagerecht
Nennweite Anschluss:  DN 60
Nennweite Lufttopf: DN 250
Baulänge:  400 mm
Menge: 4,000 St

*Hinweis: Flanschen-Absperrventil, PN 6*
Flanschen-Absperrventil, PN 6
für Wasserleitung, Heizungs- und Klimaanlagen,
mit Flanschanschluß, Kurzbaulänge EN 558-1/14
Gehäuse einteilig, aus Grauguß, in Durchgangsform in Schrägsitzausführung mit geradem Oberteil, Außenanstrich blau, Innengarnitur Spindel 1.4021 prägepoliert, mit geschütztem außenliegendem Spindelgewinde,
wartungsfreie Spindelabdichtung mit 4-fach-O-Ring-Buchse, Kompaktdrosselkegel voll EPDM-ummantelt, weichdichtende Durchgangs- und Rückdichtung, Stellungsanzeige oberhalb des Handrades, voll isolierbar nach HAV
mit Festellvorrichtung und Hubbegrenzung
mit Handrad
Druckstufe PN 6

Fabrikat: KSB
Typ: BOA-Compact

**01.02.02.133 Flanschen-Absperrventil, KSB/Boa-Compact: DN 25**
Menge: 2,000 St

**01.02.02.134 Flanschen-Absperrventil, KSB/Boa-Compact: DN 32**
Menge: 6,000 St

**01.02.02.135 Flanschen-Absperrventil, KSB/Boa-Compact: DN 40**
Menge: 6,000 St.

**01.02.02.136 Flanschen-Absperrventil, KSB/Boa-Compact: DN 50**
Menge: 2,000 St.

**01.02.02.137 Flanschen-Absperrventil, KSB/Boa-Compact: DN 65**
Menge: 1,000 St.

**01.02.02.138 Flanschen-Absperrventil, KSB/Boa-Compact: DN 80**
Menge: 1,000 St.

**01.02.02.139 Flanschen-Absperrventil, KSB/Boa-Compact: DN 100**
Menge: 2,000 St.

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**01.02.02.140 Heizungs-Kugelhahn Globo H DN 15**
Heizungs-Kugelhahn DN 15
Richtprodukt:
Fabrikat: Heimeier
Typ: Globo H
Angebotenes Produkt: ‘..........‘
Typ: ‘..........‘
Menge: 1,000 St
Produkt:
  Artikel:
    Artikelnummer: 0600-02.000
    Artikelkurztext: Heizungs-Kugelhahn Globo H DN 15

**01.02.02.141 Heizungs-Kugelhahn Globo H DN 20**
Heizungs-Kugelhahn  DN 20
Richtprodukt:
Fabrikat: Heimeier
Typ: Globo H
Angebotenes Produkt: ‘..........‘
Typ: ‘..........‘
Menge: 1,000 St
Produkt:
  Artikel:
    Artikelnummer: 0600-02.000
    Artikelkurztext: Heizungs-Kugelhahn Globo H DN 20

**01.02.02.142 Heizungs-Kugelhahn Globo H DN 25**
Heizungs-Kugelhahn  DN 25
Richtprodukt:
Fabrikat: Heimeier
Typ: Globo H
Angebotenes Produkt: ‘..........‘
Typ: ‘..........‘
Menge: 1,000 St
Produkt:
  Artikel:
    Artikelnummer: 0600-02.000
    Artikelkurztext: Heizungs-Kugelhahn Globo H DN 25

**01.02.02.143 Heizungs-Kugelhahn Globo H DN 32**
Heizungs-Kugelhahn  DN 32
Richtprodukt:
Fabrikat: Heimeier
Typ: Globo H
Angebotenes Produkt: ‘..........‘
Typ: ‘..........‘
Menge: 1,000 St
Produkt:
  Artikel:
    Artikelnummer: 0600-02.000
    Artikelkurztext: Heizungs-Kugelhahn Globo H DN 32

**01.02.02.144 Heizungs-Kugelhahn Globo H DN 40**
Heizungs-Kugelhahn DN 40
Richtprodukt:
Fabrikat: Heimeier
Typ: Globo H
Angebotenes Produkt: ‘..........‘
Typ: ‘..........‘
Menge: 1,000 St
Produkt:
  Artikel:
    Artikelnummer: 0600-02.000
    Artikelkurztext: Heizungs-Kugelhahn Globo H DN 40

**01.02.02.145 Heizungs-Kugelhahn Globo H DN 50**
Menge: 1,000 St.
Produkt:
  Artikel:
    Artikelnummer: 0600-02.000
    Artikelkurztext: Heizungs-Kugelhahn Globo H  DN 50

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**01.02.02.146 Vorgefertigte Isolierkappen für Globo H DN 15, DN 20**
Vorgefertigte Isolierkappen für Kugelhahn
Nennweite DN 15,20
Menge: 1,000 St.

**01.02.02.147 Vorgefertigte Isolierkappen für Globo H DN 25**
Vorgefertigte Isolierkappen für Kugelhahn  DN 25
Menge: 1,000 St

**01.02.02.148 Vorgefertigte Isolierkappen für Globo H DN 32**
Vorgefertigte Isolierkappen für Kugelhahn  DN 32
Menge: 1,000 St

**01.02.02.149 Vorgefertigte Isolierkappen für Globo H DN 40**
Vorgefertigte Isolierkappen für Kugelhahn DN 40
Menge: 1,000 St

**01.02.02.150 Vorgefertigte Isolierkappen für Globo H DN 50**
Vorgefertigte Isolierkappen für Kugelhahn DN 50
Menge: 1,000 St

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**01.02.02.151 Simplex KFE-Kugelhahn DN 15, Normalform**
KFE-Kugelhahn DN 15 Normalmodell, Baulänge 57,5 mm.
Richtprodukt: Simplex
Angebotenes Produkt: ‘..........‘
Typ: ‘..........‘
Menge: 36,000 St

**01.02.02.152 Bezeichungsschilder 100 x 50 mm**
Bezeichungsschilder aus Resopal,
Schrift: eingraviert
Größe: 100 x 50 mm
einschließlich Schilderträger für senkrechte und waagerechte Rohrleitungen bis 3", mit integriertem Spannband für oben genanntes Schild.
Menge: 20,000 St

**01.02.02.153 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**01.02.02.154 Befüllen/Entlüften je Gebäudeabgang aus (Vor-/Rücklauf)**
Befüllen und Entlüften von Anlagen und Anlagenteilen,
wie vor beschrieben, Kosten je Gebäudeabgang bestehend aus Vor- und Rücklauf.
Menge: 8,000 St

**01.02.02.155 Befüllen/Entlüften komplettes Nahwärmenetz**
Befüllen und Entlüften von Anlagen und Anlagenteilen,
wie vor beschrieben, komplettes Nahwärmenetz
Menge: 1,000 St

**01.02.02.156 Inbetriebnahme der Kellerverteilleitungen**
Abschnittsweise Inbetriebnahme
einzelner Gebäudeabschnitte nach Fertigstellung
der Arbeiten, hier die Inbetriebnahme der Kellerverteilleitungen vom Verteilerabgang bis zu den Strangabsperrungen.
hierzu gehört auch die Druckprobe nach beendeter Montage, das Füllen und sorgfältige Entlüften der Anlage und Probeheizung. komplett
Menge: 1,000 St

#### Bereich 01.03 Lüftungsanlagen nach DIN 18379

##### Abschnitt 01.03.01 Lüftungsanlagen und Zubehör

**01.03.01.1 Schallgedämmte Lüftungsbox DN 200**
Schallgedämmte Lüftungsbox
Merkmale:
Förderung kleinerer bis mittlerer Luftmengen bei
besonders hohen Widerständen.
Abnehmbarer Gehäusedeckel mit Bügelverschluss.
Anschlussstutzen saug- und druckseitig, für direkten
Einbau in Lüftungsleitungen.
Nennweite DN 125 bis DN 400.
Mit schalldämmender glasseidenkaschierter Steinwolle
für erhöhte Ansprüche an besonders niedrige
Geräuschpegel.
Drehstrommotor:
Die Anschlüsse sind potenzialfrei auf Klemmen geführt
und müssen an einen Motorvollschutzschalter MV 25 oder
den Steuerstromkreis eines Schützes angeschlossen
werden.
Motor:
Außenläufer-Kondensatormotor.
Robuster Motor mit Kugellager, wartungsfrei.
Wärmeklasse B oder F.
Schutzart IP X4 bei geschlossenem
Gehäusedeckel.
Wechselstrommotor:
Thermischer Überlastungsschutz
serienmäßig.
Technische Daten:
Fördervolumen: 890 m³/h
Drehzahl: 2.490 1/min
Drehzahlsteuerbar: ja
Spannungsart: Wechselstrom
Bemessungsspannung: 230 V
Netzfrequenz: 50 Hz
Nennleistung: 190 W
INenn: 0,84 A
IMax: 0,9 A
Schutzart (IP): X4
Wärmeklasse: F
Einbaulage: senkrecht / waagerecht
Gehäusematerial: Stahlblech, verzinkt
Gewicht: 20 kg
Ventilator ausschwenkbar: ja
Nennweite: 200 mm
Fördermitteltemperatur bei Nennstrom: 55°C
Umgebungstemperatur: 55°C
Richtprodukt:
Hersteller: Maico
Typ: ESR 20 S
Artikelnummer: 0080.0229
angebotenes Produkt: '..........'
Menge: 1,000 St

**01.03.01.2 Befestigungsmanschette DN 200**
Befestigungsmanschetten zur Schall- und
Vibrationsdämpfung von Rohrventilatoren.
Mit 10 mm dicker Neoprenauflage.
Technische Daten:
Material: Stahlblech, verzinkt
Gewicht: 0,3 kg
Geeignet für Nennweite: 200 mm
Richtprodukt:
Hersteller: Maico
Typ: ELR 20
angebotenes Produkt: '..........'
Menge: 2,000 St

**01.03.01.3 Befestigungsfüße für Ventilatoren DN160, DN 200, DN 250**
Befestigungsfüße zur Montage von
ERR-Ventilatoren an Wänden, Decken oder
auf Konsolen.
Technische Daten:
Material: Stahlblech, verzinkt
Gewicht: 0,9 kg
Geeignet für Nennweite: 160 mm /200 mm/ 250 mm
Richtprodukt:
Hersteller: Maico
Artikelnummer: 0036.0088
angebotenes Produkt: '..........'
Menge: 1,000 St

**01.03.01.4 TFE 20-4 Luftfilter DN 200 Rohreinbau**
Luftfilter für lüftungstechnische Anlagen.
Inspektionsklappe für einfachen
Filterwechsel abnehmbar.
Zubehör: Ersatz-Luftfilter RF.. .
Mit Filtereinsatz aus Synthetikfiber.
Filtereinsatz nicht regenerierbar.
Mit Gummidichtung an den Luft-Anschlussstutzen.
Technische Daten:
Einbaulage: senkrecht / waagerecht
Gehäusematerial: Stahlblech, verzinkt
Gewicht: 2,7 kg
Filterklasse: G4
Nennweite: 200 mm
Umgebungstemperatur: 100°C
Richtprodukt:
Hersteller: Maico
Typ: TFE 20-4
Artikelnummer: 0149.0078
angebotenes Produkt: '..........'
Menge: 1,000 St
Produkt:
  Artikel:
    Artikelnummer: 0149.0078
    Artikelkurztext: TFE 20-4 Luftfilter DN 200 Rohreinbau

**01.03.01.5 Maico RSR 20/50 Rohrschalldämpfer 50mm DN 200**
Rohrschalldämpfer für lufttechnische Anlagen.
Mit Schallschluckpackung aus kunstharzgebundenen Glasfasern.
Nicht brennbar gemäß DIN 4102 Klasse A1.
Einfügungsdämpfung gemäß DIN 45646
gemessen.
RSR/50: Mit 50 mm dicker Schallschluckpackung.
Technische Daten:
Ausführung: 50 mm Schallschluckpackung
Material: Aluminium
Gewicht: 3,44 kg
Nennweite: 200 mm
Richtprodukt:
Hersteller: Maico
Typ: RSR 20/50
Artikelnummer: 0092.0326
angebotenes Produkt: '..........'
Menge: 2,000 St
Produkt:
  Artikel:
    Artikelnummer: 0092.0324
    Artikelkurztext: Maico RSR 20/50 Rohrschalldämpfer 50mm DN 200

**01.03.01.6 Drehzahlsteller 1,6 A 5-Stufentransformator**
5-Stufentransformator zur Drehzahleinstellung.
Zur Steuerung von Wechselstrom-Ventilatoren.
Mit Betriebsmeldeleuchte.
Maximalbelastung 1,6 A
Richtprodukt:
Hersteller: Maico
TRE 1,6-1 5-Stufentransformator
Artikelnummer: 0157.0348
angebotenes Produkt: '..........'
Menge: 1,000 St

**01.03.01.7 Reparaturschalter**
Reparaturschalter gemäß VDE 0113, Teil 1.
Gehõuse gemäß ISO gekapselt.
Schalter in Stellung AUS abschließbar.
Mit 2 Hilfskontakten (1Öffner, 1 Schließer).
HS 3: 3-poliger Nockenschalter für Ventilatoren mit
einer Drehzahl oder für drehzahlgesteuerte
Ventilatoren.
Richtprodukt:
Hersteller: Maico
HS 3 Haupt-, Reparaturschalter
Artikelnummer: 0157.0736
angebotenes Produkt: '..........'
Menge: 1,000 St

##### Abschnitt 01.03.02 Lüftungsleitungen und Zubehör

*Hinweis: Verzinkte, runde Spiralwickelrohre*
Verzinkte, runde Spiralwickelrohre
nach DIN 24 145 einschließlich aller erforderlichen
Dichtungs- und Verbindungsstücke, Paßstücke, Ausschnitte etc.,Richtungsänderungen wie Bogen, Abzweige
etc. werden gesondert aufgemessen und sind mit einem
Mittenradius von mind. 1,0 mal Rohrdurchmesser
auszuführen. Einschließlich sämtlicher erforderlicher
Befestigungen, Halterungen und Dichtungen. Dabei sind
alle nicht verzinkten Teile mit Rostschutzfarbe zu
streichen, einschließlich Schlagen der Löcher für
Befestigungen und Versetzen derselben in Zementmörtel
bzw. mit Metalldübeln. Die Rohre sind so zu verlegen,
daß sie einwandfrei isoliert werden können. Bei der
Herstellung und Montage des Rohrsystems ist in Bezug
auf Dichtheit besondere Sorgfalt auszuüben. (Die
angegebene Blechstärken sind Mindestdicken).

Die in den folgenden Positionenen angegebenen
Richtprodukte dienen ausschließlich der Orientierung.
Es stehrt dem Bieter frei, andere Produkte als das
Richtprodukt anzubieten, sofern dies den Angaben der
Leistungsposition entspricht.

**01.03.02.1 Spiralwickelrohr, 200 mm, Blechstärke 0,6 mm**
Menge: 16,000 m

*Hinweis: Wickelfalzrohrschellen*
Wickelfalzrohrschellen
aus Stahl, verzinkt mit Profilgummieinlage,
mit Schallschutzeinlage für DIN 4109.
Einschließlich benötigtes Befestigungszubehör wie Stockschrauben, Gewindestangen, Hamerkopfbefestigung für Schienensystem oder Metalldübel für Befestigung der Gewindestabaufhängung in einer Betondecke etc.
Nennweiten wie nachfolgend aufgelistet liefern und montieren.

**01.03.02.2 Wickelfalzrohrschelle inkl. Befestigungsmaterial, DN200**
Wickelfalzrohrschelle inkl. Befestigungsmaterial,
Nennweite: DN 200
Menge: 10,000 St

*Hinweis: Formteile*
Formteile
mit Doppellippendichtung als Zulage. Formteile aus
sendzimierverzinktem Blech gem DIN EN 10142/59232. Alle
Formteile mit werkseitig montierter Doppellippendichtung aus alterungsbeständigem EPDM-Gummi,
drucksicher und temperaturbeständig. In den Dimensionen
63 bis 1250 mm garantiert das System die Einhaltung der
zulässigen Leckluftraten gemäß Dichtheitsklasse B nach
Eurovent 2.2, bzw. Klassen I,II und III nach DIN 24194.
Drucksicher gegen Überdrücke bis +3000 Pa, Drucksicher
gegen Unterdrücke bis -5000 Pa, temperaturbeständig von
-30 bis +100°C. Formteile wie nachfolgend aufgelistet
komplett liefern und montieren.

*Hinweis: Zulage für Bögen*
Zulage für Bögen
gepreßt, nahtgeschweißt und kalibriert.
Nennweiten wie nachfolgend aufgelistet.

**01.03.02.3 Bogen 15-90°, D.d 180-200 mm**
Menge: 12,000 St

*Hinweis: Zulage für Reduzierungen*
Zulage für Reduzierungen
Aufmaß und Ausschreibungsangaben erfolgen nach größerer
Dimension. Reduzierungen in allen Handelsausführungen
mit den Nennweiten wie nachfolgend aufgelistet.

**01.03.02.4 Reduzierung D.d = 180-200mm**
Reduzierung .d = 180-200mm
Menge: 8,000 St

*Hinweis: --> Zulage für Nippel Lindab/NPU*
Zulage für Nippel
Zur Verbindung von Rohren. Nennweiten wie nachfolgend aufgelistet.

**01.03.02.5 Nippel D.d = 180-200 mm**
Nippe d = 180-200 mm
Menge: 3,000 St

*Hinweis: Zulage für Muffen*
Zulage für Muffen
Zur Verbindung von Formstücken, Nennweiten wie
nachfolgend aufgelistet.

**01.03.02.6 Muffe D.d = 180-200 mm**
Muffe d = 180-200 mm
Menge: 2,000 St

#### Bereich 01.04 Sonstige Arbeiten, Unvorhergesehenes, Wartung

##### Abschnitt 01.04.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**01.04.01.1 Conlit 150-U-Schale DN 12 (15mm) Wandstärke 20-25 cm**
Conlit 150-U-Schale an Edelstahl-/Kupfer Rohren.
Rohrdimension : DN 12, Außen DA = 15 mm,
Dämmdicke  : 22,5 mm
Wand- bzw. Deckenstärke : 20-25 cm
Menge: 2,000 St.

**01.04.01.2 Conlit 150-U-Schale DN 15 (18mm) Wandstärke 20-25 cm**
Conlit 150-U-Schale an Edelstahl-/Kupfer-Rohren.
Rohrdimension  : DN 15, Außen DA = 18 mm,
Dämmdicke  : 21 mm
Wand- bzw. Deckenstärke : 20-25 cm
Menge: 1,000 St.

**01.04.01.3 Conlit 150-U-Schale DN 20 (22mm) Wandstärke 20-25 cm**
Conlit 150-U-Schale an Edelstahl-/Kupfer-Rohren.
Rohrdimension  : DN 20, Außen DA = 22 mm,
Dämmdicke  : 19 mm
Wand- bzw. Deckenstärke : 20-25 cm
Menge: 1,000 St.

**01.04.01.4 Conlit 150-U-Schale DN 25 (28mm) Wandstärke 20-25 cm**
Conlit 150-U-Schale an Edelstahl-/Kupfer-Rohren.
Rohrdimension  : DN 25, Außen DA = 28 mm,
Dämmdicke  : 26 mm
Wand- bzw. Deckenstärke : 20-25 cm
Menge: 2,000 St.

**01.04.01.5 Conlit 150-U-Schale DN 32 (35mm) Wandstärke 20-25 cm**
Conlit 150-U-Schale an Edelstahl-/Kupfer-Rohren.
Rohrdimension  : DN 32, Außen DA = 35 mm,
Dämmdicke  : 22,5 mm
Wand- bzw. Deckenstärke : 20-25 cm
Menge: 2,000 St.

**01.04.01.6 Conlit 150-U-Schale DN 40 (42mm) Wandstärke 20-25 cm**
Conlit 150-U-Schale an Edelstahl-/Kupfer-Rohren.
Rohrdimension  : DN 40, Außen DA = 42 mm,
Dämmdicke  : 29 mm
Wand- bzw. Deckenstärke : 20-25 cm
Menge: 2,000 St.

**01.04.01.7 Conlit 150-U-Schale DN 50 (54mm) Wandstärke 20-25 cm**
Conlit 150-U-Schale an Edelstahl-/Kupfer-Rohren.
Rohrdimension  : DN 50, Außen DA = 54 mm,
Dämmdicke  : 38 mm
Wand- bzw. Deckenstärke : 20-25 cm
Menge: 2,000 St.

**01.04.01.8 Conlit 150-U-Schale DN 65 (76mm) Wandstärke 20-25 cm**
Conlit 150-U-Schale an Edelstahl-/Kupfer-Rohren.
Rohrdimension  : DN 65, Außen DA = 76 mm,
Dämmdicke  : 52 mm
Wand- bzw. Deckenstärke : 20-25 cm
Menge: 2,000 St.

**01.04.01.9 Conlit 150-U-Schale DN 80 (89mm) Wandstärke 20-25 cm**
Conlit 150-U-Schale an Edelstahl-/Kupfer-Rohren.
Rohrdimension  : DN 80, Außen DA = 89 mm,
Dämmdicke  : 30,5 mm
Wand- bzw. Deckenstärke : 20-25 cm
Menge: 2,000 St.

**01.04.01.10 Conlit 150-U-Schale DN 12 (15 mm) Wandstärke 30-50 cm**
U-Schale an Edelstahl-/Kupfer Rohren.
Rohrdimension : DN 12, Außen DA = 15 mm,
Dämmdicke  : 22,5 mm
Wand- bzw. Deckenstärke : 40-50 cm
Menge: 2,000 St

**01.04.01.11 Conlit 150-U-Schale DN 15 (18 mm) Wandstärke 30-50 cm**
U-Schale an Edelstahl-/Kupfer-Rohren.
Rohrdimension  : DN 15, Außen DA = 18 mm,
Dämmdicke  : 21 mm
Wand- bzw. Deckenstärke : 40-50 cm
Menge: 1,000 St

**01.04.01.12 Conlit 150-U-Schale DN 20 (22 mm) Wandstärke 30-50 cm**
U-Schale an Edelstahl-/Kupfer-Rohren.
Rohrdimension  : DN 20, Außen DA = 22 mm,
Dämmdicke  : 19 mm
Wand- bzw. Deckenstärke : 40-50 cm
Menge: 1,000 St

**01.04.01.13 Conlit 150-U-Schale DN 25 (28mm) Wandstärke 30-50 cm**
Conlit 150-U-Schale an Edelstahl-/Kupfer-Rohren.
Rohrdimension  : DN 25, Außen DA = 28 mm,
Dämmdicke  : 26 mm
Wand- bzw. Deckenstärke : 30-50 cm
Menge: 2,000 St.

**01.04.01.14 Conlit 150-U-Schale DN 32 (35mm) Wandstärke 30-50 cm**
Conlit 150-U-Schale an Edelstahl-/Kupfer-Rohren.
Rohrdimension  : DN 32, Außen DA = 35 mm,
Dämmdicke  : 22,5 mm
Wand- bzw. Deckenstärke : 30-50 cm
Menge: 4,000 St.

**01.04.01.15 Conlit 150-U-Schale DN 40 (42mm) Wandstärke 30-50 cm**
Conlit 150-U-Schale an Edelstahl-/Kupfer-Rohren.
Rohrdimension  : DN 40, Außen DA = 42 mm,
Dämmdicke  : 29 mm
Wand- bzw. Deckenstärke : 30-50 cm
Menge: 8,000 St.

**01.04.01.16 Conlit 150-U-Schale DN 50 (54mm) Wandstärke 30-50 cm**
Conlit 150-U-Schale an Edelstahl-/Kupfer-Rohren.
Rohrdimension  : DN 50, Außen DA = 54 mm,
Dämmdicke  : 38 mm
Wand- bzw. Deckenstärke : 30-50 cm
Menge: 6,000 St.

**01.04.01.17 Conlit 150-U-Schale DN 65 (76mm) Wandstärke 30-50 cm**
Conlit 150-U-Schale an Edelstahl-/Kupfer-Rohren.
Rohrdimension  : DN 65, Außen DA = 76 mm,
Dämmdicke  : 52 mm
Wand- bzw. Deckenstärke : 30-50 cm
Menge: 10,000 St.

**01.04.01.18 Conlit 150-U-Schale DN 80 (89mm) Wandstärke 30-50 cm**
Conlit 150-U-Schale an Edelstahl-/Kupfer-Rohren.
Rohrdimension  : DN 80, Außen DA = 89 mm,
Dämmdicke  : 30,5 mm
Wand- bzw. Deckenstärke : 30-50 cm
Menge: 6,000 St.

*Hinweis: Dämmung warmgehender Leitungen mit Blechmantel*
Dämmung warmgehender Leitungen mit Blechmantel
nach EnEV 100%

*Hinweis: Dämmschalen aus Steinwolle, Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale RS800 wie beschrieben für die
nachfolgend aufgelisteten Rohrtypen und Nennweiten
liefern und montieren. In die Preise sind Transport zur Baustelle, Reservematerialien, Material, Zuschnittsarbeiten, Kleinmaterialien und Verschnitt einzurechnen.

*Hinweis: Dämmschalen mit Blechmantel*
Dämmschalen mit Blechmantel
zur Verwendung an den einzelnen Geräteanschlüssen HLS, sowie an den Verteilern innerhalb der Technikräume Ebene -1 im Sichtbereich bis auf eine Höhe bis ca. 2m, zum Schutz vor äusseren mechanischen Einwirkungen

Blechmantel aus verz. Stahlblech an freiliegenden Rohrleitungen anbringen, mind. Güte I (Grundgüte),
Blechdicken nach DIN 18 421:

 Überlappung der
Umfang des Blechdicke Längs- Rund-
Blechmantels mindestens nähte nähte
 mm mm mm mm
bis 400  0,5 30 50
über 400 bis 800  0,6 40 50
über 800 bis 1250 0,7 50 50
über 1250 bis  1,0 50 50

Stoßstellen mind. 30 mm überdecken, sicken, mit verz.
Blechtreibschrauben befestigen und an den Endstellen
Stirnscheiben aus dem gleichen Material einsicken,
zwischen Stirnscheibe und Rohrleitung ist ein 5 mm
dicker, ca. 30 mm breiter Isolierstreifen um die
Rohrleitung anzubringen, einschließlich aller
Ausschnitte, Abflachungen, Zu- oder Abgängen. Auf die
Ausschnitte sind Abdeckrosetten aufzuschrauben.

Es ist besonders darauf zu achten, dass der Blechmantel
nirgends direkte Berührung mit den Rohrleitungen hat.

**01.04.01.19 Dämmschale 20mm an Rohr DN 15, Blechmantel**
Dämmschale an Edelstahl-/Kupfer/C-Stahl-Rohren.
nach EnEV 100%, 50% und Kaltwasser nach DIN 1988.
Rohrdimension/Dämmstärke 18/20,
mit Blechmantel
Menge: 44,000 m

**01.04.01.20 Dämmschale 20mm an Rohr DN 20, Blechmantel**
Dämmschale an Edelstahl-/Kupfer/C-Stahl-Rohren.
nach EnEV 100%, 50% und Kaltwasser nach DIN 1988.
Rohrdimension/Dämmstärke 22/20,
mit Blechmantel
Menge: 16,000 m

**01.04.01.21 Dämmschale 30mm an Rohr DN 25, Blechmantel**
Dämmschale an Edelstahl-/Kupfer/C-Stahl-Rohren.
nach EnEV 100%.
Rohrdimension/Dämmstärke 28/30,
mit Blechmantel
Menge: 8,000 m

**01.04.01.22 Dämmschale 30 mm an Rohr DN 32, Blechmantel**
Dämmschale an Edelstahl-/Kupfer/C-Stahl-Rohren.
nach EnEV 100%.
Rohrdimension/Dämmstärke 35/30,
mit Blechmantel
Menge: 24,000 m

**01.04.01.23 Dämmschale 40 mm an Rohr DN 40, Blechmantel**
Dämmschale an Edelstahl-/Kupfer/C-Stahl-Rohren.
nach EnEV 100%.
Rohrdimension/Dämmstärke 42/40,
mit Blechmantel
Menge: 112,000 m

**01.04.01.24 Dämmschale 50 mm an Rohr DN 50, Blechmantel**
Dämmschale an Edelstahl-/Kupfer/C-Stahl-Rohren.
nach EnEV 100%.
Rohrdimension/Dämmstärke 54/50,
mit Blechmantel
Menge: 48,000 m

**01.04.01.25 Dämmschale 70 mm an Rohr DN 65, Blechmantel**
Dämmschale an Edelstahl-/Kupfer/C-Stahl-Rohren.
nach EnEV 100%.
Rohrdimension/Dämmstärke 76/70,
mit Blechmantel
Menge: 126,000 m

**01.04.01.26 Dämmschale 80 mm an Rohr DN 80, Blechmantel**
Dämmschale an Edelstahl-/Kupfer/C-Stahl-Rohren.
nach EnEV 100%.
Rohrdimension/Dämmstärke 89/80,
mit Blechmantel
Menge: 34,000 m

**01.04.01.27 Dämmschale 100 mm an Rohr DN 100, Blechmantel**
Dämmschale an Edelstahl-/Kupfer/C-Stahl-Rohren.
nach EnEV 100%.
Rohrdimension/Dämmstärke 108/100,
mit Blechmantel
Menge: 36,000 m

**01.04.01.28 Blechmantelisolierung Stahlrohr DN 65/76 mm (2 1/2") Schalen 70 mm**
Blechmantelisolierung Stahlrohr DN 65/76 mm (2 1/2")
Nenndicke der Schalen 70 mm
Menge: 8,000 m

**01.04.01.29 Zulage für erschwerte Montage DN10-DN100**
Zulage für erschwerte Montage DN10-DN100
Die Position beinhaltet die Zulage für den Mehraufwand durch Abweichung von den Mindestabständen nach DIN4140 mit der zuvor beschriebenen Dämmschale
Menge: 100,000 m

*Hinweis: Dämmschale wie vor, jedoch als Zulage für Formteile*
Dämmschale wie vor, jedoch als Zulage für Formteile
nachfolgende Positionen beeinhalten die Zulage für den Mehraufwand an Formteilen mit der zuvor beschriebenen Dämmschale inkl. Ummantelung

**01.04.01.30 Zulage für Bogen mit Blechmantel DN 15**
Menge: 40,000 St

**01.04.01.31 Zulage für Bogen mit Blechmantel DN 20**
Menge: 8,000 St

**01.04.01.32 Zulage für Bogen mit Blechmantel DN 25**
Menge: 6,000 St

**01.04.01.33 Zulage für Bogen mit Blechmantel DN 32**
Menge: 18,000 St

**01.04.01.34 Zulage für Bogen mit Blechmantel DN 40**
Menge: 44,000 St

**01.04.01.35 Zulage für Bogen mit Blechmantel DN 50**
Menge: 16,000 St

**01.04.01.36 Zulage für Bogen mit Blechmantel DN 65**
Menge: 28,000 St

**01.04.01.37 Zulage für Bogen mit Blechmantel DN 80**
Menge: 16,000 St

**01.04.01.38 Zulage für Bogen mit Blechmantel DN 100**
Menge: 14,000 St

**01.04.01.39 Zulage für T-Stück mit Blechmantel DN 15**
Menge: 1,000 St

**01.04.01.40 Zulage für T-Stück mit Blechmantel DN 20**
Menge: 1,000 St

**01.04.01.41 Zulage für T-Stück mit Blechmantel DN 25**
Menge: 1,000 St

**01.04.01.42 Zulage für T-Stück mit Blechmantel DN 32**
Menge: 2,000 St

**01.04.01.43 Zulage für T-Stück mit Blechmantel DN 40**
Menge: 2,000 St

**01.04.01.44 Zulage für T-Stück mit Blechmantel DN 50**
Menge: 2,000 St

**01.04.01.45 Zulage für T-Stück mit Blechmantel DN 65**
Menge: 6,000 St

**01.04.01.46 Zulage für T-Stück mit Blechmantel DN 80**
Menge: 2,000 St

**01.04.01.47 Zulage für T-Stück mit Blechmantel DN 100**
Menge: 2,000 St

**01.04.01.48 Zulage für Endstück mit Blechmantel DN 15**
Menge: 2,000 St

**01.04.01.49 Zulage für Endstück mit Blechmantel DN 20**
Menge: 2,000 St

**01.04.01.50 Zulage für Endstück mit Blechmantel DN 25**
Menge: 2,000 St

**01.04.01.51 Zulage für Endstück mit Blechmantel DN 32**
Menge: 6,000 St

**01.04.01.52 Zulage für Endstück mit Blechmantel DN 40**
Menge: 6,000 St

**01.04.01.53 Zulage für Endstück mit Blechmantel DN 50**
Menge: 2,000 St

**01.04.01.54 Zulage für Endstück mit Blechmantel DN 65**
Menge: 2,000 St

**01.04.01.55 Zulage für Endstück mit Blechmantel DN 80**
Menge: 2,000 St

**01.04.01.56 Zulage für Endstück mit Blechmantel DN 100**
Menge: 2,000 St

**01.04.01.57 Zulage für runden Ausschnitt bis d=40mm**
Zulage für runden Ausschnitt bis d=40mm
in Blechmantel bei Durchdringungen von Anschlüssen wie: Fühleranschlüsse, Thermometer und Manometeranschlüsse, Entleerungen, usw.

Inkl. Kantenschutzband
Menge: 24,000 St

*Hinweis: Ventilkappen*
Ventilkappen
Blechummantelungen von Armaturen in der Größenordnung
von Ventilen z.B. auch Schieber, Schmutzfänger, Druckminderer, Kompensatoren, Wasser-Wärme-Zähler, Regelventilen etc. in Form von Kappen aus verz. Stahlblech,
mind. 0,75 mm dick, abnehmbar, mit rostgeschützten
Klemmhebelverschlüssen, für herausstehende Teile wie
Ventilspindel etc., ausreichend große, passende
Ausschnitte etc., aufgeschraubte Deckblenden (Rosetten)
mit entsprechenden Ausschnitten. (Der Blechmantel darf
nirgends an der Rohrleitung oder an den Armaturen
anliegen, Isolierstreifen anbringen.) Bei nebeneinander
angeordneten Ventilen z.B. an Verteilern, sollen die
Kappen aller Ventile gleich lang sein. Die Dicke der
Dämmung soll mind. derjenigen der Rohrleitung entsprechend sein. Bei Kaltwasserleitungen bzw. Armaturen
ist außerdem eine Dampfsperre in Form einer Kunststoff-
Folie oder gleichwertig anzubringen.

**01.04.01.58 Blechisol. Armaturen/Ventilkappen DN 20**
Blechmantelisolierung Armaturen/Ventilkappen DN 20
Menge: 1,000 St.

**01.04.01.59 Blechisol. Armaturen/Ventilkappen DN 25**
Blechmantelisolierung Armaturen/Ventilkappen DN 25
Menge: 1,000 St.

**01.04.01.60 Blechisol. Armaturen/Ventilkappen DN 32**
Blechmantelisolierung Armaturen/Ventilkappen DN 32
Menge: 6,000 St.

**01.04.01.61 Blechisol. Armaturen/Ventilkappen DN 40**
Blechmantelisolierung Armaturen/Ventilkappen DN 40
Menge: 6,000 St.

**01.04.01.62 Blechisol. Armaturen/Ventilkappen DN 50**
Blechmantelisolierung Armaturen/Ventilkappen DN 50
Menge: 2,000 St.

**01.04.01.63 Blechisol. Armaturen/Ventilkappen DN 65**
Blechmantelisolierung Armaturen/Ventilkappen DN 65
Menge: 2,000 St.

**01.04.01.64 Blechisol. Armaturen/Ventilkappen DN 80**
Blechmantelisolierung Armaturen/Ventilkappen DN 80
Menge: 2,000 St.

**01.04.01.65 Blechisol. Armaturen/Ventilkappen DN 100**
Blechmantelisolierung Armaturen/Ventilkappen DN 100
Menge: 2,000 St

**01.04.01.66 Blechmantelisolierung Flanschverbindung DN 25-40**
Menge: 1,000 St

**01.04.01.67 Blechmantelisolierung Flanschverbindung DN 50**
Menge: 2,000 St

**01.04.01.68 Blechmantelisolierung Flanschverbindung DN 65**
Menge: 2,000 St

**01.04.01.69 Blechmantelisolierung Flanschverbindung DN 80**
Menge: 2,000 St

**01.04.01.70 Blechmantelisolierung Flanschverbindung DN 100**
Menge: 2,000 St

**01.04.01.71 Blechisolierung Luftgefäß DN 50 Länge 200-250 Matten 20+30 mm**
Blechmantelisolierung Luftgefäß DN 50,  Länge 200 - 250 mm
Nenndicke der Matten 20+30 mm
Menge: 2,000 St

**01.04.01.72 Blechisolierung Luftgefäß DN 65 Länge 200-250 Matten 20+30 mm**
Blechmantelisolierung Luftgefäß DN 65,  Länge 200 - 250 mm
Nenndicke der Matten 20+30 mm
Menge: 2,000 St

**01.04.01.73 Blechisolierung Luftgefäß DN 80 Länge 200-250 Matten 40+40 mm**
Blechmantelisolierung Luftgefäß DN 80,  Länge 200 - 250 mm
Nenndicke der Matten 40+40 mm
Menge: 6,000 St

**01.04.01.74 Blechisolierung Luftgefäß DN 100 Länge 200-300 Matten 50+50 mm**
Blechmantelisolierung Luftgefäß DN100, Länge 200-300 mm
Nenndicke der Matten 50+50 mm
Menge: 6,000 St

**01.04.01.75 Blechisolierung Luftgefäß DN 125 Länge 200-300 Matten 50+50 mm**
Blechmantelisolierung Luftgefäß DN125, Länge 200-300 mm
Nenndicke der Matten 50+50 mm
Menge: 2,000 St

**01.04.01.76 Blechisolierung Luftgefäß DN 150 Länge 200-300 Matten 50+50 mm**
Blechmantelisolierung Luftgefäß DN150, Länge 200-300 mm
Nenndicke der Matten 50+50 mm
Menge: 4,000 St

**01.04.01.77 Blechisolierung Luftgefäß DN 250 Länge 250-350 Matten 50+50 mm**
Blechmantelisolierung Luftgefäß DN250, Länge 250-350 mm
Nenndicke der Matten 50+50 mm
Menge: 4,000 St

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**01.04.01.78 Dämmschale 20mm an Rohr DN 12**
Dämmschale an Edelstahl-/Kupfer/C-Stahl-Rohren.
nach EnEV 100%, 50% und Kaltwasser nach DIN 1988.
Rohrdimension/Dämmstärke 15/20
Menge: 2,000 m

**01.04.01.79 Dämmschale 20mm an Rohr DN 15**
Dämmschale an Edelstahl-/Kupfer/C-Stahl-Rohren.
nach EnEV 100%, 50% und Kaltwasser nach DIN 1988.
Rohrdimension/Dämmstärke 18/20
Menge: 2,000 m

**01.04.01.80 Dämmschale 20mm an Rohr DN 20**
Dämmschale an Edelstahl-/Kupfer/C-Stahl-Rohren.
nach EnEV 100%, 50% und Kaltwasser nach DIN 1988.
Rohrdimension/Dämmstärke 22/20
Menge: 2,000 m

**01.04.01.81 Dämmschale 30mm an Rohr DN 25**
Dämmschale an Edelstahl-/Kupfer/C-Stahl-Rohren.
nach EnEV 100%.
Rohrdimension/Dämmstärke 28/30
Menge: 2,000 m

**01.04.01.82 Dämmschale 30 mm an Rohr DN 32**
Dämmschale an Edelstahl-/Kupfer/C-Stahl-Rohren.
nach EnEV 100%.
Rohrdimension/Dämmstärke 35/30
Menge: 2,000 m

**01.04.01.83 Dämmschale 40 mm an Rohr DN 40**
Dämmschale an Edelstahl-/Kupfer/C-Stahl-Rohren.
nach EnEV 100%.
Rohrdimension/Dämmstärke 42/40
Menge: 2,000 m

**01.04.01.84 Dämmschale 50 mm an Rohr DN 50**
Dämmschale an Edelstahl-/Kupfer/C-Stahl-Rohren.
nach EnEV 100%.
Rohrdimension/Dämmstärke 54/50
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**01.04.01.85 RS 800 DN 15, 20mm mit Isogenopak Edelstahl-/Kupfer/C-Stahl**
RS 800 Dämmschale mit Isogenopak-Ummantelung
an Edelstahl-/Kupfer/C-Stahl-Rohren.
nach EnEV 100%, 50% und Kaltwasser nach DIN 1988.
Rohrdimension/Dämmstärke 15/20
Menge: 1,000 m

**01.04.01.86 RS 800 DN 18, 20mm mit Isogenopak Edelstahl-/Kupfer/C-Stahl**
RS 800 Dämmschale mit Isogenopak-Ummantelung
an Edelstahl-/Kupfer/C-Stahl-Rohren.
nach EnEV 100%, 50% und Kaltwasser nach DIN 1988.
Rohrdimension/Dämmstärke 18/20
Menge: 1,000 m

**01.04.01.87 RS 800 DN 22, 20mm mit Isogenopak Edelstahl-/Kupfer/C-Stahl**
RS 800 Dämmschale mit Isogenopak-Ummantelung
an Edelstahl-/Kupfer/C-Stahl-Rohren.
nach EnEV 100%, 50% und Kaltwasser nach DIN 1988.
Rohrdimension/Dämmstärke 22/20
Menge: 1,000 m

**01.04.01.88 RS 800 DN 28, 30mm mit Isogenopak Edelstahl-/Kupfer/C-Stahl**
RS 800 DN 28, 30 mm mit Isogenopak-Edelstahl-/Kupfer/C-Stahl
Menge: 1,000 m

**01.04.01.89 RS 800 DN 35, 30mm mit Isogenopak Edelstahl-/Kupfer/C-Stahl**
RS 800 DN 35/30mm mit Isogenopak-Edelstahl-/Kupfer/C-Stahl
Menge: 1,000 m

**01.04.01.90 RS 800 DN 42, 40mm mit Isogenopak Edelstahl-/Kupfer/C-Stahl**
RS 800 DN 42/40mm mit Isogenopak-Edelstahl-/Kupfer/C-Stahl
Menge: 1,000 m

**01.04.01.91 RS 800 DN 54, 50mm mit Isogenopak Edelstahl-/Kupfer/C-Stahl**
RS 800 DN 54/50mm mit Isogenopak-Edelstahl-/Kupfer/C-Stahl
Menge: 1,000 m

##### Abschnitt 01.04.02 Kernbohrarbeiten, Aussparungen

*Hinweis: Bohrungen herstellen in Form von Kernlochbohrungen*
Bohrungen herstellen in Form von Kernlochbohrungen
einschließlich Baustelleneinrichtung, allen den hierzu erforderlichen Hilfsmitteln, Bohrwasserabsaugung, Schutz der Umgebung, einschließlich Schuttbeseitigung.
In die Stückpreise der Bohrungen ist das Einrichten der Baustellen, der komplette Aufbau des Bohrgerätes einzukalkulieren.

Da es sich um eine Sanierung in mehreren Abschnitten über 3-4 Monate handelt und die Strangsanierungen Eingang für Eingang gemacht werden ist ein mehrmaliges An- und Abfahren bzw. Einrichten zu kalkulieren. Zu Beginn der Arbeiten werden die Bohrungen im Keller ausgeführt.

Da die Bohrungen in genutzten Kellerräumen stattfinden ist äusserste Sorgfalt geboten. Die gesamte Umgebung ist durch geeignete Schutzmaßnahmen vor Verunreinigung durch Spritz-/ Bohrwasser zu schützen. Das Bohrwasser ist umgehend abzusaugen. Sollten im Kellerabteil noch Gegenstände stehen, die beschädigt werden können, so sind diese eigenverantwortlich zu entfernen.

Die nachstehend aufgeführten Positionen dürfen nur mit
Zustimmung der Bauleitung bzw.des Statikers ausgeführt
werden und sind z.T. als Bedarfspositionen vorgesehen.

Sämtliche Bohrkerne sind auf durchgebohrte Rohrleitungen oder Elektrokabel zu untersuchen. Werden diese im Bohrkern festgestellt so sind die Bohrkerne am jeweiligen Loch zu belassen und umgehend die Bauleitung zu verständigen damit die Leitungen geprüft und gegebenenfalls repariertwerden können. der bohrenden Unternehmen entstehen dadurch keine Kosten.

Wanddurchbohrung bzw. Deckendurchbohrung Beton- und Kalksandstein in nachfolgend aufgelisteter Stärke  komplett wie beschrieben herstellen.

*Hinweis: Wand- bzw. Deckenstärke bis 20 cm Beton, Kalksandstein oder Bruchsandstein*

**01.04.02.1 Bohrung 60 mm D. bis Wanddicke 20 cm**
Menge: 1,000 St

**01.04.02.2 Bohrung 80 mm D. bis Wanddicke 20 cm**
Menge: 1,000 St

**01.04.02.3 Bohrung 100 mm D. bis Wanddicke 20 cm**
Menge: 1,000 St

**01.04.02.4 Bohrung 150 mm D. bis Wanddicke 20 cm**
Menge: 1,000 St

*Hinweis: Wand- bzw. Deckenstärke bis 30 cm Beton, Kalksandstein oder Bruchsandstein*

**01.04.02.5 Bohrung 60 mm D. bis Wanddicke 30 cm**
Menge: 1,000 St

**01.04.02.6 Bohrung 80 mm D. bis Wanddicke 30 cm**
Menge: 1,000 St

**01.04.02.7 Bohrung 100 mm D. bis Wanddicke 30 cm**
Menge: 1,000 St

**01.04.02.8 Bohrung 150 mm D. bis Wanddicke 30 cm**
Menge: 1,000 St

**01.04.02.9 Bohrung 180 mm D. bis Wanddicke 30 cm**
Menge: 8,000 St

**01.04.02.10 Bohrung 220 mm D. bis Wanddicke 30 cm**
Menge: 8,000 St

*Hinweis: Wand- bzw. Deckenstärke bis 60 cm Beton, Kalksandstein oder Bruchsandstein*

**01.04.02.11 Bohrung 60 mm D. bis Wanddicke 60 cm**
Menge: 2,000 St

**01.04.02.12 Bohrung 80 mm D. bis Wanddicke 60 cm**
Menge: 2,000 St

**01.04.02.13 Bohrung 100 mm D. bis Wanddicke 60 cm**
Menge: 2,000 St

**01.04.02.14**
Bohrung 130 mm D. bis Wanddicke 60 cm
Menge: 2,000 St

**01.04.02.15 Bohrung 180 mm D. bis Wanddicke 60 cm**
Menge: 6,000 St

**01.04.02.16 Bohrung 220 mm D. bis Wanddicke 60 cm**
Menge: 6,000 St

*Hinweis: Wand- bzw. Deckenstärke bis 100 cm Beton, Kalksandstein oder Bruchsandstein*

**01.04.02.17 Bohrung 80 mm D. bis Wanddicke 100 cm**
Menge: 2,000 St

**01.04.02.18 Bohrung 100 mm D. bis Wanddicke 100 cm**
Menge: 2,000 St

**01.04.02.19 Bohrung 130 mm D. bis Wanddicke 100 cm**
Menge: 6,000 St

**01.04.02.20 Bohrung 180 mm D. bis Wanddicke 100 cm**
Menge: 4,000 St

**01.04.02.21 Bohrung 220 mm D. bis Wanddicke 100 cm**
Menge: 4,000 St

**01.04.02.22 Lattenverschläge abschneiden**
Lattenverschläge abschneiden
An den Trennwänden und an Kellertüren Holzlattung, ca.25,0 cm sorgfältig abschneiden. Hier ist oben ein neues Kantholz 60/40 mm, imprigniert, an den senkrechten Latten zu verschrauben. Die Tragkonstruktionen der Trennwände werden weitgehend erhalten.
Menge: 20,000 m

##### Abschnitt 01.04.03 Montagesysteme

*Hinweis: Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.

Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**01.04.03.1 Montageschiene B/H/s 27/18/1,25**
Montageschiene B/H/s 27/18/1,25, G = 0,81 kg/m
Menge: 20,000 m

**01.04.03.2 Montageschiene B/H/s 27/30/1,25**
Montageschiene B/H/s 27/30/1,25, G = 0,98 kg/m
Menge: 20,000 m

**01.04.03.3 Montageschiene B/H/s 40/38/2,00**
Montageschiene B/H/s 40/38/2,00, G = 1,86 kg/m
Menge: 20,000 m

**01.04.03.4 Montageschiene B/H/s 50/40/3,00**
Montageschiene B/H/s 50/40/3,00, G = 3,40 kg/m
Menge: 10,000 m

*Hinweis: -->Zulage für Konsolen zur Wand,-Boden- und Deckenmontage,*
Zulage für Konsolen zur Wand,-Boden- und Deckenmontage,
von Montageschienen und Doppelschienen einschließlich die zur Befestigung notwendigen Halteklauen, Schrauben
und Muttern. Bei Deckenmontage sind durchgesteckte
Schrauben zu verwenden. Typ: WBD-Halter wie nachfolgend
aufgelistet komplett liefern und montieren.

**01.04.03.5 WBD-Halter 40/22, 40/38, 40/45**
WBD-Halter in den Größen 40/22, 40/38 und 40/45.
Menge: 30,000 St

*Hinweis: -->Zulage für Winkelkonsolen zur Wand,-Boden und*
Zulage für Winkelkonsolen zur Wand,-Boden und
Deckenmontage, als Kombinatio mit Montageschienen und
Doppelschienen oder als Verstärkung von Traversen
einschließlich die zur Befestigung notwendigen
Halteklauen, Schrauben und Muttern. Wie nachfolgend
aufgelistet komplett liefern und montieren.

**01.04.03.6 Winkelkonsole 100/100**
Winkelkonsole 100/100 mm
Menge: 10,000 St

**01.04.03.7 Winkelkonsole 150/150**
Winkelkonsole 150/150 mm
Menge: 10,000 St

**01.04.03.8 Winkelkonsole 200/200**
Winkelkonsole 200/200 mm
Menge: 10,000 St

*Hinweis: -->Zulage für Auslegerkonsolen zur Wand,-Boden und*
Zulage für Auslegerkonsolen zur Wand,-Boden und
Deckenmontage, inkl.Abdeckkappe, einschließlich die zur
Befestigung notwendigen Schrauben und Dübel. Wie
nachfolgend aufgelistet komplett liefern und montieren.

**01.04.03.9 Auslegerkonsole 27/30 -180/240/300**
Auslegerkonsole 27/30 - 180/240/300 mm
Menge: 10,000 St

**01.04.03.10 Auslegerkonsole 27/30 -545**
Auslegerkonsole 27/30 - 545 mm
Menge: 10,000 St

**01.04.03.11 Auslegerkonsole 40/45 -180/240/300**
Auslegerkonsole 40/45 - 180/240/300 mm
Menge: 10,000 St

*Hinweis: -->Gewindestäbe, Stahl, Oberfläche galv.verzinkt,*
Gewindestäbe, Stahl, Oberfläche galv.verzinkt,
Güteklasse 4.6 in Längen von 1-3m, wie nachfolgend
aufgelistet.

**01.04.03.12 Gewindestab M8**
Menge: 20,000 m

**01.04.03.13 Gewindestab M10**
Menge: 30,000 m

**01.04.03.14 Gewindestab M12**
Menge: 5,000 m

**01.04.03.15 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 360,000 St

**01.04.03.16 Rohrschelle M8/10 wie vor Rohrdurchmesser 40-58 mm**
Rohrschelle wie vor beschrieben,
Nennweiten: Schellen für Rohrdurchmesser 40-58 mm
Menge: 360,000 St

**01.04.03.17 Rohrschelle M8/10 wie vor Rohrdurchmesser 60-80 mm**
Rohrschelle wie vor beschrieben,
Nennweiten: Schellen für Rohrdurchmesser 60-80 mm
Menge: 50,000 St

**01.04.03.18 Profilstahlkonstruktion, feuerverzinkt**
Profilstahlkonstruktion, feuerverzinkt
als Stütz-, Hänge-, Trag- und Sonderbefestigungen einschl. Befestigungsmaterial. Befestigung auf Betondecke. Ausführung entsprechend der statischen Berechnung nur nach Rücksprache mit der Bauleitung. Abrechnung nach Einheitsgewichten der zutreffenden DIN- Normen.
Menge: 200,000 kg

##### Abschnitt 01.04.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**01.04.04.1 Obermonteur**
*** Stundenlohnarbeiten
Menge: 60,000 h

**01.04.04.2 Selbständiger Monteur**
*** Stundenlohnarbeiten
Menge: 60,000 h

**01.04.04.3 Monteur**
*** Stundenlohnarbeiten
Menge: 54,000 h

**01.04.04.4 Helfer**
*** Stundenlohnarbeiten
Menge: 50,000 h

**01.04.04.5 Auszubildender**
*** Stundenlohnarbeiten
Menge: 10,000 h

*Hinweis: --> Gerätevorhaltung und Betriebskosten*
Gerätevorhaltung und Betriebskosten

**01.04.04.6 Bohrhammer Hilte TE 92 oder gleichwertig.**
Menge: 30,000 Std.

##### Abschnitt 01.04.05 Nebenleistungen, besondere Bauleistungen

**01.04.05.1 Brandschutzdokumentation:**
Brandschutzdokumentation:
Für sämtliche Leitungsquerungen / Durchdringungen und sonstiger Einbauten den Brandschutz betreffend ist eine separate Dokumentation zu erstellen.
Die Dokumentation muss folgende Unterlagen enthalten:

- Fotodoku aller Schott`s, Beschriftung der Fotos durchlaufend und Eintragung der Foto-Nummer in einen separaten Plansatz so dass die Lage der Schott`s im Grundrissplan ersichtlich ist.

- Dokumentation Technische Unterlagen über alle Schott`s und Einbauten wie Brandschutzklappen, Brandschutztüren usw.bestehend aus technischem Datenblatt, Einbauanleitung, Zulassungsbescheid und Konformitätsbescheinigung.

- Dokumentation Entrauchung Gebäude inkl. aller technischen Datenblätter und Zulassungsunterlagen der verwendeten Komponenten.

Vorlage der Unterlagen in strukturierter Form mit Inhaltsverzeichnis, inkl. Plansatz
1- fach in Papierformat
1- fach digital
Menge: 1,000 Psch

**01.04.05.2 Baustelleneinrichtung**
*** Pauschalposition
Baustelleneinrichtung
Einrichten und Räumen der Baustelle, Vorhalten der Baustelleneinrichtung für sämtliche in der Leistungsbechreibung aufgeführten Leistungen über die gesamte Bauzeit.
Menge: 1,000 psch

**01.04.05.3 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**01.04.05.4 Fließschematas in den Technikräumen**
Fließschematas in den Technikräumen
laminierte Ausführung mit Metalösen um an der
Wand anschrauben zu können.
Getrennt nach Gewerk Heizung-Lüftung-Sanitär
Menge: 1,000 St

##### Abschnitt 01.04.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**01.04.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**01.04.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**01.04.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**01.04.06.4 Inspektions-und Wartungsarbeiten im 2 Jahr der Gewährleistung**
*** Bedarfsposition ohne GB
Inspektions- und Wartungsarbeiten im
2 Jahr der Gewährleistung

Inspektion und Wartung im 2. Jahr der
Gewährleistung, s.w.v.
Menge: 1,000 Psch

**01.04.06.5 Inspektions- und Wartungsarbeiten im 3 Jahr der Gewährleistung**
*** Bedarfsposition ohne GB
Inspektions- und Wartungsarbeiten im
3 Jahr der Gewährleistung

Inspektion und Wartung im 3. Jahr der
Gewährleistung, s.w.v.
Menge: 1,000 Psch

**01.04.06.6 Inspektions- und Wartungsarbeiten im 4. Jahr der Gewährleistung**
*** Bedarfsposition ohne GB
Inspektions- und Wartungsarbeiten im
4 Jahr der Gewährleistung

Inspektion und Wartung im 4. Jahr der
Gewährleistung, s.w.v.
Menge: 1,000 Psch

**01.04.06.7 Inspektions- und Wartungsarbeiten im 5. Jahr der Gewährleistung**
*** Bedarfsposition ohne GB
Inspektions- und Wartungsarbeiten im
5 Jahr der Gewährleistung

Inspektion und Wartung im 5. Jahr der
Gewährleistung, s.w.v.
Menge: 1,000 Psch

### Titel 02 Steinstraße 15

#### Bereich 02.01 Sanitäre Anlagen nach DIN 18381

##### Abschnitt 02.01.01 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**02.01.01.1 Edelstahl-Rohrsystem DN 12 = 15 x 1,0 mm**
Edelstahl-Rohrsystem DN 12 = 15 x 1,0 mm

Fabrikat/Typ: Geberit/Mapress
Menge: 6,000 m

**02.01.01.2 Edelstahl-Rohrsystem DN 15 = 18 x 1,0 mm**
Menge: 4,000 m

**02.01.01.3 Edelstahl-Rohrsystem DN 20 = 22 x 1,2 mm**
Menge: 6,000 m

**02.01.01.4 Edelstahl-Rohrsystem DN 25 = 28 x 1,2 mm**
Menge: 6,000 m

**02.01.01.5 Edelstahl-Rohrsystem DN 32 = 35 x 1,5 mm**
Menge: 6,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**02.01.01.6 Muffe, DN 12, d=15mm**
Menge: 1,000 St

**02.01.01.7 Muffe, DN 15, d=18mm**
Menge: 2,000 St

**02.01.01.8 Muffe, DN 20, d=22mm.**
Menge: 1,000 St

**02.01.01.9 Muffe, DN 25, d=28mm**
Menge: 1,000 St

**02.01.01.10 Muffe, DN 32, d=35mm**
Menge: 1,000 St

*Hinweis: Preßfitting-Bogen 90 Grad*
Preßfitting-Bogen 90 Grad, mit doppeltem und einseitigem Einsteckende, komplett wie nachfolgend aufgelistet liefern und montieren.

**02.01.01.11 Bogen 90°, DN 12, d=15 mm**
Menge: 6,000 St

**02.01.01.12 Bogen 90°, DN 15, d=18 mm**
Menge: 3,000 St

**02.01.01.13 Bogen 90°, DN 20, d=22 mm**
Menge: 2,000 St

**02.01.01.14 Bogen 90°, DN 25, d=28 mm**
Menge: 3,000 St

**02.01.01.15 Bogen 90°, DN 32, d=35 mm**
Menge: 4,000 St

*Hinweis: Preßfitting-Bogen 45 Grad*
Preßfitting-Bogen 45 Grad, mit doppeltem und einseitigem Einsteckende komplett wie nachfolgend aufgelistet liefern und montieren.

**02.01.01.16 Bogen 45° DN 12, d=15mm**
Menge: 2,000 St

**02.01.01.17 Bogen 45° DN 15, d=18mm**
Menge: 2,000 St

**02.01.01.18 Bogen 45° DN 20, d=22mm**
Menge: 2,000 St

**02.01.01.19 Bogen 45° DN 25, d=28mm**
Menge: 2,000 St

**02.01.01.20 Bogen 45° DN 32, d=35mm**
Menge: 2,000 St

*Hinweis: Preßfitting-Reduktionsstück, komplett*
Preßfitting-Reduktionsstück, komplett wie nachfolgend aufgelistet liefern und montieren.
Es werden keine Unterschiede bei den kleineren Dimensionen des Formstückes gemacht, die Abrechnung erfolgt nach der Größeren Dimension.

**02.01.01.21 Reduktion DN 20, d=22mm**
Menge: 1,000 St

**02.01.01.22 Reduktion DN 25, d=28mm**
Menge: 1,000 St

**02.01.01.23 Reduktion DN 32, d=35mm**
Menge: 1,000 St

*Hinweis: Preßfitting-T-Stück, mit dreiseitigen Ein-*
Preßfitting-T-Stück, mit dreiseitigen Einsteckende mit und ohne reduziertem Abgang, komplett wie nachfolgend aufgelistet liefern und montieren.

**02.01.01.24 T-Stück d=22mm**
Menge: 1,000 St

**02.01.01.25 T-Stück d=28mm**
Menge: 1,000 St

**02.01.01.26 T-Stück d=35mm**
Menge: 1,000 St

*Hinweis: Preßfitting-T-Stück, im Abgang IG oder AG*
Preßfitting-T-Stück, im Abgang Innen- oder Außengewinde komplett wie nachfolgend aufgelistet liefern und montieren.

**02.01.01.27 T-Stück mit IG und AG, DN 12, d=15mm**
Menge: 1,000 St

**02.01.01.28 T-Stück mit IG und AG, DN 15, d=18mm**
Menge: 1,000 St

**02.01.01.29 T-Stück mit IG und AG, DN 20, d=22mm**
Menge: 1,000 St

**02.01.01.30 T-Stück mit IG und AG, DN 25, d=28mm**
Menge: 1,000 St

**02.01.01.31 T-Stück mit IG und AG,DN 32, d=35mm**
Menge: 1,000 St

*Hinweis: Preßfitting-Übergangsstück mit IG oder AG*
Preßfitting-Übergangsstück mit Innen- oder Außengewinde, mit und ohne Einschubende, komplett wie nachfolgend aufgelistet liefern und montieren.

**02.01.01.32 Übergangsstück DN 12, d=15mm**
Menge: 4,000 St

**02.01.01.33 Übergangsstück DN 15, d=18mm**
Menge: 2,000 St

**02.01.01.34 Übergangsstück DN 20, d=22mm**
Menge: 2,000 St

**02.01.01.35 Übergangsstück DN 25, d=28mm**
Menge: 2,000 St

**02.01.01.36 Übergangsstück DN 32, d=35mm**
Menge: 3,000 St

*Hinweis: Preßfitting-Übergangsstück 90 Grad mit IG oder AG*
Preßfitting-Übergangsstück 90 Grad mit IG oder AG,
mit oder ohne Einschubende komplett wie nachfolgend aufgelistet liefern und montieren.

**02.01.01.37 Übergangsstück 90°, DN 12/15, d=15mm**
Menge: 1,000 St

**02.01.01.38 Übergangsstück 90°, DN 15, d=18mm**
Menge: 1,000 St

**02.01.01.39 Übergangsstück 90°, DN 20, d=22mm**
Menge: 1,000 St

**02.01.01.40 Übergangsstück 90°, DN 25, d=28mm**
Menge: 1,000 St

**02.01.01.41 Übergangsstück 90°, DN 32, d=35mm**
Menge: 1,000 St

*Hinweis: Preßfitting-Deckenwinkel 90 Grad mit Innengewinde*
Preßfitting-Deckenwinkel 90 Grad mit Innengewinde, komplett wie nachfolgend aufgelistet liefern und montieren.

**02.01.01.42 Deckenwinkel 90° mit IG, DN 12/15, d=15mm.**
Menge: 1,000 St

*Hinweis: Übergangs/ Anschluss-Verschraubung, mit Überwurfmutter aus Messing*
Übergangs/ Anschluss-Verschraubung, mit Überwurfmutter aus Messing, flachdichtend, einschließlich Dichtung für Trinkwasser, komplett wie nachfolgend aufgelistet liefern und montieren.

**02.01.01.43 Verschraubung, DN 12/15, d=15mm**
Menge: 2,000 St

**02.01.01.44 Verschraubung, DN 15, d=18mm**
Menge: 2,000 St

**02.01.01.45 Verschraubung, DN 20, d=22mm**
Menge: 2,000 St

**02.01.01.46 Verschraubung, DN 25, d=28mm**
Menge: 2,000 St

**02.01.01.47 Verschraubung, DN 32, d=35mm**
Menge: 2,000 St

*Hinweis: --> Anschluß herstellen*
Anschluß herstellen
an vorhandene Wasserleitungen bzw. bauseitige
Betriebstechnische Einrichtungen, einschl. liefern
des erforderlichen Verbindungsmaterials, absperren,
entleeren und wiederbefüllen der jeweiligen Wasserleitung, Dichtheitsprüfung. Einbausituationen komplett wie nachfolgend aufgelistet.

**02.01.01.48 Anschluß herstellen DN 12 - 32**
Anschluß herstellen
an vorhandene Wasserleitungen mit offenem Ende in
Form eines Innen- oder Außengewindes, an ein Stumpfes
Rohrende Stahl/Edelstahl/Kunststoff/etc. oder an ein
vorhandenes Absperrventil einschl. liefern des
erforderlichen Verbindungsmaterials, komplett.

Anschluss herstellen DN 12 - DN 32
Menge: 3,000 St

*Hinweis: KEMPER Freistrom-Kombi-Rückflussverhinderer, mit Entleerstopfen, AG, Figur 145 2G*
Freistrom-Kombi-Rückflussverhinderer, mit Entleerstopfen, AG, besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959,, Druckstufe PN 10, max. Betriebstemperatur 65 °C, kurzfristige Spitzentemperatur 90 °C

Nennweiten und Ausführungen wie nachfolgend aufgelistet
liefern und betriebsfertig montieren.

**02.01.01.49 Freistrom-Kombi-Rückflussverhinderer m.E. 145 2G DN 32**
Freistrom-Kombi-Rückflussverhinderer m.E.
Richtprodukt
Kemper/Figur  145 2G03200, DN 32
Angebotenes Produkt: '..........'
Menge: 1,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

**02.01.01.50 KEMPER WESER Freistrom-Absperrventil RG, DN 15, Art.-Nr: 1732G01500**
Freistrom-Absperrventil, mit Entleerstopfen, Außengewinde für flachdichtende Verschraubungen,
Nennweite: DN 15
Art.-Nr: 1732G01500
Menge: 2,000 St
Produkt:
  Artikel:
    Artikelnummer: 1732G01500
    Artikelkurztext: KEMPER WESER Freistrom-Absperrventil RG, DN 15, Art.-Nr: 1732G01500

**02.01.01.51 KEMPER WESER Freistrom-Absperrventil RG, DN 20, Art.-Nr: 1732G02000**
Freistrom-Absperrventil, mit Entleerstopfen, Außengewinde für flachdichtende Verschraubungen,
Nennweite: DN 20
Art.-Nr: 1732G02000
Menge: 1,000 St
Produkt:
  Artikel:
    Artikelnummer: 1732G01500
    Artikelkurztext: KEMPER WESER Freistrom-Absperrventil RG, DN 20, Art.-Nr: 1732G02000

**02.01.01.52 KEMPER WESER Freistrom-Absperrventil RG, DN 25, Art.-Nr: 1732G02500**
Freistrom-Absperrventil, mit Entleerstopfen, Außengewinde für flachdichtende Verschraubungen,
Nennweite: DN 25
Art.-Nr: 1732G02500
Menge: 1,000 St
Produkt:
  Artikel:
    Artikelnummer: 1732G01500
    Artikelkurztext: KEMPER WESER Freistrom-Absperrventil RG, DN 25, Art.-Nr: 1732G02500

**02.01.01.53 KEMPER WESER Freistrom-Absperrventil RG, DN 32, Art.-Nr: 1732G03200**
Freistrom-Absperrventil, mit Entleerstopfen, Außengewinde für flachdichtende Verschraubungen,
Nennweite: DN 32
Art.-Nr: 1732G03200
Menge: 1,000 St
Produkt:
  Artikel:
    Artikelnummer: 1732G01500
    Artikelkurztext: KEMPER WESER Freistrom-Absperrventil RG, DN 32, Art.-Nr: 1732G03200

*Hinweis: Dämmschale für KEMPER Freistrom-Absperrventil*
Dämmschale für Freistromventil, DIN 3502/3546,
Brandklasse B 1 nach DIN 4102 Teil 1, mit Prüfzeichen
PA-III 2.1566, temperaturbeständig bis 100 Grad
C,Wärmeleitfähigkeit 0,035 W/mK, einschließlich
den notwendigen Verschlußclipsen liefern und um
vorgenannte Kemper Schrägsitzventile montieren.

Nennweiten wie nachfolgend aufgelistet.

**02.01.01.54 Weser-Dämmschale für Freistromventil DN 15**
Dämmschale für Freistromventil
Fabrikat/Typ: Weser
Menge: 2,000 St

**02.01.01.55 Weser-Dämmschale für Freistromventil DN 20**
Dämmschale für Freistromventil
Fabrikat/Typ: Weser
Menge: 1,000 St

**02.01.01.56 Weser-Dämmschale für Freistromventil DN 25**
Dämmschale für Freistromventil
Fabrikat/Typ: Weser
Menge: 1,000 St

**02.01.01.57 Weser-Dämmschale für Freistromventil DN 32**
Dämmschale für Freistromventil
Fabrikat/Typ: Weser
Menge: 3,000 St

**02.01.01.58 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)

Fabrikat/Typ: Kemper/Figur 187-00-006
Menge: 2,000 St

**02.01.01.59 Bezeichungsschilder Resopal 100 x 50 mm**
Bezeichungsschilder aus Resopal,
Schrift:  eingraviert
Größe:  100 x 50 mm
einschließlich Simplex-Schilderträger für senkrechte
und waagerechte Rohrleitungen bis 3", mit integriertem
Spannband für oben genanntes Schild.
Menge: 5,000 St

**02.01.01.60 Bezeichungsschilder mit zwei Bohr. 100 x 50 mm**
Bezeichungsschilder aus Resopal, mit zwei Bohrungen
d = 3-6 mm.
Schrift:  eingraviert
Größe:  100 x 50 mm
einschließlich Befestigungsmaterial zur Montage des
Schildes an einer Betonwand-/decke oder auf einem
Untergrund (z.B. Metall), einschl. Herstellen der
Befestigungslöcher.
Menge: 3,000 St

*Hinweis: Befüllung der Trinkwasserinstallation*
Befüllung der Trinkwasserinstallation

Die Befüllung darf nur über einen ordnungsgemäß
vom WVU hergestellten und ausreichend gespülten
Hausanschluss mit gefiltertem Trinkwasser
erfolgen.

Die Inbetriebnahme erfolgt durch Mitarbeiter des
Fachbetriebes, dabei ist der Betreiber auf seine
Pflichten zum bestimmungsgemäßen Betrieb der
Trinkwasseranlage hinzuweisen, welches zu
protokollieren ist.

**02.01.01.61 Befüllen und Entlüften von Anlagen Frischwasserstation**
Befüllen und Entlüften von Anlagen und Anlagenteilen,
wie vor beschrieben, Kosten für dieverse Geräte wie:
- Frischwasserstation
Menge: 1,000 St

**02.01.01.62 Befüllen/Entlüften von Strängen Trinkwasserinstallation**
Befüllen und Entlüften von Anlagen und Anlagenteilen,
wie vor beschrieben, Kosten je Strang
- Trinkwasser Kalt
- Trinkwasser Warm
- Trinkwasser Zirkulation
Menge: 1,000 St

**02.01.01.63 Spülen der Leitungen**
Spülen der Leitungen mit hygienisch einwandfreiem
Trinkwasser (Kalt- und Warmwasserleitungen getrennt),
Strangweise von unten nach oben kurz vor der
Inbetriebnahme
nach aktuellem ZVSHK Merkblatt Spülen, Desinfizieren
und "Inbetriebnahme von Trinkwasserinstallationen".
Menge: 1,000 St

**02.01.01.64 Wasseranalyse**
Wasseranalyse
Bescheinigung von einwandfreiem Trinkwasser durch
akkreditiertes Trinkwasserlabor vor Befüllung der
Anlage, durch Wasserprobe an der Übergabestelle.

Probeentnahme und Wasseranalyse entsprechend
der aktuellen Trinkwasserverordnung

Freigabe zur Befüllung auf Basis der einwandfreien
Trinkwasseranalyse bei der Fachbauleitung einholen
Menge: 3,000 St

**02.01.01.65 Nutzungsübergabe**
Protokollierte Nutzungsübergabe an den Betreiber
mit Einweisung und Hinweis auf seine
Pflichten zum bestimmungsgemäßen
Betrieb/Wartung der Trinkwasseranlage.
Menge: 1,000 St

##### Abschnitt 02.01.02 Abwasserleitungen und Zubehör

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**02.01.02.1 Silent-PP Rohr mit Muffen, DN 40 d 40 mm**
Menge: 2,000 m

**02.01.02.2 Silent-PP Rohr mit Muffe, DN 50 d 50 mm**
Menge: 5,000 m

**02.01.02.3 Silent-PP Rohr mit Muffe, DN 75 d 75 mm**
Menge: 2,000 m

**02.01.02.4 Silent-PP Bogen mit Muffe DN 40**
Silent-PP Bogen mit Muffe 15 - 87,5 Grad DN 40 d 40 mm
Menge: 1,000 St

**02.01.02.5 Silent-PP Bogen mit Muffe DN 50**
Silent-PP Bogen mit Muffe 15 - 87,5 Grad DN 50 d 50 mm
Menge: 10,000 St

**02.01.02.6 Silent-PP Bogen mit Muffe DN 75**
Silent-PP Bogen mit Muffe 15 - 87,5 Grad DN 75 d 75 mm
Menge: 2,000 St

**02.01.02.7 Silent-PP Abzweig 45 oder 87 Grad DN 50 d 50 mm**
Silent-PP Abzweig 45 oder 87 Grad DN 50 d 50 mm
Abgang gleich oder reduziert
Menge: 1,000 St

**02.01.02.8 Silent-PP Abzweig 45 oder 87 Grad DN 75 d 75 mm**
Silent-PP Abzweig 45 oder 87 Grad DN 75 d 75 mm
Abgang gleich oder reduziert
Menge: 1,000 St

**02.01.02.9 Silent-PP Reduktion DN 75 / 50**
Silent-PP Reduktion exzentrisch mit Muffe
DN 75 / 50d 75 / 50
Menge: 1,000 St

**02.01.02.10 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**02.01.02.11 Einbau eines Abzweiges DN 100**
Einbau eines Abzweiges wie vor beschrieben:
Nennweite vorhandene Abwasserleitung: DN 100
Menge: 1,000 St.

*Hinweis: Zulage für SML-Abzweige in allen Handelsaus-*
Zulage für SML-Abzweige in allen Handelsausführungen, Abgänge 45°-88,5°, DN 50 - DN 200.
Komplett wie nachfolgend aufgelistet liefern und
montieren.

**02.01.02.12 SML-Abzweige DN 100.**
SML-Abzweige wie vor beschreiben,  DN 100.
Menge: 1,000 St.

*Hinweis: Zulage für SML-Enddeckel wie nachfolgend aufgelistet*
Zulage für SML-Enddeckel wie nachfolgend aufgelistet
komplett liefern und montieren.

**02.01.02.13 SML-Enddeckel DN 100.**
Menge: 1,000 St.

**02.01.02.14 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**02.01.02.15 Konfix-Verbindungen DN 50.**
Menge: 1,000 St

**02.01.02.16 Konfix-Verbindungen DN 70.**
Menge: 1,000 St

**02.01.02.17 PE-HD Trichter oval DN 40 ohne Rand+Ventilsieb**
PE-HD Trichter oval DN 40, ohne Rand und Ventilsieb.
Menge: 1,000 St

#### Bereich 02.02 Heizungsanlagen nach DIN 18380

##### Abschnitt 02.02.01 Übergabestation Nahwärmenetz und Zubehör

**02.02.01.1 Nahwärme-Übergabestation Multi 41kW**
F+G NAHWÄRME-ÜBERGABESTATION
Typ: Multi
Leistung: 41 kW

CE-Kennzeichnung und Konformitätsbewertung nach Maschinenrichtlinie

bestehend aus:
2 Stk.
Gestell aus grundiertem Vierkant-Stahl mit Fußkonsolen zur Bodenmontage, mit Dübeln und Schrauben

Hauptabsperrung primärseitig:
2 Stk.
Einschweißkugelhahn DN 32, PN 40 als einteilig, vollverschweißt, mit reduziertem Durchgang, wartungsfreie Spindelabdichtung mit O-Ringen aus FPM, beidseitig mit Druck
beaufschlagbar, Kugeldichtung PTFE mit Graphit mit zwei Dichtlippen, Kugel und Spindel aus rostfreiem Stahl, Gehäuse aus Stahl mit Anschweißenden gem. EN 12627

Vorlaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25
mit Kennzeichnung nach TÜV-Richtlinien mittel schweres Model, vernickelt, voller Durchgang Gewinde nach DIN ISO 228-1 -Langgewinde Flachdichtend

1 Stk.
Muffe G ¼" zur Aufnahme des WMZ-Fühlers, abgestopft

Rücklaufmeßtasche mit:
1 Stk.
Rohrfedermanometer nach DIN EN 837-1 NG 80,
Messbereich 0-16 bar, Klasse 1,0
Gehäuse und Übersteckring: Stahl schwarz
Sichtscheibe: Instrumentenflachglas
Anschluss: G 1/2" unten, Messing mit Manometerabsperrventil
PN400 Stahl, Zapfen/Spannmuffe G ½"nach DIN16270 Form A

1 Stk.
Maschinen-Glasthermometer DIN 16185, gerades Modell, Gehäuse 150 x 35 mm, Kunststoff messingfarben,
Messbereich:  0 - 160°C in 2°C
Kapillarform:  weiß belegt prismatisch
Anzeigeflüssigkeit: blau,
Einschraubstutzen: G ½" ,
Form B Werkstoff: Stahl verzinkt,
Einbaulänge:  100 mm

1 Stk.
Kugelhahn für die Entleerung DN 15, PN 25
mit Kennzeichnung nach TÜV-Richtlinien mittel schweres Model, vernickelt, voller Durchgang Gewinde nach DIN ISO 228-1 - Langgewinde Flachdichtend

1 Stk.
Passstück für den Wärmemengenzähler

1 Stk.
Volumenstromregler bestehend aus:
Stellventil mit Einstelldrossel und Anschluss
für elektrischen Stellantrieb mit Notstellfunktion. Spannungsversorgung 230 V, Ansteuerung 3 Pkt.
Anschluss Außengewinde DIN ISO 228/1
Einbau im Vor- oder Rücklauf DN 20, KVs 6,3, PN 16
Δp max  10 bar
min./max. 0,8 - 2,3 m³/h
Wirkdruck 0,2 bar
Fabrikat: Samson
Typ:  2488 / 5827

1 Stk.
Muffe G ½" zur Fühleraufnahme ( Rücklauftemperatur- begrenzung ) mit V2A Tauchhülse 100 mm Tauchtiefe,
incl. Kabelverschraubung an der Tauchhülse als Zugentlastung
und zum Schutz gegen unbeabsichtigtes herausziehen des Fühlers

Wärmetauscher:

1 Stk.
Dichtungsloser Plattenwärmetauscherbestehend aus formgepressten Edelstahlplatten, die in einem Spezialverfahren unter Vakuum mit Kupfer hart verlötet werden.
Strömungsrichtung parallel im Gegenstrom.
Gefertigt nach dem Qualitätsmanagementsystem
DIN ISO 9002.
Die Berechnung und Werkstoffe entsprechen
dem Modul B+D, AFS 1999:4 der Europäischen
Druckgeräterichtlinie 2014/68/EU (CE).
Platten und Anschlüsse: ALLOY 316

Winterlastfall:
  Heiß  Kalt

Medium:  Wasser Wasser

Leistung: kW  41

Massenstrom: kg/h 1.263  1.414
Eintrittstemp.: °C  75,0  45,0
Austrittstemp.:°C  47,0  70,0
Druckverlust: kPa  0,6  0,7

Sommerlastfall:
  Heiß  Kalt

Medium:  Wasser Wasser

Leistung: kW 30

Massenstrom: kg/h 923,8  1.032
Eintrittstemp.: °C  75,0  45,0
Austrittstemp.:°C  47,0  70,0
Druckverlust: kPa  0,1  0,2

Druck -196°C: bar  37  37
Druck  225°C: bar  30  30
min./max. : °C  -196 / 225

einschließlich Isolierkappe aus Alu-Stukko-Blechmantel
( EN 10142 / 10143 ) mit Mineralwolleinlage

Im Vorlauf sekundär enthalten:

1 Stk.
Muffe G ½" zur Fühleraufnahme (Vorlauftemperaturregelung)
incl. Sensor als Tauchsensor für die Temperaturerfassung
in Heizungs-, Lüftungs- und Klimaanlagen und V2A Tauchhülse
G ½" , 100 mm Tauchtiefe
Messwiderstand: Pt 1000
Kabel: 1,5 m Silikonkabel
Temperatureinsatzbereich: -40° bis 180 °C

1 Stk.
Temperaturregler/Sicherheitstemperaturwächter (TR/STW) als Aufbau-Doppel-Thermostat mit Mikroschalter und Einschraubtauchhülse am Gehäuse befestigt.
Temperaturregler wirkt auf den ZU - Befehl
im Volumenstromregler, Sicherheitstemperaturwächter wirkt auf die Notstellfunktion im Volumenstromregler.
V2A Tauchhülse G ½" x 100 mm Tauchtiefe
Einstellbereich 0-150°C

1 Stk.
Kugelhahn DN 15 zum Füllen und Entleeren von Heizungssystemen, Heizkesseln, Radiatoren und Rohrleitungen.
Einsatzgebiet für Wasser und nichtaggressive Medien
bis PN 16 und 120 C.
Gehäuse aus Messing mit selbstdichtendem Außengewinde,
Kontermutter und Griff mit Anschlag.
Ausführung vernickelt mit Schlauchverschraubung
(Weichdichtung) und Verschlußkappe

Im Rücklauf sekundär enthalten:
1 Stk.
Einschweißschmutzfänger F+G Schmutzfänger für Zentralheizungs- und Kühlanlagen mit geschlossenen Kreisläufen und Industrieanlagen,für den Betrieb mit
nicht aggressiven Flüssigkeiten (z. B. Wasser
oder geeignete Wasser-Glykolgemische gemäß VDI 2035).

1 Stk.
Rohrfedermanometer NG 80,
Messbereich 0-6 bar, Klasse 1,0
Gehäuse und Übersteckring: Stahl schwarz
Sichtscheibe: Instrumentenflachglas
Anschluss: G 1/2" unten, Messing

1 Stk.
Bauteilgeprüftes Membran-Sicherheitsventil
für geschlossene Heizungsanlagen nach DIN EN 12828, Glykolbeständigkeit bis 50% Glykolanteil,
Betriebstemperatur von -10 °C bis 110 °C,
Kennbuchstabe H R 1/2" , Abblasedruck 3,0 bar

1 Stk.
Muffe R 1" zum Anschluss des Ausdehnungsgefäßes

2 Stk.
Muffe R 1" zum Anschluss der Druckhaltung Entgasung,
Achsabstand min.500mm

1 Stk.
Kugelhahn DN 15 zum Füllen und Entleeren von Heizungssystemen, Heizkesseln, Radiatoren und Rohrleitungen. Einsatzgebiet für Wasser und nichtaggressive Medien bis PN 16 und 120 C.
Gehäuse aus Messing mit selbstdichtendem Außengewinde, Kontermutter und Griff mit Anschlag. Ausführung vernickelt mit
Schlauchverschraubung(Weichdichtung) und Verschlußkappe.

2 Stk.
Gewindestutzen DN 25 zum Anschluss der Druckhaltung / Entgasung Achsabstand der Stutzen min. 500 mm

1 Stk.
Pneumatex Schmutz- und Schlammabscheider Zeparo Cyclone
mit Magnet und Wärmedämmung.
Ausführung Dirt, Bauart Cyclone, für Heiz-, Solar- und Kühlwassersysteme, Waagerechter oder senkrechter Einbau.
Innengewinde: G 1 1/2 ISO 228
Gehäuse: Messing
Max. zul. Druck: 10 bar
Max. zul. Temperatur: 110 C
Min. zul. Temperatur: -10 C

Sekundärseitig angebundene
Pumpengruppe für die statische Heizung
direkt an der Station angebaut

bestehend aus:
Heizkreis Nr.: 1
Name: Heizung
Leistung: 31 kW tv/tr: 70 / 45 °C
mit

2 Stk.
Kugelhahn DN 32 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
3-Weg-Mischventil DN 15, kVs 4, PN 16
incl. Stellantrieb 230 V, 3-Punkt,
mit Außengewinde-Anschlüssen nach ISO 228-1;
lineare Kennlinie;
zulässige Mediumstemperatur max. 110 °C.
Geeignet für den Einsatz in geschlossenen Kreisläufen,
wie z.B. Heizkörper, Lüftungs- und Klimaanlagen.
Fabrikat: LDM / Belimo
Typ: RV111 R 15/3-4,0 / NRDVX230-3-T-SI

1 Stk.
Hocheffizienz-Inline Nassläuferpumpe mit EC-Motor und
elektronischer Leistungsanpassung.
Einsetzbar für Heizungswasser,Kaltwasser und Wasser-Glykol-Gemische.
Energieeffizienzindex (EEI) je nach Pumpentyp
zwischen 0,17 und 0,19
Betriebsdaten
Fördermedium: Wasser 100 %
Medientemperatur: 75,00 °C
Angefragter Volumenstrom: 1,07 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 40 mit vollem Durchgang, Messing vernickelt
Kugel Messing verchromt, Dichtschalen aus PTFE,
O-Ring-Abdichtung, Nenndruck PN 20 für Kaltwasser,
PN 16 für Medien bis 100 C.

Heizkreis Nr.: 2
Name: Warmwasserbereitung
Leistung: 30 kW tv/tr: 70 / 45 °C mit

2 Stk.
Kugelhahn DN 32 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
Hocheffizienz-Inline Nassläuferpumpe mit EC-Motor und
elektronischer Leistungsanpassung.
Einsetzbar für Heizungswasser,Kaltwasser und Wasser-Glykol-Gemische.
Energieeffizienzindex (EEI) je nach Pumpentyp
zwischen 0,17 und 0,19
Betriebsdaten
Fördermedium: Wasser 100 %
Medientemperatur: 75,00 °C
Angefragter Volumenstrom: 1,03 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 40 mit vollem Durchgang, Messing vernickelt
Kugel Messing verchromt, Dichtschalen aus PTFE,
O-Ring-Abdichtung, Nenndruck PN 20 für Kaltwasser,
PN 16 für Medien bis 100 C.

Regelung im Schaltschrank:
1 Stk.
Heizungs- und Fernheizungsregler zur Regelung von maximal drei Regelkreisen.
Mittels optionaler Erweiterungsmodule TROVIS I/O via Gerätebus sind bis zu 6 Regelkreise möglich.
Ethernet-Schnittstelle zur Modbus-TCP/IP- Kommunikation und Anbindung an SAM DISTRICT ENERGY via Internetrouter.
Die Kommunikation ist mit bis zu 3 M-Bus-Zählern möglich
Eingänge:
14x Sensoreingänge Pt 1000, PTC oder Ni 1000, alternativ
  für Binärmeldungen konfigurierbar,
3x  Eingänge für 0 bis 10 V.
  Eingang 17 für ein Impulssignal 3 bis 800 lmp/h eines
  Wärmemengenzählers zur Leistungsbegrenzung in RK1
  konfigurierbar
Ausgänge:
3x Dreipunkt-Signal: Belastbarkeit max. 250 V AC, 2 A,
  alternativ 3x Zweipunkt-Signal: Belastbarkeit max.
  250 V AC, 2 A
5x Pumpenausgang: Belastbarkeit max. 250 V AC, 2 A;
  alle Ausgänge Relaisausgänge mit Varistorentstörung
4x 0-bis-10-V- oder PWM-Signal, konfigurierbar, zur
  Stellsignalausgabe oder Drehzahlsteuerung von
  Pumpen. Bürde >5 kOhm.
Schnittstellen:
Galvanisch getrennte RS-485 Schnittstelle zur Modbus-  RTU-/ Gerätebus-Kommunikation.
Datenformat Modbus RTU8N1.
Ethernet-Schnittstelle zur Modbus-TCP/IP-Kommuni-
kation und Alternative Zugangsmöglichkeiten über
optionale externe Gateways.
M-Bus Schnittstelle für bis zu drei M-Bus Geräte, Protokoll
gem. EN 1434-3.
Versorgungsspannung: 165 bis 250 V, 48 bis 62 Hz,
max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm )
400 x 400 x 200 mm nach VDE 0660 Teil
500, Niederspannungsrichtlinie 2006/95/EG,
EMV Richtlinie 2004/108/EG und EN61 010-1
Schutzklasse I, Schutzgrad IP 54 einschließlich Montagematerial, Klemmen etc. mit Einbau von Regelungen in der Schaltschranktür Inkl. Prüfprotokoll nach DIN
VDE 0100-600 und Regelschema mit Klemmenbezeichnung.
Schaltschrank mit folgenden Baugruppen:
- Hauptschalter EIN/AUS
 auf Standrahmen befestigt und elektrisch angeschlossen, mit
 Ausnahme der Speicherfühler, des Außenfühlers und der
  Zuleitung. Im Falle einer mehrteiligen Ausführung der
  Fernwärmeübergabestation ist die interne elektrische Verdrahtung bauseits auf eigene Kosten auszuführen.

Einstellung der Regelung
Der angebotene Digitalregler kann ab Werk programmiert werden ( wenn die Parameter angegeben werden ), eine Überprüfung und Feineinstellung vor Ort sollte jedoch nach In-
betriebnahme bauseits vorgenommen werden.
Die Regelung wird im Werk auf Funktion geprüft, d.h. Stellverhalten der Ventilmotoren, Pumpenlauf, Temperaturfühlercheck und Simulation verschiedener Be-
triebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
Junghansring 20
72108 Rottenburg
Tel: 07457 / 71-100
Fax: 07457 / 71-130
F+G-Nr.: 25 / 11 / 20263 (Steinstr.15)
Menge: 1,000 St

**02.02.01.2 Frischwasserstation 100 ltr/min Volledelstahl**
Frischwasserstation
Frischwasserstation 100 l/min
Nennzapfvolumenstrom für die hygienisch einwandfreie
Trinkwarmwasserbereitung im Durchflussprinzip.
Warmwassertemperatur und Durchfluss werden präzise über den Systemregler bedarfsgerecht geregelt.
Die lange thermische Länge des Plattenwärmetauschers
ermöglicht geringe Vorlauf- und Rücklauftemperaturen durch eine effiziente Wärmeübertragung.
Die Station ist werksseitig eingestellt um die Temperaturanforderungen gemäß dem Arbeitsblatt
DVGW W 551 einzuhalten.
Bauteile:
Voll-Edelstahlplattenwärmetauscher,
Hocheffizienzpumpe, Systemregler,
Durchflusssensor,
Temperaturfühler im Heizungsvorlauf,
Warmwasserstrang,
Rücklauf und Kaltwasserstrang,
Rückflussverhinderer, Absperrarmaturen,
Spülanschlüsse für Entkalkung,
optionale Sicherheitsgruppe
und optionale Zirkulationseinheit.
Apparatebau auf Metallträgerrahmen vormontiert.
Abnehmbare, vollisolierte Dämmhaube
inkl. Montagematerial.
Anschlussfertig verrohrt, druckgeprüft und netzsteckerfertig.
Systemreglerfunktionen:
- Zeit-, bedarfs- und temperaturgesteuerte
  Zirkulationsprogramme
- Zirkulationsfunktionen
  nur mit Zubehör Z-40, Z-60
  oder Zirkulationspumpen-Verbindungsset
- Datenlogging und Softwareerweiterung
  über SD-Kartenslot möglich
- Ethernetschnittstelle mit optionaler Modbus-Schnittstelle
- Temperaturdifferenzregelung für eine
  Solaranlage mit PWM- oder 0-10V-Signal
  für die Ansteuerung der Hocheffizienzpumpe
- Regelung von einem gemischten,
  witterungsgeführten Heizkreis (max. 5 Heizkreise über
  optionale Erweiterungsmodule)
- Optional: Regelung der motorgesteuerten
  Vorlauftemperaturbegrenzung (VTB TD)
- Optional: Thermische Desinfektion über manuelle Ausführung,
  Zeitprogramm oder GLT
- Wahlfunktion:
  1. Temperaturdifferenzregelung
  (Heizthermostat, Kühlthermostat, RSE) oder
  2. Pufferbeladung durch Festbrennstoffkessel oder
  Fernwärmeübergabestation
  3. Rücklaufanhebung oder
  4. Wärmemengenerfassung in Verbindung
  mit Volumenmessteil VMT 15/25
  5. Sammelstörmeldung
Technische Daten:
- Nennzapfvolumenstrom:
  100 l/min bei
  prim. 60/25°C und sek. 10/45°C
  79 l/min bei  prim 70/25°C und sek. 10/60°C
- Nennleistung:
  243 kW  bei prim. 60/25°C und sek. 10/45°C
  275 kW  bei prim. 70/25°C und sek. 10/60°C
- Maße (B/H/T): 530mm x 891mm x 362mm
- Gewicht:  ca. 48,3 kg
- Anschlüsse heizungsseitig: 5/4" Außengewinde flachdichtend
- Anschlüsse sanitärseitig: 5/4" Außengewinde flachdichtend
- Druckverlust sekundär (KW/WW) bei Spitzenlast: 453 mbar
- Spannungsversorgung: 230 V/50 Hz
- Schutzart: IP20
- max. elektr. Leistungsaufnahme: 325 W
- elektrische Absicherung: 16 A
- max. Betriebsdruck heizungsseitig: 10 bar
- max. Betriebsdruck sanitärseitig: 10 bar
- max. Betriebstemperatur: 95 °C
Die Wasseranalyse darf folgende Werte
nicht über- bzw. unterschreiten:
- pH-Wert: 6-10
- Leitfähigkeit: keine Festlegung
- Optional ist eine Kaskadierung von zwei Stationen möglich um
  bei platzsparender wandhängender Montage
  die Zapfleistung zu verdoppeln und die Redundanz zu
  optimieren.
- Bei Abschließen eines Wartungsvertrags
  erhalten Sie eine Hersteller-Garantieverlängerung
  von 2 auf 5 Jahre.
Die Station erfüllt die Konformität nach Niederspannungsrichtlinie (2006/95/EG),
EMV-Richtlinie (2004/108/EG) und
RoHS-Richtlinie (2011/65/EU).
Im Lieferumfang enthalten:
1x Montage-, Wartungs- und Betriebsanleitung

Liefernachweis:
F+G Fernwärmetechnik GmbH
Junghansring 20
72108 Rottenburg
Tel: 07457 / 71-100
Fax: 07457 / 71-130
F+G-Nr.: 25 / 11 / 20263
(Steinstr. 15, FWS-P 100 VE)
Menge: 1,000 St

**02.02.01.3 Sicherheitsgruppe**
Sicherheitsgruppe
für die Frischwasserstation.
Lieferumfang:
- Sicherheitsventil (Ansprechdruck 8 bar)
  Einlassanschluss 1/2",
  Auslassanschluss 3/4"
- Rohrstrecke DN 32
  für den Einbau zwischen Absperrung
  und Kaltwassereintritt

Liefernachweis:
F+G Fernwärmetechnik GmbH
F+G-Nr.: 25 / 11 / 20263
(Steinstr. 15, Si.-gr.)
Menge: 1,000 St

**02.02.01.4 Probeentnahmeventil-Set**
Probeentnahmeventil-Set
für die Probeentnahme von Trinkwasser am Warmwasserabgang und dem Zirkulationseintritt der Frischwasserstation zur Bestimmung mikrobiologischer
und chemischer Parameter gemäß Trinkwasserverordnung.
Die Ventile lassen sich über den beiliegenden Vierkantschlüssel öffnen und absperren.
Bestehend aus zwei Rotguss-Probeentnahmeventilen,
abflammbaren Edelstahl-Auslaufrohren und Rohrstücken mit einer Überwurfmutter für die einfache Montage
an der Frischwasserstation und der Zirkulationseinheit.
- Bestehend aus
  einer Probeentnahmeeinheit mit 1" Überwurfmutter x G1"
  Außengewinde flachdichtend und einer Probeentnahmeeinheit
  mit 5/4" Überwurfmutter x G5/4" Außengewinde flachdichtend.
- Maße Probeentnahmeventil:
  eine Ausführung mit 80 mm gesamter Länge und eine
  Ausführung mit 100 mm gesamter Länge
Achtung:
Die Probeentnahmeeinheiten können nur außerhalb der Frischwasserstation angebracht werden.
Bei Verwendung einer Zirkulationseinheit Z-30 muss der Zirkulationsanschluss hierzu bauseits aus der Frischwasserstation heraus verlängert werden.

Liefernachweis:
F+G Fernwärmetechnik GmbH
F+G-Nr.: 25 / 11 / 20263
(Steinstr. 15, PEV-Set)
Menge: 1,000 St

**02.02.01.5 Zirkulationseinzeit**
Zirkulationseinheit Z-60:
(zeit-, bedarfs- und temperaturgesteuert)
als Einheit vormontiert, zum einfachen Einbau in die Frischwasserstation.
Mit der Wahl von Z - 60 können 3 Zeitfenster für den Zirkulationsbetrieb gewählt werden.
In den Zeitfenstern läuft die Zirkulationspumpe so lange,
bis die eingestellte Temperatur an der Pumpe ansteht.
Danach schaltet die Pumpe aus und schaltet erst dann wieder ein, wenn die werksseitig eingestellte Temperaturdifferenz unterschritten wird.
Zusätzlich wird durch das Betätigen der Entnahmestelle (z. B. Mischbatterie) die Zirkulationspumpe außerhalb
des eingestellten Zeitfensters gestartet.
Die Zirkulationspumpe läuft so lange, bis eingestellte Temperatur am Zirkulationsrücklauf ansteht.
Zirkulationspumpe WILO Para Z BZ25-180/7
Restförderhöhe: bei ca. 10 l/min = 6,5m

Liefernachweis:
F+G Fernwärmetechnik GmbH
F+G-Nr.: 25 / 11 / 20263
(Steinstr. 15, Z-60)
Menge: 1,000 St

**02.02.01.6 Schichtladespeicher 750 ltr**
Hocheffizienter Wärmeschichtenspeicher
für Heizungsanlagen mit Wasser nach VDI 2035 für den Einbau
bei Festbrennstoff, Brennwertkessel, Solaranlagen, Wärmerückgewinnung oder in Kombination mit mehreren
Wärmelieferanten.
Lieferumfang:
Behälter S 235JR
Inhalt ca. 750 Liter
Behälter-Durchmesser 790 mm
Behälter-Höhe ca. 1790 mm
Kippmaß ca. 1960 mm
zul. Betriebsdruck 4 bar
zul. Betriebstemperatur 110 °C
innen roh, außen Korrosionsschutzanstrich
Mehrbeinaufstellung: Flachfüße
Gesamtgewicht ca. 160 kg
1 x Kranöse
  Der Speicher ist spannungsfrei anzuschließen.
  Schichtladetechnik:
1x Schichtladeeinrichtung bis 2 m³/h VL-Speicherbeladung
1x Schichtladeeinrichtung bis 6 m³/h RL-FWS Anschlüsse:
3x Anschlussmuffe 1 1/4 '..........'
2x Anschlussmuffe 2 '..........'
1x Anschlussmuffe 1 1/2 '..........' für E-Heizpatrone
1x Anschlussmuffe 1/2 '..........' für Zeigerthermometer/Fühler
1x Entlüftungsmuffe 1/2 '..........'
1x Entleerungsmuffe 1/2 '..........'
Zubehör:
1 x Bogenrohr DN 32
1 x Bogenrohr DN 50
1 x Fühlerklemmleiste (Länge 1,3 m)
Beschreibung der Schichtladetechnik:
Einschichttechnik ohne mechanisch bewegliche Teile!
Die Schichtladeeinrichtung wirkt in der Gesamthöhe
des Speichers stufenlos.
Es erfolgt eine horizontale Temperatureinschichtung in die zugehörige Temperaturschichtebene.
Der Einschichtvorgang erfolgt bei Dichtegleichheit.
Die Austrittsöffnungen erlauben einen stufenlosen horizontalen Austritt in den Speicherbereich.
Der zu schichtende Volumenstrom wird durch die Schichtladeeinrichtung im dichteunterschiedlichen Bereich
volumenstromverlustfrei geführt.
Daher entsteht keine Vermischung von kalten- und heißen Wasserschichten im Speicher. Die Schichtladeeinrichtung ist
konstruktiv so aufgebaut, dass bei Dichteunterschieden zwischen Speicherraum und Schichteinrichtung
kein Wasser aus dem Speicherraum in die Schichtladeeinrichtung eindringen kann. Somit bleibt die Schichtqualität stabil.
Technische Unterlagen:
1x Montage-, Wartungs- und Betriebsanleitung
1x Technische Zeichnung
1x Zeichnungskorrektur

Liefernachweis:
F+G Fernwärmetechnik GmbH
F+G-Nr.: 25 / 11 / 20263
(Steinstr. 15, SPS 750)
Menge: 1,000 St

**02.02.01.7 Speicher-Wärmedämmung**
Speicher-Wärmedämmung
Dämmstoff: Hochwertiges Polyestervlies, Dämmstärke 130 mm,
im Polystyrolmantel mit Hakenverschlußleiste Farbe silber RAL 9006 genarbt.
Schnellmontage durch mehrteilige Dämmschalen
Dämmronde für Deckel- und Bodenbereich
Speichervolumen 750 Liter
Höhe ca. 1950 mm,
Wärmedämmung Durchmesser 1050 mm
2 Teile im Umfang,
1 Teile in der Höhe,
Dämmstärke 130 mm
Rohdichte 21 kg/m³
Iso-Deckel 160 mm
Boden-Iso 120 mm
Daten zur Berechnung eines Verbundanlagen-Labels einer
Heizungsanlage mit einem Speicher der mit dieser Wärmedämmung kombiniert wird:
Tankeinstufung Energieeffizienzklasse: B
Warmhalteverlust: 81 W
entspr. Bereitschaftswärmeverlust:
 1,94 kWh/24h
Volumen des nichtsolaren Wärmespeichers: 0 Liter
Die Montage der Wärmedämmung muss bauseits durch den Installateur erfolgen und kann auch nach Installation
und Befüllung des Speichers erfolgen!

Liefernachweis:
F+G Fernwärmetechnik GmbH
F+G-Nr.: 25 / 11 / 20263
(Steinstr. 15, WD 130)
Menge: 1,000 St

**02.02.01.8 Speicher-Thermometer**
Zeigerthermometer mit Tauchhülse
Durchmesser 80mm, Klasse 2
Tauchlänge 200 mm

Liefernachweis:
F+G Fernwärmetechnik GmbH
F+G-Nr.: 25 / 11 / 20263
(Steinstr. 15, Th.)
Menge: 1,000 St

**02.02.01.9 Inbetriebnahme (FWS)**
Inbetriebnahme und Einweisung der Frischwasserstation
mit System-Regelung durch den Werkskundendienst.
Leistungsumfang:
- Funktionsprüfung aller regelungstechnisch relevanten
  Funktionen entsprechend der Konfiguration sowie allen
  notwendigen Anpassungen der Regelungsparameter für
  den bestimmungsgemäßen Betrieb der Anlage durch den
  Hersteller
- optische Dichtheitskontrolle der Frischwasserstation
- Kontrolle der hydraulischen Verrohrung gemäß Schema,
  insbesondere der Komponenten des Frischwassersystems.
- Gleichzeitige Übergabe der Anlage mit Erstellung eines
  Prüfberichtes und einmalige Einweisung des Bedienpersonals.
- Die Anlage muss betriebsbereit, mit Heizungswasser gefüllt
  und auf Betriebstemperatur sein.
Sollten Verzögerungen / Wartezeiten auftreten, die durch den Hersteller nicht zu vertreten sind, sind diese durch den Arbeitnehmer zu vergüten.
Terminvereinbarung eigenverantwortlich durch den Handwerker:
Mindestens 10 Arbeitstage vor dem Inbetriebnahme-Datum.

Liefernachweis:
F+G Fernwärmetechnik GmbH
F+G-Nr.: 25 / 11 / 20263
(Steinstr. 15, Inbetr. FWS)
Menge: 1,000 St

*Hinweis: Druckhaltung*

**02.02.01.10 Pneumatex Druckausdehnungsgefäß Statico SU300.3, Art.-Nr. 7101011**
Druckausdehnungsgefäss Statico SU300.3, mit fester
Gasfüllung, Heiz-, Solar- und Kühlwassersysteme. Stahl,
geschweisst, Farbe Beryllium.
schlanke, zylindrische Bauform, Fussring für stehende Montage und einfachen Transport. airproof-Butylblase, nach EN 13831 und Pneumatex- Werksnorm, dauerhaft stabiler Vordruck.
Frostschutzmittelzusatz bis 50%. endoskopische Besichtigungsöffnung für innere Prüfungen über 1000 bar
x Liter. CE-baumustergeprüft nach PED2014/68/EU.
5 Jahre Gewährleistung auf das Gefäss.
Nennvolumen 300 Liter
Max. zul. Druck 3 bar
Max. zul. Druck Schweiz 3 bar
Min. zul. Druck 0 bar
Vordruck 1.5 bar
Max. zul. Temperatur 120 C
Min. zul. Temperatur -10 C
Max. zul. Blasentemperatur 70 C
Min. zul. Blasentemperatur 5 C
Durchmesser 560 mm
Hoehe 1469 mm
Gewicht leer 37 kg

Fabrikat: IMI Pneumatex
Typ:Statico SU300.3
Art.-Nr. 7101011
Menge: 1,000 St
Produkt:
  Artikel:
    Artikelnummer: 7101011
    Artikelkurztext: Pneumatex Druckausdehnungsgefäß Statico SU300.3, Art.-Nr. 7101011

**02.02.01.11 Pneumatex Kappenabsperrhahn DLV 20 Messing Art.-Nr. 5351434**
Kappenabsperrhahn DLV 20 Messing, Wartung
und Demontage von Ausdehnungsgefäßen, Betätigung mit beiliegendem Inbusschlüssel, daher gegen unbeabsichtigtes Schliessen gesichert, mit Kugelhahn zur schnellen Entleerung von Ausdehnungsgefaessen mit Anschluss für Schlauch DN 15,Heiz-, Solar- und  Kühlwassersysteme, Frostschutzmittelzusatz  bis  50%. beidseitig Innengewinde, Verschraubung zum direkten flachdichtenden Anschluss  an geeignete Ausdehnungsgefaesse.
Einsatz in Anlagen nach EN 12828, SWKI 93-1.
Max. zul. Druck 16 bar
Min. zul. Druck 0 bar
Max. zul. Temperatur 120 C
Min. zul. Temperatur -10 C
Anschluss Rp 3/4
Anschluss Gefäß G 3/4
Anschluss Entwässerung G 3/4
Laenge 92 mm
Gewicht leer 0.3 kg

Fabrikat:  IMI Pneumatex
Typ: DLV 20
Art.-Nr. 5351434
Menge: 1,000 St

**02.02.01.12 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.
Fabrikat: IMI Pneumatex
Typ: Pleno PIX Connect
Art.-Nr. 30106020001
Menge: 1,000 St
Produkt:
  Artikel:
    Artikelnummer: 30106020001
    Artikelkurztext: Pneumatex Nachspeisung Pleno PIX Connect  Art.-Nr. 30106020001

**02.02.01.13 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**02.02.01.14 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**02.02.01.15 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**02.02.01.16 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**02.02.01.17 Befüllung der Anlage mit aufbereitetem Wasser über die zuvor**
Befüllung der Anlagen mit aufbereitetem Wasser über die zuvor genannte Anlage. Abrechnung nach Liter.
Menge: 1500,000 l

**02.02.01.18 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**02.02.01.19 Luftgefäß Anschlussleitung DN 40**
Luftgefäß
Anschlussleitung  : DN 32
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**02.02.01.20 BI-Metall Zeigerthermometer, Länge 50 mm**
Bimetall-Zeigerthermometer Einbaulänge: 50 mm
Angebotenes
Fabrikat: '..........'

Typ: '..........'
Menge: 2,000 St

*Hinweis: --> Schutzhülsen für vorg. Thermometer*
Schutzhülsen für vor genannte Thermometer, zum ein- schrauben mit seitlicher Feststellschraube, einschl. Dichtungsmaterial. Ausführungen und Größen wie nachfolgend aufgelistet komplett liefern und montieren.

**02.02.01.21 Thermometer-Schutzhülse, Länge 50 mm**
Thermometer-Schutzhülse
Material:  Messing
Einbaulänge: 50 mm
Menge: 2,000 St

**02.02.01.22 Zeiger-Manometer 100 mm Gehäuse-D.**
Zeiger-Manometer
100 mm Gehäusedurchmesser Klasse 1,0, mit Rohrfeder
DIN 16064, Anschluß radial nach unten R 1/2", einschl.
U-Rohr, einschl. Manometerdreiweghahn aus Messing mit
Prüfflansch Anzeigenbereich: 0..6 bar
Menge: 1,000 St

**02.02.01.23 Bezeichungsschilder 100 x 50 mm**
Bezeichungsschilder aus Resopal,
Schrift: eingraviert
Größe:  100 x 50 mm
einschließlich Simplex-Schilderträger für senkrechte
und waagerechte Rohrleitungen bis 3", mit integriertem
Spannband für oben genanntes Schild.
Menge: 4,000 St

##### Abschnitt 02.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**02.02.02.1 Mapress Therm Systemrohr CrTi d15x1 = DN12**
Mapress Therm Systemrohr CrTi-Stahl 1.4520 (EN 10088)
DN / Nennweite: 12 = d15x1
Menge: 6,000 m
Produkt:
  Artikel:
    Artikelnummer: 49102
    Artikelkurztext: Mapress Therm Systemrohr CrTi d15x1 = DN12

**02.02.02.2 Mapress Therm Systemrohr CrTi d18x1 = DN15**
Mapress Therm Systemrohr CrTi-Stahl 1.4520 (EN 10088)
DN / Nennweite: 15 = d18x1
Menge: 1,000 m
Produkt:
  Artikel:
    Artikelnummer: 49102
    Artikelkurztext: Mapress Therm Systemrohr CrTi d18x1 = DN15

**02.02.02.3 Mapress Therm Systemrohr CrTi d22x1,2 = DN20**
Mapress Therm Systemrohr CrTi-Stahl 1.4520 (EN 10088)
DN / Nennweite: 20 = d22x1,2
Menge: 4,000 m
Produkt:
  Artikel:
    Artikelnummer: 49102
    Artikelkurztext: Mapress Therm Systemrohr CrTi d22x1,2 = DN20

**02.02.02.4 Mapress Therm Systemrohr CrTi d35x1,5 = DN32**
Mapress Therm Systemrohr CrTi-Stahl 1.4520 (EN 10088)
DN / Nennweite: 32 = d35x1,5
Menge: 32,000 m
Produkt:
  Artikel:
    Artikelnummer: 49102
    Artikelkurztext: Mapress Therm Systemrohr CrTi d35x1,5 = DN32

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**02.02.02.5 Muffe, DN 12, d=15mm**
Menge: 2,000 St

**02.02.02.6 Muffe, DN 20, d=22mm**
Muffe, DN 20, d=22mm.
Menge: 1,000 St

**02.02.02.7 Muffe, DN 32, d=35mm**
Menge: 4,000 St

*Hinweis: --> Preßfitting-Bogen 90 Grad, mit doppeltem*
Preßfitting-Bogen 90 Grad, mit doppeltem und einseitigem Einsteckende, komplett wie nachfolgend aufgelistet liefern und montieren.

**02.02.02.8 Bogen 90°, DN 12, d=15 mm**
Menge: 6,000 St

**02.02.02.9 Bogen 90°, DN 20, d=22 mm**
Menge: 3,000 St

**02.02.02.10 Bogen 90°, DN 32, d=35 mm**
Menge: 24,000 St

*Hinweis: --> Preßfitting-Bogen 45 Grad*
Preßfitting-Bogen 45 Grad, mit doppeltem und einseitigem Einsteckende komplett wie nachfolgend aufgelistet liefern und montieren.

**02.02.02.11 Bogen 45° DN 12, d=15mm**
Menge: 2,000 St

**02.02.02.12 Bogen 45° DN 20, d=22mm**
Menge: 2,000 St

**02.02.02.13 Bogen 45° DN 32, d=35mm**
Menge: 10,000 St

*Hinweis: --> Preßfitting-Reduktionsstück, komplett*
Preßfitting-Reduktionsstück, komplett wie nachfolgend aufgelistet liefern und montieren.

**02.02.02.14 Reduktion DN 20/15, d=22mm**
Menge: 1,000 St

**02.02.02.15 Reduktion DN 32/25, d=35mm**
Menge: 2,000 St

*Hinweis: --> Preßfitting-T-Stück, mit dreiseitigen Ein-*
Preßfitting-T-Stück, mit dreiseitigen Einsteckende mit und ohne reduziertem Abgang, komplett wie nachfolgend aufgelistet liefern und montieren.

**02.02.02.16 T-Stück d=35mm**
Menge: 2,000 St

*Hinweis: --> Preßfitting-T-Stück, im Abgang IG*
Preßfitting-T-Stück, im Abgang Innengewinde komplett wie nachfolgend aufgelistet liefern und montieren.

**02.02.02.17 T-Stück mit IG, DN 12, d=15mm**
Menge: 1,000 St

**02.02.02.18 T-Stück mit IG, DN 20, d=22mm**
Menge: 1,000 St

**02.02.02.19 T-Stück mit IG,DN 32, d=35mm**
Menge: 6,000 St

*Hinweis: --> Preßfitting-Übergangsstück mit IG oder AG*
Preßfitting-Übergangsstück mit Innen- oder Außengewinde, mit und ohne Einschubende, komplett wie nachfolgend aufgelistet liefern und montieren.

**02.02.02.20 Übergangsstück DN 12, d=15mm**
Menge: 4,000 St

**02.02.02.21 Übergangsstück DN 20, d=22mm**
Menge: 2,000 St

**02.02.02.22 Übergangsstück DN 32, d=35mm**
Menge: 10,000 St

*Hinweis: Mapress Anschluss-Verschraubung, für Venile mit AG mit Überwurfmutter aus Messing + Flachdichtung*
Anschluss-Verschraubung, mit Überwurfmutter verzinkt, flachdichtend, einschließlich Dichtung, komplett wie nachfolgend aufgelistet liefern und montieren.

*Hinweis: Mapress Therm Anschluss-Verschraubung, für Venile mit AG mit Überwurfmutter aus Messing + Flachdichtung*
Mapress Therm Anschluss-Verschraubung, mit Überwurfmutter verzinkt, flachdichtend, einschließlich Dichtung, komplett wie nachfolgend aufgelistet liefern und montieren.

**02.02.02.23 Anschlussverschraubung, DN 12, d=15mm für Ventile etc. mit Außengewinde**
Anschlussverschraubung m. Flachdichtung
DN 12/15 d= 15mm x 1/2 od. 3/4"
Menge: 2,000 St

**02.02.02.24 Anschlussverschraubung, DN 32, d=35mm für Ventile etc. mit Außengewinde**
Anschlussverschraubung m. Flachdichtung
DN 32d= 25mm x 1 1/2"
Menge: 4,000 St

*Hinweis: Gebo-Verschraubungen für Stahlrohr: DIN EN 10255*
Verschraubungen für Stahlrohr: DIN EN 10255 (früher DIN 2440 / 2441), DIN 2442 und DIN 2448 / DIN 2458 Reihe 1, ISO 65, 3/8" - 2":
Druckstufen: Wasser PN 10 (bis 3/4") bzw. PN 16
(ab 1"), Gas PN 4, Druckluft PN 12,5, Öl PN 6
Prüfungen:
Wasser: W534, DVGW-Reg.-Nr.: DW-8511AU2216
Gas: DIN 3387-1,DVGW-Reg.-Nr.: NG-4502AP1454
VdS-geprüft
(Feuerlöschleitungen)
Heizöl- und Dieselkraftstoffe: bauaufsichtliche Zulassung DIBT, Zul.-Nr.: Z-38.4-212
Medien: Wasser, Gas (außerhalb von Gebäuden),
Druckluft, Öl- und Kraftstoffe (TRBF beachten!)
Temperaturen: Trinkwasser: Kaltwasserbereich;
Heizwasser: bis 80 °C; Gas: -20 bis +70 °C; Öl: 40 °C
Verschraubungen aller Art der Typen A, I und O werden mit einem Einheitspreis abgerechnet.

**02.02.02.25 Gebo-Verschraubungen Nennweite : DN 15 = 1/2"**
Verschraubungen Nennweite : DN 15 = 1/2"
Fabrikat:  Gebo
Menge: 4,000 St

**02.02.02.26 Gebo-Verschraubungen Nennweite : DN 20 = 3/4"**
Verschraubungen Nennweite : DN 20 = 3/4"
Fabrikat:  Gebo
Menge: 8,000 St.

**02.02.02.27 Gebo-Verschraubungen Nennweite : DN 25 = 1"**
Verschraubungen Nennweite : DN 25 = 1"
Fabrikat:  Gebo
Menge: 1,000 St.

**02.02.02.28 Gebo-Verschraubungen Nennweite : DN 32 = 1 1/4"**
Verschraubungen  Nennweite : DN 32 = 1 1/4"
Fabrikat:  Gebo
Menge: 2,000 St.

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**02.02.02.29 Heizungs-Kugelhahn Globo H DN 15**
Heizungs-Kugelhahn DN 15
Richtprodukt:
Fabrikat: Heimeier
Typ: Globo H
Angebotenes Produkt: ‘..........‘
Typ: ‘..........‘
Menge: 2,000 St
Produkt:
  Artikel:
    Artikelnummer: 0600-02.000
    Artikelkurztext: Heizungs-Kugelhahn Globo H DN 15

**02.02.02.30 Heizungs-Kugelhahn Globo H DN 32**
Heizungs-Kugelhahn  DN 32
Richtprodukt:
Fabrikat: Heimeier
Typ: Globo H
Angebotenes Produkt: ‘..........‘
Typ: ‘..........‘
Menge: 2,000 St
Produkt:
  Artikel:
    Artikelnummer: 0600-02.000
    Artikelkurztext: Heizungs-Kugelhahn Globo H DN 32

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**02.02.02.31 Vorgefertigte Isolierkappen für Globo H DN 15, DN 20**
Vorgefertigte Isolierkappen für Kugelhahn
Nennweite DN 15,20
Menge: 2,000 St.

**02.02.02.32 Vorgefertigte Isolierkappen für Globo H DN 32**
Vorgefertigte Isolierkappen für Kugelhahn  DN 32
Menge: 2,000 St

*Hinweis: TA STAP/STAD Differenzdruck Regeleinheit bestehend aus:*
TA STAP/STAD Regeleinheit bestehend aus:

TA Strangregulierventil mit Voreinstellung in Schrägsitz- bauweise für Heizungs-, Klima- und Industrieanlagen.
Gehäuse und Innengarnitur aus korrosionsbeständigem, entzinkungsresistentem AMETAL-C. Stufenlose Voreinstellung durch Hubbegrenzung und digitaler Anzeige im Handrad, plombierbar. Selbstdichtende Messnippel (2-fach dichtend) für Druckverlust bzw. Durchflußmessung.
Füll- und Entleerungsventil mit drehbarem Schlauch- anschluss G 3/4. Alle Bedienungselemente auf der Handradseite.
Nichtsteigende Spindel mit abzugsicherem Ventilkegel und O-Ring-Abdichtung. Sitzdichtung: Kegel mit O-Ring aus EPDM.
Anschluss Innengewinde für Gewinderohr.
Betriebstemperatur von - 20 Grd. C bis + 120 Grd. C. Nenndruck PN 25.

TA Differenzdruckregler STAP
Hochleistungsdifferenzdruckreglermit variablen Sollwert, für Heizungs- und Klimaanlagen.
Gehäuse und Innengarnitur aus korrosionsbeständigem, entzinkungsresistentem AMETAL-C. Einbau in die Rücklaufleitung. Differenzdrucksollwert von außen zwischen 0,10 und 0,60 bar stufenlos einstellbar (Werkseinstellung 0,1 bar). Selbstdichtender Messnippel (2-fachdichtend) für Druckverlustmessung. Füll- und Entleerungsset mit drehbarem Schlauchanschluss G 3/4 als Zubehör. Absperrung durch Handrad.
Sitzdichtung: Kegel mit O-Ring aus EPDM. Inkl. Impulsleitung, 1000 mm lang und Kappe mit Anschluss G 1/16 Innengewinde.
Anschluß Innengewinde für Gewinderohr.
Betriebstemperatur von - 20 Grd. C bis + 120 Grd. C. Nenndruck PN 16.
Ausführungen wie nachfolgend beschrieben komplett liefern und betriebsfertig montieren.
TA STAP/STAD Regeleinheit
Fabrikat: IMI TA

**02.02.02.33 IMI-TA Regeleinheit STAD DN10/STAP DN15, 10 bis 60 kPa Art.-Nr.: 52865001**
TA STAP/STAD Regeleinheit bestehend aus:

STAD DN 10 / STAP DN 15, 10-60 kPa
Fabrikat: IMI TA
Art.-Nr.: 52865001
Menge: 1,000 St
Produkt:
  Artikel:
    Artikelnummer: 52865001
    Artikelkurztext: IMI-TA Regeleinheit STAD DN10/STAP DN15, 10 bis 60 kPa Art.-Nr.: 52865001

**02.02.02.34 IMI TA Regeleinheit STAP/STAD DN 15, 10 bis 60 kPa Art.-Nr. 52865002**
TA STAP/STAD Regeleinheit bestehend aus:

STAD DN 15 / STAP DN 15, 10-60 kPa
Fabrikat: IMI TA
Art.-Nr. 52865002
Menge: 1,000 St
Produkt:
  Artikel:
    Artikelnummer: 52865002
    Artikelkurztext: IMI TA Regeleinheit STAP/STAD DN 15, 10 bis 60 kPa Art.-Nr. 52865002

**02.02.02.35 IMI TA Regeleinheit STAP/STAD DN 20, 10 bis 60 kPa Art.-Nr. 52865003**
TA STAP/STAD Regeleinheit bestehend aus:

TA STAP DN20 / STAD DN 20, 10-60 kPa
Fabrikat: IMI TA
Art.-Nr. 52865003
Menge: 2,000 St
Produkt:
  Artikel:
    Artikelnummer: 52865003
    Artikelkurztext: IMI TA Regeleinheit STAP/STAD DN 20, 10 bis 60 kPa Art.-Nr. 52865003

**02.02.02.36 Mehraufwand Einbau Kugelhähne/ Strangregulierventil in vorh. Strang. DN 15-32**
Mehraufwand für den Einbau der zuvor aufgeführten
Kugelhähne oder Strangregulierventile mit Entleerung in vorhandene Heizungsstränge.
Die vorhandenen Stränge sind Aufputz im Untergeschoß (unterhalb der Decke ca. 230cm hoch) verlegt.
Die vorhandenen Stränge sind mit Mineralfasermatten isoliert und mit Isogenopak verkleidet. Diese muss innerhalb des für den Einbau benötigten Bereichs sauber herausgeschnitten und entsorgt werden. Danach Rohrleitungsstücke heraustrennen und  Kugelhahn oder Strangregulierventil und Entleerhahn mit Verschraubungen einbauen.
Aufgrund der Gesamtmaßnahme ist davon auszugehen, dass
die Anlage entleert ist. Einschließlich
Dichtheitsprüfung. Neuisolierung in seperater Position.
Zu kalkulieren ist der Aufwand je Einzelleitung.
Nennweiten DN 15-32
Menge: 8,000 St

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**02.02.02.37 Simplex KFE-Kugelhahn DN 15, Normalform**
KFE-Kugelhahn DN 15 Normalmodell, Baulänge 57,5 mm.
Richtprodukt: Simplex
Angebotenes Produkt: ‘..........‘
Typ: ‘..........‘
Menge: 8,000 St

**02.02.02.38 Bezeichungsschilder 100 x 50 mm**
Bezeichungsschilder aus Resopal,
Schrift: eingraviert
Größe: 100 x 50 mm
einschließlich Schilderträger für senkrechte und waagerechte Rohrleitungen bis 3", mit integriertem Spannband für oben genanntes Schild.
Menge: 6,000 St

**02.02.02.39 Medien/Fließrichtungspfeile**
Medien-/Fließrichtungspfeilen an entsprechender
Stelle im Forschungszentrum besorgen und an zuvor
genannten Rohrleitungen anbringen.
Menge: 8,000 St.

**02.02.02.40 Automatischer Schnellentlüfter 3/8"**
Automatischer Schnellentlüfter
mit Schwimmerventil, einschl.automatisches
Absperrventil
max. Betriebsdruck/Temp.: 10 bar / 120°C
Anschluß:  3/8"
Richtprdukt: Flamco, Flexvent
Angebotenes Produkt: ‘..........‘
Typ: ‘..........‘
Menge: 2,000 St

**02.02.02.41 Wärmemengenzähler QN 2,5 Bauseitig gestellt einbauen**
Bauseits gestellter Wärmemengenzähler mit Impulsausgang, Netzmodul230 V und M-Bus-Modul an Stelle des Passstückes einbauen.
Größe QN 2,5
Menge: 3,000 St

*Hinweis: Anschluß herstellen*
Anschluß herstellen
an vorhandenen Leitungen, vorhanden ist ein stumpfes
Stahlrohrende, einschließlich säubern der Leitungsstelle an welcher der Neuanschluß angeschweißt,  aufgepreßt oder mit Gewindeübergang montiert werden soll. Nennweiten der Leitungen
an welche angeschlossen werden soll wie nachfolgend
aufgelistet.

**02.02.02.42 Anschluß herstellen an vorh. Leitungen DN 15-20 anschweißen an Stahlrohr**
Anschluß herstellen an vorhandenes Leitungsende,
in Form von Anschweißen eines Stahlrohres.
Nennweite DN 15-20
Menge: 2,000 St

**02.02.02.43 Anschluß herstellen an vorh. Leitungen DN 25-32 anschweißen an Stahlrohr**
Anschluß herstellen an vorhandenes Leitungsende,
in Form von Anschweißen eines Stahlrohres.
Nennweite DN 25-32
Menge: 4,000 St

**02.02.02.44 Anschluß herstellen an vorh. Leitungen DN 15-20, Gewinde schneiden/eindichten**
Anschluß herstellen an vorhandenes Leitungsende,
Gewinde schneiden und eindichten  für Gewindeübergang.
Nennweite DN 15-20
Menge: 2,000 St

**02.02.02.45 Anschluß herstellen an vorh. Leitungen DN 25-32, Gewinde schneiden/eindichten**
Anschluß herstellen an vorhandenes Leitungsende,
Gewinde schneiden und eindichten  für Gewindeübergang.
Nennweite DN 25-32
Menge: 2,000 St

*Hinweis: --> Lufttabscheider von DN 65 - DN 400*
Lufttabscheider von DN 65 - DN 400
Material: St 37-0.
Einsatzbereich: Betriebsüberdruck max. 6 bar
Mit 2 Anschweißenden und Muffe 1/2", wahlweise für senkrechten oder waagerechten Einbau.
Der Luftabscheider ist werkseitig druckgeprüft und grundiert. Nennweiten wie nachfolgrnd aufgelistet liefern und betriebsfertig einbauen.

**02.02.02.46 Luftabscheider waagerecht DN32/80 250mm**
Luftabscheider, Einbau waagerecht
Nennweite Anschluss:  DN 32
Nennweite Lufttopf: DN 80
Baulänge:  250 mm
Menge: 4,000 St

**02.02.02.47 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 2,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**02.02.02.48 Entleeren von Anlagen/Anlagenteilen WWB, Heizregister Lüftungsgerät usw.**
Entleeren von Anlagen und Anlagenteilen,
wie vor beschrieben, Kosten für die Entleerung diverser Geräte wie :
- Warmwasserbereiter,
- Heizregister Lüftungsgerät,
- Gegenstromwärmetauscher,
und ähnlichem.
Menge: 1,000 St

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**02.02.02.49 Befüllen und Entlüften von Anlagen und Anlagenteilen Behälter, Kessel etc.**
Befüllen und Entlüften von Anlagen und Anlagenteilen,
wie vor beschrieben, Kosten für dieverse Geräte wie :
- Warmwasser- oder Pufferpeicher,
- Heizregister Lüftungsgerät,
- Fernheizungs-Übergabestation.
- Gegenstromwärmetauscher,
und ähnlichem einschließlich der Verbindungsleitung mit Heizgruppe zwischen Verteiler und der Anlage.
Menge: 1,000 St

**02.02.02.50 Befüllen und Entlüften Verteileranlagen mit 2 Gruppen DN 32**
Befüllen und Entlüften von Anlagen und Anlagenteilen,
wie vor beschrieben, Kosten für die Verteileranlage bestehend aus VL-und RL-Verteiler sowie der kompletten Verteilung bis zu den Strängen.

Hier Verteileranlage mit 2 Gruppen DN 32
Menge: 1,000 Psch

**02.02.02.51 Befüllen/Entlüften von Strängen (Vor-/Rücklauf)**
Befüllen und Entlüften von Anlagen und Anlagenteilen,
wie vor beschrieben, Kosten je Strang bestehend aus Vor- und Rücklauf.
Menge: 3,000 St

**02.02.02.52 Befüllen/Entlüften von Heizkörpern**
Befüllen und Entlüften von Anlagen und Anlagenteilen,
wie vor beschrieben, Kosten je Heizkörper.
Menge: 32,000 St

**02.02.02.53 Inbetriebnahme der Kellerverteilleitungen**
Abschnittsweise Inbetriebnahme
einzelner Gebäudeabschnitte nach Fertigstellung
der Arbeiten, hier die Inbetriebnahme der Kellerverteilleitungen vom Verteilerabgang bis zu den Strangabsperrungen.
hierzu gehört auch die Druckprobe nach beendeter Montage, das Füllen und sorgfältige Entlüften der Anlage und Probeheizung. komplett
Menge: 1,000 St

**02.02.02.54 Einregulierung Strangregulierventilen**
Inbetriebnahme und Einregulierung von Anlagen und Anlagenteilen,
wie vor beschrieben, Kosten je Messung an einem Strangregulierventil an der neu eingebauten Verteileranlage.
Sollten Messungen an weiteren Strangregulierventilen, sofern vorhanden, notwendig werden, sind diese gemäß der nachfolgenden Position zu kalkulieren.
Menge: 3,000 St

**02.02.02.55 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**02.02.02.56 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**02.02.02.57 Montageschiene B/H/s 27/18/1,25**
Montageschiene B/H/s 27/18/1,25, G = 0,81 kg/m
Richtprodukt: Sikla
Angebotenes Produkt: ‘..........‘
Typ: ‘..........‘
Menge: 2,000 m

**02.02.02.58 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**02.02.02.59 WBD-Halter 40/22, 40/38, 40/45**
WBD-Halter in den Größen 40/22, 40/38 und 40/45.
Menge: 4,000 St

*Hinweis: -->Zulage für Winkelkonsolen zur Wand,-Boden und*
Zulage für Winkelkonsolen zur Wand,-Boden und
Deckenmontage, als Kombinatio mit Montageschienen und
Doppelschienen oder als Verstärkung von Traversen
einschließlich die zur Befestigung notwendigen
Halteklauen, Schrauben und Muttern. Wie nachfolgend
aufgelistet komplett liefern und montieren.

**02.02.02.60 Winkelkonsole 100/100**
Winkelkonsole 100/100 mm
Menge: 2,000 St

**02.02.02.61 Winkelkonsole 150/150**
Winkelkonsole 150/150 mm
Menge: 2,000 St

*Hinweis: -->Zulage für Auslegerkonsolen zur Wand,-Boden und*
Zulage für Auslegerkonsolen zur Wand,-Boden und
Deckenmontage, inkl.Abdeckkappe, einschließlich die zur
Befestigung notwendigen Schrauben und Dübel. Wie
nachfolgend aufgelistet komplett liefern und montieren.

**02.02.02.62 Auslegerkonsole 27/30 -180/240/300**
Auslegerkonsole 27/30 - 180/240/300 mm
Menge: 2,000 St

**02.02.02.63 Auslegerkonsole 27/30 -545**
Auslegerkonsole 27/30 - 545 mm
Menge: 2,000 St

*Hinweis: -->Gewindestäbe, Stahl, Oberfläche galv.verzinkt,*
Gewindestäbe, Stahl, Oberfläche galv.verzinkt,
Güteklasse 4.6 in Längen von 1-3m, wie nachfolgend
aufgelistet.

**02.02.02.64 Gewindestab M8**
Menge: 6,000 m

**02.02.02.65 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 24,000 St

**02.02.02.66 Rohrschelle M8/10 wie vor Rohrdurchmesser 40-58 mm**
Rohrschelle wie vor beschrieben,
Nennweiten: Schellen für Rohrdurchmesser 40-58 mm
Menge: 2,000 St

##### Abschnitt 02.02.03 Heizkörper und Zubehör

*Hinweis: KERMI Therm X2 Profil-Kompakt-Austauschheizkörper aus*
KERMI Therm X2 Profil-Kompakt-Austauschheizkörper aus Stahlblech gem. EN 442. Serielle Durchströmung der Platten. Identische Rohranschlussmaße wie DIN-Stahlradiatoren und DIN-Gussradiatoren nach DIN 4703. Sickenteilung 33 1/3 mm. Übergreifende obere Abdeckung und geschlossene seitliche Blenden.
Inkl. auf System abgeglichenes Bohrkonsolen-Montageset, und zusätzliches X2-Set (inkl. Entlüftungsstopfen), Blindstopfen werkseitig eingeschraubt. Montagefertig in baustellengerechter Schutzverpackung.
Die Bauausführung entspricht den ehemaligen BAGUV-Richtlinien. Ausgezeichnet mit dem RAL-Gütezeichen.
Serienfarbe weiß (RAL 9016), gegen Aufpreis Heizkörper-Farbkonzept möglich.
Anschlüsse: 4x G 1/2" Innengewindeseitlich
Betriebsdruck: max. 10 bar
Medium: Heißwasser bis 110°C

Fabrikat: Kermi
Typ:  X2-Profil-Kompakt-Austauschheizkörper
Typen: 11 / 12 / 22 / 33
Bauhöhen: 300 - 900 mm
Baulängen: 400 - 3000 mm
Bautiefe: 61 / 64 / 100 / 155 mm
Farbe:  RAL 9016 standardweiß

In den nachfolgenden Positionen werden die Stückzahlen der insgesamt benötigten Heizkörpergrößen abgefragt.

**02.02.03.1 X2 Austausch Kermi-HK Typ: 22, 800/954/100mm**
Kermi X2-Profil-Kompaktheizkörper Typ: 22
Baulänge/Bauhöhe/Tiefe: 800/954/100
Menge: 4,000 St

**02.02.03.2 X2 Austausch Kermi-HK Typ: 33, 1100/554/155mm**
Kermi X2-Profil-Kompaktheizkörper Typ: 33
Baulänge/Bauhöhe/Tiefe: 1100/554/155
Menge: 2,000 St

**02.02.03.3 X2 Austausch Kermi-HK Typ: 33, 1200/554/155mm**
Kermi X2-Profil-Kompaktheizkörper Typ: 33
Baulänge/Bauhöhe/Tiefe: 1200/554/155
Menge: 2,000 St

**02.02.03.4 X2 Austausch Kermi-HK Typ: 33, 1300/554/155mm**
Kermi X2-Profil-Kompaktheizkörper Typ: 33
Baulänge/Bauhöhe/Tiefe: 1300/554/155
Menge: 4,000 St

**02.02.03.5 X2 Austausch Kermi-HK Typ: 33, 400/954/155mm**
Kermi X2-Profil-Kompaktheizkörper Typ: 33
Baulänge/Bauhöhe/Tiefe: 400/954/155
Menge: 4,000 St

**02.02.03.6 X2 Austausch Kermi-HK Typ: 33, 600/954/155mm**
Kermi X2-Profil-Kompaktheizkörper Typ: 33
Baulänge/Bauhöhe/Tiefe: 600/954/155
Menge: 2,000 St

**02.02.03.7 X2 Austausch Kermi-HK Typ: 33, 700/954/155mm**
Kermi X2-Profil-Kompaktheizkörper Typ: 33
Baulänge/Bauhöhe/Tiefe: 700/954/155
Menge: 1,000 St

*Hinweis: Profil-Kompaktheizkörper Kermi Typ 33*
Profil-Kompaktheizkörper
zweilagig mit zwei Konvektoren, lackiert, Laschenaufhängung, Bautiefe 155mm, Nabenabstand =  Bauhöhe-54 mm mit Baustellenkappe.
Heizleistungswerte nach DIN EN 442.
Einschl. folgendem Zubehör:
2 Bohrkonsolen 160mm lang, 2 Kunststsoff-Wandabstandshalter und 1 Sicherheitsbügel, 1 Sicherheitsklemme beigepackt.
Fabrikat: Kermi
Type  : 33

Abmessungen wie nachfolgend aufgelistet komplett liefern und montieren.

**02.02.03.8 Kermi-HK Typ: 33, 800/600/155mm**
Kermi-Profil-Kompaktheizkörper Typ: 33
Baulänge/Bauhöhe/Tiefe: 800/600/155
Menge: 1,000 St.

**02.02.03.9 HK-Montage Kompakt-Heizkörper**
Heizkörpermontage
Kompakt-Heizkörper transportieren, mit dem Heizkörper beiliegendem Montagezubehör montieren und mit den Rohrleitungen verbinden.
Menge: 20,000 St

**02.02.03.10 Entlüftungsventil, vernickelt, 3/8" oder 1/2"**
Entlüftungsventil, selbstdichtend, radial drehbar,
vernickelt. Nennweite 3/8" oder 1/2".
Menge: 20,000 St

**02.02.03.11 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 32,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**02.02.03.12 HEIMEIER Thermostat-Ventilunterteil Eclipse, Eckform, DN 15 Art.-Nr. 3931-02.000**
Thermostat-Ventilunterteil Eclipse, Eckform, DN 15
Nennweite: DN 15 (1/2")
Ausführung: Eckform
Art.-Nr. 3931-02.000
Menge: 8,000 St

**02.02.03.13 HEIMEIER Thermostat-Ventilunterteil Eclipse, Durchgangsform, DN 15, Art.-Nr. 3932-02.000**
Thermostat-Ventilunterteil Eclipse, Durchgangsform, DN 15 Nennweite: DN 15 (1/2")
Ausführung: Durchgangsform
Art.-Nr. 3932-02.000
Menge: 20,000 St

**02.02.03.14 HEIMEIER Thermostat-Ventilunterteil Eclipse, Axialform, DN 15 Art.-Nr. 3930-02.000**
Thermostat-Ventilunterteil Eclipse, Axialform, DN 15
Nennweite: DN 15 (1/2")
Ausführung: Axialform
Art.-Nr. 3930-02.000
Menge: 3,000 St

**02.02.03.15 HEIMEIER Thermostat-Ventilunterteil Eclipse,Winkeleck/links od.rechts DN 15, Art.-Nr. 3933-02.000 od. 3934-02.000**
Thermostat-Ventilunterteil Eclipse,Winkeleck/links, DN 15
Nennweite: DN 15 (1/2")
Ausführung: Winkeleck
Anschluss am
Heizkörper links
Art.-Nr. 3933-02.000
Heizkörper rechts
Art.-Nr. 3934-02.000
Menge: 1,000 St

**02.02.03.16 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 16,000 St

**02.02.03.17 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 16,000 St

**02.02.03.18 Adapter KD für Kompaktheizkörper für**
Adapter KD für Kompaktheizkörper für Ventilgröße/Anschluss DN15 1/2"
Fabrikat/Typ: Kermi / ZT00670001
Menge: 8,000 St

**02.02.03.19 Adapter D zum Austausch von Radiatoren**
Adapter D zum Austausch von alten Radiatoren gegen neue Kermi Ventil-Heizkörper flexibler Nabenabstand von 300-1000 mm
Fabrikat/Typ: Kermi / ZT00650001
Menge: 4,000 St

**02.02.03.20 Mehraufwand Thermostatventile austauschen**
Mehraufwand für den Austausch von Heizkörper-
Thermostatventile.
An Heizkörpern mit altem oder defekten Thermostat- oder Absperrventilen werden diese einschließlich
Verschraubungsteil ausgetauscht. Die vorhandenen
Thermostatköpfe werden gegen neue Thermostatköpfe
(In separater Position) ausgetauscht.
Die Heizungsanlage ist zu diesem Zeitpunkt komplett
entleert bzw. die Anschlussleitungen sind gemäß zuvor genannter Position vereist. Gegen abtropfendes "Schwarzes Heizungswasser" sind Schutzmaßnahmen zu treffen.
Zu kalkulieren ist der reine Mehraufwand der durch den Austausch entsteht und nicht in den Positionen des neuen Ventils und des Thermostatkopfes enthalten ist.
Einschließlich Dichtheitsprüfung nach dem
Wiederbefüllen der Anlage.
Pauschal.
Menge: 12,000 St.

**02.02.03.21 Mehraufwand HK-Verschraubung austauschen**
Mehraufwand für den Austausch von Rücklauf-Verschraubung.
An Heizkörpern mit alter oder keiner absperrbaren Rücklaufverschraubung werden diese einschließlich
Verschraubungsteil ausgetauscht.
Die Heizungsanlage ist zu diesem Zeitpunkt komplett
entleert bzw. die Anschlussleitungen sind gemäß zuvor genannter Position vereist. Gegen abtropfendes "Schwarzes Heizungswasser" sind Schutzmaßnahmen zu treffen.
Zu kalkulieren ist der reine Mehraufwand der durch den Austausch entsteht und nicht in den Positionen des neuen Ventils und des Thermostatkopfes enthalten ist.
Einschließlich Dichtheitsprüfung nach dem
Wiederbefüllen der Anlage.
Menge: 12,000 St.

#### Bereich 02.03 Sonstige Arbeiten, Unvorhergesehenes, Wartung

##### Abschnitt 02.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**02.03.01.1 Conlit 150-U-Schale DN 32 (35mm) Wandstärke 20-25 cm**
Conlit 150-U-Schale an Edelstahl-/Kupfer-Rohren.
Rohrdimension  : DN 32, Außen DA = 35 mm,
Dämmdicke  : 22,5 mm
Wand- bzw. Deckenstärke : 20-25 cm
Menge: 4,000 St.

**02.03.01.2 Conlit 150-U-Schale DN 32 (35mm) Wandstärke 30-50 cm**
Conlit 150-U-Schale an Edelstahl-/Kupfer-Rohren.
Rohrdimension  : DN 32, Außen DA = 35 mm,
Dämmdicke  : 22,5 mm
Wand- bzw. Deckenstärke : 30-50 cm
Menge: 4,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**02.03.01.3 Dämmschale 20mm an Rohr DN 12**
Dämmschale an Edelstahl-/Kupfer/C-Stahl-Rohren.
nach EnEV 100%, 50% und Kaltwasser nach DIN 1988.
Rohrdimension/Dämmstärke 15/20
Menge: 2,000 m

**02.03.01.4 Dämmschale 20mm an Rohr DN 15**
Dämmschale an Edelstahl-/Kupfer/C-Stahl-Rohren.
nach EnEV 100%, 50% und Kaltwasser nach DIN 1988.
Rohrdimension/Dämmstärke 18/20
Menge: 2,000 m

**02.03.01.5 Dämmschale 20mm an Rohr DN 20**
Dämmschale an Edelstahl-/Kupfer/C-Stahl-Rohren.
nach EnEV 100%, 50% und Kaltwasser nach DIN 1988.
Rohrdimension/Dämmstärke 22/20
Menge: 2,000 m

**02.03.01.6 Dämmschale 30mm an Rohr DN 25**
Dämmschale an Edelstahl-/Kupfer/C-Stahl-Rohren.
nach EnEV 100%.
Rohrdimension/Dämmstärke 28/30
Menge: 2,000 m

**02.03.01.7 Dämmschale 30 mm an Rohr DN 32**
Dämmschale an Edelstahl-/Kupfer/C-Stahl-Rohren.
nach EnEV 100%.
Rohrdimension/Dämmstärke 35/30
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**02.03.01.8 RS 800 DN 15, 20mm mit Isogenopak Edelstahl-/Kupfer/C-Stahl**
RS 800 Dämmschale mit Isogenopak-Ummantelung
an Edelstahl-/Kupfer/C-Stahl-Rohren.
nach EnEV 100%, 50% und Kaltwasser nach DIN 1988.
Rohrdimension/Dämmstärke 15/20
Menge: 10,000 m

**02.03.01.9 RS 800 DN 18, 20mm mit Isogenopak Edelstahl-/Kupfer/C-Stahl**
RS 800 Dämmschale mit Isogenopak-Ummantelung
an Edelstahl-/Kupfer/C-Stahl-Rohren.
nach EnEV 100%, 50% und Kaltwasser nach DIN 1988.
Rohrdimension/Dämmstärke 18/20
Menge: 4,000 m

**02.03.01.10 RS 800 DN 22, 20mm mit Isogenopak Edelstahl-/Kupfer/C-Stahl**
RS 800 Dämmschale mit Isogenopak-Ummantelung
an Edelstahl-/Kupfer/C-Stahl-Rohren.
nach EnEV 100%, 50% und Kaltwasser nach DIN 1988.
Rohrdimension/Dämmstärke 22/20
Menge: 10,000 m

**02.03.01.11 RS 800 DN 28, 30mm mit Isogenopak Edelstahl-/Kupfer/C-Stahl**
RS 800 DN 28, 30 mm mit Isogenopak-Edelstahl-/Kupfer/C-Stahl
Menge: 6,000 m

**02.03.01.12 RS 800 DN 35, 30mm mit Isogenopak Edelstahl-/Kupfer/C-Stahl**
RS 800 DN 35/30mm mit Isogenopak-Edelstahl-/Kupfer/C-Stahl
Menge: 38,000 m

**02.03.01.13 Isogenopak-Isolierung von Luftgefäßen bis DN 65**
Alukaschierte Matten+Isogenopak-Isolierung von Luftgefäßen bis DN 65 Länge bis 200-250 mm, Nenndicke der Matten 20+30 mm
Menge: 2,000 St

**02.03.01.14 Mehraufwand für Isolierungsergänzungen Rohrnennweiten DN 15-25**
Mehraufwand für Isolierungsergänzungen an Heizungsleitungen, an den Stellen wo neue Strangregulierventile eingebaut wurden. Hier ist die Mineralfasermattendämmung auf eine Länge von ca. 100cm entfernt worden und muss mit Schalenisolierung ausgebessert und an die beiden vorhandenen Dämmenden angepasst werden.
Rohrnennweiten DN 15-25
Menge: 6,000 St

**02.03.01.15 Mehraufwand für Isolierungsergänzungen Rohrnennweiten DN 32-40**
Mehraufwand für Isolierungsergänzungen an Heizungsleitungen, an den Stellen wo neue Strangregulierventile eingebaut wurden. Hier ist die Mineralfasermattendämmung auf eine Länge von ca. 70cm entfernt worden und muss mit Schalenisolierung ausgebessert und an die beiden vorhandenen Dämmenden angepasst werden.
Rohrnennweiten DN 32-40
Menge: 2,000 St

##### Abschnitt 02.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**02.03.02.1 Bohrung 60 mm D. bis Wanddicke 20 cm**
Menge: 1,000 St

**02.03.02.2 Bohrung 100 mm D. bis Wanddicke 20 cm**
Menge: 1,000 St

*Hinweis: Wand- bzw. Deckenstärke bis 30 cm*
Wand- bzw. Deckenstärke bis 30 cm
Beton oder Kalksandstein

**02.03.02.3 Bohrung 60 mm D. bis Wanddicke 30 cm**
Menge: 1,000 St

**02.03.02.4 Bohrung 100 mm D. bis Wanddicke 30 cm**
Menge: 2,000 St

*Hinweis: Wand- bzw. Deckenstärke bis 50 cm*
Wand- bzw. Deckenstärke bis 50 cm
hier als doppelte Gebäudetrennwand, besthend aus
2 Betonwänden 20-24cm mit zwischenliegender Gebäudedehnfuge.

**02.03.02.5 Bohrung 60 mm D. bis Wanddicke 50 cm**
Menge: 1,000 St

**02.03.02.6 Bohrung 100 mm D. bis Wanddicke 50 cm**
Menge: 2,000 St

*Hinweis: Wanddurchbrüche schließen*
Wanddurchbrüche schließen
Schließen von Wanddurchbrüche unterschiedlicher Größen und Situationen im Keller durch Beimauern, einschl. beidseitigen Verputz und Angleichen an die bestehende Oberfläche.
Abrechnung für Durchbrüche in nachfolgend aufgelisteten Wandstärken, Abmessungen und Einbausituationen herstellen.
Einbausituationen:
- Durchbrüche Schließen ohne Medienleitungen
- Durchbrüche Schließen mit Medienleitungen
- Durchbrüche Schließen ohne Medienleitungen F-90
- Durchbrüche Schließen mit Medienleitungen F-90

Für das Schließen der Durchbrüche ohne Brandschutzanforderung können Gasbetonsteine verwendet werden wenn die Wand anschließend verputz wird. Bei allen anderen Einbausituationen wie Betonwänden und Wänden mit F-90 Anforderung sind Kalksandsteine zu verwenden.
Einschließlich sämtlicher für das Verschließen notwendige Material wie Gasbetonsteine, Kalksandsteine massiv, Mauermörtel, Putzmörtel etc.

Bei Wanddurchbrüchen mit Medien (Rohrleitungen, Elektroleitungen, Lüftungskanäle etc.) ist folgendes zu beachten:

Sollten die Leitungen im Wandbereich noch nicht isoliert sein ist umgehend die Bauleitung zu verständigen, ein verschließen ist dann untersagt.

Wenn die Leitungen isoliert sind und außerhalb der Wand bereits die fertige Sichtisolierung vorhanden ist, so ist diese durch geeignete Schutzmaßnahmen vor Verschmutzung zu sichern und gegebenenfalls danach solange der Mörtel oder Putz noch feucht ist mit feuchtem Lappen und Wasser zu reinigen.
Sollte die Isolierung nicht gereinigt werden wird sie auf Kosten des AN erneuert.

Es darf aus Schallschutzgründen  unter keinen Umständen ein Kontakt zwischen unisoliertem Rohrmaterial und der Ausmauerung erzeugt werden. Sollte dies bei der Abnahme der Fall sein so ist die Ausmauerung gegebenenfalls wieder zu öffnen und neu herzustellen.

*Hinweis: Wanddurchbrüche ohne Brandschutzanforderung mit Medien schließen*
Wanddurchbrüche ohne Brandschutzanforderung mit Medien schließen.

**02.03.02.7 Wanddurchbrüche ohne Brandschutzanforderung schließen bis 20 cm +/- 2 cm 1000 cm²**
Wanddurchbrüche ohne Brandschutzanforderung mit Medien schließen
Wandstärke  bis 20 cm +/- 2 cm
Durchbruchsfläche  bis 1000 cm²
Menge: 1,000 St

*Hinweis: Wanddurchbrüche mit Brandschutzanforderung F-90 Qualität mit Medien schließen*
Wanddurchbrüche mit  Brandschutzanforderung in F-90 Qualität mit Medien schließen.

**02.03.02.8 Wanddurchbrüche mit Brandschutzanforderung in F-90 Qualität bis 20 cm +/- 2 cm 2000 cm²**
Wanddurchbrüche mit Brandschutzanforderung in F-90 Qualität mit Medien schließen
Wandstärke  bis 20 cm +/- 2 cm
Durchbruchsfläche  bis 2000 cm²
Menge: 1,000 St

##### Abschnitt 02.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**02.03.03.1 Demont. von alten ungedämmten bzw. abisolierten Abflußrohren DN 50/70**
Demontage von alten ungedämmten bzw. abisolierten Abflussrohren DN 50 - DN 70 wie vor beschrieben.
Menge: 4,000 m

**02.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**02.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**02.03.03.4 Demontage von unisolierten bzw. abisolierten Rohrleitungen DN15-DN50**
Demontage von ungedämmten bzw. abisolierten Rohrleitungen DN15 - DN50 wie vor beschrieben.
Menge: 20,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**02.03.03.5 Demontage von gedämmten/isolierten Rohrleitungen DN15-DN50**
Demontage von gedämmten/isolierten Rohrleitungen DN15 - DN50 wie vor beschrieben.
Menge: 16,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**02.03.03.6 Demontage Mineralfaser gedämmte Rohre einschl. Entsorgung DN15-50**
Demontage von Rohrleitungen mit Mineralfaserdämmstoffen KMF-belastet nach TRGS 521
Rohrleitungen mit Isolierung demontieren und zur Entsorgung durch Fachfirma bereitlegen.
Die Materialien gehen in das Eigentum des Arbeitnehmers über.
Rohrleitungen DN 15-50
Menge: 20,000 m

**02.03.03.7 Freilegen von Wasserleitungen DN 15 -50**
Freilegen von  Wasserleitungen
in zu- bzw. vorgemauerten Wandschlitzen o.ä. als Vorbereitung zur Rohrdemontage, komplett (pro lfdm Rohrleitung)
Pauschal für DN 15 - DN 50
Menge: 2,000 m

**02.03.03.8 Demontage Atmosphärische Gaskesselanlage 65 kW,**
Demontage Atmosphärische Gaskesselanlage 65 kW, Abmessungen Kessel HxBxT= ca. 1,20x1,20x1,00m +/-20cm einschließlich Gasanschlussstrecke und sämtlichem Anschlusszubehör.
Typ Buderus Logano 234
Menge: 1,000 St

**02.03.03.9 Demontage Abgasanlage d=150-200mm 4-5m**
Demontage Abgasanlage d=150-200mm
Länge ca. 4-5 m
Menge: 1,000 St

**02.03.03.10 Demontage Pumpengruppe DN 32-40 mit 4 Absperrventilen und**
Demontage Pumpengruppe DN 32-40 mit 4 Absperrventilen und einem Regelventil mit Mineralfaser/Blech-Isolierung
Menge: 1,000 St

**02.03.03.11 Demontage Ausdehnungsgefäß 300 l Einlagerung und Wiedereinbau**
Demontage Ausdehnungsgefäß 300 l
Ausdehnungsgefäß sorgfältig demontieren und zwischenlagern, da es neueren Datums ist und wiederverwendet wird.
Menge: 1,000 St

**02.03.03.12 Demontage Gasmesseranlage**
Demontage Gasmesseranlage bestehend aus Gasmesserplatte mit Absperrhahn. Die Gasmesser befinden sich in den Untergeschoss in einem Raum je Eingang.
Menge: 1,000 St

**02.03.03.13 Abgabe der nicht mehr benötigten Gaszähler bei den Stadtwerken**
Abgabe der nicht mehr benötigten Gaszähler bei den Stadtwerken Karlsruhe.
Menge: 1,000 St

**02.03.03.14 Abstopfen des Gas-Hausanschlusshahns mit Metallstopfen DN 32-40**
Abstopfen des Gas-Hausanschlusshahns mit Metallstopfen DN 32-40 mit Bohrloch im Vierkant zwecks Verplombung des Anschlusses.
Menge: 1,000 St

**02.03.03.15 Demontage von Heizkörpern**
Demontage von Heizkörpern
in Form von Gußradiatoren, Röhrenradiatoren oder
Stahlradiatoren, komplett einschl. Heizkörperventile,
Verschraubungen, Konsolen und Haltern, einschl.
Ausbringen und Abtransportieren zur freien Verfügung
des Bieters, einschl. Schuttbeseitigung, komplett.
Menge: 20,000 St

**02.03.03.16 Mehraufwand für die Wohnungsweise Demontage der Heizkostenverteiler**
Mehraufwand für die Wohnungsweise Demontage der Heizkostenverteiler einschließlich Beschriftung.
Die HK-Verteiler sind Wohnungsweise verpackt bei der GWK-Geschäftsstelle abzugeben. Zu jeder Wohnung ist die Lage und der Mietername zu vermerken.
Menge: 20,000 St

**02.03.03.17 Schutz des Fußbodens mit Filz**
Schutz des Fußbodens im Flurbereich bzw. auf allen durch den AN genutzten Flächen innerhalb der Wohnung mit kombinierten Filz auf Folie-Matten. Diese sind vor Beginn der notwendigen Arbeiten auszulegen und lückenlos mit Klebeband an den Ecken und Türrahmen zu verkleben, so dass kein Schutt unter Abdeckung kommen und zu Kratzern/Beschädigungen am Fußboden führen kann.
Menge: 200,000 m²

##### Abschnitt 02.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**02.03.04.1 Obermonteur**
*** Stundenlohnarbeiten
Menge: 15,000 h

**02.03.04.2 Selbständiger Monteur**
*** Stundenlohnarbeiten
Menge: 15,000 h

**02.03.04.3 Monteur**
*** Stundenlohnarbeiten
Menge: 10,000 h

**02.03.04.4 Helfer**
*** Stundenlohnarbeiten
Menge: 4,000 h

**02.03.04.5 Auszubildender**
*** Stundenlohnarbeiten
Menge: 2,000 h

*Hinweis: --> Gerätevorhaltung und Betriebskosten*
Gerätevorhaltung und Betriebskosten

**02.03.04.6 Bohrhammer Hilte TE 92 oder gleichwertig.**
Menge: 10,000 Std.

##### Abschnitt 02.03.05 Nebenleistungen, besondere Bauleistungen

**02.03.05.1 Baustelleneinrichtung**
*** Pauschalposition
Baustelleneinrichtung
Einrichten und Räumen der Baustelle, Vorhalten der Baustelleneinrichtung für sämtliche in der Leistungsbechreibung aufgeführten Leistungen über die gesamte Bauzeit.
Menge: 1,000 psch

**02.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**02.03.05.3 Fließschematas in den Technikräumen**
Fließschematas in den Technikräumen
laminierte Ausführung mit Metalösen um an der
Wand anschrauben zu können.
Getrennt nach Gewerk Heizung-Lüftung-Sanitär
Menge: 1,000 St

##### Abschnitt 02.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**02.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**02.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**02.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**02.03.06.4 Inspektions-und Wartungsarbeiten im 2 Jahr der Gewährleistung**
*** Bedarfsposition ohne GB
Inspektions- und Wartungsarbeiten im
2 Jahr der Gewährleistung

Inspektion und Wartung im 2. Jahr der
Gewährleistung, s.w.v.
Menge: 1,000 Psch

**02.03.06.5 Inspektions- und Wartungsarbeiten im 3 Jahr der Gewährleistung**
*** Bedarfsposition ohne GB
Inspektions- und Wartungsarbeiten im
3 Jahr der Gewährleistung

Inspektion und Wartung im 3. Jahr der
Gewährleistung, s.w.v.
Menge: 1,000 Psch

**02.03.06.6 Inspektions- und Wartungsarbeiten im 4. Jahr der Gewährleistung**
*** Bedarfsposition ohne GB
Inspektions- und Wartungsarbeiten im
4 Jahr der Gewährleistung

Inspektion und Wartung im 4. Jahr der
Gewährleistung, s.w.v.
Menge: 1,000 Psch

**02.03.06.7 Inspektions- und Wartungsarbeiten im 5. Jahr der Gewährleistung**
*** Bedarfsposition ohne GB
Inspektions- und Wartungsarbeiten im
5 Jahr der Gewährleistung

Inspektion und Wartung im 5. Jahr der
Gewährleistung, s.w.v.
Menge: 1,000 Psch

### Titel 03 Adlerstraße 31

#### Bereich 03.01 Sanitäre Anlgen nach DIN 18381

##### Abschnitt 03.01.01 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**03.01.01.1 Edelstahl-Rohrsystem DN 12 = 15 x 1,0 mm**
Edelstahl-Rohrsystem DN 12 = 15 x 1,0 mm
Richtprodukt:
Fabrikat/Typ: Geberit/Mapress
Angebotenes Produkt: ‘''..........''' ‘
Angebotenes Fabr. gilt für alle nachfolgenden Dimensionen und einschl. Formstücke Pos. 04.1 bis 04.62
Menge: 3,000 m

**03.01.01.2 Edelstahl-Rohrsystem DN 25 = 28 x 1,2 mm**
Menge: 4,000 m

**03.01.01.3 Edelstahl-Rohrsystem DN 32 = 35 x 1,5 mm**
Menge: 16,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**03.01.01.4 Muffe, DN 12, d=15mm**
Menge: 1,000 St

**03.01.01.5 Muffe, DN 25, d=28mm**
Menge: 1,000 St

**03.01.01.6 Muffe, DN 32, d=35mm**
Menge: 3,000 St

*Hinweis: Preßfitting-Bogen 90 Grad*
Preßfitting-Bogen 90 Grad, mit doppeltem und einseitigem Einsteckende, komplett wie nachfolgend aufgelistet liefern und montieren.

**03.01.01.7 Bogen 90°, DN 12, d=15 mm**
Menge: 4,000 St

**03.01.01.8 Bogen 90°, DN 25, d=28 mm**
Menge: 2,000 St

**03.01.01.9 Bogen 90°, DN 32, d=35 mm**
Menge: 10,000 St

*Hinweis: Preßfitting-Bogen 45 Grad*
Preßfitting-Bogen 45 Grad, mit doppeltem und einseitigem Einsteckende komplett wie nachfolgend aufgelistet liefern und montieren.

**03.01.01.10 Bogen 45° DN 12, d=15mm**
Menge: 1,000 St

**03.01.01.11 Bogen 45° DN 25, d=28mm**
Menge: 1,000 St

**03.01.01.12 Bogen 45° DN 32, d=35mm**
Menge: 5,000 St

*Hinweis: Preßfitting-Reduktionsstück, komplett*
Preßfitting-Reduktionsstück, komplett wie nachfolgend aufgelistet liefern und montieren.
Es werden keine Unterschiede bei den kleineren Dimensionen des Formstückes gemacht, die Abrechnung erfolgt nach der Größeren Dimension.

**03.01.01.13 Reduktion DN 32, d=35mm**
Menge: 1,000 St

*Hinweis: Preßfitting-T-Stück, mit dreiseitigen Ein-*
Preßfitting-T-Stück, mit dreiseitigen Einsteckende mit und ohne reduziertem Abgang, komplett wie nachfolgend aufgelistet liefern und montieren.

**03.01.01.14 T-Stück d=35mm**
Menge: 1,000 St

*Hinweis: Preßfitting-T-Stück, im Abgang IG oder AG*
Preßfitting-T-Stück, im Abgang Innen- oder Außengewinde komplett wie nachfolgend aufgelistet liefern und montieren.

**03.01.01.15 T-Stück mit IG und AG,DN 32, d=35mm**
Menge: 2,000 St

*Hinweis: Preßfitting-Übergangsstück mit IG oder AG*
Preßfitting-Übergangsstück mit Innen- oder Außengewinde, mit und ohne Einschubende, komplett wie nachfolgend aufgelistet liefern und montieren.

**03.01.01.16 Übergangsstück DN 12, d=15mm**
Menge: 2,000 St

**03.01.01.17 Übergangsstück DN 25, d=28mm**
Menge: 1,000 St

**03.01.01.18 Übergangsstück DN 32, d=35mm**
Menge: 4,000 St

*Hinweis: Preßfitting-Übergangsstück 90 Grad mit IG oder AG*
Preßfitting-Übergangsstück 90 Grad mit IG oder AG,
mit oder ohne Einschubende komplett wie nachfolgend aufgelistet liefern und montieren.

**03.01.01.19 Übergangsstück 90°, DN 12/15, d=15mm**
Menge: 1,000 St

**03.01.01.20 Übergangsstück 90°, DN 32, d=35mm**
Menge: 1,000 St

*Hinweis: Preßfitting-Deckenwinkel 90 Grad mit Innengewinde*
Preßfitting-Deckenwinkel 90 Grad mit Innengewinde, komplett wie nachfolgend aufgelistet liefern und montieren.

**03.01.01.21 Deckenwinkel 90° mit IG, DN 12/15, d=15mm.**
Menge: 1,000 St

*Hinweis: Übergangs/ Anschluss-Verschraubung, mit Überwurfmutter aus Messing*
Übergangs/ Anschluss-Verschraubung, mit Überwurfmutter aus Messing, flachdichtend, einschließlich Dichtung für Trinkwasser, komplett wie nachfolgend aufgelistet liefern und montieren.

**03.01.01.22 Verschraubung, DN 12/15, d=15mm**
Menge: 1,000 St

**03.01.01.23 Verschraubung, DN 32, d=35mm**
Menge: 6,000 St

*Hinweis: KEMPER WESER Freistrom-Absperrventil, ohne Entleerung, IG, Figur 190 00*
Freistrom-Absperrventil, ohne Entleerung, IG, für den Einsatz vor dem Hauswasserzähler, mediumberührte Metallteile aus entzinkungsfreiem und korrosionsbeständigem Rotguss, beständig gegen aggressives Wasser, 10 Jahre Gewährleistung, wartungsfreie Spindelabdichtung mit selbstfettender EPDM-Lippendichtung, unter Druck austauschbar, Kegel drehbar gelagert, gegen Druckschläge gesichert, Innengewinde, ohne Entleerung (keine Entleerung nachrüstbar), Spindelgewinde außerhalb des Mediums, EPDM-Sitzdichtung, verschleißfester Ventilsitz aus Edelstahl, mit schwarzem Handrad, totraumfrei, DVGW-Zulassung, ÖVGW-Zulassung, SVGW-Zulassung, KIWA-Zulassung, VA-Zulassung, Kunststoffteile mit KTW- und W 270-Zulassung, nach UBA-Bewertungsgrundlage, bis DN 32 Schallschutzzulassung nach DIN EN ISO 3822 Klasse 1, DIN EN 1213, ÜA-Reg.-Nr. R-15.2.3-21-17048, WIEN-ZERT, Druckstufe PN 16, max. Betriebstemperatur 110 °C
Nennweiten und Ausführungen wie nachfolgend aufgelistet
liefern und betriebsfertig montieren.

**03.01.01.24 KEMPER WESER Freistrom-Absperrventil RG, DN 40, Art.Nr.: 1900004000**
Freistrom-Absperrventil, ohne Entleerung, IG
ohne Entleerung (keine Entleerung nachrüstbar),
Innengewinde. Nennweite: DN 40
Richtprodukt:
Fabrikat/Typ:Kemper/Weser
Angebotenes Produkt: '..........'
Menge: 1,000 St
Produkt:
  Artikel:
    Artikelnummer: 1900004000
    Artikelkurztext: KEMPER WESER Freistrom-Absperrventil RG, DN 40, Art.Nr.: 1900004000

*Hinweis: KEMPER WESER Freistrom-Absperrventil, mit Entleerstopfen, AG, Figur 173 0G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, Druckstufe PN 16, max. Betriebstemperatur 110 °C

Nennweiten und Ausführungen wie nachfolgend aufgelistet
liefern und betriebsfertig montieren.

**03.01.01.25 KEMPER WESER Freistrom-Absperrventil RG, DN 15, Art.Nr.: 1732G01500**
Freistrom-Absperrventil, mit Entleerstopfen, Außengewinde für flachdichtende Verschraubungen.
Nennweite: DN 15
Richtprodukt:
Fabrikat/Typ:Kemper/Weser
Angebotenes Produkt: '..........'
Menge: 1,000 St
Produkt:
  Artikel:
    Artikelnummer: 1732G01500
    Artikelkurztext: KEMPER WESER Freistrom-Absperrventil RG, DN 15, Art.Nr.: 1732G01500

**03.01.01.26 KEMPER WESER Freistrom-Absperrventil RG, DN 25, Art.-Nr: 1732G02500**
Freistrom-Absperrventil, mit Entleerstopfen, Außengewinde für flachdichtende Verschraubungen.
Nennweite: DN 25
Richtprodukt:
Fabrikat/Typ:Kemper/Weser
Angebotenes Produkt: '..........'
Menge: 1,000 St
Produkt:
  Artikel:
    Artikelnummer: 1732G01500
    Artikelkurztext: KEMPER WESER Freistrom-Absperrventil RG, DN 25, Art.-Nr: 1732G02500

**03.01.01.27 KEMPER WESER Freistrom-Absperrventil RG, DN 32, Art.-Nr: 1732G03200**
Freistrom-Absperrventil, mit Entleerstopfen, Außengewinde für flachdichtende Verschraubungen.
Nennweite: DN 32
Richtprodukt:
Fabrikat/Typ:Kemper/Weser
Angebotenes Produkt: '..........'
Menge: 2,000 St
Produkt:
  Artikel:
    Artikelnummer: 1732G01500
    Artikelkurztext: KEMPER WESER Freistrom-Absperrventil RG, DN 32, Art.-Nr: 1732G03200

*Hinweis: KEMPER Freistrom-Kombi-Rückflussverhinderer, mit Entleerstopfen, AG, Figur 145 2G*
Freistrom-Kombi-Rückflussverhinderer, mit Entleerstopfen, AG, besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959,, Druckstufe PN 10, max. Betriebstemperatur 65 °C, kurzfristige Spitzentemperatur 90 °C

Nennweiten und Ausführungen wie nachfolgend aufgelistet
liefern und betriebsfertig montieren.

**03.01.01.28 Freistrom-Kombi-Rückflussverhinderer m.E. 145 2G DN 32**
Freistrom-Kombi-Rückflussverhinderer m.E.
Richtprodukt
Kemper/Figur  145 2G03200, DN 32
Angebotenes Produkt: '..........'
Menge: 1,000 St

*Hinweis: Dämmschale für KEMPER Freistrom-Absperrventil*
Dämmschale für Freistromventil, DIN 3502/3546,
Brandklasse B 1 nach DIN 4102 Teil 1, mit Prüfzeichen
PA-III 2.1566, temperaturbeständig bis 100 Grad
C,Wärmeleitfähigkeit 0,035 W/mK, einschließlich
den notwendigen Verschlußclipsen liefern und um
vorgenannte Kemper Schrägsitzventile montieren.

Nennweiten wie nachfolgend aufgelistet.

**03.01.01.29 Weser-Dämmschale für Freistromventil DN 15**
Dämmschale für Freistromventil
Richtprodukt:
Fabrikat/Typ: Weser
Angebotenes Produkt: '..........'
Menge: 1,000 St

**03.01.01.30 Weser-Dämmschale für Freistromventil DN 25**
Dämmschale für Freistromventil
Richtprodukt:
Fabrikat/Typ: Weser
Angebotenes Produkt: '..........'
Menge: 1,000 St

**03.01.01.31 Weser-Dämmschale für Freistromventil DN 32**
Dämmschale für Freistromventil
Richtprodukt:
Fabrikat/Typ: Weser
Angebotenes Produkt: '..........'
Menge: 3,000 St

**03.01.01.32 Simplex KFE-Kugelhahn für Trinkwasser, DG G1/2 AG**
KFE-Kugelhahn für Trinkwasser, DG G1/2 AG
Kugelhahn mit DVGW-Zulassung für das Füllen und Entleeren von Trinkwasser- und Warmwasser-Heizungsanlagen, selbstdichtend mit Gewindeeinschneiddichtung aus EPDM. Schwere Bauform aus vernickeltem Pressmessing. Flügelgriff (grün) entsprechend dem Einsatzzweck abnehmbar. Hartverchromte Kugel mit vollem Durchgang in Teflon gelagert. Blindkappe mit Edelstahl-Schwenkbügel auch zur Betätigung verwendbar, mit Stellungsanzeige und festem Anschlag. Fixierung der Einbaulage mittels Kontermutter. Betätigungsspindel mit doppelter O-Ring-Dichtung aus EPDM. Entzinkungsbeständiger Einschraubnippel. Einsatzbereich: Trinkwasseranlagen und Warmwasser-Heizungsanlagen: max. Betriebsdruck 10 bar, max. Betriebstemperatur: 110 Grad C. Dauerbetriebstemperatur, 130 Grad C. kurzzeitig.
Anschluss: G1/2 AG x G3/4 AG
Ausführung: Durchgangsform
Richtprodukt:
Fabrikat/Typ: Simplex
Angebotenes Produkt: '..........'
Menge: 3,000 St

**03.01.01.33 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)
Richtprodukt:
Fabrikat/Typ: Kemper/Figur 187-00-006
Angebotenes Produkt: '..........'
Menge: 1,000 St

*Hinweis: Fk-4 Systemtrenner-Auslaufventil BA, Figur 367 01*
Systemtrenner-Auslaufventil BA zur Absicherung von Trinkwasser gegen Nichttrinkwasser bis einschl.
Flüssigkeitskategorie 4 nach DIN EN 1717
 für Anlagen und endständig angeschlossene Apparate, die an das Trinkwassersystem im häuslichen Bereich
angeschlossen werden, mit eingangsseitiger Absperreinheit mit Kunststoffbetätigungsgriff in
formschönem Design, integriertem eingangsseitigem Schmutzfänger, integrierter differenzdruckgesteuerter
und wartungsfreundlicher Sicherungspatrone mit Ablassventil, ausgangsseitigem Rückflussverhinderer,
mit Prüfnocken zum Anschluss der Prüfventile zur Wartung und Funktionskontrolle, mit Ablaufanschluss
aus Kunststoff, Armatur komplett aus Rotguss im mediumberührten Bereich, totraumfrei, schallschutzgeprüft nach ISO 3822, mit DVGW-Zulassung, Nenndruck PN 10, liefern und montieren.

Nennweiten wie nachfolgend aufgelistet.

**03.01.01.34 Fk-4 Systemtrenner-Auslaufventil BA, DN 15**
Systemtrenner-Auslaufventil BA DN15 eingangsseitig mit Außengewinde R  1/2, nach DIN EN 10226, zum Anschluss an die Wandscheibe, ausgangsseitig mit G3/4 nach ISO 228 zum Anschluß einer Schlauchtülle.
Nennweite DN 15
Richtprodukt:
Fabrikat/Typ: Kemper/Figur 367-01-015
Angebotenes Produkt: '..........'
Menge: 1,000 St

**03.01.01.35 Mehraufwand Anschluß TWK Hausanschluss DN 25-50**
Mehraufwand Anschluß herstellen
an Trinkwasser-Hausanschluss,Verschraubungsteile und Dichtungen gemäß separater LV- Position.
Kaltwasseranschluß:  R 1" bis 2"
Menge: 1,000 St

*Hinweis: Wasserzähler-Anschlußgarnitur*
Wasserzähler-Anschlußgarnitur
für waagerechten Einbau, mit offenem Bügel aus
formstabilem, verzinktem und passiviertem Profilstahl,
schwere Anschlußverschraubung aus Messing.
Rohranschlüsse nach Bedarf und Situation 3/4"- 1 1/2".
Komplett einschließlich Dichtungen in den Ausführungen
wie nachfolgend aufgelistet liefern und montieren.

**03.01.01.36 Wasserzähler-Anschlußgarnitur Qn 2,5-Größe 3/4", DN32 in/Ausgang**
Wasserzähler-Anschlußgarnitur
Wasserzähler Qn=2,5 Größe 3/4"
Einbaulänge 190 mm, Wandabstand 80 mm,
Eingang/Ausgang = DN 32 (1 1/4")
Menge: 1,000 St

*Hinweis: Hauswasser-Feinfilter mit Klarsichttasse bis 40°C*
Hauswasser-Feinfilter mit Einstellskala
rückspülbar und ausspülbar
Bestehend aus:
rücku. ausspülbarem Feinfilter, Manometer und
Doppelringschlüssel für Filtertasse. Gehäuse und
Verschraubungen aus Messing, Innenteile aus
hochwertigem Kunststoff, Feinfilter aus nichtrostendem
Stahl, Ablaufanschluß AA76-1/2A mit Belüftungsöffnungen nach DIN 1988 Teil 4. Mit Memoryring
als Hinweis auf die nächstfällige manuelle
Rückspülung. (Rückspülvorgang automatisierbar mit
Rückspülautomatik Z11S). DIN/DVGW-geprüft,

Verwendungsbereich:
Wasser:  bis 40 Grd. C
Betriebsdruck min.: 1,5 bis max. 16 bar
Ausführung:  AA = Mit Klarsicht-Filtertasse,
  Gewindetüllen, untere/obere
  Durchlaßweite 0,105/0,135 mm
  (Normalausführung)
Anschluß:  Außengewinde R 1 DIN 2999
Richtprodukt:
Fabrikat/Typ:Braukmann F76S-1AA
Angebotenes Produkt: ‘ '..........' ‘
Typ: '..........'

**03.01.01.37 Hauswasser-Feinfilter, F76S 11/4" DN 32 Braukmann**
Hauswasser-Feinfilter F76S-11/4AA DN 32
Menge: 1,000 St.

**03.01.01.38 Rückspülautomatik Z11S-A, Braukmann**
Rückspülautomatik
Für die vollautomatische Filterreinigung der
Filter und Filterkombinationen.
Die Rückspülautomatikverfügt über 2 Bedientasten, die zum manuellenAuslösen des Rückspülvorganges und zum Einstellen des Zeitintervalles dienen. Das ausgewählte Zeitintervall
(einstellbar von 4 min. bis 3 Monate) sowie die Anzahl
der durchgeführten Rückspülungen wird mittels
LED-Anzeige dargestellt. Darüber hinaus ist eine
Serviceanzeige und eine Abschaltung bei Blockade des
Kugelhahnes integriert. Der potentialfreie Schalter
mit separatem Kabeleingang ist geeignet für den An-
schluß eines Differenzdruckschalters (DDS76), für
Fernsteuerung oder Fernüberwachung. Die
Rückspülautomatik ist mittels Bajonettverschluß ohne
Werkzeug montierbar. Länge des Netzkabels 1,5 m.
Ausführung: A = 230 VAC
  Bajonettanschluss
  Für Filtergrößen: R 1/2" bis R 2"
  Mit angespitztem Schukostecker
Richtprodukt:
Fabrikat/Typ:Braukmann Z11 S-A

Angebotenes Produkt: '..........'
Typ: '..........'
Menge: 1,000 St

*Hinweis: --> Anschluß herstellen*
Anschluß herstellen
an vorhandene Wasserleitungen bzw. bauseitige
Betriebstechnische Einrichtungen, einschl. liefern
des erforderlichen Verbindungsmaterials, absperren,
entleeren und wiederbefüllen der jeweiligen Wasserleitung, Dichtheitsprüfung. Einbausituationen komplett wie nachfolgend aufgelistet.

**03.01.01.39 Anschluß herstellen DN 12 - 32**
Anschluß herstellen
an vorhandene Wasserleitungen mit offenem Ende in
Form eines Innen- oder Außengewindes, an ein Stumpfes
Rohrende Stahl/Edelstahl/Kunststoff/etc. oder an ein
vorhandenes Absperrventil einschl. liefern des
erforderlichen Verbindungsmaterials, komplett.

Anschluss herstellen DN 12 - DN 32
Menge: 2,000 St

**03.01.01.40 Bezeichungsschilder Resopal 100 x 50 mm**
Bezeichungsschilder aus Resopal,
Schrift:  eingraviert
Größe:  100 x 50 mm
einschließlich Simplex-Schilderträger für senkrechte
und waagerechte Rohrleitungen bis 3", mit integriertem
Spannband für oben genanntes Schild.
Menge: 3,000 St

*Hinweis: Rotguss-Gewindefittings*
Rotguss-Gewindefittings
mit Gewinden nach DIN EN 10226 zugelassen für die Trinkwasserinstallation nach DIN 1988 und die Gasinstallation nach TRGI 86/96;
mit DVGW-Prüfzeichen DV 7401 AO 2957 für Rotguss-Gewindefittings;
mit DVGW-Prüfzeichen DV 7421 AT 2006 für Rotguss-Verlängerungen;
Ausführungen wie nachfolgend beschrieben liefern und montieren.

**03.01.01.41 Langnippel Nr. 3530, DN 15, 100 mm**
Langnippel  DN 15, 100 mm
Menge: 1,000 St

*Hinweis: Befüllung der Trinkwasserinstallation*
Befüllung der Trinkwasserinstallation

Die Befüllung darf nur über einen ordnungsgemäß
vom WVU hergestellten und ausreichend gespülten
Hausanschluss mit gefiltertem Trinkwasser
erfolgen.

Die Inbetriebnahme erfolgt durch Mitarbeiter des
Fachbetriebes, dabei ist der Betreiber auf seine
Pflichten zum bestimmungsgemäßen Betrieb der
Trinkwasseranlage hinzuweisen, welches zu
protokollieren ist.

**03.01.01.42 Spülen der Leitungen Strangweise**
Spülen der Leitungen mit hygienisch einwandfreiem
Trinkwasser (Kalt- und Warmwasserleitungen getrennt),
Strangweise von unten nach oben kurz vor der
Inbetriebnahme
nach aktuellem ZVSHK Merkblatt Spülen, Desinfizieren
und "Inbetriebnahme von Trinkwasserinstallationen".
Menge: 1,000 St

**03.01.01.43 Wasseranalyse**
Wasseranalyse
Bescheinigung von einwandfreiem Trinkwasser durch
akkreditiertes Trinkwasserlabor vor Befüllung der
Anlage, durch Wasserprobe an der Übergabestelle.

Probeentnahme und Wasseranalyse entsprechend
der aktuellen Trinkwasserverordnung

Freigabe zur Befüllung auf Basis der einwandfreien
Trinkwasseranalyse bei der Fachbauleitung einholen
Menge: 1,000 St

**03.01.01.44 Nutzungsübergabe**
Protokollierte Nutzungsübergabe an den Betreiber
mit Einweisung und Hinweis auf seine
Pflichten zum bestimmungsgemäßen
Betrieb/Wartung der Trinkwasseranlage.
Kosten je Gebäude
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.

*Hinweis: -->Montagesystem bestehend aus den nachfolgend*
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**03.01.01.45 Montageschiene B/H/s 27/18/1,25**
Montageschiene B/H/s 27/18/1,25, G = 0,81 kg/m
Menge: 4,000 m

**03.01.01.46 Montageschiene B/H/s 40/38/2,00**
Montageschiene B/H/s 40/38/2,00, G = 1,86 kg/m
Menge: 2,000 m

*Hinweis: -->Zulage für Konsolen zur Wand,-Boden- und Deckenmontage,*
Zulage für Konsolen zur Wand,-Boden- und Deckenmontage,
von Montageschienen und Doppelschienen einschließlich die zur Befestigung notwendigen Halteklauen, Schrauben
und Muttern. Bei Deckenmontage sind durchgesteckte
Schrauben zu verwenden. Typ: WBD-Halter wie nachfolgend
aufgelistet komplett liefern und montieren.

**03.01.01.47 WBD-Halter 40/22, 40/38, 40/45**
WBD-Halter in den Größen 40/22, 40/38 und 40/45.
Menge: 4,000 St

*Hinweis: -->Zulage für Winkelkonsolen zur Wand,-Boden und*
Zulage für Winkelkonsolen zur Wand,-Boden und
Deckenmontage, als Kombinatio mit Montageschienen und
Doppelschienen oder als Verstärkung von Traversen
einschließlich die zur Befestigung notwendigen
Halteklauen, Schrauben und Muttern. Wie nachfolgend
aufgelistet komplett liefern und montieren.

**03.01.01.48 Winkelkonsole 100/100**
Winkelkonsole 100/100 mm
Menge: 2,000 St

**03.01.01.49 Winkelkonsole 150/150**
Winkelkonsole 150/150 mm
Menge: 2,000 St

*Hinweis: -->Zulage für Auslegerkonsolen zur Wand,-Boden und*
Zulage für Auslegerkonsolen zur Wand,-Boden und
Deckenmontage, inkl.Abdeckkappe, einschließlich die zur
Befestigung notwendigen Schrauben und Dübel. Wie
nachfolgend aufgelistet komplett liefern und montieren.

**03.01.01.50 Auslegerkonsole 27/30 -180/240/300**
Auslegerkonsole 27/30 - 180/240/300 mm
Menge: 2,000 St

**03.01.01.51 Auslegerkonsole 27/30 -545**
Auslegerkonsole 27/30 - 545 mm
Menge: 2,000 St

**03.01.01.52 Auslegerkonsole 40/45 -180/240/300**
Auslegerkonsole 40/45 - 180/240/300 mm
Menge: 2,000 St

*Hinweis: -->Gewindestäbe, Stahl, Oberfläche galv.verzinkt,*
Gewindestäbe, Stahl, Oberfläche galv.verzinkt,
Güteklasse 4.6 in Längen von 1-3m, wie nachfolgend
aufgelistet.

**03.01.01.53 Gewindestab M8**
Menge: 30,000 m

**03.01.01.54 Gewindestab M10**
Menge: 1,000 m

**03.01.01.55 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 20,000 St

**03.01.01.56 Rohrschelle M8/10 wie vor Rohrdurchmesser 40-58 mm**
Rohrschelle wie vor beschrieben,
Nennweiten: Schellen für Rohrdurchmesser 40-58 mm
Menge: 10,000 St

##### Abschnitt 03.01.02 Schmutzwasseranlagen und Zubehör

*Hinweis: Vorbeschrieb Silent-PP*
Schalloptimiertes Abwasserstecksystem für Entwässerungsanlagen von
Gebäuden nach DIN EN 12056 in Verbindung mit
DIN 1986 - 100.
Rohre und Formstücke sind innerhalb von
Gebäuden und erdverlegt innerhalb der Gebäudestruktur
(Anwendungskennzeichen "BD" - Building / Drainage) in
Anlehnung an DIN EN 1451 - 1 geprüft und zugelassen.
(Zulassung Nr. Z-42.1-432)

Rohre mit angeformten Muffen und
werkseitig vormontierter Lippendichtung aus EPDM
bestehen aus einem schalloptimierten 3-Schicht-Rohr
mit geringer Längenausdehnung.

Die Formstücke mit angeformten Muffen und
werkseitig vormontierter Lippendichtung aus EPDM
bestehen aus PP,mit angeformten Schwingungsdämpfern an der Muffe,mit visueller Einstecktiefenkontrolle sowie
Markierung für einfache Montageausrichtung.

Die Verbindung erfolgt durch die angeformten Muffen
oder mit Doppelmuffen.

Verlegung nach Herstellerrichtlinien unter Einhaltung
der DIN EN 12056 und DIN 1986-100.

Das Abwassersystem ist gemäß DIN 4109 gegen
Körperschallübertragung vom Baukörper zu trennen. Die
Verarbeitung und Verlegung ist nach den
herstellerspezifischen Vorschriften, sowie unter
Einhaltung einschlägiger Normen durchzuführen.

Rohrschellen, Passstücke, Verschnitt, sowie Befestigungs- und Kleinmaterial sind in die Einheitspreise einzukalkulieren.

Rohr wie nachfolgend aufgelistet in Handelslängen bis 3000 mm einschl. Verbindungs- und Befestigungsmaterial liefern undmontieren.

**03.01.02.1 Silent-PP Rohr mit Muffe, DN 50 d 50 mm**
Rohr mit Muffe, DN 50 d 50 mm
Menge: 6,000 m

**03.01.02.2 Silent-PP Rohr mit Muffe, DN 110 d 110 mm**
Menge: 1,000 m

**03.01.02.3 Silent-PP Bogen mit Muffe DN 50**
Bogen mit Muffe 15 - 87,5 Grad DN 50 d 50 mm
Menge: 14,000 St

**03.01.02.4 Silent-PP Bogen mit Muffe DN 110**
Silent-PP Bogen mit Muffe 15- 87,5 Grad DN 110 d 110 mm
Menge: 3,000 St

**03.01.02.5 Silent-PP Abzweig 45 oder 87 Grad DN 50 d 50 mm**
Abzweig 45 oder 87 Grad DN 50 d 50 mm
Abgang gleich oder reduziert
Menge: 1,000 St
Produkt:
  Artikel:
    Artikelnummer: 390.232.14.1
    Artikelkurztext: Silent-PP Abzweig 45 oder 87 Grad DN 50 d 50 mm

**03.01.02.6 Silent-PP Reduktion DN 110 x 90, 75, 50, 40**
Reduktion exzentrisch mit Muffe
DN 110 x 90, 75, 50, 40
Menge: 1,000 St

**03.01.02.7 Silent-PP Anschlussbogen mit Muffe DN 45 / 50**
Anschlussbogen mit Muffe 87,5 Grad DN 45 / 50
Menge: 2,000 St

*Hinweis: Silent-db20 Rohrschelle, verzinkt*
Rohrschelle, verzinkt
schallgedämmt mit IG M10 und AG 1/2 Zoll
mit Innen- / Außengewinde in den Nennweiten wie nachfolgend beschrieben komplett liefern und montieren.

**03.01.02.8 Silent-db20 Rohrschelle, verzinkt DN 50**
Rohrschelle, DN 50 d 56 mm
Menge: 5,000 St

**03.01.02.9 Ausbau vorh. Bodenabläufe m. Rückstauverschluß**
Ausbau vorhandener Bodenabläufe mit
Rückstauverschluß
Im Untergeschoß des Gebäudes befinden sich in einigen
Räumen Bodenbaläufe mit Rückstauverschlüssen welche
nicht mehr funktionsfähig sind. Diese müssen aus der Bodenplatte herausgestemmt und ausgebaut werden. An
Ihrer Stelle werden neue eingebaut oder der Grund- leitungsanschluss wird druckwasserdicht verschlossen und mit Beton vergossen. Zu kalkulieren der reine Aufwand für das Herausstemmen und Entsorgen des Ablaufs. Das druckwasserdichte verschließen bzw. der neue Ablauf ist in separaten Positonen enthalten. Alle Grundleitungsanschlüsse welche verschlossen werden sind in einem Revisionplan einzutragen und zu vermaßen.
Pauschal.
Menge: 1,000 St

**03.01.02.10 Rückstau-Kellerablauf DN 100**
Rückstau-Kellerablauf Ballstau 110, nach DIN EN 1253/ DIN 1997. Mit automatisch wirkendem Ballventil, Pendel- verschlussklappe und Handabsperrung. Ablaufstutzen DN 100 (3°). Mit Schlammeimer. Rost aus Kunststoff, zwei- teilig, Klasse A, Ablaufleistung: 1,6 l/s
Material: ABS, schlagfest
Komplett liefern und montieren.

Fabrikat: Dallmer
Typ: Ballstau 110, DN 100
Art.-Nr.: 720061
Angebotenes Produkt: '..........'
Typ: '..........'
Menge: 1,000 St

**03.01.02.11 Wiederverschließen Bodenplatte um den Ablauf**
Wiederverschließen der Öffnung im Boden nach Montage des Bodenablaufs und der Rohrleitungen in den Bodenschlitzen, zu der angrenzenden Bodenplatte sind Verbindung mittels Metallgewebe oder Metall-Rundprofil 10mm herzustellen. Die gesamte Öffnung ist mit Beton zu verfüllen die Oberfläche ist mit einem Glattstrich zu versehen.
Es ist darauf zuachten, dass der Ablaufrost 5 mm unter der fertigen Fußbodenfläche liegt und nicht oben herausragt so dass Pfützen stehen bleiben würden. Sollte dies der Fall sein, ist die Aussparung nicht zu schließen und die Bauleitung zu verständigen.
Menge: 1,000 St

**03.01.02.12 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

**03.01.02.13 PE-HD Trichter oval DN 40 ohne Rand+Ventilsieb**
PE-HD Trichter oval DN 40, ohne Rand und Ventilsieb.
Menge: 1,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**03.01.02.14 Einbau eines Abzweiges DN 100**
Einbau eines Abzweiges wie vor beschrieben:
Nennweite vorhandene Abwasserleitung: DN 100
Menge: 1,000 St.

*Hinweis: Zulage für SML-Abzweige in allen Handelsaus-*
Zulage für SML-Abzweige in allen Handelsausführungen, Abgänge 45°-88,5°, DN 50 - DN 200.
Komplett wie nachfolgend aufgelistet liefern und
montieren.

**03.01.02.15 SML-Abzweige DN 100.**
SML-Abzweige wie vor beschreiben,  DN 100.
Menge: 1,000 St.

*Hinweis: Zulage für SML-Enddeckel wie nachfolgend aufgelistet*
Zulage für SML-Enddeckel wie nachfolgend aufgelistet
komplett liefern und montieren.

**03.01.02.16 SML-Enddeckel DN 100.**
Menge: 1,000 St.

**03.01.02.17 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**03.01.02.18 Konfix-Verbindungen DN 50.**
Menge: 1,000 St

##### Abschnitt 03.01.03 Trinkwasserbehandlungsanlage

**03.01.03.1 Kalkschutzanlage Watercryst, BIOCAT KS 5000-C Art.Nr. 12000395**
Kalkschutzanlage
geeignet zum Einbau in die Kaltwasserversorgungsleitung, bei einer Gebäudegröße von bis zu 5 Wohneinheiten (max. 12 Personen), max. 430 Kubikmeter/Jahr.

WIRKSAMKEIT UND KONFORMITÄT
Kalkschutzanlage gemäß DIN 1988-200 (Abschnitt 12.7) sowie DVGW Arbeitsblatt W 510 und W 512 bzw. DIN 3607 zur Verminderung von Kalksteinablagerungen in Trinkwasserinstallationen.

WATERCRYST KATALYSATOR TECHNOLOGIE
BIOCAT Kalkschutzanlagen verhindern Kalkablagerungen in der Trinkwasserinstallation und Trinkwassererwärmungs- systemen ohne den Einsatz von chemischen Aufbereitungsstoffen und ohne Veränderung der Trinkwasserqualität. Die Anlagen erfüllen alle Anforderungen an die Trinkwasserverordnung und insbesondere die Minimierungsgebote.

Der Kalkschutz basiert auf der WATERCryst Katalysator-Technologie. Als Wirkeinheit dient dazu ein Behälter, der mit einem speziell strukturierten, lebensmittelechten, für das Trinkwasser zugelassenen Kunststoffgranulat gefüllt ist. An den Oberflächen des Granulates werden - nach dem Vorbild der Biomineralisierung - kleinste Kalkkristalle aus dem im Wasser gelösten Kalkionen erzeugt. Diese werden mit der Wasserentnahme aus dem Granulatbett ausgetragen, im Leitungssystem und den Trinkwassererwärmungssystemen verteilt und wirken dort als Kristallisationskerne (Impfkristalle). Der ausfallende Kalk wird nun bevorzugt an diesen Impfkristallen gebunden, bevor er sich in Rohrleitungen, Armaturen, Warmwasserspeichern, Wärmetauschern, Duschköpfen oder Strahlsieben ablagern kann. Die Impfkristalle werden mit der Wasserentnahme aus dem Rohrleitungssystem gespült.

Dem Trinkwasser werden keine chemischen Stoffe zugegeben und keine wertvollen Mineralien (Calcium, Magnesium) entnommen. Die Qualität des Wassers wird nicht verändert.

TRINKWASSERHYGIENE UND SICHERHEIT IM BETRIEB
Die BIOCAT Kalkschutzanlage ist hygienisch eigensicher. Die Wirkeinheit wird alle 72 Stunden automatisch thermisch desinfiziert. Während der thermischen Desinfektion, bei Stromausfall (automatischer Fail Safe Mode), ist die Kalkschutzanlage vom Trinkwassernetz getrennt. Über den integrierten Bypass ist die Trinkwasserversorgung zu jederzeit gewährleistet.

AUSFÜHRUNG
Die Kalkschutzanlage BIOCAT KS 5500-C wird montagefertig geliefert. Das integrierte Hebesystem und die kompakte Bauweise ermöglichen Transport und Montage durch nur eine Person. GLT-Anschluss und Einbindung Hebeanlage serienmäßig (optionales Zubehör erforderlich). Lieferung erfolgt einschließlich Edelstahl-Anschlussschläuche, Bypassarmatur und Anschlussverschraubungen. Nutzerfreundliches LED-Display für Statusmeldungen und manuelle Steuerung.

INSTALLATION
Flexible Fließrichtung, flexible Anschlusshöhe, Anschluss über Standard 230 V Schuko-Stecker.

WARTUNGSINTERVALL
Das Katalysator-Granulat (Wirkeinheit) ist unabhängig von der Wasserhärte und dem Wasserverbrauch alle 5 Jahre auszutauschen.

ZERTIFIZIERTE QUALITÄT
Alle BIOCAT Geräte sind QNG Ready und damit als geprüft nachhaltiges Produkt für KfW-geförderte Bauprojekte geeignet.
DVGW Baumusterprüfzertifikat: DW-9191DP0684

DIGITAL VERNETZT
Die Geräteserie BIOCAT KS-C ist digital vernetzt und ermöglicht Zugriff und Steuerung über die myBIOCAT App. Bei Bedarf erfolgt eine online Remote-Diagnose über den WATERCryst Kundendienst. Die App informiert auf allen integrierten Endgeräten über Software-Updates und Wartungshinweise z.B. für den Granulat-Wechsel der Wirkeinheit.

Technische Daten:

Maximalanzahl Wohneinheiten  [ WE ] 5
Maximalanzahl Personen  11
maximaler Tagesverbrauch  [ l / d ] 1.250
Elektrischer Anschluss
Netzanschluss  230 V, 50 Hz
maximale Leistungsaufnahme  [ W ] 1.202
Leistungsaufnahme in Behandlung/Standby [ W ] 2
Sanitärtechnische Daten
Anschlussdimension  DN40 (R 1 1/2‘‘)
Anschlussdimension Rückspülleitung  DN15 (R 1/2‘‘)
Volumenstrom Rückspülung (bei 4 bar) [ l / min ] 6
Nenndurchfluss QN  [ l / h ] 3.800
Druckdifferenz dp bei QN [ bar ] 0,40
Nenndruck  PN10
Betriebsdruck  [ bar ] 2 - 8
Wassertemperatur Zulauf  [ °C ] max. 25
Technische Daten
Umgebungstemperatur  [ °C ] max. 25

Fabrikat: Watercryst
Artikelnummer: 12000395
BIOCAT KS 5000-C
Menge: 1,000 St

**03.01.03.2 Inbetriebnahme Biocat KS 5000 S - 7000 S**
Inbetriebnahme Biocat KS 5000 S - 7000 S

Leistungsumfang:

Anlagen Prüfung - Inbetriebnahme - Übergabeprotokoll
Ausführung durch einen Biocat Techniker

1. Prüfung des Aufbaus der Anlage
a. Standsicherheit
b. Anschlüsse Wasser
c. Anschlüsse Strom
d. Optische Kontrolle

2. Inbetriebnahme der Anlage
a. Funktionsprüfung
b. Parametrierung der Steuerung
c. Festlegung der Zeitpunkte für TDI-Intervalle

3. Übergabeprotokoll
a. Dokumentation der Inbetriebnahme im Übergabeprotokoll
b. Aushändigung des Übergabeprotokolls an den Anlagen-Betreiber

Artikelnummer: 20000001
Menge: 1,000 St

#### Bereich 03.02 Heizungsanlagen nach DIN 18380

##### Abschnitt 03.02.01 Übergabestation Nahwärmenetz und Zubehör

**03.02.01.1 Nahwärme-Übergabestation Multi 51kW**
F+G NAHWÄRME-ÜBERGABESTATION
Typ: Multi
Leistung: 51 kW

CE-Kennzeichnung und Konformitätsbewertung nach Maschinenrichtlinie

bestehend aus:
2 Stk.
Gestell aus grundiertem Vierkant-Stahl mit Fußkonsolen zur Bodenmontage, mit Dübeln und Schrauben

Hauptabsperrung primärseitig:
2 Stk.
Einschweißkugelhahn DN 32, PN 40 als einteilig, vollverschweißt, mit reduziertem Durchgang, wartungsfreie Spindelabdichtung mit O-Ringen aus FPM, beidseitig mit Druck
beaufschlagbar, Kugeldichtung PTFE mit Graphit mit zwei Dichtlippen, Kugel und Spindel aus rostfreiem Stahl, Gehäuse aus Stahl mit Anschweißenden gem. EN 12627

Vorlaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25
mit Kennzeichnung nach TÜV-Richtlinien mittel schweres Model, vernickelt, voller Durchgang Gewinde nach DIN ISO 228-1 -Langgewinde Flachdichtend

1 Stk.
Muffe G ¼" zur Aufnahme des WMZ-Fühlers, abgestopft

Rücklaufmeßtasche mit:
1 Stk.
Rohrfedermanometer nach DIN EN 837-1 NG 80,
Messbereich 0-16 bar, Klasse 1,0
Gehäuse und Übersteckring: Stahl schwarz
Sichtscheibe: Instrumentenflachglas
Anschluss: G 1/2" unten, Messing mit Manometerabsperrventil
PN400 Stahl, Zapfen/Spannmuffe G ½"nach DIN16270 Form A

1 Stk.
Maschinen-Glasthermometer DIN 16185, gerades Modell, Gehäuse 150 x 35 mm, Kunststoff messingfarben,
Messbereich:  0 - 160°C in 2°C
Kapillarform:  weiß belegt prismatisch
Anzeigeflüssigkeit: blau,
Einschraubstutzen: G ½" ,
Form B Werkstoff: Stahl verzinkt,
Einbaulänge:  100 mm

1 Stk.
Kugelhahn für die Entleerung DN 15, PN 25
mit Kennzeichnung nach TÜV-Richtlinien mittel schweres Model, vernickelt, voller Durchgang Gewinde nach DIN ISO 228-1 - Langgewinde Flachdichtend

1 Stk.
Passstück für den Wärmemengenzähler

1 Stk.
Volumenstromregler bestehend aus:
Stellventil mit Einstelldrossel und Anschluss
für elektrischen Stellantrieb mit Notstellfunktion. Spannungsversorgung 230 V, Ansteuerung 3 Pkt.
Anschluss Außengewinde DIN ISO 228/1
Einbau im Vor- oder Rücklauf DN 20, KVs 6,3, PN 16
Δp max  10 bar
min./max. 0,8 - 2,3 m³/h
Wirkdruck 0,2 bar
Fabrikat: Samson
Typ:  2488 / 5827

1 Stk.
Muffe G ½" zur Fühleraufnahme ( Rücklauftemperatur- begrenzung ) mit V2A Tauchhülse 100 mm Tauchtiefe,
incl. Kabelverschraubung an der Tauchhülse als Zugentlastung
und zum Schutz gegen unbeabsichtigtes herausziehen des Fühlers

Wärmetauscher:

1 Stk.
Dichtungsloser Plattenwärmetauscherbestehend aus formgepressten Edelstahlplatten, die in einem Spezialverfahren unter Vakuum mit Kupfer hart verlötet werden.
Strömungsrichtung parallel im Gegenstrom.
Gefertigt nach dem Qualitätsmanagementsystem
DIN ISO 9002.
Die Berechnung und Werkstoffe entsprechen
dem Modul B+D, AFS 1999:4 der Europäischen
Druckgeräterichtlinie 2014/68/EU (CE).
Platten und Anschlüsse: ALLOY 316

Winterlastfall:
  Heiß  Kalt

Medium:  Wasser Wasser

Leistung: kW 51

Massenstrom: kg/h 1.570  1.759
Eintrittstemp.: °C  75,0  45,0
Austrittstemp.:°C  47,0  70,0
Druckverlust: kPa  0,6  0,7

Sommerlastfall:
  Heiß  Kalt

Medium:  Wasser Wasser

Leistung: kW 25

Massenstrom: kg/h 769,8  862,4
Eintrittstemp.: °C  75,0  45,0
Austrittstemp.:°C  47,0  70,0
Druckverlust: kPa  0,1  0,1

Druck -196°C: bar  37  37
Druck  225°C: bar  30  30
min./max. : °C  -196 / 225

einschließlich Isolierkappe aus Alu-Stukko-Blechmantel
( EN 10142 / 10143 ) mit Mineralwolleinlage

Im Vorlauf sekundär enthalten:

1 Stk.
Muffe G ½" zur Fühleraufnahme (Vorlauftemperaturregelung)
incl. Sensor als Tauchsensor für die Temperaturerfassung
in Heizungs-, Lüftungs- und Klimaanlagen und V2A Tauchhülse
G ½" , 100 mm Tauchtiefe
Messwiderstand: Pt 1000
Kabel: 1,5 m Silikonkabel
Temperatureinsatzbereich: -40° bis 180 °C

1 Stk.
Temperaturregler/Sicherheitstemperaturwächter (TR/STW) als Aufbau-Doppel-Thermostat mit Mikroschalter und Einschraubtauchhülse am Gehäuse befestigt.
Temperaturregler wirkt auf den ZU - Befehl
im Volumenstromregler, Sicherheitstemperaturwächter wirkt auf die Notstellfunktion im Volumenstromregler.
V2A Tauchhülse G ½" x 100 mm Tauchtiefe
Einstellbereich 0-150°C

1 Stk.
Kugelhahn DN 15 zum Füllen und Entleeren von Heizungssystemen, Heizkesseln, Radiatoren und Rohrleitungen.
Einsatzgebiet für Wasser und nichtaggressive Medien
bis PN 16 und 120 C.
Gehäuse aus Messing mit selbstdichtendem Außengewinde,
Kontermutter und Griff mit Anschlag.
Ausführung vernickelt mit Schlauchverschraubung
(Weichdichtung) und Verschlußkappe

Im Rücklauf sekundär enthalten:
1 Stk.
Einschweißschmutzfänger F+G Schmutzfänger für Zentralheizungs- und Kühlanlagen mit geschlossenen Kreisläufen und Industrieanlagen,für den Betrieb mit
nicht aggressiven Flüssigkeiten (z. B. Wasser
oder geeignete Wasser-Glykolgemische gemäß VDI 2035).

1 Stk.
Rohrfedermanometer NG 80,
Messbereich 0-6 bar, Klasse 1,0
Gehäuse und Übersteckring: Stahl schwarz
Sichtscheibe: Instrumentenflachglas
Anschluss: G 1/2" unten, Messing

1 Stk.
Bauteilgeprüftes Membran-Sicherheitsventil
für geschlossene Heizungsanlagen nach DIN EN 12828, Glykolbeständigkeit bis 50% Glykolanteil,
Betriebstemperatur von -10 °C bis 110 °C,
Kennbuchstabe H R 1/2" , Abblasedruck 3,0 bar

1 Stk.
Muffe R 1" zum Anschluss des Ausdehnungsgefäßes

2 Stk.
Muffe R 1" zum Anschluss der Druckhaltung Entgasung,
Achsabstand min.500mm

1 Stk.
Kugelhahn DN 15 zum Füllen und Entleeren von Heizungssystemen, Heizkesseln, Radiatoren und Rohrleitungen. Einsatzgebiet für Wasser und nichtaggressive Medien bis PN 16 und 120 C.
Gehäuse aus Messing mit selbstdichtendem Außengewinde, Kontermutter und Griff mit Anschlag. Ausführung vernickelt mit
Schlauchverschraubung(Weichdichtung) und Verschlußkappe.

2 Stk.
Gewindestutzen DN 25 zum Anschluss der Druckhaltung / Entgasung Achsabstand der Stutzen min. 500 mm

1 Stk.
Pneumatex Schmutz- und Schlammabscheider Zeparo Cyclone
mit Magnet und Wärmedämmung.
Ausführung Dirt, Bauart Cyclone, für Heiz-, Solar- und Kühlwassersysteme, Waagerechter oder senkrechter Einbau.
Innengewinde: G 1 1/2 ISO 228
Gehäuse: Messing
Max. zul. Druck: 10 bar
Max. zul. Temperatur: 110 C
Min. zul. Temperatur: -10 C

Sekundärseitig angebundene
Pumpengruppe für die statische Heizung
direkt an der Station angebaut

bestehend aus:
Name: Heizung
Leistung: 31 kW tv/tr: 70 / 45 °C
mit

2 Stk.
Kugelhahn DN 32 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
3-Weg-Mischventil DN 15, kVs 6,3, PN 16
incl. Stellantrieb 230 V, 3-Punkt,
mit Außengewinde-Anschlüssen nach ISO 228-1;
lineare Kennlinie;
zulässige Mediumstemperatur max. 110 °C.
Geeignet für den Einsatz in geschlossenen Kreisläufen,
wie z.B. Heizkörper, Lüftungs- und Klimaanlagen.
Fabrikat: LDM / Belimo
Typ: RV111 R 15/3-6,3 / NRDVX230-3-T-SI

1 Stk.
Hocheffizienz-Inline Nassläuferpumpe mit EC-Motor und
elektronischer Leistungsanpassung.
Einsetzbar für Heizungswasser,Kaltwasser und Wasser-Glykol-Gemische.
Energieeffizienzindex (EEI) je nach Pumpentyp
zwischen 0,17 und 0,19
Betriebsdaten
Fördermedium: Wasser 100 %
Medientemperatur: 75,00 °C
Angefragter Volumenstrom: 2,525 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 40 mit vollem Durchgang, Messing vernickelt
Kugel Messing verchromt, Dichtschalen aus PTFE,
O-Ring-Abdichtung, Nenndruck PN 20 für Kaltwasser,
PN 16 für Medien bis 100 C.

Regelung im Schaltschrank:
1 Stk.
Heizungs- und Fernheizungsregler zur Regelung von maximal drei Regelkreisen.
Mittels optionaler Erweiterungsmodule TROVIS I/O via Gerätebus sind bis zu 6 Regelkreise möglich.
Ethernet-Schnittstelle zur Modbus-TCP/IP- Kommunikation und Anbindung an SAM DISTRICT ENERGY via Internetrouter.
Die Kommunikation ist mit bis zu 3 M-Bus-Zählern möglich
Eingänge:
14x Sensoreingänge Pt 1000, PTC oder Ni 1000, alternativ
  für Binärmeldungen konfigurierbar,
3x  Eingänge für 0 bis 10 V.
  Eingang 17 für ein Impulssignal 3 bis 800 lmp/h eines
  Wärmemengenzählers zur Leistungsbegrenzung in RK1
  konfigurierbar
Ausgänge:
3x Dreipunkt-Signal: Belastbarkeit max. 250 V AC, 2 A,
  alternativ 3x Zweipunkt-Signal: Belastbarkeit max.
  250 V AC, 2 A
5x Pumpenausgang: Belastbarkeit max. 250 V AC, 2 A;
  alle Ausgänge Relaisausgänge mit Varistorentstörung
4x 0-bis-10-V- oder PWM-Signal, konfigurierbar, zur
  Stellsignalausgabe oder Drehzahlsteuerung von
  Pumpen. Bürde >5 kOhm.
Schnittstellen:
Galvanisch getrennte RS-485 Schnittstelle zur Modbus-  RTU-/ Gerätebus-Kommunikation.
Datenformat Modbus RTU8N1.
Ethernet-Schnittstelle zur Modbus-TCP/IP-Kommuni-
kation und Alternative Zugangsmöglichkeiten über
optionale externe Gateways.
M-Bus Schnittstelle für bis zu drei M-Bus Geräte, Protokoll
gem. EN 1434-3.
Versorgungsspannung: 165 bis 250 V, 48 bis 62 Hz,
max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm )
400 x 400 x 200 mm nach VDE 0660 Teil
500, Niederspannungsrichtlinie 2006/95/EG,
EMV Richtlinie 2004/108/EG und EN61 010-1
Schutzklasse I, Schutzgrad IP 54 einschließlich Montagematerial, Klemmen etc. mit Einbau von Regelungen in der Schaltschranktür Inkl. Prüfprotokoll nach DIN
VDE 0100-600 und Regelschema mit Klemmenbezeichnung.
Schaltschrank mit folgenden Baugruppen:
- Hauptschalter EIN/AUS
 auf Standrahmen befestigt und elektrisch angeschlossen, mit
 Ausnahme der Speicherfühler, des Außenfühlers und der
  Zuleitung. Im Falle einer mehrteiligen Ausführung der
  Fernwärmeübergabestation ist die interne elektrische Verdrahtung bauseits auf eigene Kosten auszuführen.

Einstellung der Regelung
Der angebotene Digitalregler kann ab Werk programmiert werden ( wenn die Parameter angegeben werden ), eine Überprüfung und Feineinstellung vor Ort sollte jedoch nach In-
betriebnahme bauseits vorgenommen werden.
Die Regelung wird im Werk auf Funktion geprüft, d.h. Stellverhalten der Ventilmotoren, Pumpenlauf, Temperaturfühlercheck und Simulation verschiedener Be-
triebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
Junghansring 20
72108 Rottenburg
Tel: 07457 / 71-100
Fax: 07457 / 71-130
F+G-Nr.: 25 / 11 / 20263 (Steinstr.15)
Menge: 1,000 St

*Hinweis: Druckhaltung*

**03.02.01.2 PNEUMATEX Druckausdehnungsgefäß Statico SU200.3, Art.-Nr. 7101010**
Druckausdehnungsgefäss
Statico SU200.3, mit fester Gasfüllung, Heiz-, Solar- und Kühlwassersysteme. Stahl, geschweisst, Farbe Beryllium. schlanke, zylindrische Bauform, Fussring für stehende Montage und einfachen Transport.
airproof-Butylblase, nach EN 13831 und Pneumatex-Werksnorm, dauerhaft stabiler Vordruck.
Frostschutzmittelzusatz bis 50%.
endoskopische Besichtigungsöffnung für innere Prüfungen über 1000 bar x Liter. CE-baumustergeprüft nach
PED2014/68/EU.
5 Jahre Gewährleistung auf das Gefäß.
Nennvolumen 200 Liter
Max. zul. Druck 3 bar
Max. zul. Druck Schweiz 3 bar
Min. zul. Druck 0 bar
Vordruck 1.5 bar
Max. zul. Temperatur 120 C
Min. zul. Temperatur -10 C
Max. zul. Blasentemperatur 70 C
Min. zul. Blasentemperatur 5 C
Anschluss R 3/4
Durchmesser 500 mm
Hoehe 1338 mm
Gewicht leer 30 kg

Fabrikat: IMI Pneumatex
Typ:Statico SU200.3
Art.-Nr. 7101010
Menge: 1,000 St
Produkt:
  Artikel:
    Artikelnummer: 7101010
    Artikelkurztext: PNEUMATEX Druckausdehnungsgefäß Statico SU200.3, Art.-Nr. 7101010

**03.02.01.3 Pneumatex Kappenabsperrhahn DLV 20 Messing Art.-Nr. 5351434**
Kappenabsperrhahn DLV 20 Messing, Wartung
und Demontage von Ausdehnungsgefäßen, Betätigung mit beiliegendem Inbusschlüssel, daher gegen unbeabsichtigtes Schliessen gesichert, mit Kugelhahn zur schnellen Entleerung von Ausdehnungsgefaessen mit Anschluss für Schlauch DN 15,Heiz-, Solar- und  Kühlwassersysteme, Frostschutzmittelzusatz  bis  50%. beidseitig Innengewinde, Verschraubung zum direkten flachdichtenden Anschluss  an geeignete Ausdehnungsgefaesse.
Einsatz in Anlagen nach EN 12828, SWKI 93-1.
Max. zul. Druck 16 bar
Min. zul. Druck 0 bar
Max. zul. Temperatur 120 C
Min. zul. Temperatur -10 C
Anschluss Rp 3/4
Anschluss Gefäß G 3/4
Anschluss Entwässerung G 3/4
Laenge 92 mm
Gewicht leer 0.3 kg

Fabrikat:  IMI Pneumatex
Typ: DLV 20
Art.-Nr. 5351434
Menge: 1,000 St

**03.02.01.4 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.
Fabrikat: IMI Pneumatex
Typ: Pleno PIX Connect
Art.-Nr. 30106020001
Menge: 1,000 St
Produkt:
  Artikel:
    Artikelnummer: 30106020001
    Artikelkurztext: Pneumatex Nachspeisung Pleno PIX Connect  Art.-Nr. 30106020001

**03.02.01.5 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**03.02.01.6 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**03.02.01.7 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**03.02.01.8 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**03.02.01.9 Befüllung der Anlage mit aufbereitetem Wasser über die zuvor**
Befüllung der Anlagen mit aufbereitetem Wasser über die zuvor genannte Anlage. Abrechnung nach Liter.
Menge: 1500,000 l

**03.02.01.10 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**03.02.01.11 Luftgefäß Anschlussleitung DN 40**
Luftgefäß
Anschlussleitung  : DN 32
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**03.02.01.12 BI-Metall Zeigerthermometer, Länge 50 mm**
Bimetall-Zeigerthermometer Einbaulänge: 50 mm
Angebotenes
Fabrikat: '..........'

Typ: '..........'
Menge: 2,000 St

*Hinweis: --> Schutzhülsen für vorg. Thermometer*
Schutzhülsen für vor genannte Thermometer, zum ein- schrauben mit seitlicher Feststellschraube, einschl. Dichtungsmaterial. Ausführungen und Größen wie nachfolgend aufgelistet komplett liefern und montieren.

**03.02.01.13 Thermometer-Schutzhülse, Länge 50 mm**
Thermometer-Schutzhülse
Material:  Messing
Einbaulänge: 50 mm
Menge: 2,000 St

**03.02.01.14 Zeiger-Manometer 100 mm Gehäuse-D.**
Zeiger-Manometer
100 mm Gehäusedurchmesser Klasse 1,0, mit Rohrfeder
DIN 16064, Anschluß radial nach unten R 1/2", einschl.
U-Rohr, einschl. Manometerdreiweghahn aus Messing mit
Prüfflansch Anzeigenbereich: 0..6 bar
Menge: 1,000 St

**03.02.01.15 Bezeichungsschilder 100 x 50 mm**
Bezeichungsschilder aus Resopal,
Schrift: eingraviert
Größe:  100 x 50 mm
einschließlich Simplex-Schilderträger für senkrechte
und waagerechte Rohrleitungen bis 3", mit integriertem
Spannband für oben genanntes Schild.
Menge: 4,000 St

##### Abschnitt 03.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**03.02.02.1 Mapress Therm Systemrohr CrTi d15x1 = DN12**
Mapress Therm Systemrohr CrTi-Stahl 1.4520 (EN 10088)
DN / Nennweite: 12 = d15x1
Menge: 6,000 m
Produkt:
  Artikel:
    Artikelnummer: 49102
    Artikelkurztext: Mapress Therm Systemrohr CrTi d15x1 = DN12

**03.02.02.2 Mapress Therm Systemrohr CrTi d18x1 = DN15**
Mapress Therm Systemrohr CrTi-Stahl 1.4520 (EN 10088)
DN / Nennweite: 15 = d18x1
Menge: 2,000 m
Produkt:
  Artikel:
    Artikelnummer: 49102
    Artikelkurztext: Mapress Therm Systemrohr CrTi d18x1 = DN15

**03.02.02.3 Mapress Therm Systemrohr CrTi d22x1,2 = DN20**
Mapress Therm Systemrohr CrTi-Stahl 1.4520 (EN 10088)
DN / Nennweite: 20 = d22x1,2
Menge: 6,000 m
Produkt:
  Artikel:
    Artikelnummer: 49102
    Artikelkurztext: Mapress Therm Systemrohr CrTi d22x1,2 = DN20

**03.02.02.4 Mapress Therm Systemrohr CrTi d35x1,5 = DN32**
Mapress Therm Systemrohr CrTi-Stahl 1.4520 (EN 10088)
DN / Nennweite: 32 = d35x1,5
Menge: 28,000 m
Produkt:
  Artikel:
    Artikelnummer: 49102
    Artikelkurztext: Mapress Therm Systemrohr CrTi d35x1,5 = DN32

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**03.02.02.5 Muffe, DN 12, d=15mm**
Menge: 2,000 St

**03.02.02.6 Muffe, DN 20, d=22mm**
Muffe, DN 20, d=22mm.
Menge: 1,000 St

**03.02.02.7 Muffe, DN 32, d=35mm**
Menge: 6,000 St

*Hinweis: --> Preßfitting-Bogen 90 Grad, mit doppeltem*
Preßfitting-Bogen 90 Grad, mit doppeltem und einseitigem Einsteckende, komplett wie nachfolgend aufgelistet liefern und montieren.

**03.02.02.8 Bogen 90°, DN 12, d=15 mm**
Menge: 6,000 St

**03.02.02.9 Bogen 90°, DN 20, d=22 mm**
Menge: 8,000 St

**03.02.02.10 Bogen 90°, DN 32, d=35 mm**
Menge: 22,000 St

*Hinweis: --> Preßfitting-Bogen 45 Grad*
Preßfitting-Bogen 45 Grad, mit doppeltem und einseitigem Einsteckende komplett wie nachfolgend aufgelistet liefern und montieren.

**03.02.02.11 Bogen 45° DN 12, d=15mm**
Menge: 2,000 St

**03.02.02.12 Bogen 45° DN 20, d=22mm**
Menge: 2,000 St

**03.02.02.13 Bogen 45° DN 32, d=35mm**
Menge: 14,000 St

*Hinweis: --> Preßfitting-Reduktionsstück, komplett*
Preßfitting-Reduktionsstück, komplett wie nachfolgend aufgelistet liefern und montieren.

**03.02.02.14 Reduktion DN 20/15, d=22mm**
Menge: 1,000 St

**03.02.02.15 Reduktion DN 32/25, d=35mm**
Menge: 2,000 St

*Hinweis: --> Preßfitting-T-Stück, mit dreiseitigen Ein-*
Preßfitting-T-Stück, mit dreiseitigen Einsteckende mit und ohne reduziertem Abgang, komplett wie nachfolgend aufgelistet liefern und montieren.

**03.02.02.16 T-Stück d=35mm**
Menge: 2,000 St

*Hinweis: --> Preßfitting-T-Stück, im Abgang IG*
Preßfitting-T-Stück, im Abgang Innengewinde komplett wie nachfolgend aufgelistet liefern und montieren.

**03.02.02.17 T-Stück mit IG, DN 12, d=15mm**
Menge: 1,000 St

**03.02.02.18 T-Stück mit IG, DN 20, d=22mm**
Menge: 1,000 St

**03.02.02.19 T-Stück mit IG,DN 32, d=35mm**
Menge: 6,000 St

*Hinweis: --> Preßfitting-Übergangsstück mit IG oder AG*
Preßfitting-Übergangsstück mit Innen- oder Außengewinde, mit und ohne Einschubende, komplett wie nachfolgend aufgelistet liefern und montieren.

**03.02.02.20 Übergangsstück DN 12, d=15mm**
Menge: 4,000 St

**03.02.02.21 Übergangsstück DN 20, d=22mm**
Menge: 4,000 St

**03.02.02.22 Übergangsstück DN 32, d=35mm**
Menge: 12,000 St

*Hinweis: Mapress Anschluss-Verschraubung, für Venile mit AG mit Überwurfmutter aus Messing + Flachdichtung*
Anschluss-Verschraubung, mit Überwurfmutter verzinkt, flachdichtend, einschließlich Dichtung, komplett wie nachfolgend aufgelistet liefern und montieren.

*Hinweis: Mapress Therm Anschluss-Verschraubung, für Venile mit AG mit Überwurfmutter aus Messing + Flachdichtung*
Mapress Therm Anschluss-Verschraubung, mit Überwurfmutter verzinkt, flachdichtend, einschließlich Dichtung, komplett wie nachfolgend aufgelistet liefern und montieren.

**03.02.02.23 Anschlussverschraubung, DN 12, d=15mm für Ventile etc. mit Außengewinde**
Anschlussverschraubung m. Flachdichtung
DN 12/15 d= 15mm x 1/2 od. 3/4"
Menge: 2,000 St

**03.02.02.24 Anschlussverschraubung, DN 32, d=35mm für Ventile etc. mit Außengewinde**
Anschlussverschraubung m. Flachdichtung
DN 32d= 25mm x 1 1/2"
Menge: 6,000 St

*Hinweis: Gebo-Verschraubungen für Stahlrohr: DIN EN 10255*
Verschraubungen für Stahlrohr: DIN EN 10255 (früher DIN 2440 / 2441), DIN 2442 und DIN 2448 / DIN 2458 Reihe 1, ISO 65, 3/8" - 2":
Druckstufen: Wasser PN 10 (bis 3/4") bzw. PN 16
(ab 1"), Gas PN 4, Druckluft PN 12,5, Öl PN 6
Prüfungen:
Wasser: W534, DVGW-Reg.-Nr.: DW-8511AU2216
Gas: DIN 3387-1,DVGW-Reg.-Nr.: NG-4502AP1454
VdS-geprüft
(Feuerlöschleitungen)
Heizöl- und Dieselkraftstoffe: bauaufsichtliche Zulassung DIBT, Zul.-Nr.: Z-38.4-212
Medien: Wasser, Gas (außerhalb von Gebäuden),
Druckluft, Öl- und Kraftstoffe (TRBF beachten!)
Temperaturen: Trinkwasser: Kaltwasserbereich;
Heizwasser: bis 80 °C; Gas: -20 bis +70 °C; Öl: 40 °C
Verschraubungen aller Art der Typen A, I und O werden mit einem Einheitspreis abgerechnet.

**03.02.02.25 Gebo-Verschraubungen Nennweite : DN 15 = 1/2"**
Verschraubungen Nennweite : DN 15 = 1/2"
Fabrikat:  Gebo
Menge: 8,000 St

**03.02.02.26 Gebo-Verschraubungen Nennweite : DN 20 = 3/4"**
Verschraubungen Nennweite : DN 20 = 3/4"
Fabrikat:  Gebo
Menge: 8,000 St.

**03.02.02.27 Gebo-Verschraubungen Nennweite : DN 25 = 1"**
Verschraubungen Nennweite : DN 25 = 1"
Fabrikat:  Gebo
Menge: 1,000 St.

**03.02.02.28 Gebo-Verschraubungen Nennweite : DN 32 = 1 1/4"**
Verschraubungen  Nennweite : DN 32 = 1 1/4"
Fabrikat:  Gebo
Menge: 2,000 St.

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**03.02.02.29 Heizungs-Kugelhahn Globo H DN 15**
Heizungs-Kugelhahn DN 15
Richtprodukt:
Fabrikat: Heimeier
Typ: Globo H
Angebotenes Produkt: ‘..........‘
Typ: ‘..........‘
Menge: 2,000 St
Produkt:
  Artikel:
    Artikelnummer: 0600-02.000
    Artikelkurztext: Heizungs-Kugelhahn Globo H DN 15

**03.02.02.30 Heizungs-Kugelhahn Globo H DN 32**
Heizungs-Kugelhahn  DN 32
Richtprodukt:
Fabrikat: Heimeier
Typ: Globo H
Angebotenes Produkt: ‘..........‘
Typ: ‘..........‘
Menge: 2,000 St
Produkt:
  Artikel:
    Artikelnummer: 0600-02.000
    Artikelkurztext: Heizungs-Kugelhahn Globo H DN 32

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**03.02.02.31 Vorgefertigte Isolierkappen für Globo H DN 15, DN 20**
Vorgefertigte Isolierkappen für Kugelhahn
Nennweite DN 15,20
Menge: 2,000 St.

**03.02.02.32 Vorgefertigte Isolierkappen für Globo H DN 32**
Vorgefertigte Isolierkappen für Kugelhahn  DN 32
Menge: 2,000 St

*Hinweis: TA STAP/STAD Differenzdruck Regeleinheit bestehend aus:*
TA STAP/STAD Regeleinheit bestehend aus:

TA Strangregulierventil mit Voreinstellung in Schrägsitz- bauweise für Heizungs-, Klima- und Industrieanlagen.
Gehäuse und Innengarnitur aus korrosionsbeständigem, entzinkungsresistentem AMETAL-C. Stufenlose Voreinstellung durch Hubbegrenzung und digitaler Anzeige im Handrad, plombierbar. Selbstdichtende Messnippel (2-fach dichtend) für Druckverlust bzw. Durchflußmessung.
Füll- und Entleerungsventil mit drehbarem Schlauch- anschluss G 3/4. Alle Bedienungselemente auf der Handradseite.
Nichtsteigende Spindel mit abzugsicherem Ventilkegel und O-Ring-Abdichtung. Sitzdichtung: Kegel mit O-Ring aus EPDM.
Anschluss Innengewinde für Gewinderohr.
Betriebstemperatur von - 20 Grd. C bis + 120 Grd. C. Nenndruck PN 25.

TA Differenzdruckregler STAP
Hochleistungsdifferenzdruckreglermit variablen Sollwert, für Heizungs- und Klimaanlagen.
Gehäuse und Innengarnitur aus korrosionsbeständigem, entzinkungsresistentem AMETAL-C. Einbau in die Rücklaufleitung. Differenzdrucksollwert von außen zwischen 0,10 und 0,60 bar stufenlos einstellbar (Werkseinstellung 0,1 bar). Selbstdichtender Messnippel (2-fachdichtend) für Druckverlustmessung. Füll- und Entleerungsset mit drehbarem Schlauchanschluss G 3/4 als Zubehör. Absperrung durch Handrad.
Sitzdichtung: Kegel mit O-Ring aus EPDM. Inkl. Impulsleitung, 1000 mm lang und Kappe mit Anschluss G 1/16 Innengewinde.
Anschluß Innengewinde für Gewinderohr.
Betriebstemperatur von - 20 Grd. C bis + 120 Grd. C. Nenndruck PN 16.
Ausführungen wie nachfolgend beschrieben komplett liefern und betriebsfertig montieren.
TA STAP/STAD Regeleinheit
Fabrikat: IMI TA

**03.02.02.33 IMI-TA Regeleinheit STAD DN10/STAP DN15, 10 bis 60 kPa Art.-Nr.: 52865001**
TA STAP/STAD Regeleinheit bestehend aus:

STAD DN 10 / STAP DN 15, 10-60 kPa
Fabrikat: IMI TA
Art.-Nr.: 52865001
Menge: 1,000 St
Produkt:
  Artikel:
    Artikelnummer: 52865001
    Artikelkurztext: IMI-TA Regeleinheit STAD DN10/STAP DN15, 10 bis 60 kPa Art.-Nr.: 52865001

**03.02.02.34 IMI TA Regeleinheit STAP/STAD DN 15, 10 bis 60 kPa Art.-Nr. 52865002**
TA STAP/STAD Regeleinheit bestehend aus:

STAD DN 15 / STAP DN 15, 10-60 kPa
Fabrikat: IMI TA
Art.-Nr. 52865002
Menge: 3,000 St
Produkt:
  Artikel:
    Artikelnummer: 52865002
    Artikelkurztext: IMI TA Regeleinheit STAP/STAD DN 15, 10 bis 60 kPa Art.-Nr. 52865002

**03.02.02.35 IMI TA Regeleinheit STAP/STAD DN 20, 10 bis 60 kPa Art.-Nr. 52865003**
TA STAP/STAD Regeleinheit bestehend aus:

TA STAP DN20 / STAD DN 20, 10-60 kPa
Fabrikat: IMI TA
Art.-Nr. 52865003
Menge: 3,000 St
Produkt:
  Artikel:
    Artikelnummer: 52865003
    Artikelkurztext: IMI TA Regeleinheit STAP/STAD DN 20, 10 bis 60 kPa Art.-Nr. 52865003

**03.02.02.36 IMI TA Regeleinheit STAP/STAD DN 25, 10 bis 60 kPa Art.-Nr. 52865004**
TA STAP/STAD Regeleinheit bestehend aus:

TA STAP DN 25 / STAD DN 25, 10-60 kPa
Fabrikat: IMI TA
Art.-Nr. 52865004
Menge: 1,000 St
Produkt:
  Artikel:
    Artikelnummer: 52865004
    Artikelkurztext: IMI TA Regeleinheit STAP/STAD DN 25, 10 bis 60 kPa Art.-Nr. 52865004

**03.02.02.37 Mehraufwand Einbau Kugelhähne/ Strangregulierventil in vorh. Strang. DN 15-32**
Mehraufwand für den Einbau der zuvor aufgeführten
Kugelhähne oder Strangregulierventile mit Entleerung in vorhandene Heizungsstränge.
Die vorhandenen Stränge sind Aufputz im Untergeschoß (unterhalb der Decke ca. 230cm hoch) verlegt.
Die vorhandenen Stränge sind mit Mineralfasermatten isoliert und mit Isogenopak verkleidet. Diese muss innerhalb des für den Einbau benötigten Bereichs sauber herausgeschnitten und entsorgt werden. Danach Rohrleitungsstücke heraustrennen und  Kugelhahn oder Strangregulierventil und Entleerhahn mit Verschraubungen einbauen.
Aufgrund der Gesamtmaßnahme ist davon auszugehen, dass
die Anlage entleert ist. Einschließlich
Dichtheitsprüfung. Neuisolierung in seperater Position.
Zu kalkulieren ist der Aufwand je Einzelleitung.
Nennweiten DN 15-32
Menge: 16,000 St

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**03.02.02.38 Simplex KFE-Kugelhahn DN 15, Normalform**
KFE-Kugelhahn DN 15 Normalmodell, Baulänge 57,5 mm.
Richtprodukt: Simplex
Angebotenes Produkt: ‘..........‘
Typ: ‘..........‘
Menge: 8,000 St

**03.02.02.39 Bezeichungsschilder 100 x 50 mm**
Bezeichungsschilder aus Resopal,
Schrift: eingraviert
Größe: 100 x 50 mm
einschließlich Schilderträger für senkrechte und waagerechte Rohrleitungen bis 3", mit integriertem Spannband für oben genanntes Schild.
Menge: 6,000 St

**03.02.02.40 Medien/Fließrichtungspfeile**
Medien-/Fließrichtungspfeilen an entsprechender
Stelle im Forschungszentrum besorgen und an zuvor
genannten Rohrleitungen anbringen.
Menge: 8,000 St.

**03.02.02.41 Automatischer Schnellentlüfter 3/8"**
Automatischer Schnellentlüfter
mit Schwimmerventil, einschl.automatisches
Absperrventil
max. Betriebsdruck/Temp.: 10 bar / 120°C
Anschluß:  3/8"
Richtprdukt: Flamco, Flexvent
Angebotenes Produkt: ‘..........‘
Typ: ‘..........‘
Menge: 2,000 St

**03.02.02.42 Wärmemengenzähler QN 1,5 Bauseitig gestellt einbauen**
Bauseits gestellter Wärmemengenzähler mit Impulsausgang, Netzmodul230 V und M-Bus-Modul an Stelle des Passstückes einbauen.
Größe QN 1,5
Menge: 1,000 St

**03.02.02.43 Wärmemengenzähler QN 2,5 Bauseitig gestellt einbauen**
Bauseits gestellter Wärmemengenzähler mit Impulsausgang, Netzmodul230 V und M-Bus-Modul an Stelle des Passstückes einbauen.
Größe QN 2,5
Menge: 1,000 St

*Hinweis: Anschluß herstellen*
Anschluß herstellen
an vorhandenen Leitungen, vorhanden ist ein stumpfes
Stahlrohrende, einschließlich säubern der Leitungsstelle an welcher der Neuanschluß angeschweißt,  aufgepreßt oder mit Gewindeübergang montiert werden soll. Nennweiten der Leitungen
an welche angeschlossen werden soll wie nachfolgend
aufgelistet.

**03.02.02.44 Anschluß herstellen an vorh. Leitungen DN 15-20 anschweißen an Stahlrohr**
Anschluß herstellen an vorhandenes Leitungsende,
in Form von Anschweißen eines Stahlrohres.
Nennweite DN 15-20
Menge: 2,000 St

**03.02.02.45 Anschluß herstellen an vorh. Leitungen DN 25-32 anschweißen an Stahlrohr**
Anschluß herstellen an vorhandenes Leitungsende,
in Form von Anschweißen eines Stahlrohres.
Nennweite DN 25-32
Menge: 4,000 St

**03.02.02.46 Anschluß herstellen an vorh. Leitungen DN 15-20, Gewinde schneiden/eindichten**
Anschluß herstellen an vorhandenes Leitungsende,
Gewinde schneiden und eindichten  für Gewindeübergang.
Nennweite DN 15-20
Menge: 2,000 St

**03.02.02.47 Anschluß herstellen an vorh. Leitungen DN 25-32, Gewinde schneiden/eindichten**
Anschluß herstellen an vorhandenes Leitungsende,
Gewinde schneiden und eindichten  für Gewindeübergang.
Nennweite DN 25-32
Menge: 2,000 St

*Hinweis: --> Lufttabscheider von DN 65 - DN 400*
Lufttabscheider von DN 65 - DN 400
Material: St 37-0.
Einsatzbereich: Betriebsüberdruck max. 6 bar
Mit 2 Anschweißenden und Muffe 1/2", wahlweise für senkrechten oder waagerechten Einbau.
Der Luftabscheider ist werkseitig druckgeprüft und grundiert. Nennweiten wie nachfolgrnd aufgelistet liefern und betriebsfertig einbauen.

**03.02.02.48 Luftabscheider waagerecht DN32/80 250mm**
Luftabscheider, Einbau waagerecht
Nennweite Anschluss:  DN 32
Nennweite Lufttopf: DN 80
Baulänge:  250 mm
Menge: 4,000 St

**03.02.02.49 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 2,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**03.02.02.50 Entleeren von Anlagen/Anlagenteilen WWB, Heizregister Lüftungsgerät usw.**
Entleeren von Anlagen und Anlagenteilen,
wie vor beschrieben, Kosten für die Entleerung diverser Geräte wie :
- Warmwasserbereiter,
- Heizregister Lüftungsgerät,
- Gegenstromwärmetauscher,
und ähnlichem.
Menge: 1,000 St

**03.02.02.51 Entleeren von Anlagen/Anlagenteilen Strang**
Entleeren von Anlagen und Anlagenteilen,
wie vor beschrieben, Kosten je entleertem Strang
(Vor- und Rücklauf).
Menge: 8,000 St

**03.02.02.52 Entleeren von Anlagen und Anlagenteilen Heizkörper**
Entleeren von Anlagen und Anlagenteilen,
wie vor beschrieben, Kosten je entleertem Heizkörper.
Pauschal.
Menge: 36,000 St.

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**03.02.02.53 Befüllen und Entlüften von Anlagen und Anlagenteilen Behälter, Kessel etc.**
Befüllen und Entlüften von Anlagen und Anlagenteilen,
wie vor beschrieben, Kosten für dieverse Geräte wie :
- Warmwasser- oder Pufferpeicher,
- Heizregister Lüftungsgerät,
- Fernheizungs-Übergabestation.
- Gegenstromwärmetauscher,
und ähnlichem einschließlich der Verbindungsleitung mit Heizgruppe zwischen Verteiler und der Anlage.
Menge: 1,000 St

**03.02.02.54 Befüllen und Entlüften Verteileranlagen mit 1 Gruppen DN 32**
Befüllen und Entlüften von Anlagen und Anlagenteilen,
wie vor beschrieben, Kosten für die Verteileranlage bestehend aus VL-und RL-Verteiler sowie der kompletten Verteilung bis zu den Strängen.

Hier Verteileranlage mit 1 Gruppen DN 32
Menge: 1,000 Psch

**03.02.02.55 Befüllen/Entlüften von Strängen (Vor-/Rücklauf)**
Befüllen und Entlüften von Anlagen und Anlagenteilen,
wie vor beschrieben, Kosten je Strang bestehend aus Vor- und Rücklauf.
Menge: 8,000 St

**03.02.02.56 Befüllen/Entlüften von Heizkörpern**
Befüllen und Entlüften von Anlagen und Anlagenteilen,
wie vor beschrieben, Kosten je Heizkörper.
Menge: 36,000 St

**03.02.02.57 Inbetriebnahme der Kellerverteilleitungen**
Abschnittsweise Inbetriebnahme
einzelner Gebäudeabschnitte nach Fertigstellung
der Arbeiten, hier die Inbetriebnahme der Kellerverteilleitungen vom Verteilerabgang bis zu den Strangabsperrungen.
hierzu gehört auch die Druckprobe nach beendeter Montage, das Füllen und sorgfältige Entlüften der Anlage und Probeheizung. komplett
Menge: 1,000 St

**03.02.02.58 Einregulierung Strangregulierventilen**
Inbetriebnahme und Einregulierung von Anlagen und Anlagenteilen,
wie vor beschrieben, Kosten je Messung an einem Strangregulierventil an der neu eingebauten Verteileranlage.
Sollten Messungen an weiteren Strangregulierventilen, sofern vorhanden, notwendig werden, sind diese gemäß der nachfolgenden Position zu kalkulieren.
Menge: 8,000 St

**03.02.02.59 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**03.02.02.60 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**03.02.02.61 Montageschiene B/H/s 27/18/1,25**
Montageschiene B/H/s 27/18/1,25, G = 0,81 kg/m
Richtprodukt: Sikla
Angebotenes Produkt: ‘..........‘
Typ: ‘..........‘
Menge: 2,000 m

**03.02.02.62 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**03.02.02.63 WBD-Halter 40/22, 40/38, 40/45**
WBD-Halter in den Größen 40/22, 40/38 und 40/45.
Menge: 4,000 St

*Hinweis: -->Zulage für Winkelkonsolen zur Wand,-Boden und*
Zulage für Winkelkonsolen zur Wand,-Boden und
Deckenmontage, als Kombinatio mit Montageschienen und
Doppelschienen oder als Verstärkung von Traversen
einschließlich die zur Befestigung notwendigen
Halteklauen, Schrauben und Muttern. Wie nachfolgend
aufgelistet komplett liefern und montieren.

**03.02.02.64 Winkelkonsole 100/100**
Winkelkonsole 100/100 mm
Menge: 2,000 St

**03.02.02.65 Winkelkonsole 150/150**
Winkelkonsole 150/150 mm
Menge: 2,000 St

*Hinweis: -->Zulage für Auslegerkonsolen zur Wand,-Boden und*
Zulage für Auslegerkonsolen zur Wand,-Boden und
Deckenmontage, inkl.Abdeckkappe, einschließlich die zur
Befestigung notwendigen Schrauben und Dübel. Wie
nachfolgend aufgelistet komplett liefern und montieren.

**03.02.02.66 Auslegerkonsole 27/30 -180/240/300**
Auslegerkonsole 27/30 - 180/240/300 mm
Menge: 2,000 St

**03.02.02.67 Auslegerkonsole 27/30 -545**
Auslegerkonsole 27/30 - 545 mm
Menge: 2,000 St

*Hinweis: -->Gewindestäbe, Stahl, Oberfläche galv.verzinkt,*
Gewindestäbe, Stahl, Oberfläche galv.verzinkt,
Güteklasse 4.6 in Längen von 1-3m, wie nachfolgend
aufgelistet.

**03.02.02.68 Gewindestab M8**
Menge: 6,000 m

**03.02.02.69 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 24,000 St

**03.02.02.70 Rohrschelle M8/10 wie vor Rohrdurchmesser 40-58 mm**
Rohrschelle wie vor beschrieben,
Nennweiten: Schellen für Rohrdurchmesser 40-58 mm
Menge: 2,000 St

##### Abschnitt 03.02.03 Heizkörper und Zubehör

*Hinweis: Kermi-Badheizkörper Basic 50*
Kermi-Badheizkörper
mit geraden waagerechten Rundrohren Durchmesser 24mm und senkrechten Sammelrohren 50x35 mm als D-Profil. Ohne sichtbaren Schweißnähte. Mit Abständen zwischen den einzelnen Rohrblöcken zur Handtuchtrocknung.

Mit Zweitschichtlackierung,  lösungsmittelfrei im Heizbetrieb. Entfettet, eisenphosphatiert, grundiert mit Elektrotauchlack und elktrostatisch pulver- beschichtet entsprechend DIN 55900 - FWA.

Die Befestigung erfolgt an der Rückseite des Heizkörpers an den D-Profilen.Horizontale und vertikale Ausrichtung möglich. Wandabstand variabel. Inklusive befestigungset, bestehend aus Wandhaltern, Excenterkappen, Aufhängebolzen, Dübeln, Schrauben, Wandabstützung und Aufschnappbolzen. Einschließlich Blind- und Entlüftungsstopfen.

Sichtteile der Befestigung in Heizkörperfarbe.

Geprüft nach DIN EN 442/Ö-Norm EN 442.
Die Bauausführung entspricht den ehemaligen  BAGUV- Richtlinien. QS-System zertifiziert nach DIN ISO 9001.

Anschlüsse: 2x G 1/2" Innengewinde nach unten
  2x G 1/2" Innengewinde mittig nach unten
 Mittelanschluß 50mm
Entlüftung: G1/4" Innengewinde nach hinten
Betriebsdruck: max. 10 bar
Medium: Heißwasser bis 110°C

Fabrikat: Kermi
Typen: Basic 50
Bauhöhen: 804,1172,1770 mm
Baulängen: 450,599,749,899 mm
Bautiefe: 35 mm
Farbe:  RAL 9016 standardweiß

In den nachfolgenden Positionen werden die Stückzahlen der insgesamt benötigten Heizkörpergrößen abgefragt.

**03.02.03.1 Kermi-Badheizkörper Basic 50 599/1770/35mm**
Kermi-Badheizkörper Basic 50
Baulänge/Bauhöhe/Tiefe:  599/1770/35
Menge: 1,000 St

**03.02.03.2 Heizkörpermontage Kermi-Badheizkörper**
Heizkörpermontage Kermi-Badheizkörper
Heizkörper transportieren, mit beiliegendem
Montagezubehör montieren und mit den Rohrleitungen
verbinden.
Menge: 1,000 St

**03.02.03.3 Handtuch-HK ab-/wiedermontieren für Gipser-/Fliesenlegerarbeiten etc.**
Handtuchheizkörper nach beendeter Montage und Druckprobe zu einem späteren Zeitpunkt ab- und wiedermontieren (zwecks Durchführung der Gipser-, Fliesenleger und Malerarbeiten), einschl. liefern der erforderlichen Dichtungen, einschl. Entleeren, Füllen des Heizkörpers und Dichtheitsprüfung.
Die Heizkörper sind eigenverantwortlich so einzulagern
bzw. zu schützen, daß sie nicht beschädigt oder
verschmutzt werden.
Menge: 1,000 St

**03.02.03.4 Mehrkosten für Ventilanschluß 50 mm mittig**
Mehrkosten für Ventilanschluß mittig 50 mm
Menge: 1,000 St

**03.02.03.5 Entlüftungsventil, vernickelt, 3/8" oder 1/2"**
Entlüftungsventil, selbstdichtend, radial drehbar,
vernickelt. Nennweite 3/8" oder 1/2".
Menge: 1,000 St

*Hinweis: Profil-Kompaktheizkörper Kermi Typ 12*
Profil-Kompaktheizkörper
zweilagig mit zwei Konvektoren, lackiert, Laschenaufhängung, Bautiefe 100mm, Nabenabstand =  Bauhöhe-54 mm mit Baustellenkappe.
Heizleistungswerte nach DIN EN 442.
Einschl. folgendem Zubehör:
2 Bohrkonsolen 160mm lang, 2 Kunststsoff-Wandabstandshalter und 1 Sicherheitsbügel, 1 Sicherheitsklemme beigepackt.
Fabrikat: Kermi
Type  : 12

Abmessungen wie nachfolgend aufgelistet komplett liefern und montieren.

**03.02.03.6 Kermi-HK Typ: 12, 500/500/64mm**
Kermi-Profil-Kompaktheizkörper Typ: 12
Baulänge/Bauhöhe/Tiefe: 500/500/64
Menge: 1,000 St.

*Hinweis: Profil-Kompaktheizkörper Kermi Typ 33*
Profil-Kompaktheizkörper
zweilagig mit zwei Konvektoren, lackiert, Laschenaufhängung, Bautiefe 155mm, Nabenabstand =  Bauhöhe-54 mm mit Baustellenkappe.
Heizleistungswerte nach DIN EN 442.
Einschl. folgendem Zubehör:
2 Bohrkonsolen 160mm lang, 2 Kunststsoff-Wandabstandshalter und 1 Sicherheitsbügel, 1 Sicherheitsklemme beigepackt.
Fabrikat: Kermi
Type  : 33

Abmessungen wie nachfolgend aufgelistet komplett liefern und montieren.

**03.02.03.7 Kermi-HK Typ: 33, 1400/400/155mm**
Kermi-Profil-Kompaktheizkörper Typ: 33
Baulänge/Bauhöhe/Tiefe: 1400/400/155
Menge: 1,000 St.

*Hinweis: KERMI Therm X2 Profil-Kompakt-Austauschheizkörper aus*
KERMI Therm X2 Profil-Kompakt-Austauschheizkörper aus Stahlblech gem. EN 442. Serielle Durchströmung der Platten. Identische Rohranschlussmaße wie DIN-Stahlradiatoren und DIN-Gussradiatoren nach DIN 4703. Sickenteilung 33 1/3 mm. Übergreifende obere Abdeckung und geschlossene seitliche Blenden.
Inkl. auf System abgeglichenes Bohrkonsolen-Montageset, und zusätzliches X2-Set (inkl. Entlüftungsstopfen), Blindstopfen werkseitig eingeschraubt. Montagefertig in baustellengerechter Schutzverpackung.
Die Bauausführung entspricht den ehemaligen BAGUV-Richtlinien. Ausgezeichnet mit dem RAL-Gütezeichen.
Serienfarbe weiß (RAL 9016), gegen Aufpreis Heizkörper-Farbkonzept möglich.
Anschlüsse: 4x G 1/2" Innengewindeseitlich
Betriebsdruck: max. 10 bar
Medium: Heißwasser bis 110°C

Fabrikat: Kermi
Typ:  X2-Profil-Kompakt-Austauschheizkörper
Typen: 11 / 12 / 22 / 33
Bauhöhen: 300 - 900 mm
Baulängen: 400 - 3000 mm
Bautiefe: 61 / 64 / 100 / 155 mm
Farbe:  RAL 9016 standardweiß

In den nachfolgenden Positionen werden die Stückzahlen der insgesamt benötigten Heizkörpergrößen abgefragt.

**03.02.03.8 X2 Austausch Kermi-HK Typ: 22, 500/954/100mm**
Kermi X2-Profil-Kompaktheizkörper Typ: 22
Baulänge/Bauhöhe/Tiefe: 500/954/100
Menge: 1,000 St

**03.02.03.9 X2 Austausch Kermi-HK Typ: 33, 500/554/155mm**
Kermi X2-Profil-Kompaktheizkörper Typ: 33
Baulänge/Bauhöhe/Tiefe: 500/554/155
Menge: 1,000 St

**03.02.03.10 X2 Austausch Kermi-HK Typ: 33, 600/554/155mm**
Kermi X2-Profil-Kompaktheizkörper Typ: 33
Baulänge/Bauhöhe/Tiefe: 600/554/155
Menge: 2,000 St

**03.02.03.11 X2 Austausch Kermi-HK Typ: 33, 700/554/155mm**
Kermi X2-Profil-Kompaktheizkörper Typ: 33
Baulänge/Bauhöhe/Tiefe: 700/554/155
Menge: 4,000 St

**03.02.03.12 X2 Austausch Kermi-HK Typ: 33, 800/554/155mm**
Kermi X2-Profil-Kompaktheizkörper Typ: 33
Baulänge/Bauhöhe/Tiefe: 800/554/155
Menge: 4,000 St

**03.02.03.13 X2 Austausch Kermi-HK Typ: 33, 900/554/155mm**
Kermi X2-Profil-Kompaktheizkörper Typ: 33
Baulänge/Bauhöhe/Tiefe: 900/554/155
Menge: 9,000 St

**03.02.03.14 X2 Austausch Kermi-HK Typ: 33, 1000/554/155mm**
Kermi X2-Profil-Kompaktheizkörper Typ: 33
Baulänge/Bauhöhe/Tiefe: 1000/554/155
Menge: 1,000 St

**03.02.03.15 X2 Austausch Kermi-HK Typ: 33, 500/954/155mm**
Kermi X2-Profil-Kompaktheizkörper Typ: 33
Baulänge/Bauhöhe/Tiefe: 500/954/155
Menge: 1,000 St

**03.02.03.16 X2 Austausch Kermi-HK Typ: 33, 1300/954/155mm**
Kermi X2-Profil-Kompaktheizkörper Typ: 33
Baulänge/Bauhöhe/Tiefe: 1300/954/155
Menge: 1,000 St

**03.02.03.17 HK-Montage Kompakt-Heizkörper**
Heizkörpermontage
Kompakt-Heizkörper transportieren, mit dem Heizkörper beiliegendem Montagezubehör montieren und mit den Rohrleitungen verbinden.
Menge: 27,000 St

**03.02.03.18 Entlüftungsventil, vernickelt, 3/8" oder 1/2"**
Entlüftungsventil, selbstdichtend, radial drehbar,
vernickelt. Nennweite 3/8" oder 1/2".
Menge: 27,000 St

**03.02.03.19 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 36,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**03.02.03.20 HEIMEIER Thermostat-Ventilunterteil Eclipse, Eckform, DN 15 Art.-Nr. 3931-02.000**
Thermostat-Ventilunterteil Eclipse, Eckform, DN 15
Nennweite: DN 15 (1/2")
Ausführung: Eckform
Art.-Nr. 3931-02.000
Menge: 8,000 St

**03.02.03.21 HEIMEIER Thermostat-Ventilunterteil Eclipse, Durchgangsform, DN 15, Art.-Nr. 3932-02.000**
Thermostat-Ventilunterteil Eclipse, Durchgangsform, DN 15 Nennweite: DN 15 (1/2")
Ausführung: Durchgangsform
Art.-Nr. 3932-02.000
Menge: 13,000 St

**03.02.03.22 HEIMEIER Thermostat-Ventilunterteil Eclipse, Axialform, DN 15 Art.-Nr. 3930-02.000**
Thermostat-Ventilunterteil Eclipse, Axialform, DN 15
Nennweite: DN 15 (1/2")
Ausführung: Axialform
Art.-Nr. 3930-02.000
Menge: 13,000 St

**03.02.03.23 HEIMEIER Thermostat-Ventilunterteil Eclipse,Winkeleck/links od.rechts DN 15, Art.-Nr. 3933-02.000 od. 3934-02.000**
Thermostat-Ventilunterteil Eclipse,Winkeleck/links, DN 15
Nennweite: DN 15 (1/2")
Ausführung: Winkeleck
Anschluss am
Heizkörper links
Art.-Nr. 3933-02.000
Heizkörper rechts
Art.-Nr. 3934-02.000
Menge: 2,000 St

**03.02.03.24 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 18,000 St

**03.02.03.25 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 18,000 St

**03.02.03.26 Adapter KD für Kompaktheizkörper für**
Adapter KD für Kompaktheizkörper für Ventilgröße/Anschluss DN15 1/2"
Fabrikat/Typ: Kermi / ZT00670001
Menge: 6,000 St

**03.02.03.27 Adapter D zum Austausch von Radiatoren**
Adapter D zum Austausch von alten Radiatoren gegen neue Kermi Ventil-Heizkörper flexibler Nabenabstand von 300-1000 mm
Fabrikat/Typ: Kermi / ZT00650001
Menge: 3,000 St

**03.02.03.28 Mehraufwand Thermostatventile austauschen**
Mehraufwand für den Austausch von Heizkörper-
Thermostatventile.
An Heizkörpern mit altem oder defekten Thermostat- oder Absperrventilen werden diese einschließlich
Verschraubungsteil ausgetauscht. Die vorhandenen
Thermostatköpfe werden gegen neue Thermostatköpfe
(In separater Position) ausgetauscht.
Die Heizungsanlage ist zu diesem Zeitpunkt komplett
entleert bzw. die Anschlussleitungen sind gemäß zuvor genannter Position vereist. Gegen abtropfendes "Schwarzes Heizungswasser" sind Schutzmaßnahmen zu treffen.
Zu kalkulieren ist der reine Mehraufwand der durch den Austausch entsteht und nicht in den Positionen des neuen Ventils und des Thermostatkopfes enthalten ist.
Einschließlich Dichtheitsprüfung nach dem
Wiederbefüllen der Anlage.
Pauschal.
Menge: 9,000 St.

**03.02.03.29 Mehraufwand HK-Verschraubung austauschen**
Mehraufwand für den Austausch von Rücklauf-Verschraubung.
An Heizkörpern mit alter oder keiner absperrbaren Rücklaufverschraubung werden diese einschließlich
Verschraubungsteil ausgetauscht.
Die Heizungsanlage ist zu diesem Zeitpunkt komplett
entleert bzw. die Anschlussleitungen sind gemäß zuvor genannter Position vereist. Gegen abtropfendes "Schwarzes Heizungswasser" sind Schutzmaßnahmen zu treffen.
Zu kalkulieren ist der reine Mehraufwand der durch den Austausch entsteht und nicht in den Positionen des neuen Ventils und des Thermostatkopfes enthalten ist.
Einschließlich Dichtheitsprüfung nach dem
Wiederbefüllen der Anlage.
Menge: 9,000 St.

#### Bereich 03.03 Sonstige Arbeiten, Unvorhergesehenes, Wartung

##### Abschnitt 03.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**03.03.01.1 Conlit 150-U-Schale DN 32 (35mm) Wandstärke 20-25 cm**
Conlit 150-U-Schale an Edelstahl-/Kupfer-Rohren.
Rohrdimension  : DN 32, Außen DA = 35 mm,
Dämmdicke  : 22,5 mm
Wand- bzw. Deckenstärke : 20-25 cm
Menge: 4,000 St.

**03.03.01.2 Conlit 150-U-Schale DN 32 (35mm) Wandstärke 30-50 cm**
Conlit 150-U-Schale an Edelstahl-/Kupfer-Rohren.
Rohrdimension  : DN 32, Außen DA = 35 mm,
Dämmdicke  : 22,5 mm
Wand- bzw. Deckenstärke : 30-50 cm
Menge: 4,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**03.03.01.3 Dämmschale 20mm an Rohr DN 12**
Dämmschale an Edelstahl-/Kupfer/C-Stahl-Rohren.
nach EnEV 100%, 50% und Kaltwasser nach DIN 1988.
Rohrdimension/Dämmstärke 15/20
Menge: 2,000 m

**03.03.01.4 Dämmschale 20mm an Rohr DN 15**
Dämmschale an Edelstahl-/Kupfer/C-Stahl-Rohren.
nach EnEV 100%, 50% und Kaltwasser nach DIN 1988.
Rohrdimension/Dämmstärke 18/20
Menge: 2,000 m

**03.03.01.5 Dämmschale 20mm an Rohr DN 20**
Dämmschale an Edelstahl-/Kupfer/C-Stahl-Rohren.
nach EnEV 100%, 50% und Kaltwasser nach DIN 1988.
Rohrdimension/Dämmstärke 22/20
Menge: 2,000 m

**03.03.01.6 Dämmschale 30mm an Rohr DN 25**
Dämmschale an Edelstahl-/Kupfer/C-Stahl-Rohren.
nach EnEV 100%.
Rohrdimension/Dämmstärke 28/30
Menge: 2,000 m

**03.03.01.7 Dämmschale 30 mm an Rohr DN 32**
Dämmschale an Edelstahl-/Kupfer/C-Stahl-Rohren.
nach EnEV 100%.
Rohrdimension/Dämmstärke 35/30
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**03.03.01.8 RS 800 DN 15, 20mm mit Isogenopak Edelstahl-/Kupfer/C-Stahl**
RS 800 Dämmschale mit Isogenopak-Ummantelung
an Edelstahl-/Kupfer/C-Stahl-Rohren.
nach EnEV 100%, 50% und Kaltwasser nach DIN 1988.
Rohrdimension/Dämmstärke 15/20
Menge: 6,000 m

**03.03.01.9 RS 800 DN 18, 20mm mit Isogenopak Edelstahl-/Kupfer/C-Stahl**
RS 800 Dämmschale mit Isogenopak-Ummantelung
an Edelstahl-/Kupfer/C-Stahl-Rohren.
nach EnEV 100%, 50% und Kaltwasser nach DIN 1988.
Rohrdimension/Dämmstärke 18/20
Menge: 2,000 m

**03.03.01.10 RS 800 DN 22, 20mm mit Isogenopak Edelstahl-/Kupfer/C-Stahl**
RS 800 Dämmschale mit Isogenopak-Ummantelung
an Edelstahl-/Kupfer/C-Stahl-Rohren.
nach EnEV 100%, 50% und Kaltwasser nach DIN 1988.
Rohrdimension/Dämmstärke 22/20
Menge: 5,000 m

**03.03.01.11 RS 800 DN 28, 30mm mit Isogenopak Edelstahl-/Kupfer/C-Stahl**
RS 800 DN 28, 30 mm mit Isogenopak-Edelstahl-/Kupfer/C-Stahl
Menge: 2,000 m

**03.03.01.12 RS 800 DN 35, 30mm mit Isogenopak Edelstahl-/Kupfer/C-Stahl**
RS 800 DN 35/30mm mit Isogenopak-Edelstahl-/Kupfer/C-Stahl
Menge: 40,000 m

**03.03.01.13 Isogenopak-Isolierung von Luftgefäßen bis DN 65**
Alukaschierte Matten+Isogenopak-Isolierung von Luftgefäßen bis DN 65 Länge bis 200-250 mm, Nenndicke der Matten 20+30 mm
Menge: 2,000 St

**03.03.01.14 Mehraufwand für Isolierungsergänzungen Rohrnennweiten DN 15-25**
Mehraufwand für Isolierungsergänzungen an Heizungsleitungen, an den Stellen wo neue Strangregulierventile eingebaut wurden. Hier ist die Mineralfasermattendämmung auf eine Länge von ca. 100cm entfernt worden und muss mit Schalenisolierung ausgebessert und an die beiden vorhandenen Dämmenden angepasst werden.
Rohrnennweiten DN 15-25
Menge: 16,000 St

**03.03.01.15 Mehraufwand für Isolierungsergänzungen Rohrnennweiten DN 32-40**
Mehraufwand für Isolierungsergänzungen an Heizungsleitungen, an den Stellen wo neue Strangregulierventile eingebaut wurden. Hier ist die Mineralfasermattendämmung auf eine Länge von ca. 70cm entfernt worden und muss mit Schalenisolierung ausgebessert und an die beiden vorhandenen Dämmenden angepasst werden.
Rohrnennweiten DN 32-40
Menge: 2,000 St

##### Abschnitt 03.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 50 cm*
Wand- bzw. Deckenstärke bis 50 cm
hier als doppelte Gebäudetrennwand, besthend aus
2 Betonwänden 20-24cm mit zwischenliegender Gebäudedehnfuge.

**03.03.02.1 Bohrung 60 mm D. bis Wanddicke 50 cm**
Menge: 1,000 St

**03.03.02.2 Bohrung 100 mm D. bis Wanddicke 50 cm**
Menge: 4,000 St

**03.03.02.3 Bohrung 150 mm D. bis Wanddicke 50 cm**
Menge: 1,000 St

*Hinweis: Wanddurchbrüche schließen*
Wanddurchbrüche schließen
Schließen von Wanddurchbrüche unterschiedlicher Größen und Situationen im Keller durch Beimauern, einschl. beidseitigen Verputz und Angleichen an die bestehende Oberfläche.
Abrechnung für Durchbrüche in nachfolgend aufgelisteten Wandstärken, Abmessungen und Einbausituationen herstellen.
Einbausituationen:
- Durchbrüche Schließen ohne Medienleitungen
- Durchbrüche Schließen mit Medienleitungen
- Durchbrüche Schließen ohne Medienleitungen F-90
- Durchbrüche Schließen mit Medienleitungen F-90

Für das Schließen der Durchbrüche ohne Brandschutzanforderung können Gasbetonsteine verwendet werden wenn die Wand anschließend verputz wird. Bei allen anderen Einbausituationen wie Betonwänden und Wänden mit F-90 Anforderung sind Kalksandsteine zu verwenden.
Einschließlich sämtlicher für das Verschließen notwendige Material wie Gasbetonsteine, Kalksandsteine massiv, Mauermörtel, Putzmörtel etc.

Bei Wanddurchbrüchen mit Medien (Rohrleitungen, Elektroleitungen, Lüftungskanäle etc.) ist folgendes zu beachten:

Sollten die Leitungen im Wandbereich noch nicht isoliert sein ist umgehend die Bauleitung zu verständigen, ein verschließen ist dann untersagt.

Wenn die Leitungen isoliert sind und außerhalb der Wand bereits die fertige Sichtisolierung vorhanden ist, so ist diese durch geeignete Schutzmaßnahmen vor Verschmutzung zu sichern und gegebenenfalls danach solange der Mörtel oder Putz noch feucht ist mit feuchtem Lappen und Wasser zu reinigen.
Sollte die Isolierung nicht gereinigt werden wird sie auf Kosten des AN erneuert.

Es darf aus Schallschutzgründen  unter keinen Umständen ein Kontakt zwischen unisoliertem Rohrmaterial und der Ausmauerung erzeugt werden. Sollte dies bei der Abnahme der Fall sein so ist die Ausmauerung gegebenenfalls wieder zu öffnen und neu herzustellen.

*Hinweis: Wanddurchbrüche ohne Brandschutzanforderung mit Medien schließen*
Wanddurchbrüche ohne Brandschutzanforderung mit Medien schließen.

**03.03.02.4 Wanddurchbrüche ohne Brandschutzanforderung schließen bis 20 cm +/- 2 cm 1000 cm²**
Wanddurchbrüche ohne Brandschutzanforderung mit Medien schließen
Wandstärke  bis 20 cm +/- 2 cm
Durchbruchsfläche  bis 1000 cm²
Menge: 1,000 St

**03.03.02.5 Wanddurchbrüche ohne Brandschutzanforderung schließen bis 20 cm +/- 2 cm 2000 cm²**
Wanddurchbrüche ohne Brandschutzanforderung mit Medien schließen
Wandstärke  bis 20 cm +/- 2 cm
Durchbruchsfläche  bis 2000 cm²
Menge: 1,000 St

*Hinweis: Wanddurchbrüche mit Brandschutzanforderung F-90 Qualität mit Medien schließen*
Wanddurchbrüche mit  Brandschutzanforderung in F-90 Qualität mit Medien schließen.

**03.03.02.6 Wanddurchbrüche mit Brandschutzanforderung in F-90 Qualität bis 20 cm +/- 2 cm 2000 cm²**
Wanddurchbrüche mit Brandschutzanforderung in F-90 Qualität mit Medien schließen
Wandstärke  bis 20 cm +/- 2 cm
Durchbruchsfläche  bis 2000 cm²
Menge: 1,000 St

##### Abschnitt 03.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**03.03.03.1 Demont. von alten ungedämmten bzw. abisolierten Abflußrohren DN 50/70**
Demontage von alten ungedämmten bzw. abisolierten Abflussrohren DN 50 - DN 70 wie vor beschrieben.
Menge: 4,000 m

**03.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**03.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**03.03.03.4 Demontage von unisolierten bzw. abisolierten Rohrleitungen DN15-DN50**
Demontage von ungedämmten bzw. abisolierten Rohrleitungen DN15 - DN50 wie vor beschrieben.
Menge: 20,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**03.03.03.5 Demontage von gedämmten/isolierten Rohrleitungen DN15-DN50**
Demontage von gedämmten/isolierten Rohrleitungen DN15 - DN50 wie vor beschrieben.
Menge: 16,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**03.03.03.6 Demontage Mineralfaser gedämmte Rohre einschl. Entsorgung DN15-50**
Demontage von Rohrleitungen mit Mineralfaserdämmstoffen KMF-belastet nach TRGS 521
Rohrleitungen mit Isolierung demontieren und zur Entsorgung durch Fachfirma bereitlegen.
Die Materialien gehen in das Eigentum des Arbeitnehmers über.
Rohrleitungen DN 15-50
Menge: 20,000 m

**03.03.03.7 Freilegen von Wasserleitungen DN 15 -50**
Freilegen von  Wasserleitungen
in zu- bzw. vorgemauerten Wandschlitzen o.ä. als Vorbereitung zur Rohrdemontage, komplett (pro lfdm Rohrleitung)
Pauschal für DN 15 - DN 50
Menge: 2,000 m

**03.03.03.8 Demontage Atmosphärische Gaskesselanlage 65 kW,**
Demontage Atmosphärische Gaskesselanlage 65 kW, Abmessungen Kessel HxBxT= ca. 1,20x1,20x1,00m +/-20cm einschließlich Gasanschlussstrecke und sämtlichem Anschlusszubehör.
Typ Buderus Logano 234
Menge: 1,000 St

**03.03.03.9 Demontage Abgasanlage d=150-200mm 4-5m**
Demontage Abgasanlage d=150-200mm
Länge ca. 4-5 m
Menge: 1,000 St

**03.03.03.10 Demontage Pumpengruppe DN 32-40 mit 4 Absperrventilen und**
Demontage Pumpengruppe DN 32-40 mit 4 Absperrventilen und einem Regelventil mit Mineralfaser/Blech-Isolierung
Menge: 1,000 St

**03.03.03.11 Demontage Ausdehnungsgefäß 300 l Einlagerung und Wiedereinbau**
Demontage Ausdehnungsgefäß 300 l
Ausdehnungsgefäß sorgfältig demontieren und zwischenlagern, da es neueren Datums ist und wiederverwendet wird.
Menge: 1,000 St

**03.03.03.12 Demontage Gasmesseranlage**
Demontage Gasmesseranlage bestehend aus Gasmesserplatte mit Absperrhahn. Die Gasmesser befinden sich in den Untergeschoss in einem Raum je Eingang.
Menge: 1,000 St

**03.03.03.13 Abgabe der nicht mehr benötigten Gaszähler bei den Stadtwerken**
Abgabe der nicht mehr benötigten Gaszähler bei den Stadtwerken Karlsruhe.
Menge: 1,000 St

**03.03.03.14 Abstopfen des Gas-Hausanschlusshahns mit Metallstopfen DN 32-40**
Abstopfen des Gas-Hausanschlusshahns mit Metallstopfen DN 32-40 mit Bohrloch im Vierkant zwecks Verplombung des Anschlusses.
Menge: 1,000 St

**03.03.03.15 Demontage von Heizkörpern**
Demontage von Heizkörpern
in Form von Gußradiatoren, Röhrenradiatoren oder
Stahlradiatoren, komplett einschl. Heizkörperventile,
Verschraubungen, Konsolen und Haltern, einschl.
Ausbringen und Abtransportieren zur freien Verfügung
des Bieters, einschl. Schuttbeseitigung, komplett.
Menge: 27,000 St

**03.03.03.16 Mehraufwand für die Wohnungsweise Demontage der Heizkostenverteiler**
Mehraufwand für die Wohnungsweise Demontage der Heizkostenverteiler einschließlich Beschriftung.
Die HK-Verteiler sind Wohnungsweise verpackt bei der GWK-Geschäftsstelle abzugeben. Zu jeder Wohnung ist die Lage und der Mietername zu vermerken.
Menge: 27,000 St

**03.03.03.17 Schutz des Fußbodens mit Filz**
Schutz des Fußbodens im Flurbereich bzw. auf allen durch den AN genutzten Flächen innerhalb der Wohnung mit kombinierten Filz auf Folie-Matten. Diese sind vor Beginn der notwendigen Arbeiten auszulegen und lückenlos mit Klebeband an den Ecken und Türrahmen zu verkleben, so dass kein Schutt unter Abdeckung kommen und zu Kratzern/Beschädigungen am Fußboden führen kann.
Menge: 200,000 m²

##### Abschnitt 03.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**03.03.04.1 Obermonteur**
*** Stundenlohnarbeiten
Menge: 10,000 h

**03.03.04.2 Selbständiger Monteur**
*** Stundenlohnarbeiten
Menge: 10,000 h

**03.03.04.3 Monteur**
*** Stundenlohnarbeiten
Menge: 4,000 h

**03.03.04.4 Helfer**
*** Stundenlohnarbeiten
Menge: 4,000 h

**03.03.04.5 Auszubildender**
*** Stundenlohnarbeiten
Menge: 2,000 h

*Hinweis: --> Gerätevorhaltung und Betriebskosten*
Gerätevorhaltung und Betriebskosten

**03.03.04.6 Bohrhammer Hilte TE 92 oder gleichwertig.**
Menge: 10,000 Std.

##### Abschnitt 03.03.05 Nebenleistungen, besondere Bauleistungen

**03.03.05.1 Baustelleneinrichtung**
*** Pauschalposition
Baustelleneinrichtung
Einrichten und Räumen der Baustelle, Vorhalten der Baustelleneinrichtung für sämtliche in der Leistungsbechreibung aufgeführten Leistungen über die gesamte Bauzeit.
Menge: 1,000 psch

**03.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**03.03.05.3 Fließschematas in den Technikräumen**
Fließschematas in den Technikräumen
laminierte Ausführung mit Metalösen um an der
Wand anschrauben zu können.
Getrennt nach Gewerk Heizung-Lüftung-Sanitär
Menge: 1,000 St

##### Abschnitt 03.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**03.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**03.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**03.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**03.03.06.4 Inspektions-und Wartungsarbeiten im 2 Jahr der Gewährleistung**
*** Bedarfsposition ohne GB
Inspektions- und Wartungsarbeiten im
2 Jahr der Gewährleistung

Inspektion und Wartung im 2. Jahr der
Gewährleistung, s.w.v.
Menge: 1,000 Psch

**03.03.06.5 Inspektions- und Wartungsarbeiten im 3 Jahr der Gewährleistung**
*** Bedarfsposition ohne GB
Inspektions- und Wartungsarbeiten im
3 Jahr der Gewährleistung

Inspektion und Wartung im 3. Jahr der
Gewährleistung, s.w.v.
Menge: 1,000 Psch

**03.03.06.6 Inspektions- und Wartungsarbeiten im 4. Jahr der Gewährleistung**
*** Bedarfsposition ohne GB
Inspektions- und Wartungsarbeiten im
4 Jahr der Gewährleistung

Inspektion und Wartung im 4. Jahr der
Gewährleistung, s.w.v.
Menge: 1,000 Psch

**03.03.06.7 Inspektions- und Wartungsarbeiten im 5. Jahr der Gewährleistung**
*** Bedarfsposition ohne GB
Inspektions- und Wartungsarbeiten im
5 Jahr der Gewährleistung

Inspektion und Wartung im 5. Jahr der
Gewährleistung, s.w.v.
Menge: 1,000 Psch

### Titel 04 Adlerstraße 33

#### Bereich 04.01 Sanitäre Anlagen nach DIN 18381

##### Abschnitt 04.01.01 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**04.01.01.1 Edelstahl-Rohrsystem DN 12 = 15 x 1,0 mm**
Edelstahl-Rohrsystem DN 12 = 15 x 1,0 mm

Fabrikat/Typ: Geberit/Mapress
Menge: 10,000 m

**04.01.01.2 Edelstahl-Rohrsystem DN 15 = 18 x 1,0 mm**
Menge: 6,000 m

**04.01.01.3 Edelstahl-Rohrsystem DN 20 = 22 x 1,2 mm**
Menge: 2,000 m

**04.01.01.4 Edelstahl-Rohrsystem DN 50 = 54 x 1,5 mm**
Menge: 10,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**04.01.01.5 Muffe, DN 12, d=15mm**
Menge: 2,000 St

**04.01.01.6 Muffe, DN 15, d=18mm**
Menge: 2,000 St

**04.01.01.7 Muffe, DN 50, d=54mm.**
Menge: 3,000 St

*Hinweis: Preßfitting-Bogen 90 Grad*
Preßfitting-Bogen 90 Grad, mit doppeltem und einseitigem Einsteckende, komplett wie nachfolgend aufgelistet liefern und montieren.

**04.01.01.8 Bogen 90°, DN 12, d=15 mm**
Menge: 10,000 St

**04.01.01.9 Bogen 90°, DN 15, d=18 mm**
Menge: 8,000 St

**04.01.01.10 Bogen 90°, DN 50, d=54 mm**
Menge: 9,000 St

*Hinweis: Preßfitting-Bogen 45 Grad*
Preßfitting-Bogen 45 Grad, mit doppeltem und einseitigem Einsteckende komplett wie nachfolgend aufgelistet liefern und montieren.

**04.01.01.11 Bogen 45° DN 12, d=15mm**
Menge: 2,000 St

**04.01.01.12 Bogen 45° DN 15, d=18mm**
Menge: 2,000 St

**04.01.01.13 Bogen 45° DN 50, d=54mm**
Menge: 4,000 St

*Hinweis: Preßfitting-Reduktionsstück, komplett*
Preßfitting-Reduktionsstück, komplett wie nachfolgend aufgelistet liefern und montieren.
Es werden keine Unterschiede bei den kleineren Dimensionen des Formstückes gemacht, die Abrechnung erfolgt nach der Größeren Dimension.

**04.01.01.14 Reduktion DN 50, d=54mm**
Menge: 2,000 St

*Hinweis: Preßfitting-T-Stück, mit dreiseitigen Ein-*
Preßfitting-T-Stück, mit dreiseitigen Einsteckende mit und ohne reduziertem Abgang, komplett wie nachfolgend aufgelistet liefern und montieren.

**04.01.01.15 T-Stück d=54mm**
Menge: 2,000 St

*Hinweis: Preßfitting-T-Stück, im Abgang IG oder AG*
Preßfitting-T-Stück, im Abgang Innen- oder Außengewinde komplett wie nachfolgend aufgelistet liefern und montieren.

**04.01.01.16 T-Stück mit IG und AG, DN 12, d=15mm**
Menge: 1,000 St

**04.01.01.17 T-Stück mit IG und AG, DN 15, d=18mm**
Menge: 1,000 St

**04.01.01.18 T-Stück mit IG und AG, DN 50, d=54mm**
Menge: 2,000 St

*Hinweis: Preßfitting-Übergangsstück mit IG oder AG*
Preßfitting-Übergangsstück mit Innen- oder Außengewinde, mit und ohne Einschubende, komplett wie nachfolgend aufgelistet liefern und montieren.

**04.01.01.19 Übergangsstück DN 12, d=15mm**
Menge: 4,000 St

**04.01.01.20 Übergangsstück DN 15, d=18mm**
Menge: 2,000 St

**04.01.01.21 Übergangsstück DN 50, d=54mm**
Menge: 2,000 St

*Hinweis: Preßfitting-Übergangsstück 90 Grad mit IG oder AG*
Preßfitting-Übergangsstück 90 Grad mit IG oder AG,
mit oder ohne Einschubende komplett wie nachfolgend aufgelistet liefern und montieren.

**04.01.01.22 Übergangsstück 90°, DN 12/15, d=15mm**
Menge: 1,000 St

**04.01.01.23 Übergangsstück 90°, DN 15, d=18mm**
Menge: 1,000 St

*Hinweis: Preßfitting-Deckenwinkel 90 Grad mit Innengewinde*
Preßfitting-Deckenwinkel 90 Grad mit Innengewinde, komplett wie nachfolgend aufgelistet liefern und montieren.

**04.01.01.24 Deckenwinkel 90° mit IG, DN 12/15, d=15mm.**
Menge: 1,000 St

**04.01.01.25 Deckenwinkel 90° mit IG, DN 15, d=18mm**
Menge: 1,000 St

*Hinweis: Übergangs/ Anschluss-Verschraubung, mit Überwurfmutter aus Messing*
Übergangs/ Anschluss-Verschraubung, mit Überwurfmutter aus Messing, flachdichtend, einschließlich Dichtung für Trinkwasser, komplett wie nachfolgend aufgelistet liefern und montieren.

**04.01.01.26 Verschraubung, DN 12/15, d=15mm**
Menge: 4,000 St

**04.01.01.27 Verschraubung, DN 15, d=18mm**
Menge: 2,000 St

**04.01.01.28 Verschraubung, DN 50, d=54mm**
Menge: 4,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

**04.01.01.29 KEMPER WESER Freistrom-Absperrventil RG, DN 15, Art.-Nr: 1732G01500**
Freistrom-Absperrventil, mit Entleerstopfen, Außengewinde für flachdichtende Verschraubungen,
Nennweite: DN 15
Art.-Nr: 1732G01500
Menge: 2,000 St
Produkt:
  Artikel:
    Artikelnummer: 1732G01500
    Artikelkurztext: KEMPER WESER Freistrom-Absperrventil RG, DN 15, Art.-Nr: 1732G01500

**04.01.01.30 KEMPER WESER Freistrom-Absperrventil RG, DN 50, Art.-Nr: 1732G05000**
Freistrom-Absperrventil, mit Entleerstopfen, Außengewinde für flachdichtende Verschraubungen,
Nennweite: DN 50
Art.-Nr: 1732G05000
Menge: 2,000 St
Produkt:
  Artikel:
    Artikelnummer: 1732G01500
    Artikelkurztext: KEMPER WESER Freistrom-Absperrventil RG, DN 50, Art.-Nr: 1732G05000

*Hinweis: Dämmschale für KEMPER Freistrom-Absperrventil*
Dämmschale für Freistromventil, DIN 3502/3546,
Brandklasse B 1 nach DIN 4102 Teil 1, mit Prüfzeichen
PA-III 2.1566, temperaturbeständig bis 100 Grad
C,Wärmeleitfähigkeit 0,035 W/mK, einschließlich
den notwendigen Verschlußclipsen liefern und um
vorgenannte Kemper Schrägsitzventile montieren.

Nennweiten wie nachfolgend aufgelistet.

**04.01.01.31 Weser-Dämmschale für Freistromventil DN 15**
Dämmschale für Freistromventil
Fabrikat/Typ: Weser
Menge: 2,000 St

**04.01.01.32 Weser-Dämmschale für Freistromventil DN 50**
Dämmschale für Freistromventil
Fabrikat/Typ: Weser
Menge: 2,000 St

*Hinweis: KEMPER Entleerventil aus Rotguss/Kunststoff, Figur J7109 173 00*
Entleerventil aus Rotguss/Kunststoff, Figur J7109 173 00, passend für alle Armaturen und Verschraubungen mit Entleerungsbohrung, mit drehbarem seitlichen Schlauchanschluss G 3/4 und Abdeckkappe mit Befestigungsband, mediumberührte Metallteile aus entzinkungsfreiem und korrosionsbeständigem Rotguss, beständig gegen aggressives Wasser, EPDM-Sitzdichtung, Abdeckkappe dreh- und steckbar, nach UBA-Bewertungsgrundlage, ÜA-Reg.-Nr. R-15.2.3-21-17048, WIEN-ZERT, max. Betriebstemperatur 110 °C

Fabrikat: Kemper

Nennweiten und Ausführungen wie nachfolgend aufgelistet
liefern und betriebsfertig montieren.

**04.01.01.33 KEMPER Entleerventil, RG, DN 8 Artikelnr.: J71091730000600**
Entleerventil aus Rotguss/Kunststoff
Außengewinde für flachdichtende Verschraubungen,
DN 8 für Armaturen DN 15-50
Artikelnr.: J71091730000600
Menge: 2,000 St
Produkt:
  Artikel:
    Artikelnummer: J71091730000600
    Artikelkurztext: KEMPER Entleerventil, RG, DN 8 Artikelnr.: J71091730000600

**04.01.01.34 KEMPER Entleerventil, RG, DN 10 Artikelnr.: J71091730001000**
Entleerventil aus Rotguss/Kunststoff
Außengewinde für flachdichtende Verschraubungen,
DN 10 für Armaturen DN 65-150
Artikelnr.: J71091730001000
Menge: 1,000 St
Produkt:
  Artikel:
    Artikelnummer: J71091730001000
    Artikelkurztext: KEMPER Entleerventil, RG, DN 10 Artikelnr.: J71091730001000

**04.01.01.35 Simplex KFE-Kugelhahn für Trinkwasser, DG G1/2 AG**
KFE-Kugelhahn für Trinkwasser, DG G1/2 AG
Kugelhahn mit DVGW-Zulassung für das Füllen und Entleeren von Trinkwasser- und Warmwasser-Heizungsanlagen, selbstdichtend mit Gewindeeinschneiddichtung aus EPDM. Schwere Bauform aus vernickeltem Pressmessing. Flügelgriff (grün) entsprechend dem Einsatzzweck abnehmbar. Hartverchromte Kugel mit vollem Durchgang in Teflon gelagert. Blindkappe mit Edelstahl-Schwenkbügel auch zur Betätigung verwendbar, mit Stellungsanzeige und festem Anschlag. Fixierung der Einbaulage mittels Kontermutter. Betätigungsspindel mit doppelter O-Ring-Dichtung aus EPDM. Entzinkungsbeständiger Einschraubnippel. Einsatzbereich: Trinkwasseranlagen und Warmwasser-Heizungsanlagen: max. Betriebsdruck 10 bar, max. Betriebstemperatur: 110 Grad C. Dauerbetriebstemperatur, 130 Grad C. kurzzeitig.
Anschluss: G1/2 AG x G3/4 AG
Ausführung: Durchgangsform
Fabrikat/Typ: Simplex
Menge: 4,000 St

**04.01.01.36 Füll-Matic 4 Füllkombi BA, AG**
Heizungsbefüllkombination BA,
nach DVGW W 570, zur automatischen Befüllung von
geschlossenen Heizungsanlagen nach DIN 4751, komplett aus Rotguss im mediumberührten Bereich, mit Absperrung,
 Druckminderer, Edelstahl-Schmutzfänger,  Systemtrenner BA und Manometer, nach DIN EN 1717, für Heizungswasser mit Inhibitoren, bis einschließlich Flüssigkeits- kategorie 4, Ausgangsdruck 1,0 bis 4 bar (werksseitig 1,5 bar) einstellbar, DVGW-Zulassung beantragt,
Nenndruck PN 10, inkl. Dämmschale Baustoffklasse B1,
beidseitig mit Außengewinde nach DIN 3546, Teil 1, zum universellen Anschluss  von Verschraubungen für Kupfer-, Stahl-, Edelstahl- und Mehrschichtverbundrohr, Nennweite : DN 20

Fabrikat/Typ: Kemper/Figur 365-0G-020
Menge: 1,000 St

**04.01.01.37 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)

Fabrikat/Typ: Kemper/Figur 187-00-006
Menge: 2,000 St

**04.01.01.38 Bezeichungsschilder Resopal 100 x 50 mm**
Bezeichungsschilder aus Resopal,
Schrift:  eingraviert
Größe:  100 x 50 mm
einschließlich Simplex-Schilderträger für senkrechte
und waagerechte Rohrleitungen bis 3", mit integriertem
Spannband für oben genanntes Schild.
Menge: 6,000 St

**04.01.01.39 Bezeichungsschilder mit zwei Bohr. 100 x 50 mm**
Bezeichungsschilder aus Resopal, mit zwei Bohrungen
d = 3-6 mm.
Schrift:  eingraviert
Größe:  100 x 50 mm
einschließlich Befestigungsmaterial zur Montage des
Schildes an einer Betonwand-/decke oder auf einem
Untergrund (z.B. Metall), einschl. Herstellen der
Befestigungslöcher.
Menge: 2,000 St

*Hinweis: Befüllung der Trinkwasserinstallation*
Befüllung der Trinkwasserinstallation

Die Befüllung darf nur über einen ordnungsgemäß
vom WVU hergestellten und ausreichend gespülten
Hausanschluss mit gefiltertem Trinkwasser
erfolgen.

Die Inbetriebnahme erfolgt durch Mitarbeiter des
Fachbetriebes, dabei ist der Betreiber auf seine
Pflichten zum bestimmungsgemäßen Betrieb der
Trinkwasseranlage hinzuweisen, welches zu
protokollieren ist.

**04.01.01.40 Befüllen/Entlüften von Strängen Trinkwasserinstallation**
Befüllen und Entlüften von Anlagen und Anlagenteilen,
wie vor beschrieben, Kosten je Strang
- Trinkwasser Kalt
- Trinkwasser Warm
- Trinkwasser Zirkulation
Menge: 1,000 St

**04.01.01.41 Spülen der Leitungen**
Spülen der Leitungen mit hygienisch einwandfreiem
Trinkwasser (Kalt- und Warmwasserleitungen getrennt),
Strangweise von unten nach oben kurz vor der
Inbetriebnahme
nach aktuellem ZVSHK Merkblatt Spülen, Desinfizieren
und "Inbetriebnahme von Trinkwasserinstallationen".
Menge: 1,000 St

**04.01.01.42 Wasseranalyse**
Wasseranalyse
Bescheinigung von einwandfreiem Trinkwasser durch
akkreditiertes Trinkwasserlabor vor Befüllung der
Anlage, durch Wasserprobe an der Übergabestelle.

Probeentnahme und Wasseranalyse entsprechend
der aktuellen Trinkwasserverordnung

Freigabe zur Befüllung auf Basis der einwandfreien
Trinkwasseranalyse bei der Fachbauleitung einholen
Menge: 2,000 St

**04.01.01.43 Nutzungsübergabe**
Protokollierte Nutzungsübergabe an den Betreiber
mit Einweisung und Hinweis auf seine
Pflichten zum bestimmungsgemäßen
Betrieb/Wartung der Trinkwasseranlage.
Menge: 1,000 St

##### Abschnitt 04.01.02 Abwasserleitungen und Zubehör

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**04.01.02.1 Silent-PP Rohr mit Muffen, DN 40 d 40 mm**
Menge: 2,000 m

**04.01.02.2 Silent-PP Rohr mit Muffe, DN 50 d 50 mm**
Menge: 5,000 m

**04.01.02.3 Silent-PP Rohr mit Muffe, DN 75 d 75 mm**
Menge: 2,000 m

**04.01.02.4 Silent-PP Bogen mit Muffe DN 40**
Silent-PP Bogen mit Muffe 15 - 87,5 Grad DN 40 d 40 mm
Menge: 1,000 St

**04.01.02.5 Silent-PP Bogen mit Muffe DN 50**
Silent-PP Bogen mit Muffe 15 - 87,5 Grad DN 50 d 50 mm
Menge: 10,000 St

**04.01.02.6 Silent-PP Bogen mit Muffe DN 75**
Silent-PP Bogen mit Muffe 15 - 87,5 Grad DN 75 d 75 mm
Menge: 2,000 St

**04.01.02.7 Silent-PP Abzweig 45 oder 87 Grad DN 50 d 50 mm**
Silent-PP Abzweig 45 oder 87 Grad DN 50 d 50 mm
Abgang gleich oder reduziert
Menge: 1,000 St

**04.01.02.8 Silent-PP Abzweig 45 oder 87 Grad DN 75 d 75 mm**
Silent-PP Abzweig 45 oder 87 Grad DN 75 d 75 mm
Abgang gleich oder reduziert
Menge: 1,000 St

**04.01.02.9 Silent-PP Reduktion DN 75 / 50**
Silent-PP Reduktion exzentrisch mit Muffe
DN 75 / 50d 75 / 50
Menge: 1,000 St

**04.01.02.10 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**04.01.02.11 Einbau eines Abzweiges DN 100**
Einbau eines Abzweiges wie vor beschrieben:
Nennweite vorhandene Abwasserleitung: DN 100
Menge: 1,000 St.

*Hinweis: Zulage für SML-Abzweige in allen Handelsaus-*
Zulage für SML-Abzweige in allen Handelsausführungen, Abgänge 45°-88,5°, DN 50 - DN 200.
Komplett wie nachfolgend aufgelistet liefern und
montieren.

**04.01.02.12 SML-Abzweige DN 100.**
SML-Abzweige wie vor beschreiben,  DN 100.
Menge: 1,000 St.

*Hinweis: Zulage für SML-Enddeckel wie nachfolgend aufgelistet*
Zulage für SML-Enddeckel wie nachfolgend aufgelistet
komplett liefern und montieren.

**04.01.02.13 SML-Enddeckel DN 100.**
Menge: 1,000 St.

**04.01.02.14 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**04.01.02.15 Konfix-Verbindungen DN 50.**
Menge: 1,000 St

**04.01.02.16 Konfix-Verbindungen DN 70.**
Menge: 1,000 St

**04.01.02.17 PE-HD Trichter oval DN 40 ohne Rand+Ventilsieb**
PE-HD Trichter oval DN 40, ohne Rand und Ventilsieb.
Menge: 1,000 St

##### Abschnitt 04.01.03 Trinkwasseraufbereitung

**04.01.03.1 Kalkschutzanlage Watercryst, BIOCAT KS 5500-C Art.Nr. 12000396**
Kalkschutzanlage
geeignet zum Einbau in die Kaltwasserversorgungsleitung, bei einer Gebäudegröße von bis zu 8 Wohneinheiten (max. 17 Personen), max. 610 Kubikmeter/Jahr.

WIRKSAMKEIT UND KONFORMITÄT
Kalkschutzanlage gemäß DIN 1988-200 (Abschnitt 12.7) sowie DVGW Arbeitsblatt W 510 und W 512 bzw. DIN 3607 zur Verminderung von Kalksteinablagerungen in Trinkwasserinstallationen.

WATERCRYST KATALYSATOR TECHNOLOGIE
BIOCAT Kalkschutzanlagen verhindern Kalkablagerungen in der Trinkwasserinstallation und Trinkwassererwärmungs- systemen ohne den Einsatz von chemischen Aufbereitungsstoffen und ohne Veränderung der Trinkwasserqualität. Die Anlagen erfüllen alle Anforderungen an die Trinkwasserverordnung und insbesondere die Minimierungsgebote.

Der Kalkschutz basiert auf der WATERCryst Katalysator-Technologie. Als Wirkeinheit dient dazu ein Behälter, der mit einem speziell strukturierten, lebensmittelechten, für das Trinkwasser zugelassenen Kunststoffgranulat gefüllt ist. An den Oberflächen des Granulates werden - nach dem Vorbild der Biomineralisierung - kleinste Kalkkristalle aus dem im Wasser gelösten Kalkionen erzeugt. Diese werden mit der Wasserentnahme aus dem Granulatbett ausgetragen, im Leitungssystem und den Trinkwassererwärmungssystemen verteilt und wirken dort als Kristallisationskerne (Impfkristalle). Der ausfallende Kalk wird nun bevorzugt an diesen Impfkristallen gebunden, bevor er sich in Rohrleitungen, Armaturen, Warmwasserspeichern, Wärmetauschern, Duschköpfen oder Strahlsieben ablagern kann. Die Impfkristalle werden mit der Wasserentnahme aus dem Rohrleitungssystem gespült.

Dem Trinkwasser werden keine chemischen Stoffe zugegeben und keine wertvollen Mineralien (Calcium, Magnesium) entnommen. Die Qualität des Wassers wird nicht verändert.

TRINKWASSERHYGIENE UND SICHERHEIT IM BETRIEB
Die BIOCAT Kalkschutzanlage ist hygienisch eigensicher. Die Wirkeinheit wird alle 72 Stunden automatisch thermisch desinfiziert. Während der thermischen Desinfektion, bei Stromausfall (automatischer Fail Safe Mode), ist die Kalkschutzanlage vom Trinkwassernetz getrennt. Über den integrierten Bypass ist die Trinkwasserversorgung zu jederzeit gewährleistet.

AUSFÜHRUNG
Die Kalkschutzanlage BIOCAT KS 5500-C wird montagefertig geliefert. Das integrierte Hebesystem und die kompakte Bauweise ermöglichen Transport und Montage durch nur eine Person. GLT-Anschluss und Einbindung Hebeanlage serienmäßig (optionales Zubehör erforderlich). Lieferung erfolgt einschließlich Edelstahl-Anschlussschläuche, Bypassarmatur und Anschlussverschraubungen. Nutzerfreundliches LED-Display für Statusmeldungen und manuelle Steuerung.

INSTALLATION
Flexible Fließrichtung, flexible Anschlusshöhe, Anschluss über Standard 230 V Schuko-Stecker.

WARTUNGSINTERVALL
Das Katalysator-Granulat (Wirkeinheit) ist unabhängig von der Wasserhärte und dem Wasserverbrauch alle 5 Jahre auszutauschen.

ZERTIFIZIERTE QUALITÄT
Alle BIOCAT Geräte sind QNG Ready und damit als geprüft nachhaltiges Produkt für KfW-geförderte Bauprojekte geeignet.
DVGW Baumusterprüfzertifikat: DW-9191DP0684

DIGITAL VERNETZT
Die Geräteserie BIOCAT KS-C ist digital vernetzt und ermöglicht Zugriff und Steuerung über die myBIOCAT App. Bei Bedarf erfolgt eine online Remote-Diagnose über den WATERCryst Kundendienst. Die App informiert auf allen integrierten Endgeräten über Software-Updates und Wartungshinweise z.B. für den Granulat-Wechsel der Wirkeinheit.

Technische Daten:

Maximalanzahl Wohneinheiten  [ WE ] 8
Maximalanzahl Personen  17
maximaler Tagesverbrauch  [ l / d ] 1.760
Elektrischer Anschluss
Netzanschluss  230 V, 50 Hz
maximale Leistungsaufnahme  [ W ] 1.202
Leistungsaufnahme in Behandlung/Standby [ W ] 1.4
Sanitärtechnische Daten
Anschlussdimension  DN40 (R 1 1/2‘‘)
Anschlussdimension Rückspülleitung  DN15 (R 1/2‘‘)
Volumenstrom Rückspülung (bei 4 bar) [ l / min ] 6
Nenndurchfluss QN  [ l / h ] 4.600
Druckdifferenz dp bei QN [ bar ] 0,43
Nenndruck  PN10
Betriebsdruck  [ bar ] 2 - 8
Wassertemperatur Zulauf  [ °C ] max. 25
Technische Daten
Umgebungstemperatur  [ °C ] max. 25

Fabrikat: Watercryst
Artikelnummer: 12000396
BIOCAT KS 5500-C
Menge: 1,000 St

**04.01.03.2 Inbetriebnahme Biocat KS 5000 S - 7000 S**
Inbetriebnahme Biocat KS 5000 S - 7000 S

Leistungsumfang:

Anlagen Prüfung - Inbetriebnahme - Übergabeprotokoll
Ausführung durch einen Biocat Techniker

1. Prüfung des Aufbaus der Anlage
a. Standsicherheit
b. Anschlüsse Wasser
c. Anschlüsse Strom
d. Optische Kontrolle

2. Inbetriebnahme der Anlage
a. Funktionsprüfung
b. Parametrierung der Steuerung
c. Festlegung der Zeitpunkte für TDI-Intervalle

3. Übergabeprotokoll
a. Dokumentation der Inbetriebnahme im Übergabeprotokoll
b. Aushändigung des Übergabeprotokolls an den Anlagen-Betreiber

Artikelnummer: 20000001
Menge: 1,000 St

#### Bereich 04.02 Heizungsanlagen nach DIN 18380

##### Abschnitt 04.02.01 Übergabestation Nahwärmenetz und Zubehör

**04.02.01.1 Nahwärme-Übergabestation Varia 79 KW**
F+G NAHWÄRME-ÜBERGABESTATION
Typ: Varia
Leistung: 79 kW

CE-Kennzeichnung und Konformitätsbewertung nach Maschinenrichtlinie

bestehend aus:
2 Stk.
Gestell aus grundiertem Vierkant-Stahl mit Fußkonsolen zur Bodenmontage, mit Dübeln und Schrauben

Hauptabsperrung primärseitig:
2 Stk.
Einschweißkugelhahn DN 40, PN 40 als einteilig, vollverschweißt, mit reduziertem Durchgang, wartungsfreie Spindelabdichtung mit O-Ringen aus FPM, beidseitig mit Druck
beaufschlagbar, Kugeldichtung PTFE mit Graphit mit zwei Dichtlippen, Kugel und Spindel aus rostfreiem Stahl, Gehäuse aus Stahl mit Anschweißenden gem. EN 12627

Vorlaufmeßtasche mit:
1 Stk.
Rohrfedermanometer nach DIN EN 837-1 NG 80,
Messbereich 0-16 bar, Klasse 1,0 Gehäuse und Übersteckring: Stahl schwarz Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25 mit Kennzeichnung nach TÜV-Richtlinien mittel schweres Model, vernickelt, voller
Durchgang Gewinde nach DIN ISO 228-1-Langgewinde Flachdichtend

1 Stk.
Muffe G ¼" zur Aufnahme des WMZ-Fühlers, abgestopft

Rücklaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Kugelhahn für die Entleerung DN 15, PN 25 mit Kennzeichnung nach TÜV-Richtlinienmittel schweres Model, vernickelt, voller
Durchgang Gewinde nach DIN ISO 228-1 -Langgewinde Flachdichtend

1 Stk.
Passstück für den Wärmemengenzähler

1 Stk.
Muffe G ¼" zur Aufnahme des WMZ-Fühlers, abgestopft

1 Stk.
Volumenstromregler bestehend aus Stellventil mit Einstelldrossel und Anschluss für elektrischen Stellantrieb mit Notstellfunktion. Spannungsversorgung 230 V,
Ansteuerung 3 Pkt.
Anschluss Außengewinde DIN ISO 228/1
Einbau im Vor- oder Rücklauf DN 25, KVs 8, PN 16
Δp max  10 bar
min./max. 0,8 - 3,5 m³/h
Wirkdruck 0,2 bar
Fabrikat: Samson
Typ:  2488 / 5827

1 Stk.
Muffe G ½" zur Fühleraufnahme (Rücklauftemperaturbegrenzung) mit V2A Tauchhülse
100 mm Tauchtiefe, incl. Kabelverschraubung an der Tauchhülse als Zugentlastung und zum Schutz gegen unbeabsichtigtes herausziehen des Fühlers

Wärmetauscher:

1 Stk.
Dichtungsloser Plattenwärmetauscher bestehend aus formgepressten Edelstahlplatten, die in einem Spezialverfahren unter Vakuum mit Kupfer hart verlötet werden.
Strömungsrichtung parallel im Gegenstrom.
Gefertigt nach dem Qualitätsmanagementsystem DIN ISO 9002.
Die Berechnung und Werkstoffe entsprechen dem Modul B+D, AFS 1999:4 der Europäischen Druckgeräterichtlinie 2014/68/EU (CE).
Platten und Anschlüsse: ALLOY 316

Winterlastfall:  Heiß  Kalt

Medium:  Wasser Wasser

Leistung: kW 79

Massenstrom: kg/h 2.433  2.725
Eintrittstemp.: °C  75,0  45,0
Austrittstemp.:°C  47,0  70,0
Druckverlust: kPa  3,7  4,5

Sommerlastfall: Heiß  Kalt

Medium:  Wasser Wasser

Leistung: kW 25

Massenstrom: kg/h 769,8  862,4
Eintrittstemp.: °C  75,0  45,0
Austrittstemp.:°C  47,0  70,0
Druckverlust: kPa  0,1  0,1

Druck -196°C: bar  37  37
Druck  225°C: bar  30  30
min./max. : °C  -196 / 225

einschließlich Isolierkappe aus Alu-Stukko-Blechmantel
( EN 10142 / 10143 ) mit Mineralwolleinlage

Im Vorlauf sekundär enthalten:
1 Stk.
Muffe G ½" zur Fühleraufnahme ( Vorlauftemperaturregelung )
incl. Sensor als Tauchsensor für die Temperaturerfassung
in Heizungs-, Lüftungs- und Klimaanlagen und V2A Tauchhülse
G ½" , 100 mm Tauchtiefe
Messwiderstand: Pt 1000
Kabel: 1,5 m Silikonkabel
Temperatureinsatzbereich:  -40° bis 180 °C

1 Stk.
Temperaturregler/Sicherheitstemperaturwächter (TR/STW) als Aufbau-Doppel-Thermostat mit Mikroschalter und Einschraubtauchhülse am Gehäuse befestigt.
Temperaturregler wirkt auf den ZU - Befehl im Volumenstromregler, Sicherheitstemperaturwächter wirkt auf die Notstellfunktion im Volumenstromregler.
V2A Tauchhülse G ½" x 100 mm Tauchtiefe
Einstellbereich 0-150°C

1 Stk.
Kugelhahn DN 15 zum Füllen und Entleeren
von Heizungssystemen, Heizkesseln, Radiatoren
und Rohrleitungen.
Einsatzgebiet für Wasser und nichtaggressive Medien
bis PN 16 und 120 C.
Gehäuse aus Messing mit selbstdichtendem Außengewinde,
Kontermutter und Griff mit Anschlag.
Ausführung vernickelt mit Schlauchverschraubung
(Weichdichtung) und Verschlußkappe

1 Stk.
Rohrfedermanometer NG 80,
Messbereich 0-6 bar, Klasse 1,0
Gehäuse und Übersteckring: Stahl schwarz
Sichtscheibe: Instrumentenflachglas
Anschluss: G 1/2" hinten, Messing

1 Stk.
Bimetallthermometer Typ 1 mit seitlicher Feststellschraube
Durchmesser: NG 80
Messbereich: 0...120°C
Klasse: 1,0
Tauchlänge: 63 mm
Anschluss: G1/2 hinten
Tauchhülse Messing

Im Rücklauf sekundär enthalten:
1 Stk.
Einschweißschmutzfänger F+G Schmutzfänger für Zentralheizungs- und Kühlanlagen mit geschlossenen Kreisläufen und Industrieanlagen,für den Betrieb mit
nicht aggressiven Flüssigkeiten (z. B. Wasser oder geeignete Wasser-Glykolgemische gemäß VDI 2035).

1 Stk.
Bimetallthermometer Typ 1 mit seitlicher Feststellschraube
Durchmesser: NG 80
Messbereich: 0...120°C
Klasse: 1,0
Tauchlänge: 63 mm
Anschluss: G1/2 hinten
Tauchhülse Messing

1 Stk.
Rohrfedermanometer NG 80,
Messbereich 0-6 bar, Klasse 1,0
Gehäuse und Übersteckring: Stahl schwarz
Sichtscheibe: Instrumentenflachglas
Anschluss: G 1/2" unten, Messing

1 Stk.
Bauteilgeprüftes Membran-Sicherheitsventil für geschlossene Heizungsanlagen nach DIN EN 12828, Glykolbeständigkeit
bis 50% Glykolanteil, Betriebstemperatur von -10 °C bis 110 °C, Kennbuchstabe H R 1/2" , Abblasedruck 3,5 bar

1 Stk.
Muffe R 1" zum Anschluss des Ausdehnungsgefäßes

2 Stk.
Muffe R 1" zum Anschluss der Druckhaltung
Entgasung, Achsabstand min.500mm

1 Stk.
Kugelhahn DN 15 zum Füllen und Entleeren von Heizungssystemen, Heizkesseln, Radiatoren und Rohrleitungen.
Einsatzgebiet für Wasser und nichtaggressive Medien bis PN 16 und 120 C. Gehäuse aus Messing mit selbstdichtendem Außengewinde, Kontermutter und Griff mit Anschlag. Ausführung vernickelt mit Schlauchverschraubung (Weichdichtung) und Verschlußkappe

2 Stk.
Gewindestutzen DN 25 zum Anschluss
der Druckhaltung / Entgasung
Achsabstand der Stutzen min. 500 mm

1 Stk.
Pneumatex Schmutz- und Schlammabscheider Zeparo Cyclone
mit Magnet und Wärmedämmung.
Ausführung Dirt, Bauart Cyclone, für Heiz-, Solar- und Kühlwassersysteme, Waagerechter oder senkrechter Einbau.
Innengewinde: G 2 ISO 228
Gehäuse: Messing
Max. zul. Druck: 10 bar
Max. zul. Temperatur: 110 C
Min. zul. Temperatur: -10 C

Hauptabsperrung sekundärseitig:
2 Stk.
Kugelhahn DN 50 mit vollem Durchgang,
Messing vernickelt Kugel Messing verchromt,
Dichtschalen aus PTFE, O-Ring-Abdichtung,
Nenndruck PN 20 für Kaltwasser,
PN 16 für Medien bis 100 C.

Regelung im Schaltschrank:
1 Stk.
Heizungs- und Fernheizungsregler zur Regelung von maximal drei Regelkreisen.
Mittels optionaler Erweiterungsmodule TROVIS I/O via Gerätebus sind bis zu 6 Regelkreise möglich.
Ethernet-Schnittstelle zur Modbus-TCP/IP- Kommunikation und Anbindung an SAM DISTRICT ENERGY via Internetrouter.
Die Kommunikation ist mit bis zu 3 M-Bus-Zählern möglich

Eingänge:
14x Sensoreingänge Pt 1000, PTC oder Ni 1000, alternativ
  für Binärmeldungen konfigurierbar,
3x  Eingänge für 0 bis 10 V.
  Eingang 17 für ein Impulssignal 3 bis 800 lmp/h eines
  Wärmemengenzählers zur Leistungsbegrenzung in RK1
  konfigurierbar

Ausgänge:
3x Dreipunkt-Signal: Belastbarkeit max. 250 V AC, 2 A,
  alternativ 3x Zweipunkt-Signal: Belastbarkeit max.
  250 V AC, 2 A
5x Pumpenausgang: Belastbarkeit max. 250 V AC, 2 A;
  alle Ausgänge Relaisausgänge mit Varistorentstörung
4x 0-bis-10-V- oder PWM-Signal, konfigurierbar, zur
  Stellsignalausgabe oder Drehzahlsteuerung von
  Pumpen. Bürde >5 kOhm.

Schnittstellen:
Galvanisch getrennte RS-485 Schnittstelle zur Modbus-RTU-/ Gerätebus-Kommunikation. Datenformat Modbus RTU8N1.
Ethernet-Schnittstelle zur Modbus-TCP/IP-Kommunikation und Alternative Zugangsmöglichkeiten über optionale externe Gateways. M-Bus Schnittstelle für bis zu drei M-Bus Geräte, Protokoll gem. EN 1434-3.
Versorgungsspannung: 165-250 V, 48 bis 62 Hz,max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm ) 400 x 400 x 200 mm nach VDE 0660 Teil 500, Niederspannungsrichtlinie 2006/95/EG,
EMV Richtlinie 2004/108/EG und EN61 010-1 Schutzklasse I, Schutzgrad IP 54 einschließlich Montagematerial, Klemmen etc. mit Einbau von Regelungen in der Schaltschranktür Inkl. Prüfprotokoll nach DIN VDE 0100-600 und Regelschema mit Klemmenbezeichnung.

Schaltschrank mit folgenden Baugruppen:
- Hauptschalter EIN/AUS
 auf Standrahmen befestigt und elektrisch angeschlossen, mit
 Ausnahme der Speicherfühler, des Außenfühlers und der
  Zuleitung. Im Falle einer mehrteiligen Ausführung der
  Fernwärmeübergabestation ist die interne elektrische
  Verdrahtung bauseits auf eigene Kosten auszuführen.

Einstellung der Regelung
Der angebotene Digitalregler kann ab Werk programmiert werden ( wenn die Parameter angegeben werden ), eine Überprüfung und Feineinstellung vor Ort sollte jedoch nach
Inbetriebnahme bauseits vorgenommen werden.
Die Regelung wird im Werk auf Funktion geprüft, d.h. Stellverhalten der Ventilmotoren, Pumpenlauf, Temperaturfühlercheck und Simulation verschiedener
Betriebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht
demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
Junghansring 20
72108 Rottenburg
Tel: 07457 / 71-100
Fax: 07457 / 71-130
F+G-Nr.: 25 / 11 / 20263
(Adlerstr. 33)
Menge: 1,000 St

*Hinweis: Druckhaltung*

**04.02.01.2 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**04.02.01.3 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**04.02.01.4 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**04.02.01.5 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**04.02.01.6 Befüllung der Anlage mit aufbereitetem Wasser über die zuvor**
Befüllung der Anlagen mit aufbereitetem Wasser über die zuvor genannte Anlage. Abrechnung nach Liter.
Menge: 500,000 l

**04.02.01.7 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**04.02.01.8 Luftgefäß Anschlussleitung DN 40**
Luftgefäß
Anschlussleitung  : DN 32
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**04.02.01.9 BI-Metall Zeigerthermometer, Länge 50 mm**
Bimetall-Zeigerthermometer Einbaulänge: 50 mm
Angebotenes
Fabrikat: '..........'

Typ: '..........'
Menge: 2,000 St

*Hinweis: --> Schutzhülsen für vorg. Thermometer*
Schutzhülsen für vor genannte Thermometer, zum ein- schrauben mit seitlicher Feststellschraube, einschl. Dichtungsmaterial. Ausführungen und Größen wie nachfolgend aufgelistet komplett liefern und montieren.

**04.02.01.10 Thermometer-Schutzhülse, Länge 50 mm**
Thermometer-Schutzhülse
Material:  Messing
Einbaulänge: 50 mm
Menge: 2,000 St

**04.02.01.11 Zeiger-Manometer 100 mm Gehäuse-D.**
Zeiger-Manometer
100 mm Gehäusedurchmesser Klasse 1,0, mit Rohrfeder
DIN 16064, Anschluß radial nach unten R 1/2", einschl.
U-Rohr, einschl. Manometerdreiweghahn aus Messing mit
Prüfflansch Anzeigenbereich: 0..6 bar
Menge: 1,000 St

**04.02.01.12 Bezeichungsschilder 100 x 50 mm**
Bezeichungsschilder aus Resopal,
Schrift: eingraviert
Größe:  100 x 50 mm
einschließlich Simplex-Schilderträger für senkrechte
und waagerechte Rohrleitungen bis 3", mit integriertem
Spannband für oben genanntes Schild.
Menge: 4,000 St

##### Abschnitt 04.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**04.02.02.1 Mapress Therm Systemrohr CrTi d15x1 = DN12**
Mapress Therm Systemrohr CrTi-Stahl 1.4520 (EN 10088)
DN / Nennweite: 12 = d15x1
Menge: 6,000 m
Produkt:
  Artikel:
    Artikelnummer: 49102
    Artikelkurztext: Mapress Therm Systemrohr CrTi d15x1 = DN12

**04.02.02.2 Mapress Therm Systemrohr CrTi d22x1,2 = DN20**
Mapress Therm Systemrohr CrTi-Stahl 1.4520 (EN 10088)
DN / Nennweite: 20 = d22x1,2
Menge: 3,000 m
Produkt:
  Artikel:
    Artikelnummer: 49102
    Artikelkurztext: Mapress Therm Systemrohr CrTi d22x1,2 = DN20

**04.02.02.3 Mapress Therm Systemrohr CrTi d42x1,5 = DN40**
Mapress Therm Systemrohr CrTi-Stahl 1.4520 (EN 10088)
DN / Nennweite: 40 = d42x1,5
Menge: 32,000 m
Produkt:
  Artikel:
    Artikelnummer: 49102
    Artikelkurztext: Mapress Therm Systemrohr CrTi d42x1,5 = DN40

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**04.02.02.4 Muffe, DN 12, d=15mm**
Menge: 2,000 St

**04.02.02.5 Muffe, DN 20, d=22mm**
Muffe, DN 20, d=22mm.
Menge: 1,000 St

**04.02.02.6 Muffe, DN 40, d=42mm**
Menge: 8,000 St

*Hinweis: --> Preßfitting-Bogen 90 Grad, mit doppeltem*
Preßfitting-Bogen 90 Grad, mit doppeltem und einseitigem Einsteckende, komplett wie nachfolgend aufgelistet liefern und montieren.

**04.02.02.7 Bogen 90°, DN 12, d=15 mm**
Menge: 10,000 St

**04.02.02.8 Bogen 90°, DN 20, d=22 mm**
Menge: 2,000 St

**04.02.02.9 Bogen 90°, DN 40, d=42 mm**
Menge: 26,000 St

*Hinweis: --> Preßfitting-Bogen 45 Grad*
Preßfitting-Bogen 45 Grad, mit doppeltem und einseitigem Einsteckende komplett wie nachfolgend aufgelistet liefern und montieren.

**04.02.02.10 Bogen 45° DN 12, d=15mm**
Menge: 4,000 St

**04.02.02.11 Bogen 45° DN 20, d=22mm**
Menge: 1,000 St

**04.02.02.12 Bogen 45° DN 40, d=42 mm**
Bogen 45° DN 40, d=42mm
Menge: 6,000 St

*Hinweis: --> Preßfitting-Reduktionsstück, komplett*
Preßfitting-Reduktionsstück, komplett wie nachfolgend aufgelistet liefern und montieren.

**04.02.02.13 Reduktion DN 40/35, d=42mm**
Menge: 2,000 St

*Hinweis: --> Preßfitting-T-Stück, mit dreiseitigen Ein-*
Preßfitting-T-Stück, mit dreiseitigen Einsteckende mit und ohne reduziertem Abgang, komplett wie nachfolgend aufgelistet liefern und montieren.

**04.02.02.14 T-Stück d=42mm**
Menge: 2,000 St

*Hinweis: --> Preßfitting-T-Stück, im Abgang IG*
Preßfitting-T-Stück, im Abgang Innengewinde komplett wie nachfolgend aufgelistet liefern und montieren.

**04.02.02.15 T-Stück mit IG, DN 12, d=15mm**
Menge: 2,000 St

**04.02.02.16 T-Stück mit IG, DN 20, d=22mm**
Menge: 1,000 St

**04.02.02.17 T-Stück mit IG, DN 40, d=42mm**
Menge: 6,000 St

*Hinweis: --> Preßfitting-Übergangsstück mit IG oder AG*
Preßfitting-Übergangsstück mit Innen- oder Außengewinde, mit und ohne Einschubende, komplett wie nachfolgend aufgelistet liefern und montieren.

**04.02.02.18 Übergangsstück DN 12, d=15mm**
Menge: 4,000 St

**04.02.02.19 Übergangsstück DN 20, d=22mm**
Menge: 3,000 St

**04.02.02.20 Übergangsstück DN 40, d=42mm**
Menge: 8,000 St

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**04.02.02.21 Heizungs-Kugelhahn Globo H DN 15**
Heizungs-Kugelhahn DN 15
Richtprodukt:
Fabrikat: Heimeier
Typ: Globo H
Angebotenes Produkt: ‘..........‘
Typ: ‘..........‘
Menge: 2,000 St
Produkt:
  Artikel:
    Artikelnummer: 0600-02.000
    Artikelkurztext: Heizungs-Kugelhahn Globo H DN 15

**04.02.02.22 Heizungs-Kugelhahn Globo H DN 25**
Heizungs-Kugelhahn  DN 25
Richtprodukt:
Fabrikat: Heimeier
Typ: Globo H
Angebotenes Produkt: ‘..........‘
Typ: ‘..........‘
Menge: 1,000 St
Produkt:
  Artikel:
    Artikelnummer: 0600-02.000
    Artikelkurztext: Heizungs-Kugelhahn Globo H DN 25

**04.02.02.23 Heizungs-Kugelhahn Globo H DN 40**
Heizungs-Kugelhahn DN 40
Richtprodukt:
Fabrikat: Heimeier
Typ: Globo H
Angebotenes Produkt: ‘..........‘
Typ: ‘..........‘
Menge: 2,000 St
Produkt:
  Artikel:
    Artikelnummer: 0600-02.000
    Artikelkurztext: Heizungs-Kugelhahn Globo H DN 40

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**04.02.02.24 Vorgefertigte Isolierkappen für Globo H DN 15, DN 20**
Vorgefertigte Isolierkappen für Kugelhahn
Nennweite DN 15,20
Menge: 2,000 St.

**04.02.02.25 Vorgefertigte Isolierkappen für Globo H DN 40**
Vorgefertigte Isolierkappen für Kugelhahn DN 40
Menge: 2,000 St

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**04.02.02.26 Simplex KFE-Kugelhahn DN 15, Normalform**
KFE-Kugelhahn DN 15 Normalmodell, Baulänge 57,5 mm.
Richtprodukt: Simplex
Angebotenes Produkt: ‘..........‘
Typ: ‘..........‘
Menge: 10,000 St

**04.02.02.27 Bezeichungsschilder 100 x 50 mm**
Bezeichungsschilder aus Resopal,
Schrift: eingraviert
Größe: 100 x 50 mm
einschließlich Schilderträger für senkrechte und waagerechte Rohrleitungen bis 3", mit integriertem Spannband für oben genanntes Schild.
Menge: 8,000 St

**04.02.02.28 Automatischer Schnellentlüfter 3/8"**
Automatischer Schnellentlüfter
mit Schwimmerventil, einschl.automatisches
Absperrventil
max. Betriebsdruck/Temp.: 10 bar / 120°C
Anschluß:  3/8"
Richtprdukt: Flamco, Flexvent
Angebotenes Produkt: ‘..........‘
Typ: ‘..........‘
Menge: 2,000 St

**04.02.02.29 Wärmemengenzähler QN 2,5 Bauseitig gestellt einbauen**
Bauseits gestellter Wärmemengenzähler mit Impulsausgang, Netzmodul230 V und M-Bus-Modul an Stelle des Passstückes einbauen.
Größe QN 2,5
Menge: 1,000 St

*Hinweis: Anschluß herstellen*
Anschluß herstellen
an vorhandenen Leitungen, vorhanden ist ein stumpfes
Stahlrohrende, einschließlich säubern der Leitungsstelle an welcher der Neuanschluß angeschweißt,  aufgepreßt oder mit Gewindeübergang montiert werden soll. Nennweiten der Leitungen
an welche angeschlossen werden soll wie nachfolgend
aufgelistet.

**04.02.02.30 Anschluß herstellen an vorh. Leitungen DN 15-20 anschweißen an Stahlrohr**
Anschluß herstellen an vorhandenes Leitungsende,
in Form von Anschweißen eines Stahlrohres.
Nennweite DN 15-20
Menge: 2,000 St

**04.02.02.31 Anschluß herstellen an vorh. Leitungen DN 25-32 anschweißen an Stahlrohr**
Anschluß herstellen an vorhandenes Leitungsende,
in Form von Anschweißen eines Stahlrohres.
Nennweite DN 25-32
Menge: 4,000 St

**04.02.02.32 Anschluß herstellen an vorh. Leitungen DN 15-20, Gewinde schneiden/eindichten**
Anschluß herstellen an vorhandenes Leitungsende,
Gewinde schneiden und eindichten  für Gewindeübergang.
Nennweite DN 15-20
Menge: 2,000 St

**04.02.02.33 Anschluß herstellen an vorh. Leitungen DN 25-32, Gewinde schneiden/eindichten**
Anschluß herstellen an vorhandenes Leitungsende,
Gewinde schneiden und eindichten  für Gewindeübergang.
Nennweite DN 25-32
Menge: 2,000 St

*Hinweis: --> Lufttabscheider von DN 65 - DN 400*
Lufttabscheider von DN 65 - DN 400
Material: St 37-0.
Einsatzbereich: Betriebsüberdruck max. 6 bar
Mit 2 Anschweißenden und Muffe 1/2", wahlweise für senkrechten oder waagerechten Einbau.
Der Luftabscheider ist werkseitig druckgeprüft und grundiert. Nennweiten wie nachfolgrnd aufgelistet liefern und betriebsfertig einbauen.

**04.02.02.34 Luftabscheider waagerecht DN40/100 250mm**
Luftabscheider, Einbau waagerecht
Nennweite Anschluss:  DN 40
Nennweite Lufttopf: DN 100
Baulänge:  250 mm
Menge: 4,000 St

**04.02.02.35 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**04.02.02.36 Entleeren von Anlagen/Anlagenteilen WWB, Heizregister Lüftungsgerät usw.**
Entleeren von Anlagen und Anlagenteilen,
wie vor beschrieben, Kosten für die Entleerung diverser Geräte wie :
- Warmwasserbereiter,
- Heizregister Lüftungsgerät,
- Gegenstromwärmetauscher,
und ähnlichem.
Menge: 1,000 St

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**04.02.02.37 Befüllen und Entlüften von Anlagen und Anlagenteilen Behälter, Kessel etc.**
Befüllen und Entlüften von Anlagen und Anlagenteilen,
wie vor beschrieben, Kosten für dieverse Geräte wie :
- Warmwasser- oder Pufferpeicher,
- Heizregister Lüftungsgerät,
- Fernheizungs-Übergabestation.
- Gegenstromwärmetauscher,
und ähnlichem einschließlich der Verbindungsleitung mit Heizgruppe zwischen Verteiler und der Anlage.
Menge: 2,000 St

**04.02.02.38 Befüllen und Entlüften Verteileranlagen mit 1 Gruppen DN 50**
Befüllen und Entlüften von Anlagen und Anlagenteilen,
wie vor beschrieben, Kosten für die Verteileranlage bestehend aus VL-und RL-Verteiler sowie der kompletten Verteilung bis zu den Strängen.

Hier Verteileranlage mit 1 Gruppen DN 50
Menge: 1,000 Psch

**04.02.02.39 Befüllen/Entlüften von Strängen (Vor-/Rücklauf)**
Befüllen und Entlüften von Anlagen und Anlagenteilen,
wie vor beschrieben, Kosten je Strang bestehend aus Vor- und Rücklauf.
Menge: 1,000 St

**04.02.02.40 Inbetriebnahme der Kellerverteilleitungen**
Abschnittsweise Inbetriebnahme
einzelner Gebäudeabschnitte nach Fertigstellung
der Arbeiten, hier die Inbetriebnahme der Kellerverteilleitungen vom Verteilerabgang bis zu den Strangabsperrungen.
hierzu gehört auch die Druckprobe nach beendeter Montage, das Füllen und sorgfältige Entlüften der Anlage und Probeheizung. komplett
Menge: 1,000 St

**04.02.02.41 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**04.02.02.42 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**04.02.02.43 Montageschiene B/H/s 27/18/1,25**
Montageschiene B/H/s 27/18/1,25, G = 0,81 kg/m
Richtprodukt: Sikla
Angebotenes Produkt: ‘..........‘
Typ: ‘..........‘
Menge: 4,000 m

**04.02.02.44 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**04.02.02.45 WBD-Halter 40/22, 40/38, 40/45**
WBD-Halter in den Größen 40/22, 40/38 und 40/45.
Menge: 6,000 St

*Hinweis: -->Zulage für Winkelkonsolen zur Wand,-Boden und*
Zulage für Winkelkonsolen zur Wand,-Boden und
Deckenmontage, als Kombinatio mit Montageschienen und
Doppelschienen oder als Verstärkung von Traversen
einschließlich die zur Befestigung notwendigen
Halteklauen, Schrauben und Muttern. Wie nachfolgend
aufgelistet komplett liefern und montieren.

**04.02.02.46 Winkelkonsole 100/100**
Winkelkonsole 100/100 mm
Menge: 2,000 St

**04.02.02.47 Winkelkonsole 150/150**
Winkelkonsole 150/150 mm
Menge: 2,000 St

*Hinweis: -->Zulage für Auslegerkonsolen zur Wand,-Boden und*
Zulage für Auslegerkonsolen zur Wand,-Boden und
Deckenmontage, inkl.Abdeckkappe, einschließlich die zur
Befestigung notwendigen Schrauben und Dübel. Wie
nachfolgend aufgelistet komplett liefern und montieren.

**04.02.02.48 Auslegerkonsole 27/30 -180/240/300**
Auslegerkonsole 27/30 - 180/240/300 mm
Menge: 2,000 St

**04.02.02.49 Auslegerkonsole 40/45 -180/240/300**
Auslegerkonsole 40/45 - 180/240/300 mm
Menge: 2,000 St

*Hinweis: -->Gewindestäbe, Stahl, Oberfläche galv.verzinkt,*
Gewindestäbe, Stahl, Oberfläche galv.verzinkt,
Güteklasse 4.6 in Längen von 1-3m, wie nachfolgend
aufgelistet.

**04.02.02.50 Gewindestab M8**
Menge: 10,000 m

**04.02.02.51 Gewindestab M10**
Menge: 1,000 m

**04.02.02.52 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 10,000 St

**04.02.02.53 Rohrschelle M8/10 wie vor Rohrdurchmesser 40-58 mm**
Rohrschelle wie vor beschrieben,
Nennweiten: Schellen für Rohrdurchmesser 40-58 mm
Menge: 24,000 St

##### Abschnitt 04.02.03 Heizkörper und Zubehör

*Hinweis: Profil-Kompaktheizkörper Kermi Typ 12*
Profil-Kompaktheizkörper
zweilagig mit zwei Konvektoren, lackiert, Laschenaufhängung, Bautiefe 100mm, Nabenabstand =  Bauhöhe-54 mm mit Baustellenkappe.
Heizleistungswerte nach DIN EN 442.
Einschl. folgendem Zubehör:
2 Bohrkonsolen 160mm lang, 2 Kunststsoff-Wandabstandshalter und 1 Sicherheitsbügel, 1 Sicherheitsklemme beigepackt.
Fabrikat: Kermi
Type  : 12

Abmessungen wie nachfolgend aufgelistet komplett liefern und montieren.

**04.02.03.1 Kermi-HK Typ: 12, 600/400/64mm**
Kermi-Profil-Kompaktheizkörper Typ: 12
Baulänge/Bauhöhe/Tiefe: 600/400/64
Menge: 2,000 St.

*Hinweis: Profil-Kompaktheizkörper Kermi Typ 33*
Profil-Kompaktheizkörper
zweilagig mit zwei Konvektoren, lackiert, Laschenaufhängung, Bautiefe 155mm, Nabenabstand =  Bauhöhe-54 mm mit Baustellenkappe.
Heizleistungswerte nach DIN EN 442.
Einschl. folgendem Zubehör:
2 Bohrkonsolen 160mm lang, 2 Kunststsoff-Wandabstandshalter und 1 Sicherheitsbügel, 1 Sicherheitsklemme beigepackt.
Fabrikat: Kermi
Type  : 33

Abmessungen wie nachfolgend aufgelistet komplett liefern und montieren.

**04.02.03.2 Kermi-HK Typ: 33, 900/500/155mm**
Kermi-Profil-Kompaktheizkörper Typ: 33
Baulänge/Bauhöhe/Tiefe: 900/500/155
Menge: 1,000 St.

*Hinweis: Kermi Therm X2 Profil-Ventilheizkörper*
Kermi Therm X2 Profil-Ventilheizkörper
mit integriertem Ventileinsatz. Aus profiliertem  Stahlblech St.12.03, Blechstärke 1,25 mm, Sickenteilung 33 1/3 mm, übergreifende obere Abdeckung und geschlossene seitliche Blenden.
Mit Zweitschichtlackierung,  lösungsmittelfrei im Heizbetrieb. Entfettet, eisenphosphatiert, grundiert mit Elektrotauchlack und elktrostatisch pulver- beschichtet entsprechend DIN 55900 - FWA.

Komplett mit eingebautem, auf die Heizleistung abgestimmtem, kv-voreingestelltem, verstellbarem Ventileinsatz. Blind- und Entlüftungsstopfen eingeschraubt. Werksseitig ausgerüstet für Zweirohrsysteme.

Rückseite mit 4 Befestigungslaschen (ab Baulänge 1800 mm = 6 Stück), incl. Montageset, bestehend aus Bohr- konsolen, Abstandskonsolen, Abstandhaltern und Sicherungsbügel zur Befestigung, sowie Blind- und Entlüftungsstopfen. Montagefertig im Karton verpackt und in Folie eingeschweißt.

QS-System zertifiziert nach DIN ISO 9001.
Geprüft/Wärmeleistung nach DIN EN 442/Ö-Norm EN 442.
Die Bauausführung entspricht den ehemaligen  BAGUV- Richtlinien. Ausgezeichnet mit dem RAL-Gütezeichen.

Anschlüsse: 4x G 3/4" Außengewinde unten rechts
Thermostatkopfgewinde: M30x1,5,
Schließmaß:  11,8mm
Betriebsdruck: max. 10 bar
Medium: Heißwasser bis 110°C

Fabrikat: Kermi Profil-Ventilheizkörper X2-Therm
Typen: 11 / 12 / 22 / 33
Bauhöhen: 300 - 900 mm
Baulängen: 400 - 3000 mm
Bautiefe: 61 / 64 / 100 / 155 mm
Farbe:  RAL 9016 standardweiß

In den nachfolgenden Positionen werden die Stückzahlen der insgesamt benötigten Heizkörpergrößen abgefragt.

**04.02.03.3 Kermi-ProfilVentil Typ:22 900/600/100mm**
Kermi-Profil-Ventilheizkörper Typ: 22
Baulänge/Bauhöhe/Tiefe: 900/600/100
Menge: 1,000 St

**04.02.03.4 Kermi-ProfilVentil Typ:33 1200/600/155mm**
Kermi-Profil-Ventilheizkörper Typ: 33
Baulänge/Bauhöhe/Tiefe: 1200/600/155
Menge: 1,000 St

**04.02.03.5 HK-Montage Kompakt-Heizkörper**
Heizkörpermontage
Kompakt-Heizkörper transportieren, mit dem Heizkörper beiliegendem Montagezubehör montieren und mit den Rohrleitungen verbinden.
Menge: 5,000 St

**04.02.03.6 Entlüftungsventil, vernickelt, 3/8" oder 1/2"**
Entlüftungsventil, selbstdichtend, radial drehbar,
vernickelt. Nennweite 3/8" oder 1/2".
Menge: 5,000 St

**04.02.03.7 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 5,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**04.02.03.8 HEIMEIER Thermostat-Ventilunterteil Eclipse, Eckform, DN 15 Art.-Nr. 3931-02.000**
Thermostat-Ventilunterteil Eclipse, Eckform, DN 15
Nennweite: DN 15 (1/2")
Ausführung: Eckform
Art.-Nr. 3931-02.000
Menge: 3,000 St

**04.02.03.9 HEIMEIER Thermostat-Ventilunterteil Eclipse, Durchgangsform, DN 15, Art.-Nr. 3932-02.000**
Thermostat-Ventilunterteil Eclipse, Durchgangsform, DN 15 Nennweite: DN 15 (1/2")
Ausführung: Durchgangsform
Art.-Nr. 3932-02.000
Menge: 2,000 St

**04.02.03.10 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 3,000 St

**04.02.03.11 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 2,000 St

#### Bereich 04.03 Sonstige Arbeiten, Unvorhergesehenes, Wartung

##### Abschnitt 04.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**04.03.01.1 Conlit 150-U-Schale DN 12 (15mm) Wandstärke 20-25 cm**
Conlit 150-U-Schale an Edelstahl-/Kupfer Rohren.
Rohrdimension : DN 12, Außen DA = 15 mm,
Dämmdicke  : 22,5 mm
Wand- bzw. Deckenstärke : 20-25 cm
Menge: 1,000 St.

**04.03.01.2 Conlit 150-U-Schale DN 40 (42mm) Wandstärke 20-25 cm**
Conlit 150-U-Schale an Edelstahl-/Kupfer-Rohren.
Rohrdimension  : DN 40, Außen DA = 42 mm,
Dämmdicke  : 29 mm
Wand- bzw. Deckenstärke : 20-25 cm
Menge: 2,000 St.

**04.03.01.3 Conlit 150-U-Schale DN 50 (54mm) Wandstärke 20-25 cm**
Conlit 150-U-Schale an Edelstahl-/Kupfer-Rohren.
Rohrdimension  : DN 50, Außen DA = 54 mm,
Dämmdicke  : 38 mm
Wand- bzw. Deckenstärke : 20-25 cm
Menge: 2,000 St.

**04.03.01.4 Conlit 150-U-Schale DN 12 (15 mm) Wandstärke 30-50 cm**
U-Schale an Edelstahl-/Kupfer Rohren.
Rohrdimension : DN 12, Außen DA = 15 mm,
Dämmdicke  : 22,5 mm
Wand- bzw. Deckenstärke : 40-50 cm
Menge: 1,000 St

**04.03.01.5 Conlit 150-U-Schale DN 40 (42mm) Wandstärke 30-50 cm**
Conlit 150-U-Schale an Edelstahl-/Kupfer-Rohren.
Rohrdimension  : DN 40, Außen DA = 42 mm,
Dämmdicke  : 29 mm
Wand- bzw. Deckenstärke : 30-50 cm
Menge: 2,000 St.

**04.03.01.6 Conlit 150-U-Schale DN 50 (54mm) Wandstärke 30-50 cm**
Conlit 150-U-Schale an Edelstahl-/Kupfer-Rohren.
Rohrdimension  : DN 50, Außen DA = 54 mm,
Dämmdicke  : 38 mm
Wand- bzw. Deckenstärke : 30-50 cm
Menge: 2,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**04.03.01.7 Dämmschale 20mm an Rohr DN 12**
Dämmschale an Edelstahl-/Kupfer/C-Stahl-Rohren.
nach EnEV 100%, 50% und Kaltwasser nach DIN 1988.
Rohrdimension/Dämmstärke 15/20
Menge: 2,000 m

**04.03.01.8 Dämmschale 20mm an Rohr DN 15**
Dämmschale an Edelstahl-/Kupfer/C-Stahl-Rohren.
nach EnEV 100%, 50% und Kaltwasser nach DIN 1988.
Rohrdimension/Dämmstärke 18/20
Menge: 2,000 m

**04.03.01.9 Dämmschale 20mm an Rohr DN 20**
Dämmschale an Edelstahl-/Kupfer/C-Stahl-Rohren.
nach EnEV 100%, 50% und Kaltwasser nach DIN 1988.
Rohrdimension/Dämmstärke 22/20
Menge: 2,000 m

**04.03.01.10 Dämmschale 30mm an Rohr DN 25**
Dämmschale an Edelstahl-/Kupfer/C-Stahl-Rohren.
nach EnEV 100%.
Rohrdimension/Dämmstärke 28/30
Menge: 2,000 m

**04.03.01.11 Dämmschale 30 mm an Rohr DN 32**
Dämmschale an Edelstahl-/Kupfer/C-Stahl-Rohren.
nach EnEV 100%.
Rohrdimension/Dämmstärke 35/30
Menge: 2,000 m

**04.03.01.12 Dämmschale 40 mm an Rohr DN 40**
Dämmschale an Edelstahl-/Kupfer/C-Stahl-Rohren.
nach EnEV 100%.
Rohrdimension/Dämmstärke 42/40
Menge: 2,000 m

**04.03.01.13 Dämmschale 50 mm an Rohr DN 50**
Dämmschale an Edelstahl-/Kupfer/C-Stahl-Rohren.
nach EnEV 100%.
Rohrdimension/Dämmstärke 54/50
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**04.03.01.14 RS 800 DN 15, 20mm mit Isogenopak Edelstahl-/Kupfer/C-Stahl**
RS 800 Dämmschale mit Isogenopak-Ummantelung
an Edelstahl-/Kupfer/C-Stahl-Rohren.
nach EnEV 100%, 50% und Kaltwasser nach DIN 1988.
Rohrdimension/Dämmstärke 15/20
Menge: 6,000 m

**04.03.01.15 RS 800 DN 18, 20mm mit Isogenopak Edelstahl-/Kupfer/C-Stahl**
RS 800 Dämmschale mit Isogenopak-Ummantelung
an Edelstahl-/Kupfer/C-Stahl-Rohren.
nach EnEV 100%, 50% und Kaltwasser nach DIN 1988.
Rohrdimension/Dämmstärke 18/20
Menge: 12,000 m

**04.03.01.16 RS 800 DN 22, 20mm mit Isogenopak Edelstahl-/Kupfer/C-Stahl**
RS 800 Dämmschale mit Isogenopak-Ummantelung
an Edelstahl-/Kupfer/C-Stahl-Rohren.
nach EnEV 100%, 50% und Kaltwasser nach DIN 1988.
Rohrdimension/Dämmstärke 22/20
Menge: 5,000 m

**04.03.01.17 RS 800 DN 42, 40mm mit Isogenopak Edelstahl-/Kupfer/C-Stahl**
RS 800 DN 42/40mm mit Isogenopak-Edelstahl-/Kupfer/C-Stahl
Menge: 32,000 m

**04.03.01.18 RS 800 DN 54, 50mm mit Isogenopak Edelstahl-/Kupfer/C-Stahl**
RS 800 DN 54/50mm mit Isogenopak-Edelstahl-/Kupfer/C-Stahl
Menge: 10,000 m

**04.03.01.19 Isogenopak-Isolierung von Luftgefäßen bis DN 65**
Alukaschierte Matten+Isogenopak-Isolierung von Luftgefäßen bis DN 65 Länge bis 200-250 mm, Nenndicke der Matten 20+30 mm
Menge: 2,000 St

##### Abschnitt 04.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**04.03.02.1 Bohrung 60 mm D. bis Wanddicke 20 cm**
Menge: 1,000 St

**04.03.02.2 Bohrung 100 mm D. bis Wanddicke 20 cm**
Menge: 1,000 St

*Hinweis: Wand- bzw. Deckenstärke bis 30 cm*
Wand- bzw. Deckenstärke bis 30 cm
Beton oder Kalksandstein

**04.03.02.3 Bohrung 60 mm D. bis Wanddicke 30 cm**
Menge: 1,000 St

**04.03.02.4 Bohrung 100 mm D. bis Wanddicke 30 cm**
Menge: 1,000 St

**04.03.02.5 Bohrung 150 mm D. bis Wanddicke 30 cm**
Menge: 1,000 St

*Hinweis: Wand- bzw. Deckenstärke bis 50 cm*
Wand- bzw. Deckenstärke bis 50 cm
hier als doppelte Gebäudetrennwand, besthend aus
2 Betonwänden 20-24cm mit zwischenliegender Gebäudedehnfuge.

**04.03.02.6 Bohrung 60 mm D. bis Wanddicke 50 cm**
Menge: 2,000 St

**04.03.02.7 Bohrung 100 mm D. bis Wanddicke 50 cm**
Menge: 2,000 St

**04.03.02.8 Bohrung 150 mm D. bis Wanddicke 50 cm**
Menge: 2,000 St

*Hinweis: Wanddurchbrüche schließen*
Wanddurchbrüche schließen
Schließen von Wanddurchbrüche unterschiedlicher Größen und Situationen im Keller durch Beimauern, einschl. beidseitigen Verputz und Angleichen an die bestehende Oberfläche.
Abrechnung für Durchbrüche in nachfolgend aufgelisteten Wandstärken, Abmessungen und Einbausituationen herstellen.
Einbausituationen:
- Durchbrüche Schließen ohne Medienleitungen
- Durchbrüche Schließen mit Medienleitungen
- Durchbrüche Schließen ohne Medienleitungen F-90
- Durchbrüche Schließen mit Medienleitungen F-90

Für das Schließen der Durchbrüche ohne Brandschutzanforderung können Gasbetonsteine verwendet werden wenn die Wand anschließend verputz wird. Bei allen anderen Einbausituationen wie Betonwänden und Wänden mit F-90 Anforderung sind Kalksandsteine zu verwenden.
Einschließlich sämtlicher für das Verschließen notwendige Material wie Gasbetonsteine, Kalksandsteine massiv, Mauermörtel, Putzmörtel etc.

Bei Wanddurchbrüchen mit Medien (Rohrleitungen, Elektroleitungen, Lüftungskanäle etc.) ist folgendes zu beachten:

Sollten die Leitungen im Wandbereich noch nicht isoliert sein ist umgehend die Bauleitung zu verständigen, ein verschließen ist dann untersagt.

Wenn die Leitungen isoliert sind und außerhalb der Wand bereits die fertige Sichtisolierung vorhanden ist, so ist diese durch geeignete Schutzmaßnahmen vor Verschmutzung zu sichern und gegebenenfalls danach solange der Mörtel oder Putz noch feucht ist mit feuchtem Lappen und Wasser zu reinigen.
Sollte die Isolierung nicht gereinigt werden wird sie auf Kosten des AN erneuert.

Es darf aus Schallschutzgründen  unter keinen Umständen ein Kontakt zwischen unisoliertem Rohrmaterial und der Ausmauerung erzeugt werden. Sollte dies bei der Abnahme der Fall sein so ist die Ausmauerung gegebenenfalls wieder zu öffnen und neu herzustellen.

*Hinweis: Wanddurchbrüche ohne Brandschutzanforderung mit Medien schließen*
Wanddurchbrüche ohne Brandschutzanforderung mit Medien schließen.

**04.03.02.9 Wanddurchbrüche ohne Brandschutzanforderung schließen bis 20 cm +/- 2 cm 1000 cm²**
Wanddurchbrüche ohne Brandschutzanforderung mit Medien schließen
Wandstärke  bis 20 cm +/- 2 cm
Durchbruchsfläche  bis 1000 cm²
Menge: 1,000 St

**04.03.02.10 Wanddurchbrüche ohne Brandschutzanforderung schließen bis 20 cm +/- 2 cm 2000 cm²**
Wanddurchbrüche ohne Brandschutzanforderung mit Medien schließen
Wandstärke  bis 20 cm +/- 2 cm
Durchbruchsfläche  bis 2000 cm²
Menge: 1,000 St

*Hinweis: Wanddurchbrüche mit Brandschutzanforderung F-90 Qualität mit Medien schließen*
Wanddurchbrüche mit  Brandschutzanforderung in F-90 Qualität mit Medien schließen.

**04.03.02.11 Wanddurchbrüche mit Brandschutzanforderung in F-90 Qualität bis 20 cm +/- 2 cm 2000 cm²**
Wanddurchbrüche mit Brandschutzanforderung in F-90 Qualität mit Medien schließen
Wandstärke  bis 20 cm +/- 2 cm
Durchbruchsfläche  bis 2000 cm²
Menge: 1,000 St

##### Abschnitt 04.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**04.03.03.1 Demont. von alten ungedämmten bzw. abisolierten Abflußrohren DN 50/70**
Demontage von alten ungedämmten bzw. abisolierten Abflussrohren DN 50 - DN 70 wie vor beschrieben.
Menge: 8,000 m

**04.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**04.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**04.03.03.4 Demontage von unisolierten bzw. abisolierten Rohrleitungen DN15-DN50**
Demontage von ungedämmten bzw. abisolierten Rohrleitungen DN15 - DN50 wie vor beschrieben.
Menge: 20,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**04.03.03.5 Demontage von gedämmten/isolierten Rohrleitungen DN15-DN50**
Demontage von gedämmten/isolierten Rohrleitungen DN15 - DN50 wie vor beschrieben.
Menge: 26,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**04.03.03.6 Demontage Mineralfaser gedämmte Rohre einschl. Entsorgung DN15-50**
Demontage von Rohrleitungen mit Mineralfaserdämmstoffen KMF-belastet nach TRGS 521
Rohrleitungen mit Isolierung demontieren und zur Entsorgung durch Fachfirma bereitlegen.
Die Materialien gehen in das Eigentum des Arbeitnehmers über.
Rohrleitungen DN 15-50
Menge: 2,000 m

**04.03.03.7 Freilegen von Wasserleitungen DN 15 -50**
Freilegen von  Wasserleitungen
in zu- bzw. vorgemauerten Wandschlitzen o.ä. als Vorbereitung zur Rohrdemontage, komplett (pro lfdm Rohrleitung)
Pauschal für DN 15 - DN 50
Menge: 2,000 m

**04.03.03.8 Gasbrennwertkessel Weishaupt WTC-GB-120-A, 80kW**
Demontage Gas-Brennwertkessel
Nenn-Wärmeleistung 80 kW
Gesamtabmessungen
Länge: ca.1300 mm
Breite: 950 mm
Höhe: 1450 mm
WTC-GB-120-A
Fabrikat: Weishaupt
Menge: 1,000 St

**04.03.03.9 Demontage Schornsteinanlage Brennwertkessel d=200mm, L=16m**
Demontage Schornsteinanlage Brennwertkessel
aus Edelstahl UK Kellerdecke,
Außenduchmesser = 250mm
Länge = 4-5 m
Menge: 1,000 St

**04.03.03.10 Demontage Abgasanlage aus Kunststoffrohr d=100 mm 4-5m**
Demontage Abgasanlage aus Kunststoffrohr d=100 mm
Länge ca. 4-5 m
Menge: 1,000 St

**04.03.03.11 Demontage Anschlussgruppe Kessel an Verteiler DN 32-40**
Demontage Anschlussgruppe Kessel an Verteiler DN 32-40 mit 2 Absperrventilen mit Mineralfaser/Blech-Isolierung
Menge: 1,000 St

**04.03.03.12 Demontage Gasmesseranlage**
Demontage Gasmesseranlage bestehend aus Gasmesserplatte mit Absperrhahn. Die Gasmesser befinden sich in den Untergeschoss in einem Raum je Eingang.
Menge: 1,000 St

**04.03.03.13 Abgabe der nicht mehr benötigten Gaszähler bei den Stadtwerken**
Abgabe der nicht mehr benötigten Gaszähler bei den Stadtwerken Karlsruhe.
Menge: 1,000 St

**04.03.03.14 Abstopfen des Gas-Hausanschlusshahns mit Metallstopfen DN 50**
Abstopfen des Gas-Hausanschlusshahns mit Metallstopfen DN 50 mit Bohrloch im Vierkant zwecks Verplombung des Anschlusses.
Menge: 1,000 St

**04.03.03.15 Demontage von Heizkörpern**
Demontage von Heizkörpern
in Form von Gußradiatoren, Röhrenradiatoren oder
Stahlradiatoren, komplett einschl. Heizkörperventile,
Verschraubungen, Konsolen und Haltern, einschl.
Ausbringen und Abtransportieren zur freien Verfügung
des Bieters, einschl. Schuttbeseitigung, komplett.
Menge: 5,000 St

**04.03.03.16 Mehraufwand für die Wohnungsweise Demontage der Heizkostenverteiler**
Mehraufwand für die Wohnungsweise Demontage der Heizkostenverteiler einschließlich Beschriftung.
Die HK-Verteiler sind Wohnungsweise verpackt bei der GWK-Geschäftsstelle abzugeben. Zu jeder Wohnung ist die Lage und der Mietername zu vermerken.
Menge: 5,000 St

**04.03.03.17 Schutz des Fußbodens mit Filz**
Schutz des Fußbodens im Flurbereich bzw. auf allen durch den AN genutzten Flächen innerhalb der Wohnung mit kombinierten Filz auf Folie-Matten. Diese sind vor Beginn der notwendigen Arbeiten auszulegen und lückenlos mit Klebeband an den Ecken und Türrahmen zu verkleben, so dass kein Schutt unter Abdeckung kommen und zu Kratzern/Beschädigungen am Fußboden führen kann.
Menge: 30,000 m²

##### Abschnitt 04.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**04.03.04.1 Obermonteur**
*** Stundenlohnarbeiten
Menge: 10,000 h

**04.03.04.2 Selbständiger Monteur**
*** Stundenlohnarbeiten
Menge: 10,000 h

**04.03.04.3 Monteur**
*** Stundenlohnarbeiten
Menge: 4,000 h

**04.03.04.4 Helfer**
*** Stundenlohnarbeiten
Menge: 4,000 h

**04.03.04.5 Auszubildender**
*** Stundenlohnarbeiten
Menge: 2,000 h

*Hinweis: --> Gerätevorhaltung und Betriebskosten*
Gerätevorhaltung und Betriebskosten

**04.03.04.6 Bohrhammer Hilte TE 92 oder gleichwertig.**
Menge: 10,000 Std.

##### Abschnitt 04.03.05 Nebenleistungen, besondere Bauleistungen

**04.03.05.1 Baustelleneinrichtung**
*** Pauschalposition
Baustelleneinrichtung
Einrichten und Räumen der Baustelle, Vorhalten der Baustelleneinrichtung für sämtliche in der Leistungsbechreibung aufgeführten Leistungen über die gesamte Bauzeit.
Menge: 1,000 psch

**04.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**04.03.05.3 Fließschematas in den Technikräumen**
Fließschematas in den Technikräumen
laminierte Ausführung mit Metalösen um an der
Wand anschrauben zu können.
Getrennt nach Gewerk Heizung-Lüftung-Sanitär
Menge: 1,000 St

##### Abschnitt 04.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**04.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**04.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**04.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**04.03.06.4 Inspektions-und Wartungsarbeiten im 2 Jahr der Gewährleistung**
*** Bedarfsposition ohne GB
Inspektions- und Wartungsarbeiten im
2 Jahr der Gewährleistung

Inspektion und Wartung im 2. Jahr der
Gewährleistung, s.w.v.
Menge: 1,000 Psch

**04.03.06.5 Inspektions- und Wartungsarbeiten im 3 Jahr der Gewährleistung**
*** Bedarfsposition ohne GB
Inspektions- und Wartungsarbeiten im
3 Jahr der Gewährleistung

Inspektion und Wartung im 3. Jahr der
Gewährleistung, s.w.v.
Menge: 1,000 Psch

**04.03.06.6 Inspektions- und Wartungsarbeiten im 4. Jahr der Gewährleistung**
*** Bedarfsposition ohne GB
Inspektions- und Wartungsarbeiten im
4 Jahr der Gewährleistung

Inspektion und Wartung im 4. Jahr der
Gewährleistung, s.w.v.
Menge: 1,000 Psch

**04.03.06.7 Inspektions- und Wartungsarbeiten im 5. Jahr der Gewährleistung**
*** Bedarfsposition ohne GB
Inspektions- und Wartungsarbeiten im
5 Jahr der Gewährleistung

Inspektion und Wartung im 5. Jahr der
Gewährleistung, s.w.v.
Menge: 1,000 Psch

### Titel 05 Adlerstraße 35

#### Bereich 05.01 Sanitäre Anlagen nach DIN 18381

##### Abschnitt 05.01.01 Sanitäre Objekte und Zubehör

**05.01.01.1 CLAGE DEX Next 18-27kW/400V Bauseits eingestellt: 21kW Art 3200-36400**
E-Komfortdurchlauferhitzer, kontrastreiches E-Paper-Display mit Echtglasabdeckung und Sensortasten, programmierbare Benutzerprofile, Betriebs- und Serviceinformationen, elektronisch geregelt für konstante Warmwassertemperaturen, gradgenaue Temperaturen zwischen 20 °C und 60 °C bis zur Leistungsgrenze, TWIN TEMPERATURE Control TTC®, druckfeste Bauart, strömungsoptimiertes Blankdraht-Heizsystem IES®, doppeltes Sicherheitssystem, für Wasserspararmaturen geeignet durch besonders niedrige Einschaltwassermenge 1,5 l/min, geeignet zur Nacherwärmung von vorerwarmtem Wasser (z.B. Solaranlage), elektronisches Sicherheitssystem mit Luftblasenerkennung, Multiple Power System MPS® für Einstellung der maximalen Leistungsaufnahme bei der Installation, variable Elektroanschlussmöglichkeit, großzügiger Anschlussraum für Aufputz- und Unterputzinstallation ½ Zoll. IP 25.

Bauseits eingestellt: 21kW
Leistung/Spannung 21 kW / 400 Volt
Absicherung 3x30 A
Anschluss Festanschluss
Nennquerschnitt 4,0 mm²
Warmwasserleistung 10,7 l/min ca.40°C
Einschaltwassermenge 1,5 l/min
Einsatz Dusche, Badezimmer
-
Gewicht Gerät 4,2 kg mit Wasser
Maße Gerät (HxBxT) 468 x 239 x 96 mm

Hersteller:  CLAGE GmbH
Typ:  DEX Next 18-27kW/400V
Bauseits eingestellt: 21,0 kW
Artikelnummer 3200-36400
oder gleichwertig

Angebotenes
Fabrikat: '..........'

Typ: '..........'
Ohne Angabe gelten die oben vorgegebenen Fabrikat/Typen
Menge: 11,000 St
Produkt:
  Artikel:
    Artikelnummer: 3200-36400-21
    Artikelkurztext: CLAGE DEX Next 18-27kW/400V Bauseits eingestellt: 21kW Art 3200-36400

*Hinweis: Rotguss-Gewindefittings*
Rotguss-Gewindefittings
mit Gewinden nach DIN EN 10226 zugelassen für die Trinkwasserinstallation nach DIN 1988 und die Gasinstallation nach TRGI 86/96;
mit DVGW-Prüfzeichen DV 7401 AO 2957 für Rotguss-Gewindefittings;
mit DVGW-Prüfzeichen DV 7421 AT 2006 für Rotguss-Verlängerungen;
Ausführungen wie nachfolgend beschrieben liefern und montieren.

**05.01.01.2 Hahnverlängerung DN 15 / 1/2", 12,5 mm**
Menge: 10,000 St

**05.01.01.3 Hahnverlängerung DN 15 / 1/2", 17,5 mm**
Menge: 10,000 St

**05.01.01.4 Hahnverlängerung DN 15 / 1/2", 20 mm**
Menge: 6,000 St

**05.01.01.5 Hahnverlängerung DN 15 / 1/2", 25 mm**
Menge: 6,000 St

##### Abschnitt 05.01.02 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**05.01.02.1 Edelstahl-Rohrsystem DN 12 = 15 x 1,0 mm**
Edelstahl-Rohrsystem DN 12 = 15 x 1,0 mm

Fabrikat/Typ: Geberit/Mapress
Menge: 10,000 m

**05.01.02.2 Edelstahl-Rohrsystem DN 15 = 18 x 1,0 mm**
Menge: 6,000 m

**05.01.02.3 Edelstahl-Rohrsystem DN 50 = 54 x 1,5 mm**
Menge: 5,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**05.01.02.4 Muffe, DN 12, d=15mm**
Menge: 2,000 St

**05.01.02.5 Muffe, DN 15, d=18mm**
Menge: 1,000 St

**05.01.02.6 Muffe, DN 50, d=54mm.**
Menge: 2,000 St

*Hinweis: Preßfitting-Bogen 90 Grad*
Preßfitting-Bogen 90 Grad, mit doppeltem und einseitigem Einsteckende, komplett wie nachfolgend aufgelistet liefern und montieren.

**05.01.02.7 Bogen 90°, DN 12, d=15 mm**
Menge: 10,000 St

**05.01.02.8 Bogen 90°, DN 15, d=18 mm**
Menge: 2,000 St

**05.01.02.9 Bogen 90°, DN 50, d=54 mm**
Menge: 6,000 St

*Hinweis: Preßfitting-Bogen 45 Grad*
Preßfitting-Bogen 45 Grad, mit doppeltem und einseitigem Einsteckende komplett wie nachfolgend aufgelistet liefern und montieren.

**05.01.02.10 Bogen 45° DN 12, d=15mm**
Menge: 2,000 St

**05.01.02.11 Bogen 45° DN 15, d=18mm**
Menge: 2,000 St

**05.01.02.12 Bogen 45° DN 50, d=54mm**
Menge: 4,000 St

*Hinweis: Preßfitting-Reduktionsstück, komplett*
Preßfitting-Reduktionsstück, komplett wie nachfolgend aufgelistet liefern und montieren.
Es werden keine Unterschiede bei den kleineren Dimensionen des Formstückes gemacht, die Abrechnung erfolgt nach der Größeren Dimension.

**05.01.02.13 Reduktion DN 50, d=54mm**
Menge: 2,000 St

*Hinweis: Preßfitting-T-Stück, mit dreiseitigen Ein-*
Preßfitting-T-Stück, mit dreiseitigen Einsteckende mit und ohne reduziertem Abgang, komplett wie nachfolgend aufgelistet liefern und montieren.

**05.01.02.14 T-Stück d=54mm**
Menge: 2,000 St

*Hinweis: Preßfitting-T-Stück, im Abgang IG oder AG*
Preßfitting-T-Stück, im Abgang Innen- oder Außengewinde komplett wie nachfolgend aufgelistet liefern und montieren.

**05.01.02.15 T-Stück mit IG und AG, DN 12, d=15mm**
Menge: 1,000 St

**05.01.02.16 T-Stück mit IG und AG, DN 15, d=18mm**
Menge: 1,000 St

**05.01.02.17 T-Stück mit IG und AG, DN 50, d=54mm**
Menge: 2,000 St

*Hinweis: Preßfitting-Übergangsstück mit IG oder AG*
Preßfitting-Übergangsstück mit Innen- oder Außengewinde, mit und ohne Einschubende, komplett wie nachfolgend aufgelistet liefern und montieren.

**05.01.02.18 Übergangsstück DN 12, d=15mm**
Menge: 2,000 St

**05.01.02.19 Übergangsstück DN 15, d=18mm**
Menge: 2,000 St

**05.01.02.20 Übergangsstück DN 50, d=54mm**
Menge: 6,000 St

*Hinweis: Preßfitting-Übergangsstück 90 Grad mit IG oder AG*
Preßfitting-Übergangsstück 90 Grad mit IG oder AG,
mit oder ohne Einschubende komplett wie nachfolgend aufgelistet liefern und montieren.

**05.01.02.21 Übergangsstück 90°, DN 12/15, d=15mm**
Menge: 1,000 St

**05.01.02.22 Übergangsstück 90°, DN 15, d=18mm**
Menge: 1,000 St

*Hinweis: Preßfitting-Deckenwinkel 90 Grad mit Innengewinde*
Preßfitting-Deckenwinkel 90 Grad mit Innengewinde, komplett wie nachfolgend aufgelistet liefern und montieren.

**05.01.02.23 Deckenwinkel 90° mit IG, DN 12/15, d=15mm.**
Menge: 1,000 St

**05.01.02.24 Deckenwinkel 90° mit IG, DN 15, d=18mm**
Menge: 1,000 St

*Hinweis: Übergangs/ Anschluss-Verschraubung, mit Überwurfmutter aus Messing*
Übergangs/ Anschluss-Verschraubung, mit Überwurfmutter aus Messing, flachdichtend, einschließlich Dichtung für Trinkwasser, komplett wie nachfolgend aufgelistet liefern und montieren.

**05.01.02.25 Verschraubung, DN 12/15, d=15mm**
Menge: 4,000 St

**05.01.02.26 Verschraubung, DN 15, d=18mm**
Menge: 2,000 St

**05.01.02.27 Verschraubung, DN 50, d=54mm**
Menge: 4,000 St

*Hinweis: Wasserstation m. Rückflussverhinderer, Filter, Druckmminderer*
Wasserstation m. Rückflussverhinderer, Filter, Druckminderer
Wasserstationen dieses Typs dienen zur Absicherung von Anlagen mit großem Wasserverbrauch. Sie können in großen
Wohngebäuden, in der kommunalen Wasserversorgung sowie für gewerbliche, industrielle und ähnliche Verbrauchsanlagen eingesetzt werden.
Es handelt sich um Armaturen, bei denen alle zur Absicherung geforderten Armaturen wie Rückflussverhinderer, rückspülbarer Filter und Druckminderer zusammengefasst sind. Der Rückflussverhinderer verhindert selbständig das Rückdrücken,
Rückfließen und Rücksaugen von Wasser. Der rückspülbare Flanschfilter verhindert das Einspülen von Fremdpartikeln, wie z.B. Rostteilchen, Hanfreste und Sandkörner. Er verfügt über
eine hochwirksame Rückspültechnik und kann mit der vollautomatischen Rückspülautomatik Z11AS und dem
Differenzdruckschalter DDS76 nachgerüstet werden. Der
Druckminderer schützt die Anlagen vor zu hohem Versorgungsdruck. Druckschäden werden vermieden und der
Wasserverbrauch gesenkt. Zusätzlich werden durch das Reduzieren und Konstanthalten des Betriebsdrucks
störende Fließgeräusche innerhalb der Installation minimiert.
Zulassungen: Rückflussverhinderer und Filter DIN/DVGW- geprüft Filtereinsatz komplett austauschbar.
Auch während der Rückspülung Versorgung mit gefiltertem Wasser Patentiertes Rückspülsystem - schnelles
und gründliches Reinigen des Filters bei gleichzeitig geringem
Wasserverbrauch Vollautomatische Filterreinigung mit
nachrüstbarer Rückspülautomatik Z11AS und Differenzdruckschalter Hoher Korrosionsschutz durch Verwendung von Rotguss (Filter) bzw. pulverbeschichtetem Grauguss (Rückflussverhinderer und Druckminderer)
Normgerechter Ablaufanschluss Nicht steigende Spindel mit
Stellanzeige an der Federhaube zum Einstellen des Hinterdrucks am Druckminderer Sollwertfeder des Druckminderers außerhalb des Wasserbereichs
Vordruckkompensation - schwankende
Vordrücke haben keinen Einfluss auf den Hinterdruck
Medium: Wasser
Rohranschluss: Flansche
Max. Mediumstemp.: 70C
Stat. Druck: PN16
Filterfeinheit: 100µm
Einbaulage: horizontal

Standardausführung mit Flanschen PN16, untere/obere Durchlassweite Filtersieb 105/135 micron.

Nennweiten wie nachfolgend aufgelistet.

Fabrikat: Honeywell
Typ: HS10S-FA

**05.01.02.28 Wasserstation HS 10S-65FA**
Wasserstation HS 10S-65FA
Nennweite DN 65
Durchflussmenge: 47 l/min
wie vor beschrieben liefern und betriebsfertig montieren.
Menge: 1,000 St

**05.01.02.29 Rückspülautomatik Z11S-A, Braukmann**
Rückspülautomatik
Für die vollautomatische Filterreinigung der
Filter und Filterkombinationen.
Die Rückspülautomatikverfügt über 2 Bedientasten, die zum manuellenAuslösen des Rückspülvorganges und zum Einstellen des Zeitintervalles dienen. Das ausgewählte Zeitintervall
(einstellbar von 4 min. bis 3 Monate) sowie die Anzahl
der durchgeführten Rückspülungen wird mittels
LED-Anzeige dargestellt. Darüber hinaus ist eine
Serviceanzeige und eine Abschaltung bei Blockade des
Kugelhahnes integriert. Der potentialfreie Schalter
mit separatem Kabeleingang ist geeignet für den An-
schluß eines Differenzdruckschalters (DDS76), für
Fernsteuerung oder Fernüberwachung. Die
Rückspülautomatik ist mittels Bajonettverschluß ohne
Werkzeug montierbar. Länge des Netzkabels 1,5 m.
Ausführung: A = 230 VAC
  Bajonettanschluss
  Für Filtergrößen: R 1/2" bis R 2"
  Mit angespitztem Schukostecker
Fabrikat/Typ:Braukmann Z11 S-A
Menge: 1,000 St

*Hinweis: KEMPER Freistrom-Kombi-Rückflussverhinderer, mit Entleerstopfen, AG, Figur 145 2G*
Freistrom-Kombi-Rückflussverhinderer, mit Entleerstopfen, AG, besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959,, Druckstufe PN 10, max. Betriebstemperatur 65 °C, kurzfristige Spitzentemperatur 90 °C

Nennweiten und Ausführungen wie nachfolgend aufgelistet
liefern und betriebsfertig montieren.

**05.01.02.30 Freistrom-Kombi-Rückflussverhinderer m.E. 145 2G DN 50, Art.Nr.: 1452G05000**
Freistrom-Kombi-Rückflussverhinderer
mit Entleerstopfen, Außengewinde für flachdichtende Verschraubungen.
Nennweite: DN 50
Fabrikat/Typ:Kemper/Weser
Art.Nr.: 1452G05000
Menge: 1,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

**05.01.02.31 KEMPER WESER Freistrom-Absperrventil RG, DN 15, Art.-Nr: 1732G01500**
Freistrom-Absperrventil, mit Entleerstopfen, Außengewinde für flachdichtende Verschraubungen,
Nennweite: DN 15
Art.-Nr: 1732G01500
Menge: 2,000 St
Produkt:
  Artikel:
    Artikelnummer: 1732G01500
    Artikelkurztext: KEMPER WESER Freistrom-Absperrventil RG, DN 15, Art.-Nr: 1732G01500

**05.01.02.32 KEMPER WESER Freistrom-Absperrventil RG, DN 50, Art.-Nr: 1732G05000**
Freistrom-Absperrventil, mit Entleerstopfen, Außengewinde für flachdichtende Verschraubungen,
Nennweite: DN 50
Art.-Nr: 1732G05000
Menge: 2,000 St
Produkt:
  Artikel:
    Artikelnummer: 1732G01500
    Artikelkurztext: KEMPER WESER Freistrom-Absperrventil RG, DN 50, Art.-Nr: 1732G05000

*Hinweis: Dämmschale für KEMPER Freistrom-Absperrventil*
Dämmschale für Freistromventil, DIN 3502/3546,
Brandklasse B 1 nach DIN 4102 Teil 1, mit Prüfzeichen
PA-III 2.1566, temperaturbeständig bis 100 Grad
C,Wärmeleitfähigkeit 0,035 W/mK, einschließlich
den notwendigen Verschlußclipsen liefern und um
vorgenannte Kemper Schrägsitzventile montieren.

Nennweiten wie nachfolgend aufgelistet.

**05.01.02.33 Weser-Dämmschale für Freistromventil DN 15**
Dämmschale für Freistromventil
Fabrikat/Typ: Weser
Menge: 2,000 St

**05.01.02.34 Weser-Dämmschale für Freistromventil DN 50**
Dämmschale für Freistromventil
Fabrikat/Typ: Weser
Menge: 2,000 St

*Hinweis: KEMPER Entleerventil aus Rotguss/Kunststoff, Figur J7109 173 00*
Entleerventil aus Rotguss/Kunststoff, Figur J7109 173 00, passend für alle Armaturen und Verschraubungen mit Entleerungsbohrung, mit drehbarem seitlichen Schlauchanschluss G 3/4 und Abdeckkappe mit Befestigungsband, mediumberührte Metallteile aus entzinkungsfreiem und korrosionsbeständigem Rotguss, beständig gegen aggressives Wasser, EPDM-Sitzdichtung, Abdeckkappe dreh- und steckbar, nach UBA-Bewertungsgrundlage, ÜA-Reg.-Nr. R-15.2.3-21-17048, WIEN-ZERT, max. Betriebstemperatur 110 °C

Fabrikat: Kemper

Nennweiten und Ausführungen wie nachfolgend aufgelistet
liefern und betriebsfertig montieren.

**05.01.02.35 KEMPER Entleerventil, RG, DN 8 Artikelnr.: J71091730000600**
Entleerventil aus Rotguss/Kunststoff
Außengewinde für flachdichtende Verschraubungen,
DN 8 für Armaturen DN 15-50
Artikelnr.: J71091730000600
Menge: 2,000 St
Produkt:
  Artikel:
    Artikelnummer: J71091730000600
    Artikelkurztext: KEMPER Entleerventil, RG, DN 8 Artikelnr.: J71091730000600

**05.01.02.36 KEMPER Entleerventil, RG, DN 10 Artikelnr.: J71091730001000**
Entleerventil aus Rotguss/Kunststoff
Außengewinde für flachdichtende Verschraubungen,
DN 10 für Armaturen DN 65-150
Artikelnr.: J71091730001000
Menge: 1,000 St
Produkt:
  Artikel:
    Artikelnummer: J71091730001000
    Artikelkurztext: KEMPER Entleerventil, RG, DN 10 Artikelnr.: J71091730001000

**05.01.02.37 Simplex KFE-Kugelhahn für Trinkwasser, DG G1/2 AG**
KFE-Kugelhahn für Trinkwasser, DG G1/2 AG
Kugelhahn mit DVGW-Zulassung für das Füllen und Entleeren von Trinkwasser- und Warmwasser-Heizungsanlagen, selbstdichtend mit Gewindeeinschneiddichtung aus EPDM. Schwere Bauform aus vernickeltem Pressmessing. Flügelgriff (grün) entsprechend dem Einsatzzweck abnehmbar. Hartverchromte Kugel mit vollem Durchgang in Teflon gelagert. Blindkappe mit Edelstahl-Schwenkbügel auch zur Betätigung verwendbar, mit Stellungsanzeige und festem Anschlag. Fixierung der Einbaulage mittels Kontermutter. Betätigungsspindel mit doppelter O-Ring-Dichtung aus EPDM. Entzinkungsbeständiger Einschraubnippel. Einsatzbereich: Trinkwasseranlagen und Warmwasser-Heizungsanlagen: max. Betriebsdruck 10 bar, max. Betriebstemperatur: 110 Grad C. Dauerbetriebstemperatur, 130 Grad C. kurzzeitig.
Anschluss: G1/2 AG x G3/4 AG
Ausführung: Durchgangsform
Fabrikat/Typ: Simplex
Menge: 4,000 St

**05.01.02.38 Füll-Matic 4 Füllkombi BA, AG**
Heizungsbefüllkombination BA,
nach DVGW W 570, zur automatischen Befüllung von
geschlossenen Heizungsanlagen nach DIN 4751, komplett aus Rotguss im mediumberührten Bereich, mit Absperrung,
 Druckminderer, Edelstahl-Schmutzfänger,  Systemtrenner BA und Manometer, nach DIN EN 1717, für Heizungswasser mit Inhibitoren, bis einschließlich Flüssigkeits- kategorie 4, Ausgangsdruck 1,0 bis 4 bar (werksseitig 1,5 bar) einstellbar, DVGW-Zulassung beantragt,
Nenndruck PN 10, inkl. Dämmschale Baustoffklasse B1,
beidseitig mit Außengewinde nach DIN 3546, Teil 1, zum universellen Anschluss  von Verschraubungen für Kupfer-, Stahl-, Edelstahl- und Mehrschichtverbundrohr, Nennweite : DN 20

Fabrikat/Typ: Kemper/Figur 365-0G-020
Menge: 1,000 St

**05.01.02.39 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)

Fabrikat/Typ: Kemper/Figur 187-00-006
Menge: 2,000 St

**05.01.02.40 Bezeichungsschilder Resopal 100 x 50 mm**
Bezeichungsschilder aus Resopal,
Schrift:  eingraviert
Größe:  100 x 50 mm
einschließlich Simplex-Schilderträger für senkrechte
und waagerechte Rohrleitungen bis 3", mit integriertem
Spannband für oben genanntes Schild.
Menge: 6,000 St

**05.01.02.41 Bezeichungsschilder mit zwei Bohr. 100 x 50 mm**
Bezeichungsschilder aus Resopal, mit zwei Bohrungen
d = 3-6 mm.
Schrift:  eingraviert
Größe:  100 x 50 mm
einschließlich Befestigungsmaterial zur Montage des
Schildes an einer Betonwand-/decke oder auf einem
Untergrund (z.B. Metall), einschl. Herstellen der
Befestigungslöcher.
Menge: 2,000 St

*Hinweis: Befüllung der Trinkwasserinstallation*
Befüllung der Trinkwasserinstallation

Die Befüllung darf nur über einen ordnungsgemäß
vom WVU hergestellten und ausreichend gespülten
Hausanschluss mit gefiltertem Trinkwasser
erfolgen.

Die Inbetriebnahme erfolgt durch Mitarbeiter des
Fachbetriebes, dabei ist der Betreiber auf seine
Pflichten zum bestimmungsgemäßen Betrieb der
Trinkwasseranlage hinzuweisen, welches zu
protokollieren ist.

**05.01.02.42 Befüllen/Entlüften von Strängen Trinkwasserinstallation**
Befüllen und Entlüften von Anlagen und Anlagenteilen,
wie vor beschrieben, Kosten je Strang
- Trinkwasser Kalt
- Trinkwasser Warm
- Trinkwasser Zirkulation
Menge: 1,000 St

**05.01.02.43 Spülen der Leitungen**
Spülen der Leitungen mit hygienisch einwandfreiem
Trinkwasser (Kalt- und Warmwasserleitungen getrennt),
Strangweise von unten nach oben kurz vor der
Inbetriebnahme
nach aktuellem ZVSHK Merkblatt Spülen, Desinfizieren
und "Inbetriebnahme von Trinkwasserinstallationen".
Menge: 1,000 St

**05.01.02.44 Wasseranalyse**
Wasseranalyse
Bescheinigung von einwandfreiem Trinkwasser durch
akkreditiertes Trinkwasserlabor vor Befüllung der
Anlage, durch Wasserprobe an der Übergabestelle.

Probeentnahme und Wasseranalyse entsprechend
der aktuellen Trinkwasserverordnung

Freigabe zur Befüllung auf Basis der einwandfreien
Trinkwasseranalyse bei der Fachbauleitung einholen
Menge: 2,000 St

**05.01.02.45 Nutzungsübergabe**
Protokollierte Nutzungsübergabe an den Betreiber
mit Einweisung und Hinweis auf seine
Pflichten zum bestimmungsgemäßen
Betrieb/Wartung der Trinkwasseranlage.
Menge: 1,000 St

##### Abschnitt 05.01.03 Abwasserleitungen und Zubehör

*Hinweis: Kunststoff-Abwasserleitungen aus HT-Rohren*
Kunststoff-Abwasserleitungen aus HT-Rohren
Entwässerungsleitungen aus heißwasserbeständigen Kunststoff-Abflußrohren nach DIN 19560/19561(HT-ABS/ASA/PP)
Rohre u.Formstücke sind mittelgrau (RAL7031) eingefärbt
und entsprechend dem Brandverhalten mit dem Schriftzug
"normal entflammbar", mit Farbkennzeichnung, versehen.
Die Verbindung der Rohr- und Formstücke erfolgt mit
angeformten Muffen und Dichtungen, einschl. Befestigungen mit Konsolen oder Gewindestabaufhängungen verzinkt,
System ako-Tyrodur oder gleichwertig (z. B. SIKLA,
MÜPRO, HILTI) Die Rohrschellenn müssen mit 3 mm Gummi-Einlage
versehen sein.

Die Verlegevorschriften des Herstellers sind unter
zwingender Einhaltung der DIN 1986 sowie DIN 4109
(Schallschutz im Hochbau) einzuhalten.

HT-ROHRE komplett, mit Muffen und Dichtringen, Paßstükken und Befestigungen.

**05.01.03.1 HT-Rohr DN 40**
Menge: 12,000 m

**05.01.03.2 HT-Rohr DN 50**
Menge: 10,000 m

*Hinweis: Formstücke aus HT-Rohren als Zulage einschl. Dicht-*
----------------------------------------------------
Formstücke aus HT-Rohren als Zulage einschl. Dichtelemente, wie nachfolgend aufgelistet. (Der Montageanteil ist bei den Rohrpositionen berücksichtigt).
komplett liefern und montieren.
----------------------------------------------------

Zulage für HT-Bogen
in allen Handelsausführungen

**05.01.03.3 HT-Bogen DN 40**
Menge: 33,000 St.

**05.01.03.4 HT-Bogen DN 50**
Menge: 22,000 St.

*Hinweis: Zulage für HT-Abzweige*
Zulage für HT-Abzweige
in allen Handelsausführungen

**05.01.03.5 HT-Abzweig DN 40**
Menge: 1,000 St.

**05.01.03.6 HT-Abzweig DN 50**
Menge: 2,000 St.

*Hinweis: Zulage für HT-Übergangsrohr exzentrisch*
Zulage für HT-Übergangsrohr exzentrisch
in allen Handelsausführungen

**05.01.03.7 HT-Übergangsrohr DN 50**
Menge: 5,000 St.

**05.01.03.8 Gummimanschette für Siphonwinkel 40x30,40x40 mm**
Gummimanschette für Sifonwinkel oder Anschlußstück
an Metallrohr in den Abmessungen: 40x30 und 40x40
Menge: 6,000 St.

**05.01.03.9 Gummimanschette für Siphonwinkel 50x50, 50x40 und 50x30 mm**
Gummimanschette für Sifonwinkel oder Anschlußstück
an Metallrohr in der Abmessung: 50x50, 50x40 und
50x30 mm
Menge: 6,000 St.

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**05.01.03.10 Silent-PP Rohr mit Muffen, DN 40 d 40 mm**
Menge: 2,000 m

**05.01.03.11 Silent-PP Rohr mit Muffe, DN 50 d 50 mm**
Menge: 5,000 m

**05.01.03.12 Silent-PP Rohr mit Muffe, DN 75 d 75 mm**
Menge: 2,000 m

**05.01.03.13 Silent-PP Bogen mit Muffe DN 40**
Silent-PP Bogen mit Muffe 15 - 87,5 Grad DN 40 d 40 mm
Menge: 1,000 St

**05.01.03.14 Silent-PP Bogen mit Muffe DN 50**
Silent-PP Bogen mit Muffe 15 - 87,5 Grad DN 50 d 50 mm
Menge: 10,000 St

**05.01.03.15 Silent-PP Bogen mit Muffe DN 75**
Silent-PP Bogen mit Muffe 15 - 87,5 Grad DN 75 d 75 mm
Menge: 2,000 St

**05.01.03.16 Silent-PP Abzweig 45 oder 87 Grad DN 50 d 50 mm**
Silent-PP Abzweig 45 oder 87 Grad DN 50 d 50 mm
Abgang gleich oder reduziert
Menge: 1,000 St

**05.01.03.17 Silent-PP Abzweig 45 oder 87 Grad DN 75 d 75 mm**
Silent-PP Abzweig 45 oder 87 Grad DN 75 d 75 mm
Abgang gleich oder reduziert
Menge: 1,000 St

**05.01.03.18 Silent-PP Reduktion DN 75 / 50**
Silent-PP Reduktion exzentrisch mit Muffe
DN 75 / 50d 75 / 50
Menge: 1,000 St

**05.01.03.19 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**05.01.03.20 Einbau eines Abzweiges DN 100**
Einbau eines Abzweiges wie vor beschrieben:
Nennweite vorhandene Abwasserleitung: DN 100
Menge: 1,000 St.

*Hinweis: Zulage für SML-Abzweige in allen Handelsaus-*
Zulage für SML-Abzweige in allen Handelsausführungen, Abgänge 45°-88,5°, DN 50 - DN 200.
Komplett wie nachfolgend aufgelistet liefern und
montieren.

**05.01.03.21 SML-Abzweige DN 100.**
SML-Abzweige wie vor beschreiben,  DN 100.
Menge: 1,000 St.

*Hinweis: Zulage für SML-Enddeckel wie nachfolgend aufgelistet*
Zulage für SML-Enddeckel wie nachfolgend aufgelistet
komplett liefern und montieren.

**05.01.03.22 SML-Enddeckel DN 100.**
Menge: 1,000 St.

**05.01.03.23 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**05.01.03.24 Konfix-Verbindungen DN 50.**
Menge: 1,000 St

**05.01.03.25 Konfix-Verbindungen DN 70.**
Menge: 1,000 St

**05.01.03.26 PE-HD Trichter oval DN 40 ohne Rand+Ventilsieb**
PE-HD Trichter oval DN 40, ohne Rand und Ventilsieb.
Menge: 1,000 St

**05.01.03.27 Ausbau vorh. Bodenabläufe m. Rückstauverschluß**
Ausbau vorhandener Bodenabläufe mit
Rückstauverschluß
Im Untergeschoß des Gebäudes befinden sich in einigen
Räumen Bodenbaläufe mit Rückstauverschlüssen welche
nicht mehr funktionsfähig sind. Diese müssen aus der Bodenplatte herausgestemmt und ausgebaut werden. An
Ihere Stelle werden neue eingebaut oder der Grund- leitungsanschluss wird druckwasserdicht verschlossen und mit Beton vergossen. Zu kalkulieren der reine Auf- wand für das Herausstemmen und Entsorgen des Ablaufs. Das druckwasserdichte Verschliesen bzw. der neue Ablauf ist in separaten Positonen enthalten. Alle Grund- leitungsanschlüsse welche verschlossen werden sind in einem Revisionplan einzutragen und zu vermaßen.
Pauschal.
Menge: 1,000 St

**05.01.03.28 Rückstau-Kellerablauf DN 100**
Rückstau-Kellerablauf Ballstau 110, nach DIN EN 1253/ DIN 1997. Mit automatisch wirkendem Ballventil, Pendel- verschlussklappe und Handabsperrung. Ablaufstutzen DN 100 (3°). Mit Schlammeimer. Rost aus Kunststoff, zwei- teilig, Klasse A, Ablaufleistung: 1,6 l/s
Material: ABS, schlagfest
Komplett liefern und montieren.

Fabrikat: Dallmer
Typ: Ballstau 110, DN 100
Art.-Nr.: 720061
Angebotenes Produkt: '..........'
Typ: '..........'
Menge: 1,000 St

**05.01.03.29 ABS - Schmutzwasserhebeanlage**
Schmutzwasserhebeanlage
Komplettgerät für Unterflur-Installation
als Bodenablauf, bestehend aus:
1 korrosionsbeständiger Synthetic-
Sammelschacht Behälterabmessungen:
Durchmesser: 410 mm, Höhe: 390 mm
mit 2 abgestuftem Zulaufstutzen
DN 70/100, für Steckmuffen nach
DIN 19534
1 Druckstutzen mit Gummimuffe und
Schellen für Druckrohr-Außendurch-
messer von 60,3 bis 63 mm
1 Aufnahmelager für Geruchverschluß,
Aufsatz- und Zwischenstück.
Anlage mit automatisch arbeitender
Schmutzwasserpumpe mit Rückschlagklappe
Fördermedium  Schmutzwasser/Kondensat
Temperatur  90 °C
Förderstrom  8,2 - 0,6m3/h
Förderhöhe  1,0-6,0 m
Motorleistung P1/P2 0,30 / 0,16 kW
Drehzahl  2900 min-1
Betriebsspannung  230 V
Stromart  Wechselstrom
Nennstrom  1,36 A
Kabellänge  5 m
Prüfzeichen  PA-I 3705
Gewicht  8,9 kg
Anlage steckerfertig einschließl.
Schutzkontakt Stecker, 3,5 m Kabel-
Schutzschlauch, autom. Niveausteuerung
und vormontierte Stecker-/Kabeldurch-
führung.
Fabrikat: ABS
Typ: Nirolift
Art.-Nr.: 07560106
Menge: 1,000 St
Produkt:
  Artikel:
    Artikelnummer: 07560106
    Artikelkurztext: ABS - Schmutzwasserhebeanlage

**05.01.03.30 Geruchsverschluß mit Entlüftung + Aktivkohlefilter**
Geruchsverschluß mit Entlüftung und
Aktivkohlefilter (nur mit Aufsatzstück
42480013 und 42480014 verwendbar).
Fabrikat: ABS
Art.-Nr.: 61090016
Menge: 1,000 St
Produkt:
  Artikel:
    Artikelnummer: 61090016
    Artikelkurztext: Geruchsverschluß mit Entlüftung + Aktivkohlefilter

**05.01.03.31 Geruchsverschluß mit Rückstauverschluss**
Menge: 1,000 St

**05.01.03.32 Aufsatzstück (GG) mit Rost aus Gußeisen**
Aufsatzstück (Klasse L) mit Haltering
aus Gußeisen, asphaltiert, Rost aus
Gußeisen, Schutzanstrich, höhenverstellbar.
Fabrikat: ABS
ARt.-Nr.: 42480013
Menge: 1,000 St
Produkt:
  Artikel:
    Artikelnummer: 42480013
    Artikelkurztext: Aufsatzstück (GG) mit Rost aus Gußeisen

**05.01.03.33 Steckeralarm mit Alarmgeber**
Steckalarm mit Alarmgeber Aqualevel NSM05
mit 5m Kabel für Schukosteckdose 230 V, mit Summer, Alarmdiode und Quittiertaste, potentialfreier Störmeldeausgang, netzabhängig, jedoch mit Ladegerät
für netzabhängigen Betrieb vorgerüstet.
Fabrikat: ABS
Art.-Nr.: 62450038
Menge: 1,000 St

*Hinweis: Abwasserleitungen aus getemperten PE-h-Rohren*
Abwasserleitungen aus getemperten PE-h-Rohren und ge- spritzten Formstücken, DIN 19535, Rohr-Reihe 2, in allen Baulängen für drucklosen Ablauf innerhalb von Ge- bäuden, Prüfzeichen der Formstücke PA-I-1678. Die Ver- bindungen der Rohre und Formstücke erfolgt durch Spiegelschweißung (Schweißnähte ab DN 100 müssen mit
der Schweißmaschine bzw. Platznähte mit Elektromuffen ausgeführt werden). Einschl. Befestigungen, Schellen, Konsolen oder Gewindestabaufhängungen  Die Rohrbefestigungen müssen mit 8 mm Gummieinlage versehen sein. Die Verlege- vorschriften des Herstellers sind unter zwingender Ein- haltung der DIN 1986 sowie der DIN 4109 (Schallschutz im Hochbau) zu beachten.

Alle "waagerecht" verlegten Leitungen sind mit ver- zinkten Tragschalen gegen "Durchbiegung" zu sichern. Diese sind im Rohrpreis einzukalkulieren.

PE-h-Rohr wie nachfolgend aufgelistet in Handelslängen
bis 5000 mm einschl. Befestigungsmaterial liefern und
montieren.

*Hinweis: Hier als Druckleitung für Schmutzwasserhebeanlagen*

**05.01.03.34 Geberit PE-HD Rohr DN 40**
PE-HD Rohr DN 40
Menge: 6,000 m

*Hinweis: Formstücke aus PE-Hart als Zulage einschl.*
Formstücke aus PE-Hart als Zulage einschl. Dicht- elemente, wie nachfolgend aufgelistet komplett liefern und montieren.

*Hinweis: Zulage für HDPE-Bogen in allen Handelsausführungen*

**05.01.03.35 HDPE-Bogen DN 40**
Menge: 12,000 St

**05.01.03.36 Geberit PE-HD Übergangsstück, DN 50 x40/32**
PE-HD Übergangsstück exzentrisch
DN 50 x40/32
Menge: 1,000 St

*Hinweis: Zulage für HDPE-Steckmuffen in allen*
Zulage für HDPE-Steckmuffen in allen
Handelsausführungen

**05.01.03.37 HDPE-Steckmuffe DN 40**
Menge: 6,000 St

**05.01.03.38 Vorh. Bodeneinlauf + RK herausstemmen**
Vorhandener Bodeneinlauf mit Rückschlagklappe aus dem Kellerboden (Beton)  herausstemmen, demontieren und Grundleitungsanschluss DN 100 freilegen. Der Anschluss ist mit Folie zu verschließen um das Eindringen von Schmutz und um Geruchsbelästigungen zu vermeiden.
Menge: 1,000 St

**05.01.03.39 Erweiterung der entstandenen Fußbodenaussparung 80x80x80 cm**
Erweiterung der entstandenen Fußbodenaussparung, so dass eine PE-Behälter mit integriertem Bodeneinlauf und Tauchpumpe eingebaut werden kann
Abmessung 80x80x80 cm
Menge: 1,000 St

**05.01.03.40 FB-Schlitz 20x20 cm für weiterführende Abwasserleitungen**
Fußbodenschlitz für weiterführende Abwasserleitungen,
vom Pumpenloch nach rechts und nach links jeweils ca. 80 cm. Abrechnung erfolgt nach lfdm.
Abmessungen/Querschnitt: BxT = 20x20 cm
Menge: 4,000 m

**05.01.03.41 Wiederverschließen der Hebelanlage**
Wiederverschließen der Öffnung nach Montage der Hebeanlage und der Rohrleitungen in den Bodenschlitzen, zu der angrenzenden Bodenplatte sind Verbindung mittels Metallgewebe oder Metall-Rundprofil 10mm herzustellen. Die gesamte Öffnung ist mit Beton zu verfüllen die Oberfläche ist mit einem Glattstrich zu versehen.
Es ist darauf zuachten, dass der Ablaufrost 5 mm unter der fertigen Fußbodenfläche liegt und nicht oben herausragt so dass Pfützen stehen beleiben würden. Sollte dies der Fall sein, ist die Aussparung nicht zu schließen und die Bauleitung zu verständigen.
Menge: 1,000 St

**05.01.03.42 Wiederverschließen der Fußbodenschlitze 20x20cm**
Wiederverschließen der Fußbodenschlitze nach Montage der neuen Rohrleitungen durch den Installateur. Die gesamte Öffnung ist mit Beton zu verfüllen, die Oberfläche ist mit einem Glattstrich zu versehen.
Querschnit des Bodenschlitzes BxT= 20x20 cm
Menge: 4,000 m

##### Abschnitt 05.01.04 Trinkwasseraufbereitung

**05.01.04.1 Kalkschutzanlage Watercryst, BIOCAT KS 6500-C Art.Nr. 12000397**
Kalkschutzanlage
geeignet zum Einbau in die Kaltwasserversorgungsleitung, bei einer Gebäudegröße von bis zu 12 Wohneinheiten (max. 27 Personen), max. 920 Kubikmeter/Jahr.

WIRKSAMKEIT UND KONFORMITÄT
Kalkschutzanlage gemäß DIN 1988-200 (Abschnitt 12.7) sowie DVGW Arbeitsblatt W 510 und W 512 bzw. DIN 3607 zur Verminderung von Kalksteinablagerungen in Trinkwasserinstallationen.

WATERCRYST KATALYSATOR TECHNOLOGIE
BIOCAT Kalkschutzanlagen verhindern Kalkablagerungen in der Trinkwasserinstallation und Trinkwassererwärmungs- systemen ohne den Einsatz von chemischen Aufbereitungsstoffen und ohne Veränderung der Trinkwasserqualität. Die Anlagen erfüllen alle Anforderungen an die Trinkwasserverordnung und insbesondere die Minimierungsgebote.

Der Kalkschutz basiert auf der WATERCryst Katalysator-Technologie. Als Wirkeinheit dient dazu ein Behälter, der mit einem speziell strukturierten, lebensmittelechten, für das Trinkwasser zugelassenen Kunststoffgranulat gefüllt ist. An den Oberflächen des Granulates werden - nach dem Vorbild der Biomineralisierung - kleinste Kalkkristalle aus dem im Wasser gelösten Kalkionen erzeugt. Diese werden mit der Wasserentnahme aus dem Granulatbett ausgetragen, im Leitungssystem und den Trinkwassererwärmungssystemen verteilt und wirken dort als Kristallisationskerne (Impfkristalle). Der ausfallende Kalk wird nun bevorzugt an diesen Impfkristallen gebunden, bevor er sich in Rohrleitungen, Armaturen, Warmwasserspeichern, Wärmetauschern, Duschköpfen oder Strahlsieben ablagern kann. Die Impfkristalle werden mit der Wasserentnahme aus dem Rohrleitungssystem gespült.

Dem Trinkwasser werden keine chemischen Stoffe zugegeben und keine wertvollen Mineralien (Calcium, Magnesium) entnommen. Die Qualität des Wassers wird nicht verändert.

TRINKWASSERHYGIENE UND SICHERHEIT IM BETRIEB
Die BIOCAT Kalkschutzanlage ist hygienisch eigensicher. Die Wirkeinheit wird alle 72 Stunden automatisch thermisch desinfiziert. Während der thermischen Desinfektion, bei Stromausfall (automatischer Fail Safe Mode), ist die Kalkschutzanlage vom Trinkwassernetz getrennt. Über den integrierten Bypass ist die Trinkwasserversorgung zu jederzeit gewährleistet.

AUSFÜHRUNG
Die Kalkschutzanlage BIOCAT KS 6500-C wird montagefertig geliefert. Das integrierte Hebesystem und die kompakte Bauweise ermöglichen Transport und Montage durch nur eine Person. GLT-Anschluss und Einbindung Hebeanlage serienmäßig (optionales Zubehör erforderlich). Lieferung erfolgt einschließlich Edelstahl-Anschlussschläuche, Bypassarmatur und Anschlussverschraubungen. Nutzerfreundliches LED-Display für Statusmeldungen und manuelle Steuerung.

INSTALLATION
Flexible Fließrichtung, flexible Anschlusshöhe, Anschluss über Standard 230 V Schuko-Stecker.

WARTUNGSINTERVALL
Das Katalysator-Granulat (Wirkeinheit) ist unabhängig von der Wasserhärte und dem Wasserverbrauch alle 5 Jahre auszutauschen.

ZERTIFIZIERTE QUALITÄT
Alle BIOCAT Geräte sind QNG Ready und damit als geprüft nachhaltiges Produkt für KfW-geförderte Bauprojekte geeignet.
DVGW Baumusterprüfzertifikat: DW-9191DP0684

DIGITAL VERNETZT
Die Geräteserie BIOCAT KS-C ist digital vernetzt und ermöglicht Zugriff und Steuerung über die myBIOCAT App. Bei Bedarf erfolgt eine online Remote-Diagnose über den WATERCryst Kundendienst. Die App informiert auf allen integrierten Endgeräten über Software-Updates und Wartungshinweise z.B. für den Granulat-Wechsel der Wirkeinheit.

Technische Daten:

Maximalanzahl Wohneinheiten  [ WE ] 12
Maximalanzahl Personen  27
maximaler Tagesverbrauch  [ l / d ] 2.640
Elektrischer Anschluss
Netzanschluss  230 V, 50 Hz
maximale Leistungsaufnahme  [ W ] 1.202
Leistungsaufnahme in Behandlung/Standby [ W ] 1.4
Sanitärtechnische Daten
Anschlussdimension  DN40 (R 1 1/2‘‘)
Anschlussdimension Rückspülleitung  DN15 (R 1/2‘‘)
Volumenstrom Rückspülung (bei 4 bar) [ l / min ] 6
Nenndurchfluss QN  [ l / h ] 5.200
Druckdifferenz dp bei QN [ bar ] 0,43
Nenndruck  PN10
Betriebsdruck  [ bar ] 2 - 8
Wassertemperatur Zulauf  [ °C ] max. 25
Technische Daten
Umgebungstemperatur  [ °C ] max. 25

Fabrikat: Watercryst
Artikelnummer: 12000397
BIOCAT KS 6500-C
Menge: 1,000 St

**05.01.04.2 Inbetriebnahme Biocat KS 5000 S - 7000 S**
Inbetriebnahme Biocat KS 5000 S - 7000 S

Leistungsumfang:

Anlagen Prüfung - Inbetriebnahme - Übergabeprotokoll
Ausführung durch einen Biocat Techniker

1. Prüfung des Aufbaus der Anlage
a. Standsicherheit
b. Anschlüsse Wasser
c. Anschlüsse Strom
d. Optische Kontrolle

2. Inbetriebnahme der Anlage
a. Funktionsprüfung
b. Parametrierung der Steuerung
c. Festlegung der Zeitpunkte für TDI-Intervalle

3. Übergabeprotokoll
a. Dokumentation der Inbetriebnahme im Übergabeprotokoll
b. Aushändigung des Übergabeprotokolls an den Anlagen-Betreiber

Artikelnummer: 20000001
Menge: 1,000 St

#### Bereich 05.02 Heizungsanlagen nach DIN 18380

##### Abschnitt 05.02.01 Übergabestation Nahwärmenetz und Zubehör

**05.02.01.1 Nahwärme-Übergabestation Multi 82 KW**
F+G NAHWÄRME-ÜBERGABESTATION
Typ: Multi
Leistung: 82 kW

CE-Kennzeichnung und Konformitätsbewertung nach Maschinenrichtlinie

bestehend aus:
2 Stk.
Gestell aus grundiertem Vierkant-Stahl mit Fußkonsolen zur Bodenmontage, mit Dübeln und Schrauben

Hauptabsperrung primärseitig:
2 Stk.
Einschweißkugelhahn DN 40, PN 40 als einteilig, vollverschweißt, mit reduziertem Durchgang, wartungsfreie Spindelabdichtung mit O-Ringen aus FPM, beidseitig mit Druck
beaufschlagbar, Kugeldichtung PTFE mit Graphit mit zwei Dichtlippen, Kugel und Spindel aus rostfreiem Stahl, Gehäuse aus Stahl mit Anschweißenden gem. EN 12627

Vorlaufmeßtasche mit:
1 Stk.
Rohrfedermanometer nach DIN EN 837-1 NG 80,
Messbereich 0-16 bar, Klasse 1,0 Gehäuse und Übersteckring: Stahl schwarz Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25 mit Kennzeichnung nach TÜV-Richtlinien mittel schweres Model, vernickelt, voller
Durchgang Gewinde nach DIN ISO 228-1-Langgewinde Flachdichtend

1 Stk.
Muffe G ¼" zur Aufnahme des WMZ-Fühlers, abgestopft

Rücklaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Kugelhahn für die Entleerung DN 15, PN 25 mit Kennzeichnung nach TÜV-Richtlinienmittel schweres Model, vernickelt, voller
Durchgang Gewinde nach DIN ISO 228-1 -Langgewinde Flachdichtend

1 Stk.
Passstück für den Wärmemengenzähler

1 Stk.
Muffe G ¼" zur Aufnahme des WMZ-Fühlers, abgestopft

1 Stk.
Volumenstromregler bestehend aus Stellventil mit Einstelldrossel und Anschluss für elektrischen Stellantrieb mit Notstellfunktion. Spannungsversorgung 230 V,
Ansteuerung 3 Pkt.
Anschluss Außengewinde DIN ISO 228/1
Einbau im Vor- oder Rücklauf DN 25, KVs 8, PN 16
Δp max  10 bar
min./max. 0,8 - 3,5 m³/h
Wirkdruck 0,2 bar
Fabrikat: Samson
Typ:  2488 / 5827

1 Stk.
Muffe G ½" zur Fühleraufnahme (Rücklauftemperaturbegrenzung) mit V2A Tauchhülse
100 mm Tauchtiefe, incl. Kabelverschraubung an der Tauchhülse als Zugentlastung und zum Schutz gegen unbeabsichtigtes herausziehen des Fühlers

Wärmetauscher:

1 Stk.
Dichtungsloser Plattenwärmetauscher bestehend aus formgepressten Edelstahlplatten, die in einem Spezialverfahren unter Vakuum mit Kupfer hart verlötet werden.
Strömungsrichtung parallel im Gegenstrom.
Gefertigt nach dem Qualitätsmanagementsystem DIN ISO 9002.
Die Berechnung und Werkstoffe entsprechen dem Modul B+D, AFS 1999:4 der Europäischen Druckgeräterichtlinie 2014/68/EU (CE).
Platten und Anschlüsse: ALLOY 316

Winterlastfall:  Heiß  Kalt

Medium:  Wasser Wasser

Leistung: kW 82

Massenstrom: kg/h 2.525  2.829
Eintrittstemp.: °C  75,0  45,0
Austrittstemp.:°C  47,0  70,0
Druckverlust: kPa  0,9  8,9

Sommerlastfall:
  Heiß  Kalt

Medium:  Wasser Wasser

Leistung: kW 25

Massenstrom: kg/h 769,8  862,4
Eintrittstemp.: °C  75,0  45,0
Austrittstemp.:°C  47,0  70,0
Druckverlust: kPa  0,1  0,1

Druck -196°C: bar  37  37
Druck  225°C: bar  30  30
min./max. : °C  -196 / 225

einschließlich Isolierkappe aus Alu-Stukko-Blechmantel
( EN 10142 / 10143 ) mit Mineralwolleinlage

Im Vorlauf sekundär enthalten:
1 Stk.
Muffe G ½" zur Fühleraufnahme ( Vorlauftemperaturregelung )
incl. Sensor als Tauchsensor für die Temperaturerfassung
in Heizungs-, Lüftungs- und Klimaanlagen und V2A Tauchhülse
G ½" , 100 mm Tauchtiefe
Messwiderstand: Pt 1000
Kabel: 1,5 m Silikonkabel
Temperatureinsatzbereich:  -40° bis 180 °C

1 Stk.
Temperaturregler/Sicherheitstemperaturwächter (TR/STW) als Aufbau-Doppel-Thermostat mit Mikroschalter und Einschraubtauchhülse am Gehäuse befestigt.
Temperaturregler wirkt auf den ZU - Befehl im Volumenstromregler, Sicherheitstemperaturwächter wirkt auf die Notstellfunktion im Volumenstromregler.
V2A Tauchhülse G ½" x 100 mm Tauchtiefe
Einstellbereich 0-150°C

1 Stk.
Kugelhahn DN 15 zum Füllen und Entleeren
von Heizungssystemen, Heizkesseln, Radiatoren
und Rohrleitungen.
Einsatzgebiet für Wasser und nichtaggressive Medien
bis PN 16 und 120 C.
Gehäuse aus Messing mit selbstdichtendem Außengewinde,
Kontermutter und Griff mit Anschlag.
Ausführung vernickelt mit Schlauchverschraubung
(Weichdichtung) und Verschlusskappe

1 Stk.
Rohrfedermanometer NG 80,
Messbereich 0-6 bar, Klasse 1,0
Gehäuse und Übersteckring: Stahl schwarz
Sichtscheibe: Instrumentenflachglas
Anschluss: G 1/2" hinten, Messing

1 Stk.
Bimetallthermometer Typ 1 mit seitlicher Feststellschraube
Durchmesser: NG 80
Messbereich: 0...120°C
Klasse: 1,0
Tauchlänge: 63 mm
Anschluss: G1/2 hinten
Tauchhülse Messing

Im Rücklauf sekundär enthalten:
1 Stk.
Einschweißschmutzfänger F+G Schmutzfänger für Zentralheizungs- und Kühlanlagen mit geschlossenen Kreisläufen und Industrieanlagen,für den Betrieb mit
nicht aggressiven Flüssigkeiten (z. B. Wasser oder geeignete Wasser-Glykolgemische gemäß VDI 2035).

1 Stk.
Bimetallthermometer Typ 1 mit seitlicher Feststellschraube
Durchmesser: NG 80
Messbereich: 0...120°C
Klasse: 1,0
Tauchlänge: 63 mm
Anschluss: G1/2 hinten
Tauchhülse Messing

1 Stk.
Rohrfedermanometer NG 80,
Messbereich 0-6 bar, Klasse 1,0
Gehäuse und Übersteckring: Stahl schwarz
Sichtscheibe: Instrumentenflachglas
Anschluss: G 1/2" unten, Messing

1 Stk.
Bauteilgeprüftes Membran-Sicherheitsventil für geschlossene Heizungsanlagen nach DIN EN 12828, Glykolbeständigkeit
bis 50% Glykolanteil, Betriebstemperatur von -10 °C bis 110 °C, Kennbuchstabe H R 1/2" , Abblasedruck 3,5 bar

1 Stk.
Muffe R 1" zum Anschluss des Ausdehnungsgefäßes

2 Stk.
Muffe R 1" zum Anschluss der Druckhaltung
Entgasung, Achsabstand min.500mm

1 Stk.
Kugelhahn DN 15 zum Füllen und Entleeren von Heizungssystemen, Heizkesseln, Radiatoren und Rohrleitungen.
Einsatzgebiet für Wasser und nichtaggressive Medien bis PN 16 und 120 C. Gehäuse aus Messing mit selbstdichtendem Außengewinde, Kontermutter und Griff mit Anschlag. Ausführung vernickelt mit Schlauchverschraubung (Weichdichtung) und Verschlußkappe

2 Stk.
Gewindestutzen DN 25 zum Anschluss
der Druckhaltung / Entgasung
Achsabstand der Stutzen min. 500 mm

1 Stk.
Pneumatex Schmutz- und Schlammabscheider Zeparo Cyclone
mit Magnet und Wärmedämmung.
Ausführung Dirt, Bauart Cyclone, für Heiz-, Solar- und Kühlwassersysteme, Waagerechter oder senkrechter Einbau.
Innengewinde: G 2 ISO 228
Gehäuse: Messing
Max. zul. Druck: 10 bar
Max. zul. Temperatur: 110 C
Min. zul. Temperatur: -10 C

Hauptabsperrung sekundärseitig:
2 Stk.
Kugelhahn DN 50 mit vollem Durchgang,
Messing vernickelt Kugel Messing verchromt,
Dichtschalen aus PTFE, O-Ring-Abdichtung,
Nenndruck PN 20 für Kaltwasser,
PN 16 für Medien bis 100 C.

Sekundärseitig angebundene
Pumpengruppe für die statische Heizung
direkt an der Station angebaut

bestehend aus:
Name: Heizung
Leistung: 74 kW tv/tr: 70 / 45 °C
mit

2 Stk.
Kugelhahn DN 50 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
3-Weg-Mischventil DN 25, kVs 10, PN 16
incl. Stellantrieb 230 V, 3-Punkt,
mit Außengewinde-Anschlüssen nach ISO 228-1;
lineare Kennlinie;
zulässige Mediumstemperatur max. 110 °C.
Geeignet für den Einsatz in geschlossenen Kreisläufen,
wie z.B. Heizkörper, Lüftungs- und Klimaanlagen.
Fabrikat: LDM / Belimo
Typ: RV111 R 25/3-10 / NRDVX230-3-T-SI

1 Stk.
Hocheffizienz-Inline Nassläuferpumpe mit EC-Motor und
elektronischer Leistungsanpassung.
Einsetzbar für Heizungswasser,Kaltwasser und Wasser-Glykol-Gemische.
Energieeffizienzindex (EEI) je nach Pumpentyp
zwischen 0,17 und 0,19
Betriebsdaten
Fördermedium: Wasser 100 %
Medientemperatur: 75,00 °C
Angefragter Volumenstrom: 2,525 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 50 mit vollem Durchgang, Messing vernickelt
Kugel Messing verchromt, Dichtschalen aus PTFE,
O-Ring-Abdichtung, Nenndruck PN 20 für Kaltwasser,
PN 16 für Medien bis 100 C.

Regelung im Schaltschrank:
1 Stk.
Heizungs- und Fernheizungsregler zur Regelung von maximal drei Regelkreisen.
Mittels optionaler Erweiterungsmodule TROVIS I/O via Gerätebus sind bis zu 6 Regelkreise möglich.
Ethernet-Schnittstelle zur Modbus-TCP/IP- Kommunikation und Anbindung an SAM DISTRICT ENERGY via Internetrouter.
Die Kommunikation ist mit bis zu 3 M-Bus-Zählern möglich

Eingänge:
14x Sensoreingänge Pt 1000, PTC oder Ni 1000, alternativ
  für Binärmeldungen konfigurierbar,
3x  Eingänge für 0 bis 10 V.
  Eingang 17 für ein Impulssignal 3 bis 800 lmp/h eines
  Wärmemengenzählers zur Leistungsbegrenzung in RK1
  konfigurierbar

Ausgänge:
3x Dreipunkt-Signal: Belastbarkeit max. 250 V AC, 2 A,
  alternativ 3x Zweipunkt-Signal: Belastbarkeit max.
  250 V AC, 2 A
5x Pumpenausgang: Belastbarkeit max. 250 V AC, 2 A;
  alle Ausgänge Relaisausgänge mit Varistorentstörung
4x 0-bis-10-V- oder PWM-Signal, konfigurierbar, zur
  Stellsignalausgabe oder Drehzahlsteuerung von
  Pumpen. Bürde >5 kOhm.

Schnittstellen:
Galvanisch getrennte RS-485 Schnittstelle zur Modbus-RTU-/ Gerätebus-Kommunikation. Datenformat Modbus RTU8N1.
Ethernet-Schnittstelle zur Modbus-TCP/IP-Kommunikation und Alternative Zugangsmöglichkeiten über optionale externe Gateways. M-Bus Schnittstelle für bis zu drei M-Bus Geräte, Protokoll gem. EN 1434-3.
Versorgungsspannung: 165-250 V, 48 bis 62 Hz,max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm ) 400 x 400 x 200 mm nach VDE 0660 Teil 500, Niederspannungsrichtlinie 2006/95/EG,
EMV Richtlinie 2004/108/EG und EN61 010-1 Schutzklasse I, Schutzgrad IP 54 einschließlich Montagematerial, Klemmen etc. mit Einbau von Regelungen in der Schaltschranktür Inkl. Prüfprotokoll nach DIN VDE 0100-600 und Regelschema mit Klemmenbezeichnung.

Schaltschrank mit folgenden Baugruppen:
- Hauptschalter EIN/AUS
 auf Standrahmen befestigt und elektrisch angeschlossen, mit
 Ausnahme der Speicherfühler, des Außenfühlers und der
  Zuleitung. Im Falle einer mehrteiligen Ausführung der
  Fernwärmeübergabestation ist die interne elektrische
  Verdrahtung bauseits auf eigene Kosten auszuführen.

Einstellung der Regelung
Der angebotene Digitalregler kann ab Werk programmiert werden ( wenn die Parameter angegeben werden ), eine Überprüfung und Feineinstellung vor Ort sollte jedoch nach
Inbetriebnahme bauseits vorgenommen werden.
Die Regelung wird im Werk auf Funktion geprüft, d.h. Stellverhalten der Ventilmotoren, Pumpenlauf, Temperaturfühlercheck und Simulation verschiedener
Betriebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht
demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
F+G-Nr.: 25 / 11 / 20263
(Adlerstr. 35)
Menge: 1,000 St

*Hinweis: Druckhaltung*

**05.02.01.2 Pneumatex Druckausdehnungsgefäss Statico SU 200.6, Art.-Nr. 7101010**
Druckausdehnungsgefäss, mit fester Gasfüllung, Heiz-, Solar- und Kühlwassersysteme; Stahl, geschweisst, Farbe Beryllium; schlanke, zylindrische Bauform, Fussring für stehende Montage und einfachen Transport; airproof-Butylblase, nach EN 13831 und Pneumatex-Werksnorm, dauerhaft stabiler Vordruck;
Frostschutzmittelzusatz bis 50%;
endoskopische Besichtigungsöffnung für innere Prüfungen über 1000 bar x Liter;
CE-baumustergeprüft nach PED/DEP 97/23/EC;
5 Jahre Gewährleistung auf das Gefäss;
Swiss made by Pneumatex;
Nennvolumen VN 200 Liter
Max. zul. Druck PS 6 bar
Max. zul. Druck Schweiz PSCH 6 bar
Min. zul. Druck PSmin 0 bar
Vordruck, werksseitig P0 3.5 bar
Max. zul. Temperatur TS 120 °C
Min. zul. Temperatur TSmin -10 °C
Max. zul. Blasentemperatur TB 70 °C
Min. zul. Blasentemperatur TBmin 5 °C
Anschluss S R 3/4
Durchmesser D 500 mm
Höhe H 1293 mm
Gewicht leer G 35 kg
Fabrikat: Pneumatex
Typ: Statico SU 200.6
Art.-Nr. 7101010
Menge: 1,000 St

**05.02.01.3 Pneumatex Kappenabsperrhahn DLV 20 Messing Art.-Nr. 5351434**
Kappenabsperrhahn DLV 20 Messing, Wartung
und Demontage von Ausdehnungsgefäßen, Betätigung mit beiliegendem Inbusschlüssel, daher gegen unbeabsichtigtes Schliessen gesichert, mit Kugelhahn zur schnellen Entleerung von Ausdehnungsgefaessen mit Anschluss für Schlauch DN 15,Heiz-, Solar- und  Kühlwassersysteme, Frostschutzmittelzusatz  bis  50%. beidseitig Innengewinde, Verschraubung zum direkten flachdichtenden Anschluss  an geeignete Ausdehnungsgefaesse.
Einsatz in Anlagen nach EN 12828, SWKI 93-1.
Max. zul. Druck 16 bar
Min. zul. Druck 0 bar
Max. zul. Temperatur 120 C
Min. zul. Temperatur -10 C
Anschluss Rp 3/4
Anschluss Gefäß G 3/4
Anschluss Entwässerung G 3/4
Laenge 92 mm
Gewicht leer 0.3 kg

Fabrikat:  IMI Pneumatex
Typ: DLV 20
Art.-Nr. 5351434
Menge: 1,000 St

**05.02.01.4 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.
Fabrikat: IMI Pneumatex
Typ: Pleno PIX Connect
Art.-Nr. 30106020001
Menge: 1,000 St
Produkt:
  Artikel:
    Artikelnummer: 30106020001
    Artikelkurztext: Pneumatex Nachspeisung Pleno PIX Connect  Art.-Nr. 30106020001

**05.02.01.5 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**05.02.01.6 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**05.02.01.7 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**05.02.01.8 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**05.02.01.9 Befüllung der Anlage mit aufbereitetem Wasser über die zuvor**
Befüllung der Anlagen mit aufbereitetem Wasser über die zuvor genannte Anlage. Abrechnung nach Liter.
Menge: 1000,000 l

**05.02.01.10 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**05.02.01.11 Luftgefäß Anschlussleitung DN 40/100**
Luftgefäß
Anschlussleitung  : DN 40
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**05.02.01.12 BI-Metall Zeigerthermometer, Länge 50 mm**
Bimetall-Zeigerthermometer Einbaulänge: 50 mm
Angebotenes
Fabrikat: '..........'

Typ: '..........'
Menge: 2,000 St

*Hinweis: --> Schutzhülsen für vorg. Thermometer*
Schutzhülsen für vor genannte Thermometer, zum ein- schrauben mit seitlicher Feststellschraube, einschl. Dichtungsmaterial. Ausführungen und Größen wie nachfolgend aufgelistet komplett liefern und montieren.

**05.02.01.13 Thermometer-Schutzhülse, Länge 50 mm**
Thermometer-Schutzhülse
Material:  Messing
Einbaulänge: 50 mm
Menge: 2,000 St

**05.02.01.14 Zeiger-Manometer 100 mm Gehäuse-D.**
Zeiger-Manometer
100 mm Gehäusedurchmesser Klasse 1,0, mit Rohrfeder
DIN 16064, Anschluß radial nach unten R 1/2", einschl.
U-Rohr, einschl. Manometerdreiweghahn aus Messing mit
Prüfflansch Anzeigenbereich: 0..6 bar
Menge: 1,000 St

**05.02.01.15 Bezeichungsschilder 100 x 50 mm**
Bezeichungsschilder aus Resopal,
Schrift: eingraviert
Größe:  100 x 50 mm
einschließlich Simplex-Schilderträger für senkrechte
und waagerechte Rohrleitungen bis 3", mit integriertem
Spannband für oben genanntes Schild.
Menge: 4,000 St

##### Abschnitt 05.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**05.02.02.1 Mapress Therm Systemrohr CrTi d15x1 = DN12**
Mapress Therm Systemrohr CrTi-Stahl 1.4520 (EN 10088)
DN / Nennweite: 12 = d15x1
Menge: 6,000 m
Produkt:
  Artikel:
    Artikelnummer: 49102
    Artikelkurztext: Mapress Therm Systemrohr CrTi d15x1 = DN12

**05.02.02.2 Mapress Therm Systemrohr CrTi d22x1,2 = DN20**
Mapress Therm Systemrohr CrTi-Stahl 1.4520 (EN 10088)
DN / Nennweite: 20 = d22x1,2
Menge: 3,000 m
Produkt:
  Artikel:
    Artikelnummer: 49102
    Artikelkurztext: Mapress Therm Systemrohr CrTi d22x1,2 = DN20

**05.02.02.3 Mapress Therm Systemrohr CrTi d42x1,5 = DN40**
Mapress Therm Systemrohr CrTi-Stahl 1.4520 (EN 10088)
DN / Nennweite: 40 = d42x1,5
Menge: 16,000 m
Produkt:
  Artikel:
    Artikelnummer: 49102
    Artikelkurztext: Mapress Therm Systemrohr CrTi d42x1,5 = DN40

**05.02.02.4 Mapress Therm Systemrohr CrTi d54x1,5 = DN50**
Mapress Therm Systemrohr CrTi-Stahl 1.4520 (EN 10088)
DN / Nennweite: 50 = d54x1,5
Menge: 28,000 m
Produkt:
  Artikel:
    Artikelnummer: 49102
    Artikelkurztext: Mapress Therm Systemrohr CrTi d54x1,5 = DN50

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**05.02.02.5 Muffe, DN 12, d=15mm**
Menge: 2,000 St

**05.02.02.6 Muffe, DN 20, d=22mm**
Muffe, DN 20, d=22mm.
Menge: 1,000 St

**05.02.02.7 Muffe, DN 40, d=42mm**
Menge: 2,000 St

**05.02.02.8 Muffe, DN 50, d=54mm.**
Menge: 4,000 St.

*Hinweis: --> Preßfitting-Bogen 90 Grad, mit doppeltem*
Preßfitting-Bogen 90 Grad, mit doppeltem und einseitigem Einsteckende, komplett wie nachfolgend aufgelistet liefern und montieren.

**05.02.02.9 Bogen 90°, DN 12, d=15 mm**
Menge: 10,000 St

**05.02.02.10 Bogen 90°, DN 20, d=22 mm**
Menge: 2,000 St

**05.02.02.11 Bogen 90°, DN 40, d=42 mm**
Menge: 8,000 St

**05.02.02.12 Bogen 90°, DN 50, d=54 mm**
Menge: 16,000 St.

*Hinweis: --> Preßfitting-Bogen 45 Grad*
Preßfitting-Bogen 45 Grad, mit doppeltem und einseitigem Einsteckende komplett wie nachfolgend aufgelistet liefern und montieren.

**05.02.02.13 Bogen 45° DN 12, d=15mm**
Menge: 4,000 St

**05.02.02.14 Bogen 45° DN 20, d=22mm**
Menge: 1,000 St

**05.02.02.15 Bogen 45° DN 40, d=42 mm**
Bogen 45° DN 40, d=42mm
Menge: 2,000 St

**05.02.02.16 Bogen 45° DN 50, d=54mm**
Menge: 2,000 St.

*Hinweis: --> Preßfitting-Reduktionsstück, komplett*
Preßfitting-Reduktionsstück, komplett wie nachfolgend aufgelistet liefern und montieren.

**05.02.02.17 Übergangsstück DN 40, d=42mm**
Menge: 8,000 St

**05.02.02.18 Reduktion DN 50 d=54mm**
Menge: 2,000 St

*Hinweis: --> Preßfitting-T-Stück, mit dreiseitigen Ein-*
Preßfitting-T-Stück, mit dreiseitigen Einsteckende mit und ohne reduziertem Abgang, komplett wie nachfolgend aufgelistet liefern und montieren.

**05.02.02.19 T-Stück DN 50 d=54mm**
Menge: 2,000 St.

*Hinweis: --> Preßfitting-T-Stück, im Abgang IG*
Preßfitting-T-Stück, im Abgang Innengewinde komplett wie nachfolgend aufgelistet liefern und montieren.

**05.02.02.20 T-Stück mit IG, DN 12, d=15mm**
Menge: 2,000 St

**05.02.02.21 T-Stück mit IG, DN 20, d=22mm**
Menge: 1,000 St

**05.02.02.22 T-Stück mit IG, DN 40, d=42mm**
Menge: 2,000 St

**05.02.02.23 T-Stück mit IG und AG, DN 50, d=54mm**
Menge: 2,000 St.

*Hinweis: --> Preßfitting-Übergangsstück mit IG oder AG*
Preßfitting-Übergangsstück mit Innen- oder Außengewinde, mit und ohne Einschubende, komplett wie nachfolgend aufgelistet liefern und montieren.

**05.02.02.24 Übergangsstück DN 12, d=15mm**
Menge: 4,000 St

**05.02.02.25 Übergangsstück DN 20, d=22mm**
Menge: 3,000 St

**05.02.02.26 Übergangsstück DN 40, d=42mm**
Menge: 4,000 St

**05.02.02.27 Übergangsstück DN 50, d=54mm**
Menge: 2,000 St

*Hinweis: Preßfitting-Übergangsflansch, mit Pressmuffe oder*
Preßfitting-Übergangsflansch, mit Pressmuffe oder Einschubende, nach DIN 2633, PN 16, einschließlich Flanschendichtung für Trinkwasser und Edelstahlschrauben, komplett wie nachfolgend aufgelistet liefern und montieren.

**05.02.02.28 Preßfitting-Übergangsflansch DN 50, d=50mm**
Menge: 4,000 St.

*Hinweis: Flanschendichtungen PN 10/16*
Flanschendichtungen PN 10/16
einsetzbar für Wasser bis 16 bar bei 150 °C

**05.02.02.29 Flanschendichtungen PN 10/16, Nennweite: DN 50**
Menge: 4,000 St.

*Hinweis: Maschinenschrauben DIN 601*
Maschinenschrauben DIN 601
mit Sechskantmutter Güte 4.6

**05.02.02.30 Maschinenschrauben M16x65**
Menge: 20,000 St.

*Hinweis: Gebo-Verschraubungen für Stahlrohr: DIN EN 10255*
Verschraubungen für Stahlrohr: DIN EN 10255 (früher DIN 2440 / 2441), DIN 2442 und DIN 2448 / DIN 2458 Reihe 1, ISO 65, 3/8" - 2":
Druckstufen: Wasser PN 10 (bis 3/4") bzw. PN 16
(ab 1"), Gas PN 4, Druckluft PN 12,5, Öl PN 6
Prüfungen:
Wasser: W534, DVGW-Reg.-Nr.: DW-8511AU2216
Gas: DIN 3387-1,DVGW-Reg.-Nr.: NG-4502AP1454
VdS-geprüft
(Feuerlöschleitungen)
Heizöl- und Dieselkraftstoffe: bauaufsichtliche Zulassung DIBT, Zul.-Nr.: Z-38.4-212
Medien: Wasser, Gas (außerhalb von Gebäuden),
Druckluft, Öl- und Kraftstoffe (TRBF beachten!)
Temperaturen: Trinkwasser: Kaltwasserbereich;
Heizwasser: bis 80 °C; Gas: -20 bis +70 °C; Öl: 40 °C
Verschraubungen aller Art der Typen A, I und O werden mit einem Einheitspreis abgerechnet.

**05.02.02.31 Gebo-Verschraubungen Nennweite : DN 15 = 1/2"**
Verschraubungen Nennweite : DN 15 = 1/2"
Fabrikat:  Gebo
Menge: 8,000 St

**05.02.02.32 Gebo-Verschraubungen Nennweite : DN 20 = 3/4"**
Verschraubungen Nennweite : DN 20 = 3/4"
Fabrikat:  Gebo
Menge: 8,000 St.

**05.02.02.33 Gebo-Verschraubungen Nennweite : DN 25 = 1"**
Verschraubungen Nennweite : DN 25 = 1"
Fabrikat:  Gebo
Menge: 1,000 St.

**05.02.02.34 Gebo-Verschraubungen Nennweite : DN 32 = 1 1/4"**
Verschraubungen  Nennweite : DN 32 = 1 1/4"
Fabrikat:  Gebo
Menge: 2,000 St.

*Hinweis: TA STAP/STAD Differenzdruck Regeleinheit bestehend aus:*
TA STAP/STAD Regeleinheit bestehend aus:

TA Strangregulierventil mit Voreinstellung in Schrägsitz- bauweise für Heizungs-, Klima- und Industrieanlagen.
Gehäuse und Innengarnitur aus korrosionsbeständigem, entzinkungsresistentem AMETAL-C. Stufenlose Voreinstellung durch Hubbegrenzung und digitaler Anzeige im Handrad, plombierbar. Selbstdichtende Messnippel (2-fach dichtend) für Druckverlust bzw. Durchflußmessung.
Füll- und Entleerungsventil mit drehbarem Schlauch- anschluss G 3/4. Alle Bedienungselemente auf der Handradseite.
Nichtsteigende Spindel mit abzugsicherem Ventilkegel und O-Ring-Abdichtung. Sitzdichtung: Kegel mit O-Ring aus EPDM.
Anschluss Innengewinde für Gewinderohr.
Betriebstemperatur von - 20 Grd. C bis + 120 Grd. C. Nenndruck PN 25.

TA Differenzdruckregler STAP
Hochleistungsdifferenzdruckreglermit variablen Sollwert, für Heizungs- und Klimaanlagen.
Gehäuse und Innengarnitur aus korrosionsbeständigem, entzinkungsresistentem AMETAL-C. Einbau in die Rücklaufleitung. Differenzdrucksollwert von außen zwischen 0,10 und 0,60 bar stufenlos einstellbar (Werkseinstellung 0,1 bar). Selbstdichtender Messnippel (2-fachdichtend) für Druckverlustmessung. Füll- und Entleerungsset mit drehbarem Schlauchanschluss G 3/4 als Zubehör. Absperrung durch Handrad.
Sitzdichtung: Kegel mit O-Ring aus EPDM. Inkl. Impulsleitung, 1000 mm lang und Kappe mit Anschluss G 1/16 Innengewinde.
Anschluß Innengewinde für Gewinderohr.
Betriebstemperatur von - 20 Grd. C bis + 120 Grd. C. Nenndruck PN 16.
Ausführungen wie nachfolgend beschrieben komplett liefern und betriebsfertig montieren.
TA STAP/STAD Regeleinheit
Fabrikat: IMI TA

**05.02.02.35 IMI-TA Regeleinheit STAD DN10/STAP DN15, 10 bis 60 kPa Art.-Nr.: 52865001**
TA STAP/STAD Regeleinheit bestehend aus:

STAD DN 10 / STAP DN 15, 10-60 kPa
Fabrikat: IMI TA
Art.-Nr.: 52865001
Menge: 1,000 St
Produkt:
  Artikel:
    Artikelnummer: 52865001
    Artikelkurztext: IMI-TA Regeleinheit STAD DN10/STAP DN15, 10 bis 60 kPa Art.-Nr.: 52865001

**05.02.02.36 IMI TA Regeleinheit STAP/STAD DN 15, 10 bis 60 kPa Art.-Nr. 52865002**
TA STAP/STAD Regeleinheit bestehend aus:

STAD DN 15 / STAP DN 15, 10-60 kPa
Fabrikat: IMI TA
Art.-Nr. 52865002
Menge: 1,000 St
Produkt:
  Artikel:
    Artikelnummer: 52865002
    Artikelkurztext: IMI TA Regeleinheit STAP/STAD DN 15, 10 bis 60 kPa Art.-Nr. 52865002

**05.02.02.37 IMI TA Regeleinheit STAP/STAD DN 20, 10 bis 60 kPa Art.-Nr. 52865003**
TA STAP/STAD Regeleinheit bestehend aus:

TA STAP DN20 / STAD DN 20, 10-60 kPa
Fabrikat: IMI TA
Art.-Nr. 52865003
Menge: 1,000 St
Produkt:
  Artikel:
    Artikelnummer: 52865003
    Artikelkurztext: IMI TA Regeleinheit STAP/STAD DN 20, 10 bis 60 kPa Art.-Nr. 52865003

**05.02.02.38 IMI TA Regeleinheit STAP/STAD DN 25, 10 bis 60 kPa Art.-Nr. 52865004**
TA STAP/STAD Regeleinheit bestehend aus:

TA STAP DN 25 / STAD DN 25, 10-60 kPa
Fabrikat: IMI TA
Art.-Nr. 52865004
Menge: 4,000 St
Produkt:
  Artikel:
    Artikelnummer: 52865004
    Artikelkurztext: IMI TA Regeleinheit STAP/STAD DN 25, 10 bis 60 kPa Art.-Nr. 52865004

**05.02.02.39 Mehraufwand Einbau Kugelhähne/ Strangregulierventil in vorh. Strang. DN 15-32**
Mehraufwand für den Einbau der zuvor aufgeführten
Kugelhähne oder Strangregulierventile mit Entleerung in vorhandene Heizungsstränge.
Die vorhandenen Stränge sind Aufputz im Untergeschoß (unterhalb der Decke ca. 230cm hoch) verlegt.
Die vorhandenen Stränge sind mit Mineralfasermatten isoliert und mit Isogenopak verkleidet. Diese muss innerhalb des für den Einbau benötigten Bereichs sauber herausgeschnitten und entsorgt werden. Danach Rohrleitungsstücke heraustrennen und  Kugelhahn oder Strangregulierventil und Entleerhahn mit Verschraubungen einbauen.
Aufgrund der Gesamtmaßnahme ist davon auszugehen, dass
die Anlage entleert ist. Einschließlich
Dichtheitsprüfung. Neuisolierung in seperater Position.
Zu kalkulieren ist der Aufwand je Einzelleitung.
Nennweiten DN 15-32
Menge: 12,000 St

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**05.02.02.40 Heizungs-Kugelhahn Globo H DN 15**
Heizungs-Kugelhahn DN 15
Richtprodukt:
Fabrikat: Heimeier
Typ: Globo H
Angebotenes Produkt: ‘..........‘
Typ: ‘..........‘
Menge: 2,000 St
Produkt:
  Artikel:
    Artikelnummer: 0600-02.000
    Artikelkurztext: Heizungs-Kugelhahn Globo H DN 15

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**05.02.02.41 Vorgefertigte Isolierkappen für Globo H DN 15, DN 20**
Vorgefertigte Isolierkappen für Kugelhahn
Nennweite DN 15,20
Menge: 2,000 St.

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**05.02.02.42 Simplex KFE-Kugelhahn DN 15, Normalform**
KFE-Kugelhahn DN 15 Normalmodell, Baulänge 57,5 mm.
Richtprodukt: Simplex
Angebotenes Produkt: ‘..........‘
Typ: ‘..........‘
Menge: 10,000 St

**05.02.02.43 Bezeichungsschilder 100 x 50 mm**
Bezeichungsschilder aus Resopal,
Schrift: eingraviert
Größe: 100 x 50 mm
einschließlich Schilderträger für senkrechte und waagerechte Rohrleitungen bis 3", mit integriertem Spannband für oben genanntes Schild.
Menge: 8,000 St

**05.02.02.44 Automatischer Schnellentlüfter 3/8"**
Automatischer Schnellentlüfter
mit Schwimmerventil, einschl.automatisches
Absperrventil
max. Betriebsdruck/Temp.: 10 bar / 120°C
Anschluß:  3/8"
Richtprdukt: Flamco, Flexvent
Angebotenes Produkt: ‘..........‘
Typ: ‘..........‘
Menge: 2,000 St

**05.02.02.45 Wärmemengenzähler QN 2,5 Bauseitig gestellt einbauen**
Bauseits gestellter Wärmemengenzähler mit Impulsausgang, Netzmodul230 V und M-Bus-Modul an Stelle des Passstückes einbauen.
Größe QN 2,5
Menge: 1,000 St

*Hinweis: Anschluß herstellen*
Anschluß herstellen
an vorhandenen Leitungen, vorhanden ist ein stumpfes
Stahlrohrende, einschließlich säubern der Leitungsstelle an welcher der Neuanschluß angeschweißt,  aufgepreßt oder mit Gewindeübergang montiert werden soll. Nennweiten der Leitungen
an welche angeschlossen werden soll wie nachfolgend
aufgelistet.

**05.02.02.46 Anschluß herstellen an vorh. Leitungen DN 15-20 anschweißen an Stahlrohr**
Anschluß herstellen an vorhandenes Leitungsende,
in Form von Anschweißen eines Stahlrohres.
Nennweite DN 15-20
Menge: 2,000 St

**05.02.02.47 Anschluß herstellen an vorh. Leitungen DN 25-32 anschweißen an Stahlrohr**
Anschluß herstellen an vorhandenes Leitungsende,
in Form von Anschweißen eines Stahlrohres.
Nennweite DN 25-32
Menge: 2,000 St

**05.02.02.48 Anschluß herst. an vorh. Ltg. DN 40-50 anschweißen an Stahlrohr**
Anschluß herstellen an vorhandenes Leitungsende,
in Form von Anschweißen eines Stahlrohres.
Nennweite DN 40-50
Menge: 2,000 St

**05.02.02.49 Anschluß herstellen an vorh. Leitungen DN 15-20, Gewinde schneiden/eindichten**
Anschluß herstellen an vorhandenes Leitungsende,
Gewinde schneiden und eindichten  für Gewindeübergang.
Nennweite DN 15-20
Menge: 6,000 St

**05.02.02.50 Anschluß herstellen an vorh. Leitungen DN 25-32, Gewinde schneiden/eindichten**
Anschluß herstellen an vorhandenes Leitungsende,
Gewinde schneiden und eindichten  für Gewindeübergang.
Nennweite DN 25-32
Menge: 6,000 St

**05.02.02.51 Anschluß herst. an vorh. Ltg. DN 40-50, Gewinde schneiden/eindichten**
Anschluß herstellen an vorhandenes Leitungsende,
Gewinde schneiden und eindichten  für Gewindeübergang.
Nennweite DN 40-50
Menge: 2,000 St

*Hinweis: --> Lufttabscheider von DN 65 - DN 400*
Lufttabscheider von DN 65 - DN 400
Material: St 37-0.
Einsatzbereich: Betriebsüberdruck max. 6 bar
Mit 2 Anschweißenden und Muffe 1/2", wahlweise für senkrechten oder waagerechten Einbau.
Der Luftabscheider ist werkseitig druckgeprüft und grundiert. Nennweiten wie nachfolgrnd aufgelistet liefern und betriebsfertig einbauen.

**05.02.02.52 Luftabscheider waagerecht DN50/125 300mm**
Luftabscheider, Einbau waagerecht
Nennweite Anschluss:  DN 50
Nennweite Lufttopf: DN 125
Baulänge:  300 mm
Menge: 2,000 St

**05.02.02.53 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**05.02.02.54 Entleeren von Anlagen/Anlagenteilen WWB, Heizregister Lüftungsgerät usw.**
Entleeren von Anlagen und Anlagenteilen,
wie vor beschrieben, Kosten für die Entleerung diverser Geräte wie :
- Warmwasserbereiter,
- Heizregister Lüftungsgerät,
- Gegenstromwärmetauscher,
und ähnlichem.
Menge: 1,000 St

**05.02.02.55 Entleeren von Anlagen/Anlagenteilen Strang**
Entleeren von Anlagen und Anlagenteilen,
wie vor beschrieben, Kosten je entleertem Strang
(Vor- und Rücklauf).
Menge: 6,000 St

**05.02.02.56 Entleeren von Anlagen und Anlagenteilen Heizkörper**
Entleeren von Anlagen und Anlagenteilen,
wie vor beschrieben, Kosten je entleertem Heizkörper.
Pauschal.
Menge: 61,000 St.

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**05.02.02.57 Befüllen und Entlüften von Anlagen und Anlagenteilen Behälter, Kessel etc.**
Befüllen und Entlüften von Anlagen und Anlagenteilen,
wie vor beschrieben, Kosten für dieverse Geräte wie :
- Warmwasser- oder Pufferpeicher,
- Heizregister Lüftungsgerät,
- Fernheizungs-Übergabestation.
- Gegenstromwärmetauscher,
und ähnlichem einschließlich der Verbindungsleitung mit Heizgruppe zwischen Verteiler und der Anlage.
Menge: 1,000 St

**05.02.02.58 Befüllen und Entlüften Verteileranlagen mit 1 Gruppen DN 50**
Befüllen und Entlüften von Anlagen und Anlagenteilen,
wie vor beschrieben, Kosten für die Verteileranlage bestehend aus VL-und RL-Verteiler sowie der kompletten Verteilung bis zu den Strängen.

Hier Verteileranlage mit 1 Gruppen DN 50
Menge: 1,000 Psch

**05.02.02.59 Befüllen/Entlüften von Strängen (Vor-/Rücklauf)**
Befüllen und Entlüften von Anlagen und Anlagenteilen,
wie vor beschrieben, Kosten je Strang bestehend aus Vor- und Rücklauf.
Menge: 6,000 St

**05.02.02.60 Befüllen/Entlüften von Heizkörpern**
Befüllen und Entlüften von Anlagen und Anlagenteilen,
wie vor beschrieben, Kosten je Heizkörper.
Menge: 61,000 St

**05.02.02.61 Inbetriebnahme der Kellerverteilleitungen**
Abschnittsweise Inbetriebnahme
einzelner Gebäudeabschnitte nach Fertigstellung
der Arbeiten, hier die Inbetriebnahme der Kellerverteilleitungen vom Verteilerabgang bis zu den Strangabsperrungen.
hierzu gehört auch die Druckprobe nach beendeter Montage, das Füllen und sorgfältige Entlüften der Anlage und Probeheizung. komplett
Menge: 1,000 St

**05.02.02.62 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**05.02.02.63 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**05.02.02.64 Montageschiene B/H/s 27/18/1,25**
Montageschiene B/H/s 27/18/1,25, G = 0,81 kg/m
Richtprodukt: Sikla
Angebotenes Produkt: ‘..........‘
Typ: ‘..........‘
Menge: 4,000 m

**05.02.02.65 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**05.02.02.66 WBD-Halter 40/22, 40/38, 40/45**
WBD-Halter in den Größen 40/22, 40/38 und 40/45.
Menge: 6,000 St

*Hinweis: -->Zulage für Winkelkonsolen zur Wand,-Boden und*
Zulage für Winkelkonsolen zur Wand,-Boden und
Deckenmontage, als Kombinatio mit Montageschienen und
Doppelschienen oder als Verstärkung von Traversen
einschließlich die zur Befestigung notwendigen
Halteklauen, Schrauben und Muttern. Wie nachfolgend
aufgelistet komplett liefern und montieren.

**05.02.02.67 Winkelkonsole 100/100**
Winkelkonsole 100/100 mm
Menge: 2,000 St

**05.02.02.68 Winkelkonsole 150/150**
Winkelkonsole 150/150 mm
Menge: 2,000 St

*Hinweis: -->Zulage für Auslegerkonsolen zur Wand,-Boden und*
Zulage für Auslegerkonsolen zur Wand,-Boden und
Deckenmontage, inkl.Abdeckkappe, einschließlich die zur
Befestigung notwendigen Schrauben und Dübel. Wie
nachfolgend aufgelistet komplett liefern und montieren.

**05.02.02.69 Auslegerkonsole 27/30 -180/240/300**
Auslegerkonsole 27/30 - 180/240/300 mm
Menge: 2,000 St

**05.02.02.70 Auslegerkonsole 40/45 -180/240/300**
Auslegerkonsole 40/45 - 180/240/300 mm
Menge: 2,000 St

*Hinweis: -->Gewindestäbe, Stahl, Oberfläche galv.verzinkt,*
Gewindestäbe, Stahl, Oberfläche galv.verzinkt,
Güteklasse 4.6 in Längen von 1-3m, wie nachfolgend
aufgelistet.

**05.02.02.71 Gewindestab M8**
Menge: 10,000 m

**05.02.02.72 Gewindestab M10**
Menge: 1,000 m

**05.02.02.73 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 10,000 St

**05.02.02.74 Rohrschelle M8/10 wie vor Rohrdurchmesser 40-58 mm**
Rohrschelle wie vor beschrieben,
Nennweiten: Schellen für Rohrdurchmesser 40-58 mm
Menge: 24,000 St

##### Abschnitt 05.02.03 Heizkörper und Zubehör

*Hinweis: KERMI Therm X2 Profil-Kompakt-Austauschheizkörper aus*
KERMI Therm X2 Profil-Kompakt-Austauschheizkörper aus Stahlblech gem. EN 442. Serielle Durchströmung der Platten. Identische Rohranschlussmaße wie DIN-Stahlradiatoren und DIN-Gussradiatoren nach DIN 4703. Sickenteilung 33 1/3 mm. Übergreifende obere Abdeckung und geschlossene seitliche Blenden.
Inkl. auf System abgeglichenes Bohrkonsolen-Montageset, und zusätzliches X2-Set (inkl. Entlüftungsstopfen), Blindstopfen werkseitig eingeschraubt. Montagefertig in baustellengerechter Schutzverpackung.
Die Bauausführung entspricht den ehemaligen BAGUV-Richtlinien. Ausgezeichnet mit dem RAL-Gütezeichen.
Serienfarbe weiß (RAL 9016), gegen Aufpreis Heizkörper-Farbkonzept möglich.
Anschlüsse: 4x G 1/2" Innengewindeseitlich
Betriebsdruck: max. 10 bar
Medium: Heißwasser bis 110°C

Fabrikat: Kermi
Typ:  X2-Profil-Kompakt-Austauschheizkörper
Typen: 11 / 12 / 22 / 33
Bauhöhen: 300 - 900 mm
Baulängen: 400 - 3000 mm
Bautiefe: 61 / 64 / 100 / 155 mm
Farbe:  RAL 9016 standardweiß

In den nachfolgenden Positionen werden die Stückzahlen der insgesamt benötigten Heizkörpergrößen abgefragt.

**05.02.03.1 X2 Austausch Kermi-HK Typ: 22, 500/954/100mm**
Kermi X2-Profil-Kompaktheizkörper Typ: 22
Baulänge/Bauhöhe/Tiefe: 500/954/100
Menge: 4,000 St

**05.02.03.2 X2 Austausch Kermi-HK Typ: 22, 1200/554/100mm**
Kermi X2-Profil-Kompaktheizkörper Typ: 22
Baulänge/Bauhöhe/Tiefe: 1200/554/100
Menge: 4,000 St

**05.02.03.3 X2 Austausch Kermi-HK Typ: 22, 1300/554/100mm**
Kermi X2-Profil-Kompaktheizkörper Typ: 22
Baulänge/Bauhöhe/Tiefe: 1300/554/100
Menge: 2,000 St

**05.02.03.4 X2 Austausch Kermi-HK Typ: 22, 1400/554/100mm**
Kermi X2-Profil-Kompaktheizkörper Typ: 22
Baulänge/Bauhöhe/Tiefe: 1400/554/100
Menge: 18,000 St

**05.02.03.5 X2 Austausch Kermi-HK Typ: 33, 700/554/155mm**
Kermi X2-Profil-Kompaktheizkörper Typ: 33
Baulänge/Bauhöhe/Tiefe: 700/554/155
Menge: 4,000 St

**05.02.03.6 X2 Austausch Kermi-HK Typ: 33, 800/554/155mm**
Kermi X2-Profil-Kompaktheizkörper Typ: 33
Baulänge/Bauhöhe/Tiefe: 800/554/155
Menge: 3,000 St

**05.02.03.7 X2 Austausch Kermi-HK Typ: 33, 900/554/155mm**
Kermi X2-Profil-Kompaktheizkörper Typ: 33
Baulänge/Bauhöhe/Tiefe: 900/554/155
Menge: 1,000 St

**05.02.03.8 X2 Austausch Kermi-HK Typ: 33, 1000/554/155mm**
Kermi X2-Profil-Kompaktheizkörper Typ: 33
Baulänge/Bauhöhe/Tiefe: 1000/554/155
Menge: 5,000 St

**05.02.03.9 X2 Austausch Kermi-HK Typ: 33, 1200/554/155mm**
Kermi X2-Profil-Kompaktheizkörper Typ: 33
Baulänge/Bauhöhe/Tiefe: 1200/554/155
Menge: 4,000 St

**05.02.03.10 X2 Austausch Kermi-HK Typ: 33, 1300/554/155mm**
Kermi X2-Profil-Kompaktheizkörper Typ: 33
Baulänge/Bauhöhe/Tiefe: 1300/554/155
Menge: 1,000 St

*Hinweis: Kermi-X2-Therm-Profil-Kompaktheizkörper*
Kermi-X2-Therm-Profil-Kompaktheizkörper
aus profiliertem Stahlblech St.12.03, Blechstärke 1,25 mm, Sickenteilung 33 1/3 mm, übergreifende obere Abdeckung und geschlossene seitliche Blenden.
Mit Zweitschichtlackierung,  lösungsmittelfrei im Heizbetrieb. Entfettet, eisenphosphatiert, grundiert mit Elektrotauchlack und elktrostatisch pulver- beschichtet entsprechend DIN 55900 - FWA.

Rückseite mit 4 Befestigungslaschen (ab Baulänge 1800 mm = 6 Stück), incl. Montageset, bestehend aus Bohr- konsolen, Abstandskonsolen, Abstandhaltern und Sicherungsbügel zur Befestigung, sowie Blind- und Entlüftungsstopfen. Montagefertig im Karton verpackt und in Folie eingeschweißt.

QS-System zertifiziert nach DIN ISO 900.
Geprüft/Wärmeleistung nach DIN EN 442/Ö-Norm EN 442.
Die Bauausführung entspricht den ehemaligen  BAGUV- Richtlinien. Ausgezeichnet mit dem RAL-Gütezeichen.

Anschlüsse: 4x G 1/2" Innengewinde
Betriebsdruck: max. 10 bar
Medium: Heißwasser bis 110°C

Fabrikat: Kermi Profil-Kompaktheizkörper
Typen: 11 / 12 / 22 / 33
Bauhöhen: 300 - 900 mm
Baulängen: 400 - 3000 mm
Bautiefe: 61 / 64 / 100 / 155 mm
Farbe:  RAL 9016 standardweiß

In den nachfolgenden Positionen werden die Stückzahlen der insgesamt benötigten Heizkörpergrößen abgefragt.

*Hinweis: Profil-Kompaktheizkörper Kermi Typ 22*
Profil-Kompaktheizkörper
zweilagig mit zwei Konvektoren, lackiert, Laschenaufhängung, Bautiefe 100mm, Nabenabstand =  Bauhöhe-54 mm mit Baustellenkappe.
Heizleistungswerte nach DIN EN 442.
Einschl. folgendem Zubehör:
2 Bohrkonsolen 160mm lang, 2 Kunststsoff-Wandabstandshalter und 1 Sicherheitsbügel, 1 Sicherheitsklemme beigepackt.
Fabrikat: Kermi
Type  : 22

Abmessungen wie nachfolgend aufgelistet komplett liefern und montieren.

**05.02.03.11 Kermi-HK Typ: 22, 500/900/100mm**
Kermi-Profil-Kompaktheizkörper Typ: 22
Baulänge/Bauhöhe/Tiefe: 500/900/100
Menge: 7,000 St.

**05.02.03.12 HK-Montage Kompakt-Heizkörper**
Heizkörpermontage
Kompakt-Heizkörper transportieren, mit dem Heizkörper beiliegendem Montagezubehör montieren und mit den Rohrleitungen verbinden.
Menge: 52,000 St

**05.02.03.13 Entlüftungsventil, vernickelt, 3/8" oder 1/2"**
Entlüftungsventil, selbstdichtend, radial drehbar,
vernickelt. Nennweite 3/8" oder 1/2".
Menge: 52,000 St

**05.02.03.14 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 64,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**05.02.03.15 HEIMEIER Thermostat-Ventilunterteil Eclipse, Eckform, DN 15 Art.-Nr. 3931-02.000**
Thermostat-Ventilunterteil Eclipse, Eckform, DN 15
Nennweite: DN 15 (1/2")
Ausführung: Eckform
Art.-Nr. 3931-02.000
Menge: 21,000 St

**05.02.03.16 HEIMEIER Thermostat-Ventilunterteil Eclipse, Durchgangsform, DN 15, Art.-Nr. 3932-02.000**
Thermostat-Ventilunterteil Eclipse, Durchgangsform, DN 15 Nennweite: DN 15 (1/2")
Ausführung: Durchgangsform
Art.-Nr. 3932-02.000
Menge: 21,000 St

**05.02.03.17 HEIMEIER Thermostat-Ventilunterteil Eclipse, Axialform, DN 15 Art.-Nr. 3930-02.000**
Thermostat-Ventilunterteil Eclipse, Axialform, DN 15
Nennweite: DN 15 (1/2")
Ausführung: Axialform
Art.-Nr. 3930-02.000
Menge: 21,000 St

**05.02.03.18 HEIMEIER Thermostat-Ventilunterteil Eclipse,Winkeleck/links od.rechts DN 15, Art.-Nr. 3933-02.000 od. 3934-02.000**
Thermostat-Ventilunterteil Eclipse,Winkeleck/links, DN 15
Nennweite: DN 15 (1/2")
Ausführung: Winkeleck
Anschluss am
Heizkörper links
Art.-Nr. 3933-02.000
Heizkörper rechts
Art.-Nr. 3934-02.000
Menge: 1,000 St

**05.02.03.19 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 30,000 St

**05.02.03.20 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 34,000 St

**05.02.03.21 Adapter KD für Kompaktheizkörper für**
Adapter KD für Kompaktheizkörper für Ventilgröße/Anschluss DN15 1/2"
Fabrikat/Typ: Kermi / ZT00670001
Menge: 6,000 St

**05.02.03.22 Adapter D zum Austausch von Radiatoren**
Adapter D zum Austausch von alten Radiatoren gegen neue Kermi Ventil-Heizkörper flexibler Nabenabstand von 300-1000 mm
Fabrikat/Typ: Kermi / ZT00650001
Menge: 3,000 St

**05.02.03.23 Mehraufwand Thermostatventile austauschen**
Mehraufwand für den Austausch von Heizkörper-
Thermostatventile.
An Heizkörpern mit altem oder defekten Thermostat- oder Absperrventilen werden diese einschließlich
Verschraubungsteil ausgetauscht. Die vorhandenen
Thermostatköpfe werden gegen neue Thermostatköpfe
(In separater Position) ausgetauscht.
Die Heizungsanlage ist zu diesem Zeitpunkt komplett
entleert bzw. die Anschlussleitungen sind gemäß zuvor genannter Position vereist. Gegen abtropfendes "Schwarzes Heizungswasser" sind Schutzmaßnahmen zu treffen.
Zu kalkulieren ist der reine Mehraufwand der durch den Austausch entsteht und nicht in den Positionen des neuen Ventils und des Thermostatkopfes enthalten ist.
Einschließlich Dichtheitsprüfung nach dem
Wiederbefüllen der Anlage.
Pauschal.
Menge: 9,000 St.

**05.02.03.24 Mehraufwand HK-Verschraubung austauschen**
Mehraufwand für den Austausch von Rücklauf-Verschraubung.
An Heizkörpern mit alter oder keiner absperrbaren Rücklaufverschraubung werden diese einschließlich
Verschraubungsteil ausgetauscht.
Die Heizungsanlage ist zu diesem Zeitpunkt komplett
entleert bzw. die Anschlussleitungen sind gemäß zuvor genannter Position vereist. Gegen abtropfendes "Schwarzes Heizungswasser" sind Schutzmaßnahmen zu treffen.
Zu kalkulieren ist der reine Mehraufwand der durch den Austausch entsteht und nicht in den Positionen des neuen Ventils und des Thermostatkopfes enthalten ist.
Einschließlich Dichtheitsprüfung nach dem
Wiederbefüllen der Anlage.
Menge: 9,000 St.

#### Bereich 05.03 Sonstige Arbeiten, Unvorhergesehenes, Wartung

##### Abschnitt 05.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**05.03.01.1 Conlit 150-U-Schale DN 12 (15mm) Wandstärke 20-25 cm**
Conlit 150-U-Schale an Edelstahl-/Kupfer Rohren.
Rohrdimension : DN 12, Außen DA = 15 mm,
Dämmdicke  : 22,5 mm
Wand- bzw. Deckenstärke : 20-25 cm
Menge: 1,000 St.

**05.03.01.2 Conlit 150-U-Schale DN 40 (42mm) Wandstärke 20-25 cm**
Conlit 150-U-Schale an Edelstahl-/Kupfer-Rohren.
Rohrdimension  : DN 40, Außen DA = 42 mm,
Dämmdicke  : 29 mm
Wand- bzw. Deckenstärke : 20-25 cm
Menge: 2,000 St.

**05.03.01.3 Conlit 150-U-Schale DN 50 (54mm) Wandstärke 20-25 cm**
Conlit 150-U-Schale an Edelstahl-/Kupfer-Rohren.
Rohrdimension  : DN 50, Außen DA = 54 mm,
Dämmdicke  : 38 mm
Wand- bzw. Deckenstärke : 20-25 cm
Menge: 2,000 St.

**05.03.01.4 Conlit 150-U-Schale DN 12 (15 mm) Wandstärke 30-50 cm**
U-Schale an Edelstahl-/Kupfer Rohren.
Rohrdimension : DN 12, Außen DA = 15 mm,
Dämmdicke  : 22,5 mm
Wand- bzw. Deckenstärke : 40-50 cm
Menge: 1,000 St

**05.03.01.5 Conlit 150-U-Schale DN 40 (42mm) Wandstärke 30-50 cm**
Conlit 150-U-Schale an Edelstahl-/Kupfer-Rohren.
Rohrdimension  : DN 40, Außen DA = 42 mm,
Dämmdicke  : 29 mm
Wand- bzw. Deckenstärke : 30-50 cm
Menge: 2,000 St.

**05.03.01.6 Conlit 150-U-Schale DN 50 (54mm) Wandstärke 30-50 cm**
Conlit 150-U-Schale an Edelstahl-/Kupfer-Rohren.
Rohrdimension  : DN 50, Außen DA = 54 mm,
Dämmdicke  : 38 mm
Wand- bzw. Deckenstärke : 30-50 cm
Menge: 2,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**05.03.01.7 Dämmschale 20mm an Rohr DN 12**
Dämmschale an Edelstahl-/Kupfer/C-Stahl-Rohren.
nach EnEV 100%, 50% und Kaltwasser nach DIN 1988.
Rohrdimension/Dämmstärke 15/20
Menge: 2,000 m

**05.03.01.8 Dämmschale 20mm an Rohr DN 15**
Dämmschale an Edelstahl-/Kupfer/C-Stahl-Rohren.
nach EnEV 100%, 50% und Kaltwasser nach DIN 1988.
Rohrdimension/Dämmstärke 18/20
Menge: 2,000 m

**05.03.01.9 Dämmschale 20mm an Rohr DN 20**
Dämmschale an Edelstahl-/Kupfer/C-Stahl-Rohren.
nach EnEV 100%, 50% und Kaltwasser nach DIN 1988.
Rohrdimension/Dämmstärke 22/20
Menge: 2,000 m

**05.03.01.10 Dämmschale 30mm an Rohr DN 25**
Dämmschale an Edelstahl-/Kupfer/C-Stahl-Rohren.
nach EnEV 100%.
Rohrdimension/Dämmstärke 28/30
Menge: 2,000 m

**05.03.01.11 Dämmschale 30 mm an Rohr DN 32**
Dämmschale an Edelstahl-/Kupfer/C-Stahl-Rohren.
nach EnEV 100%.
Rohrdimension/Dämmstärke 35/30
Menge: 2,000 m

**05.03.01.12 Dämmschale 40 mm an Rohr DN 40**
Dämmschale an Edelstahl-/Kupfer/C-Stahl-Rohren.
nach EnEV 100%.
Rohrdimension/Dämmstärke 42/40
Menge: 2,000 m

**05.03.01.13 Dämmschale 50 mm an Rohr DN 50**
Dämmschale an Edelstahl-/Kupfer/C-Stahl-Rohren.
nach EnEV 100%.
Rohrdimension/Dämmstärke 54/50
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**05.03.01.14 RS 800 DN 15, 20mm mit Isogenopak Edelstahl-/Kupfer/C-Stahl**
RS 800 Dämmschale mit Isogenopak-Ummantelung
an Edelstahl-/Kupfer/C-Stahl-Rohren.
nach EnEV 100%, 50% und Kaltwasser nach DIN 1988.
Rohrdimension/Dämmstärke 15/20
Menge: 8,000 m

**05.03.01.15 RS 800 DN 18, 20mm mit Isogenopak Edelstahl-/Kupfer/C-Stahl**
RS 800 Dämmschale mit Isogenopak-Ummantelung
an Edelstahl-/Kupfer/C-Stahl-Rohren.
nach EnEV 100%, 50% und Kaltwasser nach DIN 1988.
Rohrdimension/Dämmstärke 18/20
Menge: 2,000 m

**05.03.01.16 RS 800 DN 22, 20mm mit Isogenopak Edelstahl-/Kupfer/C-Stahl**
RS 800 Dämmschale mit Isogenopak-Ummantelung
an Edelstahl-/Kupfer/C-Stahl-Rohren.
nach EnEV 100%, 50% und Kaltwasser nach DIN 1988.
Rohrdimension/Dämmstärke 22/20
Menge: 15,000 m

**05.03.01.17 RS 800 DN 42, 40mm mit Isogenopak Edelstahl-/Kupfer/C-Stahl**
RS 800 DN 42/40mm mit Isogenopak-Edelstahl-/Kupfer/C-Stahl
Menge: 12,000 m

**05.03.01.18 RS 800 DN 54, 50mm mit Isogenopak Edelstahl-/Kupfer/C-Stahl**
RS 800 DN 54/50mm mit Isogenopak-Edelstahl-/Kupfer/C-Stahl
Menge: 23,000 m

**05.03.01.19 Isogenopak-Isolierung von Luftgefäßen bis DN 65**
Alukaschierte Matten+Isogenopak-Isolierung von Luftgefäßen bis DN 65 Länge bis 200-250 mm, Nenndicke der Matten 20+30 mm
Menge: 2,000 St

**05.03.01.20 Mehraufwand für Isolierungsergänzungen Rohrnennweiten DN 15-25**
Mehraufwand für Isolierungsergänzungen an Heizungsleitungen, an den Stellen wo neue Strangregulierventile eingebaut wurden. Hier ist die Mineralfasermattendämmung auf eine Länge von ca. 100cm entfernt worden und muss mit Schalenisolierung ausgebessert und an die beiden vorhandenen Dämmenden angepasst werden.
Rohrnennweiten DN 15-25
Menge: 12,000 St

**05.03.01.21 Mehraufwand für Isolierungsergänzungen Rohrnennweiten DN 32-40**
Mehraufwand für Isolierungsergänzungen an Heizungsleitungen, an den Stellen wo neue Strangregulierventile eingebaut wurden. Hier ist die Mineralfasermattendämmung auf eine Länge von ca. 70cm entfernt worden und muss mit Schalenisolierung ausgebessert und an die beiden vorhandenen Dämmenden angepasst werden.
Rohrnennweiten DN 32-40
Menge: 2,000 St

##### Abschnitt 05.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**05.03.02.1 Bohrung 60 mm D. bis Wanddicke 20 cm**
Menge: 1,000 St

**05.03.02.2 Bohrung 100 mm D. bis Wanddicke 20 cm**
Menge: 1,000 St

*Hinweis: Wand- bzw. Deckenstärke bis 30 cm*
Wand- bzw. Deckenstärke bis 30 cm
Beton oder Kalksandstein

**05.03.02.3 Bohrung 60 mm D. bis Wanddicke 30 cm**
Menge: 1,000 St

**05.03.02.4 Bohrung 100 mm D. bis Wanddicke 30 cm**
Menge: 1,000 St

**05.03.02.5 Bohrung 150 mm D. bis Wanddicke 30 cm**
Menge: 1,000 St

*Hinweis: Wand- bzw. Deckenstärke bis 50 cm*
Wand- bzw. Deckenstärke bis 50 cm
hier als doppelte Gebäudetrennwand, besthend aus
2 Betonwänden 20-24cm mit zwischenliegender Gebäudedehnfuge.

**05.03.02.6 Bohrung 60 mm D. bis Wanddicke 50 cm**
Menge: 2,000 St

**05.03.02.7 Bohrung 100 mm D. bis Wanddicke 50 cm**
Menge: 2,000 St

**05.03.02.8 Bohrung 150 mm D. bis Wanddicke 50 cm**
Menge: 2,000 St

*Hinweis: Wanddurchbrüche schließen*
Wanddurchbrüche schließen
Schließen von Wanddurchbrüche unterschiedlicher Größen und Situationen im Keller durch Beimauern, einschl. beidseitigen Verputz und Angleichen an die bestehende Oberfläche.
Abrechnung für Durchbrüche in nachfolgend aufgelisteten Wandstärken, Abmessungen und Einbausituationen herstellen.
Einbausituationen:
- Durchbrüche Schließen ohne Medienleitungen
- Durchbrüche Schließen mit Medienleitungen
- Durchbrüche Schließen ohne Medienleitungen F-90
- Durchbrüche Schließen mit Medienleitungen F-90

Für das Schließen der Durchbrüche ohne Brandschutzanforderung können Gasbetonsteine verwendet werden wenn die Wand anschließend verputz wird. Bei allen anderen Einbausituationen wie Betonwänden und Wänden mit F-90 Anforderung sind Kalksandsteine zu verwenden.
Einschließlich sämtlicher für das Verschließen notwendige Material wie Gasbetonsteine, Kalksandsteine massiv, Mauermörtel, Putzmörtel etc.

Bei Wanddurchbrüchen mit Medien (Rohrleitungen, Elektroleitungen, Lüftungskanäle etc.) ist folgendes zu beachten:

Sollten die Leitungen im Wandbereich noch nicht isoliert sein ist umgehend die Bauleitung zu verständigen, ein verschließen ist dann untersagt.

Wenn die Leitungen isoliert sind und außerhalb der Wand bereits die fertige Sichtisolierung vorhanden ist, so ist diese durch geeignete Schutzmaßnahmen vor Verschmutzung zu sichern und gegebenenfalls danach solange der Mörtel oder Putz noch feucht ist mit feuchtem Lappen und Wasser zu reinigen.
Sollte die Isolierung nicht gereinigt werden wird sie auf Kosten des AN erneuert.

Es darf aus Schallschutzgründen  unter keinen Umständen ein Kontakt zwischen unisoliertem Rohrmaterial und der Ausmauerung erzeugt werden. Sollte dies bei der Abnahme der Fall sein so ist die Ausmauerung gegebenenfalls wieder zu öffnen und neu herzustellen.

*Hinweis: Wanddurchbrüche ohne Brandschutzanforderung mit Medien schließen*
Wanddurchbrüche ohne Brandschutzanforderung mit Medien schließen.

**05.03.02.9 Wanddurchbrüche ohne Brandschutzanforderung schließen bis 20 cm +/- 2 cm 1000 cm²**
Wanddurchbrüche ohne Brandschutzanforderung mit Medien schließen
Wandstärke  bis 20 cm +/- 2 cm
Durchbruchsfläche  bis 1000 cm²
Menge: 1,000 St

**05.03.02.10 Wanddurchbrüche ohne Brandschutzanforderung schließen bis 20 cm +/- 2 cm 2000 cm²**
Wanddurchbrüche ohne Brandschutzanforderung mit Medien schließen
Wandstärke  bis 20 cm +/- 2 cm
Durchbruchsfläche  bis 2000 cm²
Menge: 1,000 St

*Hinweis: Wanddurchbrüche mit Brandschutzanforderung F-90 Qualität mit Medien schließen*
Wanddurchbrüche mit  Brandschutzanforderung in F-90 Qualität mit Medien schließen.

**05.03.02.11 Wanddurchbrüche mit Brandschutzanforderung in F-90 Qualität bis 20 cm +/- 2 cm 2000 cm²**
Wanddurchbrüche mit Brandschutzanforderung in F-90 Qualität mit Medien schließen
Wandstärke  bis 20 cm +/- 2 cm
Durchbruchsfläche  bis 2000 cm²
Menge: 1,000 St

**05.03.02.12 Alte Offenanschlüsse entfernen und verschließen**
Alte Offenanschlüsse entfernen und verschließen
Herausnehmen von alten Ofenbüchsen und fachgerechtes Zumauern und Verputzen der Wandöffnungen, einschl. Material-/Schuttentsorgung
Menge: 11,000 St

##### Abschnitt 05.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**05.03.03.1 Demont. von alten ungedämmten bzw. abisolierten Abflußrohren DN 50/70**
Demontage von alten ungedämmten bzw. abisolierten Abflussrohren DN 50 - DN 70 wie vor beschrieben.
Menge: 12,000 m

**05.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**05.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**05.03.03.4 Demontage von unisolierten bzw. abisolierten Rohrleitungen DN15-DN50**
Demontage von ungedämmten bzw. abisolierten Rohrleitungen DN15 - DN50 wie vor beschrieben.
Menge: 120,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**05.03.03.5 Demontage von gedämmten/isolierten Rohrleitungen DN15-DN50**
Demontage von gedämmten/isolierten Rohrleitungen DN15 - DN50 wie vor beschrieben.
Menge: 36,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**05.03.03.6 Demontage Mineralfaser gedämmte Rohre einschl. Entsorgung DN15-50**
Demontage von Rohrleitungen mit Mineralfaserdämmstoffen KMF-belastet nach TRGS 521
Rohrleitungen mit Isolierung demontieren und zur Entsorgung durch Fachfirma bereitlegen.
Die Materialien gehen in das Eigentum des Arbeitnehmers über.
Rohrleitungen DN 15-50
Menge: 14,000 m

**05.03.03.7 Freilegen von Wasserleitungen DN 15 -50**
Freilegen von  Wasserleitungen
in zu- bzw. vorgemauerten Wandschlitzen o.ä. als Vorbereitung zur Rohrdemontage, komplett (pro lfdm Rohrleitung)
Pauschal für DN 15 - DN 50
Menge: 2,000 m

**05.03.03.8 Demontage Atmosphärische Gaskesselanlage 120 kW,**
Demontage Atmosphärische Gaskesselanlage 120 kW, Abmessungen Kessel HxBxT= ca. 1,20x1,80x1,00m +/-20cm einschließlich Gasanschlussstrecke und sämtlichem Anschlusszubehör.
Typ Buderus Logano
Menge: 1,000 St

**05.03.03.9 Demontage Abgasanlage d=200-250mm 4-5m**
Demontage Abgasanlage d=200-250mm
Länge ca. 4-5 m
Menge: 1,000 St

**05.03.03.10 Demontage Pumpengruppe DN 32-40 mit 4 Absperrventilen und**
Demontage Pumpengruppe DN 40-50 mit Pumpe,
4 Absperrventilen und einem 4-Wegemischer  mit Mineralfaser/Blech-Isolierung
Menge: 1,000 St

**05.03.03.11 Demontage Ausdehnungsgefäß 300 l Einlagerung und Wiedereinbau**
Demontage Ausdehnungsgefäß 300 l
Ausdehnungsgefäß sorgfältig demontieren und zwischenlagern, da es neueren Datums ist und wiederverwendet wird.
Menge: 1,000 St

**05.03.03.12 Demontage Gasmesseranlage**
Demontage Gasmesseranlage bestehend aus Gasmesserplatte mit Absperrhahn. Die Gasmesser befinden sich in den Untergeschoss in einem Raum je Eingang.
Menge: 12,000 St

**05.03.03.13 Abgabe der nicht mehr benötigten Gaszähler bei den Stadtwerken**
Abgabe der nicht mehr benötigten Gaszähler bei den Stadtwerken Karlsruhe.
Menge: 12,000 St

**05.03.03.14 Abstopfen des Gas-Hausanschlusshahns mit Metallstopfen DN 50**
Abstopfen des Gas-Hausanschlusshahns mit Metallstopfen DN 50 mit Bohrloch im Vierkant zwecks Verplombung des Anschlusses.
Menge: 1,000 St

**05.03.03.15 Demontage der vorhandenen Gasdurchlauferhitzer.**
Demontage der vorhandenen Gasdurchlauferhitzer oder Kombitherme
In die Position einzukalkulieren sind folgende Arbeiten:
- Absperrung Gaszufuhr im UG
- Demontage Abgasrohr 1,5-2,5m einschli. 2-3 Bogen
  und  Kaminwandfutter
- Demontage Durchlauferhitzer/Kombitherme
- Demontage aller Anschlüsse bis zu 1,5 m Länge
  Gas, Kaltwasser, Warmwasser, Abwasser, Heizung
- Entsorgung.
Menge: 11,000 St

**05.03.03.16 Metallstopfen DN 15**
Metallstopfen zum geruschdichten verschließen der nichtmehr verwendeten Gasleitungen. DN 15
Menge: 1,000 St

**05.03.03.17 Metallstopfen DN 20**
Metallstopfen zum geruschdichten verschließen der nichtmehr verwendeten Gasleitungen. DN 20
Menge: 11,000 St

**05.03.03.18 Metallstopfen DN 25**
Metallstopfen zum geruschdichten verschließen der nicht mehr verwendeten Gasleitungen. DN 25
Menge: 11,000 St

**05.03.03.19 Blindrosette verchromt zur Abdeckung des Gasanschlusses in**
Blindrosette verchromt zur Abdeckung des Gasanschlusses in Bad im Bereich der Fliesen.
Durchmesser ca. 60mm.
Menge: 11,000 St

**05.03.03.20 Demontage von Heizkörpern**
Demontage von Heizkörpern
in Form von Gußradiatoren, Röhrenradiatoren oder
Stahlradiatoren, komplett einschl. Heizkörperventile,
Verschraubungen, Konsolen und Haltern, einschl.
Ausbringen und Abtransportieren zur freien Verfügung
des Bieters, einschl. Schuttbeseitigung, komplett.
Menge: 52,000 St

**05.03.03.21 Mehraufwand für die Wohnungsweise Demontage der Heizkostenverteiler**
Mehraufwand für die Wohnungsweise Demontage der Heizkostenverteiler einschließlich Beschriftung.
Die HK-Verteiler sind Wohnungsweise verpackt bei der GWK-Geschäftsstelle abzugeben. Zu jeder Wohnung ist die Lage und der Mietername zu vermerken.
Menge: 52,000 St

**05.03.03.22 Schutz des Fußbodens mit Filz**
Schutz des Fußbodens im Flurbereich bzw. auf allen durch den AN genutzten Flächen innerhalb der Wohnung mit kombinierten Filz auf Folie-Matten. Diese sind vor Beginn der notwendigen Arbeiten auszulegen und lückenlos mit Klebeband an den Ecken und Türrahmen zu verkleben, so dass kein Schutt unter Abdeckung kommen und zu Kratzern/Beschädigungen am Fußboden führen kann.
Menge: 240,000 m²

##### Abschnitt 05.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**05.03.04.1 Obermonteur**
*** Stundenlohnarbeiten
Menge: 25,000 h

**05.03.04.2 Selbständiger Monteur**
*** Stundenlohnarbeiten
Menge: 25,000 h

**05.03.04.3 Monteur**
*** Stundenlohnarbeiten
Menge: 10,000 h

**05.03.04.4 Helfer**
*** Stundenlohnarbeiten
Menge: 10,000 h

**05.03.04.5 Auszubildender**
*** Stundenlohnarbeiten
Menge: 5,000 h

*Hinweis: --> Gerätevorhaltung und Betriebskosten*
Gerätevorhaltung und Betriebskosten

**05.03.04.6 Bohrhammer Hilte TE 92 oder gleichwertig.**
Menge: 10,000 Std.

##### Abschnitt 05.03.05 Nebenleistungen, besondere Bauleistungen

**05.03.05.1 Baustelleneinrichtung**
*** Pauschalposition
Baustelleneinrichtung
Einrichten und Räumen der Baustelle, Vorhalten der Baustelleneinrichtung für sämtliche in der Leistungsbechreibung aufgeführten Leistungen über die gesamte Bauzeit.
Menge: 1,000 psch

**05.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**05.03.05.3 Fließschematas in den Technikräumen**
Fließschematas in den Technikräumen
laminierte Ausführung mit Metalösen um an der
Wand anschrauben zu können.
Getrennt nach Gewerk Heizung-Lüftung-Sanitär
Menge: 1,000 St

##### Abschnitt 05.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**05.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**05.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**05.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**05.03.06.4 Inspektions-und Wartungsarbeiten im 2 Jahr der Gewährleistung**
*** Bedarfsposition ohne GB
Inspektions- und Wartungsarbeiten im
2 Jahr der Gewährleistung

Inspektion und Wartung im 2. Jahr der
Gewährleistung, s.w.v.
Menge: 1,000 Psch

**05.03.06.5 Inspektions- und Wartungsarbeiten im 3 Jahr der Gewährleistung**
*** Bedarfsposition ohne GB
Inspektions- und Wartungsarbeiten im
3 Jahr der Gewährleistung

Inspektion und Wartung im 3. Jahr der
Gewährleistung, s.w.v.
Menge: 1,000 Psch

**05.03.06.6 Inspektions- und Wartungsarbeiten im 4. Jahr der Gewährleistung**
*** Bedarfsposition ohne GB
Inspektions- und Wartungsarbeiten im
4 Jahr der Gewährleistung

Inspektion und Wartung im 4. Jahr der
Gewährleistung, s.w.v.
Menge: 1,000 Psch

**05.03.06.7 Inspektions- und Wartungsarbeiten im 5. Jahr der Gewährleistung**
*** Bedarfsposition ohne GB
Inspektions- und Wartungsarbeiten im
5 Jahr der Gewährleistung

Inspektion und Wartung im 5. Jahr der
Gewährleistung, s.w.v.
Menge: 1,000 Psch

### Titel 06 Adlerstraße 39

#### Bereich 06.01 Sanitäre Anlagen nach DIN 18381

##### Abschnitt 06.01.01 Sanitäre Objekte und Zubehör

**06.01.01.1 CLAGE DEX Next 18-27kW/400V Bauseits eingestellt: 21kW Art 3200-36400**
E-Komfortdurchlauferhitzer, kontrastreiches E-Paper-Display mit Echtglasabdeckung und Sensortasten, programmierbare Benutzerprofile, Betriebs- und Serviceinformationen, elektronisch geregelt für konstante Warmwassertemperaturen, gradgenaue Temperaturen zwischen 20 °C und 60 °C bis zur Leistungsgrenze, TWIN TEMPERATURE Control TTC®, druckfeste Bauart, strömungsoptimiertes Blankdraht-Heizsystem IES®, doppeltes Sicherheitssystem, für Wasserspararmaturen geeignet durch besonders niedrige Einschaltwassermenge 1,5 l/min, geeignet zur Nacherwärmung von vorerwarmtem Wasser (z.B. Solaranlage), elektronisches Sicherheitssystem mit Luftblasenerkennung, Multiple Power System MPS® für Einstellung der maximalen Leistungsaufnahme bei der Installation, variable Elektroanschlussmöglichkeit, großzügiger Anschlussraum für Aufputz- und Unterputzinstallation ½ Zoll. IP 25.

Bauseits eingestellt: 21kW
Leistung/Spannung 21 kW / 400 Volt
Absicherung 3x30 A
Anschluss Festanschluss
Nennquerschnitt 4,0 mm²
Warmwasserleistung 10,7 l/min ca.40°C
Einschaltwassermenge 1,5 l/min
Einsatz Dusche, Badezimmer
-
Gewicht Gerät 4,2 kg mit Wasser
Maße Gerät (HxBxT) 468 x 239 x 96 mm

Hersteller:  CLAGE GmbH
Typ:  DEX Next 18-27kW/400V
Bauseits eingestellt: 21,0 kW
Artikelnummer 3200-36400
oder gleichwertig

Angebotenes
Fabrikat: '..........'

Typ: '..........'
Ohne Angabe gelten die oben vorgegebenen Fabrikat/Typen
Menge: 8,000 St
Produkt:
  Artikel:
    Artikelnummer: 3200-36400-21
    Artikelkurztext: CLAGE DEX Next 18-27kW/400V Bauseits eingestellt: 21kW Art 3200-36400

*Hinweis: Rotguss-Gewindefittings*
Rotguss-Gewindefittings
mit Gewinden nach DIN EN 10226 zugelassen für die Trinkwasserinstallation nach DIN 1988 und die Gasinstallation nach TRGI 86/96;
mit DVGW-Prüfzeichen DV 7401 AO 2957 für Rotguss-Gewindefittings;
mit DVGW-Prüfzeichen DV 7421 AT 2006 für Rotguss-Verlängerungen;
Ausführungen wie nachfolgend beschrieben liefern und montieren.

**06.01.01.2 Hahnverlängerung DN 15 / 1/2", 12,5 mm**
Menge: 4,000 St

**06.01.01.3 Hahnverlängerung DN 15 / 1/2", 17,5 mm**
Menge: 4,000 St

**06.01.01.4 Hahnverlängerung DN 15 / 1/2", 20 mm**
Menge: 4,000 St

**06.01.01.5 Hahnverlängerung DN 15 / 1/2", 25 mm**
Menge: 4,000 St

##### Abschnitt 06.01.02 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**06.01.02.1 Edelstahl-Rohrsystem DN 12 = 15 x 1,0 mm**
Edelstahl-Rohrsystem DN 12 = 15 x 1,0 mm

Fabrikat/Typ: Geberit/Mapress
Menge: 2,000 m

**06.01.02.2 Edelstahl-Rohrsystem DN 20 = 22 x 1,2 mm**
Menge: 2,000 m

**06.01.02.3 Edelstahl-Rohrsystem DN 25 = 28 x 1,2 mm**
Menge: 15,000 m

**06.01.02.4 Edelstahl-Rohrsystem DN 50 = 54 x 1,5 mm**
Menge: 5,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**06.01.02.5 Muffe, DN 12, d=15mm**
Menge: 1,000 St

**06.01.02.6 Muffe, DN 20, d=22mm.**
Menge: 1,000 St

**06.01.02.7 Muffe, DN 25, d=28mm**
Menge: 2,000 St

**06.01.02.8 Muffe, DN 50, d=54mm.**
Menge: 2,000 St

*Hinweis: Preßfitting-Bogen 90 Grad*
Preßfitting-Bogen 90 Grad, mit doppeltem und einseitigem Einsteckende, komplett wie nachfolgend aufgelistet liefern und montieren.

**06.01.02.9 Bogen 90°, DN 12, d=15 mm**
Menge: 4,000 St

**06.01.02.10 Bogen 90°, DN 20, d=22 mm**
Menge: 2,000 St

**06.01.02.11 Bogen 90°, DN 25, d=28 mm**
Menge: 6,000 St

**06.01.02.12 Bogen 90°, DN 50, d=54 mm**
Menge: 6,000 St

*Hinweis: Preßfitting-Bogen 45 Grad*
Preßfitting-Bogen 45 Grad, mit doppeltem und einseitigem Einsteckende komplett wie nachfolgend aufgelistet liefern und montieren.

**06.01.02.13 Bogen 45° DN 12, d=15mm**
Menge: 2,000 St

**06.01.02.14 Bogen 45° DN 20, d=22mm**
Menge: 1,000 St

**06.01.02.15 Bogen 45° DN 25, d=28mm**
Menge: 3,000 St

**06.01.02.16 Bogen 45° DN 50, d=54mm**
Menge: 4,000 St

*Hinweis: Preßfitting-Reduktionsstück, komplett*
Preßfitting-Reduktionsstück, komplett wie nachfolgend aufgelistet liefern und montieren.
Es werden keine Unterschiede bei den kleineren Dimensionen des Formstückes gemacht, die Abrechnung erfolgt nach der Größeren Dimension.

**06.01.02.17 Reduktion DN 50, d=54mm**
Menge: 2,000 St

*Hinweis: Preßfitting-T-Stück, mit dreiseitigen Ein-*
Preßfitting-T-Stück, mit dreiseitigen Einsteckende mit und ohne reduziertem Abgang, komplett wie nachfolgend aufgelistet liefern und montieren.

**06.01.02.18 T-Stück d=54mm**
Menge: 2,000 St

*Hinweis: Preßfitting-T-Stück, im Abgang IG oder AG*
Preßfitting-T-Stück, im Abgang Innen- oder Außengewinde komplett wie nachfolgend aufgelistet liefern und montieren.

**06.01.02.19 T-Stück mit IG und AG, DN 12, d=15mm**
Menge: 1,000 St

**06.01.02.20 T-Stück mit IG und AG, DN 50, d=54mm**
Menge: 2,000 St

*Hinweis: Preßfitting-Übergangsstück mit IG oder AG*
Preßfitting-Übergangsstück mit Innen- oder Außengewinde, mit und ohne Einschubende, komplett wie nachfolgend aufgelistet liefern und montieren.

**06.01.02.21 Übergangsstück DN 12, d=15mm**
Menge: 2,000 St

**06.01.02.22 Übergangsstück DN 20, d=22mm**
Menge: 1,000 St

**06.01.02.23 Übergangsstück DN 25, d=28mm**
Menge: 2,000 St

**06.01.02.24 Übergangsstück DN 50, d=54mm**
Menge: 6,000 St

*Hinweis: Preßfitting-Übergangsstück 90 Grad mit IG oder AG*
Preßfitting-Übergangsstück 90 Grad mit IG oder AG,
mit oder ohne Einschubende komplett wie nachfolgend aufgelistet liefern und montieren.

**06.01.02.25 Übergangsstück 90°, DN 12/15, d=15mm**
Menge: 1,000 St

*Hinweis: Preßfitting-Deckenwinkel 90 Grad mit Innengewinde*
Preßfitting-Deckenwinkel 90 Grad mit Innengewinde, komplett wie nachfolgend aufgelistet liefern und montieren.

**06.01.02.26 Deckenwinkel 90° mit IG, DN 12/15, d=15mm.**
Menge: 1,000 St

*Hinweis: Übergangs/ Anschluss-Verschraubung, mit Überwurfmutter aus Messing*
Übergangs/ Anschluss-Verschraubung, mit Überwurfmutter aus Messing, flachdichtend, einschließlich Dichtung für Trinkwasser, komplett wie nachfolgend aufgelistet liefern und montieren.

**06.01.02.27 Verschraubung, DN 12/15, d=15mm**
Menge: 4,000 St

**06.01.02.28 Verschraubung, DN 50, d=54mm**
Menge: 4,000 St

*Hinweis: Wasserstation m. Rückflussverhinderer, Filter, Druckmminderer*
Wasserstation m. Rückflussverhinderer, Filter, Druckminderer
Wasserstationen dieses Typs dienen zur Absicherung von Anlagen mit großem Wasserverbrauch. Sie können in großen
Wohngebäuden, in der kommunalen Wasserversorgung sowie für gewerbliche, industrielle und ähnliche Verbrauchsanlagen eingesetzt werden.
Es handelt sich um Armaturen, bei denen alle zur Absicherung geforderten Armaturen wie Rückflussverhinderer, rückspülbarer Filter und Druckminderer zusammengefasst sind. Der Rückflussverhinderer verhindert selbständig das Rückdrücken,
Rückfließen und Rücksaugen von Wasser. Der rückspülbare Flanschfilter verhindert das Einspülen von Fremdpartikeln, wie z.B. Rostteilchen, Hanfreste und Sandkörner. Er verfügt über
eine hochwirksame Rückspültechnik und kann mit der vollautomatischen Rückspülautomatik Z11AS und dem
Differenzdruckschalter DDS76 nachgerüstet werden. Der
Druckminderer schützt die Anlagen vor zu hohem Versorgungsdruck. Druckschäden werden vermieden und der
Wasserverbrauch gesenkt. Zusätzlich werden durch das Reduzieren und Konstanthalten des Betriebsdrucks
störende Fließgeräusche innerhalb der Installation minimiert.
Zulassungen: Rückflussverhinderer und Filter DIN/DVGW- geprüft Filtereinsatz komplett austauschbar.
Auch während der Rückspülung Versorgung mit gefiltertem Wasser Patentiertes Rückspülsystem - schnelles
und gründliches Reinigen des Filters bei gleichzeitig geringem
Wasserverbrauch Vollautomatische Filterreinigung mit
nachrüstbarer Rückspülautomatik Z11AS und Differenzdruckschalter Hoher Korrosionsschutz durch Verwendung von Rotguss (Filter) bzw. pulverbeschichtetem Grauguss (Rückflussverhinderer und Druckminderer)
Normgerechter Ablaufanschluss Nicht steigende Spindel mit
Stellanzeige an der Federhaube zum Einstellen des Hinterdrucks am Druckminderer Sollwertfeder des Druckminderers außerhalb des Wasserbereichs
Vordruckkompensation - schwankende
Vordrücke haben keinen Einfluss auf den Hinterdruck
Medium: Wasser
Rohranschluss: Flansche
Max. Mediumstemp.: 70C
Stat. Druck: PN16
Filterfeinheit: 100µm
Einbaulage: horizontal

Standardausführung mit Flanschen PN16, untere/obere Durchlassweite Filtersieb 105/135 micron.

Nennweiten wie nachfolgend aufgelistet.

Fabrikat: Honeywell
Typ: HS10S-FA

**06.01.02.29 Wasserstation HS 10S-65FA**
Wasserstation HS 10S-65FA
Nennweite DN 65
Durchflussmenge: 47 l/min
wie vor beschrieben liefern und betriebsfertig montieren.
Menge: 1,000 St

**06.01.02.30 Rückspülautomatik Z11S-A, Braukmann**
Rückspülautomatik
Für die vollautomatische Filterreinigung der
Filter und Filterkombinationen.
Die Rückspülautomatikverfügt über 2 Bedientasten, die zum manuellenAuslösen des Rückspülvorganges und zum Einstellen des Zeitintervalles dienen. Das ausgewählte Zeitintervall
(einstellbar von 4 min. bis 3 Monate) sowie die Anzahl
der durchgeführten Rückspülungen wird mittels
LED-Anzeige dargestellt. Darüber hinaus ist eine
Serviceanzeige und eine Abschaltung bei Blockade des
Kugelhahnes integriert. Der potentialfreie Schalter
mit separatem Kabeleingang ist geeignet für den An-
schluß eines Differenzdruckschalters (DDS76), für
Fernsteuerung oder Fernüberwachung. Die
Rückspülautomatik ist mittels Bajonettverschluß ohne
Werkzeug montierbar. Länge des Netzkabels 1,5 m.
Ausführung: A = 230 VAC
  Bajonettanschluss
  Für Filtergrößen: R 1/2" bis R 2"
  Mit angespitztem Schukostecker
Fabrikat/Typ:Braukmann Z11 S-A
Menge: 1,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

**06.01.02.31 KEMPER WESER Freistrom-Absperrventil RG, DN 15, Art.-Nr: 1732G01500**
Freistrom-Absperrventil, mit Entleerstopfen, Außengewinde für flachdichtende Verschraubungen,
Nennweite: DN 15
Art.-Nr: 1732G01500
Menge: 2,000 St
Produkt:
  Artikel:
    Artikelnummer: 1732G01500
    Artikelkurztext: KEMPER WESER Freistrom-Absperrventil RG, DN 15, Art.-Nr: 1732G01500

**06.01.02.32 KEMPER WESER Freistrom-Absperrventil RG, DN 50, Art.-Nr: 1732G05000**
Freistrom-Absperrventil, mit Entleerstopfen, Außengewinde für flachdichtende Verschraubungen,
Nennweite: DN 50
Art.-Nr: 1732G05000
Menge: 2,000 St
Produkt:
  Artikel:
    Artikelnummer: 1732G01500
    Artikelkurztext: KEMPER WESER Freistrom-Absperrventil RG, DN 50, Art.-Nr: 1732G05000

*Hinweis: Dämmschale für KEMPER Freistrom-Absperrventil*
Dämmschale für Freistromventil, DIN 3502/3546,
Brandklasse B 1 nach DIN 4102 Teil 1, mit Prüfzeichen
PA-III 2.1566, temperaturbeständig bis 100 Grad
C,Wärmeleitfähigkeit 0,035 W/mK, einschließlich
den notwendigen Verschlußclipsen liefern und um
vorgenannte Kemper Schrägsitzventile montieren.

Nennweiten wie nachfolgend aufgelistet.

**06.01.02.33 Weser-Dämmschale für Freistromventil DN 15**
Dämmschale für Freistromventil
Fabrikat/Typ: Weser
Menge: 2,000 St

**06.01.02.34 Weser-Dämmschale für Freistromventil DN 50**
Dämmschale für Freistromventil
Fabrikat/Typ: Weser
Menge: 2,000 St

*Hinweis: KEMPER Entleerventil aus Rotguss/Kunststoff, Figur J7109 173 00*
Entleerventil aus Rotguss/Kunststoff, Figur J7109 173 00, passend für alle Armaturen und Verschraubungen mit Entleerungsbohrung, mit drehbarem seitlichen Schlauchanschluss G 3/4 und Abdeckkappe mit Befestigungsband, mediumberührte Metallteile aus entzinkungsfreiem und korrosionsbeständigem Rotguss, beständig gegen aggressives Wasser, EPDM-Sitzdichtung, Abdeckkappe dreh- und steckbar, nach UBA-Bewertungsgrundlage, ÜA-Reg.-Nr. R-15.2.3-21-17048, WIEN-ZERT, max. Betriebstemperatur 110 °C

Fabrikat: Kemper

Nennweiten und Ausführungen wie nachfolgend aufgelistet
liefern und betriebsfertig montieren.

**06.01.02.35 KEMPER Entleerventil, RG, DN 8 Artikelnr.: J71091730000600**
Entleerventil aus Rotguss/Kunststoff
Außengewinde für flachdichtende Verschraubungen,
DN 8 für Armaturen DN 15-50
Artikelnr.: J71091730000600
Menge: 2,000 St
Produkt:
  Artikel:
    Artikelnummer: J71091730000600
    Artikelkurztext: KEMPER Entleerventil, RG, DN 8 Artikelnr.: J71091730000600

**06.01.02.36 KEMPER Entleerventil, RG, DN 10 Artikelnr.: J71091730001000**
Entleerventil aus Rotguss/Kunststoff
Außengewinde für flachdichtende Verschraubungen,
DN 10 für Armaturen DN 65-150
Artikelnr.: J71091730001000
Menge: 1,000 St
Produkt:
  Artikel:
    Artikelnummer: J71091730001000
    Artikelkurztext: KEMPER Entleerventil, RG, DN 10 Artikelnr.: J71091730001000

**06.01.02.37 Simplex KFE-Kugelhahn für Trinkwasser, DG G1/2 AG**
KFE-Kugelhahn für Trinkwasser, DG G1/2 AG
Kugelhahn mit DVGW-Zulassung für das Füllen und Entleeren von Trinkwasser- und Warmwasser-Heizungsanlagen, selbstdichtend mit Gewindeeinschneiddichtung aus EPDM. Schwere Bauform aus vernickeltem Pressmessing. Flügelgriff (grün) entsprechend dem Einsatzzweck abnehmbar. Hartverchromte Kugel mit vollem Durchgang in Teflon gelagert. Blindkappe mit Edelstahl-Schwenkbügel auch zur Betätigung verwendbar, mit Stellungsanzeige und festem Anschlag. Fixierung der Einbaulage mittels Kontermutter. Betätigungsspindel mit doppelter O-Ring-Dichtung aus EPDM. Entzinkungsbeständiger Einschraubnippel. Einsatzbereich: Trinkwasseranlagen und Warmwasser-Heizungsanlagen: max. Betriebsdruck 10 bar, max. Betriebstemperatur: 110 Grad C. Dauerbetriebstemperatur, 130 Grad C. kurzzeitig.
Anschluss: G1/2 AG x G3/4 AG
Ausführung: Durchgangsform
Fabrikat/Typ: Simplex
Menge: 4,000 St

**06.01.02.38 Füll-Matic 4 Füllkombi BA, AG**
Heizungsbefüllkombination BA,
nach DVGW W 570, zur automatischen Befüllung von
geschlossenen Heizungsanlagen nach DIN 4751, komplett aus Rotguss im mediumberührten Bereich, mit Absperrung,
 Druckminderer, Edelstahl-Schmutzfänger,  Systemtrenner BA und Manometer, nach DIN EN 1717, für Heizungswasser mit Inhibitoren, bis einschließlich Flüssigkeits- kategorie 4, Ausgangsdruck 1,0 bis 4 bar (werksseitig 1,5 bar) einstellbar, DVGW-Zulassung beantragt,
Nenndruck PN 10, inkl. Dämmschale Baustoffklasse B1,
beidseitig mit Außengewinde nach DIN 3546, Teil 1, zum universellen Anschluss  von Verschraubungen für Kupfer-, Stahl-, Edelstahl- und Mehrschichtverbundrohr, Nennweite : DN 20

Fabrikat/Typ: Kemper/Figur 365-0G-020
Menge: 1,000 St

**06.01.02.39 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)

Fabrikat/Typ: Kemper/Figur 187-00-006
Menge: 1,000 St

**06.01.02.40 Bezeichungsschilder Resopal 100 x 50 mm**
Bezeichungsschilder aus Resopal,
Schrift:  eingraviert
Größe:  100 x 50 mm
einschließlich Simplex-Schilderträger für senkrechte
und waagerechte Rohrleitungen bis 3", mit integriertem
Spannband für oben genanntes Schild.
Menge: 6,000 St

**06.01.02.41 Bezeichungsschilder mit zwei Bohr. 100 x 50 mm**
Bezeichungsschilder aus Resopal, mit zwei Bohrungen
d = 3-6 mm.
Schrift:  eingraviert
Größe:  100 x 50 mm
einschließlich Befestigungsmaterial zur Montage des
Schildes an einer Betonwand-/decke oder auf einem
Untergrund (z.B. Metall), einschl. Herstellen der
Befestigungslöcher.
Menge: 2,000 St

*Hinweis: Befüllung der Trinkwasserinstallation*
Befüllung der Trinkwasserinstallation

Die Befüllung darf nur über einen ordnungsgemäß
vom WVU hergestellten und ausreichend gespülten
Hausanschluss mit gefiltertem Trinkwasser
erfolgen.

Die Inbetriebnahme erfolgt durch Mitarbeiter des
Fachbetriebes, dabei ist der Betreiber auf seine
Pflichten zum bestimmungsgemäßen Betrieb der
Trinkwasseranlage hinzuweisen, welches zu
protokollieren ist.

**06.01.02.42 Befüllen/Entlüften von Strängen Trinkwasserinstallation**
Befüllen und Entlüften von Anlagen und Anlagenteilen,
wie vor beschrieben, Kosten je Strang
- Trinkwasser Kalt
- Trinkwasser Warm
- Trinkwasser Zirkulation
Menge: 1,000 St

**06.01.02.43 Spülen der Leitungen**
Spülen der Leitungen mit hygienisch einwandfreiem
Trinkwasser (Kalt- und Warmwasserleitungen getrennt),
Strangweise von unten nach oben kurz vor der
Inbetriebnahme
nach aktuellem ZVSHK Merkblatt Spülen, Desinfizieren
und "Inbetriebnahme von Trinkwasserinstallationen".
Menge: 1,000 St

**06.01.02.44 Wasseranalyse**
Wasseranalyse
Bescheinigung von einwandfreiem Trinkwasser durch
akkreditiertes Trinkwasserlabor vor Befüllung der
Anlage, durch Wasserprobe an der Übergabestelle.

Probeentnahme und Wasseranalyse entsprechend
der aktuellen Trinkwasserverordnung

Freigabe zur Befüllung auf Basis der einwandfreien
Trinkwasseranalyse bei der Fachbauleitung einholen
Menge: 1,000 St

**06.01.02.45 Nutzungsübergabe**
Protokollierte Nutzungsübergabe an den Betreiber
mit Einweisung und Hinweis auf seine
Pflichten zum bestimmungsgemäßen
Betrieb/Wartung der Trinkwasseranlage.
Menge: 1,000 St

##### Abschnitt 06.01.03 Abwasserleitungen und Zubehör

*Hinweis: Kunststoff-Abwasserleitungen aus HT-Rohren*
Kunststoff-Abwasserleitungen aus HT-Rohren
Entwässerungsleitungen aus heißwasserbeständigen Kunststoff-Abflußrohren nach DIN 19560/19561(HT-ABS/ASA/PP)
Rohre u.Formstücke sind mittelgrau (RAL7031) eingefärbt
und entsprechend dem Brandverhalten mit dem Schriftzug
"normal entflammbar", mit Farbkennzeichnung, versehen.
Die Verbindung der Rohr- und Formstücke erfolgt mit
angeformten Muffen und Dichtungen, einschl. Befestigungen mit Konsolen oder Gewindestabaufhängungen verzinkt,
System ako-Tyrodur oder gleichwertig (z. B. SIKLA,
MÜPRO, HILTI) Die Rohrschellenn müssen mit 3 mm Gummi-Einlage
versehen sein.

Die Verlegevorschriften des Herstellers sind unter
zwingender Einhaltung der DIN 1986 sowie DIN 4109
(Schallschutz im Hochbau) einzuhalten.

HT-ROHRE komplett, mit Muffen und Dichtringen, Paßstükken und Befestigungen.

**06.01.03.1 HT-Rohr DN 40**
Menge: 2,000 m

**06.01.03.2 HT-Rohr DN 50**
Menge: 6,000 m

*Hinweis: Formstücke aus HT-Rohren als Zulage einschl. Dicht-*
----------------------------------------------------
Formstücke aus HT-Rohren als Zulage einschl. Dichtelemente, wie nachfolgend aufgelistet. (Der Montageanteil ist bei den Rohrpositionen berücksichtigt).
komplett liefern und montieren.
----------------------------------------------------

Zulage für HT-Bogen
in allen Handelsausführungen

**06.01.03.3 HT-Bogen DN 40**
Menge: 13,000 St.

**06.01.03.4 HT-Bogen DN 50**
Menge: 12,000 St.

*Hinweis: Zulage für HT-Übergangsrohr exzentrisch*
Zulage für HT-Übergangsrohr exzentrisch
in allen Handelsausführungen

**06.01.03.5 HT-Übergangsrohr DN 50**
Menge: 2,000 St.

**06.01.03.6 Gummimanschette für Siphonwinkel 40x30,40x40 mm**
Gummimanschette für Sifonwinkel oder Anschlußstück
an Metallrohr in den Abmessungen: 40x30 und 40x40
Menge: 5,000 St.

**06.01.03.7 Gummimanschette für Siphonwinkel 50x50, 50x40 und 50x30 mm**
Gummimanschette für Sifonwinkel oder Anschlußstück
an Metallrohr in der Abmessung: 50x50, 50x40 und
50x30 mm
Menge: 5,000 St.

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**06.01.03.8 Silent-PP Rohr mit Muffen, DN 40 d 40 mm**
Menge: 2,000 m

**06.01.03.9 Silent-PP Rohr mit Muffe, DN 50 d 50 mm**
Menge: 5,000 m

**06.01.03.10 Silent-PP Rohr mit Muffe, DN 75 d 75 mm**
Menge: 2,000 m

**06.01.03.11 Silent-PP Bogen mit Muffe DN 40**
Silent-PP Bogen mit Muffe 15 - 87,5 Grad DN 40 d 40 mm
Menge: 1,000 St

**06.01.03.12 Silent-PP Bogen mit Muffe DN 50**
Silent-PP Bogen mit Muffe 15 - 87,5 Grad DN 50 d 50 mm
Menge: 10,000 St

**06.01.03.13 Silent-PP Bogen mit Muffe DN 75**
Silent-PP Bogen mit Muffe 15 - 87,5 Grad DN 75 d 75 mm
Menge: 2,000 St

**06.01.03.14 Silent-PP Abzweig 45 oder 87 Grad DN 50 d 50 mm**
Silent-PP Abzweig 45 oder 87 Grad DN 50 d 50 mm
Abgang gleich oder reduziert
Menge: 1,000 St

**06.01.03.15 Silent-PP Abzweig 45 oder 87 Grad DN 75 d 75 mm**
Silent-PP Abzweig 45 oder 87 Grad DN 75 d 75 mm
Abgang gleich oder reduziert
Menge: 1,000 St

**06.01.03.16 Silent-PP Reduktion DN 75 / 50**
Silent-PP Reduktion exzentrisch mit Muffe
DN 75 / 50d 75 / 50
Menge: 1,000 St

**06.01.03.17 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**06.01.03.18 Einbau eines Abzweiges DN 100**
Einbau eines Abzweiges wie vor beschrieben:
Nennweite vorhandene Abwasserleitung: DN 100
Menge: 1,000 St.

*Hinweis: Zulage für SML-Abzweige in allen Handelsaus-*
Zulage für SML-Abzweige in allen Handelsausführungen, Abgänge 45°-88,5°, DN 50 - DN 200.
Komplett wie nachfolgend aufgelistet liefern und
montieren.

**06.01.03.19 SML-Abzweige DN 100.**
SML-Abzweige wie vor beschreiben,  DN 100.
Menge: 1,000 St.

*Hinweis: Zulage für SML-Enddeckel wie nachfolgend aufgelistet*
Zulage für SML-Enddeckel wie nachfolgend aufgelistet
komplett liefern und montieren.

**06.01.03.20 SML-Enddeckel DN 100.**
Menge: 1,000 St.

**06.01.03.21 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**06.01.03.22 Konfix-Verbindungen DN 50.**
Menge: 1,000 St

**06.01.03.23 Konfix-Verbindungen DN 70.**
Menge: 1,000 St

**06.01.03.24 PE-HD Trichter oval DN 40 ohne Rand+Ventilsieb**
PE-HD Trichter oval DN 40, ohne Rand und Ventilsieb.
Menge: 1,000 St

**06.01.03.25 Ausbau vorh. Bodenabläufe m. Rückstauverschluß**
Ausbau vorhandener Bodenabläufe mit
Rückstauverschluß
Im Untergeschoß des Gebäudes befinden sich in einigen
Räumen Bodenbaläufe mit Rückstauverschlüssen welche
nicht mehr funktionsfähig sind. Diese müssen aus der Bodenplatte herausgestemmt und ausgebaut werden. An
Ihere Stelle werden neue eingebaut oder der Grund- leitungsanschluss wird druckwasserdicht verschlossen und mit Beton vergossen. Zu kalkulieren der reine Auf- wand für das Herausstemmen und Entsorgen des Ablaufs. Das druckwasserdichte Verschliesen bzw. der neue Ablauf ist in separaten Positonen enthalten. Alle Grund- leitungsanschlüsse welche verschlossen werden sind in einem Revisionplan einzutragen und zu vermaßen.
Pauschal.
Menge: 1,000 St

**06.01.03.26 Rückstau-Kellerablauf DN 100**
Rückstau-Kellerablauf Ballstau 110, nach DIN EN 1253/ DIN 1997. Mit automatisch wirkendem Ballventil, Pendel- verschlussklappe und Handabsperrung. Ablaufstutzen DN 100 (3°). Mit Schlammeimer. Rost aus Kunststoff, zwei- teilig, Klasse A, Ablaufleistung: 1,6 l/s
Material: ABS, schlagfest
Komplett liefern und montieren.

Fabrikat: Dallmer
Typ: Ballstau 110, DN 100
Art.-Nr.: 720061
Angebotenes Produkt: '..........'
Typ: '..........'
Menge: 1,000 St

**06.01.03.27 ABS - Schmutzwasserhebeanlage**
Schmutzwasserhebeanlage
Komplettgerät für Unterflur-Installation
als Bodenablauf, bestehend aus:
1 korrosionsbeständiger Synthetic-
Sammelschacht Behälterabmessungen:
Durchmesser: 410 mm, Höhe: 390 mm
mit 2 abgestuftem Zulaufstutzen
DN 70/100, für Steckmuffen nach
DIN 19534
1 Druckstutzen mit Gummimuffe und
Schellen für Druckrohr-Außendurch-
messer von 60,3 bis 63 mm
1 Aufnahmelager für Geruchverschluß,
Aufsatz- und Zwischenstück.
Anlage mit automatisch arbeitender
Schmutzwasserpumpe mit Rückschlagklappe
Fördermedium  Schmutzwasser/Kondensat
Temperatur  90 °C
Förderstrom  8,2 - 0,6m3/h
Förderhöhe  1,0-6,0 m
Motorleistung P1/P2 0,30 / 0,16 kW
Drehzahl  2900 min-1
Betriebsspannung  230 V
Stromart  Wechselstrom
Nennstrom  1,36 A
Kabellänge  5 m
Prüfzeichen  PA-I 3705
Gewicht  8,9 kg
Anlage steckerfertig einschließl.
Schutzkontakt Stecker, 3,5 m Kabel-
Schutzschlauch, autom. Niveausteuerung
und vormontierte Stecker-/Kabeldurch-
führung.
Fabrikat: ABS
Typ: Nirolift
Art.-Nr.: 07560106
Menge: 1,000 St
Produkt:
  Artikel:
    Artikelnummer: 07560106
    Artikelkurztext: ABS - Schmutzwasserhebeanlage

**06.01.03.28 Geruchsverschluß mit Entlüftung + Aktivkohlefilter**
Geruchsverschluß mit Entlüftung und
Aktivkohlefilter (nur mit Aufsatzstück
42480013 und 42480014 verwendbar).
Fabrikat: ABS
Art.-Nr.: 61090016
Menge: 1,000 St
Produkt:
  Artikel:
    Artikelnummer: 61090016
    Artikelkurztext: Geruchsverschluß mit Entlüftung + Aktivkohlefilter

**06.01.03.29 Geruchsverschluß mit Rückstauverschluss**
Menge: 1,000 St

**06.01.03.30 Aufsatzstück (GG) mit Rost aus Gußeisen**
Aufsatzstück (Klasse L) mit Haltering
aus Gußeisen, asphaltiert, Rost aus
Gußeisen, Schutzanstrich, höhenverstellbar.
Fabrikat: ABS
ARt.-Nr.: 42480013
Menge: 1,000 St
Produkt:
  Artikel:
    Artikelnummer: 42480013
    Artikelkurztext: Aufsatzstück (GG) mit Rost aus Gußeisen

**06.01.03.31 Steckeralarm mit Alarmgeber**
Steckalarm mit Alarmgeber Aqualevel NSM05
mit 5m Kabel für Schukosteckdose 230 V, mit Summer, Alarmdiode und Quittiertaste, potentialfreier Störmeldeausgang, netzabhängig, jedoch mit Ladegerät
für netzabhängigen Betrieb vorgerüstet.
Fabrikat: ABS
Art.-Nr.: 62450038
Menge: 1,000 St

*Hinweis: Abwasserleitungen aus getemperten PE-h-Rohren*
Abwasserleitungen aus getemperten PE-h-Rohren und ge- spritzten Formstücken, DIN 19535, Rohr-Reihe 2, in allen Baulängen für drucklosen Ablauf innerhalb von Ge- bäuden, Prüfzeichen der Formstücke PA-I-1678. Die Ver- bindungen der Rohre und Formstücke erfolgt durch Spiegelschweißung (Schweißnähte ab DN 100 müssen mit
der Schweißmaschine bzw. Platznähte mit Elektromuffen ausgeführt werden). Einschl. Befestigungen, Schellen, Konsolen oder Gewindestabaufhängungen  Die Rohrbefestigungen müssen mit 8 mm Gummieinlage versehen sein. Die Verlege- vorschriften des Herstellers sind unter zwingender Ein- haltung der DIN 1986 sowie der DIN 4109 (Schallschutz im Hochbau) zu beachten.

Alle "waagerecht" verlegten Leitungen sind mit ver- zinkten Tragschalen gegen "Durchbiegung" zu sichern. Diese sind im Rohrpreis einzukalkulieren.

PE-h-Rohr wie nachfolgend aufgelistet in Handelslängen
bis 5000 mm einschl. Befestigungsmaterial liefern und
montieren.

*Hinweis: Hier als Druckleitung für Schmutzwasserhebeanlagen*

**06.01.03.32 Geberit PE-HD Rohr DN 40**
PE-HD Rohr DN 40
Menge: 6,000 m

*Hinweis: Formstücke aus PE-Hart als Zulage einschl.*
Formstücke aus PE-Hart als Zulage einschl. Dicht- elemente, wie nachfolgend aufgelistet komplett liefern und montieren.

*Hinweis: Zulage für HDPE-Bogen in allen Handelsausführungen*

**06.01.03.33 HDPE-Bogen DN 40**
Menge: 12,000 St

**06.01.03.34 Geberit PE-HD Übergangsstück, DN 50 x40/32**
PE-HD Übergangsstück exzentrisch
DN 50 x40/32
Menge: 1,000 St

*Hinweis: Zulage für HDPE-Steckmuffen in allen*
Zulage für HDPE-Steckmuffen in allen
Handelsausführungen

**06.01.03.35 HDPE-Steckmuffe DN 40**
Menge: 6,000 St

**06.01.03.36 Vorh. Bodeneinlauf + RK herausstemmen**
Vorhandener Bodeneinlauf mit Rückschlagklappe aus dem Kellerboden (Beton)  herausstemmen, demontieren und Grundleitungsanschluss DN 100 freilegen. Der Anschluss ist mit Folie zu verschließen um das Eindringen von Schmutz und um Geruchsbelästigungen zu vermeiden.
Menge: 1,000 St

**06.01.03.37 Erweiterung der entstandenen Fußbodenaussparung 80x80x80 cm**
Erweiterung der entstandenen Fußbodenaussparung, so dass eine PE-Behälter mit integriertem Bodeneinlauf und Tauchpumpe eingebaut werden kann
Abmessung 80x80x80 cm
Menge: 1,000 St

**06.01.03.38 FB-Schlitz 20x20 cm für weiterführende Abwasserleitungen**
Fußbodenschlitz für weiterführende Abwasserleitungen,
vom Pumpenloch nach rechts und nach links jeweils ca. 80 cm. Abrechnung erfolgt nach lfdm.
Abmessungen/Querschnitt: BxT = 20x20 cm
Menge: 4,000 m

**06.01.03.39 Wiederverschließen der Hebelanlage**
Wiederverschließen der Öffnung nach Montage der Hebeanlage und der Rohrleitungen in den Bodenschlitzen, zu der angrenzenden Bodenplatte sind Verbindung mittels Metallgewebe oder Metall-Rundprofil 10mm herzustellen. Die gesamte Öffnung ist mit Beton zu verfüllen die Oberfläche ist mit einem Glattstrich zu versehen.
Es ist darauf zuachten, dass der Ablaufrost 5 mm unter der fertigen Fußbodenfläche liegt und nicht oben herausragt so dass Pfützen stehen beleiben würden. Sollte dies der Fall sein, ist die Aussparung nicht zu schließen und die Bauleitung zu verständigen.
Menge: 1,000 St

**06.01.03.40 Wiederverschließen der Fußbodenschlitze 20x20cm**
Wiederverschließen der Fußbodenschlitze nach Montage der neuen Rohrleitungen durch den Installateur. Die gesamte Öffnung ist mit Beton zu verfüllen, die Oberfläche ist mit einem Glattstrich zu versehen.
Querschnit des Bodenschlitzes BxT= 20x20 cm
Menge: 4,000 m

##### Abschnitt 06.01.04 Trinkwasseraufbereitung

**06.01.04.1 Kalkschutzanlage Watercryst, BIOCAT KS 6500-C Art.Nr. 12000397**
Kalkschutzanlage
geeignet zum Einbau in die Kaltwasserversorgungsleitung, bei einer Gebäudegröße von bis zu 12 Wohneinheiten (max. 27 Personen), max. 920 Kubikmeter/Jahr.

WIRKSAMKEIT UND KONFORMITÄT
Kalkschutzanlage gemäß DIN 1988-200 (Abschnitt 12.7) sowie DVGW Arbeitsblatt W 510 und W 512 bzw. DIN 3607 zur Verminderung von Kalksteinablagerungen in Trinkwasserinstallationen.

WATERCRYST KATALYSATOR TECHNOLOGIE
BIOCAT Kalkschutzanlagen verhindern Kalkablagerungen in der Trinkwasserinstallation und Trinkwassererwärmungs- systemen ohne den Einsatz von chemischen Aufbereitungsstoffen und ohne Veränderung der Trinkwasserqualität. Die Anlagen erfüllen alle Anforderungen an die Trinkwasserverordnung und insbesondere die Minimierungsgebote.

Der Kalkschutz basiert auf der WATERCryst Katalysator-Technologie. Als Wirkeinheit dient dazu ein Behälter, der mit einem speziell strukturierten, lebensmittelechten, für das Trinkwasser zugelassenen Kunststoffgranulat gefüllt ist. An den Oberflächen des Granulates werden - nach dem Vorbild der Biomineralisierung - kleinste Kalkkristalle aus dem im Wasser gelösten Kalkionen erzeugt. Diese werden mit der Wasserentnahme aus dem Granulatbett ausgetragen, im Leitungssystem und den Trinkwassererwärmungssystemen verteilt und wirken dort als Kristallisationskerne (Impfkristalle). Der ausfallende Kalk wird nun bevorzugt an diesen Impfkristallen gebunden, bevor er sich in Rohrleitungen, Armaturen, Warmwasserspeichern, Wärmetauschern, Duschköpfen oder Strahlsieben ablagern kann. Die Impfkristalle werden mit der Wasserentnahme aus dem Rohrleitungssystem gespült.

Dem Trinkwasser werden keine chemischen Stoffe zugegeben und keine wertvollen Mineralien (Calcium, Magnesium) entnommen. Die Qualität des Wassers wird nicht verändert.

TRINKWASSERHYGIENE UND SICHERHEIT IM BETRIEB
Die BIOCAT Kalkschutzanlage ist hygienisch eigensicher. Die Wirkeinheit wird alle 72 Stunden automatisch thermisch desinfiziert. Während der thermischen Desinfektion, bei Stromausfall (automatischer Fail Safe Mode), ist die Kalkschutzanlage vom Trinkwassernetz getrennt. Über den integrierten Bypass ist die Trinkwasserversorgung zu jederzeit gewährleistet.

AUSFÜHRUNG
Die Kalkschutzanlage BIOCAT KS 6500-C wird montagefertig geliefert. Das integrierte Hebesystem und die kompakte Bauweise ermöglichen Transport und Montage durch nur eine Person. GLT-Anschluss und Einbindung Hebeanlage serienmäßig (optionales Zubehör erforderlich). Lieferung erfolgt einschließlich Edelstahl-Anschlussschläuche, Bypassarmatur und Anschlussverschraubungen. Nutzerfreundliches LED-Display für Statusmeldungen und manuelle Steuerung.

INSTALLATION
Flexible Fließrichtung, flexible Anschlusshöhe, Anschluss über Standard 230 V Schuko-Stecker.

WARTUNGSINTERVALL
Das Katalysator-Granulat (Wirkeinheit) ist unabhängig von der Wasserhärte und dem Wasserverbrauch alle 5 Jahre auszutauschen.

ZERTIFIZIERTE QUALITÄT
Alle BIOCAT Geräte sind QNG Ready und damit als geprüft nachhaltiges Produkt für KfW-geförderte Bauprojekte geeignet.
DVGW Baumusterprüfzertifikat: DW-9191DP0684

DIGITAL VERNETZT
Die Geräteserie BIOCAT KS-C ist digital vernetzt und ermöglicht Zugriff und Steuerung über die myBIOCAT App. Bei Bedarf erfolgt eine online Remote-Diagnose über den WATERCryst Kundendienst. Die App informiert auf allen integrierten Endgeräten über Software-Updates und Wartungshinweise z.B. für den Granulat-Wechsel der Wirkeinheit.

Technische Daten:

Maximalanzahl Wohneinheiten  [ WE ] 12
Maximalanzahl Personen  27
maximaler Tagesverbrauch  [ l / d ] 2.640
Elektrischer Anschluss
Netzanschluss  230 V, 50 Hz
maximale Leistungsaufnahme  [ W ] 1.202
Leistungsaufnahme in Behandlung/Standby [ W ] 1.4
Sanitärtechnische Daten
Anschlussdimension  DN40 (R 1 1/2‘‘)
Anschlussdimension Rückspülleitung  DN15 (R 1/2‘‘)
Volumenstrom Rückspülung (bei 4 bar) [ l / min ] 6
Nenndurchfluss QN  [ l / h ] 5.200
Druckdifferenz dp bei QN [ bar ] 0,43
Nenndruck  PN10
Betriebsdruck  [ bar ] 2 - 8
Wassertemperatur Zulauf  [ °C ] max. 25
Technische Daten
Umgebungstemperatur  [ °C ] max. 25

Fabrikat: Watercryst
Artikelnummer: 12000397
BIOCAT KS 6500-C
Menge: 1,000 St

**06.01.04.2 Inbetriebnahme Biocat KS 5000 S - 7000 S**
Inbetriebnahme Biocat KS 5000 S - 7000 S

Leistungsumfang:

Anlagen Prüfung - Inbetriebnahme - Übergabeprotokoll
Ausführung durch einen Biocat Techniker

1. Prüfung des Aufbaus der Anlage
a. Standsicherheit
b. Anschlüsse Wasser
c. Anschlüsse Strom
d. Optische Kontrolle

2. Inbetriebnahme der Anlage
a. Funktionsprüfung
b. Parametrierung der Steuerung
c. Festlegung der Zeitpunkte für TDI-Intervalle

3. Übergabeprotokoll
a. Dokumentation der Inbetriebnahme im Übergabeprotokoll
b. Aushändigung des Übergabeprotokolls an den Anlagen-Betreiber

Artikelnummer: 20000001
Menge: 1,000 St

#### Bereich 06.02 Heizungsanlagen nach DIN 18380

##### Abschnitt 06.02.01 Übergabestation Nahwärmenetz und Zubehör

**06.02.01.1 Nahwärme-Übergabestation Multi 82 KW**
F+G NAHWÄRME-ÜBERGABESTATION
Typ: Multi
Leistung: 89 kW

CE-Kennzeichnung und Konformitätsbewertung nach Maschinenrichtlinie

bestehend aus:
2 Stk.
Gestell aus grundiertem Vierkant-Stahl mit Fußkonsolen zur Bodenmontage, mit Dübeln und Schrauben

Hauptabsperrung primärseitig:
2 Stk.
Einschweißkugelhahn DN 40, PN 40 als einteilig, vollverschweißt, mit reduziertem Durchgang, wartungsfreie Spindelabdichtung mit O-Ringen aus FPM, beidseitig mit Druck
beaufschlagbar, Kugeldichtung PTFE mit Graphit mit zwei Dichtlippen, Kugel und Spindel aus rostfreiem Stahl, Gehäuse aus Stahl mit Anschweißenden gem. EN 12627

Vorlaufmeßtasche mit:
1 Stk.
Rohrfedermanometer nach DIN EN 837-1 NG 80,
Messbereich 0-16 bar, Klasse 1,0 Gehäuse und Übersteckring: Stahl schwarz Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25 mit Kennzeichnung nach TÜV-Richtlinien mittel schweres Model, vernickelt, voller
Durchgang Gewinde nach DIN ISO 228-1-Langgewinde Flachdichtend

1 Stk.
Muffe G ¼" zur Aufnahme des WMZ-Fühlers, abgestopft

Rücklaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Kugelhahn für die Entleerung DN 15, PN 25 mit Kennzeichnung nach TÜV-Richtlinienmittel schweres Model, vernickelt, voller
Durchgang Gewinde nach DIN ISO 228-1 -Langgewinde Flachdichtend

1 Stk.
Passstück für den Wärmemengenzähler

1 Stk.
Muffe G ¼" zur Aufnahme des WMZ-Fühlers, abgestopft

1 Stk.
Volumenstromregler bestehend aus Stellventil mit Einstelldrossel und Anschluss für elektrischen Stellantrieb mit Notstellfunktion. Spannungsversorgung 230 V,
Ansteuerung 3 Pkt.
Anschluss Außengewinde DIN ISO 228/1
Einbau im Vor- oder Rücklauf DN 25, KVs 8, PN 16
Δp max  10 bar
min./max. 0,8 - 3,5 m³/h
Wirkdruck 0,2 bar
Fabrikat: Samson
Typ:  2488 / 5827

1 Stk.
Muffe G ½" zur Fühleraufnahme (Rücklauftemperaturbegrenzung) mit V2A Tauchhülse
100 mm Tauchtiefe, incl. Kabelverschraubung an der Tauchhülse als Zugentlastung und zum Schutz gegen unbeabsichtigtes herausziehen des Fühlers

Wärmetauscher:

1 Stk.
Dichtungsloser Plattenwärmetauscher bestehend aus formgepressten Edelstahlplatten, die in einem Spezialverfahren unter Vakuum mit Kupfer hart verlötet werden.
Strömungsrichtung parallel im Gegenstrom.
Gefertigt nach dem Qualitätsmanagementsystem DIN ISO 9002.
Die Berechnung und Werkstoffe entsprechen dem Modul B+D, AFS 1999:4 der Europäischen Druckgeräterichtlinie 2014/68/EU (CE).
Platten und Anschlüsse: ALLOY 316

Winterlastfall:  Heiß  Kalt

Medium:  Wasser Wasser

Leistung: kW 89

Massenstrom: kg/h 2.741  3.070
Eintrittstemp.: °C  75,0  45,0
Austrittstemp.:°C  47,0  70,0
Druckverlust: kPa  8,2  1,9

Sommerlastfall:
  Heiß  Kalt

Medium:  Wasser Wasser

Leistung: kW 25

Massenstrom: kg/h 769,8  862,4
Eintrittstemp.: °C  75,0  45,0
Austrittstemp.:°C  47,0  70,0
Druckverlust: kPa  0,1  0,1

Druck -196°C: bar  37  37
Druck  225°C: bar  30  30
min./max. : °C  -196 / 225

einschließlich Isolierkappe aus Alu-Stukko-Blechmantel
( EN 10142 / 10143 ) mit Mineralwolleinlage

Im Vorlauf sekundär enthalten:
1 Stk.
Muffe G ½" zur Fühleraufnahme ( Vorlauftemperaturregelung )
incl. Sensor als Tauchsensor für die Temperaturerfassung
in Heizungs-, Lüftungs- und Klimaanlagen und V2A Tauchhülse
G ½" , 100 mm Tauchtiefe
Messwiderstand: Pt 1000
Kabel: 1,5 m Silikonkabel
Temperatureinsatzbereich:  -40° bis 180 °C

1 Stk.
Temperaturregler/Sicherheitstemperaturwächter (TR/STW) als Aufbau-Doppel-Thermostat mit Mikroschalter und Einschraubtauchhülse am Gehäuse befestigt.
Temperaturregler wirkt auf den ZU - Befehl im Volumenstromregler, Sicherheitstemperaturwächter wirkt auf die Notstellfunktion im Volumenstromregler.
V2A Tauchhülse G ½" x 100 mm Tauchtiefe
Einstellbereich 0-150°C

1 Stk.
Kugelhahn DN 15 zum Füllen und Entleeren
von Heizungssystemen, Heizkesseln, Radiatoren
und Rohrleitungen.
Einsatzgebiet für Wasser und nichtaggressive Medien
bis PN 16 und 120 C.
Gehäuse aus Messing mit selbstdichtendem Außengewinde,
Kontermutter und Griff mit Anschlag.
Ausführung vernickelt mit Schlauchverschraubung
(Weichdichtung) und Verschlusskappe

1 Stk.
Rohrfedermanometer NG 80,
Messbereich 0-6 bar, Klasse 1,0
Gehäuse und Übersteckring: Stahl schwarz
Sichtscheibe: Instrumentenflachglas
Anschluss: G 1/2" hinten, Messing

1 Stk.
Bimetallthermometer Typ 1 mit seitlicher Feststellschraube
Durchmesser: NG 80
Messbereich: 0...120°C
Klasse: 1,0
Tauchlänge: 63 mm
Anschluss: G1/2 hinten
Tauchhülse Messing

Im Rücklauf sekundär enthalten:
1 Stk.
Einschweißschmutzfänger F+G Schmutzfänger für Zentralheizungs- und Kühlanlagen mit geschlossenen Kreisläufen und Industrieanlagen,für den Betrieb mit
nicht aggressiven Flüssigkeiten (z. B. Wasser oder geeignete Wasser-Glykolgemische gemäß VDI 2035).

1 Stk.
Bimetallthermometer Typ 1 mit seitlicher Feststellschraube
Durchmesser: NG 80
Messbereich: 0...120°C
Klasse: 1,0
Tauchlänge: 63 mm
Anschluss: G1/2 hinten
Tauchhülse Messing

1 Stk.
Rohrfedermanometer NG 80,
Messbereich 0-6 bar, Klasse 1,0
Gehäuse und Übersteckring: Stahl schwarz
Sichtscheibe: Instrumentenflachglas
Anschluss: G 1/2" unten, Messing

1 Stk.
Bauteilgeprüftes Membran-Sicherheitsventil für geschlossene Heizungsanlagen nach DIN EN 12828, Glykolbeständigkeit
bis 50% Glykolanteil, Betriebstemperatur von -10 °C bis 110 °C, Kennbuchstabe H R 1/2" , Abblasedruck 3,5 bar

1 Stk.
Muffe R 1" zum Anschluss des Ausdehnungsgefäßes

2 Stk.
Muffe R 1" zum Anschluss der Druckhaltung
Entgasung, Achsabstand min.500mm

1 Stk.
Kugelhahn DN 15 zum Füllen und Entleeren von Heizungssystemen, Heizkesseln, Radiatoren und Rohrleitungen.
Einsatzgebiet für Wasser und nichtaggressive Medien bis PN 16 und 120 C. Gehäuse aus Messing mit selbstdichtendem Außengewinde, Kontermutter und Griff mit Anschlag. Ausführung vernickelt mit Schlauchverschraubung (Weichdichtung) und Verschlußkappe

2 Stk.
Gewindestutzen DN 25 zum Anschluss
der Druckhaltung / Entgasung
Achsabstand der Stutzen min. 500 mm

1 Stk.
Pneumatex Schmutz- und Schlammabscheider Zeparo Cyclone
mit Magnet und Wärmedämmung.
Ausführung Dirt, Bauart Cyclone, für Heiz-, Solar- und Kühlwassersysteme, Waagerechter oder senkrechter Einbau.
Innengewinde: G 2 ISO 228
Gehäuse: Messing
Max. zul. Druck: 10 bar
Max. zul. Temperatur: 110 C
Min. zul. Temperatur: -10 C

Hauptabsperrung sekundärseitig:
2 Stk.
Kugelhahn DN 50 mit vollem Durchgang,
Messing vernickelt Kugel Messing verchromt,
Dichtschalen aus PTFE, O-Ring-Abdichtung,
Nenndruck PN 20 für Kaltwasser,
PN 16 für Medien bis 100 C.

Sekundärseitig angebundene
Pumpengruppe für die statische Heizung
direkt an der Station angebaut

bestehend aus:
Name: Heizung
Leistung: 81 kW tv/tr: 70 / 45 °C
mit

2 Stk.
Kugelhahn DN 50 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
3-Weg-Mischventil DN 25, kVs 10, PN 16
incl. Stellantrieb 230 V, 3-Punkt,
mit Außengewinde-Anschlüssen nach ISO 228-1;
lineare Kennlinie;
zulässige Mediumstemperatur max. 110 °C.
Geeignet für den Einsatz in geschlossenen Kreisläufen,
wie z.B. Heizkörper, Lüftungs- und Klimaanlagen.
Fabrikat: LDM / Belimo
Typ: RV111 R 25/3-10 / NRDVX230-3-T-SI

1 Stk.
Hocheffizienz-Inline Nassläuferpumpe mit EC-Motor und
elektronischer Leistungsanpassung.
Einsetzbar für Heizungswasser,Kaltwasser und Wasser-Glykol-Gemische.
Energieeffizienzindex (EEI) je nach Pumpentyp
zwischen 0,17 und 0,19
Betriebsdaten
Fördermedium: Wasser 100 %
Medientemperatur: 75,00 °C
Angefragter Volumenstrom: 2,786 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 50 mit vollem Durchgang, Messing vernickelt
Kugel Messing verchromt, Dichtschalen aus PTFE,
O-Ring-Abdichtung, Nenndruck PN 20 für Kaltwasser,
PN 16 für Medien bis 100 C.

Regelung im Schaltschrank:
1 Stk.
Heizungs- und Fernheizungsregler zur Regelung von maximal drei Regelkreisen.
Mittels optionaler Erweiterungsmodule TROVIS I/O via Gerätebus sind bis zu 6 Regelkreise möglich.
Ethernet-Schnittstelle zur Modbus-TCP/IP- Kommunikation und Anbindung an SAM DISTRICT ENERGY via Internetrouter.
Die Kommunikation ist mit bis zu 3 M-Bus-Zählern möglich

Eingänge:
14x Sensoreingänge Pt 1000, PTC oder Ni 1000, alternativ
  für Binärmeldungen konfigurierbar,
3x  Eingänge für 0 bis 10 V.
  Eingang 17 für ein Impulssignal 3 bis 800 lmp/h eines
  Wärmemengenzählers zur Leistungsbegrenzung in RK1
  konfigurierbar

Ausgänge:
3x Dreipunkt-Signal: Belastbarkeit max. 250 V AC, 2 A,
  alternativ 3x Zweipunkt-Signal: Belastbarkeit max.
  250 V AC, 2 A
5x Pumpenausgang: Belastbarkeit max. 250 V AC, 2 A;
  alle Ausgänge Relaisausgänge mit Varistorentstörung
4x 0-bis-10-V- oder PWM-Signal, konfigurierbar, zur
  Stellsignalausgabe oder Drehzahlsteuerung von
  Pumpen. Bürde >5 kOhm.

Schnittstellen:
Galvanisch getrennte RS-485 Schnittstelle zur Modbus-RTU-/ Gerätebus-Kommunikation. Datenformat Modbus RTU8N1.
Ethernet-Schnittstelle zur Modbus-TCP/IP-Kommunikation und Alternative Zugangsmöglichkeiten über optionale externe Gateways. M-Bus Schnittstelle für bis zu drei M-Bus Geräte, Protokoll gem. EN 1434-3.
Versorgungsspannung: 165-250 V, 48 bis 62 Hz,max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm ) 400 x 400 x 200 mm nach VDE 0660 Teil 500, Niederspannungsrichtlinie 2006/95/EG,
EMV Richtlinie 2004/108/EG und EN61 010-1 Schutzklasse I, Schutzgrad IP 54 einschließlich Montagematerial, Klemmen etc. mit Einbau von Regelungen in der Schaltschranktür Inkl. Prüfprotokoll nach DIN VDE 0100-600 und Regelschema mit Klemmenbezeichnung.

Schaltschrank mit folgenden Baugruppen:
- Hauptschalter EIN/AUS
 auf Standrahmen befestigt und elektrisch angeschlossen, mit
 Ausnahme der Speicherfühler, des Außenfühlers und der
  Zuleitung. Im Falle einer mehrteiligen Ausführung der
  Fernwärmeübergabestation ist die interne elektrische
  Verdrahtung bauseits auf eigene Kosten auszuführen.

Einstellung der Regelung
Der angebotene Digitalregler kann ab Werk programmiert werden ( wenn die Parameter angegeben werden ), eine Überprüfung und Feineinstellung vor Ort sollte jedoch nach
Inbetriebnahme bauseits vorgenommen werden.
Die Regelung wird im Werk auf Funktion geprüft, d.h. Stellverhalten der Ventilmotoren, Pumpenlauf, Temperaturfühlercheck und Simulation verschiedener
Betriebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht
demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
F+G-Nr.: 25 / 11 / 20263
(Adlerstr. 39)
Menge: 1,000 St

*Hinweis: Druckhaltung*

**06.02.01.2 Pneumatex Druckausdehnungsgefäss Statico SU 200.6, Art.-Nr. 7101010**
Druckausdehnungsgefäss, mit fester Gasfüllung, Heiz-, Solar- und Kühlwassersysteme; Stahl, geschweisst, Farbe Beryllium; schlanke, zylindrische Bauform, Fussring für stehende Montage und einfachen Transport; airproof-Butylblase, nach EN 13831 und Pneumatex-Werksnorm, dauerhaft stabiler Vordruck;
Frostschutzmittelzusatz bis 50%;
endoskopische Besichtigungsöffnung für innere Prüfungen über 1000 bar x Liter;
CE-baumustergeprüft nach PED/DEP 97/23/EC;
5 Jahre Gewährleistung auf das Gefäss;
Swiss made by Pneumatex;
Nennvolumen VN 200 Liter
Max. zul. Druck PS 6 bar
Max. zul. Druck Schweiz PSCH 6 bar
Min. zul. Druck PSmin 0 bar
Vordruck, werksseitig P0 3.5 bar
Max. zul. Temperatur TS 120 °C
Min. zul. Temperatur TSmin -10 °C
Max. zul. Blasentemperatur TB 70 °C
Min. zul. Blasentemperatur TBmin 5 °C
Anschluss S R 3/4
Durchmesser D 500 mm
Höhe H 1293 mm
Gewicht leer G 35 kg
Fabrikat: Pneumatex
Typ: Statico SU 200.6
Art.-Nr. 7101010
Menge: 1,000 St

**06.02.01.3 Pneumatex Kappenabsperrhahn DLV 20 Messing Art.-Nr. 5351434**
Kappenabsperrhahn DLV 20 Messing, Wartung
und Demontage von Ausdehnungsgefäßen, Betätigung mit beiliegendem Inbusschlüssel, daher gegen unbeabsichtigtes Schliessen gesichert, mit Kugelhahn zur schnellen Entleerung von Ausdehnungsgefaessen mit Anschluss für Schlauch DN 15,Heiz-, Solar- und  Kühlwassersysteme, Frostschutzmittelzusatz  bis  50%. beidseitig Innengewinde, Verschraubung zum direkten flachdichtenden Anschluss  an geeignete Ausdehnungsgefaesse.
Einsatz in Anlagen nach EN 12828, SWKI 93-1.
Max. zul. Druck 16 bar
Min. zul. Druck 0 bar
Max. zul. Temperatur 120 C
Min. zul. Temperatur -10 C
Anschluss Rp 3/4
Anschluss Gefäß G 3/4
Anschluss Entwässerung G 3/4
Laenge 92 mm
Gewicht leer 0.3 kg

Fabrikat:  IMI Pneumatex
Typ: DLV 20
Art.-Nr. 5351434
Menge: 1,000 St

**06.02.01.4 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.
Fabrikat: IMI Pneumatex
Typ: Pleno PIX Connect
Art.-Nr. 30106020001
Menge: 1,000 St
Produkt:
  Artikel:
    Artikelnummer: 30106020001
    Artikelkurztext: Pneumatex Nachspeisung Pleno PIX Connect  Art.-Nr. 30106020001

**06.02.01.5 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**06.02.01.6 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**06.02.01.7 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**06.02.01.8 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**06.02.01.9 Befüllung der Anlage mit aufbereitetem Wasser über die zuvor**
Befüllung der Anlagen mit aufbereitetem Wasser über die zuvor genannte Anlage. Abrechnung nach Liter.
Menge: 1000,000 l

**06.02.01.10 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**06.02.01.11 Luftgefäß Anschlussleitung DN 40/100**
Luftgefäß
Anschlussleitung  : DN 40
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**06.02.01.12 BI-Metall Zeigerthermometer, Länge 50 mm**
Bimetall-Zeigerthermometer Einbaulänge: 50 mm
Angebotenes
Fabrikat: '..........'

Typ: '..........'
Menge: 2,000 St

*Hinweis: --> Schutzhülsen für vorg. Thermometer*
Schutzhülsen für vor genannte Thermometer, zum ein- schrauben mit seitlicher Feststellschraube, einschl. Dichtungsmaterial. Ausführungen und Größen wie nachfolgend aufgelistet komplett liefern und montieren.

**06.02.01.13 Thermometer-Schutzhülse, Länge 50 mm**
Thermometer-Schutzhülse
Material:  Messing
Einbaulänge: 50 mm
Menge: 2,000 St

**06.02.01.14 Zeiger-Manometer 100 mm Gehäuse-D.**
Zeiger-Manometer
100 mm Gehäusedurchmesser Klasse 1,0, mit Rohrfeder
DIN 16064, Anschluß radial nach unten R 1/2", einschl.
U-Rohr, einschl. Manometerdreiweghahn aus Messing mit
Prüfflansch Anzeigenbereich: 0..6 bar
Menge: 1,000 St

**06.02.01.15 Bezeichungsschilder 100 x 50 mm**
Bezeichungsschilder aus Resopal,
Schrift: eingraviert
Größe:  100 x 50 mm
einschließlich Simplex-Schilderträger für senkrechte
und waagerechte Rohrleitungen bis 3", mit integriertem
Spannband für oben genanntes Schild.
Menge: 4,000 St

##### Abschnitt 06.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**06.02.02.1 Mapress Therm Systemrohr CrTi d15x1 = DN12**
Mapress Therm Systemrohr CrTi-Stahl 1.4520 (EN 10088)
DN / Nennweite: 12 = d15x1
Menge: 6,000 m
Produkt:
  Artikel:
    Artikelnummer: 49102
    Artikelkurztext: Mapress Therm Systemrohr CrTi d15x1 = DN12

**06.02.02.2 Mapress Therm Systemrohr CrTi d22x1,2 = DN20**
Mapress Therm Systemrohr CrTi-Stahl 1.4520 (EN 10088)
DN / Nennweite: 20 = d22x1,2
Menge: 3,000 m
Produkt:
  Artikel:
    Artikelnummer: 49102
    Artikelkurztext: Mapress Therm Systemrohr CrTi d22x1,2 = DN20

**06.02.02.3 Mapress Therm Systemrohr CrTi d42x1,5 = DN40**
Mapress Therm Systemrohr CrTi-Stahl 1.4520 (EN 10088)
DN / Nennweite: 40 = d42x1,5
Menge: 12,000 m
Produkt:
  Artikel:
    Artikelnummer: 49102
    Artikelkurztext: Mapress Therm Systemrohr CrTi d42x1,5 = DN40

**06.02.02.4 Mapress Therm Systemrohr CrTi d54x1,5 = DN50**
Mapress Therm Systemrohr CrTi-Stahl 1.4520 (EN 10088)
DN / Nennweite: 50 = d54x1,5
Menge: 18,000 m
Produkt:
  Artikel:
    Artikelnummer: 49102
    Artikelkurztext: Mapress Therm Systemrohr CrTi d54x1,5 = DN50

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**06.02.02.5 Muffe, DN 12, d=15mm**
Menge: 2,000 St

**06.02.02.6 Muffe, DN 20, d=22mm**
Muffe, DN 20, d=22mm.
Menge: 1,000 St

**06.02.02.7 Muffe, DN 40, d=42mm**
Menge: 2,000 St

**06.02.02.8 Muffe, DN 50, d=54mm.**
Menge: 4,000 St.

*Hinweis: --> Preßfitting-Bogen 90 Grad, mit doppeltem*
Preßfitting-Bogen 90 Grad, mit doppeltem und einseitigem Einsteckende, komplett wie nachfolgend aufgelistet liefern und montieren.

**06.02.02.9 Bogen 90°, DN 12, d=15 mm**
Menge: 8,000 St

**06.02.02.10 Bogen 90°, DN 20, d=22 mm**
Menge: 2,000 St

**06.02.02.11 Bogen 90°, DN 40, d=42 mm**
Menge: 8,000 St

**06.02.02.12 Bogen 90°, DN 50, d=54 mm**
Menge: 14,000 St.

*Hinweis: --> Preßfitting-Bogen 45 Grad*
Preßfitting-Bogen 45 Grad, mit doppeltem und einseitigem Einsteckende komplett wie nachfolgend aufgelistet liefern und montieren.

**06.02.02.13 Bogen 45° DN 12, d=15mm**
Menge: 4,000 St

**06.02.02.14 Bogen 45° DN 20, d=22mm**
Menge: 1,000 St

**06.02.02.15 Bogen 45° DN 40, d=42 mm**
Bogen 45° DN 40, d=42mm
Menge: 2,000 St

**06.02.02.16 Bogen 45° DN 50, d=54mm**
Menge: 2,000 St.

*Hinweis: --> Preßfitting-Reduktionsstück, komplett*
Preßfitting-Reduktionsstück, komplett wie nachfolgend aufgelistet liefern und montieren.

**06.02.02.17 Übergangsstück DN 40, d=42mm**
Menge: 8,000 St

**06.02.02.18 Reduktion DN 50 d=54mm**
Menge: 2,000 St

*Hinweis: --> Preßfitting-T-Stück, mit dreiseitigen Ein-*
Preßfitting-T-Stück, mit dreiseitigen Einsteckende mit und ohne reduziertem Abgang, komplett wie nachfolgend aufgelistet liefern und montieren.

**06.02.02.19 T-Stück DN 50 d=54mm**
Menge: 2,000 St.

*Hinweis: --> Preßfitting-T-Stück, im Abgang IG*
Preßfitting-T-Stück, im Abgang Innengewinde komplett wie nachfolgend aufgelistet liefern und montieren.

**06.02.02.20 T-Stück mit IG, DN 12, d=15mm**
Menge: 2,000 St

**06.02.02.21 T-Stück mit IG, DN 20, d=22mm**
Menge: 1,000 St

**06.02.02.22 T-Stück mit IG, DN 40, d=42mm**
Menge: 2,000 St

**06.02.02.23 T-Stück mit IG und AG, DN 50, d=54mm**
Menge: 2,000 St.

*Hinweis: --> Preßfitting-Übergangsstück mit IG oder AG*
Preßfitting-Übergangsstück mit Innen- oder Außengewinde, mit und ohne Einschubende, komplett wie nachfolgend aufgelistet liefern und montieren.

**06.02.02.24 Übergangsstück DN 12, d=15mm**
Menge: 4,000 St

**06.02.02.25 Übergangsstück DN 20, d=22mm**
Menge: 3,000 St

**06.02.02.26 Übergangsstück DN 40, d=42mm**
Menge: 4,000 St

**06.02.02.27 Übergangsstück DN 50, d=54mm**
Menge: 2,000 St

*Hinweis: Preßfitting-Übergangsflansch, mit Pressmuffe oder*
Preßfitting-Übergangsflansch, mit Pressmuffe oder Einschubende, nach DIN 2633, PN 16, einschließlich Flanschendichtung für Trinkwasser und Edelstahlschrauben, komplett wie nachfolgend aufgelistet liefern und montieren.

**06.02.02.28 Preßfitting-Übergangsflansch DN 50, d=50mm**
Menge: 4,000 St.

*Hinweis: Flanschendichtungen PN 10/16*
Flanschendichtungen PN 10/16
einsetzbar für Wasser bis 16 bar bei 150 °C

**06.02.02.29 Flanschendichtungen PN 10/16, Nennweite: DN 50**
Menge: 4,000 St.

*Hinweis: Maschinenschrauben DIN 601*
Maschinenschrauben DIN 601
mit Sechskantmutter Güte 4.6

**06.02.02.30 Maschinenschrauben M16x65**
Menge: 20,000 St.

*Hinweis: Gebo-Verschraubungen für Stahlrohr: DIN EN 10255*
Verschraubungen für Stahlrohr: DIN EN 10255 (früher DIN 2440 / 2441), DIN 2442 und DIN 2448 / DIN 2458 Reihe 1, ISO 65, 3/8" - 2":
Druckstufen: Wasser PN 10 (bis 3/4") bzw. PN 16
(ab 1"), Gas PN 4, Druckluft PN 12,5, Öl PN 6
Prüfungen:
Wasser: W534, DVGW-Reg.-Nr.: DW-8511AU2216
Gas: DIN 3387-1,DVGW-Reg.-Nr.: NG-4502AP1454
VdS-geprüft
(Feuerlöschleitungen)
Heizöl- und Dieselkraftstoffe: bauaufsichtliche Zulassung DIBT, Zul.-Nr.: Z-38.4-212
Medien: Wasser, Gas (außerhalb von Gebäuden),
Druckluft, Öl- und Kraftstoffe (TRBF beachten!)
Temperaturen: Trinkwasser: Kaltwasserbereich;
Heizwasser: bis 80 °C; Gas: -20 bis +70 °C; Öl: 40 °C
Verschraubungen aller Art der Typen A, I und O werden mit einem Einheitspreis abgerechnet.

**06.02.02.31 Gebo-Verschraubungen Nennweite : DN 15 = 1/2"**
Verschraubungen Nennweite : DN 15 = 1/2"
Fabrikat:  Gebo
Menge: 2,000 St

**06.02.02.32 Gebo-Verschraubungen Nennweite : DN 20 = 3/4"**
Verschraubungen Nennweite : DN 20 = 3/4"
Fabrikat:  Gebo
Menge: 2,000 St.

**06.02.02.33 Gebo-Verschraubungen Nennweite : DN 25 = 1"**
Verschraubungen Nennweite : DN 25 = 1"
Fabrikat:  Gebo
Menge: 2,000 St.

**06.02.02.34 Gebo-Verschraubungen Nennweite : DN 32 = 1 1/4"**
Verschraubungen  Nennweite : DN 32 = 1 1/4"
Fabrikat:  Gebo
Menge: 2,000 St.

*Hinweis: TA STAP/STAD Differenzdruck Regeleinheit bestehend aus:*
TA STAP/STAD Regeleinheit bestehend aus:

TA Strangregulierventil mit Voreinstellung in Schrägsitz- bauweise für Heizungs-, Klima- und Industrieanlagen.
Gehäuse und Innengarnitur aus korrosionsbeständigem, entzinkungsresistentem AMETAL-C. Stufenlose Voreinstellung durch Hubbegrenzung und digitaler Anzeige im Handrad, plombierbar. Selbstdichtende Messnippel (2-fach dichtend) für Druckverlust bzw. Durchflußmessung.
Füll- und Entleerungsventil mit drehbarem Schlauch- anschluss G 3/4. Alle Bedienungselemente auf der Handradseite.
Nichtsteigende Spindel mit abzugsicherem Ventilkegel und O-Ring-Abdichtung. Sitzdichtung: Kegel mit O-Ring aus EPDM.
Anschluss Innengewinde für Gewinderohr.
Betriebstemperatur von - 20 Grd. C bis + 120 Grd. C. Nenndruck PN 25.

TA Differenzdruckregler STAP
Hochleistungsdifferenzdruckreglermit variablen Sollwert, für Heizungs- und Klimaanlagen.
Gehäuse und Innengarnitur aus korrosionsbeständigem, entzinkungsresistentem AMETAL-C. Einbau in die Rücklaufleitung. Differenzdrucksollwert von außen zwischen 0,10 und 0,60 bar stufenlos einstellbar (Werkseinstellung 0,1 bar). Selbstdichtender Messnippel (2-fachdichtend) für Druckverlustmessung. Füll- und Entleerungsset mit drehbarem Schlauchanschluss G 3/4 als Zubehör. Absperrung durch Handrad.
Sitzdichtung: Kegel mit O-Ring aus EPDM. Inkl. Impulsleitung, 1000 mm lang und Kappe mit Anschluss G 1/16 Innengewinde.
Anschluß Innengewinde für Gewinderohr.
Betriebstemperatur von - 20 Grd. C bis + 120 Grd. C. Nenndruck PN 16.
Ausführungen wie nachfolgend beschrieben komplett liefern und betriebsfertig montieren.
TA STAP/STAD Regeleinheit
Fabrikat: IMI TA

**06.02.02.35 IMI-TA Regeleinheit STAD DN10/STAP DN15, 10 bis 60 kPa Art.-Nr.: 52865001**
TA STAP/STAD Regeleinheit bestehend aus:

STAD DN 10 / STAP DN 15, 10-60 kPa
Fabrikat: IMI TA
Art.-Nr.: 52865001
Menge: 1,000 St
Produkt:
  Artikel:
    Artikelnummer: 52865001
    Artikelkurztext: IMI-TA Regeleinheit STAD DN10/STAP DN15, 10 bis 60 kPa Art.-Nr.: 52865001

**06.02.02.36 IMI TA Regeleinheit STAP/STAD DN 15, 10 bis 60 kPa Art.-Nr. 52865002**
TA STAP/STAD Regeleinheit bestehend aus:

STAD DN 15 / STAP DN 15, 10-60 kPa
Fabrikat: IMI TA
Art.-Nr. 52865002
Menge: 1,000 St
Produkt:
  Artikel:
    Artikelnummer: 52865002
    Artikelkurztext: IMI TA Regeleinheit STAP/STAD DN 15, 10 bis 60 kPa Art.-Nr. 52865002

**06.02.02.37 IMI TA Regeleinheit STAP/STAD DN 20, 10 bis 60 kPa Art.-Nr. 52865003**
TA STAP/STAD Regeleinheit bestehend aus:

TA STAP DN20 / STAD DN 20, 10-60 kPa
Fabrikat: IMI TA
Art.-Nr. 52865003
Menge: 1,000 St
Produkt:
  Artikel:
    Artikelnummer: 52865003
    Artikelkurztext: IMI TA Regeleinheit STAP/STAD DN 20, 10 bis 60 kPa Art.-Nr. 52865003

**06.02.02.38 IMI TA Regeleinheit STAP/STAD DN 25, 10 bis 60 kPa Art.-Nr. 52865004**
TA STAP/STAD Regeleinheit bestehend aus:

TA STAP DN 25 / STAD DN 25, 10-60 kPa
Fabrikat: IMI TA
Art.-Nr. 52865004
Menge: 4,000 St
Produkt:
  Artikel:
    Artikelnummer: 52865004
    Artikelkurztext: IMI TA Regeleinheit STAP/STAD DN 25, 10 bis 60 kPa Art.-Nr. 52865004

**06.02.02.39 Mehraufwand Einbau Kugelhähne/ Strangregulierventil in vorh. Strang. DN 15-32**
Mehraufwand für den Einbau der zuvor aufgeführten
Kugelhähne oder Strangregulierventile mit Entleerung in vorhandene Heizungsstränge.
Die vorhandenen Stränge sind Aufputz im Untergeschoß (unterhalb der Decke ca. 230cm hoch) verlegt.
Die vorhandenen Stränge sind mit Mineralfasermatten isoliert und mit Isogenopak verkleidet. Diese muss innerhalb des für den Einbau benötigten Bereichs sauber herausgeschnitten und entsorgt werden. Danach Rohrleitungsstücke heraustrennen und  Kugelhahn oder Strangregulierventil und Entleerhahn mit Verschraubungen einbauen.
Aufgrund der Gesamtmaßnahme ist davon auszugehen, dass
die Anlage entleert ist. Einschließlich
Dichtheitsprüfung. Neuisolierung in seperater Position.
Zu kalkulieren ist der Aufwand je Einzelleitung.
Nennweiten DN 15-32
Menge: 12,000 St

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**06.02.02.40 Heizungs-Kugelhahn Globo H DN 15**
Heizungs-Kugelhahn DN 15
Richtprodukt:
Fabrikat: Heimeier
Typ: Globo H
Angebotenes Produkt: ‘..........‘
Typ: ‘..........‘
Menge: 2,000 St
Produkt:
  Artikel:
    Artikelnummer: 0600-02.000
    Artikelkurztext: Heizungs-Kugelhahn Globo H DN 15

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**06.02.02.41 Vorgefertigte Isolierkappen für Globo H DN 15, DN 20**
Vorgefertigte Isolierkappen für Kugelhahn
Nennweite DN 15,20
Menge: 2,000 St.

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**06.02.02.42 Simplex KFE-Kugelhahn DN 15, Normalform**
KFE-Kugelhahn DN 15 Normalmodell, Baulänge 57,5 mm.
Richtprodukt: Simplex
Angebotenes Produkt: ‘..........‘
Typ: ‘..........‘
Menge: 10,000 St

**06.02.02.43 Bezeichungsschilder 100 x 50 mm**
Bezeichungsschilder aus Resopal,
Schrift: eingraviert
Größe: 100 x 50 mm
einschließlich Schilderträger für senkrechte und waagerechte Rohrleitungen bis 3", mit integriertem Spannband für oben genanntes Schild.
Menge: 8,000 St

**06.02.02.44 Automatischer Schnellentlüfter 3/8"**
Automatischer Schnellentlüfter
mit Schwimmerventil, einschl.automatisches
Absperrventil
max. Betriebsdruck/Temp.: 10 bar / 120°C
Anschluß:  3/8"
Richtprdukt: Flamco, Flexvent
Angebotenes Produkt: ‘..........‘
Typ: ‘..........‘
Menge: 2,000 St

**06.02.02.45 Wärmemengenzähler QN 2,5 Bauseitig gestellt einbauen**
Bauseits gestellter Wärmemengenzähler mit Impulsausgang, Netzmodul230 V und M-Bus-Modul an Stelle des Passstückes einbauen.
Größe QN 2,5
Menge: 1,000 St

*Hinweis: Anschluß herstellen*
Anschluß herstellen
an vorhandenen Leitungen, vorhanden ist ein stumpfes
Stahlrohrende, einschließlich säubern der Leitungsstelle an welcher der Neuanschluß angeschweißt,  aufgepreßt oder mit Gewindeübergang montiert werden soll. Nennweiten der Leitungen
an welche angeschlossen werden soll wie nachfolgend
aufgelistet.

**06.02.02.46 Anschluß herstellen an vorh. Leitungen DN 15-20 anschweißen an Stahlrohr**
Anschluß herstellen an vorhandenes Leitungsende,
in Form von Anschweißen eines Stahlrohres.
Nennweite DN 15-20
Menge: 2,000 St

**06.02.02.47 Anschluß herstellen an vorh. Leitungen DN 25-32 anschweißen an Stahlrohr**
Anschluß herstellen an vorhandenes Leitungsende,
in Form von Anschweißen eines Stahlrohres.
Nennweite DN 25-32
Menge: 2,000 St

**06.02.02.48 Anschluß herst. an vorh. Ltg. DN 40-50 anschweißen an Stahlrohr**
Anschluß herstellen an vorhandenes Leitungsende,
in Form von Anschweißen eines Stahlrohres.
Nennweite DN 40-50
Menge: 2,000 St

**06.02.02.49 Anschluß herstellen an vorh. Leitungen DN 15-20, Gewinde schneiden/eindichten**
Anschluß herstellen an vorhandenes Leitungsende,
Gewinde schneiden und eindichten  für Gewindeübergang.
Nennweite DN 15-20
Menge: 6,000 St

**06.02.02.50 Anschluß herstellen an vorh. Leitungen DN 25-32, Gewinde schneiden/eindichten**
Anschluß herstellen an vorhandenes Leitungsende,
Gewinde schneiden und eindichten  für Gewindeübergang.
Nennweite DN 25-32
Menge: 6,000 St

**06.02.02.51 Anschluß herst. an vorh. Ltg. DN 40-50, Gewinde schneiden/eindichten**
Anschluß herstellen an vorhandenes Leitungsende,
Gewinde schneiden und eindichten  für Gewindeübergang.
Nennweite DN 40-50
Menge: 2,000 St

*Hinweis: --> Lufttabscheider von DN 65 - DN 400*
Lufttabscheider von DN 65 - DN 400
Material: St 37-0.
Einsatzbereich: Betriebsüberdruck max. 6 bar
Mit 2 Anschweißenden und Muffe 1/2", wahlweise für senkrechten oder waagerechten Einbau.
Der Luftabscheider ist werkseitig druckgeprüft und grundiert. Nennweiten wie nachfolgrnd aufgelistet liefern und betriebsfertig einbauen.

**06.02.02.52 Luftabscheider waagerecht DN50/125 300mm**
Luftabscheider, Einbau waagerecht
Nennweite Anschluss:  DN 50
Nennweite Lufttopf: DN 125
Baulänge:  300 mm
Menge: 2,000 St

**06.02.02.53 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**06.02.02.54 Entleeren von Anlagen/Anlagenteilen WWB, Heizregister Lüftungsgerät usw.**
Entleeren von Anlagen und Anlagenteilen,
wie vor beschrieben, Kosten für die Entleerung diverser Geräte wie :
- Warmwasserbereiter,
- Heizregister Lüftungsgerät,
- Gegenstromwärmetauscher,
und ähnlichem.
Menge: 1,000 St

**06.02.02.55 Entleeren von Anlagen/Anlagenteilen Strang**
Entleeren von Anlagen und Anlagenteilen,
wie vor beschrieben, Kosten je entleertem Strang
(Vor- und Rücklauf).
Menge: 6,000 St

**06.02.02.56 Entleeren von Anlagen und Anlagenteilen Heizkörper**
Entleeren von Anlagen und Anlagenteilen,
wie vor beschrieben, Kosten je entleertem Heizkörper.
Pauschal.
Menge: 60,000 St.

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**06.02.02.57 Befüllen und Entlüften von Anlagen und Anlagenteilen Behälter, Kessel etc.**
Befüllen und Entlüften von Anlagen und Anlagenteilen,
wie vor beschrieben, Kosten für dieverse Geräte wie :
- Warmwasser- oder Pufferpeicher,
- Heizregister Lüftungsgerät,
- Fernheizungs-Übergabestation.
- Gegenstromwärmetauscher,
und ähnlichem einschließlich der Verbindungsleitung mit Heizgruppe zwischen Verteiler und der Anlage.
Menge: 1,000 St

**06.02.02.58 Befüllen und Entlüften Verteileranlagen mit 1 Gruppen DN 50**
Befüllen und Entlüften von Anlagen und Anlagenteilen,
wie vor beschrieben, Kosten für die Verteileranlage bestehend aus VL-und RL-Verteiler sowie der kompletten Verteilung bis zu den Strängen.

Hier Verteileranlage mit 1 Gruppen DN 50
Menge: 1,000 Psch

**06.02.02.59 Befüllen/Entlüften von Strängen (Vor-/Rücklauf)**
Befüllen und Entlüften von Anlagen und Anlagenteilen,
wie vor beschrieben, Kosten je Strang bestehend aus Vor- und Rücklauf.
Menge: 6,000 St

**06.02.02.60 Befüllen/Entlüften von Heizkörpern**
Befüllen und Entlüften von Anlagen und Anlagenteilen,
wie vor beschrieben, Kosten je Heizkörper.
Menge: 60,000 St

**06.02.02.61 Inbetriebnahme der Kellerverteilleitungen**
Abschnittsweise Inbetriebnahme
einzelner Gebäudeabschnitte nach Fertigstellung
der Arbeiten, hier die Inbetriebnahme der Kellerverteilleitungen vom Verteilerabgang bis zu den Strangabsperrungen.
hierzu gehört auch die Druckprobe nach beendeter Montage, das Füllen und sorgfältige Entlüften der Anlage und Probeheizung. komplett
Menge: 1,000 St

**06.02.02.62 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**06.02.02.63 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**06.02.02.64 Montageschiene B/H/s 27/18/1,25**
Montageschiene B/H/s 27/18/1,25, G = 0,81 kg/m
Richtprodukt: Sikla
Angebotenes Produkt: ‘..........‘
Typ: ‘..........‘
Menge: 4,000 m

**06.02.02.65 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**06.02.02.66 WBD-Halter 40/22, 40/38, 40/45**
WBD-Halter in den Größen 40/22, 40/38 und 40/45.
Menge: 6,000 St

*Hinweis: -->Zulage für Winkelkonsolen zur Wand,-Boden und*
Zulage für Winkelkonsolen zur Wand,-Boden und
Deckenmontage, als Kombinatio mit Montageschienen und
Doppelschienen oder als Verstärkung von Traversen
einschließlich die zur Befestigung notwendigen
Halteklauen, Schrauben und Muttern. Wie nachfolgend
aufgelistet komplett liefern und montieren.

**06.02.02.67 Winkelkonsole 100/100**
Winkelkonsole 100/100 mm
Menge: 2,000 St

**06.02.02.68 Winkelkonsole 150/150**
Winkelkonsole 150/150 mm
Menge: 2,000 St

*Hinweis: -->Zulage für Auslegerkonsolen zur Wand,-Boden und*
Zulage für Auslegerkonsolen zur Wand,-Boden und
Deckenmontage, inkl.Abdeckkappe, einschließlich die zur
Befestigung notwendigen Schrauben und Dübel. Wie
nachfolgend aufgelistet komplett liefern und montieren.

**06.02.02.69 Auslegerkonsole 27/30 -180/240/300**
Auslegerkonsole 27/30 - 180/240/300 mm
Menge: 2,000 St

**06.02.02.70 Auslegerkonsole 40/45 -180/240/300**
Auslegerkonsole 40/45 - 180/240/300 mm
Menge: 2,000 St

*Hinweis: -->Gewindestäbe, Stahl, Oberfläche galv.verzinkt,*
Gewindestäbe, Stahl, Oberfläche galv.verzinkt,
Güteklasse 4.6 in Längen von 1-3m, wie nachfolgend
aufgelistet.

**06.02.02.71 Gewindestab M8**
Menge: 10,000 m

**06.02.02.72 Gewindestab M10**
Menge: 1,000 m

**06.02.02.73 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 10,000 St

**06.02.02.74 Rohrschelle M8/10 wie vor Rohrdurchmesser 40-58 mm**
Rohrschelle wie vor beschrieben,
Nennweiten: Schellen für Rohrdurchmesser 40-58 mm
Menge: 24,000 St

##### Abschnitt 06.02.03 Heizkörper und Zubehör

*Hinweis: Kermi-Badheizkörper Basic 50*
Kermi-Badheizkörper
mit geraden waagerechten Rundrohren Durchmesser 24mm und senkrechten Sammelrohren 50x35 mm als D-Profil. Ohne sichtbaren Schweißnähte. Mit Abständen zwischen den einzelnen Rohrblöcken zur Handtuchtrocknung.

Mit Zweitschichtlackierung,  lösungsmittelfrei im Heizbetrieb. Entfettet, eisenphosphatiert, grundiert mit Elektrotauchlack und elktrostatisch pulver- beschichtet entsprechend DIN 55900 - FWA.

Die Befestigung erfolgt an der Rückseite des Heizkörpers an den D-Profilen.Horizontale und vertikale Ausrichtung möglich. Wandabstand variabel. Inklusive befestigungset, bestehend aus Wandhaltern, Excenterkappen, Aufhängebolzen, Dübeln, Schrauben, Wandabstützung und Aufschnappbolzen. Einschließlich Blind- und Entlüftungsstopfen.

Sichtteile der Befestigung in Heizkörperfarbe.

Geprüft nach DIN EN 442/Ö-Norm EN 442.
Die Bauausführung entspricht den ehemaligen  BAGUV- Richtlinien. QS-System zertifiziert nach DIN ISO 9001.

Anschlüsse: 2x G 1/2" Innengewinde nach unten
  2x G 1/2" Innengewinde mittig nach unten
 Mittelanschluß 50mm
Entlüftung: G1/4" Innengewinde nach hinten
Betriebsdruck: max. 10 bar
Medium: Heißwasser bis 110°C

Fabrikat: Kermi
Typen: Basic 50
Bauhöhen: 804,1172,1770 mm
Baulängen: 450,599,749,899 mm
Bautiefe: 35 mm
Farbe:  RAL 9016 standardweiß

In den nachfolgenden Positionen werden die Stückzahlen der insgesamt benötigten Heizkörpergrößen abgefragt.

**06.02.03.1 Kermi-Badheizkörper Basic 50 599/1770/35mm**
Kermi-Badheizkörper Basic 50
Baulänge/Bauhöhe/Tiefe:  599/1770/35
Menge: 1,000 St

**06.02.03.2 Heizkörpermontage Kermi-Badheizkörper**
Heizkörpermontage Kermi-Badheizkörper
Heizkörper transportieren, mit beiliegendem
Montagezubehör montieren und mit den Rohrleitungen
verbinden.
Menge: 1,000 St

**06.02.03.3 Handtuch-HK ab-/wiedermontieren für Gipser-/Fliesenlegerarbeiten etc.**
Handtuchheizkörper nach beendeter Montage und Druckprobe zu einem späteren Zeitpunkt ab- und wiedermontieren (zwecks Durchführung der Gipser-, Fliesenleger und Malerarbeiten), einschl. liefern der erforderlichen Dichtungen, einschl. Entleeren, Füllen des Heizkörpers und Dichtheitsprüfung.
Die Heizkörper sind eigenverantwortlich so einzulagern
bzw. zu schützen, daß sie nicht beschädigt oder
verschmutzt werden.
Menge: 1,000 St

**06.02.03.4 Mehrkosten für Ventilanschluß 50 mm mittig**
Mehrkosten für Ventilanschluß mittig 50 mm
Menge: 1,000 St

**06.02.03.5 Entlüftungsventil, vernickelt, 3/8" oder 1/2"**
Entlüftungsventil, selbstdichtend, radial drehbar,
vernickelt. Nennweite 3/8" oder 1/2".
Menge: 1,000 St

*Hinweis: KERMI Therm X2 Profil-Kompakt-Austauschheizkörper aus*
KERMI Therm X2 Profil-Kompakt-Austauschheizkörper aus Stahlblech gem. EN 442. Serielle Durchströmung der Platten. Identische Rohranschlussmaße wie DIN-Stahlradiatoren und DIN-Gussradiatoren nach DIN 4703. Sickenteilung 33 1/3 mm. Übergreifende obere Abdeckung und geschlossene seitliche Blenden.
Inkl. auf System abgeglichenes Bohrkonsolen-Montageset, und zusätzliches X2-Set (inkl. Entlüftungsstopfen), Blindstopfen werkseitig eingeschraubt. Montagefertig in baustellengerechter Schutzverpackung.
Die Bauausführung entspricht den ehemaligen BAGUV-Richtlinien. Ausgezeichnet mit dem RAL-Gütezeichen.
Serienfarbe weiß (RAL 9016), gegen Aufpreis Heizkörper-Farbkonzept möglich.
Anschlüsse: 4x G 1/2" Innengewindeseitlich
Betriebsdruck: max. 10 bar
Medium: Heißwasser bis 110°C

Fabrikat: Kermi
Typ:  X2-Profil-Kompakt-Austauschheizkörper
Typen: 11 / 12 / 22 / 33
Bauhöhen: 300 - 900 mm
Baulängen: 400 - 3000 mm
Bautiefe: 61 / 64 / 100 / 155 mm
Farbe:  RAL 9016 standardweiß

In den nachfolgenden Positionen werden die Stückzahlen der insgesamt benötigten Heizkörpergrößen abgefragt.

**06.02.03.6 X2 Austausch Kermi-HK Typ: 33, 500/554/155mm**
Kermi X2-Profil-Kompaktheizkörper Typ: 33
Baulänge/Bauhöhe/Tiefe: 500/554/155
Menge: 3,000 St

**06.02.03.7 X2 Austausch Kermi-HK Typ: 33, 700/554/155mm**
Kermi X2-Profil-Kompaktheizkörper Typ: 33
Baulänge/Bauhöhe/Tiefe: 700/554/155
Menge: 1,000 St

**06.02.03.8 X2 Austausch Kermi-HK Typ: 33, 800/554/155mm**
Kermi X2-Profil-Kompaktheizkörper Typ: 33
Baulänge/Bauhöhe/Tiefe: 800/554/155
Menge: 1,000 St

**06.02.03.9 X2 Austausch Kermi-HK Typ: 33, 900/554/155mm**
Kermi X2-Profil-Kompaktheizkörper Typ: 33
Baulänge/Bauhöhe/Tiefe: 900/554/155
Menge: 3,000 St

**06.02.03.10 X2 Austausch Kermi-HK Typ: 33, 1000/554/155mm**
Kermi X2-Profil-Kompaktheizkörper Typ: 33
Baulänge/Bauhöhe/Tiefe: 1000/554/155
Menge: 4,000 St

**06.02.03.11 X2 Austausch Kermi-HK Typ: 33, 1100/554/155mm**
Kermi X2-Profil-Kompaktheizkörper Typ: 33
Baulänge/Bauhöhe/Tiefe: 1100/554/155
Menge: 2,000 St

**06.02.03.12 X2 Austausch Kermi-HK Typ: 33, 1200/554/155mm**
Kermi X2-Profil-Kompaktheizkörper Typ: 33
Baulänge/Bauhöhe/Tiefe: 1200/554/155
Menge: 2,000 St

**06.02.03.13 X2 Austausch Kermi-HK Typ: 33, 1300/554/155mm**
Kermi X2-Profil-Kompaktheizkörper Typ: 33
Baulänge/Bauhöhe/Tiefe: 1300/554/155
Menge: 3,000 St

**06.02.03.14 X2 Austausch Kermi-HK Typ: 33, 1400/554/155mm**
Kermi X2-Profil-Kompaktheizkörper Typ: 33
Baulänge/Bauhöhe/Tiefe: 1400/554/155
Menge: 3,000 St

**06.02.03.15 X2 Austausch Kermi-HK Typ: 33, 1600/554/155mm**
Kermi X2-Profil-Kompaktheizkörper Typ: 33
Baulänge/Bauhöhe/Tiefe: 1600/554/155
Menge: 1,000 St

**06.02.03.16 X2 Austausch Kermi-HK Typ: 33, 2000/554/155mm**
Kermi X2-Profil-Kompaktheizkörper Typ: 33
Baulänge/Bauhöhe/Tiefe: 2000/554/155
Menge: 1,000 St

**06.02.03.17 X2 Austausch Kermi-HK Typ: 33, 2300/554/155mm**
Kermi X2-Profil-Kompaktheizkörper Typ: 33
Baulänge/Bauhöhe/Tiefe: 2300/554/155
Menge: 1,000 St

**06.02.03.18 X2 Austausch Kermi-HK Typ: 22, 700/554/100mm**
Kermi X2-Profil-Kompaktheizkörper Typ: 22
Baulänge/Bauhöhe/Tiefe: 700/554/100
Menge: 1,000 St

**06.02.03.19 X2 Austausch Kermi-HK Typ: 22, 900/554/100mm**
Kermi X2-Profil-Kompaktheizkörper Typ: 22
Baulänge/Bauhöhe/Tiefe: 900/554/100
Menge: 5,000 St

**06.02.03.20 X2 Austausch Kermi-HK Typ: 22, 1000/554/100mm**
Kermi X2-Profil-Kompaktheizkörper Typ: 22
Baulänge/Bauhöhe/Tiefe: 1000/554/100
Menge: 2,000 St

**06.02.03.21 X2 Austausch Kermi-HK Typ: 22, 1600/554/100mm**
Kermi X2-Profil-Kompaktheizkörper Typ: 22
Baulänge/Bauhöhe/Tiefe: 1600/554/100
Menge: 2,000 St

**06.02.03.22 X2 Austausch Kermi-HK Typ: 33, 600/954/155mm**
Kermi X2-Profil-Kompaktheizkörper Typ: 33
Baulänge/Bauhöhe/Tiefe: 600/954/155
Menge: 4,000 St

*Hinweis: Kermi-X2-Therm-Profil-Kompaktheizkörper*
Kermi-X2-Therm-Profil-Kompaktheizkörper
aus profiliertem Stahlblech St.12.03, Blechstärke 1,25 mm, Sickenteilung 33 1/3 mm, übergreifende obere Abdeckung und geschlossene seitliche Blenden.
Mit Zweitschichtlackierung,  lösungsmittelfrei im Heizbetrieb. Entfettet, eisenphosphatiert, grundiert mit Elektrotauchlack und elktrostatisch pulver- beschichtet entsprechend DIN 55900 - FWA.

Rückseite mit 4 Befestigungslaschen (ab Baulänge 1800 mm = 6 Stück), incl. Montageset, bestehend aus Bohr- konsolen, Abstandskonsolen, Abstandhaltern und Sicherungsbügel zur Befestigung, sowie Blind- und Entlüftungsstopfen. Montagefertig im Karton verpackt und in Folie eingeschweißt.

QS-System zertifiziert nach DIN ISO 900.
Geprüft/Wärmeleistung nach DIN EN 442/Ö-Norm EN 442.
Die Bauausführung entspricht den ehemaligen  BAGUV- Richtlinien. Ausgezeichnet mit dem RAL-Gütezeichen.

Anschlüsse: 4x G 1/2" Innengewinde
Betriebsdruck: max. 10 bar
Medium: Heißwasser bis 110°C

Fabrikat: Kermi Profil-Kompaktheizkörper
Typen: 11 / 12 / 22 / 33
Bauhöhen: 300 - 900 mm
Baulängen: 400 - 3000 mm
Bautiefe: 61 / 64 / 100 / 155 mm
Farbe:  RAL 9016 standardweiß

In den nachfolgenden Positionen werden die Stückzahlen der insgesamt benötigten Heizkörpergrößen abgefragt.

*Hinweis: Profil-Kompaktheizkörper Kermi Typ 12*
Profil-Kompaktheizkörper
zweilagig mit zwei Konvektoren, lackiert, Laschenaufhängung, Bautiefe 100mm, Nabenabstand =  Bauhöhe-54 mm mit Baustellenkappe.
Heizleistungswerte nach DIN EN 442.
Einschl. folgendem Zubehör:
2 Bohrkonsolen 160mm lang, 2 Kunststsoff-Wandabstandshalter und 1 Sicherheitsbügel, 1 Sicherheitsklemme beigepackt.
Fabrikat: Kermi
Type  : 12

Abmessungen wie nachfolgend aufgelistet komplett liefern und montieren.

**06.02.03.23 Kermi-HK Typ: 12, 1000/400/64mm**
Kermi-Profil-Kompaktheizkörper Typ: 12
Baulänge/Bauhöhe/Tiefe: 1000/400/64
Menge: 3,000 St.

**06.02.03.24 Kermi-HK Typ: 12, 700/500/64mm**
Kermi-Profil-Kompaktheizkörper Typ: 12
Baulänge/Bauhöhe/Tiefe: 700/500/64
Menge: 3,000 St.

**06.02.03.25 Kermi-HK Typ: 12, 500/900/64mm**
Kermi-Profil-Kompaktheizkörper Typ: 12
Baulänge/Bauhöhe/Tiefe: 500/900/64
Menge: 1,000 St.

*Hinweis: Profil-Kompaktheizkörper Kermi Typ 22*
Profil-Kompaktheizkörper
zweilagig mit zwei Konvektoren, lackiert, Laschenaufhängung, Bautiefe 100mm, Nabenabstand =  Bauhöhe-54 mm mit Baustellenkappe.
Heizleistungswerte nach DIN EN 442.
Einschl. folgendem Zubehör:
2 Bohrkonsolen 160mm lang, 2 Kunststsoff-Wandabstandshalter und 1 Sicherheitsbügel, 1 Sicherheitsklemme beigepackt.
Fabrikat: Kermi
Type  : 22

Abmessungen wie nachfolgend aufgelistet komplett liefern und montieren.

**06.02.03.26 Kermi-HK Typ: 22, 1000/400/100mm**
Kermi-Profil-Kompaktheizkörper Typ: 22
Baulänge/Bauhöhe/Tiefe: 1000/400/100
Menge: 2,000 St.

**06.02.03.27 Kermi-HK Typ: 22, 1000/500/100mm**
Kermi-Profil-Kompaktheizkörper Typ: 22
Baulänge/Bauhöhe/Tiefe: 1000/500/100
Menge: 2,000 St.

*Hinweis: Profil-Kompaktheizkörper Kermi Typ 33*
Profil-Kompaktheizkörper
zweilagig mit zwei Konvektoren, lackiert, Laschenaufhängung, Bautiefe 155mm, Nabenabstand =  Bauhöhe-54 mm mit Baustellenkappe.
Heizleistungswerte nach DIN EN 442.
Einschl. folgendem Zubehör:
2 Bohrkonsolen 160mm lang, 2 Kunststsoff-Wandabstandshalter und 1 Sicherheitsbügel, 1 Sicherheitsklemme beigepackt.
Fabrikat: Kermi
Type  : 33

Abmessungen wie nachfolgend aufgelistet komplett liefern und montieren.

**06.02.03.28 Kermi-HK Typ: 33, 600/400/155mm**
Kermi-Profil-Kompaktheizkörper Typ: 33
Baulänge/Bauhöhe/Tiefe: 600/400/155
Menge: 1,000 St.

**06.02.03.29 Kermi-HK Typ: 33, 2000/400/155mm**
Kermi-Profil-Kompaktheizkörper Typ: 33
Baulänge/Bauhöhe/Tiefe: 2000/400/155
Menge: 4,000 St.

**06.02.03.30 Kermi-HK Typ: 33, 700/500/155mm**
Kermi-Profil-Kompaktheizkörper Typ: 33
Baulänge/Bauhöhe/Tiefe: 700/500/155
Menge: 2,000 St.

**06.02.03.31 Kermi-HK Typ: 33, 1400/500/155mm**
Kermi-Profil-Kompaktheizkörper Typ: 33
Baulänge/Bauhöhe/Tiefe: 1400/500/155
Menge: 1,000 St.

**06.02.03.32 Kermi-HK Typ: 33, 700/600/155mm**
Kermi-Profil-Kompaktheizkörper Typ: 33
Baulänge/Bauhöhe/Tiefe: 700/600/155
Menge: 1,000 St.

**06.02.03.33 HK-Montage Kompakt-Heizkörper**
Heizkörpermontage
Kompakt-Heizkörper transportieren, mit dem Heizkörper beiliegendem Montagezubehör montieren und mit den Rohrleitungen verbinden.
Menge: 57,000 St

**06.02.03.34 Entlüftungsventil, vernickelt, 3/8" oder 1/2"**
Entlüftungsventil, selbstdichtend, radial drehbar,
vernickelt. Nennweite 3/8" oder 1/2".
Menge: 57,000 St

**06.02.03.35 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 60,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**06.02.03.36 HEIMEIER Thermostat-Ventilunterteil Eclipse, Eckform, DN 15 Art.-Nr. 3931-02.000**
Thermostat-Ventilunterteil Eclipse, Eckform, DN 15
Nennweite: DN 15 (1/2")
Ausführung: Eckform
Art.-Nr. 3931-02.000
Menge: 20,000 St

**06.02.03.37 HEIMEIER Thermostat-Ventilunterteil Eclipse, Durchgangsform, DN 15, Art.-Nr. 3932-02.000**
Thermostat-Ventilunterteil Eclipse, Durchgangsform, DN 15 Nennweite: DN 15 (1/2")
Ausführung: Durchgangsform
Art.-Nr. 3932-02.000
Menge: 20,000 St

**06.02.03.38 HEIMEIER Thermostat-Ventilunterteil Eclipse, Axialform, DN 15 Art.-Nr. 3930-02.000**
Thermostat-Ventilunterteil Eclipse, Axialform, DN 15
Nennweite: DN 15 (1/2")
Ausführung: Axialform
Art.-Nr. 3930-02.000
Menge: 20,000 St

**06.02.03.39 HEIMEIER Thermostat-Ventilunterteil Eclipse,Winkeleck/links od.rechts DN 15, Art.-Nr. 3933-02.000 od. 3934-02.000**
Thermostat-Ventilunterteil Eclipse,Winkeleck/links, DN 15
Nennweite: DN 15 (1/2")
Ausführung: Winkeleck
Anschluss am
Heizkörper links
Art.-Nr. 3933-02.000
Heizkörper rechts
Art.-Nr. 3934-02.000
Menge: 1,000 St

**06.02.03.40 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 30,000 St

**06.02.03.41 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 31,000 St

**06.02.03.42 Adapter KD für Kompaktheizkörper für**
Adapter KD für Kompaktheizkörper für Ventilgröße/Anschluss DN15 1/2"
Fabrikat/Typ: Kermi / ZT00670001
Menge: 6,000 St

**06.02.03.43 Adapter D zum Austausch von Radiatoren**
Adapter D zum Austausch von alten Radiatoren gegen neue Kermi Ventil-Heizkörper flexibler Nabenabstand von 300-1000 mm
Fabrikat/Typ: Kermi / ZT00650001
Menge: 3,000 St

**06.02.03.44 Mehraufwand Thermostatventile austauschen**
Mehraufwand für den Austausch von Heizkörper-
Thermostatventile.
An Heizkörpern mit altem oder defekten Thermostat- oder Absperrventilen werden diese einschließlich
Verschraubungsteil ausgetauscht. Die vorhandenen
Thermostatköpfe werden gegen neue Thermostatköpfe
(In separater Position) ausgetauscht.
Die Heizungsanlage ist zu diesem Zeitpunkt komplett
entleert bzw. die Anschlussleitungen sind gemäß zuvor genannter Position vereist. Gegen abtropfendes "Schwarzes Heizungswasser" sind Schutzmaßnahmen zu treffen.
Zu kalkulieren ist der reine Mehraufwand der durch den Austausch entsteht und nicht in den Positionen des neuen Ventils und des Thermostatkopfes enthalten ist.
Einschließlich Dichtheitsprüfung nach dem
Wiederbefüllen der Anlage.
Pauschal.
Menge: 3,000 St.

**06.02.03.45 Mehraufwand HK-Verschraubung austauschen**
Mehraufwand für den Austausch von Rücklauf-Verschraubung.
An Heizkörpern mit alter oder keiner absperrbaren Rücklaufverschraubung werden diese einschließlich
Verschraubungsteil ausgetauscht.
Die Heizungsanlage ist zu diesem Zeitpunkt komplett
entleert bzw. die Anschlussleitungen sind gemäß zuvor genannter Position vereist. Gegen abtropfendes "Schwarzes Heizungswasser" sind Schutzmaßnahmen zu treffen.
Zu kalkulieren ist der reine Mehraufwand der durch den Austausch entsteht und nicht in den Positionen des neuen Ventils und des Thermostatkopfes enthalten ist.
Einschließlich Dichtheitsprüfung nach dem
Wiederbefüllen der Anlage.
Menge: 3,000 St.

#### Bereich 06.03 Sonstige Arbeiten, Unvorhergesehenes, Wartung

##### Abschnitt 06.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**06.03.01.1 Conlit 150-U-Schale DN 12 (15mm) Wandstärke 20-25 cm**
Conlit 150-U-Schale an Edelstahl-/Kupfer Rohren.
Rohrdimension : DN 12, Außen DA = 15 mm,
Dämmdicke  : 22,5 mm
Wand- bzw. Deckenstärke : 20-25 cm
Menge: 1,000 St.

**06.03.01.2 Conlit 150-U-Schale DN 40 (42mm) Wandstärke 20-25 cm**
Conlit 150-U-Schale an Edelstahl-/Kupfer-Rohren.
Rohrdimension  : DN 40, Außen DA = 42 mm,
Dämmdicke  : 29 mm
Wand- bzw. Deckenstärke : 20-25 cm
Menge: 2,000 St.

**06.03.01.3 Conlit 150-U-Schale DN 50 (54mm) Wandstärke 20-25 cm**
Conlit 150-U-Schale an Edelstahl-/Kupfer-Rohren.
Rohrdimension  : DN 50, Außen DA = 54 mm,
Dämmdicke  : 38 mm
Wand- bzw. Deckenstärke : 20-25 cm
Menge: 2,000 St.

**06.03.01.4 Conlit 150-U-Schale DN 12 (15 mm) Wandstärke 30-50 cm**
U-Schale an Edelstahl-/Kupfer Rohren.
Rohrdimension : DN 12, Außen DA = 15 mm,
Dämmdicke  : 22,5 mm
Wand- bzw. Deckenstärke : 40-50 cm
Menge: 1,000 St

**06.03.01.5 Conlit 150-U-Schale DN 40 (42mm) Wandstärke 30-50 cm**
Conlit 150-U-Schale an Edelstahl-/Kupfer-Rohren.
Rohrdimension  : DN 40, Außen DA = 42 mm,
Dämmdicke  : 29 mm
Wand- bzw. Deckenstärke : 30-50 cm
Menge: 2,000 St.

**06.03.01.6 Conlit 150-U-Schale DN 50 (54mm) Wandstärke 30-50 cm**
Conlit 150-U-Schale an Edelstahl-/Kupfer-Rohren.
Rohrdimension  : DN 50, Außen DA = 54 mm,
Dämmdicke  : 38 mm
Wand- bzw. Deckenstärke : 30-50 cm
Menge: 2,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**06.03.01.7 Dämmschale 20mm an Rohr DN 12**
Dämmschale an Edelstahl-/Kupfer/C-Stahl-Rohren.
nach EnEV 100%, 50% und Kaltwasser nach DIN 1988.
Rohrdimension/Dämmstärke 15/20
Menge: 2,000 m

**06.03.01.8 Dämmschale 20mm an Rohr DN 15**
Dämmschale an Edelstahl-/Kupfer/C-Stahl-Rohren.
nach EnEV 100%, 50% und Kaltwasser nach DIN 1988.
Rohrdimension/Dämmstärke 18/20
Menge: 2,000 m

**06.03.01.9 Dämmschale 20mm an Rohr DN 20**
Dämmschale an Edelstahl-/Kupfer/C-Stahl-Rohren.
nach EnEV 100%, 50% und Kaltwasser nach DIN 1988.
Rohrdimension/Dämmstärke 22/20
Menge: 2,000 m

**06.03.01.10 Dämmschale 30mm an Rohr DN 25**
Dämmschale an Edelstahl-/Kupfer/C-Stahl-Rohren.
nach EnEV 100%.
Rohrdimension/Dämmstärke 28/30
Menge: 2,000 m

**06.03.01.11 Dämmschale 30 mm an Rohr DN 32**
Dämmschale an Edelstahl-/Kupfer/C-Stahl-Rohren.
nach EnEV 100%.
Rohrdimension/Dämmstärke 35/30
Menge: 2,000 m

**06.03.01.12 Dämmschale 40 mm an Rohr DN 40**
Dämmschale an Edelstahl-/Kupfer/C-Stahl-Rohren.
nach EnEV 100%.
Rohrdimension/Dämmstärke 42/40
Menge: 2,000 m

**06.03.01.13 Dämmschale 50 mm an Rohr DN 50**
Dämmschale an Edelstahl-/Kupfer/C-Stahl-Rohren.
nach EnEV 100%.
Rohrdimension/Dämmstärke 54/50
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**06.03.01.14 RS 800 DN 15, 20mm mit Isogenopak Edelstahl-/Kupfer/C-Stahl**
RS 800 Dämmschale mit Isogenopak-Ummantelung
an Edelstahl-/Kupfer/C-Stahl-Rohren.
nach EnEV 100%, 50% und Kaltwasser nach DIN 1988.
Rohrdimension/Dämmstärke 15/20
Menge: 6,000 m

**06.03.01.15 RS 800 DN 18, 20mm mit Isogenopak Edelstahl-/Kupfer/C-Stahl**
RS 800 Dämmschale mit Isogenopak-Ummantelung
an Edelstahl-/Kupfer/C-Stahl-Rohren.
nach EnEV 100%, 50% und Kaltwasser nach DIN 1988.
Rohrdimension/Dämmstärke 18/20
Menge: 12,000 m

**06.03.01.16 RS 800 DN 22, 20mm mit Isogenopak Edelstahl-/Kupfer/C-Stahl**
RS 800 Dämmschale mit Isogenopak-Ummantelung
an Edelstahl-/Kupfer/C-Stahl-Rohren.
nach EnEV 100%, 50% und Kaltwasser nach DIN 1988.
Rohrdimension/Dämmstärke 22/20
Menge: 5,000 m

**06.03.01.17 RS 800 DN 42, 40mm mit Isogenopak Edelstahl-/Kupfer/C-Stahl**
RS 800 DN 42/40mm mit Isogenopak-Edelstahl-/Kupfer/C-Stahl
Menge: 32,000 m

**06.03.01.18 RS 800 DN 54, 50mm mit Isogenopak Edelstahl-/Kupfer/C-Stahl**
RS 800 DN 54/50mm mit Isogenopak-Edelstahl-/Kupfer/C-Stahl
Menge: 10,000 m

**06.03.01.19 Isogenopak-Isolierung von Luftgefäßen bis DN 65**
Alukaschierte Matten+Isogenopak-Isolierung von Luftgefäßen bis DN 65 Länge bis 200-250 mm, Nenndicke der Matten 20+30 mm
Menge: 2,000 St

**06.03.01.20 Mehraufwand für Isolierungsergänzungen Rohrnennweiten DN 15-25**
Mehraufwand für Isolierungsergänzungen an Heizungsleitungen, an den Stellen wo neue Strangregulierventile eingebaut wurden. Hier ist die Mineralfasermattendämmung auf eine Länge von ca. 100cm entfernt worden und muss mit Schalenisolierung ausgebessert und an die beiden vorhandenen Dämmenden angepasst werden.
Rohrnennweiten DN 15-25
Menge: 12,000 St

**06.03.01.21 Mehraufwand für Isolierungsergänzungen Rohrnennweiten DN 32-40**
Mehraufwand für Isolierungsergänzungen an Heizungsleitungen, an den Stellen wo neue Strangregulierventile eingebaut wurden. Hier ist die Mineralfasermattendämmung auf eine Länge von ca. 70cm entfernt worden und muss mit Schalenisolierung ausgebessert und an die beiden vorhandenen Dämmenden angepasst werden.
Rohrnennweiten DN 32-40
Menge: 2,000 St

##### Abschnitt 06.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**06.03.02.1 Bohrung 60 mm D. bis Wanddicke 20 cm**
Menge: 1,000 St

**06.03.02.2 Bohrung 100 mm D. bis Wanddicke 20 cm**
Menge: 1,000 St

*Hinweis: Wand- bzw. Deckenstärke bis 30 cm*
Wand- bzw. Deckenstärke bis 30 cm
Beton oder Kalksandstein

**06.03.02.3 Bohrung 60 mm D. bis Wanddicke 30 cm**
Menge: 1,000 St

**06.03.02.4 Bohrung 100 mm D. bis Wanddicke 30 cm**
Menge: 1,000 St

**06.03.02.5 Bohrung 150 mm D. bis Wanddicke 30 cm**
Menge: 1,000 St

*Hinweis: Wand- bzw. Deckenstärke bis 50 cm*
Wand- bzw. Deckenstärke bis 50 cm
hier als doppelte Gebäudetrennwand, besthend aus
2 Betonwänden 20-24cm mit zwischenliegender Gebäudedehnfuge.

**06.03.02.6 Bohrung 60 mm D. bis Wanddicke 50 cm**
Menge: 2,000 St

**06.03.02.7 Bohrung 100 mm D. bis Wanddicke 50 cm**
Menge: 2,000 St

**06.03.02.8 Bohrung 150 mm D. bis Wanddicke 50 cm**
Menge: 2,000 St

*Hinweis: Wanddurchbrüche schließen*
Wanddurchbrüche schließen
Schließen von Wanddurchbrüche unterschiedlicher Größen und Situationen im Keller durch Beimauern, einschl. beidseitigen Verputz und Angleichen an die bestehende Oberfläche.
Abrechnung für Durchbrüche in nachfolgend aufgelisteten Wandstärken, Abmessungen und Einbausituationen herstellen.
Einbausituationen:
- Durchbrüche Schließen ohne Medienleitungen
- Durchbrüche Schließen mit Medienleitungen
- Durchbrüche Schließen ohne Medienleitungen F-90
- Durchbrüche Schließen mit Medienleitungen F-90

Für das Schließen der Durchbrüche ohne Brandschutzanforderung können Gasbetonsteine verwendet werden wenn die Wand anschließend verputz wird. Bei allen anderen Einbausituationen wie Betonwänden und Wänden mit F-90 Anforderung sind Kalksandsteine zu verwenden.
Einschließlich sämtlicher für das Verschließen notwendige Material wie Gasbetonsteine, Kalksandsteine massiv, Mauermörtel, Putzmörtel etc.

Bei Wanddurchbrüchen mit Medien (Rohrleitungen, Elektroleitungen, Lüftungskanäle etc.) ist folgendes zu beachten:

Sollten die Leitungen im Wandbereich noch nicht isoliert sein ist umgehend die Bauleitung zu verständigen, ein verschließen ist dann untersagt.

Wenn die Leitungen isoliert sind und außerhalb der Wand bereits die fertige Sichtisolierung vorhanden ist, so ist diese durch geeignete Schutzmaßnahmen vor Verschmutzung zu sichern und gegebenenfalls danach solange der Mörtel oder Putz noch feucht ist mit feuchtem Lappen und Wasser zu reinigen.
Sollte die Isolierung nicht gereinigt werden wird sie auf Kosten des AN erneuert.

Es darf aus Schallschutzgründen  unter keinen Umständen ein Kontakt zwischen unisoliertem Rohrmaterial und der Ausmauerung erzeugt werden. Sollte dies bei der Abnahme der Fall sein so ist die Ausmauerung gegebenenfalls wieder zu öffnen und neu herzustellen.

*Hinweis: Wanddurchbrüche ohne Brandschutzanforderung mit Medien schließen*
Wanddurchbrüche ohne Brandschutzanforderung mit Medien schließen.

**06.03.02.9 Wanddurchbrüche ohne Brandschutzanforderung schließen bis 20 cm +/- 2 cm 1000 cm²**
Wanddurchbrüche ohne Brandschutzanforderung mit Medien schließen
Wandstärke  bis 20 cm +/- 2 cm
Durchbruchsfläche  bis 1000 cm²
Menge: 1,000 St

**06.03.02.10 Wanddurchbrüche ohne Brandschutzanforderung schließen bis 20 cm +/- 2 cm 2000 cm²**
Wanddurchbrüche ohne Brandschutzanforderung mit Medien schließen
Wandstärke  bis 20 cm +/- 2 cm
Durchbruchsfläche  bis 2000 cm²
Menge: 1,000 St

*Hinweis: Wanddurchbrüche mit Brandschutzanforderung F-90 Qualität mit Medien schließen*
Wanddurchbrüche mit  Brandschutzanforderung in F-90 Qualität mit Medien schließen.

**06.03.02.11 Wanddurchbrüche mit Brandschutzanforderung in F-90 Qualität bis 20 cm +/- 2 cm 2000 cm²**
Wanddurchbrüche mit Brandschutzanforderung in F-90 Qualität mit Medien schließen
Wandstärke  bis 20 cm +/- 2 cm
Durchbruchsfläche  bis 2000 cm²
Menge: 1,000 St

**06.03.02.12 Alte Offenanschlüsse entfernen und verschließen**
Alte Offenanschlüsse entfernen und verschließen
Herausnehmen von alten Ofenbüchsen und fachgerechtes Zumauern und Verputzen der Wandöffnungen, einschl. Material-/Schuttentsorgung
Menge: 11,000 St

##### Abschnitt 06.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**06.03.03.1 Demont. von alten ungedämmten bzw. abisolierten Abflußrohren DN 50/70**
Demontage von alten ungedämmten bzw. abisolierten Abflussrohren DN 50 - DN 70 wie vor beschrieben.
Menge: 12,000 m

**06.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**06.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**06.03.03.4 Demontage von unisolierten bzw. abisolierten Rohrleitungen DN15-DN50**
Demontage von ungedämmten bzw. abisolierten Rohrleitungen DN15 - DN50 wie vor beschrieben.
Menge: 100,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**06.03.03.5 Demontage von gedämmten/isolierten Rohrleitungen DN15-DN50**
Demontage von gedämmten/isolierten Rohrleitungen DN15 - DN50 wie vor beschrieben.
Menge: 32,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**06.03.03.6 Demontage Mineralfaser gedämmte Rohre einschl. Entsorgung DN15-50**
Demontage von Rohrleitungen mit Mineralfaserdämmstoffen KMF-belastet nach TRGS 521
Rohrleitungen mit Isolierung demontieren und zur Entsorgung durch Fachfirma bereitlegen.
Die Materialien gehen in das Eigentum des Arbeitnehmers über.
Rohrleitungen DN 15-50
Menge: 14,000 m

**06.03.03.7 Freilegen von Wasserleitungen DN 15 -50**
Freilegen von  Wasserleitungen
in zu- bzw. vorgemauerten Wandschlitzen o.ä. als Vorbereitung zur Rohrdemontage, komplett (pro lfdm Rohrleitung)
Pauschal für DN 15 - DN 50
Menge: 2,000 m

**06.03.03.8 Demontage Gasbrennwertkesselanlage 65 kW,**
Demontage Gasbrennwertkesselanlage 65 kW, Abmessungen Kessel HxBxT= ca. 100x80x80m +/-20cm einschließlich Gasanschlussstrecke und sämtlichem Anschlusszubehör.
Typ Weishaupt
Menge: 1,000 St

**06.03.03.9 Demontage Abgasanlage aus Kunststoffrohr d=100 mm 4-5m**
Demontage Abgasanlage aus Kunststoffrohr d=100 mm
Länge ca. 4-5 m
Menge: 1,000 St

**06.03.03.10 Demontage Pumpengruppe DN 32-40 mit 4 Absperrventilen und**
Demontage Pumpengruppe DN 40-50 mit Pumpe,
4 Absperrventilen und einem 4-Wegemischer  mit Mineralfaser/Blech-Isolierung
Menge: 1,000 St

**06.03.03.11 Demontage Ausdehnungsgefäß 300 l Einlagerung und Wiedereinbau**
Demontage Ausdehnungsgefäß 300 l
Ausdehnungsgefäß sorgfältig demontieren und zwischenlagern, da es neueren Datums ist und wiederverwendet wird.
Menge: 1,000 St

**06.03.03.12 Demontage Gasmesseranlage**
Demontage Gasmesseranlage bestehend aus Gasmesserplatte mit Absperrhahn. Die Gasmesser befinden sich in den Untergeschoss in einem Raum je Eingang.
Menge: 9,000 St

**06.03.03.13 Abgabe der nicht mehr benötigten Gaszähler bei den Stadtwerken**
Abgabe der nicht mehr benötigten Gaszähler bei den Stadtwerken Karlsruhe.
Menge: 9,000 St

**06.03.03.14 Abstopfen des Gas-Hausanschlusshahns mit Metallstopfen DN 50**
Abstopfen des Gas-Hausanschlusshahns mit Metallstopfen DN 50 mit Bohrloch im Vierkant zwecks Verplombung des Anschlusses.
Menge: 1,000 St

**06.03.03.15 Demontage der vorhandenen Gasdurchlauferhitzer.**
Demontage der vorhandenen Gasdurchlauferhitzer oder Kombitherme
In die Position einzukalkulieren sind folgende Arbeiten:
- Absperrung Gaszufuhr im UG
- Demontage Abgasrohr 1,5-2,5m einschli. 2-3 Bogen
  und  Kaminwandfutter
- Demontage Durchlauferhitzer/Kombitherme
- Demontage aller Anschlüsse bis zu 1,5 m Länge
  Gas, Kaltwasser, Warmwasser, Abwasser, Heizung
- Entsorgung.
Menge: 9,000 St

**06.03.03.16 Metallstopfen DN 15**
Metallstopfen zum geruschdichten verschließen der nichtmehr verwendeten Gasleitungen. DN 15
Menge: 1,000 St

**06.03.03.17 Metallstopfen DN 20**
Metallstopfen zum geruschdichten verschließen der nichtmehr verwendeten Gasleitungen. DN 20
Menge: 9,000 St

**06.03.03.18 Metallstopfen DN 25**
Metallstopfen zum geruschdichten verschließen der nicht mehr verwendeten Gasleitungen. DN 25
Menge: 9,000 St

**06.03.03.19 Blindrosette verchromt zur Abdeckung des Gasanschlusses in**
Blindrosette verchromt zur Abdeckung des Gasanschlusses in Bad im Bereich der Fliesen.
Durchmesser ca. 60mm.
Menge: 9,000 St

**06.03.03.20 Demontage von Heizkörpern**
Demontage von Heizkörpern
in Form von Gußradiatoren, Röhrenradiatoren oder
Stahlradiatoren, komplett einschl. Heizkörperventile,
Verschraubungen, Konsolen und Haltern, einschl.
Ausbringen und Abtransportieren zur freien Verfügung
des Bieters, einschl. Schuttbeseitigung, komplett.
Menge: 57,000 St

**06.03.03.21 Mehraufwand für die Wohnungsweise Demontage der Heizkostenverteiler**
Mehraufwand für die Wohnungsweise Demontage der Heizkostenverteiler einschließlich Beschriftung.
Die HK-Verteiler sind Wohnungsweise verpackt bei der GWK-Geschäftsstelle abzugeben. Zu jeder Wohnung ist die Lage und der Mietername zu vermerken.
Menge: 57,000 St

**06.03.03.22 Schutz des Fußbodens mit Filz**
Schutz des Fußbodens im Flurbereich bzw. auf allen durch den AN genutzten Flächen innerhalb der Wohnung mit kombinierten Filz auf Folie-Matten. Diese sind vor Beginn der notwendigen Arbeiten auszulegen und lückenlos mit Klebeband an den Ecken und Türrahmen zu verkleben, so dass kein Schutt unter Abdeckung kommen und zu Kratzern/Beschädigungen am Fußboden führen kann.
Menge: 240,000 m²

##### Abschnitt 06.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**06.03.04.1 Obermonteur**
*** Stundenlohnarbeiten
Menge: 25,000 h

**06.03.04.2 Selbständiger Monteur**
*** Stundenlohnarbeiten
Menge: 25,000 h

**06.03.04.3 Monteur**
*** Stundenlohnarbeiten
Menge: 10,000 h

**06.03.04.4 Helfer**
*** Stundenlohnarbeiten
Menge: 10,000 h

**06.03.04.5 Auszubildender**
*** Stundenlohnarbeiten
Menge: 5,000 h

*Hinweis: --> Gerätevorhaltung und Betriebskosten*
Gerätevorhaltung und Betriebskosten

**06.03.04.6 Bohrhammer Hilte TE 92 oder gleichwertig.**
Menge: 10,000 Std.

##### Abschnitt 06.03.05 Nebenleistungen, besondere Bauleistungen

**06.03.05.1 Baustelleneinrichtung**
*** Pauschalposition
Baustelleneinrichtung
Einrichten und Räumen der Baustelle, Vorhalten der Baustelleneinrichtung für sämtliche in der Leistungsbechreibung aufgeführten Leistungen über die gesamte Bauzeit.
Menge: 1,000 psch

**06.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**06.03.05.3 Fließschematas in den Technikräumen**
Fließschematas in den Technikräumen
laminierte Ausführung mit Metalösen um an der
Wand anschrauben zu können.
Getrennt nach Gewerk Heizung-Lüftung-Sanitär
Menge: 1,000 St

##### Abschnitt 06.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**06.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**06.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**06.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**06.03.06.4 Inspektions-und Wartungsarbeiten im 2 Jahr der Gewährleistung**
*** Bedarfsposition ohne GB
Inspektions- und Wartungsarbeiten im
2 Jahr der Gewährleistung

Inspektion und Wartung im 2. Jahr der
Gewährleistung, s.w.v.
Menge: 1,000 Psch

**06.03.06.5 Inspektions- und Wartungsarbeiten im 3 Jahr der Gewährleistung**
*** Bedarfsposition ohne GB
Inspektions- und Wartungsarbeiten im
3 Jahr der Gewährleistung

Inspektion und Wartung im 3. Jahr der
Gewährleistung, s.w.v.
Menge: 1,000 Psch

**06.03.06.6 Inspektions- und Wartungsarbeiten im 4. Jahr der Gewährleistung**
*** Bedarfsposition ohne GB
Inspektions- und Wartungsarbeiten im
4 Jahr der Gewährleistung

Inspektion und Wartung im 4. Jahr der
Gewährleistung, s.w.v.
Menge: 1,000 Psch

**06.03.06.7 Inspektions- und Wartungsarbeiten im 5. Jahr der Gewährleistung**
*** Bedarfsposition ohne GB
Inspektions- und Wartungsarbeiten im
5 Jahr der Gewährleistung

Inspektion und Wartung im 5. Jahr der
Gewährleistung, s.w.v.
Menge: 1,000 Psch

### Titel 07 Adlerstraße 41

*Hinweis: Baustelleneinrichtung*
Baustelleneinrichtung

In der Adlerstraße 43 steht im Erdgeschoss eine große Gewerbeeinheit leer welche als Materiallager und Pausenraum genutzt werden soll.

Innerhalb der Gewerbeeinheit soll hierfür eine WC-Anlage erneuert un die notwendigste Sanitär und Elektroinstallation ausgeführt werden.

#### Bereich 07.01 Sanitäre Anlagen nach DIN 18381

##### Abschnitt 07.01.01 Trinkwasserleitungen und Zubehör

*Hinweis: Edelstahlrohr mit Preßverbindungstechnik*
Edelstahlrohr-System mit Pressverbindungstechnik
für die Trinkwasserinstallation nach DIN 1988,
mit Rotguss-Rohrverbinder nach DVGW-Arbeitsblatt W534, und Rohren aus nichtrostendem austenitischem Stahl. Werkstoff-Nr.: 1.4401, nach DIN 17455.
Mit DVGW-System-Prüfzeichen.
Betriebsdruck:  max. 16  bar
Betriebstemperatur:  max. 110 Grad C
Die Arbeits- und Verlegerichtlinien des
Herstellers sind zu beachten. Rohrverbindungen mittels
Pressfittings kaltverbunden.
Fittings mit SC-Contur, welche eine nichtverpresste Verbindung bei der Druckprobe deutlich sichtbar erkennen lässt.

Sämtliche Rohrleitungen sind vor verschließen der
Schlitze und Durchbrüche eigenverantwortlich nach DIN
1988,Teil 2 Abs. 11.1-11.2.1 auf Dichtigkeit zu prüfen
und nach Abs.11.2 zu spülen.
Über sämtliche Druckproben und Spülvorgänge sind
Protokolle zu erstellen und unaufgefordert dem Auftraggeber zu übergeben.

Rohrleitungen wie beschrieben und nachfolgend
aufgelistet komplett liefern und montieren.

Die in den folgenden Positionenen angegebenen
Richtprodukte dienen ausschließlich der Orientierung.
Es stehrt dem Bieter frei, andere Produkte als das
Richtprodukt anzubieten, sofern dies den Angaben der
Leistungsposition entspricht.

**07.01.01.1 Edelstahl-Rohrsystem DN 12 = 15 x 1,0 mm**
Edelstahl-Rohrsystem DN 12 = 15 x 1,0 mm

Fabrikat/Typ: Geberit/Mapress
Menge: 6,000 m

**07.01.01.2 Edelstahl-Rohrsystem DN 15 = 18 x 1,0 mm**
Menge: 4,000 m

**07.01.01.3 Edelstahl-Rohrsystem DN 20 = 22 x 1,2 mm**
Menge: 6,000 m

**07.01.01.4 Edelstahl-Rohrsystem DN 25 = 28 x 1,2 mm**
Menge: 6,000 m

**07.01.01.5 Edelstahl-Rohrsystem DN 32 = 35 x 1,5 mm**
Menge: 6,000 m

*Hinweis: Preßittings aus nichtrostendem Stahl*
Preßittings aus nichtrostendem Stahl Werkstoff Nr. 1.4401, Wanddicke 1,5 mm, bzw. Spezial-Rotguß nach DVGW-Arbeitsblatt W534 mit DVGW-Prüfzeichen. Form -und Verbindungsstücke für vorgenannte Rohrleitungen als Zulage komplett liefern und montieren.

*Hinweis: Preßfitting-Muffe oder Schiebemuffe,*
Preßfitting-Muffe oder Schiebemuffe, komplett wie nachfolgend aufgelistet liefern und montieren.

**07.01.01.6 Muffe, DN 12, d=15mm**
Menge: 1,000 St

**07.01.01.7 Muffe, DN 15, d=18mm**
Menge: 2,000 St

**07.01.01.8 Muffe, DN 20, d=22mm.**
Menge: 1,000 St

**07.01.01.9 Muffe, DN 25, d=28mm**
Menge: 1,000 St

**07.01.01.10 Muffe, DN 32, d=35mm**
Menge: 1,000 St

*Hinweis: Preßfitting-Bogen 90 Grad*
Preßfitting-Bogen 90 Grad, mit doppeltem und einseitigem Einsteckende, komplett wie nachfolgend aufgelistet liefern und montieren.

**07.01.01.11 Bogen 90°, DN 12, d=15 mm**
Menge: 6,000 St

**07.01.01.12 Bogen 90°, DN 15, d=18 mm**
Menge: 3,000 St

**07.01.01.13 Bogen 90°, DN 20, d=22 mm**
Menge: 2,000 St

**07.01.01.14 Bogen 90°, DN 25, d=28 mm**
Menge: 3,000 St

**07.01.01.15 Bogen 90°, DN 32, d=35 mm**
Menge: 4,000 St

*Hinweis: Preßfitting-Bogen 45 Grad*
Preßfitting-Bogen 45 Grad, mit doppeltem und einseitigem Einsteckende komplett wie nachfolgend aufgelistet liefern und montieren.

**07.01.01.16 Bogen 45° DN 12, d=15mm**
Menge: 2,000 St

**07.01.01.17 Bogen 45° DN 15, d=18mm**
Menge: 2,000 St

**07.01.01.18 Bogen 45° DN 20, d=22mm**
Menge: 2,000 St

**07.01.01.19 Bogen 45° DN 25, d=28mm**
Menge: 2,000 St

**07.01.01.20 Bogen 45° DN 32, d=35mm**
Menge: 2,000 St

*Hinweis: Preßfitting-Reduktionsstück, komplett*
Preßfitting-Reduktionsstück, komplett wie nachfolgend aufgelistet liefern und montieren.
Es werden keine Unterschiede bei den kleineren Dimensionen des Formstückes gemacht, die Abrechnung erfolgt nach der Größeren Dimension.

**07.01.01.21 Reduktion DN 20, d=22mm**
Menge: 1,000 St

**07.01.01.22 Reduktion DN 25, d=28mm**
Menge: 1,000 St

**07.01.01.23 Reduktion DN 32, d=35mm**
Menge: 1,000 St

*Hinweis: Preßfitting-T-Stück, mit dreiseitigen Ein-*
Preßfitting-T-Stück, mit dreiseitigen Einsteckende mit und ohne reduziertem Abgang, komplett wie nachfolgend aufgelistet liefern und montieren.

**07.01.01.24 T-Stück d=22mm**
Menge: 1,000 St

**07.01.01.25 T-Stück d=28mm**
Menge: 1,000 St

**07.01.01.26 T-Stück d=35mm**
Menge: 1,000 St

*Hinweis: Preßfitting-T-Stück, im Abgang IG oder AG*
Preßfitting-T-Stück, im Abgang Innen- oder Außengewinde komplett wie nachfolgend aufgelistet liefern und montieren.

**07.01.01.27 T-Stück mit IG und AG, DN 12, d=15mm**
Menge: 1,000 St

**07.01.01.28 T-Stück mit IG und AG, DN 15, d=18mm**
Menge: 1,000 St

**07.01.01.29 T-Stück mit IG und AG, DN 20, d=22mm**
Menge: 1,000 St

**07.01.01.30 T-Stück mit IG und AG, DN 25, d=28mm**
Menge: 1,000 St

**07.01.01.31 T-Stück mit IG und AG,DN 32, d=35mm**
Menge: 1,000 St

*Hinweis: Preßfitting-Übergangsstück mit IG oder AG*
Preßfitting-Übergangsstück mit Innen- oder Außengewinde, mit und ohne Einschubende, komplett wie nachfolgend aufgelistet liefern und montieren.

**07.01.01.32 Übergangsstück DN 12, d=15mm**
Menge: 4,000 St

**07.01.01.33 Übergangsstück DN 15, d=18mm**
Menge: 2,000 St

**07.01.01.34 Übergangsstück DN 20, d=22mm**
Menge: 2,000 St

**07.01.01.35 Übergangsstück DN 25, d=28mm**
Menge: 2,000 St

**07.01.01.36 Übergangsstück DN 32, d=35mm**
Menge: 3,000 St

*Hinweis: Preßfitting-Übergangsstück 90 Grad mit IG oder AG*
Preßfitting-Übergangsstück 90 Grad mit IG oder AG,
mit oder ohne Einschubende komplett wie nachfolgend aufgelistet liefern und montieren.

**07.01.01.37 Übergangsstück 90°, DN 12/15, d=15mm**
Menge: 1,000 St

**07.01.01.38 Übergangsstück 90°, DN 15, d=18mm**
Menge: 1,000 St

**07.01.01.39 Übergangsstück 90°, DN 20, d=22mm**
Menge: 1,000 St

**07.01.01.40 Übergangsstück 90°, DN 25, d=28mm**
Menge: 1,000 St

**07.01.01.41 Übergangsstück 90°, DN 32, d=35mm**
Menge: 1,000 St

*Hinweis: Preßfitting-Deckenwinkel 90 Grad mit Innengewinde*
Preßfitting-Deckenwinkel 90 Grad mit Innengewinde, komplett wie nachfolgend aufgelistet liefern und montieren.

**07.01.01.42 Deckenwinkel 90° mit IG, DN 12/15, d=15mm.**
Menge: 1,000 St

*Hinweis: Übergangs/ Anschluss-Verschraubung, mit Überwurfmutter aus Messing*
Übergangs/ Anschluss-Verschraubung, mit Überwurfmutter aus Messing, flachdichtend, einschließlich Dichtung für Trinkwasser, komplett wie nachfolgend aufgelistet liefern und montieren.

**07.01.01.43 Verschraubung, DN 12/15, d=15mm**
Menge: 2,000 St

**07.01.01.44 Verschraubung, DN 15, d=18mm**
Menge: 2,000 St

**07.01.01.45 Verschraubung, DN 20, d=22mm**
Menge: 2,000 St

**07.01.01.46 Verschraubung, DN 25, d=28mm**
Menge: 2,000 St

**07.01.01.47 Verschraubung, DN 32, d=35mm**
Menge: 2,000 St

*Hinweis: --> Anschluß herstellen*
Anschluß herstellen
an vorhandene Wasserleitungen bzw. bauseitige
Betriebstechnische Einrichtungen, einschl. liefern
des erforderlichen Verbindungsmaterials, absperren,
entleeren und wiederbefüllen der jeweiligen Wasserleitung, Dichtheitsprüfung. Einbausituationen komplett wie nachfolgend aufgelistet.

**07.01.01.48 Anschluß herstellen DN 12 - 32**
Anschluß herstellen
an vorhandene Wasserleitungen mit offenem Ende in
Form eines Innen- oder Außengewindes, an ein Stumpfes
Rohrende Stahl/Edelstahl/Kunststoff/etc. oder an ein
vorhandenes Absperrventil einschl. liefern des
erforderlichen Verbindungsmaterials, komplett.

Anschluss herstellen DN 12 - DN 32
Menge: 3,000 St

*Hinweis: KEMPER Freistrom-Kombi-Rückflussverhinderer, mit Entleerstopfen, AG, Figur 145 2G*
Freistrom-Kombi-Rückflussverhinderer, mit Entleerstopfen, AG, besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959,, Druckstufe PN 10, max. Betriebstemperatur 65 °C, kurzfristige Spitzentemperatur 90 °C

Nennweiten und Ausführungen wie nachfolgend aufgelistet
liefern und betriebsfertig montieren.

**07.01.01.49 Freistrom-Kombi-Rückflussverhinderer m.E. 145 2G DN 32**
Freistrom-Kombi-Rückflussverhinderer m.E.
Richtprodukt
Kemper/Figur  145 2G03200, DN 32
Angebotenes Produkt: '..........'
Menge: 1,000 St

*Hinweis: KEMPER WESER Freistrom-Absperrventil, mit Entleerstopfen, AG, Figur 173 2G*
Freistrom-Absperrventil, mit Entleerstopfen, AG, mediumberührte Metallteile aus entzinkungsfreiem und korrosionsbeständigem Rotguss, beständig gegen aggressives Wasser, 10 Jahre Gewährleistung, wartungsfreie Spindelabdichtung mit selbstfettender EPDM-Lippendichtung, unter Druck austauschbar, EPDM-Sitzdichtung, Kegel drehbar gelagert, gegen Druckschläge gesichert, Außengewinde für flachdichtende Verschraubungen, mit Entleerstopfen, mit Möglichkeit zur Aufnahme für Temperaturfühler Pt1000 oder Thermometer mittels optional erhältlicher Tauchhülse, Spindelgewinde außerhalb des Mediums, verschleißfester Ventilsitz aus Edelstahl bis DN 50, mit schwarzem Handrad, totraumfrei, DVGW-Zulassung, ÖVGW-Zulassung, SVGW-Zulassung, WRAS-Zulassung, KIWA-Zulassung, VA-Zulassung, Kunststoffteile mit KTW- und W 270-Zulassung, nach UBA-Bewertungsgrundlage, bis DN 32 Schallschutzzulassung nach DIN EN ISO 3822 Klasse 1, DIN EN 1213, ÜA-Reg.-Nr. R-15.2.3-21-17048, WIEN-ZERT, Druckstufe PN 16, max. Betriebstemperatur 110 °C
Fabrikat: Kemper
Typ: Weser, Figur 173 2G

Nennweiten und Ausführungen wie nachfolgend aufgelistet
liefern und betriebsfertig montieren.

**07.01.01.50 KEMPER WESER Freistrom-Absperrventil RG, DN 15, Art.-Nr: 1732G01500**
Freistrom-Absperrventil, mit Entleerstopfen, Außengewinde für flachdichtende Verschraubungen,
Nennweite: DN 15
Art.-Nr: 1732G01500
Menge: 2,000 St
Produkt:
  Artikel:
    Artikelnummer: 1732G01500
    Artikelkurztext: KEMPER WESER Freistrom-Absperrventil RG, DN 15, Art.-Nr: 1732G01500

**07.01.01.51 KEMPER WESER Freistrom-Absperrventil RG, DN 20, Art.-Nr: 1732G02000**
Freistrom-Absperrventil, mit Entleerstopfen, Außengewinde für flachdichtende Verschraubungen,
Nennweite: DN 20
Art.-Nr: 1732G02000
Menge: 1,000 St
Produkt:
  Artikel:
    Artikelnummer: 1732G01500
    Artikelkurztext: KEMPER WESER Freistrom-Absperrventil RG, DN 20, Art.-Nr: 1732G02000

**07.01.01.52 KEMPER WESER Freistrom-Absperrventil RG, DN 25, Art.-Nr: 1732G02500**
Freistrom-Absperrventil, mit Entleerstopfen, Außengewinde für flachdichtende Verschraubungen,
Nennweite: DN 25
Art.-Nr: 1732G02500
Menge: 1,000 St
Produkt:
  Artikel:
    Artikelnummer: 1732G01500
    Artikelkurztext: KEMPER WESER Freistrom-Absperrventil RG, DN 25, Art.-Nr: 1732G02500

**07.01.01.53 KEMPER WESER Freistrom-Absperrventil RG, DN 32, Art.-Nr: 1732G03200**
Freistrom-Absperrventil, mit Entleerstopfen, Außengewinde für flachdichtende Verschraubungen,
Nennweite: DN 32
Art.-Nr: 1732G03200
Menge: 1,000 St
Produkt:
  Artikel:
    Artikelnummer: 1732G01500
    Artikelkurztext: KEMPER WESER Freistrom-Absperrventil RG, DN 32, Art.-Nr: 1732G03200

*Hinweis: Dämmschale für KEMPER Freistrom-Absperrventil*
Dämmschale für Freistromventil, DIN 3502/3546,
Brandklasse B 1 nach DIN 4102 Teil 1, mit Prüfzeichen
PA-III 2.1566, temperaturbeständig bis 100 Grad
C,Wärmeleitfähigkeit 0,035 W/mK, einschließlich
den notwendigen Verschlußclipsen liefern und um
vorgenannte Kemper Schrägsitzventile montieren.

Nennweiten wie nachfolgend aufgelistet.

**07.01.01.54 Weser-Dämmschale für Freistromventil DN 15**
Dämmschale für Freistromventil
Fabrikat/Typ: Weser
Menge: 2,000 St

**07.01.01.55 Weser-Dämmschale für Freistromventil DN 20**
Dämmschale für Freistromventil
Fabrikat/Typ: Weser
Menge: 1,000 St

**07.01.01.56 Weser-Dämmschale für Freistromventil DN 25**
Dämmschale für Freistromventil
Fabrikat/Typ: Weser
Menge: 1,000 St

**07.01.01.57 Weser-Dämmschale für Freistromventil DN 32**
Dämmschale für Freistromventil
Fabrikat/Typ: Weser
Menge: 3,000 St

**07.01.01.58 Probenahmeventil kpl.Rg/Niro, DN 8**
Probenahmeventil aus Rotguss, zur
Probenahme von Trinkwasser zur Bestimmung mikrobiologischer und chemischer Parameter nach TrinkwVO in Kalt - und Warmwasserinstallationssystemen,
bestehend aus Rotguss im mediumberührten Bereich, absperrbar mittels beiliegendem Inbusschlüssel SW 5,
Rotguss-Ventilkörper 360¦ drehbar, mit abflammbarem und drehbarem Edelstahl-Auslaufbogen,
DN 8 (G 1/4") für Ventile und Verschraubungen von DN 15 bis DN 50 (bei Flanscharmaturen von DN 15 bis DN 25)

Fabrikat/Typ: Kemper/Figur 187-00-006
Menge: 2,000 St

**07.01.01.59 Bezeichungsschilder Resopal 100 x 50 mm**
Bezeichungsschilder aus Resopal,
Schrift:  eingraviert
Größe:  100 x 50 mm
einschließlich Simplex-Schilderträger für senkrechte
und waagerechte Rohrleitungen bis 3", mit integriertem
Spannband für oben genanntes Schild.
Menge: 5,000 St

**07.01.01.60 Bezeichungsschilder mit zwei Bohr. 100 x 50 mm**
Bezeichungsschilder aus Resopal, mit zwei Bohrungen
d = 3-6 mm.
Schrift:  eingraviert
Größe:  100 x 50 mm
einschließlich Befestigungsmaterial zur Montage des
Schildes an einer Betonwand-/decke oder auf einem
Untergrund (z.B. Metall), einschl. Herstellen der
Befestigungslöcher.
Menge: 3,000 St

*Hinweis: Befüllung der Trinkwasserinstallation*
Befüllung der Trinkwasserinstallation

Die Befüllung darf nur über einen ordnungsgemäß
vom WVU hergestellten und ausreichend gespülten
Hausanschluss mit gefiltertem Trinkwasser
erfolgen.

Die Inbetriebnahme erfolgt durch Mitarbeiter des
Fachbetriebes, dabei ist der Betreiber auf seine
Pflichten zum bestimmungsgemäßen Betrieb der
Trinkwasseranlage hinzuweisen, welches zu
protokollieren ist.

**07.01.01.61 Befüllen und Entlüften von Anlagen Frischwasserstation**
Befüllen und Entlüften von Anlagen und Anlagenteilen,
wie vor beschrieben, Kosten für dieverse Geräte wie:
- Frischwasserstation
Menge: 1,000 St

**07.01.01.62 Befüllen/Entlüften von Strängen Trinkwasserinstallation**
Befüllen und Entlüften von Anlagen und Anlagenteilen,
wie vor beschrieben, Kosten je Strang
- Trinkwasser Kalt
- Trinkwasser Warm
- Trinkwasser Zirkulation
Menge: 1,000 St

**07.01.01.63 Spülen der Leitungen**
Spülen der Leitungen mit hygienisch einwandfreiem
Trinkwasser (Kalt- und Warmwasserleitungen getrennt),
Strangweise von unten nach oben kurz vor der
Inbetriebnahme
nach aktuellem ZVSHK Merkblatt Spülen, Desinfizieren
und "Inbetriebnahme von Trinkwasserinstallationen".
Menge: 1,000 St

**07.01.01.64 Wasseranalyse**
Wasseranalyse
Bescheinigung von einwandfreiem Trinkwasser durch
akkreditiertes Trinkwasserlabor vor Befüllung der
Anlage, durch Wasserprobe an der Übergabestelle.

Probeentnahme und Wasseranalyse entsprechend
der aktuellen Trinkwasserverordnung

Freigabe zur Befüllung auf Basis der einwandfreien
Trinkwasseranalyse bei der Fachbauleitung einholen
Menge: 3,000 St

**07.01.01.65 Nutzungsübergabe**
Protokollierte Nutzungsübergabe an den Betreiber
mit Einweisung und Hinweis auf seine
Pflichten zum bestimmungsgemäßen
Betrieb/Wartung der Trinkwasseranlage.
Menge: 1,000 St

##### Abschnitt 07.01.02 Abwasserleitungen und Zubehör

*Hinweis: Vorbeschrieb Silent-PP*
Geberit Silent-PP schalloptimiertes
Abwasserstecksystem für Entwässerungsanlagen von
Gebäuden nach DIN EN 12056 in Verbindung mit
DIN 1986 - 100.
Silent-PP Rohre und Formstücke sind innerhalb von
Gebäuden und erdverlegt innerhalb der Gebäudestruktur
(Anwendungskennzeichen "BD" - Building / Drainage) in
Anlehnung an DIN EN 1451 - 1 geprüft und zugelassen.
(Zulassung Nr. Z-42.1-432)

Die Silent-PP Rohre mit angeformten Muffen und
werkseitig vormontierter Lippendichtung aus EPDM
bestehen aus einem schalloptimierten 3-Schicht-Rohr
mit geringer Längenausdehnung.

Die Silent-PP Formstücke mit angeformten Muffen und
werkseitig vormontierter Lippendichtung aus EPDM
bestehen aus PP,
mit angeformten Schwingungsdämpfern an der Muffe,
mit visueller Einstecktiefenkontrolle sowie
Markierung für einfache Montageausrichtung.

Die Verbindung erfolgt durch die angeformten Muffen
oder mit Doppelmuffen.

Verlegung nach Herstellerrichtlinien unter Einhaltung
der DIN EN 12056 und DIN 1986-100.

Fabrikat: Geberit
Typ:Silent-PP

Das Abwassersystem ist gemäß DIN 4109 gegen
Körperschallübertragung vom Baukörper zu trennen. Die
Verarbeitung und Verlegung ist nach den
herstellerspezifischen Vorschriften, sowie unter
Einhaltung einschlägiger Normen durchzuführen.

Rohrschellen, Passstücke, Verschnitt, sowie Befestigungs- und Kleinmaterial sind in die Einheitspreise einzukalkulieren.

Silent-PP-Rohr wie nachfolgend aufgelistet in Handelslängen bis 3000 mm einschl. Verbindungs- und Befestigungsmaterial liefern undmontieren.

**07.01.02.1 Silent-PP Rohr mit Muffen, DN 40 d 40 mm**
Menge: 2,000 m

**07.01.02.2 Silent-PP Rohr mit Muffe, DN 50 d 50 mm**
Menge: 5,000 m

**07.01.02.3 Silent-PP Rohr mit Muffe, DN 75 d 75 mm**
Menge: 2,000 m

**07.01.02.4 Silent-PP Bogen mit Muffe DN 40**
Silent-PP Bogen mit Muffe 15 - 87,5 Grad DN 40 d 40 mm
Menge: 1,000 St

**07.01.02.5 Silent-PP Bogen mit Muffe DN 50**
Silent-PP Bogen mit Muffe 15 - 87,5 Grad DN 50 d 50 mm
Menge: 10,000 St

**07.01.02.6 Silent-PP Bogen mit Muffe DN 75**
Silent-PP Bogen mit Muffe 15 - 87,5 Grad DN 75 d 75 mm
Menge: 2,000 St

**07.01.02.7 Silent-PP Abzweig 45 oder 87 Grad DN 50 d 50 mm**
Silent-PP Abzweig 45 oder 87 Grad DN 50 d 50 mm
Abgang gleich oder reduziert
Menge: 1,000 St

**07.01.02.8 Silent-PP Abzweig 45 oder 87 Grad DN 75 d 75 mm**
Silent-PP Abzweig 45 oder 87 Grad DN 75 d 75 mm
Abgang gleich oder reduziert
Menge: 1,000 St

**07.01.02.9 Silent-PP Reduktion DN 75 / 50**
Silent-PP Reduktion exzentrisch mit Muffe
DN 75 / 50d 75 / 50
Menge: 1,000 St

**07.01.02.10 Abwasseranschluß herst. DN 70-100**
Abwasseranschluß herstellen
zwischen der neu verlegen Abwasserleitung DN 70 bis
DN  100  an folgende Einbausituationen:
- an eine bauseits verlegten Grundleitung,
- an eine vorhandene Gussrohr,-Eternitrohr,-etc.Muffe
- an eine vom Dachdecker eingebaute
  Flachdach-Entlüftung
- an einen vom Dachdecker eingebauten Dacheinlauf
einschl. Prüfen der vorhandenen Leitung auf Funktion
und Brauchbarkeit, einschl. Verbindungs-, Dichtungs-,
und Befestigungsmaterial, komplett.
Menge: 2,000 St

*Hinweis: Mehrpreis f. Einbau SML-Abzweig für eine neue Entwässerungsleit.DN 50 bis DN 100*
Mehrpreis für  Anschluß herstellen
einer neuen Entwässerungsleitung DN  50  bis
DN  100  an die vorhandene Abwasserleitung aus Guss (SML od. GA), einschließlich Heraustrennen des Leitungsstückes für den neuen Abzweig, einschließlich CV-Verbinder/Dichtungsmaterial.
Das benötigte Material wie Formstücke in SML
oder PE werden nach gesonderter Position aufgemessen.
Zu kalkulieren ist der reine Mehraufwand.
Nennweite der vorhandenen Gussleitung wie nachfolgend aufgelistet.

**07.01.02.11 Einbau eines Abzweiges DN 100**
Einbau eines Abzweiges wie vor beschrieben:
Nennweite vorhandene Abwasserleitung: DN 100
Menge: 1,000 St.

*Hinweis: Zulage für SML-Abzweige in allen Handelsaus-*
Zulage für SML-Abzweige in allen Handelsausführungen, Abgänge 45°-88,5°, DN 50 - DN 200.
Komplett wie nachfolgend aufgelistet liefern und
montieren.

**07.01.02.12 SML-Abzweige DN 100.**
SML-Abzweige wie vor beschreiben,  DN 100.
Menge: 1,000 St.

*Hinweis: Zulage für SML-Enddeckel wie nachfolgend aufgelistet*
Zulage für SML-Enddeckel wie nachfolgend aufgelistet
komplett liefern und montieren.

**07.01.02.13 SML-Enddeckel DN 100.**
Menge: 1,000 St.

**07.01.02.14 PAM GLOBAL RAPID S Verbindung DN 100**
RAPID S Verbindung
für PAM GLOBAL S (SML) Rohre, PAM GLOBAL PLUS (KML) Rohre oder PAM-ITINERO (BML/TML) Rohre, Profilschelle Spannhülse/Spannköpfe: Werkstoff 1.4510/11 in Übereinstimmung mit DIN EN 10088 (AISI 430Ti/439) Schrauben und Spezialmutter: beschichteter Stahl Klasse 8,8 Komplett mit eingelegter Dichtmanschette aus EPDM, alterungs- und kochendwasserbeständig. Mit Übereinstimmungszertifikat nach DIN EN 877.
Nennweite: DN 100
Artikel-Nr.: 210427
Fabrikat: PAM Global
Menge: 5,000 St
Produkt:
  Artikel:
    Artikelnummer: 210427
    Artikelkurztext: PAM GLOBAL RAPID S Verbindung DN 100

*Hinweis: ako Konfix-Verbindungen, Prüfzeichen*
ako Konfix-Verbindungen, Prüfzeichen
PA-I 2444, aus EPDM einschl. Spannband,
zum Anschluß von Rohren aus anderen Werkstoffen an SML-Rohre.
Komplett wie nachfolgend aufgelistet liefern
und montieren.

**07.01.02.15 Konfix-Verbindungen DN 50.**
Menge: 1,000 St

**07.01.02.16 Konfix-Verbindungen DN 70.**
Menge: 1,000 St

**07.01.02.17 PE-HD Trichter oval DN 40 ohne Rand+Ventilsieb**
PE-HD Trichter oval DN 40, ohne Rand und Ventilsieb.
Menge: 1,000 St

##### Abschnitt 07.01.03 Trinkwasserbehandlungsanlage

**07.01.03.1 Kalkschutzanlage Watercryst, BIOCAT KS 5000-C Art.Nr. 12000395**
Kalkschutzanlage
geeignet zum Einbau in die Kaltwasserversorgungsleitung, bei einer Gebäudegröße von bis zu 5 Wohneinheiten (max. 12 Personen), max. 430 Kubikmeter/Jahr.

WIRKSAMKEIT UND KONFORMITÄT
Kalkschutzanlage gemäß DIN 1988-200 (Abschnitt 12.7) sowie DVGW Arbeitsblatt W 510 und W 512 bzw. DIN 3607 zur Verminderung von Kalksteinablagerungen in Trinkwasserinstallationen.

WATERCRYST KATALYSATOR TECHNOLOGIE
BIOCAT Kalkschutzanlagen verhindern Kalkablagerungen in der Trinkwasserinstallation und Trinkwassererwärmungs- systemen ohne den Einsatz von chemischen Aufbereitungsstoffen und ohne Veränderung der Trinkwasserqualität. Die Anlagen erfüllen alle Anforderungen an die Trinkwasserverordnung und insbesondere die Minimierungsgebote.

Der Kalkschutz basiert auf der WATERCryst Katalysator-Technologie. Als Wirkeinheit dient dazu ein Behälter, der mit einem speziell strukturierten, lebensmittelechten, für das Trinkwasser zugelassenen Kunststoffgranulat gefüllt ist. An den Oberflächen des Granulates werden - nach dem Vorbild der Biomineralisierung - kleinste Kalkkristalle aus dem im Wasser gelösten Kalkionen erzeugt. Diese werden mit der Wasserentnahme aus dem Granulatbett ausgetragen, im Leitungssystem und den Trinkwassererwärmungssystemen verteilt und wirken dort als Kristallisationskerne (Impfkristalle). Der ausfallende Kalk wird nun bevorzugt an diesen Impfkristallen gebunden, bevor er sich in Rohrleitungen, Armaturen, Warmwasserspeichern, Wärmetauschern, Duschköpfen oder Strahlsieben ablagern kann. Die Impfkristalle werden mit der Wasserentnahme aus dem Rohrleitungssystem gespült.

Dem Trinkwasser werden keine chemischen Stoffe zugegeben und keine wertvollen Mineralien (Calcium, Magnesium) entnommen. Die Qualität des Wassers wird nicht verändert.

TRINKWASSERHYGIENE UND SICHERHEIT IM BETRIEB
Die BIOCAT Kalkschutzanlage ist hygienisch eigensicher. Die Wirkeinheit wird alle 72 Stunden automatisch thermisch desinfiziert. Während der thermischen Desinfektion, bei Stromausfall (automatischer Fail Safe Mode), ist die Kalkschutzanlage vom Trinkwassernetz getrennt. Über den integrierten Bypass ist die Trinkwasserversorgung zu jederzeit gewährleistet.

AUSFÜHRUNG
Die Kalkschutzanlage BIOCAT KS 5500-C wird montagefertig geliefert. Das integrierte Hebesystem und die kompakte Bauweise ermöglichen Transport und Montage durch nur eine Person. GLT-Anschluss und Einbindung Hebeanlage serienmäßig (optionales Zubehör erforderlich). Lieferung erfolgt einschließlich Edelstahl-Anschlussschläuche, Bypassarmatur und Anschlussverschraubungen. Nutzerfreundliches LED-Display für Statusmeldungen und manuelle Steuerung.

INSTALLATION
Flexible Fließrichtung, flexible Anschlusshöhe, Anschluss über Standard 230 V Schuko-Stecker.

WARTUNGSINTERVALL
Das Katalysator-Granulat (Wirkeinheit) ist unabhängig von der Wasserhärte und dem Wasserverbrauch alle 5 Jahre auszutauschen.

ZERTIFIZIERTE QUALITÄT
Alle BIOCAT Geräte sind QNG Ready und damit als geprüft nachhaltiges Produkt für KfW-geförderte Bauprojekte geeignet.
DVGW Baumusterprüfzertifikat: DW-9191DP0684

DIGITAL VERNETZT
Die Geräteserie BIOCAT KS-C ist digital vernetzt und ermöglicht Zugriff und Steuerung über die myBIOCAT App. Bei Bedarf erfolgt eine online Remote-Diagnose über den WATERCryst Kundendienst. Die App informiert auf allen integrierten Endgeräten über Software-Updates und Wartungshinweise z.B. für den Granulat-Wechsel der Wirkeinheit.

Technische Daten:

Maximalanzahl Wohneinheiten  [ WE ] 5
Maximalanzahl Personen  11
maximaler Tagesverbrauch  [ l / d ] 1.250
Elektrischer Anschluss
Netzanschluss  230 V, 50 Hz
maximale Leistungsaufnahme  [ W ] 1.202
Leistungsaufnahme in Behandlung/Standby [ W ] 2
Sanitärtechnische Daten
Anschlussdimension  DN40 (R 1 1/2‘‘)
Anschlussdimension Rückspülleitung  DN15 (R 1/2‘‘)
Volumenstrom Rückspülung (bei 4 bar) [ l / min ] 6
Nenndurchfluss QN  [ l / h ] 3.800
Druckdifferenz dp bei QN [ bar ] 0,40
Nenndruck  PN10
Betriebsdruck  [ bar ] 2 - 8
Wassertemperatur Zulauf  [ °C ] max. 25
Technische Daten
Umgebungstemperatur  [ °C ] max. 25

Fabrikat: Watercryst
Artikelnummer: 12000395
BIOCAT KS 5000-C
Menge: 1,000 St

**07.01.03.2 Inbetriebnahme Biocat KS 5000 S - 7000 S**
Inbetriebnahme Biocat KS 5000 S - 7000 S

Leistungsumfang:

Anlagen Prüfung - Inbetriebnahme - Übergabeprotokoll
Ausführung durch einen Biocat Techniker

1. Prüfung des Aufbaus der Anlage
a. Standsicherheit
b. Anschlüsse Wasser
c. Anschlüsse Strom
d. Optische Kontrolle

2. Inbetriebnahme der Anlage
a. Funktionsprüfung
b. Parametrierung der Steuerung
c. Festlegung der Zeitpunkte für TDI-Intervalle

3. Übergabeprotokoll
a. Dokumentation der Inbetriebnahme im Übergabeprotokoll
b. Aushändigung des Übergabeprotokolls an den Anlagen-Betreiber

Artikelnummer: 20000001
Menge: 1,000 St

#### Bereich 07.02 Heizungsanlagen nach DIN 18380

##### Abschnitt 07.02.01 Übergabestation Nahwärmenetz und Zubehör

**07.02.01.1 Nahwärme-Übergabestation Multi 41kW**
F+G NAHWÄRME-ÜBERGABESTATION
Typ: Multi
Leistung: 41 kW

CE-Kennzeichnung und Konformitätsbewertung nach Maschinenrichtlinie

bestehend aus:
2 Stk.
Gestell aus grundiertem Vierkant-Stahl mit Fußkonsolen zur Bodenmontage, mit Dübeln und Schrauben

Hauptabsperrung primärseitig:
2 Stk.
Einschweißkugelhahn DN 32, PN 40 als einteilig, vollverschweißt, mit reduziertem Durchgang, wartungsfreie Spindelabdichtung mit O-Ringen aus FPM, beidseitig mit Druck
beaufschlagbar, Kugeldichtung PTFE mit Graphit mit zwei Dichtlippen, Kugel und Spindel aus rostfreiem Stahl, Gehäuse aus Stahl mit Anschweißenden gem. EN 12627

Vorlaufmeßtasche mit:
1 Stk.
Rohrfedermanometer nach DIN EN 837-1 NG 80,
Messbereich 0-16 bar, Klasse 1,0
Gehäuse und Übersteckring: Stahl schwarz
Sichtscheibe: Instrumentenflachglas
Anschluss: G 1/2" unten, Messing mit Manometerabsperrventil
PN400 Stahl, Zapfen/Spannmuffe G ½" nach DIN16270 Form A

1 Stk.
Maschinen-Glasthermometer DIN 16185, gerades Modell, Gehäuse 150 x 35 mm, Kunststoff messingfarben,
Messbereich:  0 - 160°C in 2°C
Kapillarform:  weiß belegt prismatisch
Anzeigeflüssigkeit: blau,
Einschraubstutzen: G ½" ,
Form B Werkstoff: Stahl verzinkt,
Einbaulänge:  100 mm

1 Stk.
Einschweißschmutzfänger F+G Schmutzfänger für Zentralheizungs- und Kühlanlagen mit geschlossenen Kreisläufen und Industrieanlagen, für den Betrieb mit nicht aggressiven Flüssigkeiten (z. B. Wasser oder geeignete Wasser-Glykolgemische gemäß VDI 2035).

1 Stk.
Kugelhahn für die Entlüftung DN 15, PN 25
mit Kennzeichnung nach TÜV-Richtlinien mittel schweres Model, vernickelt, voller Durchgang Gewinde nach DIN ISO 228-1 -Langgewinde Flachdichtend

1 Stk.
Muffe G ¼" zur Aufnahme des WMZ-Fühlers, abgestopft

Rücklaufmeßtasche mit:
1 Stk.
Rohrfedermanometer nach DIN EN 837-1 NG 80,
Messbereich 0-16 bar, Klasse 1,0
Gehäuse und Übersteckring: Stahl schwarz
Sichtscheibe: Instrumentenflachglas
Anschluss: G 1/2" unten, Messing mit Manometerabsperrventil
PN400 Stahl, Zapfen/Spannmuffe G ½"nach DIN16270 Form A

1 Stk.
Maschinen-Glasthermometer DIN 16185, gerades Modell, Gehäuse 150 x 35 mm, Kunststoff messingfarben,
Messbereich:  0 - 160°C in 2°C
Kapillarform:  weiß belegt prismatisch
Anzeigeflüssigkeit: blau,
Einschraubstutzen: G ½" ,
Form B Werkstoff: Stahl verzinkt,
Einbaulänge:  100 mm

1 Stk.
Kugelhahn für die Entleerung DN 15, PN 25
mit Kennzeichnung nach TÜV-Richtlinien mittel schweres Model, vernickelt, voller Durchgang Gewinde nach DIN ISO 228-1 - Langgewinde Flachdichtend

1 Stk.
Passstück für den Wärmemengenzähler

1 Stk.
Volumenstromregler bestehend aus:
Stellventil mit Einstelldrossel und Anschluss
für elektrischen Stellantrieb mit Notstellfunktion. Spannungsversorgung 230 V, Ansteuerung 3 Pkt.
Anschluss Außengewinde DIN ISO 228/1
Einbau im Vor- oder Rücklauf DN 20, KVs 6,3, PN 16
Δp max  10 bar
min./max. 0,8 - 2,3 m³/h
Wirkdruck 0,2 bar
Fabrikat: Samson
Typ:  2488 / 5827

1 Stk.
Muffe G ½" zur Fühleraufnahme ( Rücklauftemperatur- begrenzung ) mit V2A Tauchhülse 100 mm Tauchtiefe,
incl. Kabelverschraubung an der Tauchhülse als Zugentlastung
und zum Schutz gegen unbeabsichtigtes herausziehen des Fühlers

Wärmetauscher:

1 Stk.
Dichtungsloser Plattenwärmetauscherbestehend aus formgepressten Edelstahlplatten, die in einem Spezialverfahren unter Vakuum mit Kupfer hart verlötet werden.
Strömungsrichtung parallel im Gegenstrom.
Gefertigt nach dem Qualitätsmanagementsystem
DIN ISO 9002.
Die Berechnung und Werkstoffe entsprechen
dem Modul B+D, AFS 1999:4 der Europäischen
Druckgeräterichtlinie 2014/68/EU (CE).
Platten und Anschlüsse: ALLOY 316

Winterlastfall:
  Heiß  Kalt

Medium:  Wasser Wasser

Leistung: kW 56

Massenstrom: kg/h 1.786  2.001
Eintrittstemp.: °C  75,0  45,0
Austrittstemp.:°C  47,0  70,0
Druckverlust: kPa  3,0  3,5

Sommerlastfall:
  Heiß  Kalt

Medium:  Wasser Wasser

Leistung: kW 30

Massenstrom: kg/h 923,8  1.035
Eintrittstemp.: °C  75,0  45,0
Austrittstemp.:°C  47,0  70,0
Druckverlust: kPa  0,1  0,1

Druck -196°C: bar  37  37
Druck  225°C: bar  30  30
min./max. : °C  -196 / 225

einschließlich Isolierkappe aus Alu-Stukko-Blechmantel
( EN 10142 / 10143 ) mit Mineralwolleinlage

Im Vorlauf sekundär enthalten:

1 Stk.
Muffe G ½" zur Fühleraufnahme (Vorlauftemperaturregelung)
incl. Sensor als Tauchsensor für die Temperaturerfassung
in Heizungs-, Lüftungs- und Klimaanlagen und V2A Tauchhülse
G ½" , 100 mm Tauchtiefe
Messwiderstand: Pt 1000
Kabel: 1,5 m Silikonkabel
Temperatureinsatzbereich: -40° bis 180 °C

1 Stk.
Temperaturregler/Sicherheitstemperaturwächter (TR/STW) als Aufbau-Doppel-Thermostat mit Mikroschalter und Einschraubtauchhülse am Gehäuse befestigt.
Temperaturregler wirkt auf den ZU - Befehl
im Volumenstromregler, Sicherheitstemperaturwächter wirkt auf die Notstellfunktion im Volumenstromregler.
V2A Tauchhülse G ½" x 100 mm Tauchtiefe
Einstellbereich 0-150°C

1 Stk.
Kugelhahn DN 15 zum Füllen und Entleeren von Heizungssystemen, Heizkesseln, Radiatoren und Rohrleitungen.
Einsatzgebiet für Wasser und nichtaggressive Medien
bis PN 16 und 120 C.
Gehäuse aus Messing mit selbstdichtendem Außengewinde,
Kontermutter und Griff mit Anschlag.
Ausführung vernickelt mit Schlauchverschraubung
(Weichdichtung) und Verschlußkappe

Im Rücklauf sekundär enthalten:
1 Stk.
Einschweißschmutzfänger F+G Schmutzfänger für Zentralheizungs- und Kühlanlagen mit geschlossenen Kreisläufen und Industrieanlagen,für den Betrieb mit
nicht aggressiven Flüssigkeiten (z. B. Wasser
oder geeignete Wasser-Glykolgemische gemäß VDI 2035).

1 Stk.
Rohrfedermanometer NG 80,
Messbereich 0-6 bar, Klasse 1,0
Gehäuse und Übersteckring: Stahl schwarz
Sichtscheibe: Instrumentenflachglas
Anschluss: G 1/2" unten, Messing

1 Stk.
Bauteilgeprüftes Membran-Sicherheitsventil
für geschlossene Heizungsanlagen nach DIN EN 12828, Glykolbeständigkeit bis 50% Glykolanteil,
Betriebstemperatur von -10 °C bis 110 °C,
Kennbuchstabe H R 1/2" , Abblasedruck 3,0 bar

1 Stk.
Muffe R 1" zum Anschluss des Ausdehnungsgefäßes

2 Stk.
Muffe R 1" zum Anschluss der Druckhaltung Entgasung,
Achsabstand min.500mm

1 Stk.
Kugelhahn DN 15 zum Füllen und Entleeren von Heizungssystemen, Heizkesseln, Radiatoren und Rohrleitungen. Einsatzgebiet für Wasser und nichtaggressive Medien bis PN 16 und 120 C.
Gehäuse aus Messing mit selbstdichtendem Außengewinde, Kontermutter und Griff mit Anschlag. Ausführung vernickelt mit
Schlauchverschraubung(Weichdichtung) und Verschlußkappe.

2 Stk.
Gewindestutzen DN 25 zum Anschluss der Druckhaltung / Entgasung Achsabstand der Stutzen min. 500 mm

1 Stk.
Pneumatex Schmutz- und Schlammabscheider Zeparo Cyclone
mit Magnet und Wärmedämmung.
Ausführung Dirt, Bauart Cyclone, für Heiz-, Solar- und Kühlwassersysteme, Waagerechter oder senkrechter Einbau.
Innengewinde: G 1 1/2 ISO 228
Gehäuse: Messing
Max. zul. Druck: 10 bar
Max. zul. Temperatur: 110 C
Min. zul. Temperatur: -10 C

Sekundärseitig angebundene
Pumpengruppe für die statische Heizung
direkt an der Station angebaut

bestehend aus:
Heizkreis Nr.: 1
Name: Heizung
Leistung: 46 kW tv/tr: 70 / 45 °C
mit

2 Stk.
Kugelhahn DN 40 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
3-Weg-Mischventil DN 20, kVs 6,3, PN 16
incl. Stellantrieb 230 V, 3-Punkt,
mit Außengewinde-Anschlüssen nach ISO 228-1;
lineare Kennlinie;
zulässige Mediumstemperatur max. 110 °C.
Geeignet für den Einsatz in geschlossenen Kreisläufen,
wie z.B. Heizkörper, Lüftungs- und Klimaanlagen.
Fabrikat: LDM / Belimo
Typ: RV111 R 20/3-6,3 / NRDVX230-3-T-SI

1 Stk.
Hocheffizienz-Inline Nassläuferpumpe mit EC-Motor und
elektronischer Leistungsanpassung.
Einsetzbar für Heizungswasser,Kaltwasser und Wasser-Glykol-Gemische.
Energieeffizienzindex (EEI) je nach Pumpentyp
zwischen 0,17 und 0,19
Betriebsdaten
Fördermedium: Wasser 100 %
Medientemperatur: 75,00 °C
Angefragter Volumenstrom: 1,582 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 40 mit vollem Durchgang, Messing vernickelt
Kugel Messing verchromt, Dichtschalen aus PTFE,
O-Ring-Abdichtung, Nenndruck PN 20 für Kaltwasser,
PN 16 für Medien bis 100 C.

Heizkreis Nr.: 2
Name: Warmwasserbereitung
Leistung: 30 kW tv/tr: 70 / 45 °C mit

2 Stk.
Kugelhahn DN 32 mit vollem Durchgang, Messing vernickelt
Kugel Messing verchromt, Dichtschalen aus PTFE,
O-Ring-Abdichtung, Nenndruck PN 20 für Kaltwasser,
PN 16 für Medien bis 100 C.

2 Stk.
Kugelhahn DN 15 zum Füllen und Entleeren
von Heizungssystemen, Heizkesseln, Radiatoren
und Rohrleitungen. Einsatzgebiet für Wasser und nichtaggressive Medien bis PN 16 und 120 C.
Gehäuse aus Messing mit selbstdichtendem Außengewinde,
Kontermutter und Griff mit Anschlag.
Ausführung vernickelt mit Schlauchverschraubung (Weichdichtung) und Verschlusskappe

1 Stk.
Hocheffizienz-Inline Nassläuferpumpe mit EC-Motor und
elektronischer Leistungsanpassung.
Einsetzbar für Heizungswasser,Kaltwasser und Wasser-Glykol-Gemische.
Energieeffizienzindex (EEI) je nach Pumpentyp
zwischen 0,17 und 0,19
Betriebsdaten
Fördermedium: Wasser 100 %
Medientemperatur: 75,00 °C
Angefragter Volumenstrom: 1,03 m³/h
Angefragte Förderhöhe: 6,00 m
Restförderhöhe: ca. 25 kPa
Medientemperatur: -10 .. 110 °C
Umgebungstemperatur: -10 .. 40 °C
Maximaler Betriebsdruck: 10 bar
Werkstoffe
Pumpengehäuse: EN-GJL-200
Laufrad: PPS-GF40
Welle: 1.4022
Lager: Kohlegraphit
Einbaumaße
Saugseitiger Rohranschluss: G 2, PN 10
Druckseitiger Rohranschluss: G 2, PN 10
Baulänge: 180 mm
Fabrikat: Wilo
Stratos MAXO 30/0,5-8 PN10

1 Stk.
Rückflussverhinderer für den Einbau hinter Umwälzpumpen
in Heizungs- und Warmwasseranlagen, um Schwerkraftzirkulation zu vermeiden.
Mit Innengewinde für den Druckstutzen der Umwälzpumpe.
Austrittsseitig mit Außengewinde passend für das Einlegeteil
mit Flachdichtung und Überwurfmutter von der Umwälzpumpe.
Nennweite:  DN 32
Betriebsüberdruck: 6 bar
Betriebstemperatur: 110°C

2 Stk.
Rohrfedermanometer NG 80,
Messbereich 0-6 bar, Klasse 1,0
Gehäuse und Übersteckring: Stahl schwarz
Sichtscheibe: Instrumentenflachglas
Anschluss: G 1/2" hinten, Messing

2 Stk.
Bimetallthermometer Typ 1 mit seitlicher Feststellschraube
Durchmesser: NG 80
Messbereich: 0...120°C
Klasse: 1,0
Tauchlänge: 63 mm
Anschluss: G1/2 hinten
Tauchhülse Messing

1 Stk.
Wärmemengenzähler-Paßstück
qp 1,5  incl. 1 Stk. Muffe R ½" mit Adapter R ½" x M 10
zur Aufnahme des direkttauchenden WMZ-Fühlers 27,5 mm
im Vorlauf, abgestopft

1 Stk. Muffe G ½"
zur Fühleraufnahme (Vorlauftemperaturregelung)
mit V2A Tauchhülse, 100 mm Tauchtiefe,
incl. Kabelverschraubung an der Tauchhülse als Zugentlastung
und zum Schutz gegen unbeabsichtigtes herausziehen des Fühlers

2 Stk.
Kugelhahn DN 40 mit vollem Durchgang, Messing vernickelt
Kugel Messing verchromt, Dichtschalen aus PTFE,
O-Ring-Abdichtung, Nenndruck PN 20 für Kaltwasser,
PN 16 für Medien bis 100 C.

Regelung im Schaltschrank:
1 Stk.
Heizungs- und Fernheizungsregler zur Regelung von maximal drei Regelkreisen.
Mittels optionaler Erweiterungsmodule TROVIS I/O via Gerätebus sind bis zu 6 Regelkreise möglich.
Ethernet-Schnittstelle zur Modbus-TCP/IP- Kommunikation und Anbindung an SAM DISTRICT ENERGY via Internetrouter.
Die Kommunikation ist mit bis zu 3 M-Bus-Zählern möglich
Eingänge:
14x Sensoreingänge Pt 1000, PTC oder Ni 1000, alternativ
  für Binärmeldungen konfigurierbar,
3x  Eingänge für 0 bis 10 V.
  Eingang 17 für ein Impulssignal 3 bis 800 lmp/h eines
  Wärmemengenzählers zur Leistungsbegrenzung in RK1
  konfigurierbar
Ausgänge:
3x Dreipunkt-Signal: Belastbarkeit max. 250 V AC, 2 A,
  alternativ 3x Zweipunkt-Signal: Belastbarkeit max.
  250 V AC, 2 A
5x Pumpenausgang: Belastbarkeit max. 250 V AC, 2 A;
  alle Ausgänge Relaisausgänge mit Varistorentstörung
4x 0-bis-10-V- oder PWM-Signal, konfigurierbar, zur
  Stellsignalausgabe oder Drehzahlsteuerung von
  Pumpen. Bürde >5 kOhm.
Schnittstellen:
Galvanisch getrennte RS-485 Schnittstelle zur Modbus-  RTU-/ Gerätebus-Kommunikation.
Datenformat Modbus RTU8N1.
Ethernet-Schnittstelle zur Modbus-TCP/IP-Kommuni-
kation und Alternative Zugangsmöglichkeiten über
optionale externe Gateways.
M-Bus Schnittstelle für bis zu drei M-Bus Geräte, Protokoll
gem. EN 1434-3.
Versorgungsspannung: 165 bis 250 V, 48 bis 62 Hz,
max. 1,5 VA
Fabrikat: F+G / S
Typ:  78  E

Kurzbeschreibung der Regelung:
- witterungsgeführte Vorlauftemperaturregelung
- gleitende Rücklauftemperaturbegrenzung
- Heizkreis mit 3-Wege-Mischventil,
 Pumpe und eigener Heizkennlinie

Im Lieferumfang enthalten:
- Vorlauffühler als Tauchfühler direkt
 am Wärmetauschereingang
- Rücklauffühler als Tauchfühler direkt
 am Wärmetauschereingang
- Tauchfühler im Vorlauf des Heizkreises
- Außenfühler ( lose beigelegt zur
 bauseitigen Montage/Verkabelung )

1 Stk.
Schaltschrank  ( Stahlblech 1,5 mm )
400 x 400 x 200 mm nach VDE 0660 Teil
500, Niederspannungsrichtlinie 2006/95/EG,
EMV Richtlinie 2004/108/EG und EN61 010-1
Schutzklasse I, Schutzgrad IP 54 einschließlich Montagematerial, Klemmen etc. mit Einbau von Regelungen in der Schaltschranktür Inkl. Prüfprotokoll nach DIN
VDE 0100-600 und Regelschema mit Klemmenbezeichnung.
Schaltschrank mit folgenden Baugruppen:
- Hauptschalter EIN/AUS
 auf Standrahmen befestigt und elektrisch angeschlossen, mit
 Ausnahme der Speicherfühler, des Außenfühlers und der
  Zuleitung. Im Falle einer mehrteiligen Ausführung der
  Fernwärmeübergabestation ist die interne elektrische Verdrahtung bauseits auf eigene Kosten auszuführen.

Einstellung der Regelung
Der angebotene Digitalregler kann ab Werk programmiert werden ( wenn die Parameter angegeben werden ), eine Überprüfung und Feineinstellung vor Ort sollte jedoch nach In-
betriebnahme bauseits vorgenommen werden.
Die Regelung wird im Werk auf Funktion geprüft, d.h. Stellverhalten der Ventilmotoren, Pumpenlauf, Temperaturfühlercheck und Simulation verschiedener Be-
triebszustände, diese Prüfung beinhaltet keine Volumenstromeinstellung der Pumpen, Durchgangsventile und der Strangregulierventile.

Ausführung der Kompaktstation:
Wasserführende Baugruppen industriell vorgefertigt; Station nach DIN EN 10220, 10217-1 und 10216-1, durch geprüfte
Schweisser nach Prüfnorm AD2000-HP3 / DIN EN ISO9606-1 hergestellt.
Baugruppen grundiert.
Qualitätssicherung durch interne Fertigungskontrolle, Qualitätsstandard F+G Fernwärmetechnik GmbH.
Ausführung der Flansche, Bogen und Schweißfittings nach DIN EN 1092-1 und 10253-2.
Kategorisierung und Druckprobe mit Druckprüfprotokoll nach Druckgeräterichtlinie 2014/68/EU (DGRL).
Einbau- und Wartungsteile mit Bezeichnungsschildern  aus Kunststoff beschriftet.
Bedienungs- und Wartungsanleitung der Einbauteile 1-fach in Klarsichthülle an Station angebracht.
Wenn im Typenschild nicht anders angegeben, sind bei bestimmungsgemäßer Verwendung der Station folgende Einsatzgrenzen zu beachten!
Kategorie DGRL: Artikel 4, Absatz 3
Primär: PN 16 max. 120°C
Anschlussnennweite DN 15 - DN 250
Sekundär: PN 6/10 max. 110°C
Anschlussnennweite DN 15 - DN 250

Wärmedämmung:
Isolierung von Flanscharmaturen mit Mineralwollmatten und Alu-StukkoBlechmantel, Isolierung der Station nach EnEV aus
PU - Hartschaumschalen mit Alu - Blechkaschierung. Leicht demontier- und wieder verwendbar, ausgenommen Passstücke, Beistellteile und Umwälzpumpen.
Technische Daten der Hartschaumschalen
Wärmeleitfähigkeit (λ 10): 0,022 W/mK nach DIN 52612
Rohdichte (Kern): 48 kg/m³ nach DIN EN ISO
Druckspannung: 0,19 N/(mm)² nach DIN 53421
Biegefestigkeit: 0,62 N/(mm)² nach DIN 53423
Wasseraufnahme: 1,2 Vol% nach DIN 53428

Wichtige zusätzliche Dienstleistungen:
Vor der Fertigung der Station muss dem Heizungsbauer und dem Ingenieurbüro eine detaillierte CAD - Zeichnung mit allen
relevanten Maßen sowie Heizkreisbeschreibungen vorgelegt werden. Diese Zeichnung muss nach Fertigstellung dem Heizungsbauer und dem Ingenieurbüro als Papierausdruck
( M 1:20,1-fach) und digital ( dwg - Format ) kostenlos zur Verfügung gestellt werden.
Die Revisionsunterlagen (Funktionsbeschreibungen und Betriebsanleitungen aller Bauteile ) müssen zusätzlich in digitaler Form ( pdf-, docx-, oder anderer gängiger
Formate ) per Email ( oder nach Wunsch auch auf einer CD) kostenlos zur Verfügung gestellt werden.

Liefernachweis:
F+G Fernwärmetechnik GmbH
Junghansring 20
72108 Rottenburg
Tel: 07457 / 71-100
Fax: 07457 / 71-130
F+G-Nr.: 25 / 11 / 20263 (Steinstr.15)
Menge: 1,000 St

**07.02.01.2 Frischwasserstation 100 ltr/min Volledelstahl**
Frischwasserstation
Frischwasserstation 100 l/min
Nennzapfvolumenstrom für die hygienisch einwandfreie
Trinkwarmwasserbereitung im Durchflussprinzip.
Warmwassertemperatur und Durchfluss werden präzise über den Systemregler bedarfsgerecht geregelt.
Die lange thermische Länge des Plattenwärmetauschers
ermöglicht geringe Vorlauf- und Rücklauftemperaturen durch eine effiziente Wärmeübertragung.
Die Station ist werksseitig eingestellt um die Temperaturanforderungen gemäß dem Arbeitsblatt
DVGW W 551 einzuhalten.
Bauteile:
Voll-Edelstahlplattenwärmetauscher,
Hocheffizienzpumpe, Systemregler,
Durchflusssensor,
Temperaturfühler im Heizungsvorlauf,
Warmwasserstrang,
Rücklauf und Kaltwasserstrang,
Rückflussverhinderer, Absperrarmaturen,
Spülanschlüsse für Entkalkung,
optionale Sicherheitsgruppe
und optionale Zirkulationseinheit.
Apparatebau auf Metallträgerrahmen vormontiert.
Abnehmbare, vollisolierte Dämmhaube
inkl. Montagematerial.
Anschlussfertig verrohrt, druckgeprüft und netzsteckerfertig.
Systemreglerfunktionen:
- Zeit-, bedarfs- und temperaturgesteuerte
  Zirkulationsprogramme
- Zirkulationsfunktionen
  nur mit Zubehör Z-40, Z-60
  oder Zirkulationspumpen-Verbindungsset
- Datenlogging und Softwareerweiterung
  über SD-Kartenslot möglich
- Ethernetschnittstelle mit optionaler Modbus-Schnittstelle
- Temperaturdifferenzregelung für eine
  Solaranlage mit PWM- oder 0-10V-Signal
  für die Ansteuerung der Hocheffizienzpumpe
- Regelung von einem gemischten,
  witterungsgeführten Heizkreis (max. 5 Heizkreise über
  optionale Erweiterungsmodule)
- Optional: Regelung der motorgesteuerten
  Vorlauftemperaturbegrenzung (VTB TD)
- Optional: Thermische Desinfektion über manuelle Ausführung,
  Zeitprogramm oder GLT
- Wahlfunktion:
  1. Temperaturdifferenzregelung
  (Heizthermostat, Kühlthermostat, RSE) oder
  2. Pufferbeladung durch Festbrennstoffkessel oder
  Fernwärmeübergabestation
  3. Rücklaufanhebung oder
  4. Wärmemengenerfassung in Verbindung
  mit Volumenmessteil VMT 15/25
  5. Sammelstörmeldung
Technische Daten:
- Nennzapfvolumenstrom:
  100 l/min bei
  prim. 60/25°C und sek. 10/45°C
  79 l/min bei  prim 70/25°C und sek. 10/60°C
- Nennleistung:
  243 kW  bei prim. 60/25°C und sek. 10/45°C
  275 kW  bei prim. 70/25°C und sek. 10/60°C
- Maße (B/H/T): 530mm x 891mm x 362mm
- Gewicht:  ca. 48,3 kg
- Anschlüsse heizungsseitig: 5/4" Außengewinde flachdichtend
- Anschlüsse sanitärseitig: 5/4" Außengewinde flachdichtend
- Druckverlust sekundär (KW/WW) bei Spitzenlast: 453 mbar
- Spannungsversorgung: 230 V/50 Hz
- Schutzart: IP20
- max. elektr. Leistungsaufnahme: 325 W
- elektrische Absicherung: 16 A
- max. Betriebsdruck heizungsseitig: 10 bar
- max. Betriebsdruck sanitärseitig: 10 bar
- max. Betriebstemperatur: 95 °C
Die Wasseranalyse darf folgende Werte
nicht über- bzw. unterschreiten:
- pH-Wert: 6-10
- Leitfähigkeit: keine Festlegung
- Optional ist eine Kaskadierung von zwei Stationen möglich um
  bei platzsparender wandhängender Montage
  die Zapfleistung zu verdoppeln und die Redundanz zu
  optimieren.
- Bei Abschließen eines Wartungsvertrags
  erhalten Sie eine Hersteller-Garantieverlängerung
  von 2 auf 5 Jahre.
Die Station erfüllt die Konformität nach Niederspannungsrichtlinie (2006/95/EG),
EMV-Richtlinie (2004/108/EG) und
RoHS-Richtlinie (2011/65/EU).
Im Lieferumfang enthalten:
1x Montage-, Wartungs- und Betriebsanleitung

Liefernachweis:
F+G Fernwärmetechnik GmbH
Junghansring 20
72108 Rottenburg
Tel: 07457 / 71-100
Fax: 07457 / 71-130
F+G-Nr.: 25 / 11 / 20263
(Steinstr. 15, FWS-P 100 VE)
Menge: 1,000 St

**07.02.01.3 Sicherheitsgruppe**
Sicherheitsgruppe
für die Frischwasserstation.
Lieferumfang:
- Sicherheitsventil (Ansprechdruck 8 bar)
  Einlassanschluss 1/2",
  Auslassanschluss 3/4"
- Rohrstrecke DN 32
  für den Einbau zwischen Absperrung
  und Kaltwassereintritt

Liefernachweis:
F+G Fernwärmetechnik GmbH
F+G-Nr.: 25 / 11 / 20263
(Steinstr. 15, Si.-gr.)
Menge: 1,000 St

**07.02.01.4 Probeentnahmeventil-Set**
Probeentnahmeventil-Set
für die Probeentnahme von Trinkwasser am Warmwasserabgang und dem Zirkulationseintritt der Frischwasserstation zur Bestimmung mikrobiologischer
und chemischer Parameter gemäß Trinkwasserverordnung.
Die Ventile lassen sich über den beiliegenden Vierkantschlüssel öffnen und absperren.
Bestehend aus zwei Rotguss-Probeentnahmeventilen,
abflammbaren Edelstahl-Auslaufrohren und Rohrstücken mit einer Überwurfmutter für die einfache Montage
an der Frischwasserstation und der Zirkulationseinheit.
- Bestehend aus
  einer Probeentnahmeeinheit mit 1" Überwurfmutter x G1"
  Außengewinde flachdichtend und einer Probeentnahmeeinheit
  mit 5/4" Überwurfmutter x G5/4" Außengewinde flachdichtend.
- Maße Probeentnahmeventil:
  eine Ausführung mit 80 mm gesamter Länge und eine
  Ausführung mit 100 mm gesamter Länge
Achtung:
Die Probeentnahmeeinheiten können nur außerhalb der Frischwasserstation angebracht werden.
Bei Verwendung einer Zirkulationseinheit Z-30 muss der Zirkulationsanschluss hierzu bauseits aus der Frischwasserstation heraus verlängert werden.

Liefernachweis:
F+G Fernwärmetechnik GmbH
F+G-Nr.: 25 / 11 / 20263
(Steinstr. 15, PEV-Set)
Menge: 1,000 St

**07.02.01.5 Zirkulationseinzeit**
Zirkulationseinheit Z-60:
(zeit-, bedarfs- und temperaturgesteuert)
als Einheit vormontiert, zum einfachen Einbau in die Frischwasserstation.
Mit der Wahl von Z - 60 können 3 Zeitfenster für den Zirkulationsbetrieb gewählt werden.
In den Zeitfenstern läuft die Zirkulationspumpe so lange,
bis die eingestellte Temperatur an der Pumpe ansteht.
Danach schaltet die Pumpe aus und schaltet erst dann wieder ein, wenn die werksseitig eingestellte Temperaturdifferenz unterschritten wird.
Zusätzlich wird durch das Betätigen der Entnahmestelle (z. B. Mischbatterie) die Zirkulationspumpe außerhalb
des eingestellten Zeitfensters gestartet.
Die Zirkulationspumpe läuft so lange, bis eingestellte Temperatur am Zirkulationsrücklauf ansteht.
Zirkulationspumpe WILO Para Z BZ25-180/7
Restförderhöhe: bei ca. 10 l/min = 6,5m

Liefernachweis:
F+G Fernwärmetechnik GmbH
F+G-Nr.: 25 / 11 / 20263
(Steinstr. 15, Z-60)
Menge: 1,000 St

**07.02.01.6 Schichtladespeicher 750 ltr**
Hocheffizienter Wärmeschichtenspeicher
für Heizungsanlagen mit Wasser nach VDI 2035 für den Einbau
bei Festbrennstoff, Brennwertkessel, Solaranlagen, Wärmerückgewinnung oder in Kombination mit mehreren
Wärmelieferanten.
Lieferumfang:
Behälter S 235JR
Inhalt ca. 750 Liter
Behälter-Durchmesser 790 mm
Behälter-Höhe ca. 1790 mm
Kippmaß ca. 1960 mm
zul. Betriebsdruck 4 bar
zul. Betriebstemperatur 110 °C
innen roh, außen Korrosionsschutzanstrich
Mehrbeinaufstellung: Flachfüße
Gesamtgewicht ca. 160 kg
1 x Kranöse
  Der Speicher ist spannungsfrei anzuschließen.
  Schichtladetechnik:
1x Schichtladeeinrichtung bis 2 m³/h VL-Speicherbeladung
1x Schichtladeeinrichtung bis 6 m³/h RL-FWS Anschlüsse:
3x Anschlussmuffe 1 1/4 '..........'
2x Anschlussmuffe 2 '..........'
1x Anschlussmuffe 1 1/2 '..........' für E-Heizpatrone
1x Anschlussmuffe 1/2 '..........' für Zeigerthermometer/Fühler
1x Entlüftungsmuffe 1/2 '..........'
1x Entleerungsmuffe 1/2 '..........'
Zubehör:
1 x Bogenrohr DN 32
1 x Bogenrohr DN 50
1 x Fühlerklemmleiste (Länge 1,3 m)
Beschreibung der Schichtladetechnik:
Einschichttechnik ohne mechanisch bewegliche Teile!
Die Schichtladeeinrichtung wirkt in der Gesamthöhe
des Speichers stufenlos.
Es erfolgt eine horizontale Temperatureinschichtung in die zugehörige Temperaturschichtebene.
Der Einschichtvorgang erfolgt bei Dichtegleichheit.
Die Austrittsöffnungen erlauben einen stufenlosen horizontalen Austritt in den Speicherbereich.
Der zu schichtende Volumenstrom wird durch die Schichtladeeinrichtung im dichteunterschiedlichen Bereich
volumenstromverlustfrei geführt.
Daher entsteht keine Vermischung von kalten- und heißen Wasserschichten im Speicher. Die Schichtladeeinrichtung ist
konstruktiv so aufgebaut, dass bei Dichteunterschieden zwischen Speicherraum und Schichteinrichtung
kein Wasser aus dem Speicherraum in die Schichtladeeinrichtung eindringen kann. Somit bleibt die Schichtqualität stabil.
Technische Unterlagen:
1x Montage-, Wartungs- und Betriebsanleitung
1x Technische Zeichnung
1x Zeichnungskorrektur

Liefernachweis:
F+G Fernwärmetechnik GmbH
F+G-Nr.: 25 / 11 / 20263
(Steinstr. 15, SPS 750)
Menge: 1,000 St

**07.02.01.7 Speicher-Wärmedämmung**
Speicher-Wärmedämmung
Dämmstoff: Hochwertiges Polyestervlies, Dämmstärke 130 mm,
im Polystyrolmantel mit Hakenverschlußleiste Farbe silber RAL 9006 genarbt.
Schnellmontage durch mehrteilige Dämmschalen
Dämmronde für Deckel- und Bodenbereich
Speichervolumen 750 Liter
Höhe ca. 1950 mm,
Wärmedämmung Durchmesser 1050 mm
2 Teile im Umfang,
1 Teile in der Höhe,
Dämmstärke 130 mm
Rohdichte 21 kg/m³
Iso-Deckel 160 mm
Boden-Iso 120 mm
Daten zur Berechnung eines Verbundanlagen-Labels einer
Heizungsanlage mit einem Speicher der mit dieser Wärmedämmung kombiniert wird:
Tankeinstufung Energieeffizienzklasse: B
Warmhalteverlust: 81 W
entspr. Bereitschaftswärmeverlust:
 1,94 kWh/24h
Volumen des nichtsolaren Wärmespeichers: 0 Liter
Die Montage der Wärmedämmung muss bauseits durch den Installateur erfolgen und kann auch nach Installation
und Befüllung des Speichers erfolgen!

Liefernachweis:
F+G Fernwärmetechnik GmbH
F+G-Nr.: 25 / 11 / 20263
(Steinstr. 15, WD 130)
Menge: 1,000 St

**07.02.01.8 Speicher-Thermometer**
Zeigerthermometer mit Tauchhülse
Durchmesser 80mm, Klasse 2
Tauchlänge 200 mm

Liefernachweis:
F+G Fernwärmetechnik GmbH
F+G-Nr.: 25 / 11 / 20263
(Steinstr. 15, Th.)
Menge: 1,000 St

**07.02.01.9 Inbetriebnahme (FWS)**
Inbetriebnahme und Einweisung der Frischwasserstation
mit System-Regelung durch den Werkskundendienst.
Leistungsumfang:
- Funktionsprüfung aller regelungstechnisch relevanten
  Funktionen entsprechend der Konfiguration sowie allen
  notwendigen Anpassungen der Regelungsparameter für
  den bestimmungsgemäßen Betrieb der Anlage durch den
  Hersteller
- optische Dichtheitskontrolle der Frischwasserstation
- Kontrolle der hydraulischen Verrohrung gemäß Schema,
  insbesondere der Komponenten des Frischwassersystems.
- Gleichzeitige Übergabe der Anlage mit Erstellung eines
  Prüfberichtes und einmalige Einweisung des Bedienpersonals.
- Die Anlage muss betriebsbereit, mit Heizungswasser gefüllt
  und auf Betriebstemperatur sein.
Sollten Verzögerungen / Wartezeiten auftreten, die durch den Hersteller nicht zu vertreten sind, sind diese durch den Arbeitnehmer zu vergüten.
Terminvereinbarung eigenverantwortlich durch den Handwerker:
Mindestens 10 Arbeitstage vor dem Inbetriebnahme-Datum.

Liefernachweis:
F+G Fernwärmetechnik GmbH
F+G-Nr.: 25 / 11 / 20263
(Steinstr. 15, Inbetr. FWS)
Menge: 1,000 St

*Hinweis: Druckhaltung*

**07.02.01.10 Pneumatex Druckausdehnungsgefäß Statico SU300.6, Art.-Nr. 7102010**
Druckausdehnungsgefäss, mit fester
Gasfüllung, Heiz-, Solar- und Kühlwassersysteme. Stahl,
geschweisst, Farbe Beryllium.schlanke, zylindrische Bauform,
Fussring für stehende Montage und einfachen Transport.
airproof-Butylblase, nach EN 13831 und Pneumatex- Werksnorm, dauerhaft stabiler Vordruck.
Frostschutzmittelzusatz bis 50%.
endoskopische Besichtigungsöffnung für innere Prüfungen über 1000 bar x Liter. CE-baumustergeprueft nach PED2014/68/EU. 5 Jahre Gewährleistung auf das Gefäss.
Nennvolumen 300 Liter
Max. zul. Druck 6 bar
Min. zul. Druck 0 bar
Vordruck 3.5 bar
Max. zul. Temperatur 120 C
Min. zul. Temperatur -10 C
Max. zul. Blasentemperatur 70 C
Min. zul. Blasentemperatur 5 C
Anschluss R 3/4
Durchmesser 560 mm
Hoehe 1469 mm
Gewicht leer 43 kg

Richtprodukt:
Fabrikat: IMI Pneumatex
Statico SU300.6
Art.-Nr. 7102010
Menge: 1,000 St
Produkt:
  Artikel:
    Artikelnummer: 7102010
    Artikelkurztext: Pneumatex Druckausdehnungsgefäß Statico SU300.6, Art.-Nr. 7102010

**07.02.01.11 Pneumatex Kappenabsperrhahn DLV 20 Messing Art.-Nr. 5351434**
Kappenabsperrhahn DLV 20 Messing, Wartung
und Demontage von Ausdehnungsgefäßen, Betätigung mit beiliegendem Inbusschlüssel, daher gegen unbeabsichtigtes Schliessen gesichert, mit Kugelhahn zur schnellen Entleerung von Ausdehnungsgefaessen mit Anschluss für Schlauch DN 15,Heiz-, Solar- und  Kühlwassersysteme, Frostschutzmittelzusatz  bis  50%. beidseitig Innengewinde, Verschraubung zum direkten flachdichtenden Anschluss  an geeignete Ausdehnungsgefaesse.
Einsatz in Anlagen nach EN 12828, SWKI 93-1.
Max. zul. Druck 16 bar
Min. zul. Druck 0 bar
Max. zul. Temperatur 120 C
Min. zul. Temperatur -10 C
Anschluss Rp 3/4
Anschluss Gefäß G 3/4
Anschluss Entwässerung G 3/4
Laenge 92 mm
Gewicht leer 0.3 kg

Fabrikat:  IMI Pneumatex
Typ: DLV 20
Art.-Nr. 5351434
Menge: 1,000 St

**07.02.01.12 Pneumatex Nachspeisung Pleno PIX Connect Art.-Nr. 30106020001**
TecBox-Steuereinheit. Nachspeisung ohne Pumpe.
1 Magnetventil, 1 Kontaktwasserzähler.
Anschluss für optionale Pleno P BA4R Zusatzhydraulik- einheit mit Systemtrenner zum Schutz der Wasserversorgung nach EN 1717. Für Heiz-, Solar- und
Kühlwassersysteme. Für Anlagen nach EN 12828, EN 12976, ENV 12977, EN 12952, EN 12953. BrainCube-Steuerung für den vollautomatischen Betrieb. Selbstoptimierend mit Memoryfunktion. 3,5"-TFT-Farb-Touchscreen mit Beleuchtung. Webbasierte Oberfläche mit Fernsteuerung und Live-Daten. Menüstruktur mit Wisch und Tippbedienung, Anleitung zur Inbetriebnahme und Soforthilfe. Mehrsprachige Volltext- und/oder grafische Darstellung der Parameter und Betriebszustände. Fillsafe Nachspeiseüberwachung und -ansteuerung mit integriertem Kontaktwasserzähler und Magnetventil.
Medien Eintritt: Frischwasser
Medien Austritt (Verbraucherseite):
Nicht aggressive und nicht giftige Medien für den Einsatz im Anwendungsbereich.
Frostschutzmittelzusatz bis 50 %.
Mediumberührte metallische Komponenten:
Stahl, Gusseisen, Edelstahl, Messing und Rotguss.
Spannungsversorgung:
1 x 230 V (+/- 10 %) / 50 Hz.
Elektrischer Leistungsbedarf: 0,04 kW.
4 potenzialfreie Ausgänge (NO) für
externe Alarmanzeige (230 V, max. 2 A).
1 Ein-/Ausgang RS 485.
1 Ethernet-RJ45-Anschluss.
1 USB-Hub-Anschluss.
Schutzart IP 54.
Gebaut nach LV-D. 2014/35/EU, EMC-D. 2014/30/EU.
Min. zulässiger Druck, PSmin: 0 bar.
Max. zulässiger Druck PS: 10 bar.
Max. zulässige Temperatur,TS: 65 Grad C.
Min. zulässige Temperatur,TSmin: 0 Grad C.
Max. zulässige Umgebungstemperatur,TA: 40 Grad C.
Anschlussnennweite Eingang (Swm): G3/4.
Anschlussnennweite Ausgang (Sout): G1/2.
Breite: 198 mm,
Hoehe: 392 mm,
Tiefe: 190 mm,
Gewicht leer 4,3 kg.
Fabrikat: IMI Pneumatex
Typ: Pleno PIX Connect
Art.-Nr. 30106020001
Menge: 1,000 St
Produkt:
  Artikel:
    Artikelnummer: 30106020001
    Artikelkurztext: Pneumatex Nachspeisung Pleno PIX Connect  Art.-Nr. 30106020001

**07.02.01.13 Pneumatex Nachspeisung Pleno P BA4R, Art.-Nr. 8133310**
Nachspeisung, Heiz-, Solar- und Kühlwassersysteme, für Anlagen nach EN 12828, EN 12976, ENV 12977, EN12952,
EN 12953, Zusatzhydraulikeinheit für die Nachspeisung zur Verwendung zusammen mit Vento/Transfero Connect. Bestehend aus Systemtrenner Type BA (Schutzklasse 4) entsprechend EN 1717, DVGW, SVGW geprüft, Filter, Rückschlagventil und Absperrventil.Direkter Anschluss der Pleno Refill Einheiten.
Max. zul. Druck 10  bar
Anschluss Eingang Rp 1/2
Anschluss Nachspeisung Rp 1/2

Fabrikat: IMI Pneumatex
Typ: Pleno P BA4R
Art.-Nr. 8133310
Menge: 1,000 St

**07.02.01.14 Pneumatex Enthärtungsarmatur m. Filter Refill 4000, Art.-Nr. 8133016**
Enthärtungsarmatur für Ergänzungswasser
Armatur für demineralisiertes Wasser.
Modul zur Demineralisierung und Filterung des Ergänzungswassers nach VDI 2035 T 1 / ÖNORM H5195-1 zum Schutz vor Steinbildung in Wärmeerzeugern und
Warmwasserheizungsanlagen ohne Aluminiumkomponenten Fix montierte Kombination von Demineralisierungs- armatur, komplett mit einer tauschbaren Kartusche mit
hochwertigem Ionentauscherharz, sowie einem 25 Mikrometer Feinfilter, bestehend aus Filtergehäuse und
tauschbarem Filtereinsatz.
Komplette Armatur bestehend aus einem Enthärtungsmodul mit Wandhalterung zur Montage in die Füll- und
Demineralisierungswasserleitung.
Kapazität der Kartusche: 6000 lxGrad dH
zul. Brauchwasserzulaufdruck: 8 bar
Betriebstemperatur: 4-45 Grad C
max. Volumenstrom : 240 l/h
Anschluss :Eingang: G3/4 freilaufende
Mutter, flachdichtend
Ausgang: G1/2 Außengewinde,
flachdichtend

Fabrikat: IMI Pneumatex
Typ: Pleno Refill Demin 4000 mit Filter

Art.-Nr. 8133016
Menge: 1,000 St
Produkt:
  Artikel:
    Artikelnummer: 8133011
    Artikelkurztext: Pneumatex Enthärtungsarmatur m. Filter Refill 4000,  Art.-Nr. 8133016

*Hinweis: Hinweise zum Füll- und Ergänzungswasser in Heizungsanlage*
Hinweise zum Füll- und Ergänzungswasser in Heizungsanlagen!

Die Eignung des Füll- und Ergänzungswassers in Heizungsanlagen ist nach VDI 2035 Blatt 1 und 2 zu gewährleisten (Vermeidung von Steinbildung und Korrosionsschäden).

In der VDI 2035 sind unter anderem Grenzwerte zur Gesamthärte in Füll- und Ergänzungswasser festgelegt. Maßgebend ist hier die Gesamtheizleistung bzw. das spezifische Anlagenvolumen (Nenninhalt/Heizleistung in l/kW). Bei Anlagen mit mehreren Wärmeerzeugern ist die kleinste Einzel- Heizleistung einzusetzen. Werden Maßnahmen zur Wasserbehandlung erforderlich, sind hierbei die Anforderungen aller in der Anlage eingesetzten Werkstoffe zu berücksichtigen. Wir empfehlen aus korrosionschemischer Sicht entsalztes Wasser als Füll- und Ergänzungswasser einzusetzen.

Die in den Betriebsunterlagen der Hersteller genannten Werte für den sicheren und Gewährleistungs bedingten Betrieb sind zwingend zu berücksichtigen und einzuhalten.

Dies betrifft vor allem die Werte für:
- Elektrische Leitfähigkeit
- Gesamthärte
- pH-Wert

Darüber hinaus ist bei Einsatz von Werkstoffen aus unlegierten Aluminium ein pH-Wert von <8,5  und für Werkstoffe aus ausgewählten Aluminiumlegierungen ein pH-Wert von <9,0 einzuhalten.

Die entsprechenden Werte sind nach dreimonatiger Betriebsdauer der Anlage und einmal jährlich im Rahmen der Anlagenwartung zu kontrollieren und im Anlagenbuch zu dokumentieren.

Darüber hinaus bestehen zusätzliche Anforderungen bei Änderung und/oder Erweiterung von Altanlagen.
Altanlagen sind nach DIN EN 14336 zu spülen.

**07.02.01.15 Heizungswasser analysieren und konditionieren**
Heizungswasser analysieren und konditionieren
auf die in der VDI-Richtlinie 2035 vorgeschriebenen Werte, bestehend aus:

- Wasseranalyse nach Inbetriebnahme der Anlage
- Konditionierung des Systems mit den erforderlichen Chemikalien mit anschließender Kontrollmessung
- Protokoll anfertigen

Pauschalpreis inkl. Arbeitszeit und Verbrauchsmaterialien (ausgenommen Inhibitoren)

Fabrikat:
von Hebel Wasseraufbereitung GmbH
Elsa-Brändström-Straße 4
76228 Karlsruhe
Tel. (0721) 94760-0
Fax (0721) 94760-20
Menge: 1,000 St

**07.02.01.16 Umkehrosmose-Leihanlage**
Wasseraufbereitung für Heizungsanlagen

Umkehrosmose-Leihanlage
HEKAPUR  Typ  RO 200

zur Erstbefüllung des Heizkreislaufes mit salzarmem Wasser, Restsalzgehalt unter 20 µS/cm

Lieferumfang:
- Enthärtungsanlage
- Umkehrosmoseanlage
- Permeatbehälter 1000l
- Druckerhöhung

Technische Daten Umkehrosmoseanlage:
Leistung ca. l/h 200
Restsalzgehalt µS/cm < 20

Anlage liefern, aufstellen und in Betrieb nehmen,
Personal einweisen. Stromanschluss (230 V) und
Wasser- bzw. Abwasseranschluss sind bauseitige
Leistungen

Fabrikat:
von Hebel Wasseraufbereitung GmbH
oder gleichwertig

Angebotenes
Fabrikat: '..........'
Typ: '..........'

Pauschale inkl. Verbrauchsmaterialien für 1 Woche
Menge: 1,000 Psch

**07.02.01.17 Befüllung der Anlage mit aufbereitetem Wasser über die zuvor**
Befüllung der Anlagen mit aufbereitetem Wasser über die zuvor genannte Anlage. Abrechnung nach Liter.
Menge: 1500,000 l

**07.02.01.18 Anlagenbuch für Warmwasser-Heizungsanlagen.**
Anlagenbuch für Warmwasser-Heizungsanlagen.
Für die Anlage ist ein Anlagenbuch zu erstellen, das Anlagenbuch muss folgende Angaben enthalten:
- Kundendaten,
- Bauvorhaben,
- Anlagendaten
  - Bezeichnung der Anlage (Marke/Typ)
  - Wärmeerzeuger
  - Datum des Einbaus
Wasserwerte aus Analyse der Trinkwasserversorgung
  - pH-Wert
  - Härte gesamt °dH
  - elektr. Leitfähigkeit µS/cm
- Einzelheizleistungen in kW (bei Mehrkesselanlagen)
- Gesamtheizleistung in kW
- Anlagenvolumen in Liter
- spezifisches Anlagenvolumen in Liter/kW
  - Einkessel-Anlage (Anlagenvolumen : Gesamtheizleistung)
  - Mehrkessel-Anlage (Anlagenvolumen : kleinste
  Einzelheizleistung)
- maximal zulässige Füll- und Ergänzungswassermenge
  in Liter 3 x Anlagenvolumen
Materialien und Bestandteile der Heizungsanlage
Wärmeerzeuger:
- Guss / Stahl  / Aluminium / Edelstahl
Wärmetauscher:
- Aluminium / Aluminium-Silizium  / Edelstahl
Rohrleitungen:
- Stahl / C-Stahl / Edelstahl / Kunststoff / Kupfer
Heizkörper: - Aluminium / Stahl
Armaturen:
- Guss / Rotguss / Stahl / Messing / Edelstahl
Pufferspeicher: - Stahl / emaillierter Stahl / Edelstahl
Heizungspumpen:
- Stahl / Messing / Aluminium / Edelstahl
Füllwasserqualität
Spülung der Heizungsanlage nach DIN EN 14336 erfolgt
- ja / nein
Füllwasseraufbereitung
- Befüllung mit enthärtetem Wasser
- Befüllung mit VE-Wasser < 100 µS/cm
- erforderliche Gesamthärte (°dH) des Anlagenfüllwasser
- Füllmenge in Liter
- Datum der Erstbefüllung
- Zählerstand vor der Befüllung / den Befüllungen
- Zählerstand nach der Befüllung / den Befüllungen
Werte des Heizwassers nach der Befüllung:
- pH-Wert
- Härte gesamt °dH
- elektr. Leitfähigkeit µS/cm
Werte des zirkulierenden Heizwassers
(8-12 Wochen nach der Befüllung)
- pH-Wert
- Härte gesamt °dH
- elektr. Leitfähigkeit µS/cm

Bei Wasserbehandlung mit Zusatzstoffen sind diese unter Nennung folgender Daten aufzuführen:
- Bezeichnung Zusatzstoffe
- Hersteller
- Konzentration

Hinweis: Anlagenbücher gibt es bei allen namhaften Herstellern von Wasseraufbereitungsanlagen (z.B. Grünbeck)
Menge: 1,000 St

*Hinweis: Luftgefäß*
Luftgefäß
aus nahtlosem Stahlrohr nach DIN 2448
mit beiderseits aufgeschweißten Klöpperböden mit
Anschluß an Rohrleitungen, Anschluß für
Schwimmerentlüfter und zusätzlichen Anschluß für
Handentlüftungsleitung DN 15, mit Rostschutzfarbe
gestrichen, einschl. Befestigungsmaterial.

**07.02.01.19 Luftgefäß Anschlussleitung DN 40**
Luftgefäß
Anschlussleitung  : DN 32
Gefäßdurchmesser : DN 100
Gefäßlänge min. : 350 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**07.02.01.20 BI-Metall Zeigerthermometer, Länge 50 mm**
Bimetall-Zeigerthermometer Einbaulänge: 50 mm
Angebotenes
Fabrikat: '..........'

Typ: '..........'
Menge: 2,000 St

*Hinweis: --> Schutzhülsen für vorg. Thermometer*
Schutzhülsen für vor genannte Thermometer, zum ein- schrauben mit seitlicher Feststellschraube, einschl. Dichtungsmaterial. Ausführungen und Größen wie nachfolgend aufgelistet komplett liefern und montieren.

**07.02.01.21 Thermometer-Schutzhülse, Länge 50 mm**
Thermometer-Schutzhülse
Material:  Messing
Einbaulänge: 50 mm
Menge: 2,000 St

**07.02.01.22 Zeiger-Manometer 100 mm Gehäuse-D.**
Zeiger-Manometer
100 mm Gehäusedurchmesser Klasse 1,0, mit Rohrfeder
DIN 16064, Anschluß radial nach unten R 1/2", einschl.
U-Rohr, einschl. Manometerdreiweghahn aus Messing mit
Prüfflansch Anzeigenbereich: 0..6 bar
Menge: 1,000 St

**07.02.01.23 Bezeichungsschilder 100 x 50 mm**
Bezeichungsschilder aus Resopal,
Schrift: eingraviert
Größe:  100 x 50 mm
einschließlich Simplex-Schilderträger für senkrechte
und waagerechte Rohrleitungen bis 3", mit integriertem
Spannband für oben genanntes Schild.
Menge: 4,000 St

##### Abschnitt 07.02.02 Rohrleitungen und Zubehör

*Hinweis: Vorbeschrieb Geberit Mapress Therm Pressfitting-System für Heizungsanlagen*
Pressfitting-System aus Edelstahl
für Heizungsanlagen in den Abmessungen d15 - d108 mm,
Rohrverbindungen mit dem Nachweis der
Zwangsundichtigkeit in unverpresstem Zustand.

Systemkomponenten:

Systemrohre 1.4520 (CrTi-Stahl), d15 - d54 mm geprüft nach Werksnorm, biegbar, Rohrlänge 6 m.
Systemrohre 1.4301/1.4520 (CrNi-Stahl/CrTi- Stahl), d76,1 - d108 mm geprüft nach Werksnorm, Rohrlänge 6 m.

Pressfittings d15 - d54 mm, aus Edelstahl mit Pressindikator (orange) zur Erkennung nicht verpresster Verbindung vor der Druckprobe, mit Kennzeichnung Symbol "Kein Trinkwasser" und Konturdichtringen aus Butylkautschuk (CIIR) schwarz.

Pressfittings d76.1 - d108 mm aus Edelstahl mit Pressindikator (orange) zur Erkennung nicht verpresster Verbindung vor der Druckprobe, mit Kennzeichnung Symbol "Kein Trinkwasser" und Rundschnurdichtring aus Butylkautschuk (CIIR) schwarz.

Die Fittings sind zur Verbesserung der Korrosionsbeständigkeit lösungsgeglüht und blankgeglüht.

Bei den verpressten Pressfittings d15 - d108 mm, kann die Einstecktiefe durch eine zerstörungsfreie Prüfung, im entleerten Zustand der Anlage, überprüft und dokumentiert werden.

Für das ausgeschriebene Produkt liegt eine
Haftungsübernahmevereinbarung zwischen dem Hersteller
und dem ZVSHK bzw. dem BTGA vor.

Betriebsbedingungen für Heizungsanlage:
- maximaler Betriebsdruck: 16 bar
- Vorlauftemperatur: emsp; .°C
- Rücklauftemperatur: emsp; .°C

Verlegen als Heizungs- oder Heizungsanschlussleitungen
unter Beachtung der DIN EN 12828 und DIN EN 14336
einschließlich Ablängen, Ausrichten und Befestigen,
unter Berücksichtigung der temperaturabhängigen
Längenänderung, Dichtheitsprüfung und Spülen.

Für die Verlegung mit Brandschutzanforderungen stehen
folgende Möglichkeiten zur Verfügung:
Rohrabschottung(Decke/Wand):
- Geberit Mapress gemäß abP P-BWU03-I 17.6.5
  Rohrabschottung(Decke):
- Geberit Mischinstallation Versorgung gemäß aBG
  Z-19.53-2427
Installationsschacht inkl. Sonderdecken:
- Geberit Quattro I30 gemäß aBG Z-19.30-2206
- Geberit Quattro I90 gemäß aBG Z-19.30-2207
Installationswände:
- Geberit Quattro F30 gemäß abP P-MPA-E-02-050
- Geberit Quattro F90 gemäß abP P-MPA-E-02-049

Zur vorgenannten Rohrabschottung Geberit Mapress gemäß
abP P-BWU03-I 17.6.5 sind folgende Nullabstände zu
Geberit Entwässerungs- und Pressfitting-Systemen
(Decke/Wand) zugelassen:
- Geberit Rohrschott90 Plus EN gemäß abZ Z-19.53-2236
- Geberit Rohrschott120 gemäß abZ Z-19.17-1807
- Geberit Mepla/PushFit/Systemrohr ML gemäß
  abP P-MPA-E-00-063
- Absperrvorrichtungen nach DIN 18017-3
- Typ Bartholomäus AVR gemäß Z-41.3-686
- Typ Wildeboer TS18 gemäß Z-41.3-556
- Typ Helios ELS-D gemäß Z-41.3-368

Die Vorgaben der jeweiligen Anwendbarkeitsnachweise
(abP, abZ, aBG) sind in jedem Fall für die detaillierte
Planung und Ausführung zu berücksichtigen.

Die Rohrpreise sind ohne Preßfittings zu kalkulieren.
Alle Fittings sind in den folgenden Positionen separat ausgeschrieben.

Rohrbefestigungen für alle Nennweiten mit Konsolen oder Gewindestabaufhängungen aus verz. Material (System Müpro, Hilti oder gleichwertig, mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle  (gemäß den Techn.Ausführungsbedingungen) zu erstellen und unaufgefordert dem Arbeitgeber zu übergeben.

Rohrleitungen wie beschrieben und in den Nennweiten wie nachfolgend aufgelistet komplett liefern und montieren.
Fabrikat: Geberit
Typ:emsp; Geberit Mapress Therm

**07.02.02.1 Mapress Therm Systemrohr CrTi d15x1 = DN12**
Mapress Therm Systemrohr CrTi-Stahl 1.4520 (EN 10088)
DN / Nennweite: 12 = d15x1
Menge: 6,000 m
Produkt:
  Artikel:
    Artikelnummer: 49102
    Artikelkurztext: Mapress Therm Systemrohr CrTi d15x1 = DN12

**07.02.02.2 Mapress Therm Systemrohr CrTi d18x1 = DN15**
Mapress Therm Systemrohr CrTi-Stahl 1.4520 (EN 10088)
DN / Nennweite: 15 = d18x1
Menge: 1,000 m
Produkt:
  Artikel:
    Artikelnummer: 49102
    Artikelkurztext: Mapress Therm Systemrohr CrTi d18x1 = DN15

**07.02.02.3 Mapress Therm Systemrohr CrTi d22x1,2 = DN20**
Mapress Therm Systemrohr CrTi-Stahl 1.4520 (EN 10088)
DN / Nennweite: 20 = d22x1,2
Menge: 4,000 m
Produkt:
  Artikel:
    Artikelnummer: 49102
    Artikelkurztext: Mapress Therm Systemrohr CrTi d22x1,2 = DN20

**07.02.02.4 Mapress Therm Systemrohr CrTi d35x1,5 = DN32**
Mapress Therm Systemrohr CrTi-Stahl 1.4520 (EN 10088)
DN / Nennweite: 32 = d35x1,5
Menge: 26,000 m
Produkt:
  Artikel:
    Artikelnummer: 49102
    Artikelkurztext: Mapress Therm Systemrohr CrTi d35x1,5 = DN32

**07.02.02.5 Mapress Therm Systemrohr CrTi d42x1,5 = DN40**
Mapress Therm Systemrohr CrTi-Stahl 1.4520 (EN 10088)
DN / Nennweite: 40 = d42x1,5
Menge: 22,000 m
Produkt:
  Artikel:
    Artikelnummer: 49102
    Artikelkurztext: Mapress Therm Systemrohr CrTi d42x1,5 = DN40

*Hinweis: Mapress Therm Pressfitting d15 - d108 mm aus Edelstahl*
Mapress Therm Pressfitting d15 - d108 mm aus Edelstahl mit Pressindikator (orange) zur Erkennung nicht verpresster Verbindung vor der Druckprobe, mit Kennzeichnung Symbol "Kein Trinkwasser" und Rundschnurdichtring aus Butylkautschuk (CIIR) schwarz, mit Verschlussstopfen.
Form -und Verbindungsstücke für Mapress Therm Systemrohr aus Edelstahl als Zulage komplett liefern und montieren.
Fabrikat:  Geberit Mapress Therm

*Hinweis: --> Preßfitting-Muffe oder Schiebemuffe,*
Preßfitting-Muffe oder Schiebemuffe, komplett wie nachfolgend aufgelistet liefern und montieren.

**07.02.02.6 Muffe, DN 12, d=15mm**
Menge: 2,000 St

**07.02.02.7 Muffe, DN 20, d=22mm**
Muffe, DN 20, d=22mm.
Menge: 1,000 St

**07.02.02.8 Muffe, DN 40, d=42mm**
Menge: 2,000 St

**07.02.02.9 Muffe, DN 32, d=35mm**
Menge: 4,000 St

*Hinweis: --> Preßfitting-Bogen 90 Grad, mit doppeltem*
Preßfitting-Bogen 90 Grad, mit doppeltem und einseitigem Einsteckende, komplett wie nachfolgend aufgelistet liefern und montieren.

**07.02.02.10 Bogen 90°, DN 12, d=15 mm**
Menge: 6,000 St

**07.02.02.11 Bogen 90°, DN 20, d=22 mm**
Menge: 3,000 St

**07.02.02.12 Bogen 90°, DN 32, d=35 mm**
Menge: 18,000 St

**07.02.02.13 Bogen 90°, DN 40, d=42 mm**
Menge: 14,000 St

*Hinweis: --> Preßfitting-Bogen 45 Grad*
Preßfitting-Bogen 45 Grad, mit doppeltem und einseitigem Einsteckende komplett wie nachfolgend aufgelistet liefern und montieren.

**07.02.02.14 Bogen 45° DN 12, d=15mm**
Menge: 2,000 St

**07.02.02.15 Bogen 45° DN 20, d=22mm**
Menge: 2,000 St

**07.02.02.16 Bogen 45° DN 32, d=35mm**
Menge: 8,000 St

**07.02.02.17 Bogen 45° DN 40, d=42 mm**
Bogen 45° DN 40, d=42mm
Menge: 3,000 St

*Hinweis: --> Preßfitting-Reduktionsstück, komplett*
Preßfitting-Reduktionsstück, komplett wie nachfolgend aufgelistet liefern und montieren.

**07.02.02.18 Reduktion DN 20 d=22mm**
Menge: 1,000 St

**07.02.02.19 Reduktion DN 32 d=35mm**
Menge: 2,000 St

**07.02.02.20 Reduktion DN 40 d=42mm**
Menge: 2,000 St

*Hinweis: --> Preßfitting-T-Stück, mit dreiseitigen Ein-*
Preßfitting-T-Stück, mit dreiseitigen Einsteckende mit und ohne reduziertem Abgang, komplett wie nachfolgend aufgelistet liefern und montieren.

**07.02.02.21 T-Stück d=35mm**
Menge: 2,000 St

*Hinweis: --> Preßfitting-T-Stück, im Abgang IG*
Preßfitting-T-Stück, im Abgang Innengewinde komplett wie nachfolgend aufgelistet liefern und montieren.

**07.02.02.22 T-Stück mit IG, DN 12, d=15mm**
Menge: 1,000 St

**07.02.02.23 T-Stück mit IG, DN 20, d=22mm**
Menge: 1,000 St

**07.02.02.24 T-Stück mit IG,DN 32, d=35mm**
Menge: 3,000 St

**07.02.02.25 T-Stück mit IG, DN 40, d=42mm**
Menge: 2,000 St

*Hinweis: --> Preßfitting-Übergangsstück mit IG oder AG*
Preßfitting-Übergangsstück mit Innen- oder Außengewinde, mit und ohne Einschubende, komplett wie nachfolgend aufgelistet liefern und montieren.

**07.02.02.26 Übergangsstück DN 12, d=15mm**
Menge: 4,000 St

**07.02.02.27 Übergangsstück DN 20, d=22mm**
Menge: 2,000 St

**07.02.02.28 Übergangsstück DN 32, d=35mm**
Menge: 10,000 St

**07.02.02.29 Übergangsstück DN 40, d=42mm**
Menge: 8,000 St

*Hinweis: Mapress Anschluss-Verschraubung, für Venile mit AG mit Überwurfmutter aus Messing + Flachdichtung*
Anschluss-Verschraubung, mit Überwurfmutter verzinkt, flachdichtend, einschließlich Dichtung, komplett wie nachfolgend aufgelistet liefern und montieren.

*Hinweis: Mapress Therm Anschluss-Verschraubung, für Venile mit AG mit Überwurfmutter aus Messing + Flachdichtung*
Mapress Therm Anschluss-Verschraubung, mit Überwurfmutter verzinkt, flachdichtend, einschließlich Dichtung, komplett wie nachfolgend aufgelistet liefern und montieren.

**07.02.02.30 Anschlussverschraubung, DN 12, d=15mm für Ventile etc. mit Außengewinde**
Anschlussverschraubung m. Flachdichtung
DN 12/15 d= 15mm x 1/2 od. 3/4"
Menge: 2,000 St

**07.02.02.31 Anschlussverschraubung, DN 32, d=35mm für Ventile etc. mit Außengewinde**
Anschlussverschraubung m. Flachdichtung
DN 32d= 25mm x 1 1/2"
Menge: 4,000 St

*Hinweis: Gebo-Verschraubungen für Stahlrohr: DIN EN 10255*
Verschraubungen für Stahlrohr: DIN EN 10255 (früher DIN 2440 / 2441), DIN 2442 und DIN 2448 / DIN 2458 Reihe 1, ISO 65, 3/8" - 2":
Druckstufen: Wasser PN 10 (bis 3/4") bzw. PN 16
(ab 1"), Gas PN 4, Druckluft PN 12,5, Öl PN 6
Prüfungen:
Wasser: W534, DVGW-Reg.-Nr.: DW-8511AU2216
Gas: DIN 3387-1,DVGW-Reg.-Nr.: NG-4502AP1454
VdS-geprüft
(Feuerlöschleitungen)
Heizöl- und Dieselkraftstoffe: bauaufsichtliche Zulassung DIBT, Zul.-Nr.: Z-38.4-212
Medien: Wasser, Gas (außerhalb von Gebäuden),
Druckluft, Öl- und Kraftstoffe (TRBF beachten!)
Temperaturen: Trinkwasser: Kaltwasserbereich;
Heizwasser: bis 80 °C; Gas: -20 bis +70 °C; Öl: 40 °C
Verschraubungen aller Art der Typen A, I und O werden mit einem Einheitspreis abgerechnet.

**07.02.02.32 Gebo-Verschraubungen Nennweite : DN 15 = 1/2"**
Verschraubungen Nennweite : DN 15 = 1/2"
Fabrikat:  Gebo
Menge: 2,000 St

**07.02.02.33 Gebo-Verschraubungen Nennweite : DN 20 = 3/4"**
Verschraubungen Nennweite : DN 20 = 3/4"
Fabrikat:  Gebo
Menge: 2,000 St.

**07.02.02.34 Gebo-Verschraubungen Nennweite : DN 25 = 1"**
Verschraubungen Nennweite : DN 25 = 1"
Fabrikat:  Gebo
Menge: 1,000 St.

**07.02.02.35 Gebo-Verschraubungen Nennweite : DN 32 = 1 1/4"**
Verschraubungen  Nennweite : DN 32 = 1 1/4"
Fabrikat:  Gebo
Menge: 2,000 St.

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**07.02.02.36 Heizungs-Kugelhahn Globo H DN 15**
Heizungs-Kugelhahn DN 15
Richtprodukt:
Fabrikat: Heimeier
Typ: Globo H
Angebotenes Produkt: ‘..........‘
Typ: ‘..........‘
Menge: 1,000 St
Produkt:
  Artikel:
    Artikelnummer: 0600-02.000
    Artikelkurztext: Heizungs-Kugelhahn Globo H DN 15

**07.02.02.37 Heizungs-Kugelhahn Globo H DN 32**
Heizungs-Kugelhahn  DN 32
Richtprodukt:
Fabrikat: Heimeier
Typ: Globo H
Angebotenes Produkt: ‘..........‘
Typ: ‘..........‘
Menge: 2,000 St
Produkt:
  Artikel:
    Artikelnummer: 0600-02.000
    Artikelkurztext: Heizungs-Kugelhahn Globo H DN 32

*Hinweis: Vorgefertigte Isolierkappen für Heimeier-Ventile*
Vorgefertigte Isolierkappen für vorgenannte Ventile
Werkstoff  : Polyurethan, FCKW-frei
Dichte : 50-60 kg/m³
Offene Zellen : <12%
Wärmeleitzahl  50°C : 0,028 W/mK
Wasserabsorbtion : < 2Vol.% bei 20°C
Oberflächenbehandlung : PVC, grau
Brandschutzklasse : B2 nach DIN 4102
Temperatur : max. 120°C
Richtprodukt:
Fabrikat: Heimeier 5-5-30-DE
Angebotenes Fabrikat: '..........'

Angebotenes Fabrikat gilt für Pos. 01.101-01.105

**07.02.02.38 Vorgefertigte Isolierkappen für Globo H DN 15, DN 20**
Vorgefertigte Isolierkappen für Kugelhahn
Nennweite DN 15,20
Menge: 1,000 St.

**07.02.02.39 Vorgefertigte Isolierkappen für Globo H DN 32**
Vorgefertigte Isolierkappen für Kugelhahn  DN 32
Menge: 2,000 St

*Hinweis: TA STAP/STAD Differenzdruck Regeleinheit bestehend aus:*
TA STAP/STAD Regeleinheit bestehend aus:

TA Strangregulierventil mit Voreinstellung in Schrägsitz- bauweise für Heizungs-, Klima- und Industrieanlagen.
Gehäuse und Innengarnitur aus korrosionsbeständigem, entzinkungsresistentem AMETAL-C. Stufenlose Voreinstellung durch Hubbegrenzung und digitaler Anzeige im Handrad, plombierbar. Selbstdichtende Messnippel (2-fach dichtend) für Druckverlust bzw. Durchflußmessung.
Füll- und Entleerungsventil mit drehbarem Schlauch- anschluss G 3/4. Alle Bedienungselemente auf der Handradseite.
Nichtsteigende Spindel mit abzugsicherem Ventilkegel und O-Ring-Abdichtung. Sitzdichtung: Kegel mit O-Ring aus EPDM.
Anschluss Innengewinde für Gewinderohr.
Betriebstemperatur von - 20 Grd. C bis + 120 Grd. C. Nenndruck PN 25.

TA Differenzdruckregler STAP
Hochleistungsdifferenzdruckreglermit variablen Sollwert, für Heizungs- und Klimaanlagen.
Gehäuse und Innengarnitur aus korrosionsbeständigem, entzinkungsresistentem AMETAL-C. Einbau in die Rücklaufleitung. Differenzdrucksollwert von außen zwischen 0,10 und 0,60 bar stufenlos einstellbar (Werkseinstellung 0,1 bar). Selbstdichtender Messnippel (2-fachdichtend) für Druckverlustmessung. Füll- und Entleerungsset mit drehbarem Schlauchanschluss G 3/4 als Zubehör. Absperrung durch Handrad.
Sitzdichtung: Kegel mit O-Ring aus EPDM. Inkl. Impulsleitung, 1000 mm lang und Kappe mit Anschluss G 1/16 Innengewinde.
Anschluß Innengewinde für Gewinderohr.
Betriebstemperatur von - 20 Grd. C bis + 120 Grd. C. Nenndruck PN 16.
Ausführungen wie nachfolgend beschrieben komplett liefern und betriebsfertig montieren.
TA STAP/STAD Regeleinheit
Fabrikat: IMI TA

**07.02.02.40 IMI TA Regeleinheit STAP/STAD DN 15, 10 bis 60 kPa Art.-Nr. 52865002**
TA STAP/STAD Regeleinheit bestehend aus:

STAD DN 15 / STAP DN 15, 10-60 kPa
Fabrikat: IMI TA
Art.-Nr. 52865002
Menge: 1,000 St
Produkt:
  Artikel:
    Artikelnummer: 52865002
    Artikelkurztext: IMI TA Regeleinheit STAP/STAD DN 15, 10 bis 60 kPa Art.-Nr. 52865002

**07.02.02.41 IMI TA Regeleinheit STAP/STAD DN 20, 10 bis 60 kPa Art.-Nr. 52865003**
TA STAP/STAD Regeleinheit bestehend aus:

TA STAP DN20 / STAD DN 20, 10-60 kPa
Fabrikat: IMI TA
Art.-Nr. 52865003
Menge: 1,000 St
Produkt:
  Artikel:
    Artikelnummer: 52865003
    Artikelkurztext: IMI TA Regeleinheit STAP/STAD DN 20, 10 bis 60 kPa Art.-Nr. 52865003

**07.02.02.42 IMI TA Regeleinheit STAP/STAD DN 25, 10 bis 60 kPa Art.-Nr. 52865004**
TA STAP/STAD Regeleinheit bestehend aus:

TA STAP DN 25 / STAD DN 25, 10-60 kPa
Fabrikat: IMI TA
Art.-Nr. 52865004
Menge: 1,000 St
Produkt:
  Artikel:
    Artikelnummer: 52865004
    Artikelkurztext: IMI TA Regeleinheit STAP/STAD DN 25, 10 bis 60 kPa Art.-Nr. 52865004

**07.02.02.43 Mehraufwand Einbau Kugelhähne/ Strangregulierventil in vorh. Strang. DN 15-32**
Mehraufwand für den Einbau der zuvor aufgeführten
Kugelhähne oder Strangregulierventile mit Entleerung in vorhandene Heizungsstränge.
Die vorhandenen Stränge sind Aufputz im Untergeschoß (unterhalb der Decke ca. 230cm hoch) verlegt.
Die vorhandenen Stränge sind mit Mineralfasermatten isoliert und mit Isogenopak verkleidet. Diese muss innerhalb des für den Einbau benötigten Bereichs sauber herausgeschnitten und entsorgt werden. Danach Rohrleitungsstücke heraustrennen und  Kugelhahn oder Strangregulierventil und Entleerhahn mit Verschraubungen einbauen.
Aufgrund der Gesamtmaßnahme ist davon auszugehen, dass
die Anlage entleert ist. Einschließlich
Dichtheitsprüfung. Neuisolierung in seperater Position.
Zu kalkulieren ist der Aufwand je Einzelleitung.
Nennweiten DN 15-32
Menge: 6,000 St

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C

Ausführung wie nachfolgend aufgelistet. als Entleerungsventil gem. DVGW, mit Schlauchver- schraubung, Verschlußkappe, Messing vernickelt. Liefern und montieren

**07.02.02.44 Simplex KFE-Kugelhahn DN 15, Normalform**
KFE-Kugelhahn DN 15 Normalmodell, Baulänge 57,5 mm.
Richtprodukt: Simplex
Angebotenes Produkt: ‘..........‘
Typ: ‘..........‘
Menge: 8,000 St

**07.02.02.45 Bezeichungsschilder 100 x 50 mm**
Bezeichungsschilder aus Resopal,
Schrift: eingraviert
Größe: 100 x 50 mm
einschließlich Schilderträger für senkrechte und waagerechte Rohrleitungen bis 3", mit integriertem Spannband für oben genanntes Schild.
Menge: 6,000 St

**07.02.02.46 Medien/Fließrichtungspfeile**
Medien-/Fließrichtungspfeilen an entsprechender
Stelle im Forschungszentrum besorgen und an zuvor
genannten Rohrleitungen anbringen.
Menge: 8,000 St.

**07.02.02.47 Automatischer Schnellentlüfter 3/8"**
Automatischer Schnellentlüfter
mit Schwimmerventil, einschl.automatisches
Absperrventil
max. Betriebsdruck/Temp.: 10 bar / 120°C
Anschluß:  3/8"
Richtprdukt: Flamco, Flexvent
Angebotenes Produkt: ‘..........‘
Typ: ‘..........‘
Menge: 2,000 St

**07.02.02.48 Wärmemengenzähler QN 2,5 Bauseitig gestellt einbauen**
Bauseits gestellter Wärmemengenzähler mit Impulsausgang, Netzmodul230 V und M-Bus-Modul an Stelle des Passstückes einbauen.
Größe QN 2,5
Menge: 3,000 St

*Hinweis: Anschluß herstellen*
Anschluß herstellen
an vorhandenen Leitungen, vorhanden ist ein stumpfes
Stahlrohrende, einschließlich säubern der Leitungsstelle an welcher der Neuanschluß angeschweißt,  aufgepreßt oder mit Gewindeübergang montiert werden soll. Nennweiten der Leitungen
an welche angeschlossen werden soll wie nachfolgend
aufgelistet.

**07.02.02.49 Anschluß herstellen an vorh. Leitungen DN 15-20 anschweißen an Stahlrohr**
Anschluß herstellen an vorhandenes Leitungsende,
in Form von Anschweißen eines Stahlrohres.
Nennweite DN 15-20
Menge: 2,000 St

**07.02.02.50 Anschluß herstellen an vorh. Leitungen DN 25-32 anschweißen an Stahlrohr**
Anschluß herstellen an vorhandenes Leitungsende,
in Form von Anschweißen eines Stahlrohres.
Nennweite DN 25-32
Menge: 4,000 St

**07.02.02.51 Anschluß herstellen an vorh. Leitungen DN 15-20, Gewinde schneiden/eindichten**
Anschluß herstellen an vorhandenes Leitungsende,
Gewinde schneiden und eindichten  für Gewindeübergang.
Nennweite DN 15-20
Menge: 2,000 St

**07.02.02.52 Anschluß herstellen an vorh. Leitungen DN 25-32, Gewinde schneiden/eindichten**
Anschluß herstellen an vorhandenes Leitungsende,
Gewinde schneiden und eindichten  für Gewindeübergang.
Nennweite DN 25-32
Menge: 2,000 St

*Hinweis: --> Lufttabscheider von DN 65 - DN 400*
Lufttabscheider von DN 65 - DN 400
Material: St 37-0.
Einsatzbereich: Betriebsüberdruck max. 6 bar
Mit 2 Anschweißenden und Muffe 1/2", wahlweise für senkrechten oder waagerechten Einbau.
Der Luftabscheider ist werkseitig druckgeprüft und grundiert. Nennweiten wie nachfolgrnd aufgelistet liefern und betriebsfertig einbauen.

**07.02.02.53 Luftabscheider waagerecht DN32/80 250mm**
Luftabscheider, Einbau waagerecht
Nennweite Anschluss:  DN 32
Nennweite Lufttopf: DN 80
Baulänge:  250 mm
Menge: 2,000 St

**07.02.02.54 Spülen, Druckprobe Heizungsinstallation**
Nach Fertigstellung der Anlage muss der Wasserkreislauf mit gefiltertem Trinkwasser gespült und eine Dichtheitsprüfung durchgeführt werden. Im Anschluss sind alle Schmutzfänger zu öffnen, die Siebeinsätze zu reinigen und wieder dauerhaft zu verschließen. Die Dichtheitsprüfung hat vor den Isolierarbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

**07.02.02.55 Entleeren von Anlagen/Anlagenteilen WWB, Heizregister Lüftungsgerät usw.**
Entleeren von Anlagen und Anlagenteilen,
wie vor beschrieben, Kosten für die Entleerung diverser Geräte wie :
- Warmwasserbereiter,
- Heizregister Lüftungsgerät,
- Gegenstromwärmetauscher,
und ähnlichem.
Menge: 1,000 St

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

Hinweis: Zur Befüllung ist ausschließlich aufbereitetes Wasser wie vor beschrieben zu verwenden.

**07.02.02.56 Befüllen und Entlüften von Anlagen und Anlagenteilen Behälter, Kessel etc.**
Befüllen und Entlüften von Anlagen und Anlagenteilen,
wie vor beschrieben, Kosten für dieverse Geräte wie :
- Warmwasser- oder Pufferpeicher,
- Heizregister Lüftungsgerät,
- Fernheizungs-Übergabestation.
- Gegenstromwärmetauscher,
und ähnlichem einschließlich der Verbindungsleitung mit Heizgruppe zwischen Verteiler und der Anlage.
Menge: 2,000 St

**07.02.02.57 Befüllen und Entlüften Verteileranlagen mit 2 Gruppen DN 32**
Befüllen und Entlüften von Anlagen und Anlagenteilen,
wie vor beschrieben, Kosten für die Verteileranlage bestehend aus VL-und RL-Verteiler sowie der kompletten Verteilung bis zu den Strängen.

Hier Verteileranlage mit 2 Gruppen DN 32
Menge: 1,000 Psch

**07.02.02.58 Befüllen/Entlüften von Strängen (Vor-/Rücklauf)**
Befüllen und Entlüften von Anlagen und Anlagenteilen,
wie vor beschrieben, Kosten je Strang bestehend aus Vor- und Rücklauf.
Menge: 2,000 St

**07.02.02.59 Befüllen/Entlüften von Heizkörpern**
Befüllen und Entlüften von Anlagen und Anlagenteilen,
wie vor beschrieben, Kosten je Heizkörper.
Menge: 23,000 St

**07.02.02.60 Inbetriebnahme der Kellerverteilleitungen**
Abschnittsweise Inbetriebnahme
einzelner Gebäudeabschnitte nach Fertigstellung
der Arbeiten, hier die Inbetriebnahme der Kellerverteilleitungen vom Verteilerabgang bis zu den Strangabsperrungen.
hierzu gehört auch die Druckprobe nach beendeter Montage, das Füllen und sorgfältige Entlüften der Anlage und Probeheizung. komplett
Menge: 1,000 St

**07.02.02.61 Einregulierung Strangregulierventilen**
Inbetriebnahme und Einregulierung von Anlagen und Anlagenteilen,
wie vor beschrieben, Kosten je Messung an einem Strangregulierventil an der neu eingebauten Verteileranlage.
Sollten Messungen an weiteren Strangregulierventilen, sofern vorhanden, notwendig werden, sind diese gemäß der nachfolgenden Position zu kalkulieren.
Menge: 3,000 St

**07.02.02.62 Inbetriebn./Funktionsprüfung/ Einregulierung des Gebäudes**
Inbetriebnahme, Funktionsprüfung, Einregulierung.

Nach Fertigstellung der funktionsfähigen Anlage ist diese zusammen mit dem Betreiber in Betrieb zu nehmen und auf vorgesehene Funktion zu prüfen.

Alle Strangregulierventile müssen auf den vorgesehenen Durchfluss einreguliert, gemessen und protokolliert sein.

10 Tage vor  Inbetriebnahme muss ein vorläufiges Exemplar der Dokumentation übergeben werden.

Die Inbetriebnahme muss rechtzeitig mit dem Betreiber abgestimmt werden, damit alle Räume zugänglich sind. Wartezeiten aufgrund nichtabgestimmter Termine werden nicht vergütet.

Alle Nebenarbeiten wie das Anschließen eines Messgerätes an die Strangregulierventile zur Kontrolle, das Öffnen der Kappen auf den Rücklaufverschraubungen etc. sind einzukalkulieren.

Alle Funktionsprüfungen und Einregulierungen müssen dem
Bauherren oder dessen Vertreter vor Ort vorgeführt
werden und müssen mit den Eintragungen der Protokolle
übereinstimmen.

Preis für die Gesamtanlage des Gebäudes.
Menge: 1,000 St

**07.02.02.63 Hydraulischer Abgleich der gesam. Hzg.-Anlage je Gebäude**
Hydraulischer Abgleich der gesamten Heizungsanlage
nach Fertigstellung der Umbaumaßnahmen.
Über den Abgleich sind exakte Protokolle zu führen aus
denen Daten wie Meßstelle, Rohrdurchmesser,
Massenstrom, Fließgeschwindigkeit sowie Grundwerte wie
Temperaturen und Drücke ersichtlich sind.
Dem Protokoll müssen die Daten von allen Strängen
einschließlich Strangnummer und Wohnungsnummer zu entnehmen sein.

Dem Bauherrn ist ein entsprechendes Formular über die ordnungsgemäßse Ausführung des hydraulischen Abgleichs vorzulegen.
Entsprechende Formularvordrucke gibt es z.B. beim
VdZ Spitzenverband der Gebäudetechnik zum kostenlosen Download.

Preis für die Gesamtanlage eines Gebäudes.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**07.02.02.64 Montageschiene B/H/s 27/18/1,25**
Montageschiene B/H/s 27/18/1,25, G = 0,81 kg/m
Richtprodukt: Sikla
Angebotenes Produkt: ‘..........‘
Typ: ‘..........‘
Menge: 2,000 m

**07.02.02.65 Montageschiene B/H/s 40/38/2,00**
Montageschiene B/H/s 40/38/2,00, G = 1,86 kg/m
Richtprodukt: Sikla
Angebotenes Produkt: ‘..........‘
Typ: ‘..........‘
Menge: 6,000 m

*Hinweis: -->Zulage für Konsolen zur Wand,-Boden- und Deckenmontage,*
Zulage für Konsolen zur Wand,-Boden- und Deckenmontage,
von Montageschienen und Doppelschienen einschließlich die zur Befestigung notwendigen Halteklauen, Schrauben
und Muttern. Bei Deckenmontage sind durchgesteckte
Schrauben zu verwenden. Typ: WBD-Halter wie nachfolgend
aufgelistet komplett liefern und montieren.

**07.02.02.66 WBD-Halter 40/22, 40/38, 40/45**
WBD-Halter in den Größen 40/22, 40/38 und 40/45.
Menge: 4,000 St

*Hinweis: -->Zulage für Winkelkonsolen zur Wand,-Boden und*
Zulage für Winkelkonsolen zur Wand,-Boden und
Deckenmontage, als Kombinatio mit Montageschienen und
Doppelschienen oder als Verstärkung von Traversen
einschließlich die zur Befestigung notwendigen
Halteklauen, Schrauben und Muttern. Wie nachfolgend
aufgelistet komplett liefern und montieren.

**07.02.02.67 Winkelkonsole 100/100**
Winkelkonsole 100/100 mm
Menge: 2,000 St

**07.02.02.68 Winkelkonsole 150/150**
Winkelkonsole 150/150 mm
Menge: 2,000 St

*Hinweis: -->Zulage für Auslegerkonsolen zur Wand,-Boden und*
Zulage für Auslegerkonsolen zur Wand,-Boden und
Deckenmontage, inkl.Abdeckkappe, einschließlich die zur
Befestigung notwendigen Schrauben und Dübel. Wie
nachfolgend aufgelistet komplett liefern und montieren.

**07.02.02.69 Auslegerkonsole 27/30 -180/240/300**
Auslegerkonsole 27/30 - 180/240/300 mm
Menge: 2,000 St

**07.02.02.70 Auslegerkonsole 27/30 -545**
Auslegerkonsole 27/30 - 545 mm
Menge: 2,000 St

*Hinweis: -->Gewindestäbe, Stahl, Oberfläche galv.verzinkt,*
Gewindestäbe, Stahl, Oberfläche galv.verzinkt,
Güteklasse 4.6 in Längen von 1-3m, wie nachfolgend
aufgelistet.

**07.02.02.71 Gewindestab M8**
Menge: 6,000 m

**07.02.02.72 Rohrschelle M8/10 Nennweite DN 10-25 12-35 mm**
Rohrschelle M8/10
Leichte Rohrschelle für Rohrdurchmesser 10 - 170 mm
galvanisch verzinkt,bestehend aus Bandstahl mit Anschlusskopf M8/M10, mit Schnellverschluss mit nur einer Verschlussschraube, mit eingeklebter Schallschutzeinlage
RAL-GZ 655-B,
Baustoffklasse B2 gemäß DIN 4102
Feuerwiderstandsprüfung EAD 280016-00-0602
Werkstoff DC 01 nach DIN EN 10130 / EPDM
Temperaturbeständigkeit -40° C bis 100° C
Dämmmaterialhärte 60° ±5° Shore A
Geräuschminderung 18,5 dB (A) nach DIN 4109
Einschließlich benötigtes Befestigungszubehör wie Stockschrauben, Gewindestangen, Hamerkopfbefestigung für Schienensystem oder Metalldübel für Befestigung der Gewindestabaufhängung in einer Betondecke etc.
Nennweiten wie nachfolgend aufgelistet liefern und montieren.

Nennweiten: Schellen für Rohrdurchmesser 12-35 mm
Menge: 24,000 St

**07.02.02.73 Rohrschelle M8/10 wie vor Rohrdurchmesser 40-58 mm**
Rohrschelle wie vor beschrieben,
Nennweiten: Schellen für Rohrdurchmesser 40-58 mm
Menge: 2,000 St

##### Abschnitt 07.02.03 Heizkörper und Zubehör

*Hinweis: Kermi-X2-Therm-Profil-Kompaktheizkörper*
Kermi-X2-Therm-Profil-Kompaktheizkörper
aus profiliertem Stahlblech St.12.03, Blechstärke 1,25 mm, Sickenteilung 33 1/3 mm, übergreifende obere Abdeckung und geschlossene seitliche Blenden.
Mit Zweitschichtlackierung,  lösungsmittelfrei im Heizbetrieb. Entfettet, eisenphosphatiert, grundiert mit Elektrotauchlack und elktrostatisch pulver- beschichtet entsprechend DIN 55900 - FWA.

Rückseite mit 4 Befestigungslaschen (ab Baulänge 1800 mm = 6 Stück), incl. Montageset, bestehend aus Bohr- konsolen, Abstandskonsolen, Abstandhaltern und Sicherungsbügel zur Befestigung, sowie Blind- und Entlüftungsstopfen. Montagefertig im Karton verpackt und in Folie eingeschweißt.

QS-System zertifiziert nach DIN ISO 900.
Geprüft/Wärmeleistung nach DIN EN 442/Ö-Norm EN 442.
Die Bauausführung entspricht den ehemaligen  BAGUV- Richtlinien. Ausgezeichnet mit dem RAL-Gütezeichen.

Anschlüsse: 4x G 1/2" Innengewinde
Betriebsdruck: max. 10 bar
Medium: Heißwasser bis 110°C

Fabrikat: Kermi Profil-Kompaktheizkörper
Typen: 11 / 12 / 22 / 33
Bauhöhen: 300 - 900 mm
Baulängen: 400 - 3000 mm
Bautiefe: 61 / 64 / 100 / 155 mm
Farbe:  RAL 9016 standardweiß

In den nachfolgenden Positionen werden die Stückzahlen der insgesamt benötigten Heizkörpergrößen abgefragt.

*Hinweis: Profil-Kompaktheizkörper Kermi Typ 12*
Profil-Kompaktheizkörper
zweilagig mit zwei Konvektoren, lackiert, Laschenaufhängung, Bautiefe 100mm, Nabenabstand =  Bauhöhe-54 mm mit Baustellenkappe.
Heizleistungswerte nach DIN EN 442.
Einschl. folgendem Zubehör:
2 Bohrkonsolen 160mm lang, 2 Kunststsoff-Wandabstandshalter und 1 Sicherheitsbügel, 1 Sicherheitsklemme beigepackt.
Fabrikat: Kermi
Type  : 12

Abmessungen wie nachfolgend aufgelistet komplett liefern und montieren.

**07.02.03.1 Kermi-HK Typ: 12, 600/500/64mm**
Kermi-Profil-Kompaktheizkörper Typ: 12
Baulänge/Bauhöhe/Tiefe: 600/500/64
Menge: 3,000 St.

**07.02.03.2 Kermi-HK Typ: 12, 400/900/64mm**
Kermi-Profil-Kompaktheizkörper Typ: 12
Baulänge/Bauhöhe/Tiefe: 400/900/64
Menge: 3,000 St.

*Hinweis: Profil-Kompaktheizkörper Kermi Typ 22*
Profil-Kompaktheizkörper
zweilagig mit zwei Konvektoren, lackiert, Laschenaufhängung, Bautiefe 100mm, Nabenabstand =  Bauhöhe-54 mm mit Baustellenkappe.
Heizleistungswerte nach DIN EN 442.
Einschl. folgendem Zubehör:
2 Bohrkonsolen 160mm lang, 2 Kunststsoff-Wandabstandshalter und 1 Sicherheitsbügel, 1 Sicherheitsklemme beigepackt.
Fabrikat: Kermi
Type  : 22

Abmessungen wie nachfolgend aufgelistet komplett liefern und montieren.

*Hinweis: Profil-Kompaktheizkörper Kermi Typ 33*
Profil-Kompaktheizkörper
zweilagig mit zwei Konvektoren, lackiert, Laschenaufhängung, Bautiefe 155mm, Nabenabstand =  Bauhöhe-54 mm mit Baustellenkappe.
Heizleistungswerte nach DIN EN 442.
Einschl. folgendem Zubehör:
2 Bohrkonsolen 160mm lang, 2 Kunststsoff-Wandabstandshalter und 1 Sicherheitsbügel, 1 Sicherheitsklemme beigepackt.
Fabrikat: Kermi
Type  : 33

Abmessungen wie nachfolgend aufgelistet komplett liefern und montieren.

**07.02.03.3 Kermi-HK Typ: 33, 700/500/155mm**
Kermi-Profil-Kompaktheizkörper Typ: 33
Baulänge/Bauhöhe/Tiefe: 700/500/155
Menge: 1,000 St.

**07.02.03.4 Kermi-HK Typ: 33, 800/500/155mm**
Kermi-Profil-Kompaktheizkörper Typ: 33
Baulänge/Bauhöhe/Tiefe: 800/500/155
Menge: 6,000 St.

**07.02.03.5 Kermi-HK Typ: 33, 600/600/155mm**
Kermi-Profil-Kompaktheizkörper Typ: 33
Baulänge/Bauhöhe/Tiefe: 600/600/155
Menge: 1,000 St.

**07.02.03.6 Kermi-HK Typ: 33, 700/600/155mm**
Kermi-Profil-Kompaktheizkörper Typ: 33
Baulänge/Bauhöhe/Tiefe: 700/600/155
Menge: 4,000 St.

**07.02.03.7 Kermi-HK Typ: 33, 800/600/155mm**
Kermi-Profil-Kompaktheizkörper Typ: 33
Baulänge/Bauhöhe/Tiefe: 800/600/155
Menge: 5,000 St.

**07.02.03.8 Kermi-HK Typ: 33, 900/600/155mm**
Kermi-Profil-Kompaktheizkörper Typ: 33
Baulänge/Bauhöhe/Tiefe: 900/600/155
Menge: 1,000 St.

**07.02.03.9 Kermi-HK Typ: 33, 1400/600/155mm**
Kermi-Profil-Kompaktheizkörper Typ: 33
Baulänge/Bauhöhe/Tiefe: 1400/600/155
Menge: 1,000 St.

**07.02.03.10 Kermi-HK Typ: 33, 800/750/155mm**
Kermi-Profil-Kompaktheizkörper Typ: 33
Baulänge/Bauhöhe/Tiefe: 800/750/155
Menge: 1,000 St.

**07.02.03.11 Kermi-HK Typ: 33, 900/750/155mm**
Kermi-Profil-Kompaktheizkörper Typ: 33
Baulänge/Bauhöhe/Tiefe: 900/750/155
Menge: 1,000 St.

**07.02.03.12 HK-Montage Kompakt-Heizkörper**
Heizkörpermontage
Kompakt-Heizkörper transportieren, mit dem Heizkörper beiliegendem Montagezubehör montieren und mit den Rohrleitungen verbinden.
Menge: 21,000 St

**07.02.03.13 Entlüftungsventil, vernickelt, 3/8" oder 1/2"**
Entlüftungsventil, selbstdichtend, radial drehbar,
vernickelt. Nennweite 3/8" oder 1/2".
Menge: 21,000 St

**07.02.03.14 HEIMEIER Thermostat-Kopf K weiß RAL 9016, Standard Art.-Nr. 6000-00.500**
Thermostat-Kopf mit eingebautem Fühler und zwei
Sparclips. KEYMARK-zertifiziert, geprüft nach DIN EN 215. Flüssigkeitsgefüllter Thermostat. Stabiles Regelverhalten auch
bei kleinen Auslegungsregeldifferenzen (<1 K). Entspr. EnEV bzw. DIN V 4701-10.
Obere und untere Begrenzung bzw. Markierung des Temperaturbereiches oder Blockierung einer Einstellung durch zwei Sparclips. Verdeckte obere und untere Begrenzung des Temperaturbereiches oder Blockierung einer Einstellung durch
Anschlagclips. Stirnseitige Einstellhilfe und erfühlbare Markierungen für  Sehbehinderte. Drehrichtungsanzeige und
Symbole für Grundeinstellung und Nachtabsenkung. Kurzinformation mit den wichtigsten Einstellungen.
Sollwertbereich 6 bis 28 Grd. C.
Merkzahl 1 - 5. Frostschutzsicherung.
Max. Fühlertemperatur: 50 Grd. C
Hysterese: 0,15 K
Wassertemperatureinfluß: 0,30 K
Differenzdruckeinfluß: 0,20 K
Fabrikat: IMI Heimeier
Typ: K
Skalenhaube: weiß RAL 9016
Ausführung: Standard
Art.-Nr. 6000-00.500
Menge: 44,000 St

*Hinweis: HEIMEIER Thermostat-Ventilunterteil Eclipse, Eckform, DN 15*
Thermostat-Ventilunterteil mit "automatischer Durchflussregelung".
KEYMARK-zertifiziert, geprüft nach DIN EN 215.
Gehäuse aus korrosionsbeständigem, entzinkungsfreiem Rotguss, vernickelt. Mit Niro-Stahlspindel und doppelter
O-Ring-Abdichtung. Der Durchfluss ist von 10 bis 150 l/h stufenlos einstellbar. Der eingestellte Durchfluss wird nicht überschritten. Das Ventil regelt den Durchfluss unabhängig vom
Differenzdruck. Voreinstellung mit Einstellschlüssel oder Maulschlüssel SW 11. Die Einstellwerte sind stirnseitig und seitlich ablesbar.
Das komplette Thermostat-Oberteil kann mit dem IMI Heimeier-Montagegerät ohne Entleeren der Anlage ausgewechselt werden. Das Eclipse Thermostat-Oberteil
ist geeignet für alle Ventilgehäuse mit II+ Kennzeichnung.
Anschluss Innengewinde für Gewinderohr, oder in Verbindung mit Klemmverschraubungen für Kupfer-, Präzisionsstahl- oder Verbundrohr.
Max. Betriebstemperatur 120 Grd. C.
Min. Betriebstemperatur -10 Grd. C.
Zul. Betriebsüberdruck PB 10 bar.
Min. Differenzdruck 10-100 l/h: 10 kPa
Min. Differenzdruck 100-150 l/h: 15 kPa
Max. Differenzdruck 60 kPA.
Fabrikat: IMI Heimeier
Typ: Eclipse
Nennweiten und Ausführung wie nachfolgend beschrieben komplett liefern und montieren.

**07.02.03.15 HEIMEIER Thermostat-Ventilunterteil Eclipse, Eckform, DN 15 Art.-Nr. 3931-02.000**
Thermostat-Ventilunterteil Eclipse, Eckform, DN 15
Nennweite: DN 15 (1/2")
Ausführung: Eckform
Art.-Nr. 3931-02.000
Menge: 10,000 St

**07.02.03.16 HEIMEIER Thermostat-Ventilunterteil Eclipse, Durchgangsform, DN 15, Art.-Nr. 3932-02.000**
Thermostat-Ventilunterteil Eclipse, Durchgangsform, DN 15 Nennweite: DN 15 (1/2")
Ausführung: Durchgangsform
Art.-Nr. 3932-02.000
Menge: 20,000 St

**07.02.03.17 HEIMEIER Thermostat-Ventilunterteil Eclipse, Axialform, DN 15 Art.-Nr. 3930-02.000**
Thermostat-Ventilunterteil Eclipse, Axialform, DN 15
Nennweite: DN 15 (1/2")
Ausführung: Axialform
Art.-Nr. 3930-02.000
Menge: 10,000 St

**07.02.03.18 HEIMEIER Thermostat-Ventilunterteil Eclipse,Winkeleck/links od.rechts DN 15, Art.-Nr. 3933-02.000 od. 3934-02.000**
Thermostat-Ventilunterteil Eclipse,Winkeleck/links, DN 15
Nennweite: DN 15 (1/2")
Ausführung: Winkeleck
Anschluss am
Heizkörper links
Art.-Nr. 3933-02.000
Heizkörper rechts
Art.-Nr. 3934-02.000
Menge: 4,000 St

**07.02.03.19 HEIMEIER Verschraubung Regutec Eckform, DN 15, Rotguss vernickelt Art.-Nr. 0355-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Eckform DN 15 (1/2")
Art.-Nr. 0355-02.000
Menge: 22,000 St

**07.02.03.20 HEIMEIER Verschraubung Regutec Durchgangsform, DN 15, vernickelt, Art.-Nr. 0356-02.000**
Heizkörper-Rücklaufverschraubung.
Absperrbare und regulierbare Verschraubung. Betätigung mit Sechskantstiftschlüssel SW 5. Gehäuse aus korrosionsbeständigem entzinkungsfreiem Rotguss. Einbaumaße nach DIN 3842 Reihe 1. Abdichtung an Spindel durch EPDM-O-Ring. Verschlussdeckel metallisch dichtend. Anschluss Innengewinde für Gewinderohr oder in Verbindung mit Klemmverschraubungen für Kupfer-, Präzisionsstahl- oder Verbundrohr.
Zulässige Betriebstemperatur
TB 120 Grd. C, mit Verkleidung
TB 90 Grd. C. Zulässiger Betriebsüberdruck PB 10 bar.
Fabrikat: IMI Heimeier
Typ: Regutec
Ausführung: Durchgangsform DN 15 (1/2")
Art.-Nr. 0356-02.000
Menge: 22,000 St

**07.02.03.21 Adapter KD für Kompaktheizkörper für**
Adapter KD für Kompaktheizkörper für Ventilgröße/Anschluss DN15 1/2"
Fabrikat/Typ: Kermi / ZT00670001
Menge: 10,000 St

**07.02.03.22 Adapter D zum Austausch von Radiatoren**
Adapter D zum Austausch von alten Radiatoren gegen neue Kermi Ventil-Heizkörper flexibler Nabenabstand von 300-1000 mm
Fabrikat/Typ: Kermi / ZT00650001
Menge: 12,000 St

**07.02.03.23 Mehraufwand Thermostatventile austauschen**
Mehraufwand für den Austausch von Heizkörper-
Thermostatventile.
An Heizkörpern mit altem oder defekten Thermostat- oder Absperrventilen werden diese einschließlich
Verschraubungsteil ausgetauscht. Die vorhandenen
Thermostatköpfe werden gegen neue Thermostatköpfe
(In separater Position) ausgetauscht.
Die Heizungsanlage ist zu diesem Zeitpunkt komplett
entleert bzw. die Anschlussleitungen sind gemäß zuvor genannter Position vereist. Gegen abtropfendes "Schwarzes Heizungswasser" sind Schutzmaßnahmen zu treffen.
Zu kalkulieren ist der reine Mehraufwand der durch den Austausch entsteht und nicht in den Positionen des neuen Ventils und des Thermostatkopfes enthalten ist.
Einschließlich Dichtheitsprüfung nach dem
Wiederbefüllen der Anlage.
Pauschal.
Menge: 21,000 St.

**07.02.03.24 Mehraufwand HK-Verschraubung austauschen**
Mehraufwand für den Austausch von Rücklauf-Verschraubung.
An Heizkörpern mit alter oder keiner absperrbaren Rücklaufverschraubung werden diese einschließlich
Verschraubungsteil ausgetauscht.
Die Heizungsanlage ist zu diesem Zeitpunkt komplett
entleert bzw. die Anschlussleitungen sind gemäß zuvor genannter Position vereist. Gegen abtropfendes "Schwarzes Heizungswasser" sind Schutzmaßnahmen zu treffen.
Zu kalkulieren ist der reine Mehraufwand der durch den Austausch entsteht und nicht in den Positionen des neuen Ventils und des Thermostatkopfes enthalten ist.
Einschließlich Dichtheitsprüfung nach dem
Wiederbefüllen der Anlage.
Menge: 21,000 St.

#### Bereich 07.03 Sonstige Arbeiten, Unvorhergesehenes, Wartung

##### Abschnitt 07.03.01 Wärmedämmung / Rohrisolierung

*Hinweis: R90-Abschottung nichtbrennbare Rohre*
R 90 Rohrabschottung für nichtbrennbare Versorgungsleitungen in Massivbauteilen und leichten Trennwänden
Feuerwiderstandsfähige Rohrabschottungen mit nichtbrennbarer hochverdichteter Conlit 150 U Schale mit einem Schmelzpunkt von > 1000 °C und notwendiger weiterführender Dämmung mit der Rockwool 800.

Ausführung:
Die Erstellung einer Rohrabschottung der Feuerwiderstandsklasse R 90. Hierzu ist die Conlit 150 U entweder formschlüssig in eine Kernbohrung einzupressen oder die verbleibende Öffnungen im Durchbruch in ganzer Bauteildicke hohlraumfüllend dicht mit formbeständigen, nichtbrennbaren Baustoffen wie z.B. Mörtel, Beton oder Gips zu verschließen.
Eine weiterführende Dämmung mit der Rockwool 800 ist beidseitig der Durchführung in einer Länge von je 1 m anzubringen.
Alle Rohrschalen sind mit verzinktem Bindedraht (d >= 0,6 mm), 6 Windungen pro lfd. Meter, auf dem Rohr zu befestigen.

Die Ausführung muss gemäß AbP Nr. P-3725/4130-MPA BS erfolgen.
Bei Gruppenanordnung von Rohrabschottungen nach diesem AbP ist ein Abstand zwischen den einzelnen Rohrisolierungen a >= 0 mm lt. Prüfzeugnis zulässig.

Die ordnungsgemäße Ausführung ist vom Ersteller der Abschottung nach Abschluss der Arbeiten durch eine Übereinstimmungserklärung zu bescheinigen.

Fabrikat: ROCKWOOL
Produkt: CONLIT 150 U
Baustoffklasse: A2 nach DIN 4102-1
Schmelzpunkt: > 1000 °C nach DIN 4102-17
Rohdichte: > 150 kg/m³

Notwendige weiterführende Dämmung:
Fabrikat: ROCKWOOL
Produkt: Rockwool 800
Baustoffklasse: A2L - s1, d0 nach DIN 13501-1
Schmelzpunkt: > 1000 °C nach DIN 4102-17
Wärmeleitfähigkeit: 0,035 W/(m?K) nach EnEV

Länge der Conlit-Schale: = 1000 mm, d.h. es können je nach Decken- bzw. Wandstärke die dementsprechende Anzahl Durchführungen mit einer Schale verschlossen werden. Bei den nachfolgenden Positionen sind Stückzahlen ausgeschrieben und die dazu gehöigen Wandstärken ausgeschrieben.
Brandschutzdurchführung wie beschrieben für die
nachfolgend aufgelisteten Rohrtypen und Nennweiten
liefern und montieren.

**07.03.01.1 Conlit 150-U-Schale DN 12 (15mm) Wandstärke 20-25 cm**
Conlit 150-U-Schale an Edelstahl-/Kupfer Rohren.
Rohrdimension : DN 12, Außen DA = 15 mm,
Dämmdicke  : 22,5 mm
Wand- bzw. Deckenstärke : 20-25 cm
Menge: 1,000 St.

**07.03.01.2 Conlit 150-U-Schale DN 40 (42mm) Wandstärke 20-25 cm**
Conlit 150-U-Schale an Edelstahl-/Kupfer-Rohren.
Rohrdimension  : DN 40, Außen DA = 42 mm,
Dämmdicke  : 29 mm
Wand- bzw. Deckenstärke : 20-25 cm
Menge: 2,000 St.

**07.03.01.3 Conlit 150-U-Schale DN 50 (54mm) Wandstärke 20-25 cm**
Conlit 150-U-Schale an Edelstahl-/Kupfer-Rohren.
Rohrdimension  : DN 50, Außen DA = 54 mm,
Dämmdicke  : 38 mm
Wand- bzw. Deckenstärke : 20-25 cm
Menge: 2,000 St.

**07.03.01.4 Conlit 150-U-Schale DN 12 (15 mm) Wandstärke 30-50 cm**
U-Schale an Edelstahl-/Kupfer Rohren.
Rohrdimension : DN 12, Außen DA = 15 mm,
Dämmdicke  : 22,5 mm
Wand- bzw. Deckenstärke : 40-50 cm
Menge: 1,000 St

**07.03.01.5 Conlit 150-U-Schale DN 40 (42mm) Wandstärke 30-50 cm**
Conlit 150-U-Schale an Edelstahl-/Kupfer-Rohren.
Rohrdimension  : DN 40, Außen DA = 42 mm,
Dämmdicke  : 29 mm
Wand- bzw. Deckenstärke : 30-50 cm
Menge: 2,000 St.

*Hinweis: Dämmung an Heizungs- und Trinkwasserleitungen,*
Dämmung an Heizungs- und Trinkwasserleitungen, alukaschiert alle Leitungen mit 100% Dämmstärke

*Hinweis: Dämmschalen aus Steinwolle, Rockwool 800 Edelstahl-/Kupfer/C-Stahl-Rohre*
Dämmung von Heizungs- und Warmwasserrohrleitungen mit nichtbrennbaren aluminiumkaschierten Steinwolle Rohrschalen gemäß der EnEV mit Dämmstärke 100%

Ausführung:
Dämmschale Rockwool 800 fugendicht auf die Rohrleitung aufbringen. Schutzstreifen der selbstklebenden Längsüberlappung entfernen und damit den Längsschlitz dicht verkleben. Rundstöße mit selbstklebendem Rockwool Alufix Klebeband verkleben.
Zusätzlich Dämmschale Rockwool 800 mit verzinktem Bindedraht, 6 Windungen pro lfd. Meter, auf der Rohrleitung befestigen.

Fabrikat: ROCKWOOL
Produkt: Rockwool 800
Baustoffklasse: A2L-s1, d0 nichtbrennbar nach DIN 13501-1
Schmelzpunkt: > 1000 ° C nach DIN 4102-17
Wärmeleitfähigkeit: 0,035 W/(mK) nach EnEV

Fabr.:  ROCKWOOL
Typ: Rockwool 800

Dämmschale wie beschrieben für die
nachfolgend aufgelisteten Rohrtypen und Nennweiten
liefern und montieren. In die Preise sind Transport zur Baustelle, Reservematerialien, Material, Zuschnittsarbeiten, Kleinmaterialien und Verschnitt einzurechnen.

**07.03.01.6 Dämmschale 20mm an Rohr DN 12**
Dämmschale an Edelstahl-/Kupfer/C-Stahl-Rohren.
nach EnEV 100%, 50% und Kaltwasser nach DIN 1988.
Rohrdimension/Dämmstärke 15/20
Menge: 2,000 m

**07.03.01.7 Dämmschale 20mm an Rohr DN 15**
Dämmschale an Edelstahl-/Kupfer/C-Stahl-Rohren.
nach EnEV 100%, 50% und Kaltwasser nach DIN 1988.
Rohrdimension/Dämmstärke 18/20
Menge: 2,000 m

**07.03.01.8 Dämmschale 20mm an Rohr DN 20**
Dämmschale an Edelstahl-/Kupfer/C-Stahl-Rohren.
nach EnEV 100%, 50% und Kaltwasser nach DIN 1988.
Rohrdimension/Dämmstärke 22/20
Menge: 2,000 m

**07.03.01.9 Dämmschale 30mm an Rohr DN 25**
Dämmschale an Edelstahl-/Kupfer/C-Stahl-Rohren.
nach EnEV 100%.
Rohrdimension/Dämmstärke 28/30
Menge: 2,000 m

**07.03.01.10 Dämmschale 30 mm an Rohr DN 32**
Dämmschale an Edelstahl-/Kupfer/C-Stahl-Rohren.
nach EnEV 100%.
Rohrdimension/Dämmstärke 35/30
Menge: 2,000 m

**07.03.01.11 Dämmschale 40 mm an Rohr DN 40**
Dämmschale an Edelstahl-/Kupfer/C-Stahl-Rohren.
nach EnEV 100%.
Rohrdimension/Dämmstärke 42/40
Menge: 2,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**07.03.01.12 RS 800 DN 15, 20mm mit Isogenopak Edelstahl-/Kupfer/C-Stahl**
RS 800 Dämmschale mit Isogenopak-Ummantelung
an Edelstahl-/Kupfer/C-Stahl-Rohren.
nach EnEV 100%, 50% und Kaltwasser nach DIN 1988.
Rohrdimension/Dämmstärke 15/20
Menge: 12,000 m

**07.03.01.13 RS 800 DN 18, 20mm mit Isogenopak Edelstahl-/Kupfer/C-Stahl**
RS 800 Dämmschale mit Isogenopak-Ummantelung
an Edelstahl-/Kupfer/C-Stahl-Rohren.
nach EnEV 100%, 50% und Kaltwasser nach DIN 1988.
Rohrdimension/Dämmstärke 18/20
Menge: 7,000 m

**07.03.01.14 RS 800 DN 22, 20mm mit Isogenopak Edelstahl-/Kupfer/C-Stahl**
RS 800 Dämmschale mit Isogenopak-Ummantelung
an Edelstahl-/Kupfer/C-Stahl-Rohren.
nach EnEV 100%, 50% und Kaltwasser nach DIN 1988.
Rohrdimension/Dämmstärke 22/20
Menge: 10,000 m

**07.03.01.15 RS 800 DN 28, 30mm mit Isogenopak Edelstahl-/Kupfer/C-Stahl**
RS 800 DN 28, 30 mm mit Isogenopak-Edelstahl-/Kupfer/C-Stahl
Menge: 6,000 m

**07.03.01.16 RS 800 DN 35, 30mm mit Isogenopak Edelstahl-/Kupfer/C-Stahl**
RS 800 DN 35/30mm mit Isogenopak-Edelstahl-/Kupfer/C-Stahl
Menge: 32,000 m

**07.03.01.17 RS 800 DN 42, 40mm mit Isogenopak Edelstahl-/Kupfer/C-Stahl**
RS 800 DN 42/40mm mit Isogenopak-Edelstahl-/Kupfer/C-Stahl
Menge: 22,000 m

**07.03.01.18 Isogenopak-Isolierung von Luftgefäßen bis DN 65**
Alukaschierte Matten+Isogenopak-Isolierung von Luftgefäßen bis DN 65 Länge bis 200-250 mm, Nenndicke der Matten 20+30 mm
Menge: 2,000 St

**07.03.01.19 Mehraufwand für Isolierungsergänzungen Rohrnennweiten DN 15-25**
Mehraufwand für Isolierungsergänzungen an Heizungsleitungen, an den Stellen wo neue Strangregulierventile eingebaut wurden. Hier ist die Mineralfasermattendämmung auf eine Länge von ca. 100cm entfernt worden und muss mit Schalenisolierung ausgebessert und an die beiden vorhandenen Dämmenden angepasst werden.
Rohrnennweiten DN 15-25
Menge: 4,000 St

**07.03.01.20 Mehraufwand für Isolierungsergänzungen Rohrnennweiten DN 32-40**
Mehraufwand für Isolierungsergänzungen an Heizungsleitungen, an den Stellen wo neue Strangregulierventile eingebaut wurden. Hier ist die Mineralfasermattendämmung auf eine Länge von ca. 70cm entfernt worden und muss mit Schalenisolierung ausgebessert und an die beiden vorhandenen Dämmenden angepasst werden.
Rohrnennweiten DN 32-40
Menge: 2,000 St

##### Abschnitt 07.03.02 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**07.03.02.1 Bohrung 60 mm D. bis Wanddicke 20 cm**
Menge: 1,000 St

**07.03.02.2 Bohrung 100 mm D. bis Wanddicke 20 cm**
Menge: 1,000 St

*Hinweis: Wand- bzw. Deckenstärke bis 30 cm*
Wand- bzw. Deckenstärke bis 30 cm
Beton oder Kalksandstein

**07.03.02.3 Bohrung 60 mm D. bis Wanddicke 30 cm**
Menge: 1,000 St

**07.03.02.4 Bohrung 100 mm D. bis Wanddicke 30 cm**
Menge: 1,000 St

**07.03.02.5 Bohrung 150 mm D. bis Wanddicke 30 cm**
Menge: 1,000 St

*Hinweis: Wand- bzw. Deckenstärke bis 50 cm*
Wand- bzw. Deckenstärke bis 50 cm
hier als doppelte Gebäudetrennwand, besthend aus
2 Betonwänden 20-24cm mit zwischenliegender Gebäudedehnfuge.

**07.03.02.6 Bohrung 60 mm D. bis Wanddicke 50 cm**
Menge: 1,000 St

**07.03.02.7 Bohrung 100 mm D. bis Wanddicke 50 cm**
Menge: 1,000 St

**07.03.02.8 Bohrung 150 mm D. bis Wanddicke 50 cm**
Menge: 1,000 St

##### Abschnitt 07.03.03 Demontage- und Abbrucharbeiten

*Hinweis: Demontagearbeiten*
1.1
Der zeitliche Ablauf der Demontagearbeiten ist mit der Bauleitung und der Bauherrschaft abzustimmen.

1.2
Bauseits werden keine Gerüste gestellt. Der Auftragnehmer hat alle Gerüste, auch Schutz- und Fanggerüste, welche für die Ausführung seiner Vertragsarbeiten erforderlich sind, selbst zu stellen. Die Kosten sind in die Einheitspreise einzurechnen. Eine besondere Vergütung erfolgt nicht.
Die Gerüste müssen DIN 4420 - Gerüstordnung -
sowie den Vorschriften der Berufsgenossenschaft und den Bestimmungen der Bauaufsicht und Baupolizei entsprechen. Sie müssen ferner den im Vertrag vorgesehnen Anforderungen genügen. Gegebenenfalls ist eine Fachfirma als Subunternehmer hinzuzuziehen.

1.3
Verbrennen von Materialien an Ort und Stelle ist nicht zulässig.

1.4
Der Auftragnehmer hat sämtliche Schutz- und Sicherheitsmaßnahmen nach den Unfallverhütungs- vorschriften und behördlichen Bestimmungen gemäß VOB B 4 Nr. 2 zu ergreifen. Darüber hinaus sind sämtliche Sicherungsmaßnahmen durchzuführen, damit betriebsfremde Personen nicht geschädigt werden können. Eine besondere Vergütung erfolgt nicht.
Abschrankungen, Klemmen, sicher der Sicherungen, Geländer, Hinweistafeln usw. sind ohne besondere Vergütung anzubringen.

1.5
Im Angebot sind außer Demontage der Abtransport und die Verschrottung bzw. Entsorgung (Sortieren) mit einzuberechnen. Auf die Satzung der Stadt über die Abfallversorgung/ -verwertung wird ausdrücklich hingewiesen und ist genauestens zu beachten und einzuhalten.

1.6
Die Demontage ist so durchzuführen, dass Lärm und Schmutzbelästigungen der Nachbarschaft auf ein geringstmögliches Maß beschränkt werden. Der Schutt ist ständig zu entfernen. Lagermöglichkeiten werden nicht gestellt.

1.7
Der Bieter hat sich über die Baustelle und die örtlichen Verhältnisse zu informieren sowie für die Preisabgabe ausreichende Erkundigungen über den Leistungsumfang einzuholen.
Die Gebäude können nach Absprache mit der Bauleitung oder dem Betreiber auch von innen besichtigt werden. Mehrkosten können im nach hinein nicht geltend gemacht werden.

1.8
Behördliche Auflagen bzw. Sonderauflagen sind vorher zu erkunden und sind für die Auftragserfüllung verbindlich.

1.9
Sollten nicht bekannte Leitungen oder Kabel zutage treten, so darf erst nach eingeholter Stellungnahme der Bauleitung die Demontage dieser Leitungen und Kabel durchgeführt werden.

1.10
Die Zu- und Abfahrt zu dem Gebäude kann nur von der Straße erfolgen.

1.11
Da noch gebrauchsfähige Gegenstände weiterwendet werden sollen, kann der Umfang der Demontagearbeiten auch geringer ausfallen.
Dieser Umstand ist zu berücksichtigen und in die Einheitpreise mit einzukalkulieren.

1.12
Grundsätzlich ist vor Einsetzen der Preise bei den Demontagearbeiten eine vor Ort Besichtigung zu empfehlen. Mehrkosten aufgrund örtlicher Unkenntnis können im nachhinein nicht geltend gemacht werden.

*Hinweis: Hinweis: Transport und Entsorgung des Abfalls*
Hinweis: Transport + Entsorgung
Transportfahrten auf die zuständige Deponie unter Beachtung des Abfallrechts und der Gefahrgutvorschrift einschließlich Gestellung der Entsorgungssäcke und Entsorgungscontainer.
Demontierte AZ- Materialien sind, soweit sie nicht mit staubbindenden Mitteln behandelt bzw. allseitig farbbeschichtet sind, bis zur Einlagerung in der Deponie feucht zu halten.
Asbestzementkanäle in abgedeckten
Containern zur nächsten für Asbestzementabfälle zugelassenen Deponie transportieren.
Die Container sind mit Aufklebern " a- Achtung- enthält Asbest" zu kennzeichnen.
Asbestkanäle nach Vorschrift des Deponiebetreibers deponieren, die Deponiekosten sind im Einheitspreis einzurechnen.
Über die fachgerechte Entsorgung ist der Bauleitung eine Bestätigung vorzulegen.

*Hinweis: Demontagearbeiten Rohrleitungen*
Demontagearbeiten Rohrleitungen

Die Rohrleitungen sind teilweise gedämmt und ungedämmt.

Die Demontagearbeiten erfolgen im gesamten Gebäude.

Trennschweißen innerhalb des Gebäudes wird hiermit ausdrücklich verboten
Alle Trennarbeiten sind soweit möglich mit Sägen oder Blechscheren auszuführen.
Trennarbeiten mittels Flex sind nur dann gestattet, wenn sie vorab genehmigt wurden. Die Arbeiten sind dann mindestens 2 Stunden vor Arbeitsende spätestens jedoch um 14.00 Uhr eingestellt werden. Falls Trennarbeiten mittels Flex ausgeführt wird bauseits eine Brandwache gestellt.
Dies ist vorab mit der Bauleitung abzustimmen.

Transportweg
Der Transportweg erfolgt über die  Flure und das Treppenhaus und von dort direkt in den Innenhof oder auf die Straße zu den Containerstellplätzen
Dieser ist mit PKW und Kleinlaster anfahrbar, auch eine Schuttmulde kann aufgestellt werden.

Hinweise zur Ausführung der vorhandenen Dämmsituationen:

Die Dämmung bestehen aus unterschiedlichen Materialien und aus unterschiedlichen Zeitepochen.

Neuere Dämmungen sind mit Mineralfasermatten mit Isogenopak oder ALugrobkorn- Folie ausgeführt, diese Mineralfasern sind unbelastet und können unter normalen Schutz- und Arbeitsbedingungen demontiert werden.

In den Schächten und abgehängten Decken sind teilweise Rohrleitungen mit Mineralfasermatten KMF-belastet und mit einer Ummantelung aus schwarzem Papier vorhanden, diese müssen nach TRGS 521 abgebaut und entsorgt werden.

Da die Dämmung vor 1996 eingebaut wurde ist gemäß
TRGI 521 von einer Einstufung als krebserzeugend Kategorie 2 nach TRGS 905 auszugehen.

Für die Demontage und Entsorgung sind daher gemäß
TRGS 521 die entsprechenden Schutzmaßnahmen vorzusehen:

- Errichten von Staubschutzmaßnahmen aus PE-Folien-Abschottung

- Persönliche Schutzausrüstung verwenden (Atemschutz, Schutzanzug, Schutzbrille, Handschuhe, Hautcreme etc.)

- Für die Einhaltung der persönlichen Schutzmaßnahmen ist allein der AN verantwortlich.

- Abdecken von Anlagenteilen im Arbeitsbereich

- Arbeitsverfahren so wählen, dass möglichst wenig Faserstaub freigesetzt wird

- Aufwirbeln von Staub vermeiden.

- Anfallende Stäube und Staubablagerungen mit Industriestaubsaugern (mindestens Staubklasse M5) aufnehmen oder bzw. mit Feuchtreinigung.

- Transport- und deponiegerechtes Verpacken der demontierten Dämmung in reissfesten Säcken oder sonstige geschlossenen Behälter

- Fachgerechte Entsorgung der demontierten Dämmung

- Reinigung der Arbeitsbereiche

- Zurückbau des Staubschutzes

Die Arbeiten dürfen nur durch eine Fachfirma mit entsprechender Zulassungzum Transport und Entsorgung
der oben genannten Materialien gem. GefStoffV und TRGS 521 ausgeführt werden.

Die Zulassung ist vor Beginn der Arbeiten der Fachbauleitung vorzulegen.

Für die ausführenden Personen ist ein Fachkundenachweis gemäß TRGS521 vorzulegen. Ohne Fachkundenachweis dürfen die Demontagearbeiten nicht ausgeführt werden.

Für die Demontagearbeiten sind nach den einschlägigen Bestimmungen auszuführen und die rechtlichen Vorschriften (Gesetze und Verordnungen) einzuhalten:

AbfG  Abfallbeseitigungsgesetz
GefStoffV  Gefahrstoffverordnung
ArbStättV  Arbeitsstättenverordnung

TRGS 102 Technische Richtkonzentration für gefährliche Arbeitsstoffe
TRGS 124 Auslöseschwelle für Asbest
TRGS 507 Öberflächenbehandlung
TRGS 521 Faserstäube
TRGS 560 Luftrückführung
TRGS 905 Verzeichnis krebserzeugender Stoffe

ZH 1/220  Verordnung über gefährliche Arbeitsstoffe
ZH 1/513  Sicherheitsregeln zum Entfernen von Asbest
ZH 1/600  Einwirkung von Asbestfeinstaub
VBG 1  Allgemeine Vorschriften
VMG  Schutzmaßnahmen beim Umgang mit krebserzeugenden Arbeitsstoffen

*Hinweis: Demontage von ungedämmten Abwasserleitungen*
Demontage von ungedämmten Abwasserleitungen aus Guss oder Kunststoff, freiliegend, d.h. auf Putz bzw. in freigelegten Kanälen, Schächten oder freigelegten abgehängten Decken etc., einschließlich Demontage der Halterungen, Befestigungen, Formteile und Armaturen.
Einschließlich Ausbringen aus dem Gebäude, sortenreine Trennung der Materialien.

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**07.03.03.1 Demont. von alten ungedämmten bzw. abisolierten Abflußrohren DN 50/70**
Demontage von alten ungedämmten bzw. abisolierten Abflussrohren DN 50 - DN 70 wie vor beschrieben.
Menge: 12,000 m

**07.03.03.2 Demont. von alten ungedämmten bzw. abisolierten Abflußrohren DN 100/125**
Demontage von alten ungedämmten bzw. abisolierten  Abflussrohren DN 100 - DN 125 wie vor beschrieben.
Menge: 2,000 m

*Hinweis: --> Demontage von gedämmten Abwasserleitungen Dämmung ohne Schadstoffe*
Demontage von Abwasserleitungen aus Guss oder Kunststoff, freiliegend, d.h. auf Putz bzw. in freigelegten Kanälen, Schächten oder freigelegten abgehängten Decken etc., einschließlich Demontage der Halterungen, Befestigungen, Formteile, Armaturen und Dämmung.
Einschließlich Ausbringen aus dem Gebäude, sortenreine Trennung der Materialien (d.h. abisolieren der Rohrleitungen in alle Einzelkomponenten - Rohr, Mineralfasermatten, Isogenopakfolie usw.)

Einschl. ordnungsgemäßes, rechtwinkliges Abtrennen an den Stellen, an denen wieder ein Anschluss mit neuem SML- Rohr bzw. Kunststoffrohr erfolgt. Die demontierten Materialien gehen in das Eigentum des Arbeitnehmers über und sind eigenverantwortlich entsprechend den geltenden Vorschriften zu entsorgen. Einschließlich Ausbringung der demontierten Leitungen aus dem Gebäude.

Hierfür notwendige Container oder Fahrzeuge/Anhänger sind durch den Arbeitnehmer zur Verfügung zu stellen und in die Einheitspreise einzukalkulieren.

**07.03.03.3 Freilegen von Abwasserleitungen**
Freilegen von Abwasserleitungen in zu- bzw. vorge- mauerten Wandschlitzen o.ä. als Vorbereitung zur Rohr- demontage bzw. als Vorbereitung zur Montage der neuen Leitungen, einschl. Schuttbeseitigung, komplett (pro lfdm Rohrleitung).
Menge: 2,000 m

*Hinweis: --> Demontage von ungedämmten Wasser-Gas-Druckluft- Heizungsleitungen*
Demontage von ungedämmten Wasser-, Gas-, Druckluft oder Heizungs-Leitungen aus Stahl-, Kupfer-, Edelstahl- oder Mehrschichtverbund und Kunststoffrohr, freiliegend, d.h. auf Putz bzw. in freigelegten Kanälen, Schächten oder freigelegten abgehängten Decken etc., einschließlich Demontage der Halterungen, Befestigungen, Formteile und Armaturen.
Einschließlich Ausbringen aus dem Gebäude, sortenreine Trennung der Materialien.

Einschl. ordnungsgemäßes, rechtwinkliges Abtrennen an den Stellen, an denen wieder ein Anschluss mit neuem Rohr erfolgt. Die demontierten Materialien gehen in das Eigentum des Arbeitnehmers über und sind eigenverantwortlich entsprechend den geltenden Vorschriften zu entsorgen. Einschließlich Ausbringung der demontierten Leitungen aus dem Gebäude.

Hierfür notwendige Container oder Fahrzeuge/Anhänger sind durch den Arbeitnehmer zur Verfügung zu stellen und in die Einheitspreise einzukalkulieren.

**07.03.03.4 Demontage von unisolierten bzw. abisolierten Rohrleitungen DN15-DN50**
Demontage von ungedämmten bzw. abisolierten Rohrleitungen DN15 - DN50 wie vor beschrieben.
Menge: 64,000 m

*Hinweis: --> Demontage von gedämmten Wasser-Gas-Druckluft- Heizungsleitungen Dämmung ohne Schadstoffe*
Demontage von gedämmten Wasser-, Gas-, Druckluft oder Heizungs-Leitungen aus Stahl-, Kupfer-, Edelstahl- oder Mehrschichtverbund und Kunststoffrohr, freiliegend, d.h. auf Putz bzw. in freigelegten Kanälen, Schächten oder freigelegten abgehängten Decken etc., einschließlich Demontage der Halterungen, Befestigungen, Formteile, Armaturen und Dämmung.
Einschließlich Ausbringen aus dem Gebäude, sortenreine Trennung der Materialien (d.h. abisolieren der Rohrleitungen in alle Einzelkomponenten - Rohr, Mineralfasermatten, Isogenopakfolie usw.)

Einschl. ordnungsgemäßes, rechtwinkliges Abtrennen an den Stellen, an denen wieder ein Anschluss mit neuem Rohr erfolgt. Die demontierten Materialien gehen in das Eigentum des Arbeitnehmers über und sind eigenverantwortlich entsprechend den geltenden Vorschriften zu entsorgen. Einschließlich Ausbringung der demontierten Leitungen aus dem Gebäude.

Hierfür notwendige Container oder Fahrzeuge/Anhänger sind durch den Arbeitnehmer zur Verfügung zu stellen und in die Einheitspreise einzukalkulieren.

**07.03.03.5 Demontage von gedämmten/isolierten Rohrleitungen DN15-DN50**
Demontage von gedämmten/isolierten Rohrleitungen DN15 - DN50 wie vor beschrieben.
Menge: 56,000 m

*Hinweis: --> Demontage von gedämmten Wasser-Gas-Druckluft- Heizungsleitungen Dämmung mit KMF-Belastung einschl. Entsorgung*
Demontage von gedämmten Wasser-, Gas-, Druckluft oder Heizungs-Leitungen aus Stahl-, Kupfer-, Edelstahl- oder Mehrschichtverbund und Kunststoffrohr, freiliegend, d.h. auf Putz bzw. in freigelegten Kanälen, Schächten oder freigelegten abgehängten Decken etc., einschließlich Demontage der Halterungen, Befestigungen, Formteile, Armaturen und Dämmung.

Zu beachten sind die Vorgaben nach den Technischen Regeln für Gefahrstoffe "Faserstäube " TRGS 521.

Sollten Rohrleitungen mit belasteter Dämmung demontiert werden müssen so sind nachfolgende Vorgehensweise zu beachten und zwingend einzuhalten.

Die Räume in welchen die Demontage stattfindet sind geschlossen zu halten.

Demontage Rohrleitungen welche mit der Isolierung abgeschnitten oder abgeklemmt werden können. Dies zum späteren Entfernen der Isolation oder zur Entsorgung am Stück.

Auf der Baustelle muss dabei stets eine ausgebildete
Fachkraft anwesend sein.

Vor Beginn der Arbeiten sind die Gefährdungen
zu ermitteln und die erforderlichen Massnahmen
zu planen.

Instruktion
· Das Personal ist vor Arbeitsbeginn über die
Gefährdungen und das Vorgehen zu instruieren.

Sanierungsbereich
· Mobiliar oder nicht benötigtes Werkzeug etc. ist aus dem Raum zu entfernen.
· Materialien, die nicht dekontaminiert werden
können, mit Kunststofffolie abdecken.
· Sicherstellen, dass keine Drittpersonen Zugang
zum Sanierungsbereich haben (Warnschilder).
· Öffnungen zu angrenzenden Räumen schliessen,
um Kontaminationen zu vermeiden.
· Atemschutz-Halbmaske mit Partikelfilter
· Einwegschutzanzüge mit Kapuze

Benötigte Geräte
· hydraulische Handschere
· elektrische Fuchsschwanz- oder Säbelsäge
· Industriestaubsauger mit Filter für Staubklasse
  nach TRGS 521

Benötigtes Material und Werkzeuge
· breites Klebeband
· Bauvlies
· Kunststofffolie
· Sprühgerät mit Seifenwasser

Abklemmen der Rohrleitungen
· Schnittstelle mit nasser Bauvliesmanschette umhüllen.
· Umhülltes Rohr mit der Hydraulikschere durchtrennen.
· Rohrenden mit Kunststofffolie und Klebeband abkleben.
· Ganze Rohrleitungsteile in Kunststofffolie staubdicht
  einpacken und in Sanierungszone transportieren
  zum Entfernen der Isolation oder Entsorgung
  am Stück.

Abschneiden der Rohrleitungen
· Schnittstelle mit Klebeband auf etwa 10 cm Breite abkleben.
· Rohr mit Fuchsschwanz durchsägen unter gleichzeitigem
  Besprühen der Schnittstelle mit Seifenwasser.
· Wasser auffangen.
· Ganze Rohrleitungsteile in Kunststofffolie staubdicht
  einpacken und in Sanierungszone transportieren
  zum Entfernen der Isolation oder Entsorgung am Stück.

Pausen
· Auf der Baustelle nicht in der Nähe des Arbeitsplatzes
rauchen, essen usw.

Hygiene
· Beim Ausziehen des Einwegschutzanzuges darauf achten,
  dass die Kleider nicht verschmutzt werden. Keine mit
  Mineralfasern verschmutzten Kleider nach Hause nehmen.
· Wasch- und/oder Duschgelegenheiten nutzen.

Einschl. ordnungsgemäßes, rechtwinkliges Abtrennen an den Stellen, an denen wieder ein Anschluss mit neuem Rohr erfolgt.

Die demontierten Materialien gehen in das Eigentum des Arbeitnehmers über und sind eigenverantwortlich zu entsorgen. Einschließlich Ausbringung der demontierten Leitungen aus dem Gebäude.

Hierfür notwendige Container oder Fahrzeuge/Anhänger sind durch den Arbeitnehmer zur Verfügung zu stellen und in die Einheitspreise einzukalkulieren.

Über die Entsorgung sind lückenlose Nachweise zu führen und der Bauleitung bzw. dem Arbeitgeber zu übergeben.

Alternativ werden sie durch eine vor Ort tätige Fachfirma entsorgt. Dies ist den nachfolgenden Positionen zu entnehmen.

Abwasserleitungen in den Dimensionen und Einbau- bzw. Demontagesituationen wie nachfolgend aufgelistet demontieren und entsorgen, bzw. zur Entsorgung bereitlegen.

**07.03.03.6 Demontage Mineralfaser gedämmte Rohre einschl. Entsorgung DN15-50**
Demontage von Rohrleitungen mit Mineralfaserdämmstoffen KMF-belastet nach TRGS 521
Rohrleitungen mit Isolierung demontieren und zur Entsorgung durch Fachfirma bereitlegen.
Die Materialien gehen in das Eigentum des Arbeitnehmers über.
Rohrleitungen DN 15-50
Menge: 14,000 m

**07.03.03.7 Freilegen von Wasserleitungen DN 15 -50**
Freilegen von  Wasserleitungen
in zu- bzw. vorgemauerten Wandschlitzen o.ä. als Vorbereitung zur Rohrdemontage, komplett (pro lfdm Rohrleitung)
Pauschal für DN 15 - DN 50
Menge: 2,000 m

**07.03.03.8 Demontage Atmosphärische Gaskesselanlage 65 kW,**
Demontage Atmosphärische Gaskesselanlage 120 kW, Abmessungen Kessel HxBxT= ca. 1,20x1,80x1,00m +/-20cm einschließlich Gasanschlussstrecke und sämtlichem Anschlusszubehör.
Typ Buderus Logano
Menge: 1,000 St

**07.03.03.9 Demontage Abgasanlage d=200-250mm 4-5m**
Demontage Abgasanlage d=200-250mm
Länge ca. 4-5 m
Menge: 1,000 St

**07.03.03.10 Demontage Pumpengruppe DN 32-40 mit 4 Absperrventilen und**
Demontage Pumpengruppe DN 40-50 mit Pumpe,
4 Absperrventilen und einem 4-Wegemischer  mit Mineralfaser/Blech-Isolierung
Menge: 1,000 St

**07.03.03.11 Demontage Ausdehnungsgefäß 300 l Einlagerung und Wiedereinbau**
Demontage Ausdehnungsgefäß 300 l
Ausdehnungsgefäß sorgfältig demontieren und zwischenlagern, da es neueren Datums ist und wiederverwendet wird.
Menge: 1,000 St

**07.03.03.12 Demontage Gasmesseranlage**
Demontage Gasmesseranlage bestehend aus Gasmesserplatte mit Absperrhahn. Die Gasmesser befinden sich in den Untergeschoss in einem Raum je Eingang.
Menge: 1,000 St

**07.03.03.13 Abgabe der nicht mehr benötigten Gaszähler bei den Stadtwerken**
Abgabe der nicht mehr benötigten Gaszähler bei den Stadtwerken Karlsruhe.
Menge: 1,000 St

**07.03.03.14 Abstopfen des Gas-Hausanschlusshahns mit Metallstopfen DN 50**
Abstopfen des Gas-Hausanschlusshahns mit Metallstopfen DN 50 mit Bohrloch im Vierkant zwecks Verplombung des Anschlusses.
Menge: 1,000 St

**07.03.03.15 Demontage von Heizkörpern**
Demontage von Heizkörpern
in Form von Gußradiatoren, Röhrenradiatoren oder
Stahlradiatoren, komplett einschl. Heizkörperventile,
Verschraubungen, Konsolen und Haltern, einschl.
Ausbringen und Abtransportieren zur freien Verfügung
des Bieters, einschl. Schuttbeseitigung, komplett.
Menge: 21,000 St

**07.03.03.16 Mehraufwand für die Wohnungsweise Demontage der Heizkostenverteiler**
Mehraufwand für die Wohnungsweise Demontage der Heizkostenverteiler einschließlich Beschriftung.
Die HK-Verteiler sind Wohnungsweise verpackt bei der GWK-Geschäftsstelle abzugeben. Zu jeder Wohnung ist die Lage und der Mietername zu vermerken.
Menge: 21,000 St

**07.03.03.17 Schutz des Fußbodens mit Filz**
Schutz des Fußbodens im Flurbereich bzw. auf allen durch den AN genutzten Flächen innerhalb der Wohnung mit kombinierten Filz auf Folie-Matten. Diese sind vor Beginn der notwendigen Arbeiten auszulegen und lückenlos mit Klebeband an den Ecken und Türrahmen zu verkleben, so dass kein Schutt unter Abdeckung kommen und zu Kratzern/Beschädigungen am Fußboden führen kann.
Menge: 250,000 m²

##### Abschnitt 07.03.04 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**07.03.04.1 Obermonteur**
*** Stundenlohnarbeiten
Menge: 25,000 h

**07.03.04.2 Selbständiger Monteur**
*** Stundenlohnarbeiten
Menge: 25,000 h

**07.03.04.3 Monteur**
*** Stundenlohnarbeiten
Menge: 10,000 h

**07.03.04.4 Helfer**
*** Stundenlohnarbeiten
Menge: 10,000 h

**07.03.04.5 Auszubildender**
*** Stundenlohnarbeiten
Menge: 5,000 h

*Hinweis: --> Gerätevorhaltung und Betriebskosten*
Gerätevorhaltung und Betriebskosten

**07.03.04.6 Bohrhammer Hilte TE 92 oder gleichwertig.**
Menge: 10,000 Std.

##### Abschnitt 07.03.05 Nebenleistungen, besondere Bauleistungen

**07.03.05.1 Baustelleneinrichtung**
*** Pauschalposition
Baustelleneinrichtung
Einrichten und Räumen der Baustelle, Vorhalten der Baustelleneinrichtung für sämtliche in der Leistungsbechreibung aufgeführten Leistungen über die gesamte Bauzeit.
Menge: 1,000 psch

**07.03.05.2 Bestands- (Revisions-) Unterlagen in Anlehnung an die VDI**
Bestands- (Revisions-) Unterlagen in Anlehnung
an die VDI 6026
Genereller Umfang:

- Inhaltsverzeichnis über sämtliche Unterlagen

Die Revisionsunterlagen sollen den Auftraggeber, den Nutzer, den Betreiber in die Lage versetzen, die Anlage sicher zu nutzen und zu betreiben.
Weiterhin enthalten die Revisionsunterlagen alle Angaben und Hinweise die für eine rechtssichere Organisation erforderlich sind. Die zu liefernden Revisionsunterlagen beschreiben die ausgeführte vertragliche Leistung einschl. der Nahtstellendokumentation zu den jeweilig betroffenen Gewerken.

Lieferumfang:
minus; Vollständige Unterlagen in Papier, zweifach in Ordnern mit
  Inhaltsverzeichnis und Register, Pläne farbig nach Norm
  gefaltet.
minus; Vollständige Unterlagen digital im pdf-Format.
minus; Planformate sowohl in pdf-Format als auch in dwg/dxf-Format
minus; Wartungsanleitungen und Wartungslisten die einer
  Fortschreibung bedürfen in der jeweiligen aktuellen Fassung
  von MS Office
minus; Wartungsanweisungen auf Basis der AMEV-Empfehlungen,
  sofern keine anderen Vorschriften und Checklisten greifen
minus; Bezeichnung der Bauteile auf Grundlage des vom AG zur
  Verfügung gestellten Anlagenkennschlüssels (AKS)
- Dokumente zur Abnahme wie
  - SachverständigenAbnahmen/Protokolle
  - Endabnahmeprotokolle
Sämtliche auf den Protokollen aufgeführten Mängel und Restleistungen müssen als erledigt gekennzeichnet sein.
- Gegebenenfalls Nachabnahmeprotokolle mängelfrei.

Inhalt:
Planungsunterlagen und Berechnungen
minus; Unterlagen nach der jeweilig zugehörigen VOB/C
minus; Berechnungen (letzter fortgeschriebener Stand)
minus; Genehmigungsunterlagen
minus; Sachverständigenprüfungen
minus; Fachunternehmererklärung
minus; Sonstige Nachweise die sich aus der jeweiligen Leistung, den
  technischen Anforderungen oder gesetzlichen
  Rahmenbedingungen ergeben.
Schriftdokumente
minus; Funktionsbeschreibung der Anlagen.
  Bei übergreifenden Funktionen mit entsprechenden
  Querverweisen zu anderen Gewerken.
minus; Betriebs-, Wartungs- und Bedienungsanleitungen mit allen für
  den Betrieb relevanten Angaben.
minus; Angaben über die tatsächlich zur Ausführung gelangten
  Einbauteile für Betrieb, Wartung, Instandhaltung,
  Störbeseitigung, Ablaufbeschreibungen,
  Funktionsbeschreibungen, Datenpunktlisten
  und technische Angaben, z. B. Stromaufnahme,
  Gewichte der Einbauteile etc.
minus; Liste der Ersatzteile
minus; Liste der Ersatzteile die der Betreiber vorhalten soll
minus; Unterlagen mit gruppierter Bauteilbezeichnung sind
  entsprechend eindeutig zu kennzeichnen.
  Schemata, Funktionsschema, Strangschema, Schaltplan,
  Anlagenprogrammierung
minus; Anpassung der Funktions-, Regel- und Strangschemata an
  die tatsächlich ausgeführte Anlage
minus; Stromlaufpläne allpolig der Schaltschränke, Verteilungen und  Unterverteilungen
minus; Datensicherung der Schaltpläne als Systemdatei und
  CAD-Datei
minus; Schaltungsunterlagen, Klemmlisten mit Querverweisen zu den
  Schnittstellen anderer Gewerke,
minus; Funktionsmatrix
minus; Funktionsplan (FuPla-Programmierung)
minus; Anlagenbilder
minus; Datensicherung der Anlagenprogrammierung als Systemdatei
  Zeichnungen Grundrisse, Maßstab 1:50 bis 1:10
minus; Darstellung aller Anlagen mit allen Einbauteilen
minus; Angaben zu brandschutztechnischen Maßnahmen,
  Dämmungen und Isolierungen
minus; Anordnung und Bemaßung von Anlagenteilen
minus; Kennzeichnung der verschiedenen Medienströme
minus; Kennzeichnung und Vermaßung von Revisions- und
  Wartungskomponenten
minus; Platzbedarf für Reparaturen und Instandhaltung
minus; Angaben zum Schutz von Trassen
minus; Darstellung von Trassen
minus; Einbauteile für Mess-, Regel- und Stellorgane
minus; Angaben zur Einstellung von Drossel- und Regelarmaturen
minus; Darstellung von Liefergrenzen
minus; Raumdaten (z. B. Temperatur, Feuchte, Luftmengen,
  Luftqualität) Schnitte und Details
minus; Zentralen, Trassen und Schächte: Schnitte und Details die für
  einen ordnungsgemäßen Betrieb notwendig sind, mindestens
  die überarbeiteten Ausführungsunterlagen
Menge: 1,000 Psch

**07.03.05.3 Fließschematas in den Technikräumen**
Fließschematas in den Technikräumen
laminierte Ausführung mit Metalösen um an der
Wand anschrauben zu können.
Getrennt nach Gewerk Heizung-Lüftung-Sanitär
Menge: 1,000 St

##### Abschnitt 07.03.06 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**07.03.06.1 VDMA-Arbeitsblätter**
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

**07.03.06.2 Wartungsangebot zur Wartung gemäß AMEV während der Gewährleistungszeit. Gewerk Heizung.**
Wartungsangebot zur Wartung gemäß AMEV während der Gewährleistung.
Der Bieter hat bei Angebotsabgabe dem Angebot einen Entwurf des Wartungsvertrages beizulegen

Gewerk Heizung.
Menge: 1,000 St

*Hinweis: Folgende Anlagen sind hier zu berücksichtigen:*
Folgende Anlagen sind hier zu berücksichtigen:

- Fernwärmeübergabestation mit allen Komponenten
- Verteileranlage mit 2 Pumpengruppen
- Verteileranlage mit 3 Pumpengruppen
- Pumpen, Stellantriebe, Absperrarmaturen
- 2x Frischwasseranlage mit allen Komponenten
- Regelungseinrichtungen/Schaltschränke und alle hierzu
  gehörenden Fühler, Geräteanschlüsse etc.
- Druckhalteanlage mit Ausdehungsgefäßen,
  Nachspeiseeinrichtung und allem Zubehör,

Im späteren Wartungsangebot sind die Anlagen und Preise einzeln aufzuführen. In den nachfolgenden Positionen sind die Gesamtsummen für das entsprechende Betriebsjahr anzugeben.

**07.03.06.3 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**07.03.06.4 Inspektions-und Wartungsarbeiten im 2 Jahr der Gewährleistung**
*** Bedarfsposition ohne GB
Inspektions- und Wartungsarbeiten im
2 Jahr der Gewährleistung

Inspektion und Wartung im 2. Jahr der
Gewährleistung, s.w.v.
Menge: 1,000 Psch

**07.03.06.5 Inspektions- und Wartungsarbeiten im 3 Jahr der Gewährleistung**
*** Bedarfsposition ohne GB
Inspektions- und Wartungsarbeiten im
3 Jahr der Gewährleistung

Inspektion und Wartung im 3. Jahr der
Gewährleistung, s.w.v.
Menge: 1,000 Psch

**07.03.06.6 Inspektions- und Wartungsarbeiten im 4. Jahr der Gewährleistung**
*** Bedarfsposition ohne GB
Inspektions- und Wartungsarbeiten im
4 Jahr der Gewährleistung

Inspektion und Wartung im 4. Jahr der
Gewährleistung, s.w.v.
Menge: 1,000 Psch

**07.03.06.7 Inspektions- und Wartungsarbeiten im 5. Jahr der Gewährleistung**
*** Bedarfsposition ohne GB
Inspektions- und Wartungsarbeiten im
5 Jahr der Gewährleistung

Inspektion und Wartung im 5. Jahr der
Gewährleistung, s.w.v.
Menge: 1,000 Psch
